# HRB Straßberg
Angebotsaufforderung (GAEB DA 2000 1.2, DA83)
Projekt: 3441
Währung: EUR
Eröffnung: 13.05.2014 14:00
Ende der Zuschlagsfrist: 16.06.2014
Ausführungsbeginn: 16.06.2014
Ausführungsende: 30.06.2016
Auftragsnummer: 10-06-2014
Auftragsdatum: 16.06.2014
AbnahmeDatum: 07.05.2013
Erstellt mit: GAEB Toolbox V3.3 G90 R20201103, iTWO_64 V9.1.863, 18.12.2025

## 001 Neubau HRB Strassberg
Datum: 18.12.2025

### Bereich 00 Allgemeine Leistungen

#### Abschnitt 00.01 Baustelleneinrichtung

*Hinweis: Die Hinweise zu den Abschnitten und Unterabschnitten,*
Die Hinweise zu den Abschnitten und Unterabschnitten,
sowie die Hinweise zu den Positionen sind Bestandteil
dieses Leistungsverzeichnisses.

Soweit in der Leistungsbeschreibung nichts
Gegenteiliges beschrieben ist, gelten die angebotenen
Einheitspreise einschließlich Liefern und Verarbeiten
bzw. Einbauen der Stoffe sowie Herstellen der baulichen
Anlagen im Sinne der VOB.

Sämtliche zur Herstellung der gesamten Anlage
notwendigen Materialien, Aufwendungen,
Hilfskonstruktionen (Schalungen, Aussparrungen,
Arbeits-, Schutz-und Traggerüste, Bögen, Eisen usw.)
sowie Absturzsicherungen, Schutzeinrichtungen für alle
gefährdeten Anlagen vor Beeinträchtigung durch die
Bauarbeiten und Leistungen sind - soweit nicht
gesondert ausgewiesen - in die Einheitspreise
einzukalkulieren.

Die erforderliche Lagerung des Oberbodens, Bodens und
Abbruchgutes erfolgt in Mieten nach Wahl des AN.
Die Lagerung des Abbruches hat getrennt zu erfolgen.
Die Lagerfläche ist durch den AN zu beschaffen falls die
vom AG zur Verfügung gestellten Flächen im Baufeld
nicht ausreichen.

Es ist ein Konzept zum Massenmanagement durch den AN
zu erstellen, in dem Aushub/Gewinnung Zwischenlagerung
und Einbau entsprechend dem Bauablauf des AN dargestellt ist.

Vom AN ist zur Bauanlaufberatung ein die Bauphasen und das
Massenmanagement berücksichtigender
Baustelleneinrichtungsplan vorzulegen.

Es wird darauf hingewiesen, dass Arbeiten zum Teil unter
beengten Platzverhältnisse durchzuführen sind.
Daraus resultierender Mehraufwand (Kosten und Zeit)
ist in die Positionen einzukalkulieren.

Der AN hat für die Genehmigungen für eventuell
notwendige Schwertransporte zur und von der Baustelle
selbst zu sorgen. Sich hieraus ergebebende Kosten sind
in die entsprechenden EP einzukalkulieren.

Sämtliche Anpassungen, Abtreppungen, Profilierungen,
Zwischenlagerung, Verzahnungen, Anbindungen an den
Bestand, Herstellung der Anschlüsse an Schächte sowie
Leitungen und Vermessungen einschließlich das Abstecken
der Hauptachsen sind vorzusehen.

Die örtlichen Gegebenheiten sowie die Erschwernisse
sind in der Kalkulation zu berücksichtigen und in die EP einzurechnen.

In die Positionen der Baustelleneinrichtung sind das Herstellen,
das Vorhalten und Unterhalten sowie das Rückbauen sämtlicher
bauzeitlicher Oberflächenbefestigungen innerhalb des Baufeldes
nach Wahl des AN einzurechnen. BE-Flächen, Baustraßen, Rampen
usw. innerhalb des Baufeldes werden nicht gesondert vergütet.

**00.01.0010 Baustelle einrichten**
Baustelle einrichten Geräte, Werkzeuge und sonstige
Betriebsmittel, die zur vertragsgemäßen Durchführung
der Bauleistungen erforderlich sind, auf die Baustelle
bringen, bereitstellen und soweit der Geräteeinsatz
nicht gesondert berechnet wird, betriebsfertig
aufstellen einschl. der dafür notwendigen Arbeiten.
Die erforderlichen festen Anlagen herstellen. Baubüros,
Werkstätten, Lagerschuppen und dgl., soweit
erforderlich, antransportieren, aufbauen und
einrichten. Die gesamte BE muss in winterfester
Bauweise erstellt sein. Strom-, Wasser-,
Fernsprechanschluss und dgl. für die Baustelle, soweit
erforderlich, herstellen.
Zufahrtswege zur Baustelle sowie Lagerplätze, sonstige
Platzbefestigungen und Wege/ Baustraßen im
Baustellenbereich anlegen.
Oberbodenarbeiten einschl. Ansaat werden gesondert vergütet. Die Beseitigung des Aufwuchses für die Baustelleneinrichtung, soweit erforderlich, werden nicht gesondert vergütet.
Weitere Flächen beschaffen, sofern die vom AG zur Verfügung
gestellten nicht ausreichen.
Die Pauschale umfasst die Vergütung der
Baustelleneinrichtung für alle Bauleistungen des LVs.
Vom AN ist zur Bauanlaufberatung ein
Baustelleneinrichtungsplan vorzulegen.
Menge: 1,000 Psch

**00.01.0020 Baustelleneinrichtung vor-/unterhalten u.betreiben**
Baustelleneinrichtung für die Dauer der Bauleistungen
vorhalten, unterhalten und betreiben.
Menge: 54,000 Mt

**00.01.0030 Baustelle räumen sämtl. LV-Abschn.**
StL-Nr. 1010111201
Baustelle von allen Geräten, Anlagen, Einrichtungen und
dgl. räumen. Benutzte Flächen und Wege entsprechend dem
ursprünglichen Zustand herrichten. Soweit nicht für bestimmte Leistungen für das Räumen der Baustelle gesonderte Positionen im Leistungsverzeichnis enthalten
sind, gilt die Pauschale
für alle Leistungen sämtlicher Abschnitte des Leistungsverzeichnisses.
Menge: 1,000 Psch

**00.01.0040 Baubüro für AG auf- und abbauen Fläche 40 m2*Zuf+Platz Wahl AN**
Baubüro (Baracke oder Container) für den AG, doppelwandig, mit einem Fenster je Arbeitsplatz, antransportieren und aufbauen. Jeden Arbeitsplatz mit Schreibtisch, Stuhl, Aktenbock und Akten/Kleiderschrank, jeden Raum zusätzlich mit Ablagetisch, zwei weiteren Stühlen (bzw. Sitzbank) und verschließbarem Aktenschrank ausstatten. Raum- und Arbeitsplatzbeleuchtung entsprechend den Vorschriften für die Beleuchtung von Arbeitsplätzen herstellen. Elektrische
Beleuchtung, Waschgelegenheit mit fließend kaltem und
warmen Wasser, Heizgelegenheit sowie mobile Toilette einrichten, für Abwasserbeseitigung sorgen.
Baubüro muss mit seinen Arbeitsplätzen allen gesetzlichen
Regelungen und Vorschriften entsprechen.
Baubüro mit allen Einrichtungen abbauen und abtransportieren. Benutzte Flächen entsprechend dem ursprünglichen Zustand herrichten. 70 v.H. der Pauschale werden nach Übernahme
des Baubüros durch den AG, der Rest nach Erfüllung der
Leistung vergütet.
Bürofläche ca. 40 m2 (ohne Flure und Toiletten), 2 Räume
mit insg. 3 Arbeitsplätzen.
Zusätzliches Besprechungszimmer, ca. 30 m2 mit 5 Tischen
(0,80 x 1,60 m) und 12 Stühlen sowie
Geräteraum, ca. 10 m2 mit 1 Akten-Kleiderschrank, 1 Tisch (0,80 x 1,60 m), 2 Stühlen und 1 Regalwand und Drucker/Kopierer, einrichten.
Telefonanlage (Telefon/ Fax/ Internet/WLAN) stellen und anschließen.
Einschließlich Aufstellfläche, Zufahrt, Platzbefestigungen und Stellplätz für 8 PKW nach Wahl des AN herstellen.
Menge: 1,000 Psch
Leistungsbereichkatalog: 101 KatLB

**00.01.0050 Baubüro für AG vorhalten**
Baubüro für den AG mit allen Einrichtungen vor- und
unterhalten. Ver- und Entsorgung sicherstellen. Baubüro
heizen. 2 mal wöchentlich reinigen. Zufahrt und befestigte Plätze unterhalten. Teilzeiten nach Tagen werden
zu 1/30 des Einheitspreises vergütet.
Menge: 54,000 Mt
Leistungsbereichkatalog: 101 KatLB

*Hinweis: Ein Muster des Bauschildes liegt der Verdingungsunterlage bei.*

**00.01.0060 Baust.infoschild anf. und aufst.**
Baustelleninformationsschild einschließlich Aufstellvorrichtung nach Leistungsbeschreibung anfertigen und
beschriften, zur Baustelle anfahren und standsicher
aufstellen. Notwendige Erdarbeiten ausführen, Fundamente herstellen.
Statischen Nachweis erbringen und 2 Wochen vor Aufstellung übergeben.
Baustelleninformationsschild während der Bauzeit unterhalten und säubern.
Größe ca. 3,0 m x 4,0 m
Menge: 1,000 St

**00.01.0070 Baust.infoschild abbauen Verwerten**
StL-Nr. 122045179901
Baustelleninformationsschild und Aufstellvorrichtung
abbauen, Fundamente abbrechen, Abbruchgut nach Wahl
des AN schadlos entsorgen.
Benutzte Fläche entsprechend dem ursprünglichen
Zustand herrichten.
Größe 'gem. vorstehender Position'
Zusatzschilder 'gem. vorstehender Position'
Baustelleninformationsschild und Aufstellvorrichtung
nach Wahl des AN entsorgen.
Menge: 1,000 St

*Hinweis: Baustelleneinfriedungen und -sicherung*

**00.01.0080 Bauzaun als Staubschutz aufstellen und entfernen Zaunhöhe 2,0 m**
Bauzaun nach Unterlagen des AG einschl. der erforderlichen Tore und Pfosten standsicher aufstellen, während
der Bauzeit vorhalten und unterhalten sowie nach Beendigung der Bauzeit entfernen. 70 v.H. des Preises werden nach Aufstellen, der Rest nach Entfernen des Bauzaunes vergütet.
als Staubschutz an der Wohnbebauung "Alte Fluor"
mit 3 Toren für Eigentümer
Zaunhöhe = 2,00 m.
Zaun nach Wahl des AN
Menge: 400,000 m

**00.01.0090 Bauzaun aufstellen und entfernen Zaunhöhe 2,0 m**
Bauzaun nach Unterlagen des AG einschl. der erforderlichen Tore und Pfosten standsicher aufstellen, während
der Bauzeit vorhalten und unterhalten sowie nach Beendigung der Bauzeit entfernen. 70 v.H. des Preises werden nach Aufstellen, der Rest nach Entfernen des Bauzaunes vergütet.
Zaunhöhe = 2,00 m.
Zaun nach Wahl des AN
Menge: 1400,000 m

**00.01.0100 Bauzaun umsetzen Zaunhöhe 2,0 m**
StL-Nr. 1010121239
Bauzaun innerhalb der Baustelle umsetzen. Nicht wiederverwertbare Teile ersetzen.
Zaunhöhe = 2,00 m.
Zaun 'nach Wahl des AN'
Menge: 400,000 m

**00.01.0110 Warntafeln liefern, aufstellen und beseitigen**
Warntafeln liefern, aufstellen und beseitigen
Größe ca. 50 cm x 80 cm mit fest im Boden verankerter
Aufstellvorrichtung. Aufschrift: "Baustelle betreten
verboten" im Abstand von 100 m entlang der
Baufeldgrenze aufstellen,
endgültige Festlegung der Standorte erfolgt vor Ort in Abstimmung mit dem AG
vorhalten und nach Beendigung der Arbeiten beseitigen.
Menge: 4,000 St

**00.01.0120 Ab-/Aufgänge Baugrube**
Ab- und Aufgänge zu den Baugruben gemäß Bautechnologie
des AN entsprechend den Forderungen der
Berufgenossenschaft und der UVV herstellen, für die
Dauer der Arbeiten vorhalten, entsprechend Bauablauf
umbauen und nach Abschluß der Arbeiten vollständig
rückbauen.
Menge: 1,000 Psch
DIN276-04: 391 KatKgr

**00.01.0130 Schutzvorrichtung/Absperrung**
Schutzvorrichtung entsprechend den UVV
(Unfallverhütungsvorschriften), ZTV-SA und RSA als
Absperrung, mit Absperrzäunen/Gittern an Gräben und
Baugruben einrichten, vorhalten, entsprechend Baufortschritt umsetzen und räumen,
einschl. Beleuchtung.
Menge: 420,000 m
DIN276-04: 392 KatKgr

*Hinweis: Zufahrten unterhalten u. wiederherstellen*

**00.01.0140 Ausbesserung Instandhaltung Zufahrten ungeb. DS**
Ausbesserung Instandhaltung der Zufahrten Nord und Süd im Bereichen mit ungebundener Deckschicht

Ausbesserung/Instandhaltung Zufahrt mit ungebundener Deckschicht
Instandhaltungsarbeiten während der gesamten Bauzeit zur Gewährleistung der Transporte und Lieferungen.
Es ist von folgenden regelmäßigen Arbeitsschritten auszugehen:

Auflockern der schadhaften Trassenbereiche mit
Steinmeißelfräse,
- Profilieren und Ausgleich der Höhen mit Grader,
- Verdichten mit Walzenzug,
- einschl. Ergänzung von Fehlmaterialien
Stellung durch AN:
- Schottertragschichtmaterial  0/45  als Tragschicht
- Splitt-Sand-Gemisch (0/8) als Deckschicht
(das Material ist während der Bauzeit vorzuhalten)
Gilt für den gesamten Zufahrtsbereich in mit ungebundener Deckschicht,
Flächengröße der Trasse: insgesamt ca. 7.000 m2,
Liefermaterialien: bodenschutzrechtlich unbedenklich,
Nachweis Z0 nach LAGA, Nachweise sind vor dem Einbau
dem AG zu übergeben
Die Ausbesserung erfolgt bei Erfordernis selbstständig
durch den AN.
Für die Gesamtposition sind 100 to Schottertragschichtmaterial
(0/45) sowie 4 to Splitt-Sand-Gemisch (0/8) zu kalkulieren
Menge: 54,000 Mt

**00.01.0150 Zulage zur Vorposition ursprünglichen Zustand**
Zulage zur Vorposition ursprünglichen Zustand
wiederherstellen
Menge: 1,000 Psch

**00.01.0160 Ausbesserung Instandhaltung Zufahrten Asphalt-DS**
Ausbesserung Instandhaltung der Zufahrten Nord und Süd im Bereichen mit Asphalt Deckschicht

Instandhaltungsarbeiten während der gesamten Bauzeit zur Gewährleistung der Transporte und Lieferungen.
Es ist von folgenden regelmäßigen Arbeitsschritten auszugehen:
- Schadstellen/Schlaglöcher ausbessern ZTV BEA-StB
- einschl. Vorbereiten des Untergrundes und
  Säubern der Einbaustellen
- mit Asphaltfräsgut der Verwertungsklasse A  gemäß
  "Richtlinien für die umweltverträgliche Verwertung
  von Ausbaustoffen mit teer- /pechtypischen Bestandteilen
  sowie die Verwertung von Ausbauasphalt im Straßenbau",
  RuVA-StB 01, Ausgabe 2001, Fassung 2005 (RuVA-StB
  01-2005).
(das Material ist während der Bauzeit vorzuhalten)
Gilt für den gesamten Zufahrtsbereich, der mit Asphalt
befestigt ist.
Flächengröße der Trasse (Asphalt): insgesamt ca. 3.500 m2,
Liefermaterialien: bodenschutzrechtlich unbedenklich,
Nachweise sind vor dem Einbau dem AG zu übergeben
Die Ausbesserung erfolgt bei Erfordernis selbstständig
durch den AN.
Für die Gesamtposition sind  25  to Asphalt zu kalk.
Menge: 54,000 Mt

**00.01.0170 Zulage zur Vorposition ursprünglichen Zustand**
Zulage zur Vorposition ursprünglichen Zustand
wiederherstellen
Menge: 1,000 Psch

#### Abschnitt 00.02 Sicherungsarbeiten

**00.02.0010 Beweissicherung**
Vor Beginn der Bauarbeiten ist ein
Beweissicherungsgutachten durch einen zugelassenen
öffentlich bestellten und vereidigten Gutachter/
Bausachverständigen zum Zustand aller durch den
Baubetrieb direkt oder indirekt betroffenen Bauwerke, Gleisanlagen und Flächen im Baubereich gemäß Leistungsbeschreibung zu erstellen.
Die Leistungen beinhalten auch die Baustelleneinrichtungsfläche und sämtliche durch die
Baumaßnahme beanspruchten Zufahrten und Zufahrtswege.
Weiterhin werden Beweissicherungen für die Anlagen
vorgenommen, die unmittelbar an das Baufeld angrenzen
oder in dessen Einwirkungsbereich stehen, wie z. B.
Brücken, Wege, Straßen, Schilder, Geländer, Zäune,
Schächte, Bauten usw.
Die Zustandsaufnahme hat gemeinsam mit Unterhaltungspflichtigen, Grundstückspächtern, Grundstückseigentümern zu erfolgen und ist in einem Protokoll festzuhalten, das durch Fotos, Aufmaße und sonstige Aufzeichnungnen zu belegen und durch die Baulastträger, Unterhaltungspflichtigen, Grundstückspächter, Grundstückseigentümer, etc. schriftlich zu bestätigen ist.

Die Dokumentation erfolgt durch eine detaillierte,
beschriftete (Datum; eindeutige Zuordnung zum
Aufnahmeinhalt; Vermerke/Auffälligkeiten) und geordnete
Fotodokumentation (Farbfotos, max. 2 Stück pro DIN
A4-Seite). Diese ist dem AG geordnet und beschriftet in
2-facher Ausfertigung farbig und 1-fach digital zu
übergeben.

Nach Fertigstellung aller Arbeiten ist zusammen mit dem
AG und den Bauträgern, Unterhaltungspflichtigen,
Grundstückspächtern, Grundstückseigentümern eine Abschlußbegehung durchzuführen. Über die Begehung ist ein Protokoll anzufertigen. Für die Beseitigung aller durch den AN
verursachten Schäden hat der AN im Rahmen seiner
Obhutspflicht aufzukommen. Der AN beschafft die
erforderlichen Freistellungen.

70 v.H. des Preises werden nach bestätigter Beweissicherung vor Beginn der Arbeiten und der Rest nach bestätigtem Protokoll der Abschlußbegehung vergütet.
Menge: 1,000 Psch

**00.02.0020 Einholen von Schachtscheinen**
Einholen von Schachtscheinen durch den AN.
Einholen der Schachtscheine bei allen Ver- und
Entsorgungsträgern im Baubereich sowie
Vor- Ort-Abstimmungen zur Bestätigung der Trennung bzw.
Freischaltung außer Betrieb befindlicher Medien.
Kopie der Schachtscheine sind dem AG vor Beginn der
Arbeiten zu übergeben.
Die Gebühren sind in die Position einzukalkulieren.
Menge: 1,000 Psch

**00.02.0030 Sicherung vorhandener Schächte und Masten**
Sicherung vorhandener Schächte, GWMS, Brunnen, Maste o.ä.
durch geeignete Maßnahmen des AN (z.B. Brunnenringe.)
Sicherung liefern, herstellen, vorhalten und nach
Beendigung der Arbeiten schadlos beseitigen.
Menge: 1,000 Psch

**00.02.0040 Einmessung vorh. Kabel und Leitungen**
Einmessung vorhandener Kabel und Leitungen
nach erfolgter Suchschachtungen und vor
dem Verfüllen der Gräben.
Einmessung am offenem Graben,
incl. Kabelmerksteine.
Höhenbezugs- und Lagebezugssystem nach Vorgabe des AG.

Die Unterlagen sind nach Fertigstellung der
Maßnahme sowohl als kopierfähige Zeichnung (4-fach)
und als CD-ROM mit Bestandsdatei zu erstellen und
zu übergeben.
Dabei können folgende Formate verwendet werden:
-*.dwg -Dateien
-*.dxf - Dateien
-  Punktedatenbank in ASCII-Format

Die Bestandspläne sind nach DIN 2425 Teil 1 bis 7 zu
erstellen.
Menge: 1,000 Psch

**00.02.0050 Sicherung der Höhenmess-/-festpunkte**
Sicherung der Höhenfestpunkte und -messpunkte
(HHP und HP).
Die Sicherung hat mit geeigneten Maßnahmen
zu erfolgen.
Sicherung während der Bauarbeiten in diesem Bereich.
Bauzeitl.Schutz vor jeglicher Beschädigung.
Sicherung nach Wahl des AN.
Menge: 1,000 Psch

**00.02.0060 Suchschachtung durchführen**
Suchschachtung durchführen
Im Bereich geplanter Durchlässe, Entwässerung, Anschlüsse und Medienquerungen in Abstimmung mit AG unter Beachtung der Betreiber-/Eignetümervorgaben durchführen, einmessen  und dokumentieren.
Menge: 5,000 Stk

**00.02.0070 Baumschutz herstellen**
Schutz für Baumstamm durch Mantel mit Polsterung
herstellen und während der Bauzeit vor- und
unterhalten.
Festlegung zu schützender Bäume nach Begehung durch ökologische Baubegleitung und in Abstimmung mit AG.
Der Mantel darf den Baumstamm und die Wurzelanläufe
nicht berühren.
Stammdurchmesser bis 45 cm.
Polsterung des Stammes mit flexiblen Kunststoff-
Drainrohren.
Mantel aus Brettern, 24 mm dick, lückenlos befestigen.
Mantelhöhe mindestens 2,00 m.
Schutz nach Beendigung der Bauarbeiten abbauen und
entfernen,
Verletzungen an Bäumen ab 10 cm sind mit
Wundschutzmittel zu behandeln.
Menge: 30,000 Stk

#### Abschnitt 00.03 Technische Bearbeitung

*Hinweis: Bauzeitenplan*
Bauzeitenplan
durch den AN ist ein detaillierter Bauzeitenplan, mit den sich aus LV und Baubeschreibung ergebenden Anforderungen zu erarbeiten und dem AG zur Bauanlaufberatung vorzulegen. Zu bestimmten Hauptteilleistungen (u. a. Stahlwasserbau, Betonierkonzepte, Massenmanagement, Gleisbau) sind separate Ablaufpläne zu erstellen, die im Bauzeitenplan zu berück-sichtigen sind. Es ist nicht erforderlich alle Abläufe in einem Gesamtablaufplan darzustellen. Im Bauzeitenplan ist sicherzustellen, dass vorhandene/erforderlich Abhängigkeiten aus den Hauptteilleistungen berücksichtigt sind.

**00.03.0010 Bauzeitenplan aufstellen**
Bauzeitenplan mit einer Aufgliederung in Planung,
Lieferung, Herstellung, ggf. Montage und Erprobung unter Berücksichtigung der Bauphasen und des Massenmanagements nach Abschnitten des LV prüffähig aufstellen und mit dem AG abstimmen.
Abhängigkeiten der Vorgänge darstellen.
Vereinbarte Termine und Abläufe berücksichtigen.
Für alle Leistungen des LV, als Balkenplan,
Fortschreibung entsprechend dem Bauablauf.
Bearbeitungsprogramm: MS Projekt

Erstmalige Vorlage zur Bauanlaufberatung.
Datenübergabe:
- Lieferung auf Papier, weiß, Anzahl 2-fach
- Lieferung digital (Format *.pdf und *.mpp)
Menge: 1,000 Psch

**00.03.0020 Bauzeitenplan fortschreiben**
Bauzeitenplan nach Aufforderung des AG unter Berücksichtigung etwaiger geänderter Leistungen fortschreiben.
Kalkulationsansatz quartalsweise Fortschreibung
Datenübergabe:
- Lieferung auf Papier, weiß, Anzahl 2-fach
- Lieferung digital (Format *.pdf und *.mpp)
Menge: 16,000 Stk
DIN276-04: 391 KatKgr

**00.03.0030 Massenmanagement-Konzept**
Massenmanagement-Konzept
Im Rahmen der Baumaßnahme sind umfangreiche Erdbewegungen duchzuführen, insbesondere sind in der Massenentnahme (ME) erst Oberboden, Fließerde (Dichutngs- material) und nicht für den Dammbau verwendbare Bodenschichten abzutragen und zwischenzulagern bevor das Stützkkörpermaterial als Dammbaustoff abgebaut werden kann.
Weiterhin sind der Bodenaushub für das Selkesohlsubstrat, das Massivbauwerk und die Gleisbauarbeiten separat zwischen zu lagern.
Das Sohlsubstrat ist in das Selke Gerinne-Endzustand nach Fertigstellung Bauphase 1 wieder einzubauen.
Der Oberboden ist nach Fertigstellung des Dammbauwerks auf diesem und den angrenzenden Geländemodellierungen anzudecken.
Die verbleibenden Massen können erst nach Fertigstellung des Dammbauwerkes bzw. Abschluß der Abbauarbeiten in der ME wieder in der ME eingebaut werden.
Im Massenkonzept ist weiterhin anzugeben, wenn/welche Massen für Abtransport/Verwertung und nicht für den Wiedereinbau vorgesehen sind.

Hierzu ist unter Berücksichtigung der Lesitungsbeschreibung und der ihr beiliegenden Unterlagen eine Massenmanagement-Konzept zu erstellen, aus dem hervorgeht, welche Massen zu welchem Zeitpunkt wo gelagert und wie transportiert werden.

Die im Konzept vorgesehenen Zwischenlagerflächen sind mit Mengenangaben in den zu erstellenden BE-Plänen auszuweisen
Im Bauablauf ist eine ggf. zeitlich begrenzte Nutzungsdauer/ Verfügbarkeit der Zwischenlagerflächen mit zu berücksichtigen.
Menge: 1,000 Psch

**00.03.0040 Massenentnahme-Betriebskonzept**
Massenentnahme-Betriebskonzept
Im Betriebskonzept ist die, unter Berücksichtigung der beiliegenden Unterlagen (im Besonderen Abbauplanung und QSP Dammbau), vom AN gewählte Technologie für die Massenentnahme (ME) mit mind. folgenden Angaben zu erläutern und darzustellen:
- Angabe Geräte (Brecher- und Siebanlage)
- Abbaugeräte und Transportmittel
- Containerstandorte für sämtliche erf. Betriebsmittel
- Beschreibung Abbaukonzept (mit Angabe der Baggerstandort,
  Transport zur Brecheranlage, Transportwege zu
  Zwischenlagern und Einbaustelle sowie zugehörige Zeiten
- Einbeziehung Prüfplan QSP-Dammbau
BE-Plan und Bauzeitenplan sind im Betriebskonzept mit zu berücksichtigen.
Menge: 1,000 Psch

**00.03.0050 Baustelleneinrichtungspläne**
detaillierte Baustelleneinrichtungspläne für Baustelleneinrichtungs-, Lager- und Montageplätze
unter Berücksichtigung von
- Bauphasen (Massivbauwerk, Dammbauwerk)
- Massenentnahme
- Gleisbauarbeiten
- Massenmenagement usw.
erstellen und zur Bauanlaufberatung vorlegen.
Menge: 1,000 Psch

**00.03.0060 Havarie-Maßnahmenplan**
Havarieplan-Maßnahmenplan
Havariedokumente aufstellen und in 3-facher
Ausfertigung an AG übergeben.
Termin: 2 Wochen nach Beauftragung.
Plan bauzeitlich fortschreiben.
Alle möglichen Störungen sind in einem Plan zur
Abwendung von Gefahren einschließlich der zu
ergreifenden Maßnahmen aufzustellen und auf der
Baustelle für das Baustellenpersonal jederzeit
einsehbar auszulegen. Das Baustellenpersonal ist zur
Umsetzung des Havarie-Maßnahmenplanes aktenkundig
zu belehren. Nachweise über durchgeführte
Unterweisungen sind der Bauoberleitung auf der
Baustelle in Kopie zu übergeben.
Menge: 1,000 Psch
DIN276-04: 391 KatKgr

**00.03.0070 HWS-Maßnahmenplan**
Hochwasserschutz-Maßnahmenplan
Dokumente aufstellen und in 3-facher
Ausfertigung an AG übergeben.
Termin: 2 Wochen nach Beauftragung.
Plan bauzeitlich fortschreiben.
Alle möglichen Störungen sind in einem Plan zur
Abwendung von Gefahren einschließlich der zu
ergreifenden Maßnahmen aufzustellen und auf der
Baustelle für das Baustellenpersonal jederzeit
einsehbar auszulegen. Das Baustellenpersonal ist zur
Umsetzung des Hochwasserschutz-Maßnahmenplanes aktenkundig zu belehren. Nachweise über durchgeführte
Unterweisungen sind der Bauoberleitung auf der
Baustelle in Kopie zu übergeben.
Menge: 1,000 Psch
DIN276-04: 391 KatKgr

**00.03.0080 Hochwassersicherung Rufbereitschaft**
Hochwassersicherung Rufbereitschaft, Meldedienst
ununterbrochene Rufbereitsschaft eines betriebsinternen
Hochwasserbereitschaftsdienstes gemäß Angaben im vom
AN zu erstellenden Hochwassermaßnahmenplan während der gesamten Bauzeit sicherstellen, einschl. aller erforderlichen
Telekomunikationsgeräte nach Wahl des AN.
Menge: 12,000 Mt
DIN276-04: 391 KatKgr

**00.03.0090 Ölbinder/-absorber vorhalten**
Ölbinder/-absorber zur Vorbeugung der punktuellen Ausbr
eitung wassergefährdender Stoffe in ausreichendem Maß v
orhalten.
Für den Einsatz auf Böden und ruhigen Wasserflächen.
Wasserabweisend und schwimmfähig.
Lieferung in geeigneten Behältern zu je 100 Liter.
Menge: 5,000 St
- 0,000, (unb) Gl: id33 KatKgr
- 0,000, (unb) Gl: de3bb6f2- KatKgr
- 0,000, (unb) Gl: 31d9c6d30 KatKgr

**00.03.0100 Ölsperre vorhalten**
Ölsperre zur Vorbeugung der Ausbreitung wassergefährden
der Stoffe auf dem Gewässer auf die Baustelle transport
ieren und für die gesamte Bauzeit an Land einsatzbereit
auf der Baustelle vorhalten.
Ölsperre = nach Wahl des AN
Auf Transport- bzw. Lagerhaspel aufgerollt.
Nach Abschluss der Bauarbeiten von der Baustelle entfer
nen. 70 v.H. des Einheitspreises werden nach Bereitstel
lung, der Rest nach der Räumung vergütet.

Der vom AN zur ordnungsgemäßen Lagerung zu stellende La
gercontainer oder Behälter ist einzurechnen und wird ni
cht gesondert vergütet.
Menge: 20,000 m
- 0,000, (unb) Gl: id34 KatKgr
- 0,000, (unb) Gl: 33f81762- KatKgr
- 0,000, (unb) Gl: f3833dcad KatKgr

**00.03.0110 Dokumentation Qualitätssicherung**
Dokumentation für Qualitätssicherung liefern.
Einhaltung der Qualitätsanforderungen dokumentieren.
Zusammenstellung der Eignungsprüfungen,
Zusammenstellung der Ergebnisse der Eigen- und
Fremdüberwachungen nach Gewerken strukturiert
Menge: 1,000 Psch

#### Abschnitt 00.04 Verkehrssicherung

**00.04.0010 Verkehrssicherung, Verkehrsrechtliche Anordnung**
Einholen und umsetzen der verkehrsrechtlichen Anordnung

Einholung der verkehrsrechtlichen Anordnung bei der zuständigen Verkehrsbehörde in Abstimmung mit dem AG zur Umsetzung aller Leistungen des LVs einschl. bauzeitliche Zu- und Ausfahrten.
Verkehrszeichenplan erstellen.
Die Verkehrsrechtliche Anordnungen ist spätestens 14
Kalendertage nach Auftragserteilung beim AG vorzulegen.

Verkehrssicherung gemäß Verkehrsrechtlicher Anordnung
einschließlich aller dafür erforderlichen Leistungen und Kosten für die Dauer der Baumaßnahme herstellen und rückbauen
Menge: 1,000 Psch

**00.04.0020 Reinigung Baufahrzeuge**
Reinigung von Baufahrzeugen
zur Verhinderung des Eintrags
von Material in den öffentlichen Verkehrsraum
nach Wahl des AN durchführen.
In die Position sind alle Betriebsmittel
und die Beseitigung des Reinigungsgutes
einzukalkulieren.
Menge: 1,000 Psch
DIN276-04: 391 KatKgr

**00.04.0030 Kontinuierliche Sauberhaltung der Straßen**
Die öffentlichen Straßen und Wege sind über die
Gesamtzeit der Baumaßnahme stets in einem Zustand zu
erhalten, der die Verkehrssicherheit für alle
Verkehrsteilnehmer sicherstellt und Belästigungen
Dritter infolge Schmutz, Spritzwasser, Staub usw.
ausschließt. Ein arbeitstägiges Reinigen nach
Massentransporten ist in die Position einzukalkulieren.
Räumgut wird Eigentum des AN und ist zu beseitigen.

Im Zeitraum von Massentransporten über die öffentlichen
Straßen ist ein Reinigungsgerät auf der Baustelle
vorzuhalten.
Menge: 54,000 Mt

**00.04.0040 Staubschutzmaßnahmen durchführen**
Menge: 120,000 Tag

#### Abschnitt 00.05 Bestandsdokumentation

*Hinweis: Nachfolgende Positionen umfassen die Erstellung und*
Nachfolgende Positionen umfassen die Erstellung und
Lieferung der Bestandsunterlagen für alle Leistungen
der Maßnahme.
Die aktuelle CAD-Richtlinie
ist bei der Erstellung aller Planunterlagen
(Bestandsplänen, Werksplanungen etc.)
generell einzuhalten.

**00.05.0010 Bestandsunterlagen**
Die Bestandsunterlagen beinhalten:
1.  Abnahmen, Freistellungen, Zustandsfeststellungen und
  Freigaben
2.  Bautagebuch
3.  Lieferscheine/Zusammenstellung Anschriften Lieferanten u.
  Nachunternehmer nach Leistungen und Gewerken
4.  Beweissicherung
5.  Fotodokumentation
6.  Freistellungsbescheinigungen für alle genutzten Zufahrten,
  Wege, Lager- u. Arbeitsflächen. (Bestätigung der
  Grundstückseigentümer über die ordnungsgemäße
  Wiederherstellung in Anspruch genommener Flächen)
7.  Bauleitererklärung
8.  Eignungsprüfung/Vertragliche Prüfung
9.  Eigenüberwachungsprüfungen/Kontrollprüfung
10. Datenblätter der verwendeten Baustoffe/Bauteile
  (Prüfzeugnisse, Güteüberwachung, Lieferscheine über
  das eingebaute Material)
11. Bestandsvermessung/Bestandspläne
12. Statische Nachweise, sofern in LV-Positionen gefordert
13. Betriebsanleitungen, Bedienung- und Wartungsanleitung
  mit Festlegung der Wartungsintervalle
14. Dichtigkeitsprüfungen Rohrleitungen / Schächte
15. Protokolle der Materialprüfergebnisse / Technische
  Merkblätter
16. Berichte der TV-Befahrungen, einschl. Videos, sofern in LV-
  Positionen gefordert
17. Entsorgungsnachweise
18. Werkzeichnungen

Lieferung der Dokumentation erfolgt in Ordnern mit
Inhaltsverzeichnis und Registereinteilung.

Das Leseexemplar der Enddokumentation ist dem AG für
die Revision 4 Wochen vor Übergabe der revidierten
Enddokumentation 1-fach zu übergeben (einschl.
Wiedervorlagen bei Widerholungsprüfungen).
Die Ergebnisse der Eigenüberwachungsprüfungen müssen
vollständig vorliegen und sind der Dokumentation
beizufügen.
In der Originaldokumentation dürfen nur Originale
enthalten sein. Kopien sind mit einem
Gültigkeitsvermerk (Stempel, Datum, Unterschrift des
Herstellers) zu versehen. Alle Unterlagen sind in
deutscher Sprache abzufassen.
Die Dateien sind so zu bezeichnen, dass der Inhalt aus
dem Dateinamen zu erkennen ist.

Die Unterlagen sind nach Genehmigung durch den AG
jeweils 1-fach im Original, 5-fach als Kopie und 1-fach
in digitaler Form zu liefern.
Menge: 1,000 Psch

**00.05.0020 Bestandspläne erstellen, liefern**
Erstellung und Lieferung von Bestandsplänen auf
Grundlage der fortlaufenden Bestandsvermessung.
Dokumentationen aller Abweichungen gegenüber den
Planungsunterlagen. Alle Abweichungen (Höhenkoten,
Maßketten) sind maßlich digital in die Planunterlagen
einzupflegen.
Grundlage: digitale Ausführungsplanung (letzte
Revision)
Die Bauwerkskonturen werden bei Abweichungen innerhalb
der Toleranzen im Hochbau in der grafischen Darstellung

nicht verändert. Format: bis A0
Die CAD-Richtlinie des TSB ist zwingend einzuhalten.
Menge: 1,000 Psch

**00.05.0030 Fotodokumentation liefern**
Fotodokumentation mit 2 Farbbildern, Bildgröße 10 x 15
cm je Seite vom Baugeschehen, insbesondere auch für die
später nichtmehr zugänglichen Bauteile, mit
Datumsanzeige herstellen.
Die Fotos sind entsprechend Bauteilen / Bauwerken/
Anlagen zu benennen und zuzuordnen

Datenübergabe:
- 1-fach im Original, 4-fach als Kopie und
- 1-fach in digitaler Form
Menge: 1,000 Psch

#### Abschnitt 00.06 Vermessungsarbeiten

*Hinweis: Vor dem Beginn der Bauarbeiten werden dem AN durch den*
Vor dem Beginn der Bauarbeiten werden dem AN durch den
AG (VOB/B § 3.2) übergeben:
Lagefestpunkte Höhenfestpunkte Hauptachsen
Alle nachfolgend nicht aufgeführten
Vermessungsleistungen sind in die Einheitspreise
einzurechnen.
Für alle Erdbewegungen ist ein elektronisches Aufmaß zu
erstellen. Hierbei sind auch Zwischenbauzustände
aufzumessen. Die Kosten sind in die Einheitspreise des
Erdbaus einzurechnen.

**00.06.0010 baubegleitende Vermessungsleistungen**
Vermessungsleistungen durchführen:
- Übernahme und Ergänzung Nullmessung Urgelände
- Zwischenebenen bei Wechsel der Bodenschichten
- Aushubzustand Baugrube
- Leitungen/Medien vor Überbauung
- Planzustand.
Auswertung Vermessung durchführen:
- Erstellung von DGM und Mengenermittlungen und
  Dokumentation
Übergabe der Vermessungsergebnisse, Mengenermittlungen
und DGM 2-fach als Plot und einfach als Datenträger
unter Berücksichtigung der Vorgaben des AG.
Menge: 1,000 Psch
DIN276-04: 391 KatKgr

**00.06.0020 Bestandsvermessung durchführen**
Durchführung von laufenden Bestandsvermessungen während der gesamten Bauzeit zur Erstellung der Bestandspläne. (Lageplanbearbeitung gesonderte Position)
Lagebezug und Höhensystem nach Vorgabe des AG
Menge: 1,000 Psch

**00.06.0030 Lageplanbearbeitung**
Laufende Weiterführung des bestehenden
vermessungstechnischen Lage-und Höhenplans aus den
Daten der vorgenannten Position unter Einbeziehung von
Handaufmaßen, örtlichen Einmessungen, Einarbeiten von
Sekundärdaten wie verwendete Materialien,
Rohrdurchmesser, etc
Es sind folgende Daten zu liefern: -*.dwg im System
AutoCAD 2000 -Punktedatenbank in ASCII-Format
Menge: 1,000 Psch

**00.06.0040 Messung / Auswertung des Wasserstands in Grundwassermessstellen**
Messung / Auswertung des Wasserstands in Grundwassermessstellen
Zeitraum der Messung ab Errichtung der Messstellen bis zum Ende der Bauzeit (Abnahme)
Messturnus = wöchentlich
Übergabe der Ergebnisse (fortgeschrieben) monatlich
Lieferung digital in Dateiformat = xlsx
Lieferung im Archiv-/Druckformat = PDF, Version A-1
Medium für Datenübergabe = 'USB-Stick'
Lieferung auf Papier, weiß, Anzahl 2fach
Druckbild farbig.
Einheitspreis beinhaltet die Messung von bis zu 13 Grundwassermessstellen.
Menge: 12,000 Mt

#### Abschnitt 00.07 Bauzeitliche Gewässerumverlegung

*Hinweis: Herstellung*
Herstellung der bauzeitlichen Gewässerumleitung der Selke während des Baus des Massivbauwerks
Die Herstellung sowie der Rückbau der Gewässerumleitung finden zum Großteil innerhalb des Grundwassers statt. Daraus entstehende Mehraufwendungen bei der Herstellung und dem Rückbau sind einzurechnen und werden nicht gesondert vergütet.

**00.07.0010 Graben herstellen Sohlbreite 3,00 m*Neigung 1:2**
StL-Nr. 2410652390999901
Graben profilgerecht herstellen.
Homogenbereich 'HoB B, bindige Böden, HoB C, Selkeschotter/Hangschutt (, Felszersatz), und HoB D, Fels, verwittert w3-w4, gem. geotechnischem Bericht'
Sohlenbreite '3,00 m'
Grabentiefe 'über 1,50 bis 2,00 m.'
Böschungsneigung 'ca. 1:2'
Boden bzw. Fels 'zum Hochwasserschutz der Baustelle seitlich des Grabens aufschütten und verdichten'
Abrechnung nach Abtragsprofilen.
Menge: 4300,000 m3
Leistungsbereichkatalog: 106 KatLB

**00.07.0020 Filter/Trennlage aus Geok. verl.**
Filter oder Trennlage aus Geokunststoff auf vorbereitetem Planum nach Leistungsbeschreibung verlegen.
Erdarbeiten und Anschlüsse werden gesondert vergütet.
Zweck = 'bauzeitliche Grabenbefestigung'
in einer Neigung 1 zu '2 im Böschungsbereich, eben im Sohlbereich'
im trockenen Bereich.
Für Deckschicht der Größen- oder Gewichtsklasse: 'CP 63/180'
als Trennlage für Bodentyp A, B oder C nach TLG.
Menge: 3900,000 m2
Leistungsbereichkatalog: 210 KatLB

**00.07.0030 Graben befestigen Steinschüttung WBS**
StL-Nr. 2411012599909000
Graben befestigen einschließlich Erdarbeiten für Bettung und Befestigung.
Sohlbreite '3,00 m'
Grabentiefe/Neigung der Grabenböschung 'Tiefe über 1,00 bis 2,00 m, Böschungsneigung 1:2'
Sohlbefestigung '= Steinschüttung aus Wasserbausteinen CP 63/180, 30 cm dick'
Böschungsbefestigung 'Steinschüttung aus Wasserbausteinen CP 63/180, 30 cm dick'
Menge: 360,000 m
Leistungsbereichkatalog: 110 KatLB

**00.07.0040 Anschluss an Bestandsgraben herstellen Übergang stufenlos**
Anschluss an Bestandsgraben nach Leistungsbeschreibung herstellen. Anschluss des Grabens mit Befestigung an naturnah ausgebauten Graben. Erfasst wird nur der Mehraufwand im Anschlussbereich.
Sohlbreite '3,00 m'
Grabentiefe 'über 1,00 bis 2,00 m'
Böschungsneigung '1:2'
Stufenlosen Übergang herstellen und Gesteinskörnung auf Sohle und Böschungen verziehen.
Menge: 2,000 St
Leistungsbereichkatalog: 205 KatLB

**00.07.0050 Querung bauz. umverl. Selke herst.**
Querung der bauzeitlich umverlegten Selke unter Berücksichtigung des Bauablaufs und der Bautechnologie nach Wahl des AN herstellen und unterhalten.
Querung = 'nach Wahl des AN, bspw. mittels umgekehrt aufgestellten Stahlbeton-U-Profilen.
Eine Verrohrung oder sonstige Einengung des Abflussquerschnitts ist nicht zulässig.
Der ungestörte Ablauf der Selke ist jederzeit sicherzustellen.'
Ggf. erforderliche statische Berechnungen und sonstige Ausführungsplanungen sind einzurechnen und werden nicht gesondert vergütet. Die Tragfähigkeit ist auf die Bautechnologie (Gewicht der eingesetzten Geräte) des AN anzupassen.
Menge: 1,000 St

*Hinweis: Rückbau*
Rückbau der bauzeitlichen Gewässerumleitung der Selke nach Fertigstellung des Massivbauwerks

**00.07.0060 Grabenbefestigung abbrechen**
Grabenbefestigung nach Leistungsbeschreibung abbrechen einschließlich Unterbau. Abgerechnet wird die vorher aufgemessene Fläche.
Sicherung = 'Steinschüttung aus Wasserbausteinen CP 63/180 als Böschungssicherung einschließlich darunterliegendem Geotextil.
Die Steinschüttung in der Sohle des Grabens verbleibt und wird überschüttet. Das Geotextil ist in den Übergangsbereichen Böschung/Sohle abzutrennen.'
Gesamtdicke = '30 cm'
Ausbau erfolgt im trockenen Bereich.
Abbruchgut 'nach Wahl des AN verwerten.'
Menge: 3200,000 m2
Leistungsbereichkatalog: 210 KatLB

**00.07.0070 Gel. Boden bzw. Fels des AG aufn. Aufstandsfläche Innendichtung**
StL-Nr. 2410623009100002
Gelagerten Boden bzw. Fels des AG aufnehmen. Beschreibung der Homogenbereiche nach Unterlagen des AG.
Einbaustelle '= Verfüllung des Grabens der bauzeitlich
umverlegten Selke mit Aushubmaterial.
Verdichtung auf mind. 45 MN/m2'
Boden bzw. Fels lagert innerhalb der Baustelle. Boden
bzw. Fels in Auftragsbereichen profilgerecht einbauen und verdichten einschließlich ggf. erforderlicher
Wasserzugabe.
Abrechnung nach Auftragsprofilen.
Menge: 4450,000 m3
Leistungsbereichkatalog: 106 KatLB

**00.07.0080 Querung bauz. umverl. Selke rückb.**
Querung der bauzeitlich umverlegten Selke rückbauen.
Die verwendeten Baustoffe und -teile verbleiben im Eigentum des AN und sind nach Rückbau der Querung schadlos von der Baustelle zu entfernen.
Menge: 1,000 St

#### Abschnitt 00.08 Arten- und Biotopschutz

**00.08.0010 Antragsstellung Elektrobefischung**
Antragstellung auf Befreiung vom Verbot der Elektrofischerei gemäß § 37 Abs. 1 FischG LSA bei der
oberen Fischereibehörde für das Maßnahmengebiet, einschließlich aller hierfür erforderlichen Leistungen (z.B. Erstellen von Dokumenten zur Erlangung der Genehmigung, Erbringen der erforderlichen Nachweise, Gebühren und Kosten).
Die Genehmigung muss mind. eine Woche vor Beginn der
Arbeiten vorliegen.
Bearbeitungsfristen sind zu beachten
Menge: 1,000 Psch

**00.08.0020 Elektrobefischung**
Abfischen als Elektrobefischung des Fischbestandes im Gewässer Selke jeweils innerhalb des Maßnahmengebiets und bis zu 50 m oberhalb und unterhalb des Maßnahmengebiets und der Eingriffe ins Gewässer.

Gewässerabschnitte der Gewässer, in Abstimmung mit dem
örtlichen Angelverein, der oberen Fischereibehörde,
zuständigen Behörden und dem AG/öBÜ/ÖBB.
Es ist die Genehmigung der oberen Fischereibehörde im Vorfeld
einzuholen (Vergütung gesondert).

Einschließlich Dokumentation der Leistung gem. den Vorgaben der Genehmigungsbehörde.

Vor Beginn der Wasserbauarbeiten zu besagten Abschnitten
sowie nach Hochwasserereignissen.
Abrechnung erfolgt pro Durchführung und Gewässerabschnitt.
Durchführung ist Vorausetzung für das Betreten des
Gewässers.
Lieferung im

Archiv-/Druckformat = PDF, Version A-1
Medium für Datenübergabe = 'USB-Stick '
Lieferung auf Papier, weiß, Anzahl 2fach
Druckbild = farbig
Menge: 1,000 St.

**00.08.0030 Temp. Amphibienschutzzaun herst. Zauntrasse mähen*Zauntr.planieren Stahl, 0,80 m*Gitterfolie Höhe 0,60 m*gesamte Bauzeit**
StL-Nr. 21107414112223
Temporären Amphibienschutzzaun nach Unterlagen des AG
mit lückenlosem Fugen- und Bodenschluss sowie Übersteigschutz standfest herstellen, einschließlich Pfosten und erforderlicher Querstreben. Zaun vorhalten, unterhalten und abbauen.
Zauntrasse ca. 1,00 m breit, bodennah mähen, Schnittgut
seitlich lagern.
Zauntrasse vor Einbau grob planieren, Zaun mind. 10 cm
tief in Erdreich einbinden und Lauffläche planieren.
Pfosten = Stahl, 0,80 m lang, Durchmesser = 2 cm.
Zaun = gitterverstärkte, undurchsichtige, UV-stabile
Folie, 1 mm dick.
Zaunhöhe = 0,60 m hoch.
Vorhaltedauer = gesamte Bauzeit.
Menge: 400,000 m

#### Abschnitt 00.09 Archäologische Grabungen

*Hinweis: Hinweis*
Für die Unterstützung der archäologischen Grabungen zu Beginn der Bauausführung sind durch den AN drei Kettenbagger vorzuhalten. Das Vorhalten sowie das Betreiben werden pro Bagger je Stunde abgerechnet.

**00.09.0010 Bagger 20-24 t vorhalten**
Bagger mit Gerätegewicht ca. 20 bis 24 t, auf der Baustelle für den gesamten Zeitraum der archäologischen Grabungen vorhalten.
Grabenräumlöffel ohne Zähne, Breite = 2,0 m,
Kettenbagger mit Verstellausleger.
Menge: 1530,000 h

**00.09.0020 Bagger 20-24 t betreiben**
Stundenlohnarbeiten durch Baugeräte auf Anordnung des AG ausführen. Der Verrechnungssatz für das jeweilige Gerät umfasst sämtliche Aufwendungen für den Einsatz, insbesondere Betriebsstoffkosten sowie sämtliche Zuschläge für den Betrieb des Gerätes einschließlich der Kosten für das Bedienungspersonal. Der Verrechnungssatz gilt für das zum Zeitpunkt des Abrufes einsatzbereit auf der Baustelle befindliche Baugerät. Vergütet werden die tatsächlich geleisteten Arbeitsstunden (Bestätigung durch den Grabungsleiter).
Baugeräte:
Kettenbagger mit Verstellausleger,
Gerätegewicht ca. 20 bis 24 t, mit
Grabenräumlöffel ohne Zähne, Breite = 2,0 m

Abtragsvorgang:
Auf Anforderung durch den Grabungsleiter ist das Gerät zum schichtenweisen und nicht durchgehend kontinuierlichen Abtrag zu betreiben.
Der abgetragene Boden ist seitlich, getrennt nach Bodenarten, auf Rippe abzusetzen.

Auftragsvorgang:
Der Einbau erfolgt in mehreren, zeitlich getrennten Teilabschnitten nach Freigabe der Flächen durch den Grabungsleiters.
Menge: 1020,000 h

#### Abschnitt 00.10 Bauwasserrreinigungsanlage

*Hinweis: Bauwasserreinigungsanlage (BWRA)*
Das Baufeld befindet sich im Landschaftsschutzgebiet.
Eine Wasseraufbereitung muss 24 Stunden pro Tag über die gesamte Bauzeit zur Verfügung stehen. Die Wasseraufbereitung muss in der Lage sein, Feststofffrachten (Trübungsanteile) und Inhaltsstoffe aus dem Kontakt mit Beton und aus der Untergrundinjektion aus dem geförderten Wasser zu beseitigen.
Der direkte Zulauf von Oberflächenwasser über das Baufeld in die Baugruben ist zu verhindern (auch bei Starkregen und lang anhaltenden Niederschlägen).
Alle Anlagenteile müssen beständig gegen das zu reinigende Medium sein.
Sämtliche Anlagenteile müssen für die örtliche / Umwelt-Baubegleitung jederzeit zugänglich sein.
Sämtliche Messergebnisse sind der örtlichen / Umwelt-Baubegleitung zu übergeben.

Mit der Wartung und Bedienung der Anlage ist ausreichend geschultes Personal zu beauftragen. Der
Betreiber hat die Anlage aufgrund des § 83 WHG den Zustand und den Betrieb der Anlage mit allen Komponenten bis zu viermal jährlich auf seine Kosten zu überprüfen, zu warten und vorbeugend instand zu setzen.

Für den Havariefall sind Maßnahmen im Havarieplan vorzusehen.
Für den Havariefall ist vom AN eine ausreichende Menge an Ölbindemitteln und Auffangwannen vorzuhalten. Die Kosten im Havariefall sind gesondert zu kalkulieren.

**00.10.0010 Bauwasserreinigungsanlage einrichten und abbauen**
Bauwasserreinigungsanlage für einen Durchsatz von ca. 15 l/s mit Absetzanlage/-container und Neutralisationsanlage gemäß Baubeschreibung und Werkstattplanung des AN hrstellen und abbauen für Wasser aus Bauwasserhaltungen entsprechend der hydraulischen Erfordernisse.
Einschließlich:
Pumpen, Sammel-, Druck- und Freispiegelleitungen, Formstücke, Armaturen, Befestigungen, alle Anschlüsse von und zu den Absetzanlage, der Neutralisationsanlage und zur Vorflut.
Betriebsstundenzähler, automatische Messstation und  Probenahmevorrichtung am Auslauf des Endkontrollbeckens der Neutralisationsanlage für die kontinuierliche Messung der Parameter pH-Wert, Temperatur, Sauerstoffgehalt und Leitfähigkeit, Fördermengenzähler (geeichte Wasseruhren)
Betriebsmittel etc.
Anlage frostsicher bis -20° C
Die Einleitstelle ist das Selke Wildbett.
Nach Beendigung des Anlagenbetriebes: Rückbau der gesamten  Anlage.

Es gelten folgende Anforderungen für Wassermengen und
Einleitungsbestimmungen:
- anfallende Wassermengen: ca. 15 l/s (54 m³/h)
- pH-Wert:  6,5 - 8,5
- Absetzbare Stoffe in ml/l  10
  (korrespondiert mit abfiltrierbaren Stoffen)
- Abfiltrierbare bzw. suspendierte anorg. Stoffe in mg/l 25
- Sauerstoff in mg/l mind. 6,0
- Trübung  schwach: nur die Klarphase (s.o. max. 25 mg/l
  abfiltrierbare Stoffe und frei von Schwimmstoffen)

Zur Anlaufberatung ist eine Kurzbeschreibung der geplanten
Bauwasserreinigungsanlage (inkl. Konzept zur
Gewährleistung der vorgegebenen Einleitwerte) vorzulegen.
Die Kurzbeschreibung soll die Benennung der geplanten
Anlagenteile, eine Prinzipskizze für den Aufbau, Angaben zum Flächenbedarf, zum Durchsatz und zu den Verweilzeiten (Vorgabe: Auslegung auf 15 l/s, Verweilzeit 2 h) und ggf. Angaben zu einem geänderten Standort enthalten.

Für die Anlage ist eine Werkstattplanung zu erstellen. Die Aufwendungen für die Planung werden separat vergütet.

Ein möglicherweise bauablaufbedingtes Umsetzen der Anlage bzw. von Anlagenteilen (inkl. aller Zuleitungen und Anschlüsse etc.) ist in den EP einzukalkulieren.
Menge: 1,000 Psch
DIN276-04: 397 KatKgr

**00.10.0020 Bauwasserreinigungsanlage vorh. und unterhalten**
Vorhalten und Unterhalten der Bauwasserreinigungsanlage gem. Vorpositionen für die Dauer der Bauausführung gemäß Baubeschreibung.
Nachfolgend beschriebene Leistungen sind in den EP
einzukalkulieren:

Für die Anlage ist ein Betriebstagebuch zu führen (Einsicht ist jederzeit zu gewährleisten). In dieses sind einzutragen:
Betriebsstörungen, Reparaturen, Wartungsarbeiten, Probenahmen, Ablesung der Wasseruhren, Zählerstände (wöchentlich), Zeitpunkt der Entschlammung mit Angabe der Schlammenge und Beseitigung, Wechsel von Betriebsmitteln, Besondere Vorkommnisse etc.

Mit dem Betriebstagebuch sind alle wesentlichen Betriebsparameter anzugeben und erstellte Probenahme- und Analysenprotokolle sowie die Wartungsprotokolle vorzulegen. Des weiteren sind Angaben zum Volumen des abgereinigten Wassers, der entsorgten Mengen an Abfallstoffen (z. B. Betriebsmittel, Schlamm) und zum Stromverbrauch zu machen.

Im Betriebstagebuch sind ebenfalls die täglich
erreichten Werte (Min- und Maximalwerte aus den
permanenten Messungen): Durchflussmenge, pH-Wert,
Temperatur, Sauerstoffgehalt und elektrische
Leitfähigkeit sowie die Ergebnisse der täglichen
Kontrollen zur Trübungund wöchentlichen Messungen,
zu den absetzbaren Stoffen und den abfiltrierbaren bzw. suspendierten anorganischen Stoffen im Rahmen der Eigenüberwachung des AN einzutragen.

Mit dem Betriebstagebuch sind alle wesentlichen Betriebsparameter anzugeben und erstellte Probenahme- und Analysenprotokolle sowie die Wartungsprotokolle vorzulegen. Des weiteren sind Angaben zum Volumen des abgereinigten Wassers, der entsorgten Mengen an Abfallstoffen (z. B. Betriebsmittel, Schlamm) und zum Stromverbrauch zu machen.

Die Wassermengen und Messergebnisse (Betriebstagebuch) sind dem AG in wöchentlich unaufgefordert digital zu übermitteln.

Für die Wartung ist vom Bieter ein konkreter Wartungsplan in 2-facher Ausfertigung zu erstellen, welcher mindestens folgende Inhalte umfassen soll:
- allgemeine Sichtprüfung der Gesamtanlage,
- Sichtprüfung aller Aggregate und Rohrleitungen,
- Sichtprüfung zum Zustand von Pumpen prüfen, ggf. ausbauen
  und reinigen,
- Leitungssystem prüfen, ggf. reinigen,
- Ablagerungen in Behältern prüfen,
- Gängigkeit der Armaturen (manuell prüfen) ggf. Druck an
  Filtern notieren,
- Frostschutz: Heizungssysteme prüfen,
- Schaltschränke und Verteilerkästen prüfen,
- Sicherungen prüfen, FI-Schutzschaltung überprüfen durch
  manuelles Auslösen,
- Sichtkontrolle elektrischer Kabel
- Prüfung der ausreichenden Verfügbarkeit der benötigten
  Betriebsmittel

Der Wartungsplan ist dem AG (spätestens 4 Wochen vor Inbetriebnahme) zu übergeben und vor der ersten  Inbetriebnahme der BWRA abzustimmen.

Die Kosten für das Erstellen und Führen des Betriebstagebuches, der Pläne, des Havariekonzeptes und des Wartungsplanes sind in den EP einzukalkulieren.

Die Anlage ist durch den AN in Form einer Eigenüberwachung zu kontrollieren: kontinuierliche Messung der Parameter pH-Wert, Temperatur, Sauerstoff und elektrische Leitfähigkeit am Anlagenauslauf über eine automatische Messstation; tägliche Kontrolle der Trübung nach permanente Kontrolle, Kontrolle absetzbare Stoffe und abfiltrierbare bzw. suspendierte anorganische Stoffe (zu Beginn min. täglich), analytische Überwachung des Ablaufes; unmittelbare analytische Zwischenkontrollen bei Havarien an Maschinen und anderen Anlagen.

Die Eigenüberwachung der Parameter (inkl. der Trübung) ist als Mischprobe aus dem Auslauf der Neutralisationsanlage (dem Einleitstrom) zu entnehmen. Bei Überschreitungen der zulässigen Einleitbedingungen sind AG, UBB und BÜ unverzüglich, automatisch zu informieren und der Betrieb der Anlage zu stoppen. Daraus resultierende Einschränkungen des Baubetriebes gehen zu Lasten des AN.

Sämtliche beim Betrieb der Anlage anfallenden Abfallstoffe sind ordnungsgemäß zu entsorgen (Entsorgung von Abfallstoffen incl. Nachweisführung). Der Betreiber der Anlage hat die notwendigen Andienungen, die Einholung von Entsorgungsnachweisen und die Abwicklung des Nachweisverfahrens gemäß Nachweisverordnung (NachwV) eigenverantwortlich durchzuführen und in den EP einzukalkulieren.

Die im Absetzbecken anfallenden Schlämme können LAGA-Zuordnungswerte > Z0 aufweisen. Die Entsorgung der Schlämme aus der BWRA ( Entsorgung wird daher separat vergütet), der Abtransport und die Analytik sind in die Position einzukalkulieren.

Die Nachweise sind in einem Abfallkontrollbuch zu
dokumentieren. Dem AG und seinen Bevollmächtigten ist
auf Anforderung Einsicht zu gewähren.
Nachweise zur Abfallentsorgung sind dem AG max. 14 Tage
nach Durchführung des Entsorgungsvorganges vorzulegen.
(Entsorgungs-/Verwertungsnachweise, Begleitscheine und Wiegenoten)
Das führen eines Abfallkontrollbuches ist in den EP
einzukalkulieren.
Vor Durchführung der Entsorgung ist pro Anfallstoff
eine Deklarationsanalyse (in den EP einzukalkulieren)
durchzuführen.
Menge: 36,000 Mt
DIN276-04: 397 KatKgr

**00.10.0030 Bauwasserreinigungsanlage betreiben**
Menge: 30,000 Mt

*Hinweis: Notstromaggregate*

**00.10.0040 Notstromaggregat BWRA auf- und abbauen**
Einsatz fuer BWRA
Selbststartendes Notstromaggregat nach Werksplan
zum Betreiben der BWRA bei
Stromausfall aus dem Versorgungsnetz oder
auf besondere Anordnung des AG betriebsbereit
auf- und nach Einsatz abbauen.
Vorhalten und Betreiben werden gesondert verguetet.
Aggregat als Kraftreserve auslegen nach
Wahl des AN.
Menge: 1,000 psc
DIN276-04: 313 KatKgr

**00.10.0050 Notstromaggregat BWRA vorhalten, ges. Bauzeit**
Selbststartendes Notstromaggregat gemäß Vorposition
betriebsbereit vorhalten und die Probeläufe
durchfuehren. Vorhaltung über die gesamte Bauzeit.
Je Bauphase einen Probebetrieb durchführen.
Der Einheitspreis gilt unabhängig von ihrer Anzahl.
Menge: 1,000 psc
DIN276-04: 313 KatKgr

**00.10.0060 Notstromaggregat BWRA betreiben**
Selbststartendes Notstromaggregat gem. Vorposition
bei Stromausfall aus dem Versorgungsnetz oder auf
besondere Anordnung des AG betreiben (Mehraufwand gegenueber der Versorgung aus dem
Netz). Verguetet werden die erforderlichen Be-
triebsstunden. Der Einheitspreis gilt unabhaengig
von ihrer Anzahl.
Menge: 24,000 h
DIN276-04: 313 KatKgr

#### Abschnitt 00.11 Entsorgung

**00.11.0010 Probenahme und Analyse Boden/Bauschutt**
Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der ErsatzbaustoffV, DepV, BBodSchV und RuVA-StB
- Zuordnung zu einem Abfallschlüssel nach Abfall-Verzeichnis-Verordnung (AVV)
- Rückstellung/Entsorgung des Probenmaterials

Vergütet wird die vollständig laboranalytisch untersuchte Laborprobe. Die Entnahme von Einzelproben und die Bildung von Misch- und Sammelproben wird nicht gesondert vergütet.
Menge: 25,000 St

**00.11.0020 Probenahme und Analyse sonstige Abbruchabfälle**
Probenahme durch einen sachkundigen Mitarbeiter des AN und Analyse durch ein nach DIN EN ISO / IEC 17025 akkreditiertes Prüflabor.

Die Leistung umfasst das folgende Leistungsspektrum:
- Probenahme auf der Baustelle inkl. erforderlicher Schutzmaßnahmen für den Mitarbeiter des AN
- Dokumentation der Probenahme und eindeutige Kennzeichnung der Probe
- Transport der Probe zum Prüflabor
- Herstellen der Laborprobe und der Rückstellprobe
- Untersuchung von nicht mineralischen Abfällen nach spezifischen Einzelparametern (z.B. Asbest, KW-Index, chlorierte KW, Teer bzw. PAK n. EPA, PCP, PCB)
- Zuordnung zu einem Abfallschlüssel nach Abfall-Verzeichnis-Verordnung (AVV) für die Verwertung/Ablagerung außerhalb der Baumaßnahme
- Rückstellung/Entsorgung des Probenmaterials

Ausdrücklich inbegriffen ist insbesondere die Untersuchung für Altlastenverdacht bei:
- Metallbauteilen mit Korrosionsschutzanstrich, bei denen Asbestverdacht besteht
- Betriebsstoffen mit Verdacht auf chlorierte Kohlenwasserstoffe (z.B. Schmierstoffe, Hydrauliköle)
- behandelten Holzbauteilen (z.B. Anstriche), bei denen der Verdacht besteht, dass sie gefährliche Stoffe enthalten (Altholzverordnung beachten)
- bituminösen Abfällen mit Verdacht auf Teer oder andere gefährliche Bestandteile (bei Straßenaufbruch ist die RuVA-StB 01 sowie die TRGS 517, die Richtlinie VDI 3866 Blatt 5 (qualitative Untersuchung auf Asbest) und die BIA Arbeitsmappe 7487 (quantitative Untersuchung auf Asbest) zu beachten)
- Dämmmaterialien und Baustoffe, bei denen Asbestverdacht besteht
(Aufzählung nur beispielhaft und nicht abschließend)

Vergütet wird die vollständig analytisch untersuchte Laborprobe. Die Entnahme von Einzelproben und die Bildung von Mischproben wird nicht gesondert vergütet.
Menge: 5,000 St

*Hinweis: Boden und Steine*
Entsorgung von Boden und Steinen

**00.11.0030 Abfall nicht gefährlich AVV170504 Klasse BM-0 bis BM-0* * laden, transp. und entsorgen Entsorg.-geb. AN**
Bau- und Abbruchabfälle, Boden, Steine und Baggergut, nicht gefährlich, Abfallschlüssel nach AVV (Abfallverzeichnis-Verordnung) 170504 Boden/Steine, nicht schadstoffbelastet, Klasse BM-0 bis BM-0* nach ErsatzbaustoffV, auf Baustelle lagernd, laden, mit zum Abfalltransport geeignetem Fahrzeug nach Wahl des AN transportieren, zur Verwertungsstelle nach Wahl des AN.
Inkl. Auf- und Abladen sowie ggf. erforderlichen Umschlagarbeiten.
Die Entsorgungsgebühren werden vom AN übernommen.
Menge: 1250,000 t
Leistungsbereichkatalog: 087 KatLB

**00.11.0040 Abfall nicht gefährlich AVV170504 Klasse BM-F0* * laden, transp. und entsorgen Entsorg.-geb. AN**
Bau- und Abbruchabfälle, Boden, Steine und Baggergut, nicht gefährlich, Abfallschlüssel nach AVV (Abfallverzeichnis-Verordnung) 170504 Boden/Steine, schadstoffbelastet, Klasse BM-F0* nach ErsatzbaustoffV, auf Baustelle lagernd, laden, mit zum Abfalltransport geeignetem Fahrzeug nach Wahl des AN transportieren, zur Verwertungsstelle nach Wahl des AN.
Inkl. Auf- und Abladen sowie ggf. erforderlichen Umschlagarbeiten.
Die Entsorgungsgebühren werden vom AN übernommen.
Menge: 4630,000 t
Leistungsbereichkatalog: 087 KatLB

**00.11.0050 Abfall nicht gefährlich AVV170504 Klasse BM-F1 * laden, transp. und entsorgen Entsorg.-geb. AN**
Bau- und Abbruchabfälle, Boden, Steine und Baggergut, nicht gefährlich, Abfallschlüssel nach AVV (Abfallverzeichnis-Verordnung) 170504 Boden/Steine, schadstoffbelastet, Klasse BM-F1 nach ErsatzbaustoffV, auf Baustelle lagernd, laden, mit zum Abfalltransport geeignetem Fahrzeug nach Wahl des AN transportieren, zur Verwertungsstelle nach Wahl des AN.
Inkl. Auf- und Abladen sowie ggf. erforderlichen Umschlagarbeiten.
Die Entsorgungsgebühren werden vom AN übernommen.
Menge: 7260,000 t
Leistungsbereichkatalog: 087 KatLB

**00.11.0060 Abfall nicht gefährlich AVV170504 Klasse BM-F2 * laden, transp. und entsorgen Entsorg.-geb. AN**
Bau- und Abbruchabfälle, Boden, Steine und Baggergut, nicht gefährlich, Abfallschlüssel nach AVV (Abfallverzeichnis-Verordnung) 170504 Boden/Steine, schadstoffbelastet, Klasse BM-F2 nach ErsatzbaustoffV, auf Baustelle lagernd, laden, mit zum Abfalltransport geeignetem Fahrzeug nach Wahl des AN transportieren, zur Verwertungsstelle nach Wahl des AN.
Inkl. Auf- und Abladen sowie ggf. erforderlichen Umschlagarbeiten.
Die Entsorgungsgebühren werden vom AN übernommen.
Menge: 2880,000 t
Leistungsbereichkatalog: 087 KatLB

**00.11.0070 Abfall nicht gefährlich AVV170504 Klasse BM-F3 * laden, transp. und entsorgen Entsorg.-geb. AN**
Bau- und Abbruchabfälle, Boden, Steine und Baggergut, nicht gefährlich, Abfallschlüssel nach AVV (Abfallverzeichnis-Verordnung) 170504 Boden/Steine, schadstoffbelastet, Klasse BM-F3 nach ErsatzbaustoffV, auf Baustelle lagernd, laden, mit zum Abfalltransport geeignetem Fahrzeug nach Wahl des AN transportieren, zur Verwertungsstelle nach Wahl des AN.
Inkl. Auf- und Abladen sowie ggf. erforderlichen Umschlagarbeiten.
Die Entsorgungsgebühren werden vom AN übernommen.
Menge: 2650,000 t
Leistungsbereichkatalog: 087 KatLB

**00.11.0080 Abfall nicht gefährlich AVV170504 Klasse DK 0 * laden, transp. und entsorgen Entsorg.-geb. AN**
Bau- und Abbruchabfälle, Boden, Steine und Baggergut, nicht gefährlich, Abfallschlüssel nach AVV (Abfallverzeichnis-Verordnung) 170504 Boden/Steine, schadstoffbelastet, Klasse DK0 nach DepV, auf Baustelle lagernd, laden, mit einem zum Abfalltransport geeignetem Fahrzeug nach Wahl des AN transportieren, zur Verwertungs- bzw. Beseitigungsstelle nach Wahl des AN.
Inkl. Auf- und Abladen sowie ggf. erforderlichen Umschlagarbeiten.
Die Entsorgungsgebühren werden vom AN übernommen.
Menge: 560,000 t

**00.11.0090 Abfall nicht gefährlich AVV170504 Klasse DK 1 * laden, transp. und entsorgen Entsorg.-geb. AN**
Bau- und Abbruchabfälle, Boden, Steine und Baggergut, nicht gefährlich, Abfallschlüssel nach AVV (Abfallverzeichnis-Verordnung) 170504 Boden/Steine, schadstoffbelastet, Klasse DK1 nach DepV, auf Baustelle lagernd, laden, mit einem zum Abfalltransport geeignetem Fahrzeug nach Wahl des AN transportieren, zur Verwertungs- bzw. Beseitigungsstelle nach Wahl des AN.
Inkl. Auf- und Abladen, ggf. erforderlichen Umschlagarbeiten sowie der erforderlichen Gesundheits- und Umweltschutzvorkehrungen.
Die Entsorgungsgebühren werden vom AN übernommen.
Menge: 340,000 t

**00.11.0100 Abfall nicht gefährlich AVV170504 Klasse DK 2 * laden, transp. und entsorgen Entsorg.-geb. AN**
Bau- und Abbruchabfälle, Boden, Steine und Baggergut, nicht gefährlich, Abfallschlüssel nach AVV (Abfallverzeichnis-Verordnung) 170504 Boden/Steine, schadstoffbelastet, Klasse DK2 nach DepV, auf Baustelle lagernd, laden, mit einem zum Abfalltransport geeignetem Fahrzeug nach Wahl des AN transportieren, zur Verwertungs- bzw. Beseitigungsstelle nach Wahl des AN.
Inkl. Auf- und Abladen, ggf. erforderlichen Umschlagarbeiten sowie der erforderlichen Gesundheits- und Umweltschutzvorkehrungen.
Die Entsorgungsgebühren werden vom AN übernommen.
Menge: 220,000 t

**00.11.0110 Abfall gefährlich AVV170503* Klasse DK 1 * laden, transp. und entsorgen Entsorg.-geb. AN**
Bau- und Abbruchabfälle, Boden, Steine und Baggergut, gefährlich, Abfallschlüssel nach AVV (Abfallverzeichnis-Verordnung) 170503* Boden und Steine, die gefährliche Stoffe enthalten,  Klasse DK1 nach DepV, auf Baustelle lagernd, laden, mit einem zum Abfalltransport geeignetem Fahrzeug nach Wahl des AN transportieren, zur Verwertungs- bzw. Beseitigungsstelle nach Wahl des AN.
Inkl. Auf- und Abladen, ggf. erforderlichen Umschlagarbeiten sowie der erforderlichen Gesundheits- und Umweltschutzvorkehrungen.
Die Entsorgungsgebühren werden vom AN übernommen.
Entsorgungsnachweis gemäß Nachweisverordnung ist erforderlich.
Für das Befördern von gefährlichen Abfällen ist nach §54 KrWG eine Genehmigung erforderlich. Es sind ausschließlich Transportunternehmen einzusetzen, die für die benannte Abfallart zugelassen sind.
Die Beförderungserlaubnisverordnung (BefErlVO) ist zu beachten.
Menge: 5,000 t

**00.11.0120 Abfall gefährlich AVV170503* Klasse DK 2 * laden, transp. und entsorgen Entsorg.-geb. AN**
Bau- und Abbruchabfälle, Boden, Steine und Baggergut, gefährlich, Abfallschlüssel nach AVV (Abfallverzeichnis-Verordnung) 170503* Boden und Steine, die gefährliche Stoffe enthalten,  Klasse DK2 nach DepV, auf Baustelle lagernd, laden, mit einem zum Abfalltransport geeignetem Fahrzeug nach Wahl des AN transportieren, zur Verwertungs- bzw. Beseitigungsstelle nach Wahl des AN.
Inkl. Auf- und Abladen, ggf. erforderlichen Umschlagarbeiten sowie der erforderlichen Gesundheits- und Umweltschutzvorkehrungen.
Die Entsorgungsgebühren werden vom AN übernommen.
Entsorgungsnachweis gemäß Nachweisverordnung ist erforderlich.
Für das Befördern von gefährlichen Abfällen ist nach §54 KrWG eine Genehmigung erforderlich. Es sind ausschließlich Transportunternehmen einzusetzen, die für die benannte Abfallart zugelassen sind.
Die Beförderungserlaubnisverordnung (BefErlVO) ist zu beachten.
Menge: 5,000 t

**00.11.0130 Abfall gefährlich AVV170503* Klasse DK 3 * laden, transp. und entsorgen Entsorg.-geb. AN**
Bau- und Abbruchabfälle, Boden, Steine und Baggergut, gefährlich, Abfallschlüssel nach AVV (Abfallverzeichnis-Verordnung) 170503* Boden und Steine, die gefährliche Stoffe enthalten,  Klasse DK3 nach DepV, auf Baustelle lagernd, laden, mit einem zum Abfalltransport geeignetem Fahrzeug nach Wahl des AN transportieren, zur Verwertungs- bzw. Beseitigungsstelle nach Wahl des AN.
Inkl. Auf- und Abladen, ggf. erforderlichen Umschlagarbeiten sowie der erforderlichen Gesundheits- und Umweltschutzvorkehrungen.
Die Entsorgungsgebühren werden vom AN übernommen.
Entsorgungsnachweis gemäß Nachweisverordnung ist erforderlich.
Für das Befördern von gefährlichen Abfällen ist nach §54 KrWG eine Genehmigung erforderlich. Es sind ausschließlich Transportunternehmen einzusetzen, die für die benannte Abfallart zugelassen sind.
Die Beförderungserlaubnisverordnung (BefErlVO) ist zu beachten.
Menge: 5,000 t

*Hinweis: Baggergut*
Entsorgung von Baggergut

**00.11.0140 Abfall nicht gefährlich AVV170506 Klasse BG-0 bis BG-0* * laden, transp. und entsorgen Entsorg.-geb. AN**
Bau- und Abbruchabfälle, Boden, Steine und Baggergut, nicht gefährlich, Abfallschlüssel nach AVV (Abfallverzeichnis-Verordnung) 170506 Baggergut, nicht schadstoffbelastet, Klasse BG-0 bis BG-0* nach ErsatzbaustoffV, auf Baustelle lagernd, laden, mit zum Abfalltransport geeignetem Fahrzeug nach Wahl des AN transportieren, zur Verwertungsstelle nach Wahl des AN.
Inkl. Auf- und Abladen sowie ggf. erforderlichen Umschlagarbeiten.
Die Entsorgungsgebühren werden vom AN übernommen.
Menge: 10,000 t
Leistungsbereichkatalog: 087 KatLB

**00.11.0150 Abfall nicht gefährlich AVV170506 Klasse BG-F0* * laden, transp. und entsorgen Entsorg.-geb. AN**
Bau- und Abbruchabfälle, Boden, Steine und Baggergut, nicht gefährlich, Abfallschlüssel nach AVV (Abfallverzeichnis-Verordnung) 170506 Baggergut, schadstoffbelastet,
Klasse BG-F0* nach ErsatzbaustoffV, auf Baustelle lagernd, laden, mit zum Abfalltransport geeignetem Fahrzeug nach Wahl des AN transportieren, zur Verwertungsstelle nach Wahl des AN.
Inkl. Auf- und Abladen sowie ggf. erforderlichen Umschlagarbeiten.
Die Entsorgungsgebühren werden vom AN übernommen.
Menge: 10,000 t
Leistungsbereichkatalog: 087 KatLB

**00.11.0160 Abfall nicht gefährlich AVV170506 Klasse BG-F1 * laden, transp. und entsorgen Entsorg.-geb. AN**
Bau- und Abbruchabfälle, Boden, Steine und Baggergut, nicht gefährlich, Abfallschlüssel nach AVV (Abfallverzeichnis-Verordnung) 170506 Baggergut, schadstoffbelastet,
Klasse BG-F1 nach ErsatzbaustoffV, auf Baustelle lagernd, laden, mit zum Abfalltransport geeignetem Fahrzeug nach Wahl des AN transportieren, zur Verwertungsstelle nach Wahl des AN.
Inkl. Auf- und Abladen sowie ggf. erforderlichen Umschlagarbeiten.
Die Entsorgungsgebühren werden vom AN übernommen.
Menge: 10,000 t
Leistungsbereichkatalog: 087 KatLB

**00.11.0170 Abfall nicht gefährlich AVV170506 Klasse BG-F2 * laden, transp. und entsorgen Entsorg.-geb. AN**
Bau- und Abbruchabfälle, Boden, Steine und Baggergut, nicht gefährlich, Abfallschlüssel nach AVV (Abfallverzeichnis-Verordnung) 170506 Baggergut, schadstoffbelastet,
Klasse BG-F2 nach ErsatzbaustoffV, auf Baustelle lagernd, laden, mit zum Abfalltransport geeignetem Fahrzeug nach Wahl des AN transportieren, zur Verwertungsstelle nach Wahl des AN.
Inkl. Auf- und Abladen sowie ggf. erforderlichen Umschlagarbeiten.
Die Entsorgungsgebühren werden vom AN übernommen.
Menge: 10,000 t
Leistungsbereichkatalog: 087 KatLB

**00.11.0180 Abfall nicht gefährlich AVV170506 Klasse BG-F3 * laden, transp. und entsorgen Entsorg.-geb. AN**
Bau- und Abbruchabfälle, Boden, Steine und Baggergut, nicht gefährlich, Abfallschlüssel nach AVV (Abfallverzeichnis-Verordnung) 170506 Baggergut, schadstoffbelastet,
Klasse BG-F3 nach ErsatzbaustoffV, auf Baustelle lagernd, laden, mit zum Abfalltransport geeignetem Fahrzeug nach Wahl des AN transportieren, zur Verwertungsstelle nach Wahl des AN.
Inkl. Auf- und Abladen sowie ggf. erforderlichen Umschlagarbeiten.
Die Entsorgungsgebühren werden vom AN übernommen.
Menge: 10,000 t
Leistungsbereichkatalog: 087 KatLB

**00.11.0190 Abfall nicht gefährlich AVV170506 Klasse DK0 * laden, transp. und entsorgen Entsorg.-geb. AN**
Bau- und Abbruchabfälle, Boden, Steine und Baggergut, nicht gefährlich, Abfallschlüssel nach AVV (Abfallverzeichnis-Verordnung) 170506 Baggergut, schadstoffbelastet, Klasse DK0 nach DepV, auf Baustelle lagernd, laden, mit zum Abfalltransport geeignetem Fahrzeug nach Wahl des AN transportieren, zur Verwertungs- bzw. Beseitigungsstelle nach Wahl des AN.
Inkl. Auf- und Abladen sowie ggf. erforderlichen Umschlagarbeiten.
Die Entsorgungsgebühren werden vom AN übernommen.
Menge: 10,000 t

**00.11.0200 Abfall nicht gefährlich AVV170506 Klasse DK1 * laden, transp. und entsorgen Entsorg.-geb. AN**
Bau- und Abbruchabfälle, Boden, Steine und Baggergut, nicht gefährlich, Abfallschlüssel nach AVV (Abfallverzeichnis-Verordnung) 170506 Baggergut, schadstoffbelastet, Klasse DK1 nach DepV, auf Baustelle lagernd, laden, mit zum Abfalltransport geeignetem Fahrzeug nach Wahl des AN transportieren, zur Verwertungs- bzw. Beseitigungsstelle nach Wahl des AN.
Inkl. Auf- und Abladen, ggf. erforderlichen Umschlagarbeiten sowie der erforderlichen Gesundheits- und Umweltschutzvorkehrungen.
Die Entsorgungsgebühren werden vom AN übernommen.
Menge: 10,000 t

**00.11.0210 Abfall nicht gefährlich AVV170506 Klasse DK2 * laden, transp. und entsorgen Entsorg.-geb. AN**
Bau- und Abbruchabfälle, Boden, Steine und Baggergut, nicht gefährlich, Abfallschlüssel nach AVV (Abfallverzeichnis-Verordnung) 170506 Baggergut, schadstoffbelastet, Klasse DK2 nach DepV, auf Baustelle lagernd, laden, mit zum Abfalltransport geeignetem Fahrzeug nach Wahl des AN transportieren, zur Verwertungs- bzw. Beseitigungsstelle nach Wahl des AN.
Inkl. Auf- und Abladen, ggf. erforderlichen Umschlagarbeiten sowie der erforderlichen Gesundheits- und Umweltschutzvorkehrungen.
Die Entsorgungsgebühren werden vom AN übernommen.
Menge: 10,000 t

*Hinweis: Gleisschotter*
Entsorgung von Gleisschotter

**00.11.0220 Abfall nicht gefährlich AVV170508 Klasse GS-0* laden, transp. und entsorgen Entsorg.-geb. AN**
Bau- und Abbruchabfälle, Boden, Steine und Baggergut, nicht gefährlich, Abfallschlüssel nach AVV (Abfallverzeichnis-Verordnung) 170508 Gleisschotter, nicht schadstoffbelastet, Klasse GS-0 nach ErsatzbaustoffV, auf Baustelle lagernd, laden, mit zum Abfalltransport geeignetem Fahrzeug nach Wahl des AN transportieren, zur Verwertungsstelle nach Wahl des AN.
Inkl. Auf- und Abladen sowie ggf. erforderlichen Umschlagarbeiten.
Die Entsorgungsgebühren werden vom AN übernommen.
Menge: 200,000 t
Leistungsbereichkatalog: 087 KatLB

**00.11.0230 Abfall nicht gefährlich AVV170508 Klasse GS1* laden, transp. und entsorgen Entsorg.-geb. AN**
Bau- und Abbruchabfälle, Boden, Steine und Baggergut, nicht gefährlich, Abfallschlüssel nach AVV (Abfallverzeichnis-Verordnung) 170508 Gleisschotter, schadstoffbelastet, Klasse GS-1 nach ErsatzbaustoffV, auf Baustelle lagernd, laden, mit zum Abfalltransport geeignetem Fahrzeug nach Wahl des AN transportieren, zur Verwertungsstelle nach Wahl des AN.
Inkl. Auf- und Abladen sowie ggf. erforderlichen Umschlagarbeiten.
Die Entsorgungsgebühren werden vom AN übernommen.
Menge: 400,000 t
Leistungsbereichkatalog: 087 KatLB

**00.11.0240 Abfall nicht gefährlich AVV170508 Klasse GS-2* laden, transp. und entsorgen Entsorg.-geb. AN**
Bau- und Abbruchabfälle, Boden, Steine und Baggergut, nicht gefährlich, Abfallschlüssel nach AVV (Abfallverzeichnis-Verordnung) 170508 Gleisschotter schadstoffbelastet, Klasse GS-2 nach ErsatzbaustoffV, auf Baustelle lagernd, laden, mit zum Abfalltransport geeignetem Fahrzeug nach Wahl des AN transportieren, zur Verwertungsstelle nach Wahl des AN.
Inkl. Auf- und Abladen sowie ggf. erforderlichen Umschlagarbeiten.
Die Entsorgungsgebühren werden vom AN übernommen.
Menge: 500,000 t
Leistungsbereichkatalog: 087 KatLB

**00.11.0250 Abfall nicht gefährlich AVV170508 Klasse GS-3* laden, transp. und entsorgen Entsorg.-geb. AN**
Bau- und Abbruchabfälle, Boden, Steine und Baggergut, nicht gefährlich, Abfallschlüssel nach AVV (Abfallverzeichnis-Verordnung) 170508 Gleisschotter, schadstoffbelastet, Klasse GS-3 nach ErsatzbaustoffV, auf Baustelle lagernd, laden, mit zum Abfalltransport geeignetem Fahrzeug nach Wahl des AN transportieren, zur Verwertungsstelle nach Wahl des AN.
Inkl. Auf- und Abladen sowie ggf. erforderlichen Umschlagarbeiten.
Die Entsorgungsgebühren werden vom AN übernommen.
Menge: 100,000 t
Leistungsbereichkatalog: 087 KatLB

**00.11.0260 Abfall nicht gefährlich AVV170508 Klasse DK 0 * laden, transp. und entsorgen Entsorg.-geb. AN**
Bau- und Abbruchabfälle, Boden, Steine und Baggergut, nicht gefährlich, Abfallschlüssel nach AVV (Abfallverzeichnis-Verordnung) 170508 Gleisschotter, schadstoffbelastet, Klasse DK0 nach DepV, auf Baustelle lagernd, laden, mit einem zum Abfalltransport geeignetem Fahrzeug nach Wahl des AN transportieren, zur Verwertungs- bzw. Beseitigungsstelle nach Wahl des AN.
Inkl. Auf- und Abladen sowie ggf. erforderlichen Umschlagarbeiten.
Die Entsorgungsgebühren werden vom AN übernommen.
Menge: 100,000 t

**00.11.0270 Abfall nicht gefährlich AVV170508 Klasse DK 1 * laden, transp. und entsorgen Entsorg.-geb. AN**
Bau- und Abbruchabfälle, Boden, Steine und Baggergut, nicht gefährlich, Abfallschlüssel nach AVV (Abfallverzeichnis-Verordnung) 170508 Gleisschotter, schadstoffbelastet, Klasse DK1 nach DepV, auf Baustelle lagernd, laden, mit einem zum Abfalltransport geeignetem Fahrzeug nach Wahl des AN transportieren, zur Verwertungs- bzw. Beseitigungsstelle nach Wahl des AN.
Inkl. Auf- und Abladen, ggf. erforderlichen Umschlagarbeiten sowie der erforderlichen Gesundheits- und Umweltschutzvorkehrungen.
Die Entsorgungsgebühren werden vom AN übernommen.
Menge: 50,000 t

**00.11.0280 Abfall nicht gefährlich AVV170508 Klasse DK 2 * laden, transp. und entsorgen Entsorg.-geb. AN**
Bau- und Abbruchabfälle, Boden, Steine und Baggergut, nicht gefährlich, Abfallschlüssel nach AVV (Abfallverzeichnis-Verordnung) 170508 Gleisschotter, schadstoffbelastet, Klasse DK2 nach DepV, auf Baustelle lagernd, laden, mit einem zum Abfalltransport geeignetem Fahrzeug nach Wahl des AN transportieren, zur Verwertungs- bzw. Beseitigungsstelle nach Wahl des AN.
Inkl. Auf- und Abladen, ggf. erforderlichen Umschlagarbeiten sowie der erforderlichen Gesundheits- und Umweltschutzvorkehrungen.
Die Entsorgungsgebühren werden vom AN übernommen.
Menge: 50,000 t

*Hinweis: Altholz*
Entsorgung von Altholz

**00.11.0290 Abfall gefährlich AVV170204* AN transp. entsorgen Entsorg.-geb. AG**
Bau- und Abbruchabfälle, Holz, Glas und Kunststoff,
gefährlich, Abfallschlüssel nach AVV
(Abfallverzeichnis-Verordnung) 170204* Glas, Kunststoff
und Holz, schadstoffbelastet, Altholzkategorie A IV, belastet
nach Deponieverordnung für DK 1-3 (gefährliche
Abfälle), auf Baustelle lagernd, laden, mit Fahrzeug
nach Wahl des AN transportieren, zur Deponie/zur Anlage
nach Vorgabe des AG
Für Transportentfernung 'bis 100 km'
Inkl. Auf- und Abladen sowie ggf. erforderlichen
Umschlagarbeiten. Entsorgungsnachweis gemäß
Nachweisverordnung ist erforderlich. Die
Entsorgungsgebühren werden vom AG übernommen.
Für das Befördern von schadstoffbelasteten Abfällen ist
nach § 54 KrWG eine Genehmigung erforderlich. Es sind
ausschließlich Transportunternehmen einzusetzen, die
für die benannte Abfallart zugelassen sind. Die
Beförderungserlaubnisverordnung (BefErlVO) ist zu
beachten.
Notwendige Sicherungsmaßnahmen sind einzurechnen.
Menge: 50,000 t
Leistungsbereichkatalog: 087 KatLB

**00.11.0300 Mehrkosten Transportentfernung**
Mehrkosten für eine Änderung der Transportentfernung
als Zulage zur Vorposition.
Abrechnungsintervall der Entfernungsänderung = + 20 km
Abgerechnet wird nach folgender Grundformel:
Bereits Vergütete Transportentfernung: A (=100 km)
Tatsächliche Transportentfernung: B
Intervall der Entfernungsänderung: C (=+20 km)
Hilfsfaktor zur Abrechnung der Zulage: f
(B - A) / C = f (f wird für den nächsten Berechnungsschritt ganzzahlig abgerundet)
GB = ?f? x Menge x EP
Die Ermittlung des Hilfsfaktors f ist vom AN prüfbar nachzuweisen.
Menge: 50,000 t
Leistungsbereichkatalog: 087 KatLB

*Hinweis: Entsorgung von Eisen und Stahl*

**00.11.0310 Abfall nicht gefährlich AVV170405 AN transp. entsorgen Entsorg.-geb. AN**
Bau- und Abbruchabfälle, Metalle, nicht gefährlich, Abfallschlüssel nach AVV (Abfallverzeichnis-Verordnung) 170405 Eisen/Stahl, schadstoffbelastet (verunreinigt), auf Baustelle lagernd, laden, mit Fahrzeug nach Wahl des AN transportieren, zur Verwertungsstelle/zur Anlage nach Wahl des AN.
Inkl. Auf- und Abladen sowie ggf. erforderlichen Umschlagarbeiten.
Die Entsorgungsgebühren werden vom AN übernommen.
Menge: 15,000 t
Leistungsbereichkatalog: 087 KatLB

**00.11.0320 Entsorgungskonzept AN**
Entsorgungskonzept des Auftragnehmers Bau (AN), regelmäßige Fortschreibung / Ergänzung gemäß Baufortschritt, inklusive der beauftragten Rückbau- und Abbrucharbeiten und der Nachweisführung.
Für jede Analytik bzw. jedes Haufwerk ist ein Umwelttechnischer Bericht (UTB) mit folgenden Inhalten zu erstellen:
- aussagefähiges Probenahmeprotokoll mit Herkunftsangabe, Lageskizze und Fotodokumentation der Haufwerke sowie bei Bodenaushub Angabe der Bodenarten-Hauptgruppen
- Prüfbericht bzw. Untersuchungsergebnisse der chemischen Analytik
- Bewertung der Untersuchungsergebnisse (d.h. Zuweisung jedes einzelnen Untersuchungswertes wie auch der Gesamtprobe zu einem Zuordnungswert nach LAGA bzw. zu einer Materialklasse nach EBV);
- abfallrechtlicher Einstufung gemäß AVV bzw. landesrechtlichen Vorgaben
Der Entwurf des Entsorgungskonzeptes ist spätestens 4 Wochen nach Zuschlagserteilung, die erste Vollversion mindestens 6 Wochen vor dem technischen Baubeginn beim AG zur Bestätigung vorzulegen. Das Vorliegen eines vom AG bestätigten Entsorgungskonzeptes ist Voraussetzung für den Beginn von Aushub- oder Rückbaumaßnahmen mit der Entstehung von Abfall.
Die vom AG freigegebene Version ist digital vorzulegen.
Menge: 1,000 Psch

**00.11.0330 Abfallverantwortlicher**
Gestellung eines Abfallverantwortlichen auf der Baustelle mit folgenden Qualifikationen:
- Abfallbeauftragter nach § 59 KrWG mit mind. 1 Jahr Praxiserfahrung
- Sachkundenachweis für  Probenahme fester Abfälle gemäß LAGA PN98
und folgenden Aufgaben:
- Ansprechpartner für den AG zu allen Fragen des Abfallmanagement und der ErsatzbaustoffV
- Steuerung des Abfallmanagements des AN auf der Baustelle (inkl. bedarfsweiser Teilnahme an Baubesprechungen, Begehungen, Abklären von Entsorgungswegen) gemäß Baubeschreibung
- Koordinierung der Umsetzung des vom AG frei gegebenen Entsorgungskonzeptes des AN
- Koordinierung von Aushub, Rückbau, Getrennthaltung, Aufhaldung und Beprobung von Bodenaushub und Bauabfällen
- Mitwirkung bei der Deklaration der anfallenden Abfälle
- Koordinierung des Einbaus von Material (Wiedereinbau oder Fremdlieferung) nach BBodSchV und ErsatzbaustoffV einschließlich Dokumentation
- Mitwirken bei der bauvertraglich geschuldeten Nachweisführung und Dokumentation vor Ort
Menge: 1,000 Psch

### Bereich 10 Dammbauwerk

#### Abschnitt 10.01 Technische Bearbeitung

**10.01.0010 Detail- und Werksplanung für Abdeckhaube**
Detail- und Werksplanung für Abdeckhaube des Festpunktpfeilers sowie der Zwangszentrierung auf dem Beton erstellen und ggf. nach Abstimmung mit dem AG anpassen.
Lieferung im Archiv-/Druckformat = PDF, Version A-1
Medium für Datenübergabe = 'USB-Stick'
Lieferung auf Papier, weiß, Anzahl 2fach
Druckbild farbig.
Menge: 1,000 Psch

**10.01.0020 Rammplan gemäß ZTV-W LB 214**
Rammplan zur Ausführung von Spundwandarbeiten gemäß ZTV-W 214, unter Berücksichtigung der örtlichen Bodenverhältnisse, Wasserverhältnisse, eingesetzten Spundwandelemente, Rammgeräte sowie der geplanten Einbringmethoden für alle Spundwandarbeiten erstellen.
Der Rammplan muss mindestens folgende Inhalte umfassen:
- Darstellung der Spundwandtrasse im Lageplan mit Stationierung
- Längsprofil mit Angabe der geplanten Einbringtiefen
- Angaben zur Rammtechnik (z.?B. Vibrationsrammen, Dieselhammer, Pressverfahren)
- Vorgesehene Rammfolge und Einbringrichtung
- Angaben zur Überwachung und Dokumentation der Rammarbeiten
- Maßnahmen zur Vermeidung schädlicher Erschütterungen und Lärm
- Hinweise auf Schutzmaßnahmen gegenüber benachbarten Bauwerken oder Leitungen
- Maßnahmen zur Rammhilfsmaßnahmen (z.?B. Vorbohrungen, Spülungen).
Lieferung im Archiv-/Druckformat = PDF, Version A-1
Medium für Datenübergabe = 'USB-Stick'
Lieferung auf Papier, weiß, Anzahl 2fach
Druckbild farbig.
Menge: 1,000 Psch

**10.01.0030 Ausführungsunterlage aufstellen Prüfkonzept und Ausführungsrichtlinie**
Ausführungsunterlage gem. Leistungsbeschreibung aufstellen
für 'die Dammschüttung des neuen Dammbauwerks'
Art der Ausführungsunterlage = 'Prüfkonzept und Ausführungsrichtlinie mit Ergebnissen der Probefelder.
Inhalt der Ausführungsunterlage gem. Qualitätssicherungsplan (QSP) des AG'
Lieferung im Archiv-/Druckformat = PDF, Version A-1
Medium für Datenübergabe = 'USB-Stick'
Lieferung 'auf Papier, weiß, Anzahl 2fach'
Druckbild = farbig
Menge: 1,000 Psch
Leistungsbereichkatalog: 202 KatLB

**10.01.0040 Betriebskonzept Massenentnahme**
Betriebskonzept Massenentnahme auf Grundlage der
Ausführungsunterlagen aufstellen und fortschreiben
für 'alle Leistungen der Massenentnahme und der Verbesserung der entnommenen Materialien'
Art des Konzeptes = 'Bericht mit Übersichtslageplan der
geplanten BE- und Zwischenlagerflächen'
Lieferung im Archiv-/Druckformat = PDF, Version A-1
Medium für Datenübergabe = 'USB-Stick'
Lieferung 'auf Papier, weiß, Anzahl 2fach'
Druckbild = farbig
Menge: 1,000 Psch
Leistungsbereichkatalog: 202 KatLB

**10.01.0050 Berechnung. Ing.-Bauwerke aufstell. Schächte Dammfußdrainage**
StL-Nr. 1420210391029903
Berechnungen für Ingenieurbauwerke des Hoch-, Tief-,
und Wasserbaus mit allen für die Prüfung, Fertigung,
Montage, Instandhaltung und den Betrieb erforderlichen
Nachweisen aufstellen
für 'die vom AN herzustellenden Schachtbauwerke der Dammfußdrainage
- Messschacht bei Station 0+140 einschließlich dessen Ausrüstung
- Wartungsschacht bei Station 0+190
- Sonderbau-Schacht bei Station 0+235'
Art der Berechnungen = Nachweise der Standsicherheit, Tragfähigkeit, Gebrauchstauglichkeit und
Dauerhaftigkeit
Lieferung im Archiv-/Druckformat = PDF, Version A-1
Medium für Datenübergabe = 'USB-Stick'
Lieferung 'auf Papier, weiß, Anzahl 2fach'
Druckbild = farbig
Menge: 1,000 Psch
Leistungsbereichkatalog: 202 KatLB

**10.01.0060 Ausführungszeichnungen aufstellen Schächte Dammfußdrainage**
StL-Nr. 1420220390002993
Ausführungszeichnungen mit allen für
die Prüfung, Fertigung, Montage, Inbetriebsetzung
und dem Betrieb erforderlichen Angaben und
Darstellungen aufstellen
für 'die vom AN herzustellenden Schachtbauwerke der Dammfußdrainage
- Messschacht bei Station 0+140 einschließlich dessen Ausrüstung
- Wartungsschacht bei Station 0+190
- Sonderbau-Schacht bei Station 0+235'
Lieferung im Archiv-/Druckformat = PDF, Version A-1
Medium für Datenübergabe = 'USB-Stick'
Lieferung 'auf Papier, weiß, Anzahl 2fach'
Druckbild = farbig
Menge: 1,000 Psch
Leistungsbereichkatalog: 202 KatLB

#### Abschnitt 10.02 Vorarbeiten (gesamtes Baufeld)

**10.02.0010 Fläche abräumen Steine/Mauer/Zaun*ges.Räumg.Verw.AN**
StL-Nr. 2410600300010003
Fläche nach Unterlagen des AG abräumen.
Steine, Betonreste, Mauerreste und abgängige Zäune.
Gesamtes Räumgut nach Wahl des AN verwerten.
Menge: 1,000 Psch
Leistungsbereichkatalog: 106 KatLB

**10.02.0020 Waldfläche abholzen mit Roden Wst.Verwert. AN*S.Abr.Verwert. AN**
StL-Nr. 241060430101
Waldfläche mit Bäumen bis 0,10 m Durchmesser, gemessen
1,00 m über dem Erdboden, abholzen. Wurzelstöcke roden.
Wurzelstöcke nach Wahl des AN verwerten.
Schlagabraum nach Wahl des AN verwerten.
Menge: 5000,000 m2
Leistungsbereichkatalog: 106 KatLB

**10.02.0030 Abgeholzte Waldfläche roden Stöcke bis0,3m DU*verdicht/Boden AG Wst.Verwert. AN**
StL-Nr. 2410605020003100
Abgeholzte Waldfläche roden.
Wurzelstöcke bis zu 0,30 m Durchmesser an der Schnittstelle.
Wurzellöcher unterhalb des Planums mit geeignetem Boden
verfüllen. Boden verdichten. Boden aus Abtragsbereichenprofilgerecht lösen.
Wurzelstöcke nach Wahl des AN verwerten.
Menge: 5000,000 m2
Leistungsbereichkatalog: 106 KatLB

**10.02.0040 Bäume fällen mit Roden DU über 0,1-0,3 m*Neigung über 1:4 verdicht/Boden AG*Holz Verwert. AN Wst.Verwert. AN*S.Abr.Verwert. AN**
StL-Nr. 24106033113111
Bäume fällen, höchstens 0,25 m über dem Erdboden
absägen. Wurzelstöcke roden. Gemessen wird der Durchmesser 1,00 m über dem Erdboden.
Durchmesser über 0,10 bis 0,30 m.
Neigung der Rodungsfläche steiler als 1:4.
Wurzellöcher unterhalb des Planums mit geeignetem Boden
verfüllen. Boden verdichten. Boden aus Abtragsbereichen
profilgerecht lösen.
Gesamtes Holz nach Wahl des AN verwerten.
Wurzelstöcke nach Wahl des AN verwerten.
Schlagabraum nach Wahl des AN verwerten.
Menge: 300,000 St
Leistungsbereichkatalog: 106 KatLB

**10.02.0050 Wurzelstöcke roden DU über 0,1-0,3 m*Neigung über 1:4 verdicht/Boden AG*Wst.Verw. AN**
StL-Nr. 241060201131
Wurzelstöcke roden. Gemessen wird der Durchmesser der
Schnittstelle des Wurzelstocks vor dem Roden.
Durchmesser über 0,10 bis 0,30 m.
Neigung der Rodungsfläche steiler als 1:4.
Wurzellöcher unterhalb des Planums mit geeignetem Boden
verfüllen, Boden verdichten. Boden profilgerecht lösen.
Wurzelstöcke nach Wahl des AN verwerten.
Menge: 300,000 St
Leistungsbereichkatalog: 106 KatLB

**10.02.0060 Bäume fällen mit Roden DU über 0,3-0,5 m*Neigung über 1:4 verdicht/Boden AG*Holz Verwert. AN Wst.Verwert. AN*S.Abr.Verwert. AN**
StL-Nr. 24106033213111
Bäume fällen, höchstens 0,25 m über dem Erdboden
absägen. Wurzelstöcke roden. Gemessen wird der Durchmesser 1,00 m über dem Erdboden.
Durchmesser über 0,30 bis 0,50 m.
Neigung der Rodungsfläche steiler als 1:4.
Wurzellöcher unterhalb des Planums mit geeignetem Boden
verfüllen. Boden verdichten. Boden aus Abtragsbereichen
profilgerecht lösen.
Gesamtes Holz nach Wahl des AN verwerten.
Wurzelstöcke nach Wahl des AN verwerten.
Schlagabraum nach Wahl des AN verwerten.
Menge: 200,000 St
Leistungsbereichkatalog: 106 KatLB

**10.02.0070 Wurzelstöcke roden DU über 0,3-0,5 m*verdicht/Boden AG Wst.Verw. AN**
StL-Nr. 241060202031
Wurzelstöcke roden. Gemessen wird der Durchmesser der
Schnittstelle des Wurzelstocks vor dem Roden.
Durchmesser über 0,30 bis 0,50 m.
Wurzellöcher unterhalb des Planums mit geeignetem Boden
verfüllen, Boden verdichten. Boden profilgerecht lösen.
Wurzelstöcke nach Wahl des AN verwerten.
Menge: 200,000 St
Leistungsbereichkatalog: 106 KatLB

**10.02.0080 Bäume fällen mit Roden DU über 0,5-0,75m*Neigung über 1:4 verdicht/Boden AG*Holz Verwert. AN Wst.Verwert. AN*S.Abr.Verwert. AN**
StL-Nr. 24106033313111
Bäume fällen, höchstens 0,25 m über dem Erdboden
absägen. Wurzelstöcke roden. Gemessen wird der Durchmesser 1,00 m über dem Erdboden.
Durchmesser über 0,50 bis 0,75 m.
Neigung der Rodungsfläche steiler als 1:4.
Wurzellöcher unterhalb des Planums mit geeignetem Boden
verfüllen. Boden verdichten. Boden aus Abtragsbereichen
profilgerecht lösen.
Gesamtes Holz nach Wahl des AN verwerten.
Wurzelstöcke nach Wahl des AN verwerten.
Schlagabraum nach Wahl des AN verwerten.
Menge: 30,000 St
Leistungsbereichkatalog: 106 KatLB

**10.02.0090 Wurzelstöcke roden DU über 0,5-0,75m*verdicht/Boden AG Wst.Verw. AN**
StL-Nr. 241060203031
Wurzelstöcke roden. Gemessen wird der Durchmesser der
Schnittstelle des Wurzelstocks vor dem Roden.
Durchmesser über 0,50 bis 0,75 m.
Wurzellöcher unterhalb des Planums mit geeignetem Boden
verfüllen, Boden verdichten. Boden profilgerecht lösen.
Wurzelstöcke nach Wahl des AN verwerten.
Menge: 30,000 St
Leistungsbereichkatalog: 106 KatLB

**10.02.0100 Bäume fällen mit Roden DU über 0,75-1 m*Neigung über 1:4 verdicht/Boden AG*Holz Verwert. AN Wst.Verwert. AN*S.Abr.Verwert. AN**
StL-Nr. 24106033413111
Bäume fällen, höchstens 0,25 m über dem Erdboden
absägen. Wurzelstöcke roden. Gemessen wird der Durchmesser 1,00 m über dem Erdboden.
Durchmesser über 0,75 bis 1,00 m.
Neigung der Rodungsfläche steiler als 1:4.
Wurzellöcher unterhalb des Planums mit geeignetem Boden
verfüllen. Boden verdichten. Boden aus Abtragsbereichen
profilgerecht lösen.
Gesamtes Holz nach Wahl des AN verwerten.
Wurzelstöcke nach Wahl des AN verwerten.
Schlagabraum nach Wahl des AN verwerten.
Menge: 15,000 St
Leistungsbereichkatalog: 106 KatLB

**10.02.0110 Wurzelstöcke roden DU über 0,75-1 m*verdicht/Boden AG Wst.Verw. AN**
StL-Nr. 241060204031
Wurzelstöcke roden. Gemessen wird der Durchmesser der
Schnittstelle des Wurzelstocks vor dem Roden.
Durchmesser über 0,75 bis 1,00 m.
Wurzellöcher unterhalb des Planums mit geeignetem Boden
verfüllen, Boden verdichten. Boden profilgerecht lösen.
Wurzelstöcke nach Wahl des AN verwerten.
Menge: 15,000 St
Leistungsbereichkatalog: 106 KatLB

**10.02.0120 Bäume fällen mit Roden DU über 1-1,25 m*Neigung über 1:4 verdicht/Boden AG*Holz Verwert. AN Wst.Verwert. AN*S.Abr.Verwert. AN**
StL-Nr. 24106033913111
Bäume fällen, höchstens 0,25 m über dem Erdboden
absägen. Wurzelstöcke roden. Gemessen wird der Durchmesser 1,00 m über dem Erdboden.
Durchmesser 'über 1,00 bis 1,25 m'
Neigung der Rodungsfläche steiler als 1:4.
Wurzellöcher unterhalb des Planums mit geeignetem Boden
verfüllen. Boden verdichten. Boden aus Abtragsbereichen
profilgerecht lösen.
Gesamtes Holz nach Wahl des AN verwerten.
Wurzelstöcke nach Wahl des AN verwerten.
Schlagabraum nach Wahl des AN verwerten.
Menge: 10,000 St
Leistungsbereichkatalog: 106 KatLB

**10.02.0130 Bäume fällen mit Roden DU über 1,25-1,5 m*Neigung über 1:4 verdicht/Boden AG*Holz Verwert. AN Wst.Verwert. AN*S.Abr.Verwert. AN**
StL-Nr. 24106033913111
Bäume fällen, höchstens 0,25 m über dem Erdboden
absägen. Wurzelstöcke roden. Gemessen wird der Durchmesser 1,00 m über dem Erdboden.
Durchmesser 'über 1,25 bis 1,50 m'
Neigung der Rodungsfläche steiler als 1:4.
Wurzellöcher unterhalb des Planums mit geeignetem Boden
verfüllen. Boden verdichten. Boden aus Abtragsbereichen
profilgerecht lösen.
Gesamtes Holz nach Wahl des AN verwerten.
Wurzelstöcke nach Wahl des AN verwerten.
Schlagabraum nach Wahl des AN verwerten.
Menge: 10,000 St
Leistungsbereichkatalog: 106 KatLB

**10.02.0140 Bäume fällen mit Roden DU über 1,5-1,75 m*Neigung über 1:4 verdicht/Boden AG*Holz Verwert. AN Wst.Verwert. AN*S.Abr.Verwert. AN**
StL-Nr. 24106033913111
Bäume fällen, höchstens 0,25 m über dem Erdboden
absägen. Wurzelstöcke roden. Gemessen wird der Durchmesser 1,00 m über dem Erdboden.
Durchmesser 'über 1,50 bis 1,75 m'
Neigung der Rodungsfläche steiler als 1:4.
Wurzellöcher unterhalb des Planums mit geeignetem Boden
verfüllen. Boden verdichten. Boden aus Abtragsbereichen
profilgerecht lösen.
Gesamtes Holz nach Wahl des AN verwerten.
Wurzelstöcke nach Wahl des AN verwerten.
Schlagabraum nach Wahl des AN verwerten.
Menge: 10,000 St
Leistungsbereichkatalog: 106 KatLB

**10.02.0150 Vegetationsfläche mähen Mähgut Verw. AN**
Vegetationsfläche vor Beginn der Bauarbeiten mähen.
Fläche '= Gras- und Staudenfluren.'
Mähgut nach Wahl des AN verwerten.
Menge: 53000,000 m2
Leistungsbereichkatalog: 107 KatLB

*Hinweis: Hinweis Oberboden*
Hinweis zu Oberbodenarbeiten im Bereich der Talaue
Aufgrund der zuvor ausgeführten archäologischen Grabungen befindet sich in der Talaue (Dammaufstandsfläche und Bereich Massivbauwerk) alle 4 Meter ein 4 Meter breiter Streifen mit bereits abgetragenem Oberboden, der in Mieten seitlich gelagert ist. Dieser Oberboden ist aufzunehmen und in einem Oberbodenlager außerhalb der zu überbauenden Flächen in Mieten aufzusetzen.

**10.02.0160 Oberboden des AG weiterverwenden**
StL-Nr. 2410616309
Gelagerten Oberboden des AG aufnehmen und weiterverwenden. Homogenbereiche nach Unterlagen des AG.
Oberboden 'der Mieten aus archäologischen Grabungen
aufnehmen und zum Oberbodenlager des AN fördern.
Oberboden in Mieten locker aufsetzen.'
Menge: 6700,000 m3
Leistungsbereichkatalog: 106 KatLB

**10.02.0170 Oberboden abtragen und lagern eben bis 1:6*10-80 cm Oberbod.i.lagern*Abrechnung Abtrag**
StL-Nr. 24106110099101
Oberboden ggf. einschließlich Vegetationsdecke abtragen
und lagern. Oberboden in regelmäßig geformten Mieten
locker aufsetzen. Ansaat und Mähen einer Decksaat werden gesondert vergütet. Beschreibung der Homogenbereiche nach Unterlagen des AG.
Neigung der Abtragsfläche '= eben bis 1:6 geneigt'
Dicke 'des Abtrags über 10 bis 80 cm.'
Oberboden innerhalb der Baustelle lagern.
Abrechnung nach Abtragsprofilen.
Menge: 8800,000 m3
Leistungsbereichkatalog: 106 KatLB

**10.02.0180 Oberboden abtragen und lagern 1:6 bis 1:2*10-40 cm Oberbod.i.lagern*Abrechnung Abtrag**
StL-Nr. 24106110099101
Oberboden ggf. einschließlich Vegetationsdecke abtragen
und lagern. Oberboden in regelmäßig geformten Mieten
locker aufsetzen. Ansaat und Mähen einer Decksaat werden gesondert vergütet. Beschreibung der Homogenbereiche nach Unterlagen des AG.
Neigung der Abtragsfläche '= über 1:6 bis 1:2 geneigt'
Dicke 'des Abtrags über 10 bis 40 cm.'
Oberboden innerhalb der Baustelle lagern.
Abrechnung nach Abtragsprofilen.
Menge: 7000,000 m3
Leistungsbereichkatalog: 106 KatLB

**10.02.0190 Oberbodenlager ansäen Saatgutm. 10 g/m2**
StL-Nr. 2410613301
Oberbodenlager für die Decksaat vorbereiten und ansäen.
Das Saatgut einarbeiten und andrücken. Ansaat unzureichend begrünter Flächen wiederholen.
Saatgut-Menge = 10 g/m2. 30 v.H. Büschelschön (phacelia
tanacetifolia), 30 v.H. Senf (Sinapsis alba), 40 v.H.
Sommerwicke (Vicia sativa).
Menge: 16400,000 m2
Leistungsbereichkatalog: 106 KatLB

**10.02.0200 Oberbodenlager mähen Mähgut Verwert.AN**
StL-Nr. 2410614001
Aufwuchs auf Oberbodenlager und unmittelbar angrenzenden Flächen nach Aufforderung durch den AG mähen.
Mähgut aufnehmen und nach Wahl des AN verwerten.
Menge: 16400,000 m2
Leistungsbereichkatalog: 106 KatLB

**10.02.0210 Oberboden des AG andecken Boden i. aufnehm.*Abrechng.Auftrag**
StL-Nr. 24106150090911
Gelagerten Oberboden des AG profilgerecht andecken. Ho-
mogenbereiche nach Unterlagen des AG.
Andeckung 'auf Flächen innerhalb des Baufeldes, z.B.
auf neuem Dammbauwerk'
Dicke der Andeckung 'über 15 bis 35 cm.'
Oberboden innerhalb der Baustelle aufnehmen.
Abrechnung nach Auftragsprofilen.
Menge: 22400,000 m3
Leistungsbereichkatalog: 106 KatLB

**10.02.0220 Vegetationstragdeckschicht herst.**
Vegetationstragdeckschicht herstellen.
Einbau 'als Abdeckung des Sickerprismas am luftseitigen Dammfuß'
Einbaudicke = 20 cm.
Grobe Gesteinskörnung aus natürlichen Gesteinskörnungen.
Grobe Gesteinskörnung 0/32. Gelagerten Oberboden des AG innerhalb der Baustelle aufnehmen.
Oberboden mit grober Gesteinskörnung mischen. Mischungsverhältnis grobe Gesteinskörnung zu Oberboden
85zu 15.
Saatgut 'Regiosaatgutmischung (RSM Regio) für Ursprungsgebiet 6 (Oberes Weser- und Leinebergland mit Harz), Standortvariante Grundmischung nach den Empfehlungen für Begrünungen mit gebietseigenem Saatgut der FLL mit anerkannter und gültiger Zertifizierung liefern. Saatgut ausbringen und einarbeiten, 20 g/m2.'
Menge: 1210,000 m2
Leistungsbereichkatalog: 112 KatLB

**10.02.0230 Belastungsfahrzeug bereitstellen**
StL-Nr. 19101707
Belastungsfahrzeug als Gegengewicht (z.B. ausreichend
beladener Lkw) für Plattendruckversuch bei Kontrollprüfungen bereitstellen.
Menge: 15,000 h
Leistungsbereichkatalog: 101 KatLB

**10.02.0240 Durchführung aller Prüfungen zum QSP**
Durchführung aller Prüfungen nach Qualitätssicherungsplan Dammbau bzw. Baubeschreibung. Mit dieser Pauschale sind alle notwendigen Prüfungen, Eignungstests und Untersuchungen zur Absicherung des QSP abgegolten.
Der AN hat im Vorfeld der Baumaßnahmen ein umfängliches Prüfkonzept einschließlich aller Prüfabläufe, Prüfeinrichtungen und beteiligten Prüfer vorzulegen und den Nachweis der Einhaltung aller notwendigen Prüfintervalle vor Durchführung der zu prüfenden technologischen Schritte zu erbringen.
Das Prüfkonzept ist einzurechnen und wird nicht gesondert vergütet.
Menge: 1,000 Psch

**10.02.0250 Probefeld(er) gem. QSP anlegen**
Vor Beginn der Baumaßnahme ist innerhalb des Baufeldes mit den ausgewählten Baustoffen ein Probefeld(er) gem. QSP anzulegen und zur Bestimmung der geotechnischen Parameter Schütt- und Verdichtungsversuche unter Anleitung der Bauüberwachung durchzuführen. Die Regelungen der ZTV E StB Pkt. 4.3.1 sind zu beachten.
Durch den AN ist auf Basis der Ergebnisse der Probefelder eine Ausführungsrichtlinie zu erstellen, die Angaben zu Art und Umfang der Verdichtung, Höhe der Schüttlagen, Grenzwassergehalte und die Grenzlinien enthält.
Das Erstellen der Ausführungsrichtlinie ist einzurechnen und wird nicht gesondert vergütet.
Menge: 1,000 Psch

#### Abschnitt 10.03 Materialentnahme

*Hinweis: Zusätzliche BE*
Zusätzliche Baustelleneinrichtung

In die nachfolgenden Positionen der Baustelleneinrichtung ist lediglich die für die Materialentnahme zusätzlich erforderliche Baustelleneinrichtung einzurechnen. Die allgemeine Baustelleneinrichtung wird gesondert vergütet.

**10.03.0010 Baustelle einrichten**
Geräte, Werkzeuge und sonstige Betriebsmittel, die zur
vertragsgemäßen Ausführung der Bauleistungen erforderlich sind, auf die Baustelle bringen, bereitstellen und
soweit der Geräteeinsatz nicht gesondert vergütet
wird - betriebsfertig aufstellen einschl. der dafür
notwendigen Arbeiten. Die erforderlichen festen Anlagen
herstellen. Einschließlich Brecheranlage für Felsaufbereitung.
Baubüros, Unterkünfte, Werkstätten, Lagerschuppen und dgl., soweit erforderlich, antransportieren, aufbauen und einrichten. Strom-, Wasser-, Fernsprechanschluss sowie Entsorgungseinrichtungen und dgl. für die Baustelle, soweit erforderlich, herstellen. Bei Bedarf Lagerplätze, sonstige Platzbefestigungen und Wege im Baustellenbereich anlegen. Oberbodenarbeiten einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die über die allgemeine Baustelleneinrichtung
hinausgehende BE der Materialentnahme.'
Zufahrt zur Baustelle vorhanden.
Menge: 1,000 Psch
Leistungsbereichkatalog: 101 KatLB

**10.03.0020 Baustelle räumen**
StL-Nr. 1910111299
Baustelle von allen Geräten, Anlagen, Einrichtungen und
dgl. räumen. Benutzte Flächen und Wege entsprechend dem
ursprünglichen Zustand herrichten. Soweit nicht für
bestimmte Leistungen für das Räumen der Baustelle gesonderte Positionen im Leistungsverzeichnis enthalten
sind, gilt die Pauschale
für 'die über die allgemeine Baustelleneinrichtung
hinausgehende BE der Materialentnahme.'
Menge: 1,000 Psch
Leistungsbereichkatalog: 101 KatLB

*Hinweis: Hinweis Oberboden*
Hinweis zu Oberbodenarbeiten im Bereich der Materialentnahme
Aufgrund der zuvor ausgeführten archäologischen Grabungen befindet sich im Bereich der Materialentnahme alle 4 Meter ein 4 Meter breiter Streifen mit bereits abgetragenem Oberboden, der in Mieten seitlich gelagert ist. Dieser Oberboden ist aufzunehmen und in einem Oberbodenlager außerhalb der Flächen der Materialentnahme in Mieten aufzusetzen.

**10.03.0030 Oberboden des AG weiterverwenden**
StL-Nr. 2410616309
Gelagerten Oberboden des AG aufnehmen und weiterverwenden. Homogenbereiche nach Unterlagen des AG.
Oberboden 'der Mieten aus archäologischen Grabungen
aufnehmen und zum Oberbodenlager des AN fördern.
Oberboden in Mieten locker aufsetzen.'
Menge: 11100,000 m3
Leistungsbereichkatalog: 106 KatLB

**10.03.0040 Oberboden abtragen und lagern Oberbod.i.lagern*Abrechnung Abtrag**
StL-Nr. 24106110009101
Oberboden ggf. einschließlich Vegetationsdecke abtragen
und lagern. Oberboden in regelmäßig geformten Mieten
locker aufsetzen. Ansaat und Mähen einer Decksaat werden gesondert vergütet. Beschreibung der Homogenbereiche nach Unterlagen des AG.
Dicke 'des Abtrags über 10 bis 60 cm.'
Oberboden innerhalb der Baustelle lagern.
Abrechnung nach Abtragsprofilen.
Menge: 11100,000 m3
Leistungsbereichkatalog: 106 KatLB

**10.03.0050 Oberbodenlager ansäen**
StL-Nr. 2410613399
Oberbodenlager für die Decksaat vorbereiten und ansäen.
Das Saatgut einarbeiten und andrücken. Ansaat unzureichend begrünter Flächen wiederholen.
Saatgut 'Saatgutmischung liefern für Böschung, zertifiziert.
Herkunft = Ursprungsgebiet 6 (Oberes Weser- und Leinebergland mit Harz'
Menge: 16200,000 m2
Leistungsbereichkatalog: 106 KatLB

**10.03.0060 Oberbodenlager mähen Mähgut Verwert.AN**
StL-Nr. 2410614001
Aufwuchs auf Oberbodenlager und unmittelbar angrenzenden Flächen nach Aufforderung durch den AG mähen.
Mähgut aufnehmen und nach Wahl des AN verwerten.
Menge: 16200,000 m2
Leistungsbereichkatalog: 106 KatLB

**10.03.0070 Oberboden des AG andecken**
StL-Nr. 24106150090311
Gelagerten Oberboden des AG profilgerecht andecken. Ho-
mogenbereiche nach Unterlagen des AG.
Andeckung 'auf Flächen der Materialentnahme'
Dicke der Andeckung über 15 bis 25 cm.
Oberboden innerhalb der Baustelle aufnehmen.
Abrechnung nach Auftragsprofilen.
Menge: 22200,000 m3
Leistungsbereichkatalog: 106 KatLB

*Hinweis: Abschlagshöhe*
Hinweis zur Materialentnahme

Aufgrund der an der Entnahmestelle vorhandenen Grund-, Sicker- und Kluftwasserverhältnisse ist bei der Materialentnahme eine Abschlagshöhe von 2,00 m nicht zu überschreiten.
Nach Erreichen der 2,00 m sind die Arbeiten für maximal 1 Woche zu unterbrechen, um das anstehende Wasser bis auf die jeweilige Aushubebene absinken zu lassen.
Je nach angetroffenen Grund-, Sicker- und Kluftwasserverhältnissen können zusätzliche Maßnahmen wie
- Festlegung der Aushubgeschwindigkeit in Bezug auf Wasseraustritte
- Einbau von Sickerrigolen und
- Abflachen der unteren Böschungsbereiche auf eine Neigung von max. 1:3
notwendig werden.

*Hinweis: Schürfe*
Herstellung von Schürfen zur Erkundung der Bodenschichten

**10.03.0080 Schurf herstellen L = 250 m**
StL-Nr. 2110316091999120
Schurf gemäß DIN EN ISO 22475-1 und DIN 4124 nach Un-
terlagen des AG herstellen und bis zu einem Tag offenhalten. Schurf absichern. Oberboden, soweit vorhanden,
getrennt lösen und seitlich lagern. Probeentnahme wird
gesondert vergütet.
Schurf 'im nördlichen Bereich der Materialentnahme'
Zweck = Untersuchung des Schichtenaufbaues.
Endtiefe 'bis 2,00 m'
Länge und Breite der Aushubsohle 'Länge = 250 m
Breite = mind. 0,60 m'
Baugrund '= Fließerde, Tonschiefer VZ/VE und
Tonschiefer VE/VA (VZ)'
Offene Wasserhaltung bis zu einer Pumpenleistung von 10
m3 Fördermenge und 5,00 m Förderhöhe je Stunde und Haltung ausführen.
Aushub getrennt nach Schichten seitlich lagern.
Menge: 1,000 St

**10.03.0090 Schurf herstellen L = 150 m**
StL-Nr. 2110316091999120
Schurf gemäß DIN EN ISO 22475-1 und DIN 4124 nach Un-
terlagen des AG herstellen und bis zu einem Tag offenhalten. Schurf absichern. Oberboden, soweit vorhanden,
getrennt lösen und seitlich lagern. Probeentnahme wird
gesondert vergütet.
Schurf 'im südlichen Bereich der Materialentnahme'
Zweck = Untersuchung des Schichtenaufbaues.
Endtiefe 'bis 2,00 m'
Länge und Breite der Aushubsohle 'Länge = 150 m
Breite = mind. 0,60 m'
Baugrund '= Fließerde, Tonschiefer VZ/VE und
Tonschiefer VE/VA (VZ)'
Offene Wasserhaltung bis zu einer Pumpenleistung von 10
m3 Fördermenge und 5,00 m Förderhöhe je Stunde und Haltung ausführen.
Aushub getrennt nach Schichten seitlich lagern.
Menge: 1,000 St

*Hinweis: bindige Böden*
Materialentnahme von bindigen Böden

**10.03.0100 Boden bzw. Fels lös. u. wiederverw. Fließerde*Boden i. Zw.verd. Abrechng. Auftrag**
StL-Nr. 24106210900301
Boden bzw. Fels aus Abtragsbereichen profilgerecht
lösen und wiederverwenden, einschließlich ggf. erforderlicher Wasserzugabe. Beschreibung der Homogenbereiche nach Unterlagen des AG. Die Herstellung von Mulden
und Gräben wird gesondert vergütet.
Homogenbereich 'bzw. Bodenschicht Fließerde'
Boden bzw. Fels innerhalb der Baustelle auf Zwischenlager nach Unterlagen des AG einbauen und verdichten.
Abrechnung nach Abtragsprofilen.
Menge: 22000,000 m3
Leistungsbereichkatalog: 106 KatLB

**10.03.0110 Boden bzw. Fels AG verbessern Fließerde*Ton GS2**
Boden bzw. Fels des AG verbessern. Boden lagert nach Aushub im Bereich der Materialentnahmefläche.
Boden '= Fließerde'
Bodenverbesserung 'nach Qualitätssicherungsplan (QSP) des AG und Wahl des AN.'
Der durch den AN verbesserte Boden muss allen Anforderungen des Qualitätssicherungsplan (QSP) des AG entsprechen.
Weiterverwendung als 'Tonschicht zur Bodenverbesserung der Deichaufstandsfläche,
GS2 gem. Qualitätssicherungsplan (QSP) des AG'
Alle zur Verbesserung des Bodens notwendigen Lade- und Transportvorgänge sind einzurechnen und werden nicht gesondert vergütet.
Menge: 600,000 m3
Leistungsbereichkatalog: 106 KatLB

**10.03.0120 Boden bzw. Fels AG verbessern Fließerde*D1**
Boden bzw. Fels des AG verbessern. Boden lagert nach Aushub im Bereich der Materialentnahmefläche.
Boden '= Fließerde'
Bodenverbesserung 'nach Qualitätssicherungsplan (QSP) des AG und Wahl des AN.
Als Kalkulationsgrundlage ist von einem Bindemittelbedarf von 3% auszugehen.'
Der durch den AN verbesserte Boden muss allen Anforderungen des Qualitätssicherungsplan (QSP) des AG entsprechen.
Weiterverwendung als 'Innendichtung im Anschlussbereich Flügelwand Massivbauwerk,
D1 gem. Qualitätssicherungsplan (QSP) des AG'
Alle zur Verbesserung des Bodens notwendigen Lade- und Transportvorgänge sind einzurechnen und werden nicht gesondert vergütet.
Menge: 5000,000 m3
Leistungsbereichkatalog: 106 KatLB

**10.03.0130 Boden bzw. Fels AG verbessern Fließerde*D1***
Boden bzw. Fels des AG verbessern. Boden lagert nach Aushub im Bereich der Materialentnahmefläche.
Boden '= Fließerde'
Bodenverbesserung 'nach Qualitätssicherungsplan (QSP) des AG und Wahl des AN.
Als Kalkulationsgrundlage ist von einem Bindemittelbedarf von 3% auszugehen.'
Der durch den AN verbesserte Boden muss allen Anforderungen des Qualitätssicherungsplan (QSP) des AG entsprechen.
Weiterverwendung als 'Innendichtung im Anschlussbereich Sporn Massivbauwerk,
D1* gem. Qualitätssicherungsplan (QSP) des AG'
Alle zur Verbesserung des Bodens notwendigen Lade- und Transportvorgänge sind einzurechnen und werden nicht gesondert vergütet.
Menge: 2500,000 m3
Leistungsbereichkatalog: 106 KatLB

**10.03.0140 Boden bzw. Fels AG verbessern Fließerde*D2**
Boden bzw. Fels des AG verbessern. Boden lagert nach Aushub im Bereich der Materialentnahmefläche.
Boden '= Fließerde'
Bodenverbesserung 'nach Qualitätssicherungsplan (QSP) des AG und Wahl des AN.
Als Kalkulationsgrundlage ist von einem Bindemittelbedarf von 3% auszugehen.'
Der durch den AN verbesserte Boden muss allen Anforderungen des Qualitätssicherungsplan (QSP) des AG entsprechen.
Weiterverwendung als 'geneigte Innendichtung,
D2 gem. Qualitätssicherungsplan (QSP) des AG'
Alle zur Verbesserung des Bodens notwendigen Lade- und Transportvorgänge sind einzurechnen und werden nicht gesondert vergütet.
Menge: 15000,000 m3
Leistungsbereichkatalog: 106 KatLB

**10.03.0150 Mehrmenge Bindemittel (Zul) Mehrmenge bis 2%**
Zulage zu Position "Boden bzw. Fels AG verbessern"
Zulage für eine Mehrmenge des Bindemittels bis 3%
(bis 5% statt 3%)
Erfasst wird nur der höhere Bindemittelbedarf gegenüber der ausgeschriebenen Bodenverbesserung.
Menge: 5000,000 m3
Leistungsbereichkatalog: 106 KatLB

**10.03.0160 Mehrmenge Bindemittel (Zul) Mehrmenge bis 4%**
Zulage zu Position "Boden bzw. Fels AG verbessern"
Zulage für eine Mehrmenge des Bindemittels bis 4%
(bis 7% statt 3%)
Erfasst wird nur der höhere Bindemittelbedarf gegenüber der ausgeschriebenen Bodenverbesserung.
Menge: 3000,000 m3
Leistungsbereichkatalog: 106 KatLB

*Hinweis: nichtbindige Böden*
Materialentnahme von nichtbindigen Böden

**10.03.0170 Boden bzw. Fels lös. u. wiederverw. Tonschiefer VE/VA (VZ)*Boden i. Zw.verd. Abrechng. Auftrag**
StL-Nr. 24106210900301
Boden bzw. Fels aus Abtragsbereichen profilgerecht
lösen und wiederverwenden, einschließlich ggf. erforderlicher Wasserzugabe. Beschreibung der Homogenbereiche nach Unterlagen des AG. Die Herstellung von Mulden
und Gräben wird gesondert vergütet.
Homogenbereich 'bzw. Bodenschicht Tonschiefer VE/VA (VZ)'
Boden bzw. Fels innerhalb der Baustelle auf Zwischenlager nach Unterlagen des AG einbauen und verdichten.
Abrechnung nach Abtragsprofilen.
Menge: 135000,000 m3
Leistungsbereichkatalog: 106 KatLB

**10.03.0180 Boden bzw. Fels AG verbessern Tonschiefer VE/VA (VZ)*S1**
Boden bzw. Fels des AG verbessern. Boden lagert nach Aushub im Bereich der Materialentnahmefläche.
Boden '= Tonschiefer VE/VA (VZ)'
Bodenverbesserung 'nach Qualitätssicherungsplan (QSP) des AG und Wahl des AN.'
Der durch den AN verbesserte Boden muss allen Anforderungen des Qualitätssicherungsplan (QSP) des AG entsprechen.
Weiterverwendung als 'luftseitiger Stützkörper,
S1 gem. Qualitätssicherungsplan (QSP) des AG'
Alle zur Verbesserung des Bodens notwendigen Lade- und Transportvorgänge sind einzurechnen und werden nicht gesondert vergütet.
Menge: 115000,000 m3
Leistungsbereichkatalog: 106 KatLB

**10.03.0190 Boden bzw. Fels AG verbessern Tonschiefer VE/VA (VZ)*S2**
Boden bzw. Fels des AG verbessern. Boden lagert nach Aushub im Bereich der Materialentnahmefläche.
Boden '= Tonschiefer VE/VA (VZ)'
Bodenverbesserung 'nach Qualitätssicherungsplan (QSP) des AG und Wahl des AN.'
Der durch den AN verbesserte Boden muss allen Anforderungen des Qualitätssicherungsplan (QSP) des AG entsprechen.
Weiterverwendung als 'wasserseitiger Stützkörper,
S2 gem. Qualitätssicherungsplan (QSP) des AG'
Alle zur Verbesserung des Bodens notwendigen Lade- und Transportvorgänge sind einzurechnen und werden nicht gesondert vergütet.
Menge: 10000,000 m3
Leistungsbereichkatalog: 106 KatLB

**10.03.0200 Boden bzw. Fels AG verbessern Tonschiefer VE/VA (VZ)*F1**
Boden bzw. Fels des AG verbessern. Boden lagert nach Aushub im Bereich der Materialentnahmefläche.
Boden '= Tonschiefer VE/VA (VZ)'
Bodenverbesserung 'nach Qualitätssicherungsplan (QSP) des AG und Wahl des AN.'
Der durch den AN verbesserte Boden muss allen Anforderungen des Qualitätssicherungsplan (QSP) des AG entsprechen.
Weiterverwendung als 'luftseitiges Sickerprisma,
F1 gem. Qualitätssicherungsplan (QSP) des AG'
Alle zur Verbesserung des Bodens notwendigen Lade- und Transportvorgänge sind einzurechnen und werden nicht gesondert vergütet.
Menge: 3000,000 m3
Leistungsbereichkatalog: 106 KatLB

**10.03.0210 Boden bzw. Fels AG verbessern Tonschiefer VE/VA (VZ)*F3**
Boden bzw. Fels des AG verbessern. Boden lagert nach Aushub im Bereich der Materialentnahmefläche.
Boden '= Tonschiefer VE/VA (VZ)'
Bodenverbesserung 'nach Qualitätssicherungsplan (QSP) des AG und Wahl des AN.'
Der durch den AN verbesserte Boden muss allen Anforderungen des Qualitätssicherungsplan (QSP) des AG entsprechen.
Weiterverwendung als 'wasserseitiger Drainkörper,
F3 gem. Qualitätssicherungsplan (QSP) des AG'
Alle zur Verbesserung des Bodens notwendigen Lade- und Transportvorgänge sind einzurechnen und werden nicht gesondert vergütet.
Menge: 9000,000 m3
Leistungsbereichkatalog: 106 KatLB

*Hinweis: Felszersatz*
Materialentnahme von Felszersatz

**10.03.0220 Boden bzw. Fels lös. u. wiederverw. Tonschiefer VZ/VE*Boden i. Zw.verd. Abrechng. Auftrag**
StL-Nr. 24106210900301
Boden bzw. Fels aus Abtragsbereichen profilgerecht
lösen und wiederverwenden, einschließlich ggf. erforderlicher Wasserzugabe. Beschreibung der Homogenbereiche nach Unterlagen des AG. Die Herstellung von Mulden
und Gräben wird gesondert vergütet.
Homogenbereich 'bzw. Bodenschicht Tonschiefer VZ/VE'
Boden bzw. Fels innerhalb der Baustelle auf Zwischenlager nach Unterlagen des AG einbauen und verdichten.
Abrechnung nach Abtragsprofilen.
Menge: 65000,000 m3
Leistungsbereichkatalog: 106 KatLB

**10.03.0230 Gel. Boden bzw. Fels des AG aufn. Tonschiefer VZ/VE*Geländesenke Bod. i.lag./verd.*Abrechng. Auftrag**
StL-Nr. 2410623099100002
Gelagerten Boden bzw. Fels des AG aufnehmen. Beschreibung der Homogenbereiche nach Unterlagen des AG.
Homogenbereich 'bzw. Bodenschicht Tonschiefer VZ/VE'
Einbaustelle '= durch die Materialentnahme entstandene Geländesenke'
Boden bzw. Fels lagert innerhalb der Baustelle. Boden
bzw. Fels in Auftragsbereichen profilgerecht einbauen und verdichten einschließlich ggf. erforderlicher
Wasserzugabe.
Abrechnung nach Auftragsprofilen.
Menge: 80000,000 m3
Leistungsbereichkatalog: 106 KatLB

*Hinweis: Entwässerung*
Entwässerung der Materialentnahmestelle
Die nachfolgend beschriebenen Rigolen sind in Form von Y-Lamellen herzustellen.

**10.03.0240 Graben Rigole herst. T = 1,00-2,00 m*B = 1,00-2,00 m**
Gaben für Rigole im Bereich der Materialentnahme herstellen.
In gewachsenem Boden. Homogenbereiche 'Fließerde, Tonschiefer VZ/VE sowie Tonschiefer VE/VA (VZ)'
Grabentiefe '= über 1,00 bis 2,00 m'
Breite der Grabensohle '= über 1,00 bis 2,00 m'
Aushub 'innerhalb der Baustelle auf Zwischenlager nach Unterlagen des AG einbauen und verdichten.'
Menge: 5630,000 m3
Leistungsbereichkatalog: 108 KatLB

**10.03.0250 Rigole herstellen**
Rigole durch Einfüllen und Verdichten von Material in vorhandenen Graben herstellen.
Abrechnung nach Raummaß der Rigole.
Graben 'im Bereich der Materialentnahme'
Grabenbreite '= über 1,00 bis 2,00 m'
Grabentiefe '= über 1,00 bis 2,00 m.'
Material '= Brechkorngemisch aus Hartsteinmaterial,
Körnung 32/100'
Menge: 5630,000 m3
Leistungsbereichkatalog: 110 KatLB

#### Abschnitt 10.04 Wasserhaltungsarbeiten

*Hinweis: Talaue/Dammaufstandsfläche*
Hinweis zu Wasserhaltungsarbeiten im Bereich der Talaue/Dammaufstandsfläche:
Das Sichern der Arbeiten vor Niederschlagswasser sowie dessen Beseitigung sind Nebenleistung und nicht in den nachfolgenden Positionen enthalten.
Die nachfolgend beschriebenen Wasserhaltungsarbeiten sind nur bei ggf. auftretendem Schichtenwasser abzurechnen.

**10.04.0010 Einfache Pumpenanlage einrichten**
Einfache Pumpenanlage für offene Wasserhaltung zum Trockenlegen und Freihalten der Dammaufstandsfläche von Wasser sowie zum Ableiten des geförderten Wassers einrichten. Pumpensumpf nach Wahl des AN herstellen. Der Einsatz umfasst das betriebsbereite Aufbauen, das Abbauen sowie das Herstellen und Beseitigen der Ableitung zum Vorfluter nach Unterlagen des AG.
Vorhalten und Betreiben werden gesondert vergütet.
Entfernung 'zum Vorfluter bis 200 m.'
Pumpensumpf verfüllen.
Menge: 1,000 St
Leistungsbereichkatalog: 109 KatLB

**10.04.0020 Einfache Pumpenanlage vorhalten**
Einfache Pumpenanlage für offene Wasserhaltung einschließlich Gerinne, Pumpensumpf und Ableitung zum Vorfluter betriebsbereit vorhalten.
Abgerechnet wird nach Kalendertagen.
Menge: 550,000 d
Leistungsbereichkatalog: 109 KatLB

**10.04.0030 Einfache Pumpenanlage betreiben**
Einfache Pumpenanlage für offene Wasserhaltung betreiben.
Abgerechnet wird nach Kalendertagen.
Menge: 280,000 d
Leistungsbereichkatalog: 109 KatLB

#### Abschnitt 10.05 Dammaufstandsfäche

*Hinweis: Verwallung Mühlgraben*
Hinweis zu Erdarbeiten im Bereich der Talaue

Aufgrund der zuvor ausgeführten archäologischen Grabungen befinden sich in der Talaue (Dammaufstandsfläche und Bereich Massivbauwerk) alle 4 Meter ein 4 Meter breiter Streifen mit bereits abgetragenem Oberboden, der in Mieten seitlich gelagert ist. Dieser Oberboden ist aufzunehmen und in einem Oberbodenlager in Mieten aufzusetzen.

In die nachfolgenden Positionen zum Lösen von Boden im Bereich der Dammaufstandsfläche ist der Abtrag der Verwallung seitlich des Mühlgrabens einzurechnen. Dieser wird nicht gesondert vergütet.
Das Beräumen der Gesamtfläche nach Qualitätssicherungsplan (QSP) des AG in Abschnitten ist einzurechnen und wird nicht gesondert vergütet.

**10.05.0010 Boden bzw. Fels lös. u. wiederverw. HoB B*Boden i. Zw.verd. Abrechng. Auftrag**
StL-Nr. 24106210900301
Boden bzw. Fels aus Abtragsbereichen profilgerecht
lösen und wiederverwenden, einschließlich ggf. erforderlicher Wasserzugabe. Beschreibung der Homogenbereiche nach Unterlagen des AG. Die Herstellung von Mulden
und Gräben wird gesondert vergütet.
Homogenbereich 'HoB B, bindige Böden, gem. geotechnischem Bericht'
Boden bzw. Fels innerhalb der Baustelle auf Zwischenlager nach Unterlagen des AG einbauen und verdichten.
Abrechnung nach Abtragsprofilen.
Menge: 5300,000 m3
Leistungsbereichkatalog: 106 KatLB

**10.05.0020 Boden bzw. Fels lös. u. wiederverw. HoB C*Boden i. Zw.verd. Abrechng. Auftrag**
StL-Nr. 24106210900301
Boden bzw. Fels aus Abtragsbereichen profilgerecht
lösen und wiederverwenden, einschließlich ggf. erforderlicher Wasserzugabe. Beschreibung der Homogenbereiche nach Unterlagen des AG. Die Herstellung von Mulden
und Gräben wird gesondert vergütet.
Homogenbereich 'HoB C, Selkeschotter/Hangschutt (, Felszersatz), gem. geotechnischem Bericht'
Boden bzw. Fels innerhalb der Baustelle auf Zwischenlager nach Unterlagen des AG einbauen und verdichten.
Abrechnung nach Abtragsprofilen.
Menge: 1000,000 m3
Leistungsbereichkatalog: 106 KatLB

**10.05.0030 Planum herstellen Dammaufstandsfläche**
Planum auf der Dammaufstandsfläche herstellen.
Max. Abweichung von der Sollhöhe +2/-2 cm.
Einschließlich Nachverdichten des anstehenden Bodens.
Verformungsmodul Ev2 = 45 MPa.
Menge: 15000,000 m2

*Hinweis: Bodenverbesserung Talaue Innendichtung*
Bodenverbesserung in der Talaue im Bereich unter der Innendichtung

**10.05.0040 Untergrundverbesserung durchführen GS2*Talaue**
Untergrundverbesserung nach Unterlagen des AG durchführen. Baustoff in nicht genügend tragfähigen Boden einbringen. Baustoff nach Unterlagen des AG liefern.
Einbaudokumentation nach Unterlagen des AG übergeben.
Baustoff '= Grobmaterial GS2 gem. Qualitätssicherungsplan (QSP) des AG.
Der Einbau erfolgt in 2 Lagen zu je 20 cm Dicke mit einer Zwischenschicht aus Ton. Die zwischen den beiden Lagen befindliche Tonschicht wird gesondert vergütet´
Einbaubereich `Talaue'
Menge: 470,000 m3
Leistungsbereichkatalog: 106 KatLB

**10.05.0050 Gel. Boden bzw. Fels des AG aufn. Ton*Talaue**
StL-Nr. 2410623099100002
Gelagerten Boden bzw. Fels des AG aufnehmen. Beschreibung der Homogenbereiche nach Unterlagen des AG.
Homogenbereich 'Ton aus der Materialentnahme als Bestandteil GS2 gem. Qualitätssicherungsplan (QSP) des AG'
Einbaustelle '= Dammaufstandsfläche in der Talaue in Bereichen unterhalb der Innendichtung.
Der Einbau erfolgt in einer Lage mit 10 cm Dicke.'
Boden bzw. Fels lagert innerhalb der Baustelle. Boden
bzw. Fels in Auftragsbereichen profilgerecht einbauen und verdichten einschließlich ggf. erforderlicher
Wasserzugabe.
Abrechnung nach Auftragsprofilen.
Menge: 120,000 m3
Leistungsbereichkatalog: 106 KatLB

*Hinweis: Bodenverbesserung Talaue außer Innendichtung*
Bodenverbesserung in der Talaue im Bereich außerhalb der Innendichtung

**10.05.0060 Untergrundverbesserung durchführen GS1*Talaue**
Untergrundverbesserung nach Unterlagen des AG durchführen. Baustoff in nicht genügend tragfähigen Boden einbringen. Baustoff nach Unterlagen des AG liefern.
Einbaudokumentation nach Unterlagen des AG übergeben.
Baustoff '= Grobmaterial GS1 gem. Qualitätssicherungsplan (QSP) des AG.
Der Einbau erfolgt in 2 Lagen zu je 25 cm Dicke.´
Einbaubereich `Talaue'
Menge: 5200,000 m3
Leistungsbereichkatalog: 106 KatLB

*Hinweis: Bodenverbesserung Hangbereich*
Bodenverbesserung im Hangbereich

**10.05.0070 Untergrundverbesserung durchführen Grobschotter*Hangbereich**
Untergrundverbesserung nach Unterlagen des AG durchführen. Baustoff in nicht genügend tragfähigen Boden einbringen. Baustoff nach Unterlagen des AG liefern.
Einbaudokumentation nach Unterlagen des AG übergeben.
Baustoff '= Grobschotter, 30 cm.´
Einbau `in vereinzelt anstehenden Hanglehm in Hangbereich einwalzen'
Menge: 300,000 m3
Leistungsbereichkatalog: 106 KatLB

**10.05.0080 Zulage zu "Untergrundverb. durchf." Kleinflächen, Gräben**
Zulage zur Position "Untergrundverbesserung durchführen".
Vergütet wird der Mehraufwand auf Kleinflächen und innerhalb von Gräben.
Die Ausführung der Arbeiten in Handarbeit ist einzurechnen und wird nicht gesondert vergütet.
Menge: 50,000 m3

#### Abschnitt 10.06 Untergrundabdichtung

*Hinweis: Spundwand*
Untergrundabdichtung mittels einer Spundwand

*Hinweis: Zusätzliche BE*
Zusätzliche Baustelleneinrichtung

In die nachfolgenden Positionen der Baustelleneinrichtung ist lediglich die für die Spundwandarbeiten zusätzlich erforderliche Baustelleneinrichtung einzurechnen. Die allgemeine Baustelleneinrichtung wird gesondert vergütet.

**10.06.0010 Baustelle einrichten**
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die über die allgemeine Baustelleneinrichtung
hinausgehende BE der Spundwandarbeiten.'
Zufahrt zur Baustelle vorhanden.
Menge: 1,000 Psch
Leistungsbereichkatalog: 101 KatLB

**10.06.0020 Baustelle räumen**
StL-Nr. 1910111299
Baustelle von allen Geräten, Anlagen, Einrichtungen und
dgl. räumen. Benutzte Flächen und Wege entsprechend dem
ursprünglichen Zustand herrichten. Soweit nicht für
bestimmte Leistungen für das Räumen der Baustelle gesonderte Positionen im Leistungsverzeichnis enthalten
sind, gilt die Pauschale
für 'die über die allgemeine Baustelleneinrichtung
hinausgehende BE der Spundwandarbeiten.'
Menge: 1,000 Psch
Leistungsbereichkatalog: 101 KatLB

**10.06.0030 Stahlspundbohlen liefern**
StL-Nr. 1721410899909920
Stahlspundbohlen einschl. erforderlicher Verbindungselemente, arbeitstechnischer Lochungen und Mindestblechdicken gemäß Leistungsbeschreibung frei Verwendungsstelle liefern und bis zum Einbau durch den AN
sicher lagern. Spundbohlenverstärkungen und
Spundwandkonservierungen werden gesondert vergütet.
Bohlenlänge in m = 'über 2,00 bis 5,00 m'
Stahlsorte 'mind. S 240GP'
Elast. Widerstandsmoment in cm3/m mind. = '1250 cm3/m, Mindestblechdicke 10 mm.'
Art der Spundbohle = 'U-Spundbohle'
Gewicht in kg/m2 min./max. = 'über 110 bis 130 kg/m2'
Liefern als Doppelbohle, schubfest verriegelt.
Menge: 110,000 t
Leistungsbereichkatalog: 214 KatLB

**10.06.0040 Konstruktionsstahlsp.bohlen lief. Abzweigkonstrukt.**
StL-Nr. 1721411359999999
Konstruktionsbedingte Eck-, Knick-, Keil-, Pass-,
Anschluss- und Abzweigstahlspundbohlen einschl.
erforderlicher Verbindungselemente und arbeitstechnischer Lochungen sowie die Schlossart gemäß Leistungsbeschreibung herstellen und frei Verwendungsstelle
liefern. Spundwandkonservierungen werden gesondert
vergütet. Schlossdichtung und -zugfestigkeit sind wie
anzuschließende Bohlen auszuführen.
Zweck = Abzweigkonstruktion.
Bohlenlänge in m = 'über 2,00 bis 5,00 m'
Stahlsorte 'mind. S 240GP'
Art der Spundbohle = 'Eckprofil oder Anschlussspundbohle.'
Elast. Widerstandsmoment in cm3/m mind. = 'nach statischen Erfordernissen'
Gewicht in kg/m2 min./max. = 'nach konstruktiven und
statischen Erfordernissen'
Liefern = 'als fertige Eck-/Anschlusskonstruktion einschließlich aller dafür erforderlichen Schweißarbeiten vor dem Einbau'
Menge: 1,500 t
Leistungsbereichkatalog: 214 KatLB

**10.06.0050 Konstruktionsstahlsp.bohlen lief. Passspundbohle**
StL-Nr. 1721411339999901
Konstruktionsbedingte Eck-, Knick-, Keil-, Pass-,
Anschluss- und Abzweigstahlspundbohlen einschl.
erforderlicher Verbindungselemente und arbeitstechnischer Lochungen sowie die Schlossart gemäß Leistungsbeschreibung herstellen und frei Verwendungsstelle
liefern. Spundwandkonservierungen werden gesondert
vergütet. Schlossdichtung und -zugfestigkeit sind wie
anzuschließende Bohlen auszuführen.
Zweck = konstruktionsbedingte Passspundbohle.
Bohlenlänge in m = 'über 2,00 bis 5,00 m'
Stahlsorte 'mind. S 240GP'
Art der Spundbohle = 'baustellenseitig hergestellte und entsprechend den konstruktiven Erfordernissen angepasste Passspundbohle als geschweißte Konstruktion.'
Elast. Widerstandsmoment in cm3/m mind. = 'nach statischen Erfordernissen'
Gewicht in kg/m2 min./max. = 'nach konstruktiven und
statischen Erfordernissen'
Liefern als Einzelbohle.
Menge: 1,500 t
Leistungsbereichkatalog: 214 KatLB

**10.06.0060 Arbeitsebene herstellen Land*rückbauen**
Arbeitsebene gemäß Leistungsbeschreibung für die Durchführung von Arbeiten zum Einbringen oder Ziehen von Spundbohlen vor Baubeginn herstellen, Erdarbeiten und Wasserhaltung durchführen. Wasserstände gemäß Leistungsbeschreibung.
Abgerechnet wird nach Länge d. Arbeitsebene, in Achse
der eingebauten oder gezogenen Spundwand.
Arbeitsebene planieren, nach Erfordernis verdichten und
bei Bedarf nach Wahl des AN befestigen.
Arbeitsebene liegt an Land.
Arbeitsebene nach Ausführung der Spundwandarbeiten rückbauen und den ursprünglichen Zustand wieder herstellen.
Menge: 210,000 m
Leistungsbereichkatalog: 214 KatLB

**10.06.0070 Stahlspundbohlen einbringen Einbring.n.Wahl*Talaue eben**
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens nach Wahl des AN.
Spundwand mit Bohlenanzahl je Einbaueinheit 'Doppel- und
 Einzelbohlen.'
Art der Spundbohle = 'U-Spundbohle sowie Konstruktionsspundbohlen'
Bohlenlänge im m = 'über 2,00 bis 5,00 m'
Einbringtiefe in m = 'über 1,00 bis 4,00 m'
Gewicht in kg/m2 min./max. = 'über 110 bis 130 kg/m2'
Spundwandoberkante liegt an Land, im Bereich der Talaue
mit einer Geländeneigung 'eben bis 1:6'.
Menge: 500,000 m2
Leistungsbereichkatalog: 214 KatLB

**10.06.0080 Stahlspundbohlen einbringen Einbring.n.Wahl*Talflanke bis 1:3**
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens nach Wahl des AN.
Spundwand mit Bohlenanzahl je Einbaueinheit 'Doppel- und
 Einzelbohlen.'
Art der Spundbohle = 'U-Spundbohle sowie Konstruktionsspundbohlen'
Bohlenlänge im m = 'über 2,00 bis 5,00 m'
Einbringtiefe in m = 'über 1,00 bis 4,00 m'
Gewicht in kg/m2 min./max. = 'über 110 bis 130 kg/m2'
Spundwandoberkante liegt an Land, im Bereich der linken Talflanke (Hang)
mit einer Geländeneigung 'über 1:6 bis 1:3'.
Menge: 110,000 m2
Leistungsbereichkatalog: 214 KatLB

**10.06.0090 Anschluss herstellen Massivbauwerk**
Spundwandanschluss nach Leistungsbeschreibung herstellen. Erfasst wird hier nur der Mehraufwand im Anschlussbereich.
Bauteil = 'Stahlspundwand'
Anschluss an Massivbauwerk durch Einfädeln der Spundbohlen zwischen die beiden auskragenden Bohrpfähle und Betonverwahrung.
Menge: 1,000 Psch
Leistungsbereichkatalog: 210 KatLB

**10.06.0100 Stahlspundb.m.Trennschnitt kürzen**
StL-Nr. 1721416390009101
Stahlspundbohlen und/oder Konstruktionsstahlspundbohlen
gemäß Leistungsbeschr. im Baustellenbereich kürzen.
Wasserstände gemäß Leistungsbeschreibung. Abgerechnet
wird nach Länge des Trennschnittes (Abwicklung)
einschl. Schlösser. Mehraufwand an den Schlössern wird
nicht gesondert vergütet. Soweit das Abbauen der
Vergurtung, Verankerung und Verholmung erforderlich
ist, wird dieses gesondert vergütet.
Abzutrennende Bohlenlänge in m = 'über 0,50 bis 4,50 m.'
Ausführung an Bohlen mit Bohlenanzahl je Einbaueinheit
'Doppel- und Einzelbohlen.'
Trennschnitt liegt an Land. Erdarbeiten werden
gesondert vergütet.
Spundbohlenabschnitte in Eigentum des AN übernehmen und
im Einklang mit den einschlägigen abfallrechtlichen
Vorschriften beseitigen.
Menge: 335,000 m
Leistungsbereichkatalog: 214 KatLB

*Hinweis: Dichtungssporn*
Untergrundabdichtung mittels Dichtungssporn

**10.06.0110 Graben herstellen Sohlbr. 1,30m*Tiefe 0,65-0,80m**
Graben für Dichtungssporn herstellen. Boden bzw. Fels profilgerecht lösen.
In gewachsenem Boden. Homogenbereiche nach Unterlagen
des AG.
Homogenbereiche 'HoB B, bindige Böden,
HoB C, Selkeschotter/Hangschutt (, Felszersatz),
und HoB D, Fels, verwittert w3-w4,
gem. geotechnischem Bericht.'
Sohlenbreite '= 1,30 m'
Grabentiefe 'über 0,65 bis 0,80 m.'
Böschungsneigung '1:1'
Boden bzw. Fels innerhalb der Baustelle auf Zwischenlager nach Unterlagen des AG einbauen und verdichten.
Menge: 9,000 m3
Leistungsbereichkatalog: 106 KatLB

**10.06.0120 Gel. Boden bzw. Fels des AG aufn. Dichtungsmaterial D2*Bod. i.lag./verd.**
StL-Nr. 2410623099100002
Gelagerten Boden bzw. Fels des AG aufnehmen. Beschreibung der Homogenbereiche nach Unterlagen des AG.
Homogenbereich '= Dichtungsmaterial D2 gem.
Qualitätssicherungsplan (QSP) des AG'
Einbaustelle '= Dichtungssporn von Station 0+284 bis Station 0+290 unter der Innendichtung des Dammbauwerks'
Boden bzw. Fels lagert innerhalb der Baustelle. Boden
bzw. Fels in Auftragsbereichen profilgerecht einbauen und verdichten einschließlich ggf. erforderlicher
Wasserzugabe.
Abrechnung nach Auftragsprofilen.
Menge: 9,000 m3
Leistungsbereichkatalog: 106 KatLB

**10.06.0130 Anschluss herstellen Dichtungssporn an Spundwand**
Anschluss nach Leistungsbeschreibung herstellen. Erfasst wird hier nur der Mehraufwand im Anschlussbereich.
Bauteil = Dichtungssporn aus Dichtungsmaterial D2 gem. QSP,
Anschluss an 'Spundwand.'
Abgerechnet wird nach Spundwandachse je Seite der Spundwand.
Menge: 2,000 m
Leistungsbereichkatalog: 210 KatLB

#### Abschnitt 10.07 Zweizonendamm

*Hinweis: Stützkörper*
Herstellung des Stützkörpers

**10.07.0010 Gel. Boden bzw. Fels des AG aufn. Stützkörpermaterial S1*Bod. i.lag./verd.**
StL-Nr. 2410623099100002
Gelagerten Boden bzw. Fels des AG aufnehmen. Beschreibung der Homogenbereiche nach Unterlagen des AG.
Homogenbereich '= Stützkörpermaterial S1 gem.
Qualitätssicherungsplan (QSP) des AG'
Einbaustelle '= luftseitiger Stützkörper Damm'
Boden bzw. Fels lagert innerhalb der Baustelle. Boden
bzw. Fels in Auftragsbereichen profilgerecht einbauen und verdichten einschließlich ggf. erforderlicher
Wasserzugabe.
Abrechnung nach Auftragsprofilen.
Menge: 93000,000 m3
Leistungsbereichkatalog: 106 KatLB

**10.07.0020 Gel. Boden bzw. Fels des AG aufn. Stützkörpermaterial S2*Bod. i.lag./verd.**
StL-Nr. 2410623099100002
Gelagerten Boden bzw. Fels des AG aufnehmen. Beschreibung der Homogenbereiche nach Unterlagen des AG.
Homogenbereich '= Stützkörpermaterial S2 gem.
Qualitätssicherungsplan (QSP) des AG'
Einbaustelle '= wasserseitiger Stützkörper Damm'
Boden bzw. Fels lagert innerhalb der Baustelle. Boden
bzw. Fels in Auftragsbereichen profilgerecht einbauen und verdichten einschließlich ggf. erforderlicher
Wasserzugabe.
Abrechnung nach Auftragsprofilen.
Menge: 8000,000 m3
Leistungsbereichkatalog: 106 KatLB

*Hinweis: Zwischenfilter*
Herstellung des Zwischenfilters

**10.07.0030 Baustoff liefern und einbauen Zwischenfilter F2**
StL-Nr. 24106243909001
Geeigneten Baustoff liefern, in Auftragsbereichen profilgerecht einbauen und verdichten.
Baustoff '= Zwischenfilter F2 gem.
Qualitätssicherungsplan (QSP) des AG'
Einbaustelle 'zwischen nicht filterstabilen Materialien'
Abrechnung nach Auftragsprofilen.
Menge: 3500,000 m3
Leistungsbereichkatalog: 106 KatLB

*Hinweis: Innendichtung*
Herstellung der Innendichtung

**10.07.0040 Gel. Boden bzw. Fels des AG aufn. Dichtungsmaterial D2*Bod. i.lag./verd.**
StL-Nr. 2410623099100002
Gelagerten Boden bzw. Fels des AG aufnehmen. Beschreibung der Homogenbereiche nach Unterlagen des AG.
Homogenbereich '= Dichtungsmaterial D2 gem.
Qualitätssicherungsplan (QSP) des AG'
Einbaustelle '= schrägliegende Innendichtung Damm'
Boden bzw. Fels lagert innerhalb der Baustelle. Boden
bzw. Fels in Auftragsbereichen profilgerecht einbauen und verdichten einschließlich ggf. erforderlicher
Wasserzugabe.
Abrechnung nach Auftragsprofilen.
Menge: 12000,000 m3
Leistungsbereichkatalog: 106 KatLB

**10.07.0050 Anschluss herstellen Innendichtung an Spundwand**
Anschluss nach Leistungsbeschreibung herstellen. Erfasst wird hier nur der Mehraufwand im Anschlussbereich.
Bauteil = Innendichtung des Dammbauwerks,
Anschluss an 'Spundwand.'
Abgerechnet wird nach Spundwandachse je Seite der Spundwand.
Menge: 430,000 m
Leistungsbereichkatalog: 210 KatLB

*Hinweis: Innendichtung Anschluss MB*
Herstellung der Innendichtung im Anschlussbereich an das Massivbauwerk
Das Dichtungsmaterial ist im Anschlussbereich des Dammbauwerks an das Massivbauwerk einzubauen. Erschwernisse für den Einbau im Bereich des Spundwandanschlusses an das Massivbauwerk, d.h. zwischen den beiden auskragenden Betonverwahrungen, sind einzurechnen und werden nicht gesondert vergütet.

**10.07.0060 Tonschlämpe auftragen**
Tonschlämpe zur Herstellung der Dichtung herstellen und auftragen.
Auf Unterlage 'Massivbauwerk aus Beton/Stahlbeton'
Tonschlämpe 'matt-feucht, streichfähig, dickflüssig'
Schichtdicke 'mind. 2 cm'
Vor Einbau des Dichtungsmaterials D1/D1*.
Der Einbau hat frisch in frisch zu erfolgen
Menge: 2000,000 m2
Leistungsbereichkatalog: 113 KatLB

**10.07.0070 Gel. Boden bzw. Fels des AG aufn. Dichtungsmaterial D1* *Bod. i.lag./verd.**
StL-Nr. 2410623099100002
Gelagerten Boden bzw. Fels des AG aufnehmen. Beschreibung der Homogenbereiche nach Unterlagen des AG.
Homogenbereich '= Dichtungsmaterial D1* gem.
Qualitätssicherungsplan (QSP) des AG'
Einbaustelle '= Innendichtung Damm im Anschlussbereich
an den Sporn des Massivbauwerks'
Boden bzw. Fels lagert innerhalb der Baustelle. Boden
bzw. Fels in Auftragsbereichen profilgerecht einbauen und verdichten einschließlich ggf. erforderlicher
Wasserzugabe.
Abrechnung nach Auftragsprofilen.
Menge: 2000,000 m3
Leistungsbereichkatalog: 106 KatLB

**10.07.0080 Gel. Boden bzw. Fels des AG aufn. Dichtungsmaterial D1*Bod. i.lag./verd.**
StL-Nr. 2410623099100002
Gelagerten Boden bzw. Fels des AG aufnehmen. Beschreibung der Homogenbereiche nach Unterlagen des AG.
Homogenbereich '= Dichtungsmaterial D1 gem.
Qualitätssicherungsplan (QSP) des AG'
Einbaustelle '= Innendichtung Damm im Anschlussbereich
an die Flügelwand des Massivbauwerks'
Boden bzw. Fels lagert innerhalb der Baustelle. Boden
bzw. Fels in Auftragsbereichen profilgerecht einbauen und verdichten einschließlich ggf. erforderlicher
Wasserzugabe.
Abrechnung nach Auftragsprofilen.
Menge: 4100,000 m3
Leistungsbereichkatalog: 106 KatLB

*Hinweis: wasserseitiger Drainkörper*
Herstellung des wasserseitigen Drainkörpers bis Höhe 377,00 NHN

**10.07.0090 Gel. Boden bzw. Fels des AG aufn. Drainmaterial F3*Bod. i.lag./verd.**
StL-Nr. 2410623099100002
Gelagerten Boden bzw. Fels des AG aufnehmen. Beschreibung der Homogenbereiche nach Unterlagen des AG.
Homogenbereich '= Drainmaterial F3 gem.
Qualitätssicherungsplan (QSP) des AG'
Einbaustelle '= wasserseitiger Drainkörper'
Boden bzw. Fels lagert innerhalb der Baustelle. Boden
bzw. Fels in Auftragsbereichen profilgerecht einbauen und verdichten einschließlich ggf. erforderlicher
Wasserzugabe.
Abrechnung nach Auftragsprofilen.
Menge: 7500,000 m3
Leistungsbereichkatalog: 106 KatLB

*Hinweis: luftseitiges Sickerprisma*
Herstellung des luftseitigen Sickerprismas Talaue und linker Hang

**10.07.0100 Gel. Boden bzw. Fels des AG aufn. Drainmaterial F1*Bod. i.lag./verd.**
StL-Nr. 2410623099100002
Gelagerten Boden bzw. Fels des AG aufnehmen. Beschreibung der Homogenbereiche nach Unterlagen des AG.
Homogenbereich '= Drainmaterial F1 gem.
Qualitätssicherungsplan (QSP) des AG'
Einbaustelle '= luftseitiges Sickerprisma'
Boden bzw. Fels lagert innerhalb der Baustelle. Boden
bzw. Fels in Auftragsbereichen profilgerecht einbauen und verdichten einschließlich ggf. erforderlicher
Wasserzugabe.
Abrechnung nach Auftragsprofilen.
Menge: 2500,000 m3
Leistungsbereichkatalog: 106 KatLB

*Hinweis: Gräben Dammfuß*
Herstellung der Gräben am wasser- und luftseitigen Dammfuß

**10.07.0110 Graben herstellen Sohlbr. 0,30m*Tiefe 0,5-1,0m**
StL-Nr. 2410652390999501
Graben profilgerecht herstellen.
Homogenbereich 'HoB B, bindige Böden, und HoB C, Selkeschotter/Hangschutt (, Felszersatz), gem. geotechnischem Bericht'
Sohlenbreite '0,30 m'
Grabentiefe 'über 0,50 bis 1,00 m.'
Böschungsneigung '1:1,5'
Boden bzw. Fels entsorgen. Entsorgung wird gesondert
vergütet.
Abrechnung nach Abtragsprofilen.
Menge: 140,000 m3
Leistungsbereichkatalog: 106 KatLB

*Hinweis: Sickerschlitz*
Herstellung des Sickerschlitzes im luftseitigen Dammfußgraben
Der Sickerschlitz ist innerhalb des Grundwassers herzustellen und muss zwingend in die Bodenschicht "Selkeschotter" einbinden.
Mehraufwendungen, die sich aus der Herstellung innerhalb des Grundwassers ergeben, sind einzurechnen und werden nicht gesondert vergütet.

**10.07.0120 Graben Sickerschl. herst. T = 1,25-1,75 m*B = 50 cm**
Gaben für Sickerschlitz herstellen.
In gewachsenem Boden. Homogenbereiche 'HoB B, bindige Böden, und HoB C, Selkeschotter/Hangschutt (, Felszersatz), gem. geotechnischem Bericht'
Grabentiefe '= über 1,25 bis 1,75 m'
Breite der Grabensohle '= 50 cm'
Aushub 'innerhalb der Baustelle auf Zwischenlager nach Unterlagen des AG einbauen und verdichten.'
Menge: 100,000 m3
Leistungsbereichkatalog: 108 KatLB

**10.07.0130 Grabenverbau herstellen**
StL-Nr. 0520911209119101
Verbau für Graben einschließlich Absteifungen,
Gurtungen, Verbände und Verbindungen herstellen, für
die Dauer der Bauzeit vorhalten, überwachen
und erhalten. Abgerechnet wird die tatsächlich verbaute
sichtbare Fläche je Grabenwand.
Statische Berechnungen und Ausführungszeichnungen
werden nicht gesondert vergütet.
Bodenaushub wird gesondert vergütet.
Art des Verbaues = 'nach Wahl des AN'
Verbau beidseitig
Verbau nach Einsatz zurückbauen und von der
Baustelle entfernen.
Boden '= bindiger und nichtbindiger Boden.'
Tiefe des Grabens bis 1,75 m,
Breite des Grabens bis 1 m.
Menge: 390,000 m2

**10.07.0140 Geotextil in Sickeranlagen einbauen**
StL-Nr. 24106413910001
Geotextil als Filter nach Unterlagen des AG in Sickeranlagen einbauen. Überlappung mindestens 0,50 m. Erforderliche Nutzungsdauer über 25 Jahre. Sickermaterial,
Sickerrohre und Erdarbeiten werden gesondert vergütet.
Filter 'in Sickerschlitz. Einbau erfolgt ausschließlich
im Bereich des Auelehms. Der Einbau im Bereich des
Selkeschotters ist nicht zulässig.'
Geotextilrobustheitsklasse 4.
Abrechnung nach abgewickelter, überdeckter Fläche
ohne Überlappung.
Menge: 340,000 m2
Leistungsbereichkatalog: 106 KatLB

**10.07.0150 Senkrechte Sickerschicht herstellen**
StL-Nr. 24110219999099
Senkrechte Sickerschicht durch Einfüllen und Verdichten
von Filtermaterial in vorhandenen Graben herstellen.
Sickerrohrleitungen werden gesondert vergütet. Ab-
rechnung nach Raummaß der Sickerschicht.
Graben 'im luftseitigen Dammfuß-Graben im Bereich der
Talaue'
Grabenbreite '= 50 cm'
Grabentiefe 'über 1,25 bis 1,75 m.'
Filter '= Drainmaterial F1 gem.
Qualitätssicherungsplan (QSP) des AG'
Menge: 100,000 m3
Leistungsbereichkatalog: 110 KatLB

*Hinweis: Durchlässe*
Durchlässe des wasserseitigen und luftseitigen Dammfußgrabens
Die nachfolgend beschriebenen Arbeiten zur Herstellung der Durchlässe der Dammfußgräben sind in Teilleistungen auszuführen. Daraus entstehende Mehraufwendungen sind einzurechnen und werden nicht gesondert vergütet.

**10.07.0160 Leitungsgr. m. Schachtbaugr. herst. Rohr DN 300*m.Verb./o.Wassrh. lag. i./ver.o.Lz.*Entsorg. gesond.**
StL-Nr. 2410821599241030
Leitungsgraben einschließlich Schachtbaugruben herstellen. Straßenaufbruch wird gesondert vergütet. Schachtdurchmesser und -abstände nach Unterlagen des AG.
In gewachsenem Boden. Homogenbereiche 'HoB B, bindige Böden, und HoB C, Selkeschotter/Hangschutt (, Felszersatz), gem. geotechnischem Bericht'
Grabentiefe 'bis 1,75 m.'
Breite der Grabensohle für Rohr DN 300.
Notwendigen Verbau entsprechend statischen und konstruktiven Erfordernissen herstellen, vorhalten und
entfernen. Wasserhaltung wird gesondert vergütet.
Aushub zur Wiederverwendung innerhalb der Baustelle
lagern, nach Verlegen der Leitung in Graben oberhalb
der Leitungszone und in Baugruben einbauen und verdichten einschl. ggf. erforderlicher Wasserzugabe.
Zum Verfüllen nicht verwendeten Aushub entsorgen. Entsorgung wird gesondert vergütet.
Menge: 35,000 m3
Leistungsbereichkatalog: 108 KatLB

**10.07.0170 Planum herstellen Ev2 = 45 MPa**
StL-Nr. 2410625001
Planum herstellen nach Unterlagen des AG.
Verformungsmodul Ev2 = 45 MPa.
Menge: 30,000 m2
Leistungsbereichkatalog: 106 KatLB

**10.07.0180 Beton f. Sauberkeitsschicht herst. C12/15*X0*Dicke min. 10 cm**
StL-Nr. 221183282101
Beton für Sauberkeitsschicht einschließlich ggf. erforderlicher Schalung nach Unterlagen des AG herstellen.
Ggf. erforderliche Schalung vorhalten und beseitigen.
Druckfestigkeitsklasse C12/15.
Expositionsklasse X0.
Dicke min. 10 cm.
Menge: 30,000 m2
Leistungsbereichkatalog: 118 KatLB

**10.07.0190 Betonrohrleitung herstellen Rohr DN 300*Beton-Rohr K**
StL-Nr. 2411032011199199
Entwässerungsrohrleitung aus Betonrohren nach statischen und konstruktiven Erfordernissen herstellen. An-
schluss an Schacht sowie Formstücke werden gesondert
vergütet.
Rohr DN/ID 300.
Rohr aus Beton, Form K.
Rohrverbindung mittels Muffe mit fest integrierter
Dichtung aus Elastomeren.
Bettung 'aus Unterbeton wird gesondert vergütet.'
Fließsohlentiefe 'bis 1,75 m.'
Überdeckungshöhe 0,50 bis 1,00 m.
Straßenverkehrslast 'SLW60. Statische Berechnung aufstellen und in geprüfter Form liefern.'
Menge: 22,000 m
Leistungsbereichkatalog: 110 KatLB

**10.07.0200 Böschungsstück einbauen (Zul.) Rohr DN 300*Beton-Rohr Anlauf 1 zu 1**
StL-Nr. 241103740111
Böschungsstück einbauen. Vergütet wird der Mehraufwand
gegenüber der bis zur unteren Vorderkante des
Böschungsstückes durchgemessenen Rohrleitung.
Rohr DN/ID 300.
Rohr aus Beton.
Neigung des Anlaufs 1 zu 1.
Menge: 4,000 St
Leistungsbereichkatalog: 110 KatLB

**10.07.0210 Baustoff lief.,in Leitungsgr. einb. Kiessand*Rohr DN 300**
StL-Nr. 24108238992090
Baustoff nach Unterlagen des AG liefern, in Leitungsgraben einschließlich Schachtbaugruben einbauen und
verdichten. Einbaudokumentation nach Unterlagen des AG
übergeben.
Baustoff 'Kiessand oder gleichwertiges Material'
Grabentiefe 'bis 1,75 m.'
Breite der Grabensohle für Rohr DN 300.
Baustoff 'als Seitenverfüllung und Abdeckung einbauen und verdichten.'
Menge: 20,000 m3
Leistungsbereichkatalog: 108 KatLB

**10.07.0220 Pflasterdecke herstellen WBS*20x20x25**
Pflasterdecke in gebundener Bauweise mit Wasserbaupflaster herstellen.
Haftzugfestigkeit zwischen Pflasterstein und Bettung
sowie zwischen Pflasterstein und Fugenfüllung im fertigen Zustand mind. 0,6 MPa im Einzelwert.
In Flächen 'Ein- und Auslaufbereiche der Straßendurchlässe der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 15,000 m2
Leistungsbereichkatalog: 115 KatLB

#### Abschnitt 10.08 Dammfußdrainage

**10.08.0010 Leitungsgr. m. Schachtbaugr. herst. eing. verd. Boden**
Leitungsgraben einschließlich Schachtbaugruben herstellen. Straßenaufbruch wird gesondert vergütet. Schachtdurchmesser und -abstände nach Unterlagen des AG.
In eingebautem und verdichtetem Boden.
Grabentiefe 'bis 0,50 m.'
Breite der Grabensohle 'bis 0,50 m.'
Aushub 'in Auftragsbereichen profilgerecht einbauen und
verdichten.'
Menge: 40,000 m3
Leistungsbereichkatalog: 108 KatLB

**10.08.0020 Sickerstrang herstellen am Dammfuß**
StL-Nr. 24110224399099
Sickerstrang durch Einfüllen und Verdichten von Filtermaterial in vorhandenen Graben herstellen. Sickerrohrleitungen werden gesondert vergütet.
Graben am Dammfuß.
Grabenbreite 'bis 0,50 m.'
Grabentiefe 'bis 0,50 m.'
Filter '= Kies 2/16 bis 2/32'
Menge: 240,000 m
Leistungsbereichkatalog: 110 KatLB

*Hinweis: Hinweis Sickerrohrleitung*
Hinweis zur Herstellung der Sickerrohrleitung:
Die Sickerrohrleitung ist teilweise im Hangbereich zu verlegen (ca. Station 0+235 bis 0+285). Daraus entstehende Erschwernisse und Mehraufwendungen sind einzurechnen und werden nicht gesondert vergütet.

**10.08.0030 Sickerrohrleitung verlegen in Sickerstrang*Rohr DN 200**
StL-Nr. 24110229341102
Sickerrohrleitung in Sickeranlage verlegen. Schachtanschluss wird gesondert vergütet.
Einbau in Sickerstrang.
Rohr DN/ID 200.
Vollsickerrohr (TP).
Rohr aus PE-HD Typ R 2 (innen glatt, außen gewellt).
Fließsohlentiefe über 1,25 bis 5,00 m.
Menge: 240,000 m
Leistungsbereichkatalog: 110 KatLB

**10.08.0040 Kunststoffrohrleitung herstellen DN/ID 200*PE-HD-Rohr**
Entwässerungsleitung aus Kunststoffrohren nach statischen und konstruktiven Erfordernissen herstellen. An-
schluss an Schacht sowie Formstücke werden gesondert
vergütet.
Rohr DN/ID '200'
Rohr aus PE-HD.
Rohrverbindung nach Wahl des AN.
Fließsohlentiefe über 1,25 bis 1,75 m.
Menge: 250,000 m
Leistungsbereichkatalog: 110 KatLB

**10.08.0050 Formstück einbauen (Zul.) Abzweig DN 200*Kunststoff-Rohr Rohr DN 200**
StL-Nr. 24110369030404
Formstück in Rohrleitung einbauen. Vergütet wird der
Mehraufwand für den Einbau des Formstückes gegenüber
der bis zur Innenfläche der Sammelrohrleitung durchgemessenen Rohrleitung.
Formstück = Abzweig, Anschlussrohr DN/ID 200.
Rohr aus Kunststoff.
Durchgangsrohr DN/ID 200.
Menge: 3,000 St
Leistungsbereichkatalog: 110 KatLB

**10.08.0060 Formstück einbauen (Zul.) Bogen DN 200*Kunststoff-Rohr Rohr DN 200**
StL-Nr. 24110369090404
Formstück in Rohrleitung einbauen. Vergütet wird der
Mehraufwand für den Einbau des Formstückes gegenüber
der bis zur Innenfläche der Sammelrohrleitung durchgemessenen Rohrleitung.
Formstück = Bogen DN/ID 200.
Rohr aus Kunststoff.
Durchgangsrohr DN/ID 200.
Menge: 1,000 St
Leistungsbereichkatalog: 110 KatLB

**10.08.0070 Kunststoffrohrleitung herstellen DN/ID 100*PVC-U-Rohr**
StL-Nr. 2411033493111190
Entwässerungsleitung aus Kunststoffrohren nach statischen und konstruktiven Erfordernissen herstellen. An-
schluss an Schacht sowie Formstücke werden gesondert
vergütet.
Rohr DN/ID '100'
Rohr PVC-U.
Rohrverbindung nach Wahl des AN.
Bettung nach DIN EN 1610, Typ 1 herstellen. Boden für
Leitungszone liefern und einbauen.
Fließsohlentiefe bis 1,25 m.
Überdeckungshöhe 0,50 bis 1,00 m.
Ringsteifigkeit 'SN 21 nach DIN EN ISO 9969,
Druckstufe PN 10'
Menge: 10,000 m
Leistungsbereichkatalog: 110 KatLB

**10.08.0080 Böschungsstück einbauen (Zul.)**
StL-Nr. 241103749992
Böschungsstück einbauen. Vergütet wird der Mehraufwand
gegenüber der bis zur unteren Vorderkante des
Böschungsstückes durchgemessenen Rohrleitung.
Rohr DN/ID '100'
Rohr aus 'Kunststoff'
Neigung des Anlaufs 1 zu 1,5.
Menge: 1,000 St
Leistungsbereichkatalog: 110 KatLB

**10.08.0090 Fertigteil-Schacht herst.,m.Erdarb. BFT Steig. 1212*DU 1000 mm*T = 1,5-2,5m**
StL-Nr. 2411041711931990
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe 'über 1,50 bis 2,50 m.
Startschacht bei Station 0+285'
Auflager aus Beton C 8/10, 10 cm dick, herstellen.
Fugendichtung mit Gleitringdichtung aus Elastomeren und
Lastübertragungsring.
Schachtsohle 'eben (ohne Durchlaufgerinne)'
Aushub 'seitlich lagern und zum Verfüllen verwenden.
Überschüssigen Aushub in Auftragsbereichen
profilgerecht einbauen und verdichten.'
Menge: 1,000 St
Leistungsbereichkatalog: 110 KatLB

**10.08.0100 Fertigteil-Schacht herst.,m.Erdarb. BFT Steig. 1212*DU 1000 mm*T = 3-4m**
StL-Nr. 2411041711931990
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe 'über 3,00 bis 4,00 m.
Startschacht bei Station 0+107,7'
Auflager aus Beton C 8/10, 10 cm dick, herstellen.
Fugendichtung mit Gleitringdichtung aus Elastomeren und
Lastübertragungsring.
Schachtsohle 'eben (ohne Durchlaufgerinne)'
Aushub 'seitlich lagern und zum Verfüllen verwenden.
Überschüssigen Aushub in Auftragsbereichen
profilgerecht einbauen und verdichten.'
Menge: 1,000 St
Leistungsbereichkatalog: 110 KatLB

**10.08.0110 Schachtabdeckung aufsetzen DIN 4271, B*wasserdicht**
StL-Nr. 24110454511101
Schachtabdeckung, mit lichter Weite mindestens 610 mm
und rundem Rahmen, aufsetzen.
Klasse B 125, Ausführung nach DIN 4271.
Ausführung = tagwasserdicht.
Deckel mit dämpfender Einlage.
Schachtabdeckung auf planmäßige Höhe setzen.
Fuge zwischen Fertigteilen mit Mörtel M20 vollflächig
unter Verwendung von mindestens drei Distanzstücken
entsprechender Festigkeit herstellen, Fugen glattstreichen.
Menge: 2,000 St
Leistungsbereichkatalog: 110 KatLB

**10.08.0120 Schachteinführung herstellen (Zul.) Rohr DN 200*Kunststoff-Rohr**
Rohrleitung in Schacht einführen, Einführung abdichten. Vergütet wird der Mehraufwand für das Herstellen der Einführung einschließlich Passstücke gegenüber der bis zum Mittelpunkt des Schachtes durchgemessenen Rohrleitung.
Rohrleitung DN/ID 200.
Rohr aus Kunststoff.
Schacht aus Betonfertigteilen.
Menge: 2,000 St
Leistungsbereichkatalog: 110 KatLB

**10.08.0130 Messschacht herst.,m.Erdarb. 2,0x2,0 m* T 3,5-4,5 m**
Messschacht einschließlich der Öffnungen für die Rohranschlüsse herstellen. Erdarbeiten sowie erforderlichen Verbau ausführen. Offene Wasserhaltung bis zu einer Pumpenleistung von 10 m3 Fördermenge und 5,00 m
Förderhöhe je Stunde und Haltung ausführen. Abdeckplatte einschließlich Einstiegsöffnung ist einzurechnen und wird nicht gesondert vergütet. Schachtabdeckung und Anschluss der Rohrleitungen werden gesondert vergütet.
Schacht aus 'Stahlbeton. Steigeisen zweiläufig
nach DIN 1212, 4 St/m einbauen.
Schacht befindet sich teilweise im Grundwasser, es ist WU-Beton zu verwenden.'
lichter Schachtquerschnitt '2,00 x 2,00 m (BxL)'
Lichte Schachttiefe 'über 3,50 bis 4,50 m.'
Auflager aus Beton C 8/10, 10 cm dick, herstellen.
Schachtsohle 'eben (ohne Durchlaufgerinne)'
Aushub 'seitlich lagern und zum Verfüllen verwenden.
Überschüssigen Aushub in Auftragsbereichen profilgerecht einbauen und verdichten.'
Menge: 1,000 St
Leistungsbereichkatalog: 110 KatLB

**10.08.0140 Podest einbauen**
Podest mit Abdeckung, Lager- und Verankerungsteilen
nach Zeichnung/Baubeschreibung entsprechend statischen und konstruktiven Erfordernissen herstellen und
einbauen.
Belastung 5 kN/m2, Einzellast 2 kN.
Länge ca. 1,80 m.
Breite ca. 0,60 m.
Höhe ca. 1,50 m.
Podest als 3-teilige Konstruktion, die aufgrund der Teilung aus dem Schacht entnommen werden kann.
Material '= GFK, mit Rutschsicherheit R11'
Abgerechnet wird das gesamte, 3-teilige Podest als Gesamtkonstruktion.
Menge: 1,000 St
Leistungsbereichkatalog: 217 KatLB

**10.08.0150 Dreibaum liefern**
Transportables Personensicherungs- und Rettungssystem Dreibaum einschl. Zubehörteilen entsprechend den statischen und konstruktiven Erfordernissen nach Leistungsbeschreibung liefern und betriebsfertig zusammenbauen. Funktion überprüfen, nach abschließender Nutzung demontieren und im Bereich der Baustelle lagern.
Ausführung = Dreibaum aus Aluminium, tragbar, einschließlich Seilrolle und Umlenkrolle sowie mind. 10 Meter Seil.
Höhe von GOK bis zur Hebeöse min. 2,0m.
Tragkraft = mind. 250 kg.
Menge: 1,000 St
PSP-WNA-Datteln: 0923 KatKgr

**10.08.0160 Böschungstreppe herstellen**
Treppe aus Betonfertigteilen in Anlehnung an RIZ-ING Bösch 2 mit Wangen in einer Böschung auf Planum nach Leistungsbeschreibung herstellen, einschließlich erforderlicher Erdarbeiten. Abgerechnet wird nach Lauflänge.
Böschungsneigung 1 zu 2.
Treppensteigung '0,15 m.'
Treppenauftritt '0,30 m.'
Treppenbreite ohne Wangen 1,00 m,
Betonteile als Blockstufen in Betonbettung versetzen.
Beidseitige Wangen aus Tiefbord 8/25 cm sowie konstruktiv bewehrte Betonbettung herstellen sind einzurechnen und werden nicht gesondert vergütet.
Menge: 5,000 m
Leistungsbereichkatalog: 210 KatLB

**10.08.0170 Stahlgeländer einbauen**
StL-Nr. 2412131331110031
Geschweißtes Stahlgeländer nach Unterlagen des AG einbauen.
Abrechnung nach Länge des Handlaufs zwischen den
Achsen der Endpfosten bzw. Endstäbe.
Geländer für Treppe.
Baustoff = Stahl
Höhe des Geländers 1000 mm.
Ausbildung als Holmgeländer mit einem Zwischenholm.
Verankerung mit Fußplatte und Verbundankern.
Korrosionsschutz: Geländer feuerverzinken, zu beschichtende Flächen sweep-strahlen. Zwei Zwischenbeschichtungen auf Epoxidharz-Grundlage nach Blatt 87, Sollschichtdicke je 80 mym. Deckbeschichtung auf Polyurethan-Grundlage nach Blatt 87, Sollschichtdicke 80
mym.
Menge: 5,000 m
Leistungsbereichkatalog: 121 KatLB

**10.08.0180 Schachteinführung herstellen (Zul.) Rohr DN 200*Kunststoff-Rohr**
Rohrleitung in Schacht einführen, Einführung abdichten. Vergütet wird der Mehraufwand für das Herstellen der Einführung einschließlich Passstücke gegenüber der bis zum Mittelpunkt des Schachtes durchgemessenen Rohrleitung.
Rohrleitung DN/ID 200.
Rohr aus Kunststoff.
Schacht aus Stahlbeton.
Menge: 5,000 St
Leistungsbereichkatalog: 110 KatLB

**10.08.0190 Schachteinführung herstellen (Zul.) Rohr DN 160*Kunststoff-Rohr**
Rohrleitung in Schacht einführen, Einführung abdichten. Vergütet wird der Mehraufwand für das Herstellen der Einführung einschließlich Passstücke gegenüber der bis zum Mittelpunkt des Schachtes durchgemessenen Rohrleitung.
Rohrleitung DN/ID 160.
Rohr aus Kunststoff.
Schacht aus Stahlbeton.
Menge: 1,000 St
Leistungsbereichkatalog: 110 KatLB

**10.08.0200 Schachteinführung herstellen (Zul.) Rohr DN 100*Kunststoff-Rohr**
Rohrleitung in Schacht einführen, Einführung abdichten. Vergütet wird der Mehraufwand für das Herstellen der Einführung einschließlich Passstücke gegenüber der bis zum Mittelpunkt des Schachtes durchgemessenen Rohrleitung.
Rohrleitung DN/ID 100.
Rohr aus Kunststoff.
Schacht aus Stahlbeton.
Menge: 1,000 St
Leistungsbereichkatalog: 110 KatLB

**10.08.0210 Wartungsschacht herst.,m.Erdarb. 2,0x2,0 m* T 3,0-4,0 m*Stat. 0+190**
Wartungsschacht einschließlich der Öffnungen für die Rohranschlüsse herstellen. Erdarbeiten sowie erforderlichen Verbau ausführen. Offene Wasserhaltung bis zu einer Pumpenleistung von 10 m3 Fördermenge und 5,00 m
Förderhöhe je Stunde und Haltung ausführen. Abdeckplatte einschließlich Einstiegsöffnung ist einzurechnen und wird nicht gesondert vergütet. Schachtabdeckung und Anschluss der Rohrleitungen werden gesondert vergütet.
Schacht aus 'Stahlbeton. Steigeisen zweiläufig
nach DIN 1212, 4 St/m einbauen.'
lichter Schachtquerschnitt '2,00 x 2,00 m (BxL)'
Lichte Schachttiefe 'über 3,00 bis 4,00 m.'
Wartungsschacht bei Station 0+190.
Auflager aus Beton C 8/10, 10 cm dick, herstellen.
Schachtsohle 'eben (ohne Durchlaufgerinne)'
Aushub 'seitlich lagern und zum Verfüllen verwenden.
Überschüssigen Aushub in Auftragsbereichen profilgerecht einbauen und verdichten.'
Menge: 1,000 St
Leistungsbereichkatalog: 110 KatLB

**10.08.0220 Schachteinführung herstellen (Zul.) Rohr DN 200*Kunststoff-Rohr**
Rohrleitung in Schacht einführen, Einführung abdichten. Vergütet wird der Mehraufwand für das Herstellen der Einführung einschließlich Passstücke gegenüber der bis zum Mittelpunkt des Schachtes durchgemessenen Rohrleitung.
Rohrleitung DN/ID 200.
Rohr aus Kunststoff.
Schacht aus Stahlbeton.
Menge: 7,000 St
Leistungsbereichkatalog: 110 KatLB

**10.08.0230 Wartungsschacht herst.,m.Erdarb. 2,0x2,0 m* T 2,5-3,5 m*Stat. 0+235**
Wartungsschacht einschließlich der Öffnungen für die Rohranschlüsse herstellen. Erdarbeiten sowie erforderlichen Verbau ausführen. Offene Wasserhaltung bis zu einer Pumpenleistung von 10 m3 Fördermenge und 5,00 m
Förderhöhe je Stunde und Haltung ausführen. Abdeckplatte einschließlich Einstiegsöffnung ist einzurechnen und wird nicht gesondert vergütet. Schachtabdeckung und Anschluss der Rohrleitungen werden gesondert vergütet.
Schacht aus 'Stahlbeton. Steigeisen zweiläufig
nach DIN 1212, 4 St/m einbauen.'
lichter Schachtquerschnitt '2,00 x 2,00 m (BxL)'
Lichte Schachttiefe 'über 2,50 bis 3,50 m.'
Wartungsschacht bei Station 0+235.
Auflager aus Beton C 8/10, 10 cm dick, herstellen.
Schachtsohle 'eben (ohne Durchlaufgerinne)'
Aushub 'seitlich lagern und zum Verfüllen verwenden.
Überschüssigen Aushub in Auftragsbereichen profilgerecht einbauen und verdichten.'
Menge: 1,000 St
Leistungsbereichkatalog: 110 KatLB

**10.08.0240 Schachteinführung herstellen (Zul.) Rohr DN 200*Kunststoff-Rohr**
Rohrleitung in Schacht einführen, Einführung abdichten. Vergütet wird der Mehraufwand für das Herstellen der Einführung einschließlich Passstücke gegenüber der bis zum Mittelpunkt des Schachtes durchgemessenen Rohrleitung.
Rohrleitung DN/ID 200.
Rohr aus Kunststoff.
Schacht aus Stahlbeton.
Menge: 5,000 St
Leistungsbereichkatalog: 110 KatLB

**10.08.0250 Schachtabdeckung aufsetzen DIN 4271, B*planmäßige Höhe Mörtel M20**
Edelstahl Schachtabdeckung, regensicher, quadratische Ausführung, mit Dunsthaube, einbruchhemmend, begehbar.
Nennmaß: 800 mm
Werkstoff: 1.4301 gebeizt und passiviert.
Befestigungsrahmen Edelstahlwinkelprofil mit Maueranker zum einbetonieren inkl. Befestigungsmaterial.
Deckel aus stabilem Edelstahlblech, mittig überhöht, mit Handgriff zum erleichterten Öffnen, mit innenliegender Aufhaltevorrichtung, mit selbsteinfallendem Verschluss und Messingovalkappe, mit Zylindereinsatz und Schließzylinder nur mit Bedienerschlüssel und Zylinderschlüssel zu öffnen, mit Gasdruckfeder als Öffnungshilfe, am Rahmen mit stabilen verdeckten Scharnieren, Deckel ca. 110° aufklappbar, einschl. Bedienerschlüssel und Schließzylinder.
Menge: 3,000 St
Leistungsbereichkatalog: 110 KatLB

**10.08.0260 Umpflasterung von Einbauten herst. Fertigteilschacht**
StL-Nr. 2311590690111100
Umpflasterung von Einbauten in unbefestigten Flächen
herstellen. Abgerechnet wird je Stück Einbauteil.
Einbauteil '= Schachtabdeckung Fertigteilschacht'
Umpflasterung 3-zeilig.
Betonstein, Format für Rastermaß des Pflastersteins =
160/160/140 mm.
Beton für Fundament und Rückenstütze mit einer Druckfestigkeit (Einzelwert) am Bohrkern von mind. 12 MPa.
Fundament 20 cm dick. Rückenstütze bis 10 cm unter O-
berkante Streifen.
Menge: 2,000 St
Leistungsbereichkatalog: 115 KatLB

**10.08.0270 Umpflasterung von Einbauten herst. Stahlbetonschacht**
StL-Nr. 2311590690111100
Umpflasterung von Einbauten in unbefestigten Flächen
herstellen. Abgerechnet wird je Stück Einbauteil.
Einbauteil '= Schachtabdeckung Stahlbetonschacht'
Umpflasterung 3-zeilig.
Betonstein, Format für Rastermaß des Pflastersteins =
160/160/140 mm.
Beton für Fundament und Rückenstütze mit einer Druckfestigkeit (Einzelwert) am Bohrkern von mind. 12 MPa.
Fundament 20 cm dick. Rückenstütze bis 10 cm unter O-
berkante Streifen.
Menge: 3,000 St
Leistungsbereichkatalog: 115 KatLB

**10.08.0280 Dichtheit Rohrleitung prüfen Rohr DN 200*Kunststoff**
StL-Nr. 24110907024931
Entwässerungsrohrleitung auf Dichtheit prüfen. Erforderliche Verankerungen und Rohrverschlüsse herstellen
und beseitigen. Notwendigen Füllstoff liefern und ableiten. Prüfprotokoll erstellen und dem AG übergeben.
Rohrleitung DN/ID 200.
Rohr aus Kunststoff.
Prüfung 'von Haltungslängen bis 60,00 m.'
Prüfung nach Wahl des AN.
Prüfung der Sammelleitung.
Menge: 5,000 St
Leistungsbereichkatalog: 110 KatLB

**10.08.0290 Dichtheit Rohrleitung prüfen Rohr DN 100*Kunststoff**
StL-Nr. 24110907994131
Entwässerungsrohrleitung auf Dichtheit prüfen. Erforderliche Verankerungen und Rohrverschlüsse herstellen
und beseitigen. Notwendigen Füllstoff liefern und ableiten. Prüfprotokoll erstellen und dem AG übergeben.
Rohrleitung DN/ID '100'
Rohr aus Kunststoff.
Prüfung von Haltungslängen bis 30,00 m.
Prüfung nach Wahl des AN.
Prüfung der Sammelleitung.
Menge: 1,000 St
Leistungsbereichkatalog: 110 KatLB

**10.08.0300 Dichtheit Schacht prüfen DN 1,00 - 1,50 m*Betonfertigteile**
StL-Nr. 241109092192
Entwässerungsschacht auf Dichtheit prüfen. Erforderliche Verankerungen und Verschlüsse herstellen und beseitigen. Notwendigen Füllstoff liefern und ableiten.
Prüfprotokoll erstellen und dem AG übergeben.
Runder Schacht, DN/ID 1,00 bis 1,50 m.
Schacht aus Betonfertigteilen.
Schachttiefe 'über 2,50 bis 3,50 m'
Prüfung nach Wahl des AN.
Menge: 2,000 St
Leistungsbereichkatalog: 110 KatLB

**10.08.0310 Dichtheit Schacht prüfen QS 3 - 6 m2*Stahlbeton**
StL-Nr. 241109099992
Entwässerungsschacht auf Dichtheit prüfen. Erforderliche Verankerungen und Verschlüsse herstellen und beseitigen. Notwendigen Füllstoff liefern und ableiten.
Prüfprotokoll erstellen und dem AG übergeben.
Schacht 'mit Querschnittsfläche über 3 bis 6 m2.'
Schacht 'aus Stahlbeton'
Schachttiefe 'über 2,50 bis 3,50 m.'
Prüfung nach Wahl des AN.
Menge: 3,000 St
Leistungsbereichkatalog: 110 KatLB

#### Abschnitt 10.09 Betriebswege auf dem Damm

*Hinweis: Dammkronenweg*
Herstellung des Dammkronenwegs

**10.09.0010 Planum herstellen Ev2 = 45 MPa**
StL-Nr. 2410625001
Planum herstellen nach Unterlagen des AG.
Verformungsmodul Ev2 = 45 MPa.
Menge: 900,000 m2
Leistungsbereichkatalog: 106 KatLB

**10.09.0020 Frostschutzschicht herstellen 0/56*Dicke 20-60 cm**
StL-Nr. 2411221090079991
Frostschutzschicht herstellen.
In Verkehrsflächen 'Dammkronenweg'
Baustoffgemisch 0/56.
Umweltrelevante Anforderungen 'Baustoffgemisch aus natürlichen Gesteinskörnungen'
Verdichtungsgrad/Verformungsmodul 'EV2 auf der Oberfläche mind. 45 MN/m2'
Einbaudicke 'über 20 bis 60 cm'
Abrechnung nach Auftragsprofilen.
Menge: 560,000 m3
Leistungsbereichkatalog: 112 KatLB

**10.09.0030 Schottertragschicht herstellen 0/45*Dicke 25-45 cm**
StL-Nr. 2411232092990900
Schottertragschicht herstellen.
In Verkehrsflächen 'Dammkronenweg'
Baustoffgemisch 0/45.
Umweltrelevante Anforderungen 'Baustoffgemisch aus natürlichen Gesteinskörnungen'
Verdichtungsgrad/Verformungsmodul 'EV2 auf der Oberfläche mind. 80 MN/m2'
Einbaudicke 'über 25 bis 45 cm.'
Menge: 800,000 m2
Leistungsbereichkatalog: 112 KatLB

**10.09.0040 Deckschicht ohne Bindem. herst. 0/8*Dicke 5 cm**
StL-Nr. 241125029199
Deckschicht ohne Bindemittel herstellen.
In Verkehrsflächen 'Dammkronenweg'
Baustoffgemisch 0/8.
Umweltrelevante Anforderungen 'Baustoffgemisch aus natürlichen Gesteinskörnungen'
Einbaudicke '5 cm'
Menge: 750,000 m2
Leistungsbereichkatalog: 112 KatLB

**10.09.0050 Bankett profilgerecht herstellen Neben Fahrbahn Schotterrasen als Gemisch*Dicke 20-40 cm**
StL-Nr. 2411271219999919
Bankett gemäß ZTV E-StB profilgerecht herstellen.
Neben Verkehrsfläche Fahrbahn.
Baustoff '= Schotterrasen als Gemisch aus Schotter (70 Vol.-%) und Oberboden (30 Vol.-%).
Schotter 0/32 aus natürlichen Gesteinskörnungen liefern.
Gelagerten Oberboden des AG innerhalb der Baustelle
aufnehmen. Oberboden mit Schotter mischen.
Regiosaatgutmischung (RSM Regio) für Ursprungsgebiet 6 (Oberes Weser- und Leinebergland mit Harz), Standortvariante Grundmischung nach den Empfehlungen für Begrünungen mit gebietseigenem Saatgut der FLL mit anerkannter und gültiger Zertifizierung liefern. Saatgut ausbringen und einarbeiten, 20 g/m2.'
Umweltrelevante Anforderungen 'Baustoffgemisch aus natürlichen Gesteinskörnungen'
Breite '75 cm'
Einbaudicke 'über 20 bis 40 cm'
Querneigung '6 v.H. an beiden Fahrbahnrändern'
Einbau 3 cm tiefer als Fahrbahnrand.
Verformungsmodul 'EV2 auf der Oberfläche mind. 80 MN/m2'
Menge: 310,000 m2
Leistungsbereichkatalog: 112 KatLB

*Hinweis: ws Bermenweg*
Herstellung des wasserseitigen Bermenwegs

**10.09.0060 Planum herstellen Ev2 = 45 MPa**
StL-Nr. 2410625001
Planum herstellen nach Unterlagen des AG.
Verformungsmodul Ev2 = 45 MPa.
Menge: 550,000 m2
Leistungsbereichkatalog: 106 KatLB

**10.09.0070 Schottertragschicht herstellen 0/45*Dicke 15-35 cm**
StL-Nr. 2411232092990900
Schottertragschicht herstellen.
In Verkehrsflächen 'wasserseitiger Bermenweg'
Baustoffgemisch 0/45.
Umweltrelevante Anforderungen 'Baustoffgemisch aus natürlichen Gesteinskörnungen'
Verdichtungsgrad/Verformungsmodul 'EV2 auf der Oberfläche mind. 80 MN/m2'
Einbaudicke 'über 15 bis 35 cm.'
Menge: 500,000 m2
Leistungsbereichkatalog: 112 KatLB

**10.09.0080 Deckschicht ohne Bindem. herst. 0/8*Dicke 5 cm**
StL-Nr. 241125029199
Deckschicht ohne Bindemittel herstellen.
In Verkehrsflächen 'wasserseitiger Bermenweg'
Baustoffgemisch 0/8.
Umweltrelevante Anforderungen 'Baustoffgemisch aus natürlichen Gesteinskörnungen'
Einbaudicke '5 cm'
Menge: 450,000 m2
Leistungsbereichkatalog: 112 KatLB

*Hinweis: ls Bermenweg*
Herstellung des luftseitigen Bermenwegs

**10.09.0090 Planum herstellen Ev2 = 45 MPa**
StL-Nr. 2410625001
Planum herstellen nach Unterlagen des AG.
Verformungsmodul Ev2 = 45 MPa.
Menge: 550,000 m2
Leistungsbereichkatalog: 106 KatLB

**10.09.0100 Schottertragschicht herstellen 0/45*Dicke 15-35 cm**
StL-Nr. 2411232092990900
Schottertragschicht herstellen.
In Verkehrsflächen 'luftseitiger Bermenweg'
Baustoffgemisch 0/45.
Umweltrelevante Anforderungen 'Baustoffgemisch aus natürlichen Gesteinskörnungen'
Verdichtungsgrad/Verformungsmodul 'EV2 auf der Oberfläche mind. 80 MN/m2'
Einbaudicke 'über 15 bis 35 cm.'
Menge: 500,000 m2
Leistungsbereichkatalog: 112 KatLB

**10.09.0110 Deckschicht ohne Bindem. herst. 0/8*Dicke 5 cm**
StL-Nr. 241125029199
Deckschicht ohne Bindemittel herstellen.
In Verkehrsflächen 'luftseitiger Bermenweg'
Baustoffgemisch 0/8.
Umweltrelevante Anforderungen 'Baustoffgemisch aus natürlichen Gesteinskörnungen'
Einbaudicke '5 cm'
Menge: 480,000 m2
Leistungsbereichkatalog: 112 KatLB

*Hinweis: Bankett Bermenwege*
Bankette der Bermenwege

**10.09.0120 Bankett profilgerecht herstellen Neben Fahrbahn Schotterrasen als Gemisch*Dicke 20-40 cm**
StL-Nr. 2411271219999919
Bankett gemäß ZTV E-StB profilgerecht herstellen.
Neben Verkehrsfläche Fahrbahn.
Baustoff '= Schotterrasen als Gemisch aus Schotter (70 Vol.-%) und Oberboden (30 Vol.-%).
Schotter 0/32 aus natürlichen Gesteinskörnungen liefern.
Gelagerten Oberboden des AG innerhalb der Baustelle
aufnehmen. Oberboden mit Schotter mischen.
Regiosaatgutmischung (RSM Regio) für Ursprungsgebiet 6 (Oberes Weser- und Leinebergland mit Harz), Standortvariante Grundmischung nach den Empfehlungen für Begrünungen mit gebietseigenem Saatgut der FLL mit anerkannter und gültiger Zertifizierung liefern. Saatgut ausbringen und einarbeiten, 20 g/m2.'
Umweltrelevante Anforderungen 'Baustoffgemisch aus natürlichen Gesteinskörnungen'
Breite '50 cm'
Einbaudicke 'über 20 bis 40 cm'
Querneigung '6 v.H. an beiden Fahrbahnrändern'
Einbau 3 cm tiefer als Fahrbahnrand.
Verformungsmodul 'EV2 auf der Oberfläche mind. 80 MN/m2'
Menge: 290,000 m2
Leistungsbereichkatalog: 112 KatLB

#### Abschnitt 10.10 Außenanlagen

**10.10.0010 Drehschranke einbauen**
Drehschranke nach Unterlagen des AG einbauen. Alle Befestigungen witterungs- und korrosionsbeständig ausführen und gegen unbefugtes Lösen sichern.
Gründung herstellen als Fundament 100 x 100 x 95 cm aus Beton C 25/30, XC4, XF1, XA1, WF.
Erforderliche Erdarbeiten ausführen.
Schranke = 'als drehbarer Schrankenbaum aus Quadratrohr 120x120x5,6 mm, feuerverzinkt, 4,00 m lang,
mit Diagonalverstärkung aus Quadratrohr 120x75x5,6 mm, feuerverzinkt, auf einer Länge von 2,00 m,
einseitiger Pfosten aus Quadratrohr 120x120x5,6 mm, feuerverzinkt, Länge 1,70 m, Höhe über GOK 1,00 m.'
Einschließlich Markierung rot/weiß mit Reflektorfolie.
Schranke verschließbar, Schließkreissystem und Anzahl der Schlüssel nach Vorgaben des AG.
Menge: 4,000 St

#### Abschnitt 10.11 Bauwerksüberwachung

*Hinweis: Pegellatten*
Herstellung der Pegellatten

**10.11.0010 Senkrechtpegellatte als Staffelpegel Länge 2,10 m**
Senkrechtpegellatte als Staffelpegel gem. Leistungsbeschreibung herstellen und einbauen.
Unter- und Oberkante gem. Leistungsbeschreibung.
Länge = 2,10 m.
Material = ABS.
Farbton = schwarz/gelb, UV-stabilisiert.
Ableseintervall: 2 cm E-Teilung
Zusätzliche Ausstattung:
- Profilstahl U160, feuerverzinkt als Tragkonstruktion mit zusätzlichem Profilstahl U160 als Stütze
- seitlich strichgeschweißte Winkel aus Flachstahl
- Fußplatte, gelasert, t = 12 mm.
Die Pegellatte ist mit einer Genauigkeit von 5 mm zu justieren.
Befestigung einschließlich aller Befestigungsmittel an Profilstahl herstellen.
Betonfundament 60 x 60 x 100 cm (LxBxH) aus C 25/30 einschließlich Unterbeton C 25/30 nach Leistungsbeschreibung frostfrei herstellen.
Profilstahl mind. 50 cm in Betonfundament eingießen.
Einschließlich aller erforderlichen Erdarbeiten.
Die geodätische Vermessung der Pegellatte nach dem Einbau ist einzurechnen und wird nicht gesondert vergütet.
Menge: 8,000 St

**10.11.0020 Senkrechtpegellatte als Staffelpegel Länge 1,00 m**
Senkrechtpegellatte als Staffelpegel gem. Leistungsbeschreibung herstellen und einbauen.
Unter- und Oberkante gem. Leistungsbeschreibung.
Länge = 1,00 m.
Material = ABS.
Farbton = schwarz/gelb, UV-stabilisiert.
Ableseintervall: 2 cm E-Teilung
Zusätzliche Ausstattung:
- Profilstahl U160, feuerverzinkt als Tragkonstruktion mit zusätzlichem Profilstahl U160 als Stütze
- seitlich strichgeschweißte Winkel aus Flachstahl
- Fußplatte, gelasert, t = 12 mm.
Die Pegellatte ist mit einer Genauigkeit von 5 mm zu justieren.
Befestigung einschließlich aller Befestigungsmittel an Profilstahl herstellen.
Betonfundament 60 x 60 x 100 cm (LxBxH) aus C 25/30 einschließlich Unterbeton C 25/30 nach Leistungsbeschreibung frostfrei herstellen.
Profilstahl mind. 50 cm in Betonfundament eingießen.
Einschließlich aller erforderlichen Erdarbeiten.
Die geodätische Vermessung der Pegellatte nach dem Einbau ist einzurechnen und wird nicht gesondert vergütet.
Menge: 1,000 St

*Hinweis: FPF einsch. Fundament*
Herstellung des Festpunktpfeilers einschließlich Fundament

**10.11.0030 Boden bzw. Fels lösen und verwerten HoB D*profilg. lösen*Abrechnung Abtrag**
StL-Nr. 2410621391000100
Boden bzw. Fels aus Abtragsbereichen profilgerecht
lösen, laden und nach Wahl des AN verwerten. Beschreibung der Homogenbereiche nach Unterlagen des AG. Die
Herstellung von Mulden und Gräben wird gesondert vergütet.
Homogenbereich 'HoB D, Fels, verwittert w3-w4, gem.
geotechnischem Bericht.'
Profilgerecht lösen.
Abrechnung nach Abtragsprofilen.
Menge: 140,000 m3
Leistungsbereichkatalog: 106 KatLB

**10.11.0040 Boden bzw. Fels lösen und verwerten HoB E*profilg. lösen*Abrechnung Abtrag**
StL-Nr. 2410621391000100
Boden bzw. Fels aus Abtragsbereichen profilgerecht
lösen, laden und nach Wahl des AN verwerten. Beschreibung der Homogenbereiche nach Unterlagen des AG. Die
Herstellung von Mulden und Gräben wird gesondert vergütet.
Homogenbereich 'HoB E, Tonschiefer w0-w2, gem.
geotechnischem Bericht.'
Profilgerecht lösen.
Abrechnung nach Abtragsprofilen.
Menge: 40,000 m3
Leistungsbereichkatalog: 106 KatLB

**10.11.0050 Beton f. Sauberkeitsschicht herst.**
StL-Nr. 221183289109
Beton für Sauberkeitsschicht einschließlich ggf. erforderlicher Schalung nach Unterlagen des AG herstellen.
Ggf. erforderliche Schalung vorhalten und beseitigen.
Druckfestigkeitsklasse 'C 25/30'
Expositionsklasse X0.
Dicke 'min. 15 cm.'
Menge: 12,000 m2
Leistungsbereichkatalog: 118 KatLB

**10.11.0060 Betonstahl einbauen**
StL-Nr. 2211821399
Betonstahl entsprechend statischen und konstruktiven
Erfordernissen einbauen.
Bauteil '= Fundament Festpunktpfeiler'
Stahlsorte 'B 500 B.'
Menge: 0,160 t
Leistungsbereichkatalog: 118 KatLB

**10.11.0070 Bew. Beton einschl. Schalung herst. C25/30*XC4, XF1, WA**
StL-Nr. 2211831391390000
Bewehrten Beton einschließlich Schalung nach Unterlagen
des AG herstellen. Schalung vorhalten und beseitigen.
Bewehrung und Traggerüst der Bemessungsklasse B werden
gesondert vergütet.
Bauteil '= Fundament Festpunktpfeiler'
Art der Verwendung = Stahlbeton.
Druckfestigkeitsklasse C25/30.
Expositionsklasse 'XC4, XF1, WA'
Menge: 21,000 m3
Leistungsbereichkatalog: 118 KatLB

**10.11.0080 Festpunktpfeiler einbauen**
Festpunktpfeiler nach Leistungsbeschreibung liefern und einbauen.
Festpunktpfeiler bestehend aus:
- Faserzementrohr, DN 450 als Schutzrohr, Länge ca. 1,50 m
mit Entwässerungsöffnung und Farbanstrich DB 601
- Faserzementrohr, DN 250 als Pfeilerrohr, Länge ca. 1,85 m
- Abdeckplatte aus Edelstahl, Durchmesser ca. 45 cm,
mit Aussparung für Zwangszentrierung
- Abdeckhaube mit Griff, Werkstoffnr. 1.4301, Deckel gewölbt, mit Farbanstrich DB 601.
Das Befestigen der Bewehrung im Stahlbetonfundament ist einzurechnen und wird nicht gesondert vergütet.
Menge: 3,000 St

**10.11.0090 Gel. Boden bzw. Fels des AG aufn. Hinterfüllung Fundament*Abrechng. Auftrag**
StL-Nr. 2410623009900002
Gelagerten Boden bzw. Fels des AG aufnehmen. Beschreibung der Homogenbereiche nach Unterlagen des AG.
Einbaustelle '= Baugrube Fundament Festpunktpfeiler.'
Boden 'Boden lagert innerhalb der Baustelle. Boden
aufnehmen, fördern und als Hinterfüllung in Baugrube
einbauen.'
Abrechnung nach Auftragsprofilen.
Menge: 150,000 m3
Leistungsbereichkatalog: 106 KatLB

**10.11.0100 SE am äußeren Fahrbahnrand herst. Stahl*N2*A*o.gel.u.formag.T.**
StL-Nr. 2112910311011009
Schutzeinrichtung (SE) am äußeren Fahrbahnrand einschließlich erforderlicher systembedingter Arbeiten
herstellen. Abgerechnet wird die Baulänge. SE nach den
"Technischen Kriterien für den Einsatz von Fahrzeug-
Rückhaltesystemen in Deutschland".
SE aus Stahl.
Aufhaltestufe = N2.
Anprallheftigkeitsstufe = A.
Schutzeinrichtung ohne gelöste Teile mit einer Masse
größer 2 kg im Anprallversuch nach DIN EN 1317. Schutzeinrichtung ohne formaggressive Teile.
Aufstellung 'in Boden. Erdarbeiten ausführen.'
Menge: 8,000 m
Leistungsbereichkatalog: 129 KatLB

**10.11.0110 AEK für FRS herstellen min. P2 A*x1*y1*Z1*A**
StL-Nr. 2112912291111199
Anfangs-/Endkonstruktion (AEK) für Fahrzeug Rückhaltesystem (FRS) einschließlich erforderlicher systembedingter Arbeiten herstellen. AEK nach den "Technischen
Kriterien für den Einsatz von Fahrzeug-
Rückhaltesystemen in Deutschland".
AEK an OZ 'der vorhergehenden Position.'
Leistungsklasse mindestens P2 A, einbahnig.
Dauerhafte seitliche Auslenkung Da = Klasse x1.
Dauerhafte seitliche Auslenkung Dd = Klasse y1.
Klasse des Abprallbereiches Z1.
Anprallheftigkeitsstufe = A.
Aufstellung 'in Boden. Erdarbeiten ausführen.'
Menge: 2,000 St
Leistungsbereichkatalog: 129 KatLB

*Hinweis: Verankerung mittels Mikros*
Herstellung der Verankerung des Festpunktpfeilers mittels Mikropfählen

**10.11.0120 Arbeitsebene herstellen Land*rückbauen**
Arbeitsebene gemäß Leistungsbeschreibung für die Durchführung von Arbeiten zum Einbringen von Pfählen vor Baubeginn herstellen, Erdarbeiten und Wasserhaltung durchführen. Wasserstände gemäß Leistungsbeschreibung.
Arbeitsebene planieren, nach Erfordernis verdichten und
bei Bedarf nach Wahl des AN befestigen.
Arbeitsebene liegt an Land.
Arbeitsebene nach Ausführung der Pfahlarbeiten rückbauen und den ursprünglichen Zustand wieder herstellen.
Menge: 3,000 St
Leistungsbereichkatalog: 214 KatLB

**10.11.0130 Gebohrten verpres.Mikropf. herst.**
Gebohrten, verpressten Mikropfahl mit durchgehendem
Tragglied (Verbundpfahl) gemäß Leistungsbeschreibung
und statischen Erfordernissen einschl. Fuß- und
Kopfausbildungen, Überstand und aller Bohrarbeiten
herstellen. Wasserstände gemäß Leistungsbeschreibung.
Bei in Leistungsbeschreibung angegebenem, drückendem
Grundwasser erf. Maßnahmen ausführen.
Bohrgut bis zur Wiederverwertung oder Entsorgung
gemäß Leistungsbeschreibung zwischenlagern.
Überschusssuspension vom AN im Einklang mit den
einschlägigen abfallrechtlichen Vorschriften
beseitigen.
Lieferungs- und gerätebedingte Stöße herstellen.
Das Durchführen der Probebelastung wird gesondert
vergütet. Säubern der Arbeitsebene, Wasserhaltung
und Erdarbeiten werden gesondert vergütet.
Allg. bauaufsichtlich zugelassenes Pfahlsystem
nach Wahl des AN.
Das Durchörtern von in der Leistungsbeschreibung
angegebenen Hindernissen und Feststoffen wird nicht
gesondert vergütet.
Zweck = Zugpfahl.
Ausführung als selbstbohrender Mikropfahl.
Durchmesser Tragglied = 16 mm
Durchmesser Bohrkrone = 40 mm.
Länge Tragglied ohne Kapplänge / Bohrlänge in m = '6,00 m.'
Neigung = '15° gem. Leistungsbeschreibung.'
Lage des Pfahlkopfebene 'innerhalb der Baugrube für das Fundament des Festpunktpfeilers. Herstellung erfolgt nach Herstellung des Unterbetons sowie einer mind. 20 cm dicken Schicht des Fundamentbetons.'
Menge: 12,000 St
Leistungsbereichkatalog: 214 KatLB

*Hinweis: Pfeilerbolzen*
Herstellung der Pfeilerbolzen

**10.11.0140 Boden bzw. Fels lösen und verwerten Damm*profilg. lösen*Abrechnung Abtrag**
StL-Nr. 2410621391000100
Boden bzw. Fels aus Abtragsbereichen profilgerecht
lösen, laden und nach Wahl des AN verwerten. Beschreibung der Homogenbereiche nach Unterlagen des AG. Die
Herstellung von Mulden und Gräben wird gesondert vergütet.
Homogenbereich '= vom AN eingebautes Material des neuen Dammbauwerks'
Profilgerecht lösen.
Abrechnung nach Abtragsprofilen.
Menge: 150,000 m3
Leistungsbereichkatalog: 106 KatLB

**10.11.0150 Beton f. Sauberkeitsschicht herst.**
StL-Nr. 221183282101
Beton für Sauberkeitsschicht einschließlich ggf. erforderlicher Schalung nach Unterlagen des AG herstellen.
Ggf. erforderliche Schalung vorhalten und beseitigen.
Druckfestigkeitsklasse C12/15.
Expositionsklasse X0.
Dicke min. 10 cm.
Menge: 30,000 m2
Leistungsbereichkatalog: 118 KatLB

**10.11.0160 Unbewehrten Beton herstellen C12/15*X0*Mit Schalung*Abr. Frischbeton**
StL-Nr. 22118338921021
Unbewehrten Beton nach Unterlagen des AG herstellen.
Beton 'für Kegel-Fundament Pfeilerbolzen'
Druckfestigkeitsklasse C12/15.
Expositionsklasse X0.
Beton einschließlich Schalung herstellen. Schalung vorhalten und beseitigen.
Abgerechnet wird die eingebaute Frischbetonmenge.
Menge: 1,400 m3
Leistungsbereichkatalog: 118 KatLB

**10.11.0170 Betonfertigteile einbauen Pfeilerbolzen*FT:Stahlbeton**
StL-Nr. 2211851891999000
Bewehrte Betonfertigteile entsprechend statischen und
konstruktiven Erfordernissen nach Unterlagen des AG
herstellen und einbauen.
Bauteil '= Pfeilerbolzen, Durchmesser 25 cm, Länge 210 cm.'
Fertigteile aus Stahlbeton.
Druckfestigkeitsklasse 'C 30/37'
Expositionsklasse 'XF3, WA, CIF'
Zusätzliche Anforderungen 'einschließlich Aussparung für Vertikalhöhenbolzen am oberen Ende.'
Menge: 19,000 St
Leistungsbereichkatalog: 118 KatLB

**10.11.0180 Gel. Boden bzw. Fels des AG aufn. Hinterfüllung Fundament*Abrechng. Auftrag**
StL-Nr. 2410623009900002
Gelagerten Boden bzw. Fels des AG aufnehmen. Beschreibung der Homogenbereiche nach Unterlagen des AG.
Einbaustelle '= Baugrube Fundament Pfeilerbolzen.'
Boden 'Boden lagert innerhalb der Baustelle. Boden
aufnehmen, fördern und als Hinterfüllung in Baugrube
einbauen.'
Abrechnung nach Auftragsprofilen.
Menge: 140,000 m3
Leistungsbereichkatalog: 106 KatLB

*Hinweis: Lattenwechselpunkte*
Herstellung der Lattenwechselpunkte

**10.11.0190 Boden bzw. Fels lösen und verwerten Damm*profilg. lösen*Abrechnung Abtrag**
StL-Nr. 2410621391000100
Boden bzw. Fels aus Abtragsbereichen profilgerecht
lösen, laden und nach Wahl des AN verwerten. Beschreibung der Homogenbereiche nach Unterlagen des AG. Die
Herstellung von Mulden und Gräben wird gesondert vergütet.
Homogenbereich '= vom AN eingebautes Material des neuen Dammbauwerks'
Profilgerecht lösen.
Abrechnung nach Abtragsprofilen.
Menge: 4,000 m3
Leistungsbereichkatalog: 106 KatLB

**10.11.0200 Unbewehrten Beton herstellen C12/15*X0*Mit Schalung*Abr. Frischbeton**
StL-Nr. 22118338921021
Unbewehrten Beton nach Unterlagen des AG herstellen.
Beton 'für Fundament Lattenwechselpunkt'
Druckfestigkeitsklasse C12/15.
Expositionsklasse X0.
Beton einschließlich Schalung herstellen. Schalung vorhalten und beseitigen.
Abgerechnet wird die eingebaute Frischbetonmenge.
Menge: 2,000 m3
Leistungsbereichkatalog: 118 KatLB

**10.11.0210 Betonfertigteile einbauen Verbundpalisade*L 40 cm*FT: Beton**
Betonfertigteile entsprechend statischen und konstruktiven Erfordernissen nach Unterlagen des AG herstellen und einbauen.
Bauteil '= Verbundpalisade, Durchmesser 15 cm, Länge 40 cm.'
Fertigteile aus unbewehrtem Beton.
Druckfestigkeitsklasse 'C 30/37'
Expositionsklasse 'XF3, WA, CIF'
Zusätzliche Anforderungen 'einschließlich Aussparung für Vertikalhöhenbolzen am oberen Ende.'
Menge: 5,000 St
Leistungsbereichkatalog: 118 KatLB

**10.11.0220 Betonfertigteile einbauen Verbundpalisade*L 60 cm*FT: Beton**
Betonfertigteile entsprechend statischen und konstruktiven Erfordernissen nach Unterlagen des AG herstellen und einbauen.
Bauteil '= Verbundpalisade, Durchmesser 15 cm, Länge 60 cm.'
Fertigteile aus unbewehrtem Beton.
Druckfestigkeitsklasse 'C 30/37'
Expositionsklasse 'XF3, WA, CIF'
Zusätzliche Anforderungen 'einschließlich Aussparung für Vertikalhöhenbolzen am oberen Ende.'
Menge: 5,000 St
Leistungsbereichkatalog: 118 KatLB

**10.11.0230 Gel. Boden bzw. Fels des AG aufn. Hinterfüllung Fundament*Abrechng. Auftrag**
StL-Nr. 2410623009900002
Gelagerten Boden bzw. Fels des AG aufnehmen. Beschreibung der Homogenbereiche nach Unterlagen des AG.
Einbaustelle '= Baugrube Fundament Lattenwechselpunkt.'
Boden 'Boden lagert innerhalb der Baustelle. Boden
aufnehmen, fördern und als Hinterfüllung in Baugrube
einbauen.'
Abrechnung nach Auftragsprofilen.
Menge: 2,000 m3
Leistungsbereichkatalog: 106 KatLB

*Hinweis: Grundwasser- + Sickerlinienpegel*
Herstellung der Grundwasser- und Sickerlinienpegel

In den nachfolgenden Positionen ist der Ausbau von Grundwassermessstellen beschrieben. Damit ist analog auch immer der Ausbau von Sickerwassermessstellen eingeschlossen, da die Grundwasserpegel (GWP) und die Sickerlinienpegel (SLP) baugleich auszuführen sind.

**10.11.0240 Bohrung für Grundwassermessstelle Lockergestein*DU 273 mm**
StL-Nr. 21103106999092
Bohrung für Grundwassermessstelle nach DIN EN ISO
22475-1 nach Unterlagen des AG einschließlich ggf. erforderlicher Umrüstung der Bohreinrichtung ausführen.
Schichtenverzeichnis nach DIN EN ISO 22475-1 führen.
Durchbohren von Hindernissen wird gesondert vergütet.
Baugrund 'gemäß Leistungsbeschreibung, vorwiegend im
Bereich des neuen Dammbauwerks (Lockergestein)'
Bohrverfahren 'Kernbohrung nach Wahl des AN'
Endtiefe 'bis 25 m'
Bohrbereich 'bis 25 m'
Bohrdurchmesser = 273 mm.
Menge: 140,000 m

**10.11.0250 Bohrung für Grundwassermessstelle Festgestein*DU 273 mm**
StL-Nr. 21103106999092
Bohrung für Grundwassermessstelle nach DIN EN ISO
22475-1 nach Unterlagen des AG einschließlich ggf. erforderlicher Umrüstung der Bohreinrichtung ausführen.
Schichtenverzeichnis nach DIN EN ISO 22475-1 führen.
Durchbohren von Hindernissen wird gesondert vergütet.
Baugrund 'gemäß Leistungsbeschreibung, im Untergrund
des neuen Dammbauwerks (Festgestein)'
Bohrverfahren 'Kernbohrung nach Wahl des AN'
Endtiefe 'bis 25 m'
Bohrbereich 'bis 25 m'
Bohrdurchmesser = 273 mm.
Menge: 40,000 m

**10.11.0260 Bohrhind. d. Meißeln / Fangen / Verf. n. Wahl AN bes.**
Durch Anpassung der Geräteparameter nicht durchbohrbares Bohrhindernis durch Meißeln und Fangen oder mit sonstigem geeigneten Verfahren nach Wahl AN im Bohrloch beseitigen.
Freibohren des Bohrloches auf bereits vorher erbohrte Tiefe.
Einschließlich erforderlichem Umrüsten des Bohrgerätes.
Einschließlich Umsetzen, Ab- und Wiederaufrüsten sowie unvermeidbaren Stillstandszeiten der während der Hindernisbeseitigung nicht verwendeten Geräte.
Einschließlich Einrichten, Vorhalten Auf- und Abrüsten sowie Umsetzen zusätzlich erforderlicher Geräte mit Bedienpersonal.
Hindernisbeseitigung nur nach Abstimmung mit dem AG und auf gesonderte Anordnung durch den AG.
Menge: 5,000 h
Leistungsbereichkatalog: 203 KatLB

**10.11.0270 Grundwassermessstelle - Filterrohr**
StL-Nr. 15203506910199
Filterrohr für Grundwassermessstelle incl. Muffen und
Abstandshalter liefern und einbauen. Die Filter sind
den Bodenverhältnissen anzupassen und dem AG vor Einbau
nachzuweisen.
Filterrohr 'DN 80'
Filterrohrlänge bis 2 m.
Material Filterrohr = PVC-Filterrohre nach DIN 4925-2
Filterschlitz- oder -spaltweite '0,5 mm.'
Menge: 20,000 m
Leistungsbereichkatalog: 203 KatLB

**10.11.0280 Grundwassermessstelle - Bodenkappe**
StL-Nr. 1520351090
Bodenkappe für Grundwassermessstelle liefern und
einbauen.
Bodenkappe DN '80'
Menge: 10,000 St
Leistungsbereichkatalog: 203 KatLB

**10.11.0290 Grundwassermessstelle - Aufsatzrohr**
StL-Nr. 152035049001
Aufsatzrohr für Grundwassermessstelle incl. Muffen und
Abstandshalter liefern und einbauen.
Aufsatzrohr DN '80'
Material Aufsatzrohr = PVC-Vollwandrohr nach DIN 4925-1
Menge: 170,000 m
Leistungsbereichkatalog: 203 KatLB

**10.11.0300 Ringraum verfüllen Rollkies**
StL-Nr. 1520360490
Ringraum nach Leistungsbeschr., ggf. Herstellerangaben
und Verfüllplan verfüllen. Verfüllprotokoll führen
und übergeben.
Verfüllmaterial '= Rollkies.'
Menge: 1,500 m3
Leistungsbereichkatalog: 203 KatLB

**10.11.0310 Ringraum verfüllen Sandfilter**
StL-Nr. 1520360490
Ringraum nach Leistungsbeschr., ggf. Herstellerangaben
und Verfüllplan verfüllen. Verfüllprotokoll führen
und übergeben.
Verfüllmaterial '= Sandfilter (Quarzsand)'
Menge: 0,500 m3
Leistungsbereichkatalog: 203 KatLB

**10.11.0320 Ringraum verfüllen Zement-Bentonit-Suspension**
StL-Nr. 1520360490
Ringraum nach Leistungsbeschr., ggf. Herstellerangaben
und Verfüllplan verfüllen. Verfüllprotokoll führen
und übergeben.
Verfüllmaterial '= Zement-Bentonit-Suspension'
Menge: 8,000 m3
Leistungsbereichkatalog: 203 KatLB

**10.11.0330 Grundwassermessst. Oberflurausbau**
StL-Nr. 1520355019110090
Oberflur-Ausbau der Messstelle mit Schutzrohr,
Rollgummidichtung zwischen Schutzrohr und Aufsatzrohr,
mit verschließbarer Schutzrohrverschlusskappe, nach
DIN EN ISO 22475-1, nach DVGW Arbeitsblatt W121 und
nach Leistungsbeschreibung.
Oberkante Schutzrohr 1m über Gelände
Schutzrohrmaterial '= Stahl 1.4301'
Schutzrohrdurchmesser DN 100
Schutzrohrverschlusskappe: Aluminium
Schutzrohrbefestigung 'in Betonrohr DN300 einbetoniert, Höhe 50 cm, OK Betonrohr 20 cm unter GOK. Erdarbeiten Ausführen.'
Menge: 10,000 St
Leistungsbereichkatalog: 203 KatLB

**10.11.0340 Auffüllversuch (Open-End-Test)**
Durchführen Auffüllversuch in der ausgebauten Grundwasser-/Sickerwassermessstelle zur Durchlässigkeitsbestimmung (Open-End-Test nach USBR Earth Manual),einschließlich Beschaffung bzw. Bereitstellung der erforderlichen Wassermenge.
Menge: 10,000 St

**10.11.0350 Aufzeichnung und Auswertung Auffüllversuch**
Dokumentation und Auswertung des Durchlässigkeitsbeiwertes nach USBR Earth Manual.
Aufzeichnungen und Auswertungen sind dem AG in 2facher Ausfertigung auf Papier sowie als PDF-Dokumente zu übergeben.
Menge: 10,000 St

**10.11.0360 Ausbau vorhandener GWM**
Vorhandene Grundwassermessstelle in der Talaue gemäß Leistungsbeschreibung umbauen/ausbauen einschließlich
- Anpassen und Verlängerung Vollwandrohr
- Lieferung/ Einbau eines Rohradapters auf DN 80
- Vorbereitung für den Einbau des Schutzrohres DN 100
- Einbau einer druckwasserdichten Verschlusskappe.
Für den Umbau ist eine Arbeitsanweisung zu erstellen und dem AG vor Beginn zur Bestätigung vorzulegen.
Menge: 1,000 St

**10.11.0370 Bauzeitlicher Ausbau und Schutz von GWM**
Bauzeitlicher Ausbau und Schutz von Grundwassermessstelle, bestehend aus
- provisorischem Schutzrohr
- provisorischem Verschluss
- provisorischem Schutz (Warnschild)
liefern, für die Bauzeit vorhalten, unterhalten und zurückbauen.
Menge: 2,000 St

*Hinweis: Geodätische Messpunkte*
Herstellung der geodätischen Messpunkte
Beim Einbau der Messpunkte ist die endgültige Geländehöhe (z.B. bei Auffüllungen) zu berücksichtigen.
Messpunkte dürfen nicht durch Geländehöhen, Zäune, Leitplanken o.ä. (soweit im Umfang der Maßnahme errichtet) überbaut bzw. die Messung behindert werden.

**10.11.0380 Vertikalhöhenbolzen liefern und einbauen**
Vertikalhöhenbolzen zur präzisen Höhenfixierung von Bauteilen gemäß Leistungsbeschreibung liefern in Beton oder Stahlbeton einbauen.
Der Bolzen ist entsprechend der vorgegebenen Achs- und Höhenlage einzubauen und gegen Verschiebung oder Verdrehen zu sichern.
Einbau einschließlich aller Arbeiten zur Herstellung der geforderten Lage- und Höhentoleranzen gemäß DIN 18202.
Leistungsumfang:
- Bereitstellen sämtlicher erforderlicher Materialien und Hilfsmittel
- Einsetzen, Ausrichten und Fixieren des Bolzens in der vorgesehenen Position
- Kontrolle der Höhenlage (± 1 mm, sofern nicht anders angegeben)
- Entfernen der Hilfskonstruktionen nach Freigabe durch den AG
- Entsorgung von Restmaterialien.
Material = Messing geschmiedet, Kopf sauber überdreht
mit Zentrierpunkt
Länge Schaft = mind. 75 mm
Kopf-Durchmesser = 28 mm
Menge: 28,000 St

**10.11.0390 Zwangszentrierung liefern und einbauen**
Zwangszentrierung einschl. Zubehör liefern und fachgerecht in vorbereiteten Pfeilerkopf einbauen.
Horizontierung mit Libelle,
einschl. aller Hilfs- und Justiermittel,
System = Freiberger Kugel, 30 mm,
Spitzenabstand = 60 mm (kleine Ausführung)
Menge: 3,000 St

*Hinweis: Messstellenbeschriftung*
Herstellung der Messstellenbeschriftung

**10.11.0400 Dauerhafte Beschriftung der Messstellen**
Dauerhafte Beschriftung von Messstellen nach Vorgabe des AG herstellen.
Beschriftung als Kunststoffplakette, 2-lagig, graviert.
Abmessungen bis 30 x 120 mm
Befestigung mittels Schrauben und Blindniete aus Edelstahl.
Für alle neu errichteten Messstellen.
Beschriftung liefern und dauerhaft anbringen.
Menge: 1,000 Psch

#### Abschnitt 10.12 Bauliche Leistungen für Medienverlegung

*Hinweis: Leerrohrtrasse DKW*
Herstellung der Leerrohrtrasse im Dammkronenweg sowie in der Dammböschung

**10.12.0010 Leitungsgr. m. Schachtbaugr. herst.**
StL-Nr. 2410821519941010
Leitungsgraben einschließlich Schachtbaugruben herstellen. Straßenaufbruch wird gesondert vergütet. Schachtdurchmesser und -abstände nach Unterlagen des AG.
In eingebautem und verdichtetem Boden.
Grabentiefe 'bis 1,25 m.'
Breite der Grabensohle 'über 0,50 bis 1,00 m.'
Notwendigen Verbau entsprechend statischen und konstruktiven Erfordernissen herstellen, vorhalten und
entfernen. Wasserhaltung wird gesondert vergütet.
Aushub zur Wiederverwendung innerhalb der Baustelle
lagern, nach Verlegen der Leitung in Graben oberhalb
der Leitungszone und in Baugruben einbauen und verdichten einschl. ggf. erforderlicher Wasserzugabe.
Zum Verfüllen nicht verwendeten Aushub in Auftragsbereichen profilgerecht einbauen und verdichten
einschl. ggf. erforderlicher Wasserzugabe.
Menge: 350,000 m3
Leistungsbereichkatalog: 108 KatLB

**10.12.0020 Baustoff lief.,in Leitungsgr. einb.**
StL-Nr. 24108238919090
Baustoff nach Unterlagen des AG liefern, in Leitungsgraben einschließlich Schachtbaugruben einbauen und
verdichten. Einbaudokumentation nach Unterlagen des AG
übergeben.
Baustoff 'Kiessand oder gleichwertiges Material'
Grabentiefe bis 1,25 m.
Breite der Grabensohle 'über 0,50 bis 1,00 m.'
Baustoff 'als Bettung, Seitenverfüllung und Abdeckung
einbauen und verdichten.'
Menge: 170,000 m3
Leistungsbereichkatalog: 108 KatLB

**10.12.0030 Trassenwarnband verlegen**
Warnband für die Markierung der Leitungstrasse frei
Baustelle liefern und im Zuge der Grabenverfüllung in
Höhe von 30 cm über dem Kabelschutzrohr verlegen.
Menge: 280,000 m

**10.12.0040 Kabelschutzrohr liefern/einbauen KSR Stange d160*PE-HD-Rohr**
StL-Nr. 2113413370100901
Kabelschutzrohr einschließlich der Rohrverbindung liefern und einbauen. Rohröffnungen dicht verschließen.
Erdarbeiten und der Aufbruch von Straßenbefestigungen
werden gesondert vergütet.
Kabelschutzrohr Stangenware d160.
Rohr aus PE-HD.
Kabelschutzrohr 'beim Einbau der Frostschutzschicht des
Dammkronenweges verlegen.'
Einziehhilfe, aus verzinktem rundem Stahldraht, Durchmesser mind. 3 mm, mit je 2,00 m Überstand liefern und
einziehen.
Menge: 780,000 m
Leistungsbereichkatalog: 134 KatLB

**10.12.0050 Kabelschacht liefern und einbauen Kunststoff*80/80 cm*7 Einführungen**
StL-Nr. 2113420119910901
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Polycarbonat oder Polypropylen.
Lichte Schachtgröße '= 80/80 cm.'
Lichte Schachttiefe 'über 80 bis 120 cm.'
Bodenplatte mit Sickeröffnung. Das Anschließen einer
Sickerleitung wird gesondert vergütet.
Rohreinführungen 'beide Stirnseiten 3x d160,
eine Längsseite 1x d160'
Bettung aus Kiessand oder gleichwertigem Material,
20 cm dick, herstellen.
Menge: 2,000 St
Leistungsbereichkatalog: 134 KatLB

**10.12.0060 Kabelschacht liefern und einbauen Kunststoff*80/80 cm*5 Einführungen**
StL-Nr. 2113420119910901
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Polycarbonat oder Polypropylen.
Lichte Schachtgröße '= 80/80 cm.'
Lichte Schachttiefe 'über 80 bis 120 cm.'
Bodenplatte mit Sickeröffnung. Das Anschließen einer
Sickerleitung wird gesondert vergütet.
Rohreinführungen 'beide Stirnseiten 2x d160,
eine Längsseite 1x d160'
Bettung aus Kiessand oder gleichwertigem Material,
20 cm dick, herstellen.
Menge: 2,000 St
Leistungsbereichkatalog: 134 KatLB

**10.12.0070 Kabelschacht liefern und einbauen Kunststoff*80/80 cm*4 Einführungen**
StL-Nr. 2113420119910901
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Polycarbonat oder Polypropylen.
Lichte Schachtgröße '= 80/80 cm.'
Lichte Schachttiefe 'über 80 bis 120 cm.'
Bodenplatte mit Sickeröffnung. Das Anschließen einer
Sickerleitung wird gesondert vergütet.
Rohreinführungen 'beide Stirnseiten 2x d160'
Bettung aus Kiessand oder gleichwertigem Material,
20 cm dick, herstellen.
Menge: 1,000 St
Leistungsbereichkatalog: 134 KatLB

**10.12.0080 Schachtabdeckung liefern/aufsetzen 80/80Klasse D 400*Großpflaster**
StL-Nr. 2113420692110001
Schachtabdeckung für Kabelschacht liefern und nach Herstellerangaben aufsetzen. Abdeckung mit Logo für die
Deckel-Spezifikation gemäß DIN EN 124 und Logo nach Un-
terlagen des AG mit Schlagzahlenfeld zur Beschriftung.
Höhe und Neigung der Abdeckung und ggf. der Umrandung
nach Unterlagen des AG.
Abdeckung für Einstiegsöffnung '= 80/80 cm.'
Klasse D 400, Ausführung nach DIN 19584.
Abdeckung mit Stahleinfassung, feuerverzinkt und Be-
tonfüllung (Expositionsklasse XF4) nach DIN EN 124,
Schachtrahmen Stahl, feuerverzinkt.
Abdeckung 1-teilig, ohne Lüftung.
Schachtumrandung = dreireihiges Granitgroßpflaster,
einschl. fachgerechter Verfugung.
Menge: 5,000 St
Leistungsbereichkatalog: 134 KatLB

**10.12.0090 Schachtanschl. sanddicht herstellen KSchacht/Adapterp*d160**
StL-Nr. 211342311900
Schachtanschluss sanddicht herstellen. Abgerechnet wird
das Einführen jedes Kabelschutzrohres in den Schacht.
Kunststoffschacht mit Schachtfenster und Adapterplatte.
Kabelschutzrohr '= d160'
Menge: 28,000 St
Leistungsbereichkatalog: 134 KatLB

**10.12.0100 Umpflasterung von Einbauten herst.**
StL-Nr. 2311590690111100
Umpflasterung von Einbauten in unbefestigten Flächen
herstellen. Abgerechnet wird je Stück Einbauteil.
Einbauteil '= Schachtabdeckung Kabelschacht 80 x 80 cm.'
Umpflasterung 3-zeilig.
Betonstein, Format für Rastermaß des Pflastersteins =
160/160/140 mm.
Beton für Fundament und Rückenstütze mit einer Druckfestigkeit (Einzelwert) am Bohrkern von mind. 12 MPa.
Fundament 20 cm dick. Rückenstütze bis 10 cm unter O-
berkante Streifen.
Menge: 5,000 St
Leistungsbereichkatalog: 115 KatLB

### Bereich 20 Massivbauwerk

#### Abschnitt 20.01 Technische Bearbeitung Massivbauwerk

*Hinweis: Hinweis Wasserhaltung*
Hinweis
Im Zuge der Werksplanung ist der Antrag auf Erteilung einer wasserrechtlichen
Erlaubnis für die Grundwasserabsenkung bei der zuständigen Behörde vom
Eigentümer der Benutzungsanlagen zu stellen. Dies erfolgt daher durch den AN-Bau, der die Grundwasserabsenkung ausführt. Die Kosten sind in die Positionen für die technische Bearbeitung einzukalkulieren.

**20.01.0010 Werkplanung GW-Absenkung, Wasserhaltung**
Werksplanungen für Grundwasserabsenkungsanlage für alle
Bauphasen und Bauteile jeweils separat unter Beachtung
der Technologie des AN erstellen, erforderliche
Berechnungen und Bemessungen auf Basis der
Baubeschreibung, der übergebenen Planungen und des
Baugrundgutachtens durchführen, zeichnerisch darstellen
und gegenüber dem AG erläutern. Einarbeitung der
Prüfvermerke durch AG/BOL
Planung muss u.a. enthalten:
- Lageplandarstellungen
- Absteckung
- Detailplan Ausbau Pumpbrunnen
- Filterbemessung
- sonstige geohydraulische Berechnungen
- Planung Elektroanschluss und Verteilungen
- Einbindung NEA (Netzersatzanlage)
- Überwachung und Kontrolle der GWA, Messumfang
  an vorhandenen Pegelbrunnen.
übersichtlich dargestellt nach Bauphasen.
Übergabe 2 Wochen nach Beauftragung 3-fach als Plot und
digital.
Die mittleren/maximalen Durchflüsse sowie die
Gesamtmengen usw. aus der Vorbemessung sind
einzuhalten.
In die Position ist die Einholung der wasserrechtlichen
Genehmigung einzulkalkulieren.
Menge: 1,000 Psch
DIN276-04: 313 KatKgr

**20.01.0020 Werkplanung Bauwasserreinigungsanlage**
Werkstattplanung für Bauwasserreinigungsanlage nach Wahl AN zur erfüllung der Anforderungen entsprechnd Leistungsposition Bauwasserreinigungsanlage erstellen.

Die gewählte Reinigungsanlage ist vor der Ausführung durch Vorlage entsprechender Pläne mit dem AG abzustimmen.
Die vollständige Anlagenplanung ist zur Bauanlaufberatung (spätestens 2 Wochen nach Auftragserteilung) in  4-facher Ausfertigung an den AG zu übergeben.

Die Anlage muss aus folgenden Komponenten bestehen:
Absetzcontainer mit Ölabscheider (oder Tauchwandkombination mit Ölbindeschlauch) Neutralisationsanlage.

Die Planung muss mindestens folgende Angaben enthalten bzw. folgende Vorgaben berücksichtigen:
Die in den Anlagenteilen elektronisch erfassten Daten müssen auszulesen sein (Datenlogger).
Berücksichtigung von Lager- und Standplätze, Elektroverteilung, und ggf. Steuereinrichtungen alle erforderlichen Anschlüsse bzw. Verbindungseinrichtungen der  verschiedenen Anlagenkomponenten für einen Durchsatz entsprechend Leistungspostion einschließlich winterfester Ausrüstung der gesamten Anlage bis minus 20 C°.
Benennung und Beschreibung sämtlicher wesentlicher Bestandteile der Anlage, einschließlich Funktionsbeschreibung, Angaben zu Nenngrößen, Volumina usw.,
Angaben zu eingesetzten Behälter- und Leitungsmaterialien mit  Wandstärken, erzielbare Reinigungsleistungen (Zu- und
Ablaufkonzentrationen) der abzureinigenden Inhaltsstoffe, bei Kopplung von Verfahrensschritten zusätzlich für die einzelnen Verfahrensschritte,
Angabe der Zulauf- und Ablaufmengen (l/s und m³/h) bzw.
des Durchsatzes (m³/h),
Sicherheitsdatenblätter für eingesetzte Betriebs- und
Hilfsstoffe, Eigenschaften vorgesehener Betriebsmittel, Verbrauch an Betriebs- und Hilfsmittel bezogen auf den Regelbetrieb,
Benennung der Entsorgungswege und Menge für eingesetzte
Betriebs- und Hilfsstoffe und anderer anfallender Abfälle bezogen auf den Regelbetrieb
geprüfte statische Nachweise,
Nachweis über Druckprüfungen vorgefertigter Anlagenteile,
Nachweis über Dichtigkeitsprüfungen vorgefertigter Anlagenteile,
Angaben zur Anlagensicherheit (z.B. Zutrittssicherung,
Überdrucksicherung, Überfüllsicherung usw.),
Lagepläne und Bauzeichnungen (vermaßter Längsschnitt
der Anlage (Längsschnitt), Aufstellplan, Verfahrensfließbild, PLT-Schema, Probenahmevorrichtungen am Eingang der Reinigungsanlage und am Ausgang des Absetzbeckens.
Für die Absetzcontainer werden folgende speziellen
Anforderungen gestellt:

Anzahl und Größe der Container sind vom AN nach
Abstimmung über die örtlichen Bauverhältnisse zu
benennen (Verweilzeit innerhalb der Absetzcontainer mind. 2 h),
Ölabscheider / ggf. auch als Tauchwandkombination und
Ölbindeschlauch im Absetzcontainer,
Grenzwerte für Einleitung in Selke Wildbett zur
Gewährsleitung der behördlichen Vorschriften und
Einleitungsbedingungen.
Zulaufbereich für gleichmäßige Wasserleitung
in das Becken,
Ablaufbereich mit Tauchwand, Möglichkeiten
zur Probenahme, Wasseruhr,
Möglichkeiten zur Schlammentnahme.

Für die Neutralisationsanlage (Abwasserneutralisation
auf CO2-Basis  für die Behandlung alkalischer Wässer )
werden folgende speziellen Anforderungen gestellt:

Neutralisations- und Endkontrollbecken mit Ölsperre,
Einlaufverteiler und Auslauf, Probenahmevorichtung am Auslauf des Endkontrollbeckens,
Neutralisation und Endkontrolle eingebaut in Container
mit Schlaufenreaktor, Mischer, CO2-Magnetventil,
pH-Geber (2 St.), Wassermengenzähler etc.
Bedienungscontainer zur Unterbringung von
Schaltschrank, CO2-Dosierung (automatische CO2-Zugabe),
Betriebsstoffen und Ersatzteilen,
Schaltschrank nach DIN und VDE mit allen erforderlichen
Steuerungen, pH-Controller (2 St.), Schreiber, Heizung,
Alarmanlage und allen elektr. Anschlüssen.
Menge: 1,000 Psch
DIN276-04: 313 KatKgr

*Hinweis: Massivbau*

**20.01.0030 Werkplanung Bohrpfahlwand**
Werkplanung überschnittene Bohrpfahlwand
mit Positionsplan, Betonierkonzept, Bauabfolge und Bohrabfolgeplan mit mindestens folgenden Angaben:
- die Bezeichnung und die Durchmesser der Pfähle,
- die planmäßigen Einbindetiefen,
- die Reihenfolge der Herstellung,
- die zulässige Betonfestigkeit der Primärpfähle beim Herstellen
  der Sekundärpfähle und,
- die Sicherheitsmaßnahmen zur Absicherung offener
  Bohrungen und noch nicht erhärteter Pfähle.
Die Bohrpfahlwände sind mit Bohrschablone herzustellen.
Menge: 1,000 Psch

**20.01.0040 Werkplanung Untergrundinjektion**
Werkplanung Untergrundinjektion
Unter Beachtung der Angaben in Baubeschreibung und
ZTV Untergrundinjektion erstellen
Menge: 1,000 Psch

**20.01.0050 Werkplanung Behelfsbrücke bztl Selke**
Werkpsplanung für Behelfsbrücke über die bauzeitlich umverlegte Selke erstellen
mit allen für die Prüfung, Fertigung, Montage, Instandhaltung und den Betrieb erforderlichen Nachweisen, Darstellungen und Angaben unter Berücksichtigung der Angaben der Leistungsbeschreibung aufstellen
einschließlich geprüfter Ausführunszeichnungen
einschließlich geprüfter Statik (Nachweise der Standsicherheit, Tragfähigkeit, Gebrauchstauglichkeit u. Dauerhaftigkeit)
einschließlich Auf- und Rückbaukonzept
Lieferung
- Papier Weiß, 3-fach
- digital als pdf
Lieferung 8 Wochen nach Beaufttragung
Menge: 1,000 Psch
Leistungsbereichkatalog: 202 KatLB

**20.01.0060 Werkplanung Behelfsbrücke Bahntrasse u. Selke**
Werkpsplanung für Behelfsbrücke über neugebaute Bahntrasse und Selke erstellen
mit allen für die Prüfung, Fertigung, Montage, Instandhaltung und den Betrieb erforderlichen Nachweisen, Darstellungen und Angaben unter Berücksichtigung der Angaben der Leistungsbeschreibung aufstellen
- einschließlich geprüfter Ausführunszeichnungen
- einschließlich geprüfter Statik (Nachweise der Standsicherheit, Tragfähigkeit, Gebrauchstauglichkeit u. Dauerhaftigkeit)
- einschließlich Auf- und Rückbaukonzept (Hinweise
  Baubeschreibung sind zu beachten)
- einschließlich erforderlicher Trag- und Arbeitsgerüste in
  Abhängigkeit von gewählter Technologie des AN
Behelfsbrücke beinhaltet die erforderlichen Widerlager, Zwischenpfeiler, Überbauten, Sicherungsmaßnahmen für den Bahnverkehr sowie die Anbindung an Baustraßen und Baufeld.
Lieferung
- Papier Weiß, 3-fach
- digital als pdf
Übergabe 6 Monate nach Beauftragung zur Abstimmung mit AG und HSB, Prüffristen AG/HSB 4 Wochen.
Freigabe zur Fertigung kann erst nach Bestätigung durch die HSB erfolgen.
Menge: 1,000 Psch
Leistungsbereichkatalog: 202 KatLB

**20.01.0070 Werkplanung Traggerüst BK-B für HWE-Brücke**
Werkpsplanung für Traggerüst BK-B für HWE-Brücke
mit allen für die Prüfung, Fertigung, Montage, Instandhaltung und den Betrieb erforderlichen Nachweisen, Darstellungen und Angaben unter Berücksichtigung der Angaben der Leistungsbeschreibung aufstellen
- Traggerüst Bemessungsklasse B
- einschließlich geprüfter Statik DIN EN 12812 (Nachweise der
  Standsicherheit, Tragfähigkeit, Gebrauchstauglichkeit u.
  Dauerhaftigkeit)
- einschließlich geprüfter Ausführunszeichnungen
Lieferung
- Papier Weiß, 3-fach
- digital als pdf
Lieferung 4 Wochen vor Baubeginn
Menge: 1,000 Psch
Leistungsbereichkatalog: 202 KatLB

**20.01.0080 Werkplanung Traggerüst BK-B für Bahn-Brücke**
Werkpsplanung für Traggerüst BK-B für Bahn-Brücke
mit allen für die Prüfung, Fertigung, Montage, Instandhaltung und den Betrieb erforderlichen Nachweisen, Darstellungen und Angaben unter Berücksichtigung der Angaben der Leistungsbeschreibung aufstellen
- Traggerüst Bemessungsklasse B
- einschließlich geprüfter Statik DIN EN 12812 (Nachweise der
  Standsicherheit, Tragfähigkeit, Gebrauchstauglichkeit u.
  Dauerhaftigkeit)
- einschließlich geprüfter Ausführunszeichnungen
Lieferung
- Papier Weiß, 3-fach
- digital als pdf
Lieferung 4 Wochen vor Baubeginn
Menge: 1,000 Psch
Leistungsbereichkatalog: 202 KatLB

**20.01.0090 Werkplanung Arbeitsgerüste Massivbauwerk**
Werkpsplanung für Traggerüst BK-B für Bahn-Brücke
mit allen für die Prüfung, Fertigung, Montage, Instandhaltung und den Betrieb erforderlichen Nachweisen, Darstellungen und Angaben aufstellen
- Arbeitsgrüste für die Herstellun des Massivbauwerkes
  (Flügelwände, Massivbauwerk Felder 1 bis 7, Randmauern
  Kaskade, Tosbecken und Ablaufkanal)
- einschließlich geprüfter Statik DIN EN 12811-1 (Nachweise der
  Standsicherheit, Tragfähigkeit, Gebrauchstauglichkeit u.
  Dauerhaftigkeit)
- einschließlich geprüfter Ausführunszeichnungen mit Angaben
  zu Befestigungen/Verankerungen, Aufstellung
- Einschließlich erf. Genehmigungen/Erlaubnisse
Lieferung
- Papier Weiß, 3-fach
- digital als pdf
Lieferung 4 Wochen vor Baubeginn
Menge: 1,000 Psch
Leistungsbereichkatalog: 202 KatLB

**20.01.0100 Werkplanung Stahlwasserbau**
Werkplanung Stahlwasserbau
Erstellen der Unterlagen für den Einbau der im
Abschnitt "Stahlwasserbau" enthaltenen Einbauteile
speziell für den Betonbau als Abstimmungsgrundlage
zwischen den Gewerken nach Wahl AN u. a. mit:
- Einbaukonzept
- Anbindungen
- Berücksichitgung Betoneinbau
- Einbindung in Bauablauf
Menge: 1,000 Psch

**20.01.0110 Werkplanung Stahlwasserbau Messprotokoll für Einbauteile**
Messprotokoll für alle Einbauteile Stahlwasserbau
mit Nischen-, Sohl-, Kopfarmierungen sowie
Maschinen- und Dichtungsrahmen nach der Betonage.

Das Messprotokoll ist dem Stahlwasserbauer und dem Auftraggeber nach der Betonage zu übergeben.

Einschl. Messprotokoll des Stahlwasserbauers vor Betonieren übernehmen und prüfen.
Menge: 1,000 Psch

**20.01.0120 Betonbau - Qualitätssicherung nach BBQ - Konzept durchführen**
Sicherstellung der Qualität im Betonbau durch Anwendung des
BBQ - Konzept nach DIN 1045-1000,
Betonbauqualitätsklasse BBQ- S (Bauwerke mit speziell
festzulegenden Anforderungen)
erhöhte bzw. spezielle Anforderungen insbesondere durch:
 - Druckfestigkeitsklasse C35/45
 - WU- Beton, Beanspruchungsklasse 1
 - Sichtbeton SB 2
 - "raue" und "verzahnte" Arbeitsfugen
 - Nachbehandlung nach ZTV - W
 - etc.
einschl. Führung von Ausführungsgesprächen,
einschl. Stellung eines BBQ-Koordinators,
einschl. aller erforderlichen Anmeldungen,
Prüfungen und Überwachungen durch ein dafür
zugelassenes Unternehmen.
Dokumentation der Ergebnisse.
Übergabe der BBQ- Akte mit allen erforderlichen Inhalten.
Die Unterlagen und Dokumentationen sind entsprechend
Baubeschreibung zu liefern.
Menge: 1,000 Psch

**20.01.0130 Betonbau - Fremdüberwachung Beton nach ÜK 2 durchführen**
Fremdüberwachung Beton für Überwachungsklasse ÜK 2
durch einen unabhängigen Dritten durchführen
einschließlich aller erforderlichen Anmeldungen,
Prüfungen und Überwachungen durch ein dafür
zugelassenes Unternehmen. Dokumentation der Ergebnisse.
Übergabe ÜK 2- Akte mit allen erforderlichen Inhalten an den AG nach Baubeschreibung.
Menge: 1,000 Psch

**20.01.0140 Betonbua - Planung Betonier- und Rüttelgassen**
Planen von Rüttel- und Betoniergassen und Betonieröffnungen. Angepasst auf die Konsistenzklasse des Betons, die verwendeten Einbau- und Verdichtungsgeräte und ggf. weitere Randbedingungen. Dokumentation der Planung im BBQ-Konzept in textlicher Form, Skizzen und falls erforderlich Zeichnungen. Gassen durch die Bewehrung sind durch Verschieben der vom Planer vorgegebenen Stäbe zu erzeugen. Keine Änderung der Bewehrung.
Menge: 1,000 Psch

**20.01.0150 Betonbau - Schlitz- und Durchbruchsplanung**
Erstellen der Schlitz- und Durchbruchspläne für das Massivbauwerk
Menge: 1,000 Psch

**20.01.0160 Qualitätssicherungsplan aufstellen Leistungen LV**
StL-Nr. 14202913100900
Qualitätssicherungsplan für die Erst- oder Eignungsprüfung, die Eigenüberwachung und soweit erforderlich
auch auf für die Fremdüberwachung aus den Vorgaben der
ZTV-W, den ATV und den einschlägigen Normen erstellen.
Aus dem Plan muss erkennbar sein:
die Zeiten und Orte für die Erst- und Eignungsprüfungen
Zeiträume für die Eigen- und Fremdüberwachungsprüfungen
die Prüfmethoden
die Prüfintervalle
die Randbedingungen für die Prüfungen
für alle Leistungen des LV Lieferung 'nach Baubeschreibung.
Ausfertigungen und Prüfläufe nach Baubeschreibung.'
Menge: 1,000 Psch

**20.01.0170 Dokumentation Qualitätssicherung Leistungen LV**
StL-Nr. 14202923100900
Dokumentation für Qualitätssicherung liefern.
Einhaltung der Qualitätsanforderungen dokumentieren.
Zusammenstellung der Eignungsprüfungen,
Zusammenstellung der Ergebnisse der Eigen- und
Fremdüberwachungen nach Gewerken strukturiert
für alle Leistungen des LV Lieferung 'nach Baubeschreibung.
Ausfertigungen und Prüfläufe nach Baubeschreibung.'
Menge: 1,000 Psch

*Hinweis: Einbauteile Massivbau*

**20.01.0180 Werkplanung Einbauteile Sohlwasserdruckmessung**
Werksplanung für Einbauteile unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
u. a. Anschluß Bauwerkssohle, Rohrleitungen, Schächte und Schachtabdeckungen unter Beachtung der Betonierabschnitte
Menge: 1,000 Psch

**20.01.0190 Werkplanung Einbauteile Beckenpegelmessung**
Werksplanung für Metallbauarbeiten unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Grundrahmen, druckdichte Wandschachtabdeckung, Schutzgitter, Schutzrohre für Messtechnik am Auslaufbauwerk einschl. Heizkanäle, Kabelkanäle und Anschlusskästen
Menge: 1,000 Psch

**20.01.0200 Werkplanung Einbauteile Fugenspaltmessung**
Werksplanung für Metallbauarbeiten unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Grundrahmen, Abdeckung klappbar und. abschließbar
Menge: 1,000 Psch

**20.01.0210 Werkplanung Einbauteile Entwässerung Mauerkrone**
Werksplanung für Einbauteile unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
u. a. Straßeneinläufe, Rohrleitungen, Schächte, Schachtabdeckungen
Menge: 1,000 Psch

**20.01.0220 Werkplanung Einbauteile Kabelschutzrohrtrasse Mauerkrone**
Werksplanung für Einbauteile unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
u. a. Rohrleitungen, Schächte, Schachtabdeckungen, Dichtpackungen
Menge: 1,000 Psch

**20.01.0230 Werkplanung Betonabdeckungen**
Werkplanung für Betonabdeckungen in der Mauerkrone
über den Verschlüssen bzw. über Antriebsraum für:
- Gewässerdurchlass  ca. 4,4 m x 4,8 m
- Bahndurchlass  ca. 4,4 m x 6,4 m
- Betriebsauslass 1  ca. 4,4 m x 2,4 m
- Betriebsauslass 2  ca. 4,4 m x 2,4 m

Werkplanung für Metall- und Betonbauarbeiten unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.

unter Berücksichtigung der Angaben der Leistungsbeschreibung aufstellen, mind. mit:
- geprüften Ausführunszeichnungen
- geprüfter Statik (Nachweise der Standsicherheit, Tragfähigkeit,
  Gebrauchstauglichkeit u. Dauerhaftigkeit)
- Anstrichflächenberechnung für Korrossionsschutzsyteme
- Eigenüberwachungsprüfungen gem. entspr. ZTV's
- Eignungsprüfungen

Bauteil(e) jeweils:
- Betoneinbauteil, Stahlrahmenkonstruktion mit Aufnahme
  für Steckgeländer
- Betonabdeckung, Stahlrahmenkonstruktion Ausbetoniert
- Tagwasserdichte Ausführung
- mit Anschlagpunkten

Lieferung
- Papier Weiß, 3-fach
- digital als pdf

Lieferung 6 Wochen vor Fertigungsbeginn
Menge: 1,000 Psch

**20.01.0240 Werkplanung Geländer**
Werksplanung für Metallbauarbeiten unter Beachtung der Ausführungsplanung derstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Geländer am Massivbauwerk, Balkon, Flügelwand, HWE- und Bahnbrücke
Menge: 1,000 Psch

**20.01.0250 Werkplanung Außentür**
Werksplanung für Außentür unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Außentür Antriebs- und Betriebsraum
Menge: 1,000 Psch

**20.01.0260 Werkplanung Innentüren**
Werksplanung für Innentüren unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Innentüren Antriebs- und Betriebsraum
Menge: 1,000 Psch

**20.01.0270 Werkplanung Belüftung**
Werksplanung für Belüftung unter Beachtung der Ausführungsplanung erstellen
- einschließlich Berechnungen für Ingenieurbauwerke des Hoch-, Tief-, und Wasserbaus mit allen für die Prüfung, Fertigung, Montage, Instandhaltung und den Betrieb erforderlichen Nachweisen (Standsicherheit, Tragfähigkeit, Gebrauchstauglichkeit und Dauerhaftigkeit)
- einschließlich Ausführungszeichnungen mit allen für
die Prüfung, Fertigung, Montage, Inbetriebsetzung
und dem Betrieb erforderlichen Angaben und
Darstellungen aufstellen
- einschließlich der Einarbeitung der Prüfvermerke durch AG/BOL.
- Übergabe 3-fach als Plot sowie digital.

Bauteil(e):
Belüftung Antriebs- und Betriebsraum
Menge: 1,000 Psch

**20.01.0280 Werkplanung Winkelstützmauer**
Werksplanung für Winkelstützmauer unter Beachtung der Ausführungsplanung erstellen
- einschließlich Berechnungen für Ingenieurbauwerke des Hoch-, Tief-, und Wasserbaus mit allen für die Prüfung, Fertigung, Montage, Instandhaltung und den Betrieb erforderlichen Nachweisen (Standsicherheit, Tragfähigkeit, Gebrauchstauglichkeit und Dauerhaftigkeit)
- einschließlich Ausführungszeichnungen mit allen für
die Prüfung, Fertigung, Montage, Inbetriebsetzung
und dem Betrieb erforderlichen Angaben und
Darstellungen aufstellen

Winkelstützmauerr unter Beachtung von Böschungstreppe, Geländer und Befestigungen
einschließlich der Einarbeitung der Prüfvermerke durch AG/BOL.
Übergabe 3-fach als Plot sowie digital.

Bauteil(e):
Winkelstützmauer für Böschungstreppe im Damm zum Eingang Betriebsraum
Menge: 1,000 Psch

**20.01.0290 Erstellung Blitzschutz-Zonenkonzept**
Erstellen Blitzschutz-Zonenkonzept zum Schutz gegen elektromagnetische Störimpulse LEMP (Lightning Electromagnetic Pulse) nach DIN EN 62305 für das Massivbauwerk
Menge: 1,000 Psch

#### Abschnitt 20.02 Erdbauarbeiten

*Hinweis: Vorarbeiten und Oberbodenabtrag*
Vorarbeiten:

Folgende Leistungensind im Abschnitt Dammbauwerk enthalten:
- Baufeld räumen,
- Bäume fällen und Wurzelstöcke roden
- Vegetationsfläche mähen
- Oberboden abtragen, in Mieten zwischenlagern, Mieten ansäen und unterhalten
- Oberboden andecken

*Hinweis: Aushub Baugrube Massivbauwerk*

*Hinweis: Abschlagshöhe*
Hinweis zur Baugrube Massivbauwerk Hangbereich (Bauphase 2)

Aufgrund der an der im Hangbereich vorhandenen Grund-, Sicker- und Kluftwasserverhältnisse ist beim Aushub der Baugurbe eine Abschlagshöhe von 2,00 m nicht zu überschreiten.
Nach Erreichen der 2,00 m sind die Arbeiten für maximal 1 Woche zu unterbrechen, um das anstehende Wasser bis auf die jeweilige Aushubebene absinken zu lassen.
Die Bewertung erfolgt durch die geotechnische Baubegleitung.
Je nach angetroffenen Grund-, Sicker- und Kluftwasserverhältnissen können zusätzliche Maßnahmen wie
- Festlegung der Aushubgeschwindigkeit in Bezug auf Wasseraustritte
- Einbau von Sickerrigolen und
- Abflachen der unteren Böschungsbereiche auf eine Neigung von max. 1:3
notwendig werden.

**20.02.0010 Boden bzw. Fels lös. u. wiederverw. Sohlsubstrat*Boden i. Zw.verd.**
Boden bzw. Fels aus Abtragsbereichen profilgerecht
lösen und wiederverwenden, einschließlich ggf. erforderlicher Wasserzugabe. Beschreibung der Homogenbereiche nach Unterlagen des AG. Die Herstellung von Mulden
und Gräben wird gesondert vergütet.
Sohlsubstrat aus der Selke im Bestand entnehmen und im regelmäßigen Mieten zwischenlagern zum Weidereinbau in das Selkegerinne im Endzustand
Mieten über die gesamte Bauzeit unterhalten
Abtragsdicke ca. 30 cm bis 50 cm
Abtragsdicke ist vor Ort im Beisein der Umweltbaubegleitung und des AG festzulegen
Boden bzw. Fels innerhalb der Baustelle auf Zwischenlager nach Unterlagen des AG einbauen und verdichten.
Abrechnung nach Aufmaß der Mieten.
Menge: 500,000 m3
Leistungsbereichkatalog: 106 KatLB

**20.02.0020 Boden bzw. Fels lös. u. wiederverw. HB B (bindige Böden)*Boden i. Zw.verd. Abrechng. Auftrag**
StL-Nr. 24106210900301
Boden bzw. Fels aus Abtragsbereichen profilgerecht
lösen und wiederverwenden, einschließlich ggf. erforderlicher Wasserzugabe. Beschreibung der Homogenbereiche nach Unterlagen des AG. Die Herstellung von Mulden
und Gräben wird gesondert vergütet.
Homogenbereich 'B bindige Böden bzw. Aue-/Hanglehm'
Boden bzw. Fels innerhalb der Baustelle auf Zwischenlager nach Unterlagen des AG einbauen und verdichten.
Abrechnung nach Abtragsprofilen.
Menge: 8200,000 m3
Leistungsbereichkatalog: 106 KatLB

**20.02.0030 Boden bzw. Fels lös. u. wiederverw. HB C (Flussschotter, Hangzersatz)*Boden i. Zw.verd. Abrechng. Auftrag**
StL-Nr. 24106210900301
Boden bzw. Fels aus Abtragsbereichen profilgerecht
lösen und wiederverwenden, einschließlich ggf. erforderlicher Wasserzugabe. Beschreibung der Homogenbereiche nach Unterlagen des AG. Die Herstellung von Mulden
und Gräben wird gesondert vergütet.
Homogenbereich 'C bzw. Selkeschotter/Hangschutt'
Boden bzw. Fels innerhalb der Baustelle auf Zwischenlager nach Unterlagen des AG einbauen und verdichten.
Abrechnung nach Abtragsprofilen.
Menge: 6300,000 m3
Leistungsbereichkatalog: 106 KatLB

**20.02.0040 Boden bzw. Fels lös. u. wiederverw. HB D (Tonschiefer verwittert)*Boden i. Zw.verd. Abrechng. Auftrag**
StL-Nr. 24106210900301
Boden bzw. Fels aus Abtragsbereichen profilgerecht
lösen und wiederverwenden, einschließlich ggf. erforderlicher Wasserzugabe. Beschreibung der Homogenbereiche nach Unterlagen des AG. Die Herstellung von Mulden
und Gräben wird gesondert vergütet.
Homogenbereich 'D bzw. Fels verwittert'
Boden bzw. Fels innerhalb der Baustelle auf Zwischenlager nach Unterlagen des AG einbauen und verdichten.
Abrechnung nach Abtragsprofilen.
Menge: 9200,000 m3
Leistungsbereichkatalog: 106 KatLB

**20.02.0050 Boden bzw. Fels lös. u. wiederverw. HB E (Tonschiefer unverwittert)*Boden i. Zw.verd. Abrechng. Auftrag**
StL-Nr. 24106210900301
Boden bzw. Fels aus Abtragsbereichen profilgerecht
lösen und wiederverwenden, einschließlich ggf. erforderlicher Wasserzugabe. Beschreibung der Homogenbereiche nach Unterlagen des AG. Die Herstellung von Mulden
und Gräben wird gesondert vergütet.
Homogenbereich 'E bzw. Tonschiefer'
Boden bzw. Fels innerhalb der Baustelle auf Zwischenlager nach Unterlagen des AG einbauen und verdichten.
Abrechnung nach Abtragsprofilen.
Menge: 1800,000 m3
Leistungsbereichkatalog: 106 KatLB

**20.02.0060 Zulage zu Vorposition herst. Sohlwasserdruckmesstellen**
Zulage zur Vorposition
für Herstellung der Taschen für die Sohlwasserdruckmessstellen
Breite/Länge/Tiefe = 1,0m x 1,0m x 0,5m
Die endgültige Lage wird nach Freilegung der Baugurbensohle für das Massivbauwerk vor Ort festgelegt.
Menge: 1,000 Psch

**20.02.0070 Gel. Boden bzw. Fels des AG aufn. HB B (bindige Böden)*Geländemodellierung Bod. i.lag./verd.*Abrechng. Auftrag**
StL-Nr. 2410623099100002
Gelagerten Boden bzw. Fels des AG aufnehmen. Beschreibung der Homogenbereiche nach Unterlagen des AG.
Homogenbereich 'B bindige Böden)'
Einbaustelle 'Geländemodellierung im Bereich des Baufeldes'
Boden bzw. Fels lagert innerhalb der Baustelle. Boden
bzw. Fels in Auftragsbereichen profilgerecht einbauen und verdichten einschließlich ggf. erforderlicher
Wasserzugabe.
Abrechnung nach Auftragsprofilen.
Menge: 8200,000 m3
Leistungsbereichkatalog: 106 KatLB

**20.02.0080 Gel. Boden bzw. Fels des AG aufn. HB C (Flussschotter, Hangzersatz)*Bauwerkshinterfüllung Bod. i.lag./verd.*Abrechng. Auftrag**
StL-Nr. 2410623099100002
Gelagerten Boden bzw. Fels des AG aufnehmen. Beschreibung der Homogenbereiche nach Unterlagen des AG.
Homogenbereich 'C bzw. Selkeschotter/Hangschutt'
Einbaustelle 'Bauwerkshinterfüllung'
Boden bzw. Fels lagert innerhalb der Baustelle. Boden
bzw. Fels in Auftragsbereichen profilgerecht einbauen und verdichten einschließlich ggf. erforderlicher
Wasserzugabe.
Abrechnung nach Auftragsprofilen.
Menge: 6300,000 m3
Leistungsbereichkatalog: 106 KatLB

**20.02.0090 Gel. Boden bzw. Fels des AG aufn. HB D (Tonschiefer verwittert)*Geländemodellierung Bod. i.lag./verd.*Abrechng. Auftrag**
StL-Nr. 2410623099100002
Gelagerten Boden bzw. Fels des AG aufnehmen. Beschreibung der Homogenbereiche nach Unterlagen des AG.
Homogenbereich 'D bzw. Fels verwittert'
Einbaustelle 'Geländemodellierung im Bereich des Baufeldes'
Boden bzw. Fels lagert innerhalb der Baustelle. Boden
bzw. Fels in Auftragsbereichen profilgerecht einbauen und verdichten einschließlich ggf. erforderlicher
Wasserzugabe.
Abrechnung nach Auftragsprofilen.
Menge: 9200,000 m3
Leistungsbereichkatalog: 106 KatLB

**20.02.0100 Gel. Boden bzw. Fels des AG aufn. HB E (Tonschiefer unverwittert)*Geländemodellierung Bod. i.lag./verd.*Abrechng. Auftrag**
StL-Nr. 2410623099100002
Gelagerten Boden bzw. Fels des AG aufnehmen. Beschreibung der Homogenbereiche nach Unterlagen des AG.
Homogenbereich 'E bzw. Tonschiefer'
Einbaustelle 'Geländemodellierung im Bereich des Baufeldes'
Boden bzw. Fels lagert innerhalb der Baustelle. Boden
bzw. Fels in Auftragsbereichen profilgerecht einbauen und verdichten einschließlich ggf. erforderlicher
Wasserzugabe.
Abrechnung nach Auftragsprofilen.
Menge: 1800,000 m3
Leistungsbereichkatalog: 106 KatLB

*Hinweis: Drainageschichten*

**20.02.0110 Drainageschicht ow Flügelwand**
Drainageschicht ow Flügelwand
Filter Sand/Kies 0/32
Dicke 0,3 m
Menge: 700,000 m2

**20.02.0120 Trennvlies 500 g/m2 Unterlage für Beton**
Trennvlies 500 g/m2
Als Unterlage für Beton und Abdeckung der Drainageschicht auf der Baugrubensohle herstellen
oberwasserseitig Feld 1
einschließlich dichte Einbindung Entlastungsrohre
Menge: 700,000 m2

**20.02.0130 Sohlwasserdruckmessstellen im Fels herstellen**
Sohlwasserdruckmessstelle auf Baugrubensohle
im Fels kleinteilig herstellen
einschließlich Aushub zur Herstellung der Taschen im Fels, Homogenbereich E bzw. Tonschiefer
einschließlich Einbau Filter Sand/Kies 0/8 in die Taschen
einschließlich lagesicherer Abdeckung mit Trennvlies 500 g/m2 als Unterlage für nachfolgenden Beton
einschließlich dichte Einbindung Filterrohr bzw. Sohlwasserdruckrohr DN 50 in Trennvlies herstellen
Taschen Breite x Länge x Tiefe = 1 x 1 x 0,5 m
Menge: 5,000 Stk

#### Abschnitt 20.03 Wasserhaltungen

*Hinweis: allgemeine Wasserhaltung*

**20.03.0010 bauzeitlicher Überwachungspegel**
bauzeitlichen Überwachungspegel mit Senkrechtpegellatte herstellen, für die Dauer der vertraglich vereinbarten Leistungen vorhalten und betreiben sowie rückbauen.
UK Pegellatte = Gewässersohle
OK Pegellatte = 373,00 m NHN
in geteilter Ausführung, Teilung bei ca. 371,00 m NHN,
Geradlattenpegel, aus Aluminium-Formguss, ca. 5mm starke Grundfläche, ca. 2mm erhaben gegossene Skala und Ziffern, schlagfeste und wetterbeständige Lackierung, Grund gelb (RAL 1021), Skala schwarz (RAL 9005),
Langlöcher 9 x 30mm zur Befestigung mit 8mm Schrauben.
1 cm-Teilung und 1 dm-Beschriftung,
Einschließlich Liefern einer Hartholz- oder Kunststoffbohle 16 x 8 cm, als Unterkonstruktion für die Pegellatte 1, Latte senkrecht an bauzeitlicher Tragkonstruktion befestigen (z.B. an eingeschlagener separat stehender Spundbohle o.ä.),
einschl. Verbindungsmittel aus V4A.
einschl. erforderlicher Geräte, Materialien o.ä.
Material bleibt im Eigentum des AN
einschl. folgender Leistungen:
- Einmessen der Pegelnullpunkte (PNP, Nivellement mit Anschluss an staatl. Festpunktnetz) und Übergabe der PNP an den AG
- mind. 1 x werktägl. Ablesen und Dokumentieren der Pegelstände im Bautagebuch,
- ab Wasserstand von 369,50 mNHN, mind. 3 x werktägl. Ablesen und Dokumentieren der Pegelstände im Bautagebuch
Menge: 2,000 Stk

**20.03.0020 Wassergütemessung**
Wassergütemessung durch zertifiziertes unabhäniges Labor zur
Bestimmung folgender Werte:
Allgemeine Gütekriterien:
- Elektrische Leitfähighkeit
- Sauerstoffsättigung
- Trübung 820 nm FNU
- pH-Wert
- Temperatur
- abfiltrierbaren Stoffe
Durchführung auf Anweisung des AG.
Prüfbericht erstellen in 3-facher Ausfertigung. Prüfbericht ist 7
Tage nach Probenahme dem AG vorzulegen.
Menge: 10,000 Stk

*Hinweis: Wasserhaltung BP 1*

**20.03.0030 Wasserh.anl.nach Wahl des AN herst.*15 bis 30 m3/h**
StL-Nr. 2110911390020000
Wasserhaltungsanlage nach Wahl des AN zum Trockenlegen
und Freihalten der Baugrube von Wasser herstellen. Geologische und hydrologische Verhältnisse sowie Zweck,
Umfang, Absenkziele, Dauer der Wasserhaltung und Ableitung des Wassers zur Vorflut nach Unterlagen des AG.
Anlage bemessen, einrichten und abbauen. Erforderliche
Erdarbeiten ausführen.
Vorhalten und Betreiben wird gesondert vergütet.
Baugrube 'Massivbauwerk Bauphase 1'
Gesamter Förderdurchfluss über 15 bis 30 m3/h.
Menge: 1,000 Psch
Leistungsbereichkatalog: 109 KatLB

**20.03.0040 Wasserhaltungsanlage vorhalten*Messeinrichtung**
StL-Nr. 21109117900001
Wasserhaltungsanlage nach Wahl des AN zum Trockenlegen
und Freihalten der Baugrube von Wasser betriebsbereit
vorhalten.
Abgerechnet wird nach Kalendertagen.
Baugrube 'Massivbauwerk Bauphase 1'
Einschließlich Messeinrichtung.
Menge: 180,000 d
Leistungsbereichkatalog: 109 KatLB

**20.03.0050 Wasserhaltungsanlage betreiben**
StL-Nr. 21109123900000
Wasserhaltungsanlage nach Wahl des AN zum unterbrechungsfreien Trockenlegen und Freihalten der Baugrube
von Wasser betreiben.
Abgerechnet wird nach Kalendertagen.
Baugrube 'Massivbauwerk Bauphase 1'
Menge: 180,000 d
Leistungsbereichkatalog: 109 KatLB

**20.03.0060 Förderdurchflussmessung ausführen**
Messung der geförderten Wassermenge durchführen.
Erforderliche Verzeichnisse, Protokolle und grafische Darstellungen fertigen. Auf- und Abbau sowie betriebsbereites Vorhalten der Messgeräte und -einrichtungen werden nicht gesondert vergütet.
Messung und Berechnung für den Gesamtförderdurchfluss
der Wasserhaltung.
Messung täglich mit Zähluhr.
Menge: 1,000 Psch

*Hinweis: Grundwassrabsenkung für BP 2*

**20.03.0070 Geschl. Wasserh'anl. auf- u. abb. K-Wert n.Beschr.*Abs'ziel 5 m Ziel 0,5m u.Sohle*Foerderhoehe 10 m Foerd'd. 20 m3/h*6 Brunnen Ableit.Leitung*Verfuell.Boden**
StL-Nr. 8920811124163251
Geschlossene Wasserhaltungsanlage mit Vertikalbrunnen zum Absenken des Grundwassers und zum
schadlosen Ableiten des gefoerderten Wassers
nach Baubeschreibung und Lageplan betriebsbereit auf- und nach Einsatz abbauen, einschliesslich Bohr- und Erdarbeiten sowie Herstellen der
Vorflut. Vorhalten und Betreiben einschliesslich
Probebetrieb werden gesondert verguetet.
Angaben im Bieterangaben-Verzeichnis ueber
Art '....................................................', Leistung der eingesetzten Pumpen '....................................................'.
Bodendurchlaessigkeit nach beil. Baugrundbeschreibung.
Absenkziel ueber 3 bis 5 m unter Bezugswasserstand.
Absenkziel 0,5 m unter Baugrubensohle.
Foerderhoehe ueber 7 bis 10 m ueber Absenkziel.
Gesamtfoerderdurchfluss ueber 10 bis 20 m3/h.
Brunnenzahl ueber 4 bis  6.
Art der Ableitung = geschlossene Leitung.
Brunnenverrohrung ziehen, Hohlraeume mit Boden des
AN nach natuerlichem Schichtenaufbau verfuellen und
verdichten.
Menge: 1,000 Psch

**20.03.0080 Wasserh'anl. vorhalten u. betreiben**
StL-Nr. 8920814600
Wasserhaltungsanlage betriebsbereit vorhalten und
betreiben (einschl. Probebetrieb). Verguetet werden
die erforderlichen Betriebstage. Der Einheitspreis
gilt unabhaengig von ihrer Anzahl.
Menge: 270,000 d

**20.03.0090 Foerderdurchflussmessung ausfuehren Ges.'Einz.'durchf*Mess. taegl. mit Zaehler*Messverm. 5 l/s**
StL-Nr. 89208311310202
Messung und Berechnung der auf der Baustelle gefoerderten Wassermenge, Darstellung der Ergebnisse in Listen, Tabellen und Grafiken sowie
Pruefung des Wassers auf Foerderung von Bodenteilchen waehrend der vereinbarten Zeit nach
Plan ausfuehren. Messgeraete auf- und abbauen
sowie betriebsbereit vorhalten.
Messung und Berechnung fuer den Gesamt- und Einzelfoerderdurchfluss an allen Pumpen und Ableitungen.
Messung taeglich.
Messung mit Wasserzaehler.
Messvermoegen ueber 1 bis 5 l/s.
Menge: 1,000 Psch

**20.03.0100 Beobachtungsbrunnen herstellen Rohr+Filt.DN 50*Filt.+S'rohr 1,5m Rohrl. 6 m*A'rohr Stahl/VK F'rohr fStahl*Br. zieh. AN Verf. Mat. AN*Ueb'mat. AN**
StL-Nr. 8920830123222521
Beobachtungsbrunnen mit Bodenkappe in einem vorhandenen Bohrloch mit einer dem Boden angepassten
Filterkiesschuettung nach Plan als Messstelle herstellen. Restlichen Ringraum ueber dem Filterkies
mit geeignetem Boden verfuellen. Kiesschuettung
mindestens 1 m ueber Filteroberkante und Ab-
dichtung des Ringraumes an der Gelaende-Ober-
kante herstellen. Abstandhalter einbauen, Ab-
laufprobe durchfuehren. Brunnen fuer die vereinbarte Zeit vorhalten.
Bohrarbeiten und Abdichtung des Ringraumes unter
der Gelaende-Oberkante werden gesondert verguetet.
Aufsatzrohr und Filter DN 50 mm.
Filterlaenge 1,0 m, Sumpfrohr 0,5 m.
Aufsatzrohrlaenge ueber 4 bis  6 m.
Material Aufsatzrohr = Stahl. Mit verschliessbarer Kappe.
Material Filterrohr = Stahl, feuerverzinkt.
Beobachtungsbrunnen ziehen. Material geht in
Eigentum des AN ueber.
Hohlraum mit Material des AN entsprechend dem
natuerlichen Schichtenaufbau verfuellen.
Ueberschuessiges Bohrgut geht in das Eigentum
des AN ueber und wird schadlos beseitigt.
Menge: 3,000 St

**20.03.0110 Wasserspiegelmessung ausfuehren Ergeb.woech.*Kabellichtlot 1 Mess./Tag**
StL-Nr. 892083062306
Wasserspiegelmessung ausfuehren und alle erforderlichen Verzeichnisse, Protokolle und
grafischen Darstellungen fuehren.
Lage und Art der Beobachtungspunkte, Beobachtungszeitraum sowie Art der Auswertungen
nach Plan.
Ergebnisse dem AG woechentlich einreichen.
Messung mit Kabellichtlot.
Messung 1 mal taeglich.
Menge: 1,000 Psch

**20.03.0120 Baugrube wasserfrei halten**
StL-Nr. 89208156
Baugrube nach Baubeschreibung von Sicker- und
Grundwasser freihalten, so dass die vorgesehenen
Arbeiten gefahrlos ausgefuehrt werden koennen. Verguetet werden die erforderlichen Kalendertage.
Der Einheitspreis gilt unabhaengig von ihrer An-
zahl.
Menge: 270,000 d

*Hinweis: Bauwasserreinigungsanlage*
Das Baufeld befindet sich im Landschaftsschutzgebiet.
Eine Wasseraufbereitung muss 24 Stunden pro Tag über die gesamte Bauzeit zur Verfügung stehen. Die Wasseraufbereitung muss in der Lage sein, Feststofffrachten (Trübungsanteile) und Inhaltsstoffe aus dem Kontakt mit Beton aus dem geförderten Wasser zu beseitigen.
Der direkte Zulauf von Oberflächenwasser über das Baufeld in die Baugruben ist zu verhindern (auch bei Starkregen und lang anhaltenden Niederschlägen).
Alle Anlagenteile müssen beständig gegen das zu reinigende Medium sein.
Sämtliche Anlagenteile müssen für die örtliche / Umwelt-Baubegleitung jederzeit zugänglich sein.
Sämtliche Messergebnisse sind der örtlichen / Umwelt-Baubegleitung zu übergeben.

Mit der Wartung und Bedienung der Anlage ist ausreichend geschultes Personal zu beauftragen. Der
Betreiber hat die Anlage aufgrund des § 83 WHG den Zustand und den Betrieb der Anlage mit allen Komponenten bis zu viermal jährlich auf seine Kosten zu überprüfen, zu warten und vorbeugend instand zu setzen.

Für den Havariefall sind Maßnahmen im Havarieplan vorzusehen.
Für den Havariefall ist vom AN eine ausreichende Menge an Ölbindemitteln und Auffangwannen vorzuhalten. Die Kosten im Havariefall sind gesondert zu kalkulieren.

**20.03.0130 Bauwasserreinigungsanlage einrichten und abbauen**
Bauwasserreinigungsanlage für einen Durchsatz von ca. 15 l/s mit Absetzcontainer und Neutralisationsanlage gemäß Baubeschreibung und Werkstattplanung des AN hrstellen und abbauen für Wasser aus Bauwasserhaltungen entsprechend der hydraulischen Erfordernisse.
Einschließlich:
Pumpen, Sammel-, Druck- und Freispiegelleitungen, Formstücke, Armaturen, Befestigungen, alle Anschlüsse von und zu den Absetzcontainer, der Neutralisationsanlage und zur Vorflut.
Betriebsstundenzähler, automatische Messstation und  Probenahmevorrichtung am Auslauf des Endkontrollbeckens der Neutralisationsanlage für die kontinuierliche Messung der Parameter pH-Wert, Temperatur, Sauerstoffgehalt und Leitfähigkeit, Fördermengenzähler (geeichte Wasseruhren)
Betriebsmittel etc.
Anlage frostsicher bis -20° C
Die Einleitstelle ist das Selke Wildbett.
Nach Beendigung des Anlagenbetriebes: Rückbau der gesamten  Anlage.

Es gelten folgende Anforderungen für Wassermengen und
Einleitungsbestimmungen:
- anfallende Wassermengen: ca. 15 l/s (54 m³/h)
- pH-Wert:  6,5 - 8,5
- Absetzbare Stoffe in ml/l  10
  (korrespondiert mit abfiltrierbaren Stoffen)
- Abfiltrierbare bzw. suspendierte anorg. Stoffe in mg/l 25
- Sauerstoff in mg/l mind. 6,0
- Trübung  schwach: nur die Klarphase (s.o. max. 25 mg/l
  abfiltrierbare Stoffe und frei von Schwimmstoffen)

Zur Anlaufberatung ist eine Kurzbeschreibung der geplanten
Bauwasserreinigungsanlage (inkl. Konzept zur
Gewährleistung der vorgegebenen Einleitwerte) vorzulegen.
Die Kurzbeschreibung soll die Benennung der geplanten
Anlagenteile, eine Prinzipskizze für den Aufbau, Angaben zum Flächenbedarf, zum Durchsatz und zu den Verweilzeiten (Vorgabe: Auslegung auf 15 l/s, Verweilzeit 2 h) und ggf. Angaben zu einem geänderten Standort enthalten.

Für die Anlage ist eine Werkstattplanung zu erstellen. Die Aufwendungen für die Planung werden separat vergütet.

Ein möglicherweise bauablaufbedingtes Umsetzen der Anlage bzw. von Anlagenteilen (inkl. aller Zuleitungen und Anschlüsse etc.) ist in den EP einzukalkulieren.
Menge: 1,000 Psch
DIN276-04: 397 KatKgr

**20.03.0140 Bauwasserreinigungsanlage vorh. und unterhalten**
Vorhalten und Unterhalten der Wasserreinigungsanlage gem. Vorpositionen für die Dauer der Bauausführung gemäß Baubeschreibung.
Nachfolgend beschriebene Leistungen sind in den EP
einzukalkulieren:

Für die Anlage ist ein Betriebstagebuch zu führen (Einsicht ist jederzeit zu gewährleisten). In dieses sind einzutragen:
Betriebsstörungen, Reparaturen, Wartungsarbeiten, Probenahmen, Ablesung der Wasseruhren, Zählerstände (wöchentlich), Zeitpunkt der Entschlammung mit Angabe der Schlammenge und Beseitigung, Wechsel von Betriebsmitteln, Besondere Vorkommnisse etc.

Mit dem Betriebstagebuch sind alle wesentlichen Betriebsparameter anzugeben und erstellte Probenahme- und Analysenprotokolle sowie die Wartungsprotokolle vorzulegen. Des weiteren sind Angaben zum Volumen des abgereinigten Wassers, der entsorgten Mengen an Abfallstoffen (z. B. Betriebsmittel, Schlamm) und zum Stromverbrauch zu machen.

Im Betriebstagebuch sind ebenfalls die täglich
erreichten Werte (Min- und Maximalwerte aus den
permanenten Messungen): Durchflussmenge, pH-Wert,
Temperatur, Sauerstoffgehalt und elektrische
Leitfähigkeit sowie die Ergebnisse der täglichen
Kontrollen zur Trübungund wöchentlichen Messungen,
zu den absetzbaren Stoffen und den abfiltrierbaren bzw. suspendierten anorganischen Stoffen im Rahmen der Eigenüberwachung des AN einzutragen.

Mit dem Betriebstagebuch sind alle wesentlichen Betriebsparameter anzugeben und erstellte Probenahme- und Analysenprotokolle sowie die Wartungsprotokolle vorzulegen. Des weiteren sind Angaben zum Volumen des abgereinigten Wassers, der entsorgten Mengen an Abfallstoffen (z. B. Betriebsmittel, Schlamm) und zum Stromverbrauch zu machen.

Die Wassermengen und Messergebnisse (Betriebstagebuch) sind dem AG in wöchentlich unaufgefordert digital zu übermitteln.

Für die Wartung ist vom Bieter ein konkreter Wartungsplan in 2-facher Ausfertigung zu erstellen, welcher mindestens folgende Inhalte umfassen soll:
- allgemeine Sichtprüfung der Gesamtanlage,
- Sichtprüfung aller Aggregate und Rohrleitungen,
- Sichtprüfung zum Zustand von Pumpen prüfen, ggf. ausbauen
  und reinigen,
- Leitungssystem prüfen, ggf. reinigen,
- Ablagerungen in Behältern prüfen,
- Gängigkeit der Armaturen (manuell prüfen) ggf. Druck an
  Filtern notieren,
- Frostschutz: Heizungssysteme prüfen,
- Schaltschränke und Verteilerkästen prüfen,
- Sicherungen prüfen, FI-Schutzschaltung überprüfen durch
  manuelles Auslösen,
- Sichtkontrolle elektrischer Kabel
- Prüfung der ausreichenden Verfügbarkeit der benötigten
  Betriebsmittel

Der Wartungsplan ist dem AG (spätestens 4 Wochen vor Inbetriebnahme) zu übergeben und vor der ersten  Inbetriebnahme der BWRA abzustimmen.

Die Kosten für das Erstellen und Führen des Betriebstagebuches, der Pläne, des Havariekonzeptes und des Wartungsplanes sind in den EP einzukalkulieren.

Die Anlage ist durch den AN in Form einer Eigenüberwachung zu kontrollieren: kontinuierliche Messung der Parameter pH-Wert, Temperatur, Sauerstoff und elektrische Leitfähigkeit am Anlagenauslauf über eine automatische Messstation; tägliche Kontrolle der Trübung nach permanente Kontrolle, Kontrolle absetzbare Stoffe und abfiltrierbare bzw. suspendierte anorganische Stoffe (zu Beginn min. täglich), analytische Überwachung des Ablaufes; unmittelbare analytische Zwischenkontrollen bei Havarien an Maschinen und anderen Anlagen.

Die Eigenüberwachung der Parameter (inkl. der Trübung) ist als Mischprobe aus dem Auslauf der Neutralisationsanlage (dem Einleitstrom) zu entnehmen. Bei Überschreitungen der zulässigen Einleitbedingungen sind AG, UBB und BÜ unverzüglich, automatisch zu informieren und der Betrieb der Anlage zu stoppen. Daraus resultierende Einschränkungen des Baubetriebes gehen zu Lasten des AN.

Sämtliche beim Betrieb der Anlage anfallenden Abfallstoffe sind ordnungsgemäß zu entsorgen (Entsorgung von Abfallstoffen incl. Nachweisführung). Der Betreiber der Anlage hat die notwendigen Andienungen, die Einholung von Entsorgungsnachweisen und die Abwicklung des Nachweisverfahrens gemäß Nachweisverordnung (NachwV) eigenverantwortlich durchzuführen und in den EP einzukalkulieren.

Die im Absetzbecken anfallenden Schlämme können LAGA-Zuordnungswerte > Z0 aufweisen. Die Entsorgung der Schlämme aus der BWRA ( Entsorgung wird daher separat vergütet), der Abtransport und die Analytik sind in die Position einzukalkulieren.

Die Nachweise sind in einem Abfallkontrollbuch zu
dokumentieren. Dem AG und seinen Bevollmächtigten ist
auf Anforderung Einsicht zu gewähren.
Nachweise zur Abfallentsorgung sind dem AG max. 14 Tage
nach Durchführung des Entsorgungsvorganges vorzulegen.
(Entsorgungs-/Verwertungsnachweise, Begleitscheine und Wiegenoten)
Das führen eines Abfallkontrollbuches ist in den EP
einzukalkulieren.
Vor Durchführung der Entsorgung ist pro Anfallstoff
eine Deklarationsanalyse (in den EP einzukalkulieren)
durchzuführen.
Menge: 28,000 Mon
DIN276-04: 397 KatKgr

*Hinweis: Notstromaggregate*

**20.03.0150 Notstromaggregat BP 1 auf- und abbauen**
Einsatz fuer Wasserhaltungsanlage BP 1
Selbststartendes Notstromaggregat nach Werksplan
zum Betreiben der Wasserhaltungsanlage bei
Stromausfall aus dem Versorgungsnetz oder
auf besondere Anordnung des AG betriebsbereit
auf- und nach Einsatz abbauen.
Vorhalten und Betreiben werden gesondert verguetet.
Aggregat als Kraftreserve auslegen nach
Wahl des AN.
Menge: 1,000 psc
DIN276-04: 313 KatKgr

**20.03.0160 Notstromaggregat BP 1 vorhalten, ges. Bauzeit**
Selbststartendes Notstromaggregat gemäß Vorposition
betriebsbereit vorhalten und die Probeläufe
durchfuehren. Vorhaltung über die gesamte Bauzeit.
Je Bauphase der GWA einen Probebetrieb durchführen.
Der Einheitspreis gilt unabhängig von ihrer Anzahl.
Menge: 1,000 psc
DIN276-04: 313 KatKgr

**20.03.0170 Notstromaggregat BP 1 betreiben**
Selbststartendes Notstromaggregat gem. Vorposition
bei Stromausfall aus dem Versorgungsnetz oder auf
besondere Anordnung des AG betreiben (Mehraufwand gegenueber der Versorgung aus dem
Netz). Verguetet werden die erforderlichen Be-
triebsstunden. Der Einheitspreis gilt unabhaengig
von ihrer Anzahl.
Menge: 24,000 h
DIN276-04: 313 KatKgr

**20.03.0180 Notstromaggregat BP 2 auf- und abbauen**
Einsatz fuer geschlossene Wasserhaltungsanlage BP 2
Selbststartendes Notstromaggregat nach Werksplan
zum Betreiben der Wasserhaltungsanlage bei
Stromausfall aus dem Versorgungsnetz oder
auf besondere Anordnung des AG betriebsbereit
auf- und nach Einsatz abbauen.
Vorhalten und Betreiben werden gesondert verguetet.
Aggregat als Kraftreserve auslegen nach
Wahl des AN.
Menge: 1,000 psc
DIN276-04: 313 KatKgr

**20.03.0190 Notstromaggregat BP 2 vorhalten, ges. Bauzeit**
Selbststartendes Notstromaggregat gemäß Vorposition
betriebsbereit vorhalten und die Probeläufe
durchfuehren. Vorhaltung über die gesamte Bauzeit.
Je Bauphase der GWA einen Probebetrieb durchführen.
Der Einheitspreis gilt unabhängig von ihrer Anzahl.
Menge: 1,000 psc
DIN276-04: 313 KatKgr

**20.03.0200 Notstromaggregat BP 2 betreiben**
Selbststartendes Notstromaggregat gem. Vorposition
bei Stromausfall aus dem Versorgungsnetz oder auf
besondere Anordnung des AG betreiben (Mehraufwand gegenueber der Versorgung aus dem
Netz). Verguetet werden die erforderlichen Be-
triebsstunden. Der Einheitspreis gilt unabhaengig
von ihrer Anzahl.
Menge: 24,000 h
DIN276-04: 313 KatKgr

#### Abschnitt 20.04 Baugrubensicherung (Bohrpfahlwand, Fels und Bodennägel, Spritzbetonschale)

*Hinweis: Zusätzliche BE*
Zusätzliche Baustelleneinrichtung

In die nachfolgenden Positionen der Baustelleneinrichtung ist lediglich die für die Herstellung der Bohrpfahlwände zusätzlich notwendige Baustelleneinrichtung einzurechnen. Die allgemeine Baustelleneinrichtung wird gesondert vergütet.

**20.04.0010 Baustelle einrichten für Herstellung Bohrpfahlwand**
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die über die allgemeine Baustelleneinrichtung
hinausgehende BE zur Herstellung der Bohrpfahlwände.'
Zufahrt zur Baustelle vorhanden.
Menge: 1,000 Psch
Leistungsbereichkatalog: 101 KatLB

**20.04.0020 Baustelle räumen für Herstellung Bohrpfahlwand**
StL-Nr. 1910111299
Baustelle von allen Geräten, Anlagen, Einrichtungen und
dgl. räumen. Benutzte Flächen und Wege entsprechend dem
ursprünglichen Zustand herrichten. Soweit nicht für
bestimmte Leistungen für das Räumen der Baustelle gesonderte Positionen im Leistungsverzeichnis enthalten
sind, gilt die Pauschale
für 'die über die allgemeine Baustelleneinrichtung
hinausgehende BE zur Herstellung der Bohrpfahlwände'
Menge: 1,000 Psch
Leistungsbereichkatalog: 101 KatLB

**20.04.0030 Kampfmittelsondierung**
Der AN hat zur Überprüfung der Spundwandbereiche auf
Vorhandensein von Kampfmitteln eine vom
Kampfmittelbeseitigungsdienst anerkannte
Fachfirma mit den entsprechenden Untersuchungen zu
beauftragen.
Verfahren: Sondierung im Bohrloch, Trassenlänge
Spundwand ca. 400 m (Achslänge Spundwand). Einbringtiefe der Spundwand 8 bis 14 m

Sämtliche Kosten für die Vorbereitung, Durchführung und
Auswertung der abschnittsweisen Untersuchungen einschl.
aller Nebenleistungen und evtl. Gebühren sind einzurechnen.

Die Unterlagen sind dem AG unmittelbar nach Abschluss der Untersuchungen vor 14 Tage vor Beginn der Spezialtiefbauarbeiten zu übergeben.
Menge: 1,000 Psch

**20.04.0040 Leitwand bzw. Bohrschabl. herst. C16/20*Beidseitig*Aush.förd.+lag. Dicke 40-50 cm*Höhe bis 0,8 m. Abbr. entfernen**
StL-Nr. 05209217323315
Leitwand bzw. Bohrschablone für Schlitz- oder Bohrpfahlwand einschl. zugehöriger Erdarbeiten nach
Zeichng.
herstellen. Bewehrung wird nicht gesondert vergütet.
Die Boden- und Grundwasserverhältnisse sind in den
Baugrundunterlagen angegeben. Wasserhaltung wird
gesondert vergütet.
Leitwand bzw. Bohrschabl. für Bohrpfahlw. aus C16/20.
Leitwand beidseitig.
Aushub fördern und im Baustellenbereich lagern.
Dicke der Wand über 40 bis 50 cm.
Höhe der Wand bis 0,8 m.
Leitwand bzw. Bohrschabl. nach Nutzung in Eigentum
des AN übernehmen und von der Baustelle entfernen.
Menge: 280,000 m

**20.04.0050 Bohrpfahlwand herstellen Nicht ges. verg.*Bewehrung ges. Bohrg. förd.+lag.*Wand wasserd.*DU 110 - 125 cm Länge 12-14 m**
StL-Nr. 0520921211339750
Bohrpfahlwand aus Stahlbeton nach Zeichnung herstellen,
freigelegte Wandflächen säubern und störende Auswüchse
abstemmen. Leitwände, Bohrschablonen sowie Absteifungen
und Verankerungen werden gesondert vergütet.
Abgerechnet wird die Fläche der Bohrpfahlwand von
planmäßiger Pfahlunterkante bis zur planmäßigen
Pfahloberkante in der Wandachse. Die Boden- und Grundwasserverhältnisse sind in den Baugrundunterlagen angegeben.
Statische Berechnungen und Ausführungszeichnungen
werden nicht gesondert vergütet.
Bewehrung wird gesondert vergütet.
Bohrgut fördern und im Baustellenbereich lagern.
Ausführung = überschnittene Bohrpfahlwand,
wasserdicht.
Betoneigenschaften 'nach BBQ'
Pfahl-DU über 110 bis 125 cm.
Länge des Pfahls über 12 bis 14 m.
Menge: 3440,000 m2

**20.04.0060 Wandkopf herrichten Bohrpfahlwand DU 110 - 125 cm*Nennd. 120 cm**
StL-Nr. 05209247197699
Wandkopf für Anschlusskonstruktion durch Abbruch des
Betons im oberen Bereich der Wand herrichten, gelockerten Beton entfernen, die Betonoberfläche mit Hochdruckwasserstrahl säubern und freigelegte Bewehrung richten.
Dazu gehört auch der oberhalb der planmäßigen Wandoberkante entstandene, zum Teil mit Boden und stützender
Flüssigkeit vermischte Betonkörper.
Abbruchgut in Eigentum des AN übernehmen und von der
Baustelle entfernen.
Abgerechnet wird in Achse Stützwand.
Wand = Bohrpfahlwand.
Betoneigenschaften 'nach BBQ'
Pfahl-DU über 110 bis 125 cm.
Nenndicke 120 cm.
Mindesthöhe des Abbruches '50 cm'
Menge: 280,000 m

**20.04.0070 Dokumentation des Bodenprofils Bohrpfahlwand**
StL-Nr. 0520926701
Dokumentation des Bodenprofils und Vergleich mit
Baugrundunterlagen nach Leistungsbeschreibung durchf.
Bei Herstellung einer Bohrpfahlwand
Menge: 1,000 Psch

**20.04.0080 Untergrund vorbereiten, im Fels**
für Böschungs- und Hangsicherung
Untergrund vorbereiten
nicht tragfähiges Material grob abstemmen
Gesamtoberfläche ggf. mit festem Strahlmittel strahlen
Strahlmittel nach angetroffenem Untergrund wählen
Risse und große Klüfte ausmulden
Flächen mit Hochdruckwasserstrahl säubern, entstauben

Das Vorbereiten der Unterlage ist abhängig vom
angetroffenen Untergrund. Die Leistung umfasst alle
erforderlichen Arbeitsschritte abgestimmt auf den
Untergrund. Ggf. sind nicht alle aufgeführten Schritte
für den Untergrund erforderlich.
Menge: 1500,000 m²
Leistungsbereichkatalog: 2 KatLB

**20.04.0090 Untergrund vorbereiten, in Lockergestein, ehemalige Baugrubenverfüllung**
für Böschungs- und Hangsicherung
Untergrund vorbereiten nicht tragfähiges Material grob abtragen
aus der Böschungsebene hervorspringende Steine
vorsichtig herauslösen, große oder schwer lösbare Steine in der Böschung belassen, Gesamtoberfläche ebnen

Das Vorbereiten der Unterlage ist abhängig vom
angetroffenen Untergrund. Die Leistung umfasst alle
erforderlichen Arbeitsschritte abgestimmt auf den
Untergrund. Ggf. sind nicht alle aufgeführten Schritte
für den Untergrund erforderlich.
Menge: 1500,000 m²
Leistungsbereichkatalog: 2 KatLB

**20.04.0100 Bodennagel Böschungssicherung Zug temporär in Boden HB C+D (+E)**
Bodennagel gemäß DIN EN 14490
entsprechend statischen und konstruktiven
Erfordernissen nach einem bauaufsichtlich zugelassenen
System liefern und einbauen zur Böschungssicherung,

Bohrpunkt einmessen,
Bohrung durchführen.

Belastung durch Zug,

Einsatz temporär (bis 2 Jahre),
Korrosionsschutz mittels Zementstein nach DIN EN 14199
Spül- und Stützflüssigkeit aus Zementleim
w/z = 0,4 bis 0,7,
Bohrgut schadlos beseitigen.
dynamisches Verpressen vom Bohrlochtiefsten mit
Zementleim
w/z = 0,4 bis 0,5,
Verwendung von Portlandzement nach DIN 1164-10 und DIN
EN 197-1 unter Berücksichtigung der Expositionsklasse,

Führung eines Pfahlprotokolls für jeden Pfahl gemäß
Zulassung,
in 3-facher Ausfertigung an den AG übergeben.

Probebelastungen nach DIN EN 14199 werden gesondert
vergütet.

Anmerkung:
ISCHEBECK TITAN 30/16

Vorgaben:
Bemessungswert: Rd 138,8 kN, nicht vorgespannt
mind. tragender Querschnitt Stahlzugglied: 4,15 cm²
Zementsteinüberdeckung min. 25 mm,
vorwiegende Bodenklasse / Homogenbereich
DIN 18301: C, D, maximal bis in E
Bohrkrone entsprechend Bodenart,
mittlerer Verpresskörperdurchmesser 100 mm
im Abstand von ca. 1,50 m
Länge Verpreßkörper: mind. 3,3 m max. 10 m
Neigung zur Waagerechten nach unten in Grad: 20 ... 30°

Die Pfahllänge wird abgerechnet von erdseitigem
Pfahlendebis Unterfläche Pfahlkopf,
einschlißelich Pfahlkopfausbildung
System Bodennagel nach Wahl AN

Werkplanung in Abstimmung mit AG wird gesondert
vergütet
Menge: 4200,000 m
Leistungsbereichkatalog: 2 KatLB

**20.04.0110 Bodennagel Böschungssicherung Zug temporär in Boden HB D+E+F+G**
Bodennagel gemäß DIN EN 14490 wie vorherige Position jedoch durch Schichten mit abnehmendem Verwitterungsgrad bis in den ungewitterten Fels
vorwiegende Bodenklasse / Homogenbereich
DIN 18301: D, E,  F, G
Menge: 2100,000 m
Leistungsbereichkatalog: 2 KatLB

**20.04.0120 Eignungsprüfung für Bodennägel**
Eignungsprüfung für Bodennägel (Rückverankerung Spritzbetonschale) nach DIN EN 14490 Anhang C an Opfernägeln. Prüfkraft bis 130 kN, Zugversuch
Menge: 15,000 St
Leistungsbereichkatalog: 2 KatLB

**20.04.0130 Überwachung Baugrubenverbau**
nur falls wir bewegungskritische Teile haben

Verformungsmessung der zuvor beschriebenen rückverankerten bewehrten Spritzbetonschale,
Messung mind. 1x wöchentlich, und bei Verdacht von Bewegungen.
Auswertung der Verformungsentwicklung und Dokumentation.
Verformung senkrecht zur Wandverfläche
25 Messpunkte, Anordnung nach Abstimmung vor Ort.
Einschließlich Vermarkungsmaterial,
Verformungen ab 5 mm müssen detektierbar sein.
Auswertung in Diagrammen und Tabellen. Übergabe spätestens 2 AT nach der Messung.
Menge: 6,000 Mon
Leistungsbereichkatalog: 2 KatLB

#### Abschnitt 20.05 Gerüste und Behelfsbrücken

*Hinweis: Vorbemerkung Trag- und Arbeitsgerüste*
Entsprechend DIN 18331 sind Auf-, Um- und Abbau von Arbeits- und Schutzgerüsten Nebenleistungen,
die nicht gesondert vergütet werden.

Dies betrifft auch sämtliche Absturzsicherungen, die bei der Brückenherstellung eigenverantwortlich
anzubringen sind. Sämtliche Gerüste sind entsprechend DIN 4420 (Arbeits- und Schutzgerüste) bzw. DIN EN 12812 (Traggerüste) auszuführen.

Wird von der Regelausführung n. DIN 4420 abgewichen, sind die notwendigen statischen Berechnungen u.
Zeichnungen eigenverantwortlich auf eigene Kosten auszuführen und dem Prüfstatiker zur Prüfung und Freigabe vor Arbeitsbeginn vorzulegen.

Zusätzlich sind die "Sicherheitsregeln für Arbeits- und Schutzgerüste" (ZH 1/534.0-10) sowie die Aufbau- und
Verwendungsanleitung der Gerüsthersteller zu beachten.

**20.05.0010 Behelfsbrücke bauzeitliche Selke gem. WP-AN herst. Für Baustellverk.*Gewässer**
StL-Nr. 22116406250900
Behelfsbrücke einschließlich Gründung nach statischen,
konstruktiven und verkehrstechnischen Erfordernissen
herstellen, vorhalten und unterhalten. Brücke einschließlich aller Einrichtungen beseitigen. Abmessungen
der Brücke und sonstige Anforderungen nach Unterlagen
des AG.
Brücke für Baustellenverkehr.
Brücke über Gewässer.
Gründung 'herstellen und beseitigen'
Menge: 1,000 Psch
Leistungsbereichkatalog: 116 KatLB

**20.05.0020 Behelfsbrücke Bahntrasse und Selke gem. WP-AN herst. F.öffent.Verkehr*Bahnanlage**
StL-Nr. 22116406140900
Behelfsbrücke einschließlich Gründung nach statischen,
konstruktiven und verkehrstechnischen Erfordernissen
herstellen, vorhalten und unterhalten. Brücke einschließlich aller Einrichtungen beseitigen. Abmessungen
der Brücke und sonstige Anforderungen nach Unterlagen
des AG.
Brücke für öffentlichen Verkehr.
Brücke über Bahnanlage.
Gründung 'herstellen und beseitigen'
Menge: 1,000 Psch
Leistungsbereichkatalog: 116 KatLB

**20.05.0030 Arbeitsgerüst Massivbauwerk gem. WP-AN herst.**
StL-Nr. 2211630690000000
Arbeitsgerüste, einschließlich ggf. erforderlicher
Gründung sowie ggf. erforderlicher Treppentürme und
weiterer Leitergänge, nach statischen, konstruktiven
und sicherheitstechnischen Erfordernissen herstellen
und beseitigen, für den Zeitraum der eigenen Leistung
vorhalten und unterhalten.
Einsatzort 'Massivbauwerk
für Leistungen die nicht Nebenleistungen nach VOB sind'
Menge: 1,000 Psch
Leistungsbereichkatalog: 116 KatLB

**20.05.0040 Traggerüst HWE-Brücke gem. WP-AN herst.*Verkehrssich.n.U. Grdg. beseitigen**
StL-Nr. 22116106091300
Traggerüst der Bemessungsklasse B für gesamtes Bauwerk
nach statischen, konstruktiven und sicherheitstechnischen Erfordernissen herstellen, vorhalten, unterhalten
und beseitigen.
Gerüst 'für HWE-Brücke nach Werkplanung AN'
Einrichtungen für Verkehrssicherung nach Unterlagen des
AG einbauen, vorhalten, unterhalten, betreiben und beseitigen.
Gründung herstellen und beseitigen.
Menge: 1,000 Psch
Leistungsbereichkatalog: 116 KatLB

**20.05.0050 Traggerüst Bahn-Brücke gem. WP-AN herst.*Verkehrssich.n.U. Grdg. beseitigen**
StL-Nr. 22116106091300
Traggerüst der Bemessungsklasse B für gesamtes Bauwerk
nach statischen, konstruktiven und sicherheitstechnischen Erfordernissen herstellen, vorhalten, unterhalten
und beseitigen.
Gerüst 'Bahn-Brücke nach Werkplanung AN'
Einrichtungen für Verkehrssicherung nach Unterlagen des
AG einbauen, vorhalten, unterhalten, betreiben und beseitigen.
Gründung herstellen und beseitigen.
Menge: 1,000 Psch
Leistungsbereichkatalog: 116 KatLB

**20.05.0060 Schutzgerüst herstellen neugebaute Bahntrasse Bahnanlage Erdung, Berührung**
StL-Nr. 221162064901
Schutzgerüst, einschließlich ggf. erforderlicher
Gründung, nach statischen, konstruktiven und sicherheitstechnischen Erfordernissen herstellen und beseitigen, für den Zeitraum der eigenen Leistung vorhalten
und unterhalten. Art, Zweck und geometrische Abmessung
des Gerüstes nach Unterlagen des AG.
Gerüst über Bahnanlage.
Gerüst 'über neugebauter Gleisanlage im Anschlussbereich ober - und unterwasserseitig am Massivbauwerk auf jeweils
ca. 10 m Länge herstellen'
Erdungs- und Berührungsschutzmaßnahmen nach Unterlagen
des AG herstellen.
Menge: 1,000 Psch
Leistungsbereichkatalog: 116 KatLB

#### Abschnitt 20.06 Beton- und Stahlbetonarbeiten (inkl. Bew.+Schalung)

*Hinweis: allgemeine Vorbemerkung*
Die Beton- und Stahlbetonarbeiten sind entsprechend den bauordnungsrechtlich eingeführten Normen auszuführen. Darüber hinaus werden Sorten- und bauteilspezifisch die im beiliegenden BBQ-Konzept genannten zusätzlichen technischen Vertragsbedingungen vereinbart. Für einzelne Sorten werden individuelle Festlegungen getroffen.
Wo ZTV-Ing vereinbart wird, gilt die aktuelle Fassung.
Wo ZTV-W LB 215 vereinbart wird, gilt der Weißdruck von Ausgabe 2025. Es wird Klasse 6a im Sinne von Tabelle 1 in Teil 1000 dieser ZTV vereinbart
Die Statischen Berechnungen sind zu beachten!
Alle Leistungen, Prüfungen sowie die Erstellung der gem. Regelwerken verlanten Unterlagen sind, soweit nicht gesondert ausgeschrieben, in die nachfolgenden Betonpositionen einzurechnen.
Das DBV-Merkblatt "Merkblatt Sommer- und Winterbetonagen" ist zu beachten.
Einzukalkulieren sind Aufwendungen für sorgfältiges Mischen des Betons, kontinuierliche Überwachung von Feuchte und Temperaturen, kurze Transportzeiten, zügiger Einbau, Verlängerung der Nachbehandlung.
Die Erstprüfungen sind mit entsprechenden Vorlauf zu beginnen. Maßgeblich für die Prüfdauer ist i. d. R. der Frostwiderstand nach BAW-MFB.
Allgemeines
Auf die zweite innenliegende Dichtungsebene in den Bewegungsfugen wird aufgrund der nicht ständigen Wasserbeanspruchung verzichtet.
Schalung
Alle sichtbaren Betonkanten sind mit Dreiecksleisten 30 mm zu brechen. Die Aufwendungen sind in die Einzelpositionen für Schalung bzw. Beton inkl. Schalung einzukalkulieren. Alle dauerhaft sichtbar bleibenden Schalflächen sind in Sichtbetonklasse II gem. DBV-Mbl. Sichtbeton auszuführen.
Die Schaltafeln sind an den Stößen abzudichten, so dass das Austreten von Betonleim unterbunden wird.
Schalungsstöße sind so zu behandeln, dass sie nach dem Ausschalen und nach der Nachbearbeitung nicht mehr sichtbar sind.
Die Arbeitsfugen, Schalungsraster und Schalungsanker sind in einem gleichmäßigen Raster anzuordnen.
Das einmal gewählte Schalsystem ist beizubehalten.
Es sind zementgebundene punktförmige Abstandhalter zu verwenden. Die Art der Abstandshalter ist vor Ausführung bemustern und vom AG/BL freigeben zu lassen.
Es sind Schalungsanker mit Wassersperren einzusetzen.
Wo verlängerte Ausschalfristen nach ZTV-W gefordert sind, sind die verlängerten Vorhaltezeiten bei der Bemessung und Kalkulation der Schalungen und anderer Baubehelfe zu berücksichtigen. Der entstehende Mehraufwand ist in die Beton- und Schalpositionen bzw. die Schalpositionen einzurechnen.
Verbleibende Ankerteile sind 50 mm unter der Betonoberkante abzutrennen und mit PCCII gem. ZTV-W LB 219 zu verschließen. Aufwendungen hierfür sind in die Betonpositionen einzukalkulieren.
Betonage
Betonieröffnungen und Rüttelgassen sind entsprechend der Technologie des AN vom AN selbst vorzusehen und zu planen. Der Aufwand wird mit der Position Planung Betonier- und Rüttelgassen vergütet.
Alle zusätzlichen Aufwendungen für das Betonieren auf Grund einer überhöhten Ausführung und nachträgliches Abschlämmen des Wandbetons sind in die EP für die Positionen Betonarbeiten einzukalkulieren.

Die Verwendung von Fließmitteln auf Polycarboxylatesther-Basis (PCE) ist nur bei Durchführung einer erweiterten Eignungsprüfung und Erbringung zusätzlicher Nachweise gemäß BAW-Brief 01/2015 (Probleme mit der Mischungsstabilität von Beton) zulässig. Alle Nachweise sind zu erbringen und alle genannten Regelungen, auch während der Bauausführung, sind einzuhalten und zu dokumentieren. Alle Aufwendungen dafür sind in die betroffenen Betonpositionen einzukalkulieren.

Die Gesteinskörnung muss den Anforderungen nach der Alkali-Richtlinie des DAfStb genügen. Vor Betonierbeginn ist dem AG eine gutachterliche Stellungnahme einer zugelassenen Prüfstelle zur Eignung der Gesteinskörnung hinsichtlich AKR für den vorgesehenen Beton vorzulegen. Die Kosten für die AKR-Eignungsprüfung sowie die gutachterliche Stellungnahme sind in die Positionen zur Eignungsprüfung einzurechnen.

Zur Bauwerksüberwachung sind Höhenbolzen in den frischen Beton einzusetzen. Der Mehraufwand ist in die Position der Mess- und Höhenbolzen einzukalkulieren.
Der Mehraufwand, der sich beim Betoneinbau aus Einbauteilen ergibt, ist in die Kosten der Einbauteile einzukalkulieren.

*Hinweis: Hinweise zu Bauteilgruppen und Einbauten*
Das Massivbauwerk gliedert sich in folgende Bauteile:

-  Schwergewichtsmauer (Bauteilgruppe 200)
   - Feld 1 mit Gewässerdurchlass und Bahndurchlass sowie Antriebs- und Betriebsraum
   -  Feld 2 mit Betriebsauslass 1 und 2 sowie Antriebs und Betriebsraum
   -  Feld 3 Widerlager HWE Brücke (talseitig bzw. nord)
   -  Feld 4 und 5 Überfallkrone HWE
   -  Feld 6 Widerlager HWE Brücke (hangseitig bzw. süd)
   -  Feld 7 Hanganschluss
-  Kaskade mit Tosbecken (Bauteilgruppe 300)
-  ober- und unterwasserseitige Flügelmauer (Bauteilgruppe 400)
-  Bohrpfahlwände (Bauteilgruppe 500)
-  Massivbauteile im Zuge der Bahnanlagen mit Bahnbrücke,
  Unterbau für Feste Fahrbahn der Gleisanlage u. a. m. (Bauteilgruppe 600)
-  Einlaufbereich Betriebsauslässe (Bauteilgruppe 800)
-  Nebenanlagen, z. B. Stützmauernan der Bahntrasse (Bauteilgruppe 900)

In Feld 1 und 2 sind die Unterkonstruktion und die festen Teile des Stahlwasserbaues einzubauen.

Weiterhin sind einzubauen:
Betonabdeckungen für Antriebsraum
Brückenlager
Erdungsanlage / Potentialausgleich
Pegel-, Sohlwasserdruck- und Kabelschutzrohre und Schächte
Entwässerung (Einläufe, Rohre, Schächte)
Sicherheitstür
Belüftungsöffnungen
Jahreszahl
etc.

Alle horizontalen Oberflächen (Kappenbeton, Betonabdeckungen, Oberseite Flügelwand) sind mit Besenstrich und einer Neigung von mind. 3 % auszuführen, um eine Entwässerung der ebenen Flächen zu erreichen. Aufwendungen dafür sind in die Einheitspreise mit einzukalkulieren.

*Hinweis: Hinweise zum Potentialausgleich*
Das Massivbauwerk ist in den Potentialausgleich einzubinden. Dies ist beim Bauablauf zu berücksichtigen.
Potentialausgleich und Erdungsfestpunkte werden unter Erdungsanlage vergütet.
Abstimmungen mit dem Gewerk EMSR-Technik sind einzukalkulieren.
Mehraufwendungen zum Einbau der Erdungsanlage in den Massivbau sind einzukalkulieren.

Alle Einbauten aus Metall sind in den Potentialausgleich einzubinden:
Stahlwasserbauteile
Geländer
Hülsen
Rahmen der Abdeckungen
Geländer, Leitern
etc.

*Hinweis: Hinweise zum BBQ-Konzept*
Die nachfolgenden Positionen stützen sich auf das BBQ-Konzept.
Das BBQ-Konzept liegt der Vergabeunterlage bei.
Die Leistungstexte sind gemeinsam mit dem BBQ-Konzept zu lesen. Die hier genannten Leistungspositionen geben die Anforderungen an die Sorten nur verkürzt wieder!

Das BBQ-Konzept weist 40 Bauteilgruppen aus (201 - 912).
Die Bauteile innerhalb einer Bauteilgruppe (Betonierabschnitte) sind stofflich und bzgl. der Einbaubedingungen gleich (z. B. die Kernbetone aller Betonierabschnitte des Mauerkörpers, 213).
Die Bauteilgruppen untergliedern sich im Weiteren in Betonierabschnitte, für die später im Betonierplan u. U. individuelle Festlegungen (z. B. Kälteschutzmaßnahmen) festzulegen sind.

Die Bauteilgruppen lassen sich in 26 BBQ-Klassen (1 - 26) einordnen.
Die BBQ Klassen erfassen Bauteile mit gleichen Betonsorten, gleicher Exposition und annähernd gleichen Einbaubedingungen (z. B. der unbewehrte Kernbeton des Mauerkörpers 213 und der des Feste Fahrbahn-Unterbau 622). Die BBQ-Positionen beinhalten Herstellen, liefern und einbauen des Betons.

Aus den BBQ-Klassen lassen sich 14 Betonsorten (Beton Nr.) ableiten. Diese Sorten ergeben sich aus den umhüllenden Stoffanforderungen der 26 BBQ-Klassen. Für jede der Betonsorte sind Eignungsnachweise entsprechend den angegebenen Regelwerken durchzuführen.
Für Sorte 14 wird von Industriewahre mit Werksmäßiger Produktionskontrolle ausgegangen. Für derartiges Material sind die Gütenachweise des Herstellers einzureichen.

*Hinweis: Vorbemerkung Eignungsnachweise*
Eignungsnachweise nach BBQ-Konzept im Sinne der VOB DIN 18331, Abschnitt 4, erbringen.
Die Leistung umfasst alle Aufwendungen für die Erbringung der Eignungsnachweise, wie z.B. erforderliche labortechnische Einrichtungen, Geräte und Stoffe.

Wo ZTV in Verbindung mit massigen Bauteilen gefordert ist, darf der Nachweis der adiabatischen Wärmeentwicklung rechnerisch erbracht werden. Die Zulässigkiet der Berechnungsgrundlagen ist durch Herstellerangaben/Produktdatenblätter zu belegen.

Die Leistung umfasst je nach Betonsorte die Eignungsnachweise nach DIN, zzgl. der Nachweise nach ZTV's, zzgl. ggf. weiterer besonderer Eignungsprüfungen.

Die Abrechnung der Eignungsnachweise erfolgt je geprüfte Betonsorte.

**20.06.0010 Eignungsnachweise Betonsorte 1**
Eignungsnachweise erbringen für Betonsorte 1
C8/10, Sonderbeton (Einkornbeton)
Besondere Eign.-prüfungen gem. BBQ-Sorte 315
- Durchlässigkeit nach FGSV M DBT
- Hohlraumgehalt nach FGSV M DBT
- gemäß Tabelle 2 FGSV M DBT
Menge: 1,000 Psch

**20.06.0020 Eignungsnachweise Betonsorte 2**
Eignungsnachweise erbringen für Betonsorte 2
C12/15 mit besondere Eign.-prüfungen gem. BBQ-Sorte 231;
- Durchlässigkeit nach FGSV M DBT
- Hohlraumgehalt nach FGSV M DBT
- gemäß Tabelle 2 FGSV M DBT
- Art- u. Maß der Verdichtung zur Gewährleistung der
  geforderten Eigenschaften

Beton nach FGSV M DBT
Menge: 1,000 Psch

**20.06.0030 Eignungsnachweise Betonsorte 3**
Eignungsnachweise erbringen für Betonsorte 3
C16/20
Menge: 1,000 Psch

**20.06.0040 Eignungsnachweise Betonsorte 4**
Eignungsnachweise erbringen für Betonsorte 4
C20/25
besondere Eign.-prüfungen gem. BBQ-Sorte 213, 622,
- Sedimentationsstabilität gem. BAW-MESB

Beton nach ZTV-W LB215
Menge: 1,000 Psch

**20.06.0050 Eignungsnachweise Betonsorte 5**
Eignungsnachweise erbringen für Betonsorte 5
C25/30
Größtkorn 32 mm;
Zementgehalt minimieren;

Beton nach ZTV-W LB 215
Menge: 1,000 Psch

**20.06.0060 Eignungsnachweise Betonsorte 6**
Eignungsnachweise erbringen für Betonsorte 6
C30/37
Größtkorn >= 32 mm
Zementgehalt minimieren
Menge: 1,000 Psch

**20.06.0070 Eignungsnachweise Betonsorte 7**
Eignungsnachweise erbringen für Betonsorte 7
C30/37

Beton nach ZTV-Ing
Menge: 1,000 Psch

**20.06.0080 Eignungsnachweise Betonsorte 8**
Eignungsnachweise erbringen für Betonsorte 8
C30/37 LP

Beton nach ZTV-Ing
Menge: 1,000 Psch

**20.06.0090 Eignungsnachweise Betonsorte 9**
Eignungsnachweise erbringen für Betonsorte 9
C30/37
Größtkorn 8 mm

Beton nach ZTV-W LB 215
ohne Nachweis quasiadiabatische Temperaturerhöhung
Menge: 1,000 Psch

**20.06.0100 Eignungsnachweise Betonsorte 10**
Eignungsnachweise erbringen für Betonsorte 10
C30/37
Größtkorn >= 32 mm
Zementgehalt minimieren,
besondere Eign.-prüfungen gem. BBQ-Sorte 211, 212, 214, 311, 411, 412, 621
- Sedimentationsstabilität gem. BAW-MESB

Beton nach ZTV-W LB 215
Menge: 1,000 Psch

**20.06.0110 Eignungsnachweise Betonsorte 11**
Eignungsnachweise erbringen für Betonsorte 11
C30/37, Spritzbeton

Beton nach ZTV-W LB 215
ohne Nachweis quasiadiabatische Temperaturerhöhung
Menge: 1,000 Psch

**20.06.0120 Eignungsnachweise Betonsorte 12**
Eignungsnachweise erbringen für Betonsorte 12
C35/45

Beton nach ZTV-Ing
Menge: 1,000 Psch

**20.06.0130 Eignungsnachweise Betonsorte 13**
Eignungsnachweise erbringen für Betonsorte 13
C35/45, Spritzbeton

Beton nach ZTV-W LB 215
ohne Nachweis quasiadiabatische Temperaturerhöhung
Menge: 1,000 Psch

*Hinweis: Vorbemerkung BBQ-Positionen*
Die BBQ-Positionen beinhalten Herstellen, liefern und einbauen des Betons.
Die Kosten zur Erbringung der entsprechend den genannten Regelwerken geforderten Konformitätsnachweise sind einzukalkulieren.

**20.06.0140 BBQ-01, Bauteilgruppe 201, C25/30**
unbewehrten Beton, Betonsorte Nr. 5 gemäß BBQ-Konzept
in Schalung nach Zeichnung herstellen.
Schalung wird gesondert vergütet.

für Bauteilgruppe 201
Druckfestigkeitsklasse C35/45

Ausführliche Anforderungsbeschreibung nach Bauteilgruppe in BBQ-Konzept beachten und entsprechenden Aufwand einkalieren.
Menge: 160,000 m3

**20.06.0150 BBQ-02, Bauteilgruppe 211, C30/37, ZTV-W**
bewehrten Beton, Betonsorte Nr. 10 gemäß BBQ-Konzept
in Schalung nach Zeichnung herstellen.
Schalung und Bewehrung werden gesondert vergütet.

für Bauteilgruppe 211
Druckfestigkeitsklasse C30/37
nach ZTV-W

Ausführliche Anforderungsbeschreibung nach Bauteilgruppe in BBQ-Konzept beachten und entsprechenden Aufwand einkalieren.
Menge: 2730,000 m3

**20.06.0160 BBQ-03, Bauteilgruppe 212,214,621, C30/37, ZTV-W**
unbewehrten Beton, Betonsorte Nr. 10 gemäß BBQ-Konzept
in Schalung nach Zeichnung herstellen.
Schalung wird gesondert vergütet.

für Bauteilgruppe 212,214,621
Druckfestigkeitsklasse C30/37
nach ZTV-W

Ausführliche Anforderungsbeschreibung nach Bauteilgruppe in BBQ-Konzept beachten und entsprechenden Aufwand einkalieren.
Menge: 6820,000 m3

**20.06.0170 BBQ-04, Bauteilgruppe 213,622, C20/25, ZTV-W**
unbewehrten Beton, Betonsorte Nr. 4 gemäß BBQ-Konzept
in Schalung nach Zeichnung herstellen.
Schalung wird gesondert vergütet.

für Bauteilgruppe 213,622
Druckfestigkeitsklasse C20/25
nach ZTV-W

Ausführliche Anforderungsbeschreibung nach Bauteilgruppe in BBQ-Konzept beachten und entsprechenden Aufwand einkalieren.
Menge: 4010,000 m3

**20.06.0180 BBQ-05, Bauteilgruppe 220, C35/45, ZTV-Ing**
bewehrten Beton, Betonsorte Nr. 12 gemäß BBQ-Konzept
in Schalung nach Zeichnung herstellen.
Schalung und Bewehrung werden gesondert vergütet.

für Bauteilgruppe 220
Druckfestigkeitsklasse C35/45
nach ZTV-Ing

Ausführliche Anforderungsbeschreibung nach Bauteilgruppe in BBQ-Konzept beachten und entsprechenden Aufwand einkalieren.
Menge: 260,000 m3

**20.06.0190 BBQ-06, Bauteilgruppe 221,242, C30/37, ZTV-Ing**
bewehrten Beton, Betonsorte Nr. 8 gemäß BBQ-Konzept
in Schalung nach Zeichnung herstellen.
Schalung und Bewehrung werden gesondert vergütet.

für Bauteilgruppe 221,424
Druckfestigkeitsklasse C30/37
nach ZTV-Ing

Ausführliche Anforderungsbeschreibung nach Bauteilgruppe in BBQ-Konzept beachten und entsprechenden Aufwand einkalieren.
Menge: 73,000 m3

**20.06.0200 BBQ-07, Bauteilgruppe 223, C35/45, DAfStb-Vergussbeton-Rili**
bewehrten Beton, Betonsorte Nr. 14 gemäß BBQ-Konzept
in Schalung nach Zeichnung herstellen.
Schalung und Bewehrung werden gesondert vergütet.

für Bauteilgruppe 223
Druckfestigkeitsklasse C35/45
nach DAfStb-Vergussbeton-Rili

Ausführliche Anforderungsbeschreibung nach Bauteilgruppe in BBQ-Konzept beachten und entsprechenden Aufwand einkalieren.
Menge: 3,000 m3

**20.06.0210 BBQ-08, Bauteilgruppe 224, C30/37, ZTV-W**
bewehrten Beton, Betonsorte Nr. 9 gemäß BBQ-Konzept
in Schalung nach Zeichnung herstellen.
Schalung und Bewehrung werden gesondert vergütet.

für Bauteilgruppe 224
Druckfestigkeitsklasse C30/37
nach ZTV-W

Ausführliche Anforderungsbeschreibung nach Bauteilgruppe in BBQ-Konzept beachten und entsprechenden Aufwand einkalieren.
Menge: 304,000 m3

**20.06.0220 BBQ-09, Bauteilgruppe 230, C35/45, ZTV-Ing**
bewehrten Beton, Betonsorte Nr. 12 gemäß BBQ-Konzept
in Schalung nach Zeichnung herstellen.
Schalung und Bewehrung werden gesondert vergütet.

für Bauteilgruppe 230
Druckfestigkeitsklasse C35/45
nach ZTV-Ing

Ausführliche Anforderungsbeschreibung nach Bauteilgruppe in BBQ-Konzept beachten und entsprechenden Aufwand einkalieren.
Menge: 40,000 m3

**20.06.0230 BBQ10, Bauteilgruppe 231, C12/15, FGSV M DBT**
unbewehrten Beton, Betonsorte Nr. 2 gemäß BBQ-Konzept
in Schalung nach Zeichnung herstellen.
Schalung wird gesondert vergütet.

für Bauteilgruppe 231
Druckfestigkeitsklasse C12/15
nach FGSV Merkblatt Dränbetontragschichten

Ausführliche Anforderungsbeschreibung nach Bauteilgruppe in BBQ-Konzept beachten und entsprechenden Aufwand einkalieren.
Menge: 11,000 m3

**20.06.0240 BBQ-11, Bauteilgruppe 241,613, C35/45, ZTV-Ing**
bewehrten Beton, Betonsorte Nr. 12 gemäß BBQ-Konzept
in Schalung nach Zeichnung herstellen.
Schalung und Bewehrung werden gesondert vergütet.

für Bauteilgruppe 241,613
Druckfestigkeitsklasse C35/45
nach ZTV-Ing

Ausführliche Anforderungsbeschreibung nach Bauteilgruppe in BBQ-Konzept beachten und entsprechenden Aufwand einkalieren.
Menge: 284,000 m3

**20.06.0250 BBQ-12, Bauteilgruppe 245,261, C35/45, ZTV-Ing**
bewehrten Beton, Betonsorte Nr. 12 gemäß BBQ-Konzept
in Schalung nach Zeichnung herstellen.
Schalung und Bewehrung werden gesondert vergütet.

für Bauteilgruppe 245,261
Druckfestigkeitsklasse C35/45
nach ZTV-Ing

Ausführliche Anforderungsbeschreibung nach Bauteilgruppe in BBQ-Konzept beachten und entsprechenden Aufwand einkalieren.
Menge: 31,000 m3

**20.06.0260 BBQ-13, Bauteilgruppe 251, C25/30, ZTV-W**
bewehrten Beton, Betonsorte Nr. 5 gemäß BBQ-Konzept
in Schalung nach Zeichnung herstellen.
Schalung und Bewehrung werden gesondert vergütet.

für Bauteilgruppe 251
Druckfestigkeitsklasse C25/30
nach ZTV-W

Ausführliche Anforderungsbeschreibung nach Bauteilgruppe in BBQ-Konzept beachten und entsprechenden Aufwand einkalieren.
Menge: 140,000 m3

**20.06.0270 BBQ-14, Bauteilgruppe 311,411,412, C30/37, ZTV-W**
bewehrten Beton, Betonorte Nr. 10 gemäß BBQ-Konzept
in Schalung nach Zeichnung herstellen.
Schalung und Bewehrung werden gesondert vergütet.

für Bauteilgruppe 311,411,412
Druckfestigkeitsklasse C30/37
nach ZTV-W

Ausführliche Anforderungsbeschreibung nach Bauteilgruppe in BBQ-Konzept beachten und entsprechenden Aufwand einkalieren.
Menge: 7360,000 m3

**20.06.0280 BBQ-15, Bauteilgruppe 312,811,812, C30/37, ZTV-W**
bewehrten Beton, Betonsorte Nr. 10 gemäß BBQ-Konzept
in Schalung nach Zeichnung herstellen.
Schalung und Bewehrung werden gesondert vergütet.

für Bauteilgruppe 312,811,812
Druckfestigkeitsklasse C30/37
nach ZTV-W + besondere Eignungsprüfung

Ausführliche Anforderungsbeschreibung nach Bauteilgruppe in BBQ-Konzept beachten und entsprechenden Aufwand einkalieren.
Menge: 784,000 m3

**20.06.0290 BBQ-16, Bauteilgruppe 315, C8/10, Einkornbeton**
unbewehrten Beton, Betonsorte Nr. 1 gemäß BBQ-Konzept
in Schalung nach Zeichnung herstellen.
Schalung wird gesondert vergütet.

für Bauteilgruppe 315
Druckfestigkeitsklasse C8/10
Einkornbeton

Ausführliche Anforderungsbeschreibung nach Bauteilgruppe in BBQ-Konzept beachten und entsprechenden Aufwand einkalieren.
Menge: 230,000 m3

**20.06.0300 BBQ-17, Bauteilgruppe 321, C30/37, ZTV-W**
bewehrten Beton, Sorte Nr. 10 gemäß BBQ-Konzept
in Schalung nach Zeichnung herstellen.
Schalung und Bewehrung werden gesondert vergütet.

für Bauteilgruppe 321
Druckfestigkeitsklasse C30/37
nach ZTV-W

Ausführliche Anforderungsbeschreibung nach Bauteilgruppe in BBQ-Konzept beachten und entsprechenden Aufwand einkalieren.
Menge: 25,000 m3

**20.06.0310 BBQ-18, Bauteilgruppe 322, C35/45, ZTV-W**
bewehrten Beton, Betonsorte Nr. 13 gemäß BBQ-Konzept
in Schalung nach Zeichnung herstellen.
Schalung und Bewehrung werden gesondert vergütet.

für Bauteilgruppe 322
Druckfestigkeitsklasse C35/45
nach ZTV-W

Ausführliche Anforderungsbeschreibung nach Bauteilgruppe in BBQ-Konzept beachten und entsprechenden Aufwand einkalieren.
Menge: 20,000 m3

**20.06.0320 BBQ-19, Bauteilgruppe 511,521 C30/37**
unbewehrten Beton, Betonsorte Nr. 6 gemäß BBQ-Konzept
in Schalung nach Zeichnung herstellen.
Schalung wird gesondert vergütet.

für Bauteilgruppe 511,512
Druckfestigkeitsklasse C30/37

Ausführliche Anforderungsbeschreibung nach Bauteilgruppe in BBQ-Konzept beachten und entsprechenden Aufwand einkalieren.
Menge: 1870,000 m3

**20.06.0330 BBQ-20, Bauteilgruppe 512,522,911 C30/37**
bewehrten Beton, Betonsorte Nr. 6 gemäß BBQ-Konzept
in Schalung nach Zeichnung herstellen.
Schalung und Bewehrung werden gesondert vergütet.

für Bauteilgruppe 512,522,911
Druckfestigkeitsklasse C30/37

Ausführliche Anforderungsbeschreibung nach Bauteilgruppe in BBQ-Konzept beachten und entsprechenden Aufwand einkalieren.
Menge: 2614,000 m3

**20.06.0340 BBQ-21, Bauteilgruppe 611, C30/37, ZTV-Ing**
bewehrten Beton, Betonsorte Nr. 7 gemäß BBQ-Konzept
in Schalung nach Zeichnung herstellen.
Schalung und Bewehrung werden gesondert vergütet.

für Bauteilgruppe 611
Druckfestigkeitsklasse C30/37
nach ZTV-Ing

Ausführliche Anforderungsbeschreibung nach Bauteilgruppe in BBQ-Konzept beachten und entsprechenden Aufwand einkalieren.
Menge: 180,000 m3

**20.06.0350 BBQ-22, Bauteilgruppe 612, C30/37, ZTV-W**
bewehrten Beton, Betonorte Nr. 10 gemäß BBQ-Konzept
in Schalung nach Zeichnung herstellen.
Schalung und Bewehrung werden gesondert vergütet.

für Bauteilgruppe 612
Druckfestigkeitsklasse C30/37
nach ZTV-W

Ausführliche Anforderungsbeschreibung nach Bauteilgruppe in BBQ-Konzept beachten und entsprechenden Aufwand einkalieren.
Menge: 250,000 m3

**20.06.0360 BBQ-23, Bauteilgruppe 815,816, C16/20**
unbewehrten Beton, Betonsorte Nr. 3 gemäß BBQ-Konzept
in Schalung nach Zeichnung herstellen.
Schalung wird gesondert vergütet.

für Bauteilgruppe 815,816
Druckfestigkeitsklasse C16/20

Ausführliche Anforderungsbeschreibung nach Bauteilgruppe in BBQ-Konzept beachten und entsprechenden Aufwand einkalieren.
Menge: 590,000 m3

**20.06.0370 BBQ-24, Bauteilgruppe 820, C30/37, ZTV-W**
bewehrten Beton, Betonsorte Nr. 11 gemäß BBQ-Konzept
in Schalung nach Zeichnung herstellen.
Schalung und Bewehrung werden gesondert vergütet.

für Bauteilgruppe 820
Druckfestigkeitsklasse C30/37
nach ZTV-W

Ausführliche Anforderungsbeschreibung nach Bauteilgruppe in BBQ-Konzept beachten und entsprechenden Aufwand einkalieren.
Menge: 220,000 m3

**20.06.0380 BBQ-25, Bauteilgruppe 821, C30/37**
unbewehrten Beton, Betonsorte Nr. 9 gemäß BBQ-Konzept
in Schalung nach Zeichnung herstellen.
Schalung wird gesondert vergütet.

für Bauteilgruppe 821
Druckfestigkeitsklasse C30/37

Ausführliche Anforderungsbeschreibung nach Bauteilgruppe in BBQ-Konzept beachten und entsprechenden Aufwand einkalieren.
Menge: 1,000 m3

**20.06.0390 BBQ-26, Bauteilgruppe 912, C30/37**
unbewehrten Beton, Betonsorte Nr. 6 gemäß BBQ-Konzept
in Schalung nach Zeichnung herstellen.
Schalung wird gesondert vergütet.

für Bauteilgruppe 912
Druckfestigkeitsklasse C30/37

Ausführliche Anforderungsbeschreibung nach Bauteilgruppe in BBQ-Konzept beachten und entsprechenden Aufwand einkalieren.
Menge: 150,000 m3

**20.06.0400 Zulage Einhaltung Frischbetontemperatur bei < 5°C**
Zulage für Aufwendungen für besondere Maßnahmen zur Einhaltung von Frischbetontemperaturen bei Unterschreitung einer Umgebungstemperatur von Tu < 5°C,
Gewährleistung einer Mindesttemperatur des Frischbetons unter Berücksichtigung von Transport und Verarbeitungszeiten.
Maßnahmen nach Wahl des AN (z.Bsp. Erwärmung des Zugabewassers, Gesteinskörnung etc.)

Vergütung erfolgt nach am Betoniertag (0 bis 24 Uhr) eingebauten m³ Frischbeton.
Abrechnung nach eingebauter Menge (Lieferschein).
Menge: 300,000 m3

**20.06.0410 Beton-Bauteil nachbehandeln*Matten, wärmed.*horiz.+geneigt**
Bauteil aus Beton gemäß ZTV-W LB 215,
zusätzlich zu 'Belassen in der Schalung' nachbehandeln/schützen einschließlich Aufbau, Vorhalten und Wiederabbau von erforderlichen Gerüsten, Abdeckkonstruktionen und Festhaltevorrichtungen sowie Liefern
und Vorhalten der notwendigen Materialien.
alle Betonbauteile in Abhängigkeit der Witterung und der Technologie des AN
Fläche horizontal und geneigt
Abdecken mit wärmedämmenden Matten.
Menge: 300,000 m2

**20.06.0420 Beton-Bauteil nachbehandeln*Matten, wärmed.*vertikal**
Bauteil aus Beton gemäß ZTV-W LB 215,
zusätzlich zu 'Belassen in der Schalung' nachbehandeln/schützen einschließlich Aufbau, Vorhalten und Wiederabbau von erforderlichen Gerüsten, Abdeckkonstruktionen und Festhaltevorrichtungen sowie Liefern
und Vorhalten der notwendigen Materialien.
alle Betonbauteile in Abhängigkeit der Witterung und der Technologie des AN
Fläche vertikal
Abdecken mit wärmedämmenden Matten.
Menge: 300,000 m2

*Hinweis: Bewehrung*

**20.06.0430 Betonstabstahl Durchmesser 6-32 mm**
Betonstabstahl B 500 B DIN 488 Durchmesser über 6 bis 32 mm (überwiegend 16 bis 28 mm), alle Längen, liefern, abladen, schneiden, biegen und verlegen, mittlerer Bewehrungsgrad ca. 100 bis 150 kg/m³ Beton,
Anteil Durchmesser 16 bis 28 mm ca. 95 %,
Verschnitt, Bindedraht sowie zementgebundene Abstandshalter zur Schalung sind in den Einheitspreis mit einzurechnen und werden nicht gesondert vergütet.
einschließlich Anpassungen im Bereich von Aufkantung und Fugenblech.
Abrechnung erfolgt nach Stahllisten der Bewehrungspläne.
Statische Berechnungen, Ausführungszeichnungen und Stahllisten werden vom AG zur Verfügung gestellt.
Menge: 2150,000 t

**20.06.0440 Profilstahl und Montagebehelfe als Hilfs- oder Unterstützungskonstruktion**
Profilstahl und Montagebehelfe als Hilfs- oder Unterstützungs- konstruktion der Bewehrung nach Wahl des AN einbauen.
Stahlsorte nach Wahl des AN,
Bewehrungsunterstützung in allen Bauteilen,
einschl. Abstandshalter aus Stahlkörben zur Unterstützungen für die obere Lage,
Einschließlich geschweißter und geschraubter Baustellenverbindungen.
Menge: 140,000 t

**20.06.0450 Betonstahlverbindung herstellen*Alle Bauteile**
StL-Nr. 122152309190
Betonstahlverbindungen als Sonderstoßausbildung
herstellen. Erforderliche Vorbereitungsarbeiten
an Anschlussstäben wird  nicht gesondert vergütet.
Anschlussstäbe aus Betonstahl B500 B werden über
der die Bewehrungsposition angrenzenden Bauteile
gesondert vergütet.Verbindung als 'Schraubmuffenverbindung als Muffenstab mit Schraubmuffe als rechts-rechts-, rechts-links- oder Positionsmuffenverbindung bzw. Muffenstab geschmiedet mit Nagelflansch, Muffen- und Anschlussstab gerade, 1x oder 2x gebogen oder gekröpft, einschl. Anschlussstab, Abrechnung erfolgt als Muffenpaar'
Für alle Bauteile.Nenndurchmesser '16 - 20 mm'
Menge: 150,000 St

**20.06.0460 Betonstahlverbindung herstellen*Alle Bauteile**
StL-Nr. 122152309190
Betonstahlverbindungen als Sonderstoßausbildung
herstellen. Erforderliche Vorbereitungsarbeiten
an Anschlussstäben wird  nicht gesondert vergütet.
Anschlussstäbe aus Betonstahl B500 B werden über
der die Bewehrungsposition angrenzenden Bauteile
gesondert vergütet.Verbindung als 'Schraubmuffenverbindung als Muffenstab mit Schraubmuffe als rechts-rechts-, rechts-links- oder Positionsmuffenverbindung bzw. Muffenstab geschmiedet mit Nagelflansch, Muffen- und Anschlussstab gerade, 1x oder 2x gebogen oder gekröpft, einschl. Anschlussstab, Abrechnung erfolgt als Muffenpaar'
Für alle Bauteile.Nenndurchmesser '25 - 32 mm'
Menge: 300,000 St

*Hinweis: Schalung*
Es ist zu beachten, dass die Schalung über mehrere Betonierabschnitte geführt werden muss. Alle dafür erforderlichen Aufwendungen (Arbeitsgerüste, zusätzliche Abstützungen u.a.) sind in die Einheitspreise der jeweiligen Positionen einzukalkulieren.

**20.06.0470 Schalung Bodenersatzbeton herstellen**
Schalung zwischen Betonierabschnitten von Bodenersatzbeton herstellen.
Ohne Anforderung an Schalhautqualität.
Schalung für vertikale Flächen
Höhe bis 5 m

Merhaufwand zum Einbau von Fugenbändern einkalkulieren.
Menge: 96,000 m2

**20.06.0480 Schalung Flügelwand herstellen**
Schalung für in Leistungsbeschreibung dargestelltes
Bauteil herstellen, vorhalten und beseitigen.
Bei geschalten Betonoberflächen ist die Mindestdauer des
Belasses in der Schalung gemäß ZTV-W LB 215 bzw. BBQ- Konzept einzurechnen.
Mauteil: Flügelwände
Schalung für ebene, vertikale und leicht geneigte Flächen
 - bis 10:1 Dammseite und
Schalung mit gleichmäßig versetzten Stößen.
Schalungsverlauf horizontal und vertikal.
großflächige Schaltafeln
Talsperrenschalung
Höhe bis 24 m
Menge: 870,000 m2

**20.06.0490 Schalung Stützwände (Kaskade, Tosbecken, und Ablaufkanal) herstellen**
Schalung für in Leistungsbeschreibung dargestelltes
Bauteil herstellen, vorhalten und beseitigen.
Bei geschalten Betonoberflächen ist die Mindestdauer des
Belasses in der Schalung gemäß ZTV-W LB 215 bzw. BBQ- Konzept einzurechnen.
Mauteil: Kaskade, Tosbecken, und Ablaufkanal
Schalung für ebene, vertikale und geneigte Flächen
Neigung Erdseitig bis 75° ca. (3,7 : 1)

Schalung mit gleichmäßig versetzten Stößen.
Schalungsverlauf horizontal und vertikal.
großflächige Schaltafeln

Höhe bis 8 m

Schalung als Ein- oder zweihäuptige Schalung
Menge: 850,000 m2

**20.06.0500 Schalung Vorsatzschale (Bohrpfahlwand für Einlaufbereich u. Tosbecken)**
Schalung für in Leistungsbeschreibung dargestelltes
Bauteil herstellen, vorhalten und beseitigen.
Bei geschalten Betonoberflächen ist die Mindestdauer des
Belasses in der Schalung gemäß ZTV-W LB 215 bzw. BBQ- Konzept einzurechnen.
Mauteil: Vorsatzschale vor Bohrpfahlwänden
Schalung für ebene, vertikale und leicht geneigte Flächen
 - bis 10:1
 - bis 5:1 Sporn
Schalung mit gleichmäßig versetzten Stößen.
Schalungsverlauf horizontal und vertikal.
großflächige Schaltafeln
Höhe bis 2 m
Menge: 72,000 m2

**20.06.0510 Schalung Massivbauwerk Feld 1 bis 7, vertikal, herstellen**
Schalung für in Leistungsbeschreibung dargestelltes
Bauteil herstellen, vorhalten und beseitigen.
Bei geschalten Betonoberflächen ist die Mindestdauer des
Belasses in der Schalung gemäß ZTV-W LB 215 bzw. BBQ- Konzept einzurechnen.
Mauteil: Massivbauwerk
Schalung für ebene, vertikale und leicht geneigte Flächen
 - bis 10:1 Seite Dammbauwerk (Verlängerung Flügelwand) und
 - bis 5:1 Sporn
 - einschließlich Gewässer- u. Bahndurchlass sowie
  Betriebsauslässe
Schalung mit gleichmäßig versetzten Stößen.
Schalungsverlauf horizontal und vertikal.
großflächige Schaltafeln
Talsperrenschalung
Höhe bis 24 m
Menge: 1200,000 m2

**20.06.0520 Schalung Massivbauwerk Feld 1 und 2 Wände Antriebsräume**
Schalung für in Leistungsbeschreibung dargestelltes
Bauteil herstellen, vorhalten und beseitigen.
Bei geschalten Betonoberflächen ist die Mindestdauer des
Belasses in der Schalung gemäß ZTV-W LB 215 bzw. BBQ- Konzept einzurechnen.
Mauteil: Massivbauwerk, Wände Antriebsräume

Schalung für ebene Flächen,
als zweihäuptige Schalung,
Schalung mit gleichmäßig versetzten Stößen.
Schalungsverlauf vertikal.
großflächige Schaltafeln
Höhe bis 24 über GOK, Schalungsbock aufgestellt auf Niveau
Rohfußboden Antriebsräume
Menge: 210,000 m²

**20.06.0530 Schalung Massivbauwerk Feld 1 bis 7, geneigt, herstellen**
Schalung für in Leistungsbeschreibung dargestelltes
Bauteil herstellen, vorhalten und beseitigen.
Bei geschalten Betonoberflächen ist die Mindestdauer des
Belasses in der Schalung gemäß ZTV-W LB 215 bzw. BBQ- Konzept einzurechnen.
Mauteil: Massivbauwerk
Schalung für ebene, geneigte Flächen
 - bis 0,7:1 Luftseite
 - einschließlich anbindung an Gewässer-
  u. Bahndurchlass sowie Betriebsauslässe
Schalung mit gleichmäßig versetzten Stößen.
Schalungsverlauf horizontal und vertikal.
großflächige Schaltafeln
Talsperrenschalung
Höhe bis 24 m

Mehraufwand aus Funktion als Deckelschalung (Auftrieb) einkalkulieren
Menge: 1300,000 m2

**20.06.0540 Schalung Massivbauwerk Feld 1 bis 6, konvex gekrümmt, herstellen**
Schalung für in Leistungsbeschreibung dargestelltes
Bauteil herstellen, vorhalten und beseitigen.
Bei geschalten Betonoberflächen ist die Mindestdauer des
Belasses in der Schalung gemäß ZTV-W LB 215 bzw. BBQ- Konzept einzurechnen.
Mauteil: Massivbauwerk
konvex gekrümmte Schalung für konkave gekrümmte
Betonoberfläche
 - R = 2 m (Ausrundung Überlaufrücken unten)
 - R = 5 m (Ausrundung Mauerrücken oben)
Schalung mit gleichmäßig versetzten Stößen.
Schalungsverlauf horizontal und vertikal.
großflächige Schaltafeln
Talsperrenschalung
Höhe bis 5 m an Ausrundung Überfallrücken unten
Höhe bis 15 m an Ausrundung Mauerrücken oben

Mehraufwand aus Funktion als Deckelschalung (Auftrieb) einkalkulieren
Menge: 190,000 m2

**20.06.0550 Schalung Massivbauwerk Feld 3 bis 6, konvkav gekrümmt, herstellen**
Schalung für in Leistungsbeschreibung dargestelltes
Bauteil herstellen, vorhalten und beseitigen.
Bei geschalten Betonoberflächen ist die Mindestdauer des
Belasses in der Schalung gemäß ZTV-W LB 215 bzw. BBQ- Konzept einzurechnen.
Mauteil: Massivbauwerk
konkav gekrümmte Schalung für konvex gekrümmte Betonoberfläche
 - R = 1 m (Ausrundung Überlaufkrone)
Schalung mit gleichmäßig versetzten Stößen.
Schalungsverlauf horizontal und vertikal.
großflächige Schaltafeln
Talsperrenschalung
Höhe bis 15 m

Mehraufwand für verschließbare Betonier- und Rüttelöffnungen einkalkulieren.
Mehraufwand aus Funktion als Deckelschalung (Auftrieb) einkalkulieren
Menge: 60,000 m2

**20.06.0560 Schalungsbahn in konvkav gekrümmte Schalung inbauen u. beseitigen**
Wasserabführende Schalungsbahn als Auflage auf Schalung
einbauen und beseitigen. Abrechnung nach Sichtfläche Beton.
Bauteil: konkav gekrümmte Schalung Überlaufkrone,
Zum mehrmaligen Einsatz geeignete Schalungsbahn Zemdrain MD o. glw. (kaschiertes Kunststoffgitter) verwenden.
Schalungsbahn dennoch nur 1x verwenden.
Befestigung nach Angaben des Herstellers.
Schalungsbahn ohne Stöße.
Schalung mit Betonier- und Rüttelöffnungen
Menge: 60,000 m2

**20.06.0570 Schalung Massivbauwerk Feld 3 und 6, konvkav gekrümmte Widerlager, herstellen**
Schalung für in Leistungsbeschreibung dargestelltes
Bauteil herstellen, vorhalten und beseitigen.
Bei geschalten Betonoberflächen ist die Mindestdauer des
Belasses in der Schalung gemäß ZTV-W LB 215 bzw. BBQ- Konzept einzurechnen.
Mauteil: Massivbauwerk
konkav gekrümmte Schalung für konvex gekrümmte Betonoberfläche
 - R = 0,5 m
(Ausrundung Wehrwangen/Brückenwiderlager Kronenbrücke)
Schalung mit gleichmäßig versetzten Stößen.
Schalungsverlauf horizontal und vertikal.
Talsperrenschalung
Höhe bis 17 m

Mehraufwand für geneigten und gekrümten Verschnitt mit Mauerrücken und Überlaufkrone einkalkulieren.
Menge: 15,000 m2

**20.06.0580 Schalung Massivbauwerk, Kronenbrücke Widerlager herstellen**
Schalung für in Leistungsbeschreibung dargestelltes
Bauteil herstellen, vorhalten und beseitigen.
Bei geschalten Betonoberflächen ist die Mindestdauer des
Belasses in der Schalung gemäß ZTV-W LB 215 bzw. BBQ- Konzept einzurechnen.
Mauteil: Kronenbrücke Widerlagerwände
Schalung für ebene, vertikale Flächen

Schalung mit gleichmäßig versetzten Stößen.
Schalungsverlauf horizontal und vertikal.
großflächige Schaltafeln
Talsperrenschalung
Höhe bis 6,50 m über HWE-Überlaufrücken

Mehraufwand für geneigten und gekrümten Verschnitt mit Mauerrücken und Überlaufkrone einkalkulieren.
Menge: 60,000 m2

**20.06.0590 Schalung Bahnbrücke, Landpfeiler (Widerlager), herstellen**
Schalung für in Leistungsbeschreibung dargestelltes
Bauteil herstellen, vorhalten und beseitigen.
Bei geschalten Betonoberflächen ist die Mindestdauer des
Belasses in der Schalung gemäß ZTV-W LB 215 bzw. BBQ- Konzept einzurechnen.
Bauteil: Bahnbrücke Landpfeiler (Widerlager)
Schalung für ebene Flächen
Schalung mit gleichmäßig versetzten Stößen.
Schalungsverlauf horizontal und vertikal.
großflächige Schaltafeln
Höhe bis 3 m
Menge: 95,000 m2

**20.06.0600 Schalung Bahnbrücke, Strompfeiler, herstellen**
Schalung für in Leistungsbeschreibung dargestelltes
Bauteil herstellen, vorhalten und beseitigen.
Bei geschalten Betonoberflächen ist die Mindestdauer des
Belasses in der Schalung gemäß ZTV-W LB 215 bzw. BBQ- Konzept einzurechnen.
Bauteil: Bahnbrücke Strompfeiler
Schalung für ebene Flächen
Schalung mit gleichmäßig versetzten Stößen.
Schalungsverlauf horizontal und vertikal.
großflächige Schaltafeln
Höhe bis 3 m
Menge: 135,000 m2

**20.06.0610 Schalung Bahnbrücke, Strompfeiler, Pfeilerköpfe, herstellen**
Schalung für in Leistungsbeschreibung dargestelltes
Bauteil herstellen, vorhalten und beseitigen.
Bei geschalten Betonoberflächen ist die Mindestdauer des
Belasses in der Schalung gemäß ZTV-W LB 215 bzw. BBQ- Konzept einzurechnen.
Bauteil: Bahnbrücke Strompfeiler Pfeilerköpfe
konkav gekrümmte Schalung für konvex gekrümmte Betonoberfläche.
bestehend aus 2 Kreissegmenten mit R = 1,60 m je Pfeilerkopf
Schalung mit gleichmäßig versetzten Stößen.
Schalungsverlauf horizontal und vertikal.
Höhe bis 2,5 m

Abgerechnet wird je Pfeilerkopf,
Schalhautfläche je Pfeilerkopf = 5 m²
Menge: 4,000 St

**20.06.0620 Schalung Bahnbrücke, Brückenüberbau**
Schalung für Betonbauteil einschließlich Aussparungen
und Schlitzen nach Unterlagen des AG herstellen, vorhalten und beseitigen.
Bauteil = Überbau Bahnbrücke.
Schalung für ebene Flächen, auch abkewinkelt und in Teilflächen.
Schalung mit gleichmäßig versetzten Stößen.
Menge: 215,000 m2

**20.06.0630 Schalung Brückenplatte, HWE-Brücke**
Schalung für Betonbauteil einschließlich Aussparungen
und Schlitzen nach Unterlagen des AG herstellen, vorhalten und beseitigen.
Bauteil = Überbau HWE-Brücke.
Schalung für ebene Flächen,
Position beinhaltet alle Teile des zweistegigen Plattenbalkens mit Ensquerträgern.
Schalung mit gleichmäßig versetzten Stößen.
Menge: 350,000 m²

**20.06.0640 Schalung Kappen herstellen**
Schalung gemäß ZTV-Ing herstellen, vorhalten und beseitigen.
ebene, vertikale und geneigte Flächen
Für Kappen im Bereich:
 - Mauerkrone,
 - HWE-Brücke und
 - Bahnbrücke
Menge: 380,000 m2

**20.06.0650 Schalung Aussparung für Nische Verschlüsse**
Schalung für in Zeichnung dargestellte Aussparungen, Löcher, Schlitze und Durchbrüche in Bauteil herstellen, vorhalten und beseitigen.
Schalung für ebene Flächen
Erschwernisse infolge Anschlussbewehrung und Stahleinbauten werden nicht gesondert vergütet.
 - Nischen für Verschlüsse im Massivbauwerk
  Tiefe x Höhe x Breite ca. 0,8 m x 17 m x 5 m
 - Belüftungskanal zwischen Bahndurchlass und Betriebsauslässen (inkl. Abgängen, Richtungswechsel etc.)
  Breite x Höhe x Länge ca. 1 m x 1,6 m x 19 m
 - Nischen für Betonabdeckungen in Mauerkrone über
  Antriebsraum für:
    - Gewässerdurchlass ca. 4,4 m x 4,8 m
    - Bahndurchlass ca. 4,4 m x 6,4 m
    - Betriebsauslässe 2 x ca. 4,4m x 2,4 m
Menge: 8,000 St

**20.06.0660 Schalung Aussparung für Beckenpegel, Antriebs- u. Betriebsraum**
Schalung für in Zeichnung dargestellte Aussparungen, Löcher, Schlitze und Durchbrüche in Bauteil herstellen, vorhalten und beseitigen.
Schalung für ebene Flächen
Erschwernisse infolge Anschlussbewehrung und Stahleinbauten werden nicht gesondert vergütet.
 - Nischen für Beckenpegel
  Tiefe x Höhe x Breite ca. 0,4 m x 0,4 m x  0,6 m
  Tiefe x Höhe x Breite ca. 0,4 m x 0,6 m x  0,6 m
  Tiefe x Höhe x Breite ca. 0,4 m x 0,8 m x  0,8 m
 - sowie Türen, Belüftungsöffnungen, etc.
Menge: 1,000 St

**20.06.0670 Schalung Aussparung für HWE-Brücke, Seitenwand**
wie Pos. zuvor, jedoch
Aussparung Seitenwand für Brücke
Abmessungen ca. 5,0 x 2,5 m
Tiefe bis 1,2 m
Menge: 2,000 St

**20.06.0680 Schalung Nische Pegellatte**
wie Pos. zuvor, jedoch
Nische für Pegellatte,
Abmessungen ca. 0,1 x 0,2 m
Länge bis 5,6 m
Menge: 1,000 St

**20.06.0690 Zulage gekrümmte Flächen Wand**
Zulage für gekrümmte Flächen in der Wand
Krümmung Wand R = ca. 0,5 bis 5 m
Höhe bis 8,0 m
Menge: 175,000 m2

*Hinweis: Betonfertigteile*

**20.06.0700 Abdeckungen Gewässerdurchlass**
Abdeckung für Montageluke Gewässerdurchlass,

Deckelmaße ca. 4,70 m x 5,00 m

Konstruktion bestehend aus:
- Stahlgrundrahmen als Schweißkonstruktion,
  im Vergussbeton der Deckenplatte
  (Vergussbeton wird gesondert vergütet)
- Deckelrahmen aus Profilstahl, Rippen etc. als
  Schweißkonstruktion
- Deckel ausbetoniert
  (Beton und Bewehrung werden gesondert vergütet)
- tagwasserdicht
- als zweigeteilte Konstruktion mit Mitteltraverse
- Belastungsklasse D400
- inkl. Dichtungen
- inkl. Aushebeösen
- inkl. Verankerung Grundrahmen

Korr-Schutz für Im 1 für starke mechanische Beanspruchung (BAW-zugelassenes System)
Menge: 1,000 St

**20.06.0710 Abdeckungen Bahndurchlass**
Abdeckung für Montageluke Bahndurchlass,

Deckelmaße ca. 4,70 m x 7,40 m

Konstruktion bestehend aus:
- Stahlgrundrahmen als Schweißkonstruktion,
  im Vergussbeton der Deckenplatte
  (Vergussbeton wird gesondert vergütet)
- Deckelrahmen aus Profilstahl, Rippen etc. als
  Schweißkonstruktion
- Deckel ausbetoniert
  (Beton und Bewehrung werden gesondert vergütet)
- tagwasserdicht
- als dreigeteilte Konstruktion mit 2 Mitteltraversen
- Belastungsklasse D400
- inkl. Dichtungen
- inkl. Aushebeösen
- inkl. Verankerung Grundrahmen

Korr-Schutz für Im 1 für starke mechanische Beanspruchung (BAW-zugelassenes System)
Menge: 1,000 St

**20.06.0720 Abdeckungen Betriebsauslässe**
Abdeckung für Montageluke  Betriebsauslässe,

Deckelmaße ca. 4,70 m x 3,00 m

Konstruktion bestehend aus:
- Stahlgrundrahmen als Schweißkonstruktion,
  im Vergussbeton der Deckenplatte
  (Vergussbeton wird gesondert vergütet)
- Deckelrahmen aus Profilstahl, Rippen etc. als
  Schweißkonstruktion
- Deckel ausbetoniert
  (Beton und Bewehrung werden gesondert vergütet)
- tagwasserdicht
- als zweiteilige Konstruktion mit Mitteltraverse
- Belastungsklasse D400
- inkl. Dichtungen
- inkl. Aushebeösen
- inkl. Verankerung Grundrahmen

Korr-Schutz für Im 1 für starke mechanische Beanspruchung (BAW-zugelassenes System)
Menge: 2,000 St

**20.06.0730 Betonfertigteile einbauen Stützwand bis H = 2,00 m**
Bewehrte Betonfertigteile entsprechend statischen und
konstruktiven Erfordernissen nach Unterlagen des AG
herstellen und einbauen.
Bauteil = Stützwand.
Höhe: bis 2,50 m
Statisch ausgelegt für Böschungsneigung bis 30° und Verkehrslast bis 5 kN/m²
Fertigteile aus Stahlbeton.
Druckfestigkeitsklasse 'C35/45 '
Expositionsklasse XF2, XC4 und XD2.
Sichtflächenschalung = Schaltafeln.
Schalungsverlauf vertikal.
Menge: 50,000 m

**20.06.0740 Betonfertigteile einbauen Stützwand bis H = 3,00 m**
Position wie vor, jedoch bis H = 3,00 m
Menge: 50,000 m

**20.06.0750 Randprofil Alu H 50mm L250-300cm**
Randprofil aus Aluminium, Höhe 50 mm, Länge über 250
bis 300 cm.
mit Rückberankerung zum späteren Vergießen.
Einschließlich Eckausbildung

Verwendung z. B. als Kante im Estrich an freiem Ende der Rohdecke.
Menge: 15,000 St
PSP-WNA: 0925 KatKgr

**20.06.0760 Zementestrich schleifen**
STLB-Bau 2021-04 025
Oberfläche aus Zementestrich schleifen.
Menge: 228,000 m2
PSP-WNA: 0925 KatKgr
Leistungsbereichkatalog: 025 KatLB

**20.06.0770 Estrich versiegeln einschl. grundieren, rutschhemmend**
Anstrich auftragen, auf Boden, Untergrund Zementestrich, in zwei Arbeitsgängen mit Epoxidharz.
Zwischen den Arbeitsgängen abtrocknen lassen
Vorbereitende Maßnahmen, wie Reinigen, sind einzukalkulieren.
Schleifen wird gesondert vergütet.
Ölbeständig nach DIN 13529
Wasserdampfdurchlässig
Rutschgefahrgruppe R 11
Farbe: grau
elektrisch ableitend > 10^5 Ohm
Menge: 228,000 m2
PSP-WNA: 0925 KatKgr

**20.06.0780 Sockelleiste Kunststoff hart eintlg Dichtlippe H 45-50mm**
STLB-Bau 2021-04 036
Sockelleiste aus Kunststoff, hart, als einteiliges Profil, mit Dichtlippe, Höhe über 45 bis 50 mm, einfarbig, befestigen durch Kleben, Untergrund Putz.
Menge: 140,000 m
PSP-WNA: 0925 KatKgr
Leistungsbereichkatalog: 036 KatLB

**20.06.0790 Zulage zu Sockelleiste Kunststoff hart für Türen**
Zulage zu vorgenannter Position für Sonderelemente zur Intergration von Türen.
Menge: 4,000 St

**20.06.0800 Zulage zu Sockelleiste Kunststoff hart für Ecken**
Zulage zu vorgenannter Position für Sonderelemente zur Intergration von Ecken.
Menge: 16,000 St

**20.06.0810 Kernbohrung Stahlbeton Durchm. 50-100mm, T 50-57cm, nicht schadstoffbelastet**
Kernbohrung, schräg zur Untergrundfläche,
Untergrundfläche horizontal, aus Stahlbeton,
Normalbeton, Bohrdurchmesser über 50 bis 100 mm,
Bohrtiefe über 50 bis 57 cm, einschl. Lösen des
Bohrkerns aus dem Gefüge, Wichte des Abbruchstoffes DIN
EN 1991-1-1 24 kN/m3, Arbeitshöhe bis 2 m,
mit handgeführten Maschinen,
Ausführung innerhalb des Bauwerks, Ausführung im
Erdgeschoss,
aufgenommene Stoffe sammeln, ohne Zerkleinerung, auf
LKW des AN laden,
Abfall ist nicht gefährlich, nicht schadstoffbelastet,
Zuordnung Z 0 (uneingeschränkter Einbau),
Abfallschlüssel nach AVV (Abfallverzeichnis-Verordnung)
170101 Beton,
die Entsorgungsgebühren werden vom AN übernommen.
Menge: 10,000 St
PSP-WNA: 0925 KatKgr

*Hinweis: Maurerarbeiten*

**20.06.0820 Zwischenwände Antriebs- und Betriebsraum**
Zwischenwände Antriebs- und Betriebsraum

Hochlochziegel HLz 12/1,4, Mörtelgruppe
II, für Innen- und Außenwände.
Wanddicke: 24 cm

Einschließlich Türöffnungen, Türstürze
Menge: 115,000 m²

#### Abschnitt 20.07 Einbauten (Pegel, Schächte, Entwässerung, Kabelschutzrohre)

**20.07.0010 Entwässerung Einlauf**
Menge: 4,000 Stk

**20.07.0020 Entwässerung Rohre**
Menge: 75,000 m

**20.07.0030 Entwässerung Schächte**
Menge: 4,000 Stk

**20.07.0040 Übergabeschächte HWE-Brücke**
Menge: 2,000 Stk

**20.07.0050 Halfenschienen HWE-Brücke und Betriebsraum**
Halfenschienen HWE-Brücke und Betriebsraum

HTA-CE 72/48 - Q - FV - Vf liefern, einbauen
Halfenschienen Typ HTA-CE 72/48
HTA 28/15 - A4 -1050 - VF - ANK.A4 liefern, einbauen
Halfenschienen Typ HTA 28/15
oder gleichwertig zum Einbetonieren,
aus nichtrostendem Stahl 1.4571/1.4401(A4)
mit Vollschaumfüllung (Vf),
bauaufsichtlich zugelassen,
Einzellänge 1050 mm,
für die justierbare Befestigung von
Anschlusskonstruktionen,
liefern und entsprechend der Einbauanleitung
des Herstellers an der Schalung befestigen
Menge: 30,000 m

**20.07.0060 Doppeldichtpackung liefern, einbauen**
Doppeldichtpackung  liefern, einbauen
Dm 150 mit Bajonettaufnahme für zweiseitigen Anschluss von Systemdeckel oder dichtendem Kabeleinführungssystem zum bündigen Einbetonieren in Wände, inklusive Dichtdeckel aber ohne Systemdeckel.
Menge: 24,000 St

**20.07.0070 Schottrahmen**
Schottrahmen als Flanschrahmen

Material: Stahl, feuerverzinkt
Lichte Höhe 397 mm
Lichte Breite 893 mm

Zum bündigen Einbetonieren in Wänden. Dicht gegen drückendes Wasser und Gas.
fü > 6 Ltgn.

Wanddicke 57 cm

Inkl. erforderlichem Befestigungsmaterial
Komplett liefern und montieren.
Menge: 2,000 Stk
PSP-WNA: 0925 KatKgr

*Hinweis: Einbauten für Messtechnik*

**20.07.0080 Beckenpegel Rohr DN 200*PE-HD**
Rohr für Beckenpegel
aus Kunststoffrohren  liefern, einbauen.
Durchdringung Wand sowie Formstücke werden nicht gesondert vergütet.
Rohr DN 200.
Rohr aus PE-HD nach DIN 19 537.
Rohrverbindung nach Wahl des AN.
Einbau in Erstbeton in senkrechter Wand.
Menge: 40,000 m

**20.07.0090 Beckenpegel Schutzrohr DN 150 liefern, einbauen**
Schutzrohr DN 150 nach Werksplanung AN einschließlich beidseitig aufgeschweißter Heizleitungskanäle,
Edelstahl-Schutzrohr Wst.-Nr: 1.4571,
Heizleitungskanal als Rohrsegment DN 80,
zur Betonage in Wand des Massivbauwerks
Schutzrohr Sensor
Länge bis 20 m, Aufwändungen für geneigte Ausführung sind einzukalkulieren,
liefern und fachgerecht einbauen.
Menge: 50,000 m

**20.07.0100 Beckenpegel Grundrahmen und Schutzgitter Messtechniknischen liefern, einbauen**
Grundrahmen und Schutzgitter für Messtechniknischen
Abmessungen 30 x 30 cm

gemäß Werksplanung des AN herstellen, liefern und montieren.
Vollständig aus Edelstahl 1.4571.
Schutzgitterstäbe horizontal 35 x 3 mm, lichter
Stababstand 20 mm
einschließlich in Erstbeton eingelassenem Grundrahmen
Flanschanschluss nach EN 1092-2, PN 10 (Segment)
Montage an Wänden Massivbauwerk.
Menge: 2,000 St

**20.07.0110 Beckenpegel Grundrahmen und Wandschachtabdeckung für Zugangsschacht liefern, einbauen**
Grundrahmen und druckdichte Wandschachtabdeckung für Zugangsschacht
mit wechselbarer umlaufender Dichtung
druckwasserdicht 0,5 bar
lichte Öffnung 40 x 40 cm
gemäß Werksplanung des AN herstellen,
liefern und montieren.
Vollständig aus Edelstahl 1.4571.
einschließlich in Erstbeton eingelassenem Grundrahmen
Flanschanschluss nach EN 1092-2, PN 10 (Segment)
Montage an Wänden Massivbauwerk.
Menge: 3,000 St

**20.07.0120 Sohlwasserdruckmessung Rohre**
Sohlwasserdruckmessung Rohre DN 50
Edelstahl-Schutzrohr Wst.-Nr: 1.4571,
Länge bis 25 m,
Menge: 5,000 Stk

**20.07.0130 Sohlwasserdruckmessung Schächte**
Sohlwasserdruckmessung Schächte

DN 300
Menge: 5,000 Stk

**20.07.0140 Fugenspaltmessung abschließbarer Schutzkasten**
Fugenspaltmessung abschließbarer Schutzkasten
nach WP AN
Menge: 10,000 Stk

**20.07.0150 Einbau Rahmen Belüftung BA's**
Zulage für Schalung und Bewehrung infolge Einbau der
Rahmen für Gitterabdeckung Belüftungskanal BA's
Einbau in Bahndurchlass
Ausführung nach Wahl des AN.
Erschwernisse infolge Anschlussbewehrung werden nicht gesondert vergütet, einschl. Einlegen der erforderlichen Zulagen, gegen Aufschwimmen sichern,
einschl. Erschwernisse für erhöhten Schalungsaufwand
Menge: 2,000 St

**20.07.0160 Schutzrohre starr in Bauwerk verlegen - DN160**
Schutzrohr in Bauwerk vor dem Betonieren nach Zeichnung
verlegen, gegen Aufschwimmen sichern und Stösse dichten. Krümmer, Passtücke, Tropfmanschetten, bewegliche
Rohrverbindungen an den Bewegungsfugen, Rohrverbindungen zu anschließenden außen liegenden Stahlrohr und Abschlusskappen werden nicht gesondert berechnet.
Rohr mit Innenhaut und außen gewellt, biegefähig, UV-beständig, halogenfrei, hohe Scheiteldruckfähigkeit und hoch schlagfest,
Abgerechnet wird nach Laenge in der Achse der Rohrleitung.
Verwendungszweck = Schutzrohr für Leitungsdurchführungen
Material = PE Rohr DN 160 DIN 8074.
Verzinkten runden Stahldraht, Durchmesser min. 3 mm,
mit je 2 m Überstand einziehen.
Einzellängen: ca. 8 m
Menge: 600,000 m

**20.07.0170 Entwässerungsrohre in Bauwerk verlegen - DN200**
Schutzrohr in Bauwerk vor dem Betonieren nach Zeichnung
verlegen, gegen Aufschwimmen sichern und Stösse dichten. Krümmer, Passtücke, Tropfmanschetten, bewegliche
Rohrverbindungen an den Bewegungsfugen, Rohrverbindungen zu anschließenden außen liegenden Stahlrohr und Abschlusskappen werden nicht gesondert berechnet.
Rohr mit Innenhaut und außen gewellt, biegefähig, UV-beständig, halogenfrei, hohe Scheiteldruckfähigkeit und hoch schlagfest,
Abgerechnet wird nach Laenge in der Achse der Rohrleitung.
Verwendungszweck = Schutzrohr für Leitungsdurchführungen
Material = PE flexibel-Rohr DN 200 DIN 8074.
Verzinkten runden Stahldraht, Durchmesser min. 3 mm,
mit je 2 m Überstand einziehen.
Einzellängen: ca. 8 m
Menge: 70,000 m

**20.07.0180 Sohlwasserdruckmessung Rohre in Bauwerk verlegen - DN50**
Rohr in Bauwerk vor dem Betonieren nach Zeichnung
verlegen, gegen Aufschwimmen sichern und Stösse dichten. Krümmer, Passtücke, Tropfmanschetten, bewegliche
Rohrverbindungen an den Bewegungsfugen, Rohrverbindungen zu anschließenden außen liegenden Stahlrohr und Abschlusskappen werden nicht gesondert berechnet.
Rohr mit Innenhaut und außen gewellt, biegefähig, UV-beständig, halogenfrei, hohe Scheiteldruckfähigkeit und hoch schlagfest,
Abgerechnet wird nach Laenge in der Achse der Rohrleitung.
Verwendungszweck = Rohre für Sohlwasserdruckmessung
Material = Edelstahl DN 50
Einzellängen: ca. 8 m
Menge: 140,000 m

**20.07.0190 Entlastungsrohre herstellen mit Filterkies verfüllen**
Menge: 40,000 m

**20.07.0200 Faserzementrohr einbauen ca. 1,5 m**
Faserzementrohr DN 250 nach Zeichnung vor dem Betonieren
einbauen, Spezialfaserzement-Futterrohr, dicht gegen drückendes Wasser,
für Wanddurchführung Entwässerungsrohr,
Innendurchmesser 250 mm,
Einzellänge: 1,5 m,
liefern und nach Herstellerangabe einbauen.
Erschwernisse infolge Anschlussbewehrung und Stahleinbauten werden nicht gesondert vergütet, einschl. Einlegen der erforderlichen Zulagen, gegen Aufschwimmen sichern,
einschl. Erschwernisse für erhöhten Schalungsaufwand für Einbau Faserzementrohr,

einschl. Einbau von 2 Verpressschläuchen inklusive geeigneter Befestigung Verpressschläuche bestehend aus innerem PVC-Schlauch d = 5 mm mit Injektionsöffnungen, engmaschigem Filtergewebe, Schutzhülle aus Kunststoffgewebe,
einschl. Abdichtung der Arbeitsfuge über einen
Verpressschlauch mit Kunstharzinjektion (der andere
Verpressschlauch verbleibt als Reserve)
Menge: 2,000 St

**20.07.0210 Faserzementrohr einbauen ca. 0,5 m**
wie Pos. zuvor, jedoch
Einzellänge: 0,6 m,
Menge: 4,000 St

**20.07.0220 Abdeckung 160 x 80 cm (Kabelschächte) liefern, einbauen**
Flächenabdeckung für Kabelschächte liefern, einbauen
lichte Abdeckmaße: 160 x 80 cm
bestehend aus 1 Einzeldeckel zum Ausbetonieren,
Material Kugelgraphitguss gerade 500-7 ISO 1083
Klasse C250
tagwasserdicht ohne Unterdeckel zur Kondensatwasserableitung
einschl. werkseitigem Ausbetonieren des Deckels,
Verschraubung M14 Inbus,
liefern und fachgerecht einbauen einschl. Aushebewerkzeug.
Produkt: ERMATIC oder gleichwertig.
Menge: 2,000 St

**20.07.0230 Abdeckung 30 x 30 cm (Messschächte) liefern, einbauen**
Flächenabdeckung für Messschächte liefern, einbauen
lichte Abdeckmaße: 30 x 50 cm
bestehend aus 1 Einzeldeckel zum Ausbetonieren,
Material Kugelgraphitguss gerade 500-7 ISO 1083
Klasse C250
tagwasserdicht ohne Unterdeckel zur Kondensatwasserableitung
einschl. werkseitigem Ausbetonieren des Deckels,
Verschraubung M14 Inbus,
liefern und fachgerecht einbauen einschl. Aushebewerkzeug.
Produkt: ERMATIC oder gleichwertig.
Menge: 2,000 St

#### Abschnitt 20.08 Fugenausbildung (Arbeits- und Raumfugen)

**20.08.0010 Arbeitsfuge vorbereiten**
Arbeitsfugenflächen nach ZTV-W 215 vorbereiten und
aufrauhen. Das Grobkorngerüstes der Anschlussflächen
ist freizulegen. Streckmetall ist aus der Arbeitsfuge
zu entfernen.
Der Aufwand für das Durchführen der Bewehrung
wird nicht gesondert vergütet.
Bauteil = alle Betonbauteile,
 - Grundfläche:  ca.  m2
 - Aufgehende Wände :  ca.  m2
einschl. Arbeitsfugen Sauberkeitschicht nach ZTV-W
Einbau und Befestigung von Fugenblech und ggf. Fugenband werden gesondert vergütet.
Zusätzliche Arbeitsfugen aufgrund der durch den AN gewählten Technologie sind in die Pauschale mit einzurechnen und werden nicht gesondert vergütet.
Menge: 1,000 Psch

*Hinweis: Hinweis*
Für die zu verwendenden Fugenbänder sind die technischen Vorbemerkungen und die Anforderungen der DIN 18331 VOB/C, DIN 7865, DIN V 18197 und ZTV-W 215 zu beachten.

Der Einbau der Fugenbänder darf nur durch qualifiziertes Fachpersonal erfolgen.
Die einzubauenden Fugenbänder sind soweit möglich als einbaufertiges System auf die Baustelle zu liefern.
Baustellenfügungen sind auf das technologisch erforderliche Mindestmaß zu begrenzen.

Der AN übergibt dem AG vor Beginn der Arbeiten prüffähige Zeichnungen und Beschreibungen des Arbeitsablaufes sowie der vorgesehenen Schutzmaßnahmen, auch zur vorübergehenden Verwahrung der noch nicht einbetonierten Fugenbandabschnitte. Die vorgesehene Fügetechnik der Werk- und Baustellenstöße ist dem AG zur Genehmigung vorzulegen.
Die Aufbewahrung der Fugenbänder hat zum Schutz vor mechanischer Beschädigung und vor Freibewitterung in einem Schuppen/Container erfolgen. Nach Einbau sind die Fugenbänder ebenfalls vor Freibewitterung und mechanischer Beschädigung zu schützen.
Folgende Unterlagen bzw. Beschreibungen sind vom AN prüffähig vor Beginn der Arbeiten dem AG zur Genehmigung vorzulegen:
Nachweis der Eigen- und Fremdüberwachung der gewählten Fugenbänder durch Übersendung der beiden letzten Fremdüberwachungszeugnisse mit Angaben zur
Qualitäts- und Produktionskontrolle
Beschreibung und Bemusterung der Fugenbandstöße für die Formstücke
Beschreibung und Bemusterung eventuell erforderlicher Baustellenfügungen
Beschreibung der Vorgehensweise und Bemusterung der Befestigungsmittel beim Fugenbandeinbau in die Schalung inklusive der Halterungen in und über der Schalung.
Beschreibung der Art des Aufrauens des Betons in der Arbeitsfuge
Beschreibung des Betoneinbaus und der Verdichtung im Bereich der Fugenbänder
Standardlösungen für den Fall beschädigter Fugenbänder (bes. Dehnfugenbänder nachträgliches Verpressen nicht möglich). Hierdurch entstehende Kosten sind in den Einheitspreisen zu berücksichtigen.

Die Fugenbänder sind nach Ausführungsanweisung des Herstellers zu verbinden. Die Aufwendungen für die Einbindung von Formstücken sind in den EP der Fugenbandformstücke
einzurechnen. Baustellenstöße abseits der Formstücke sind nicht zulässig. Sind dennoch (z.B. wegen Beschädigung) zusätzliche Baustellenverbindungen erforderlich, so sind diese dem AG anzuzeigen und mit dem AG abzustimmen.
Die ausführende Firma hat den Nachweis der Schulung durch den Fugenbandhersteller für die betreffenden Mitarbeiter, die nicht älter als 2 Jahre sein darf, dem AG zu Baubeginn vorzulegen.

Baustellenstumpfstöße sind homogen, wasserdicht nach der
Vulkanisieranleitung des Fugenbandherstellers geradlinig zu
vulkanisieren. Baustellen-Stumpfvulkanisationen einschl. der
erforderlichen Hilfsmittel sind in den EP einzurechnen.
Anschluss-Stumpfvulkanisation der Fugenbänder werden
nicht gesondert vergütet und sind in die EP einzurechnen.
Der Mittelschlauch ist durch einen vulkanisierten Pfropfen
beidseitig zu verschließen.
Güteüberwachung nach DIN 7865 und den Richtlinien für
Qualitätssicherung, DIN 18200.

Die äußere Abdichtung der Dehnfugen erfolgt umlaufend mit einem Kompressionsdichtprofil aus geschlossenzelligem Ethylen-Propylen-Dien-Kautschuk (EPDM).
Zum Einbau wird nur UV-beständiges Material zugelassen.
An allen auftretenden Schnittstellen der Kompressionsprofile
sind Klebeverbindungen nach Werkstoffvorschrift der
Herstellerfirma herzustellen.
Die Aufwendungen hierfür sind einzurechnen.

Die Fugenflanken müssen eben, lunker- und porenfrei sein.
Eine gegebenenfalls erforderliche Lunkerspachtelung mit PCC
nach ZTV-W LB 215 ist einzurechnen.

Horizontale Arbeitsfugen werden durch Fugenbleche abgedichtet.
Die Arbeitsfugenbleche sind mit den Stahllaschen der Dehnungsfugenbänder über eine werksseitig angebrachte Lasche wasserdicht zu verbinden. Verbindungen nach Herstellerangaben, vorzugsweise durch vierseitiges Verschweißen.

Befestigungsmittel für das Fugenband werden nicht gesondert
vergütet. Dichter Schalungsanschluss und evtl. Erschwernisse
aus Behinderung durch Schalung und Bewehrung sind mit dem
EP abgegolten.
Fugenbänder werden nach ihrer größten Länge (Schrägschnitt,
Gehrungen) gerechnet, Formstücke werden dabei übermessen.

Vor dem Betonieren des Folgeabschnittes ist das Fugenband von anhaftenden Betonresten und sonstigen Verschmutzungen zu reinigen.

Die allgemeinen bauaufsichtlichen Prüfzeugnisse sind dem AG vor Ausführungsbeginn vorzulegen.

**20.08.0020 Dehnungsfuge herstellen zw. Flügelwand und Feld 1**
Dehnungsfuge für durchgehende Fuge im Anschlussbereich
herstellen.
Querschnitt Flügelwand:
Wandhöhe ca. 24 m,
Wandstärke oben ca. 2 m, unten bis ca. 4 m
Breite Gewässer ca. 6,7 m
Feste Fahrbahn Unterbau Höhe ca. 4 m, Breite ca. 6,5 m
Fugenbreite 2 cm,
innere Fugenabdichtung mit innenliegendem Elastomer-Dehnfugenband DIN 7865 mit Stahllaschen, b = 400 mm, Typ: FMS 400 EPDM, (Fugenband in gesonderter Position),
Anschweißen bzw. Anklemmen der Stahllaschen des innenliegenden Fugenbandes an das Fugenblech der Arbeitsfugen,
Beton an den Seitenwänden und der Oberseite angefast durch Dreikantleiste,
Fugenfüllung mit wasserabweisender Hartschaumplatte herstellen und für Fugenverschluss ca. 6 cm herauskratzen,
innerer und äußerer Fugenverschluss mit nachträglich
eingeschlagenem geschlossenzelligem Rund- bzw. Rechteckprofil aus Ethylen - Propylen - Dien- Kautschuk (EPDM), zusammendrückbar, umlaufend,
Eckausbildung  mit Gehrungsschnitt und Stoßverklebung bzw. -vukanisation,
Durchmesser/Breite exakt angepasst auf die tatsächliche Fugenbreite,
einschließlich Ausbesserung von beschädigten Fugenflanken
Fugen entsprechend Schal- und Bewehrungsplan des AN ausbilden.
Menge: 2,000 St

**20.08.0030 Dehnungsfuge herstellen Rohrdurchführungen**
wie Pos. zuvor, jedoch
Pegelrohr,
Kabelsschutzrohre
Menge: 2,000 St

**20.08.0040 Dehnfugenband mit Stahllaschen, a = 400 mm**
Innenliegendes elastomeres Fugenband aus Ethylen-Propylen-Dien-Kautschuk mit seitlich einvulkanisierten Stahlblechen nach DIN 7865 als einbaufertiges System, für die Abdichtung der vertikalen und horizontalen Dehnfugen als Dehnfugen- anschluss und verankern einschl. aller erforderlicher Hilfs- und
Befestigungsmittel liefern und einbauen.
Evtl. Erschwernisse für den Einbau durch Behinderungen aus
Schalung und Bewehrung sind mit dem Einheitspreis
abgegolten. Fugeneinlage wird gesondert vergütet.

Dehnfugenband innenliegend mit Mittelschlauch und seitlichen Stahllaschen.
- Bauteil = Einlaufbauwerk
- nach DIN 7865 Teil 1+2, Form FMS 400
- Gesamtbreite a = 400 mm
- Material = EPDM,
- Dicke des Dehnteils c = 10,0 mm

Bewegungs-/ Dehnfuge, Fugenweite = 20 ± 2 mm.

Das Verbinden der Fugenbleche der Arbeitsfugen 300 x 2,0 mm
mit allseitiger Verschweißung und 2 cm Überlappung ist einzurechnen.
Fugenband einschließlich der Schweißstöße am
Anschluss mit Fugenblechen fachgerecht einbauen.

Insbesondere sind zu beachten:
- Einbau-, Schutz- und Transportrichtlinien einschließlich
-  Angaben zum Biegeradius, der Lagerung, der Sicherungen
  und Befestigungen beim Einbau und beim Betonieren nach  Herstellerangaben.
- Ausführungsanweisung zu den einzelnen Baustellenfügungen  zur Prüfung und Freigabe nach Herstellerangaben.

Abgerechnet wird nach Länge in Fugenachse, Formteile werden übermessen. Ausführung in Teilmengen.
Menge: 150,000 m

**20.08.0050 Arbeitsfugenblech b=300 mm, d=2mm**
Fugenblech in Arbeitsfugen einbauen,
Einbau nach Schal- und Bewehrungsplänen unter Berücksichtigung der ZTV-W 215, Form nach Bauteilliste.
Arbeitsblech ist zur Bewehrung und zu Einbauten mit einem Mindestabstand von 5 cm einzubauen.
Verwendung und wasserdichte Ausführung der erforderlichen Stöße und Verbindungen nach Angaben des Herstellers.
Winkel-, T- und Kreuzverbindungen aus werkstattmäßig gefertigten Formstücken herstellen
Fugenstöße geschweißt
zur druckwasserdichten Überbrückung von Arbeitsfugen
Lagesicherung an Bewehrung
Herstellung einer 20 cm breiten und 10 cm hohen Betonaufkantung an der Arbeitsfuge, seitlich abgeschalt
Feinblech St. 12.03 DIN 1541 oder 1623, Lieferqualität 2A
Breite ca. 300 mm, mindestens 2 mm dick,
einschl. aller Schneid- und Anpassungsarbeiten.
Der Einbau des Fugenblechs erfolgt in einem Betoniergang mit der Bodenplatte bzw. Wand,
Anschluss an innenliegende Dehnungsfugenbänder kraftschlüssig und wasserdicht durch Schweißverbindungen.
Fugenblechstöße vierseitig verschweißt.
einschl. aller erforderlichen Montagebügel und Verankerungsmittel.
Zu kalkulieren sind alle Leistungen für alle anfallenden Arbeitsfugen.
Abgerechnet wird nach Länge in der Wandachse.
Ausführung in Teilmengen,
einschl. aller Erschwernisse auf Grund von Versprüngen des Fugenbleches in Lage und Höhe.
Güteüberwachung nach den Richtlinien für Qualitätssicherung,
DIN 18200, DIN EN 10088-2 und DIN EN 10051.
Menge: 0,000 m

**20.08.0060 Injektionsschlauch einbauen, Fuge zwischen Stahleinbauteil und Beton.**
Injektionsschlauch nach Arbeitsanweisung des Herstellers einbauen und befestigen. Abstand der Befestigungen < 15 cm.
Injektions- und Entlüftungsenden, Endverwahrung durch Dosen oder Packer,
Stopfen und bereichsweise erforderliche geschlossene Ausführung des Schlauches sowie die Befestigungselemente werden nicht gesondert vergütet. Abgerechnet wird nach Länge der Dichtlinie in der Fugenachse. Injektionsschlauch verpressen wird
gesondert vergütet.
Fuge zwischen Stahleinbauteil und Beton.
Einbau horizontal und vertikal
Menge: 0,000 m

**20.08.0070 Injektionsschlauch verpressen**
Injektionsschlauch mit Füllgut verpressen und innerhalb
der Verarbeitungszeit 1 x nachverpressen.
Abgerechnet wird nach Länge der Dichtlinie in der
Fugenachse. Für die Ausführung gilt ZTV-ING.
Der Verpressvorgang mit der Angabe der Bauteil- und Raumtemperaturen, der tatsächlichen Verbräuche und ggf.
Besonderheiten ist zu dokumentieren.
Verbrauch: ca. 0,10 kg/lfm.
Bauteil 'Einlaufbauwerk '
Füllgut = Polyurethan nach TL FG-PUR.
Menge: 0,000 m

**20.08.0080 Mehrverbrauch Injektionsgut**
Zulage zur Vorposition für Harzmehrverbrauch
Menge: 5,000 kg

#### Abschnitt 20.09 Abdichtungen, Belag, Fugen (Mauerkrone, Brücke)

*Hinweis: Vorbemerkung Abdichtungen, Belag, Fugen*
Die nachfolgenden Positionen sind entsprechend ZTV-ING Teil 7 auszuführen. Überschüssiges Material ist in Eigentum des AN zu übernehmen und umweltgerecht zu entsorgen.

**20.09.0010 Betonunterlage vorbereiten - unter Kappe**
StL-Nr. 2112410809910592
Betonunterlage nach Unterlagen des AG vorbereiten. Vorbereitete Flächen säubern.
Bauteil = Überbau im Kappenbereich.Flächenneigung 'bis 4%'
Ausführung in Teilflächen.
Vorbereitungsverfahren = Betonunterlage mit festen
Strahlmitteln strahlen bei gleichzeitigem Absaugen.Abtrag von 'Max. Rauhtiefe 1 mm'
Abfall entsorgen wird gesondert vergütet.
Menge: 600,000 m2

**20.09.0020 Betonunterlage vorbereiten- zwischen Kappen**
StL-Nr. 2112410808910592
Betonunterlage nach Unterlagen des AG vorbereiten. Vorbereitete Flächen säubern.
Bauteil = Überbau zwischen den Kappen.Flächenneigung 'bis 3%'
Ausführung in Teilflächen.
Vorbereitungsverfahren = Betonunterlage mit festen
Strahlmitteln strahlen bei gleichzeitigem Absaugen.Abtrag von 'Max. Rauhtiefe 1 mm'
Abfall entsorgen wird gesondert vergütet.
Menge: 375,000 m2

**20.09.0030 Betonunterlage grundieren - unter Kappen**
StL-Nr. 211242083011
Vorbereitete Betonunterlage mit Epoxidharz grundieren.
Epoxidharz nach Unterlagen des AG.
Bauteil = Überbau im Kappenbereich.
Grundierung abstreuen. Nicht festhaftendes Abstreugut
entfernen und nach Wahl des AN verwerten.
Ausführung in Teilflächen nach Unterlagen des AG.
Menge: 600,000 m2

**20.09.0040 Betonunterlage grundieren - zwischen Kappen**
StL-Nr. 211242082011
Vorbereitete Betonunterlage mit Epoxidharz grundieren.
Epoxidharz nach Unterlagen des AG.
Bauteil = Überbau zwischen den Kappen.
Grundierung abstreuen. Nicht festhaftendes Abstreugut
entfernen und nach Wahl des AN verwerten.
Ausführung in Teilflächen nach Unterlagen des AG.
Menge: 375,000 m2

**20.09.0050 Betonunterlage versiegeln - unter Kappen**
StL-Nr. 211242133001
Vorbereitete Betonunterlage mit Epoxidharz versiegeln.
Epoxidharz nach Unterlagen des AG. Versiegelung zweilagig herstellen. Erste Lage im Überschuss abstreuen.
Nicht festhaftendes Abstreugut entfernen und nach Wahl
des AN verwerten.
Bauteil = Überbau im Kappenbereich.
Ausführung in Teilflächen nach Unterlagen des AG.
Menge: 600,000 m2

**20.09.0060 Betonunterlage versiegeln - zwischen Kappen**
StL-Nr. 211242132001
Vorbereitete Betonunterlage mit Epoxidharz versiegeln.
Epoxidharz nach Unterlagen des AG. Versiegelung zweilagig herstellen. Erste Lage im Überschuss abstreuen.
Nicht festhaftendes Abstreugut entfernen und nach Wahl
des AN verwerten.
Bauteil = Überbau zwischen den Kappen.
Ausführung in Teilflächen nach Unterlagen des AG.
Menge: 375,000 m2

**20.09.0070 Dichtungssch. aus 1 Bitbumenbahn herstellen - unter Kappen**
Dichtungsschicht aus einer Polymerbitumen-Schweißbahn gemäß ZTV-ING, Teil 6, Abschnitt 1 nach Unterlagen des AG
herstellen. Dichtungsschicht an bestehende Abdichtungen, Konstruktionen, Durchdringungskörper und sonstige
Einbauten anschließen. Anschlussflächen sind vorzubereiten. Das Einbauen von Verstärkungsstreifen und
Schutzlage wird gesondert vergütet.
Bauteil = Überbau im Kappenbereich.
Ausführung in Teilflächen.
Menge: 600,000 m2

**20.09.0080 Dichtungssch. aus 1 Bitbumenbahn herstellen - zwischen Kappen**
Dichtungsschicht aus einerPolymerbitumen-Schweißbahn gemäß ZTV-ING, Teil 6, Abschnitt 1 nach Unterlagen des AG
herstellen. Dichtungsschicht an bestehende Abdichtungen, Konstruktionen, Durchdringungskörper und sonstige
Einbauten anschließen. Anschlussflächen sind vorzubereiten. Das Einbauen von Verstärkungsstreifen und
Schutzlage wird gesondert vergütet.
Bauteil = Überbau zwischen den Kappen.
Ausführung in Teilflächen.
Menge: 375,000 m2

**20.09.0090 Verstärkungsstreifen einbauen - Schrammbord**
StL-Nr. 241231511101
Verstärkungsstreifen nach Unterlagen des AG einbauen
und ggf. an Konstruktionen und Durchdringungskörper anschließen.
Einbau im Schrammbordbereich.
Stoff = edelstahlkaschierte Bitumen-Schweißbahn.
Breite mind. 30 cm.
Menge: 150,000 m

**20.09.0100 Verstärkungsstreifen einbauen - Überbauende**
StL-Nr. 241231512101
Verstärkungsstreifen nach Unterlagen des AG einbauen
und ggf. an Konstruktionen und Durchdringungskörper anschließen.
Einbau am Überbauende.
Stoff = edelstahlkaschierte Bitumen-Schweißbahn.
Breite mind. 30 cm.
Menge: 150,000 m

**20.09.0110 Schutzlage herstellen**
StL-Nr. 24123161
Schutzlage nach Unterlagen des AG aus Glasvlies-
Bitumendachbahn V 13 unter Kappen herstellen. Bahn an
Längs- und Querstößen min. 10 cm überlappen. Querstöße
versetzt anordnen. Überstand im Fahrbahnbereich mindestens 30 cm, davon 25 cm lose auflegen und min. 5 cm
aufkleben.
Menge: 600,000 m2

**20.09.0120 Dichtungsmanschette Brückeneinlauf**
Dichtungsmanschette für Durchdringungskörper einbauen.
Überstände und Überlappungen min. 20 cm. Voranstrich
und gegebenenfalls erforderlichen Deckaufstrich aufbringen.
Manschette für Brückenablauf,
Rostgröße 300 x 400 mm.
Material = Bitumenschweißbahn ohne Metallkaschierung.
Manschette aufschweißen.
Menge: 4,000 St

**20.09.0130 Dichtungsmanschette Schächte**
Dichtungsmanschette für Durchdringungskörper einbauen.
Überstände und Überlappungen min. 20 cm. Voranstrich
und gegebenenfalls erforderlichen Deckaufstrich aufbringen.
Manschette für Schächte,
Material = Bitumenschweißbahn ohne Metallkaschierung.
Manschette aufschweißen.
Menge: 10,000 St

**20.09.0140 Asphaltschutzschicht herstellen**
StL-Nr. 2311380713350001
Asphaltschutzschicht auf Dichtungsschicht herstellen.
Fugen herstellen und verfüllen wird gesondert vergütet.
Einbaubreiten nach Unterlagen des AG.
Bauteil = Überbau zwischen den Kappen.
Asphaltschutzschicht aus MA 11 N. Einbau in Verkehrsflächen der Belastungsklassen Bk1,8 bis Bk0,3.
Einbaudicke = 4 cm.
Bindemittel = 30/45 + mit viskositätsveränderndem Zu-
satz bzw. einem entsprechend viskositätsveränderten
Bindemittel 30/45.
Einbau maschinell.
Menge: 375,000 m2

**20.09.0150 Oberfl. d. Asphaltschutzsch. Abstreuen**
StL-Nr. 231138171021
Oberfläche der Asphaltschutzschicht bearbeiten. Erkaltete Schicht abkehren und nicht gebundene und gelöste
Stoffe nach Wahl des AN verwerten.
Abstreukörnung, leicht bituminiert, auf die noch heiße
Oberfläche maschinell aufbringen.
Abstreumenge 2 bis 3 kg/m2.
Lieferkörnung 2/5.
Menge: 375,000 m2

**20.09.0160 Anschluss a. Fuge m. Fugenm. herst. versch. Randfugen**
StL-Nr. 2311391253094002
Anschluss als Fuge mit Fugenmasse herstellen.
Randfuge vor Borden, Übergängen, Abläufen u.ä.
In Asphaltdeck- und -schutzschicht ausbilden.
Fugenspalttiefe = 80 mm.
Fugenspaltbreite = 20 mm.
Mit heiß verarbeitbarer Fugenmasse Typ N1, einschließlich zugehörigem und zuvor aufgetragenem Voranstrichmittel.
Menge: 200,000 m

**20.09.0170 Anschluss a. Fuge m. Fugenm. herst. Deckschicht**
StL-Nr. 2311391211062002
Anschluss als Fuge mit Fugenmasse herstellen.
Längsfuge.
In der Asphaltdeckschicht ausbilden.
Fugenspalttiefe = 40 mm.
Fugenspaltbreite = 12 mm.
Mit heiß verarbeitbarer Fugenmasse Typ N1, einschließlich zugehörigem und zuvor aufgetragenem Voranstrichmittel.
Menge: 200,000 m

#### Abschnitt 20.10 Lager, Übergänge (Mauerkrone, Brücke)

*Hinweis: Vorbemerkungen Lager*
Die Lagerpläne mit Angaben zu Kräften, Verschiebungen und Verdrehungen sind zu beachten.
Alle Lager sind rechteckig.
Die Brückenlager sind generelle mit einem Typenschild aus Messing auszustatten.

**20.10.0010 Elastomerlager einbauen, 1-seitig/längs lose, auf Widerlager**
StL-Nr. 2112111319099006
Elastomerlager einschließlich oberer und unterer Ankerplatte nach Unterlagen des AG einbauen.Für den Korrosionsschutz zu beachten:
Bei betonberührten Flächen Randstreifen von 5 cm mitbeschichten. Bei Berührungsflächen Stahl/Elastomer nur
Randstreifen von 2cm beschichten. Ggf. vorhandene Kontaktfläche zwischen Lager- und Ankerplatte vorbereiten,
Vorbereitungsgrad Sa 2 1/2, und beschichten mit einer
Grundbeschichtung auf Alkalisilikat-Grundlage mit Zinkstaub nach Blatt 85, Sollschichtdicke = 40 mym.
Einbau auf Widerlager.Elastomerlager 'Längs bewegliches, quer festes Lager' Zulässige Verschiebung '+/-15,1 mm längs' Lager 'max. Nsd = 1,522 MN'
Korrosionsschutz: Stahlflächen vorbereiten, Vorbereitungsgrad Sa 2 1/2. Grundbeschichtung auf Epoxidharz-
Zinkstaub-Grundlage nach Blatt 87, Sollschichtdicke 70
mym. 1. und 2. Zwischenbeschichtung mit Eisenglimmer
auf Epoxidharz-Grundlage nach Blatt 87, Sollschichtdicke je 80 mym. Deckbeschichtung mit Eisenglimmer auf Po-
lyurethan-Grundlage nach Blatt 87, Sollschichtdicke 80
mym.
Menge: 1,000 St

**20.10.0020 Elastomerlager einbauen, 2-seitig fest, auf Widerlager**
StL-Nr. 2112111329099006
Elastomerlager einschließlich oberer und unterer Ankerplatte nach Unterlagen des AG einbauen.Für den Korrosionsschutz zu beachten:
Bei betonberührten Flächen Randstreifen von 5 cm mitbeschichten. Bei Berührungsflächen Stahl/Elastomer nur
Randstreifen von 2cm beschichten. Ggf. vorhandene Kontaktfläche zwischen Lager- und Ankerplatte vorbereiten,
Vorbereitungsgrad Sa 2 1/2, und beschichten mit einer
Grundbeschichtung auf Alkalisilikat-Grundlage mit Zinkstaub nach Blatt 85, Sollschichtdicke = 40 mym.
Einbau auf Pfeiler.Elastomerlager 'Längs- und quer festes Lager' Zulässige Verschiebung 'längs fest, quer fest' Lager 'max. Nsd = 3,02 MN'
Korrosionsschutz: Stahlflächen vorbereiten, Vorbereitungsgrad Sa 2 1/2. Grundbeschichtung auf Epoxidharz-
Zinkstaub-Grundlage nach Blatt 87, Sollschichtdicke 70
mym. 1. und 2. Zwischenbeschichtung mit Eisenglimmer
auf Epoxidharz-Grundlage nach Blatt 87, Sollschichtdicke je 80 mym. Deckbeschichtung mit Eisenglimmer auf Po-
lyurethan-Grundlage nach Blatt 87, Sollschichtdicke 80
mym.
Menge: 1,000 St

**20.10.0030 Herstellen und Kennzeichnen Pressenansatzpunkte**
Herstellen und Kennzeichnen der Pressenansatzpunkte
entspr. RiZ Lag 6 (Oberfläche horizontal).
Abgerechnet wird nach Anzahl der Lager.
Menge: 2,000 St

*Hinweis: Vorbemerkungen ÜKO*
Im Bauwerksbereich beträgt die Dicke des Fahrbahnbelages (Schutzschicht, Zwischenschicht,
Deckschicht) 8 cm. Dies ist bei der Ausbildung der Fahrbahnübergangskonstruktion zu berücksichtigen.

**20.10.0040 Übergangsk., wasserdurchl., Überbaubreite, mit Abdeckung Kappe**
StL-Nr. 21121223399101
Wasserdurchlässige Übergangskonstruktion aus Stahl entsprechend statischen und konstruktiven Erfordernissen
einschließlich Schrammbord- und Gesimsausbildung sowie
Entwässerungseinrichtungen mit Anschluss an die
Brückenentwässerung nach Unterlagen des AG einbauen.
Abgerechnet wird nach Länge der Konstruktion in der
Achse, horizontal.
Einbau in gesamter Überbaubreite.Konstruktion 'Einprofilige Dehnfugen ohne
Geräuschminderung' Gesamtdilatation '<50 mm'
Korrosionsschutz: Stahlflächen vorbereiten. Vorbereitungsgrad Sa 2 1/2. Grundbeschichtung auf Epoxidharz-
Zinkstaub-Grundlage nach Blatt 87, Sollschichtdicke 70
mym. 3 Zwischenbeschichtungen und eine Deckbeschichtung
auf Epoxidharz-Grundlage nach Blatt 87, Sollschichtdicke je 80 mym.
Abdeckung im Gesims- und Kappenbereich.
Menge: 14,000 m

**20.10.0050 Fahrbahnabschlußprofil T 140 einbauen, WSt. Nr. 1.4301**
StL-Nr. 211212132119
Fahrbahnabschlußprofil für Abdichtung nach Unterlagen
des AG einbauen.
Abgerechnet wird nach Länge in der Profilachse, horizontal.
Abschlußprofil T 140.
Verankerung gem. RiZ. Abs. 4 mit Ankerblech und Ankerhaken.
Sickerschlitze herstellen.Korrosionsschutz 'WSt. Nr. 1.4301'
Menge: 10,000 m

#### Abschnitt 20.11 Ausstattung (Geländer, Schilder, Türen, Lüftung)

**20.11.0010 Aufhängung Entwässerung HWE-Brücke**
Menge: 1,000 Psch

**20.11.0020 Aufhängung Kabelleerrohre HWE-Brücke**
Menge: 1,000 Psch

**20.11.0030 Tür Betriebsraum Robuste Stahltür RC4, 1-fgl.**
Robuste Stahltür liefern, einbauen,
Widerstandsklasse RC4/T 30-1 nach DIN 1627,
Stahl, verzinkt, glatte Blechfüllung,
Eckzarge 4-seitig mit Dichtung, mit Regenleiste,
zum Einbau in Betonraumzelle,
1- flüglig, Rohbauöffnung: 1100/ 2100 mm,

Fallenwechselschloss mit Panikfunktion, PZ-gelocht, FS-Alu-Sicherheits-Wechselbeschlag, Kurzschild,
mit 3 Sicherungsbolzen,
mit Obertürschließer mit Öffnungsbegrenzer innen und
Feststelleinheit,
einschl. Dichtung und Regenleiste;
mit Riegelkontakt, flex. Leerrohr von Schlossfalle zu OK-Tür für bauseitige Leitung, mit Magnetkontakt am Türblatt,
Farbegestaltung nach RAL in Abstimmung mit AG.
einschl. Beschläge, Türfeststeller,
einschl. Erdungsband, Erdungsanschluss M 12,

Stationsschloss mit Notausgangsfunktion nach DIN VDE 0101 und 3-Punkt-Verriegelung,

einschl. gekantetes Edelstahltränenblech als Türschwelle/ Stufe
im Türbereich einschl. erforderlicher Unterkonstruktion,
Befestigung, Breite ca. 1,1 m, Höhe 15 cm liefern und einbauen

Einschl. Übergabeprotokoll nach Herstellervorschrift liefern.
Menge: 1,000 Stk

**20.11.0040 Türen Antriebsraum Innentürelement Feuchtraumtür Drehflügeltür einflg. B 1010 mm H 2010 mm Blockzarge/Blendrahmen Aluminium D 2mm Rahmenbauweise Aluminium Drückergarnitur OTS**
Innentürelement aus Türblatt und Zarge, Rauchschutztür, als Drehflügeltür, einflügelig, stumpf einschlagend, als barrierefreie Ausführung DIN 18040,
Breite Nennmaß Wandöffnung '1010' mm,
Höhe Nennmaß Wandöffnung '2010' mm, Befestigung an Kalksandstein, Ausführung mit Blockzarge/Blendrahmen, Zarge aus Aluminium, Oberfläche beschichtet, Dicke Werkstoff Zarge 2 mm, mit umlaufender Schattennut, einseitig,
Türblatt in Rahmenbauweise, aus Aluminium, einfach gefälzt, flächenbündig mit Zarge, Türflügel mit einer nichttransparenten Füllung, aus Aluminium, mit Bändern, mit Drückergarnitur, vorgerichtet für Motorschloss für Mehrfachverriegelung, DIN 18251, mit elektrischem Türöffner, mit Obentürschließer, vorgerichtet für elektrische Türverriegelung.
Menge: 6,000 Stk
PSP-WNA: 0925 KatKgr

**20.11.0050 Vogel - / Insektenschutzgitter**
Vogel- / Insektenschutzgitter für Gebäudeöffnungen liefern, einbauen,
mit Geflecht, Öffnungsgröße max. 2 mm,
in verzinkter Ausführung, liefern und an der Gebäudewand an Wandöffnungen, bündig mit Putz befestigen.
Abmessungen Wandöffnung: DN 200
Menge: 6,000 Stk

**20.11.0060 Belüftung liefern, einbauen**
Schiebelüfter liefern, einbauen
als Dosierlüfter mit Handhebel manuell verschließbar durch Handhebel mit Gestänge; mit Wetterschenkel
für Rohbauöffnung ca. 110 / 170 mm, Wandeinbau unten
Menge: 6,000 Stk

**20.11.0070 Gitterabdeckung Belüftung**
Menge: 6,000 Stk

**20.11.0080 Lager- u. Transportgestell für Steckgeländer Antriebsraum liefern**
Lager- und Transportgestell (Rungenpalette o.ä.) zur Einlagerung der mobilen Dammbalken und Dammbalkenstützen liefern.

Die Leistung umfasst u.a.:
- Transportierbar mit Gabelstaplerführung und
Seilhubzeugen
- Ringösen sind vorzusehen
- Lagergut ist lastfrei (vor allem für die Dichtungen
auch berührungsfrei) zu lagern
- Lagergut für Transport auf Gestell sichern
Transportgestell geeignet für die Auftstellung in einem
Kfz-Anhänger.
Menge: 6,000 Stk

**20.11.0090 Lager- u. Transportgestell für Steckgeländer Betonabdeckungen liefern**
Lager- und Transportgestell (Rungenpalette o.ä.) zur Einlagerung der mobilen Dammbalken und Dammbalkenstützen liefern.

Die Leistung umfasst u.a.:
- Transportierbar mit Gabelstaplerführung und
Seilhubzeugen
- Ringösen sind vorzusehen
- Lagergut ist lastfrei (vor allem für die Dichtungen
auch berührungsfrei) zu lagern
- Lagergut für Transport auf Gestell sichern
Transportgestell geeignet für die Auftstellung in einem
Kfz-Anhänger.
Menge: 2,000 Stk

**20.11.0100 Steckgeländer für Betonabdeckungen**
Steckgeländer für Betonabdeckungen
Module 2 m Lang
1,10 m hoch
passend zu Steckplätzen in Rahmenkonstruktion
Menge: 8,000 Stk

**20.11.0110 Zwischenboden EMSR-Raum liefern, einbauen**
Zwischenboden EMSR-Raum liefern, einbauen
bestehend aus Aluminium-Strangpressprofilen und / oder verzinkten Stahlprofilen, höhenverstellbaren verzinkten Stahlstützen, vorbereitet für die zum Einbau kommenden Schaltanlagen.
Verkehrslast auf die Zwischenbodenunterkonstruktion 12,5 kN/m²
Die begehbare Fläche wird mit Kunststoffbeschichteten Holzwerkstoffplatten ausgelegt. Plattenstärke ca. 40 mm,
Verkehrslast auf den Bodenbelag max. 5 kN/m²,
Zwischenbodensystem (Plattenbelag, Platte, Unterkonstruktion bis Gebäudepotentialausgleich) mit
Erdableitwiderstand 10^5 Ohm< R2<= 10^8 Ohm
Raumaufteilung:

Elemente ohne Werkzeuge herausnehmbar.
Rutschfestigkeitsklasse R 9
- Lichte Raummaße B x L ca. 3,10 m x 4,00 m
- OK Kellerboden bis OK Zwischenboden 70 cm
- Raumhöhe über Zwischenboden 250 cm
Menge: 1,000 Psch

*Hinweis: Hinweis Geländer und Leitern*
Die Geländer sind so auszubilden, dass die Bedienung,
Wartung und Unterhaltung der wasserbaulichen Anlage
komfortabel und sicher gewährleistet sind.
Die Bestimmungen zum Arbeits- und Unfallschutz und die Arbeitsstättenrichtlinie sind einzuhalten.
Keine Aufbauten im Sohlbereich (Stolpergefahr)!
Einschl. Prüfung durch einen externen zugelassenen
Sachverständigen nicht eher als 1 Monat vor Bauabnahme.

Die Werkstatt- und Montageplanung der Geländer kann erst
nach örtlichem Aufmaß auf der Baustelle erfolgen.
Einbauten und Ausrüstungsteile von Stahlwasserbau,
Kabelkanäle, Kabelleerrohre, Entwässerungsrohre, Treppen, Leitern, Erdungsfestpunkte, etc. sind bei der Geländer- und Fußleistenführung zu beachten. Die Werkstattplanungen der EMSR-Technik sind zu berücksichtigen.
Anpassungsleistungen an angrenzende Geländer,
Absturzsicherungen, Zäune etc. sind zu berücksichtigen
und werden nicht gesondert vergütet.

Die Geländer und Zäune sind in den Potentialausgleich einzubinden. Befestigungslaschen für Erdungsübergänge an
Bewegungsfugen und an Erdungsfestpunkten sind vorzusehen,
Anschlusslaschen oder Bolzen feuerverzinkt, wenn möglich
blank oder Edelstahl, Abstand 20 cm von Bohrung zu Bohrung.
einschl. Abstimmung von Erdungspunkten vor der Betonage
der Wände mit Gewerk EMSR-Technik.
Galvanische Trennungen mittels Elastomerunterlage bzw.
Kunststoffplatten, uv-beständig, und Kunststoffhülsen sind erforderlichenfalls vorzusehen.

**20.11.0120 Stahlgeländer (Füllstabgeländer) einbauen Stützmauer, Höhe = 1,3 m**
Geschweißtes Stahlgeländer für Stütz- und Stirnwände sowie auf Brückenbauwerk, Montage auf waagerechter und leicht geneigter Oberfläche herstellen und einbauen.
Dehnungsfugen mit Pass-Stücken nach konstruktiven
Erfordernissen anordnen (RiZ Gel 9).
Entlüftungsöffnung der Hohlprofile nach dem Verzinken
dicht abschließen.
Entwässerungsöffnungen erhalten.
Verbindungsmittel feuerverzinkt nach DIN 267, Teil 10,
Schichtdicke 40 mym.
Abgerechnet wird nach Länge des Handlaufs zwischen den
Achsen der Endpfosten bzw. Endstäbe.
Höhe des Geländers '1,30 m'
Ausbildung als Füllstabgeländer,
einschl. Dehnungsstücke,
Ausführung nach ZTV-Ing 8-4 und RiZ-Ing Gel 4,
Im Handlauf feuerverzinktes Drahtseil, Durchmesser 20
mm, nach RiZ-Gel 10 einziehen und verankern.
Anschlagkonstruktion für Drahtseil nach RiZ Gel 11 herstellen, einschl. der Seilschikanen 40x20x25 mm an jedem Pfosten
Pfostenabstand <= 2,0 m, Pfosten und Füllstäbe lotrecht einbauen,
aus Stahl St 37.2,
Befestigung mit Fußplatte gemäß RiZ Gel 14 (wird gesondert vergütet), einschl. aller Kleinteile und Verbindungen in diebstahlsicherer Ausführung.
einschl. Bewegungs- und Montagefugen nach konstruktiven Erfordernissen anordnen.
!! Anfertigung des Geländers erst nach Aufmaß auf Baustelle !!

Korrosionsschutz nach ZTV-ING Teil 4, Abschnitt 3 und TL/TP-KOR für Geländer.
Beschichtung für Freibewitterung: Korrosivitätskategorie bis C3,
Feuerverzinkung nach DIN 50976 und Beschichtungsstoff gemäß  ZTV-ING und TL/TP-KOR.
Deck- und Zwischenbeschichtung nach DIN EN ISO 12944-5, jeweils 1-komponentig und frei von Polyvinylchlorid und Polyvinylidenchlorid, lösemittelarm (High Solid), jeweils 80 µm.
Menge: 360,000 m

**20.11.0130 Geländerverankerung RiZ Gel 14 für Holm- und Füllstabgeländer**
Geländerverankerung mit Fußplatte und Verbundankern nach RiZ-Ing Gel 14,
Größe der Fußplatte 230 x 230 x 20 mm mit 4 Ankern M 12
mit Zulassung des IfB für gerissenen Beton.
Ankerplatte nach RiZ Gel 14 mit schwind- und rissefreiem Kunstharzmörtel unterfüttern.
einschließlich dem Bohren der Löcher entsprechend
Richtzeichnung einbauen.
einschl. Korrosionsschutz nach ZTV-ING Teil 4, Abschnitt 3 und TL/TP-KOR.
Menge: 180,000 St

**20.11.0140 Zulage zu Geländer, Abwinklungen, Füllstab**
Abwinklungen des in vorhergehender Pos. beschriebene
Füllstabgeländers entsprechend Verlauf Stützwand,
Abwinklungen ca. 90°.
Menge: 4,000 St

**20.11.0150 Zulage für Tor einflüglig, Füllstabgeländer h 1,30 m**
Zulage für den Einbau des in vorhergehender Pos. beschriebenen Füllstabgeländers für Tor
einflügelig, Tor mit Feststeller für den geöffneten Zustand. Tor abschließbar, beidseitig bedienbar. Tor frei zufallend
Anschluss an beidseitige Geländerpfosten herstellen.
Torhöhe = 1,30 m, Torbreite = ca. 1,0 m,
Rahmenfüllung entsprechend Füllstabgeländer,

Schlosskasten im Schlossholm, Einsteckschloss mit Drückergarnitur und 3 Schlüsseln, Schließ-Schiene am
Pfosten und Verbindung des Rahmens am Pfosten mit
2 dreiteiligen Bandrollen je Torflügel, herstellen.
Einbruchhemmende Ausführung nach DIN EN 1627 mit Widerstandsklasse RC4
Menge: 2,000 St

**20.11.0160 Geländeraussparung für Fugenspaltmessung**
Zulage für vorbeschriebenes Füllstabgeländer für die Aussparung des Geländers für den Einbau der Fugenspaltmessung
Menge: 10,000 St

**20.11.0170 Stahlgeländer einbauen*H = 1000 mm*Rohrg.m.Fußpl.**
Geschweißtes Stahlgeländer nach RiZ-Gel 7 herstellen und einbauen.
Geländer als Rohrgeländer mit Zwischenholm
Material = Stahlrohr 60,3 x 2,9 mm
Höhe des Geländers 1000 mm.
zzgl. Fußleiste mit mindestens 5 cm Höhe gemäß Arbeitsstättenrichtlinie (ASR),
Pfostenverankerung mit Fußplatte gemäß RiZ Gel 14 wird gesondert vergütet.
Pfostenabstand <= 2,0 m, Pfostenanzahl siehe Anzahl Fußplatten
!! Anfertigung des Geländers erst nach Aufmaß auf Baustelle !!

Stahlteile feuerverzinkt,
einschl. aller Zubehör- und Verbindungsteile aus nichtrostendem Stahl mind. der Stahlsorte A4 nach ZTV-Ing 8-4, in diebstahlsicherer Ausführung.
einschl. Bewegungs- und Montagefugen nach konstruktiven Erfordernissen anordnen.
Abgerechnet wird nach Länge zwischen den Achsen der Endpfosten bzw. Endstäbe. Einbau in Teilmengen.

Korrosionsschutz: Geländer feuerverzinken, zu beschichtende Flächen sweep-strahlen. Zwischenbeschichtung auf
Epoxidharz-Grundlage nach Blatt 87, Sollschichtdicke 80
mym. Deckbeschichtung auf Polyurethan-Grundlage nach
Blatt 87, Sollschichtdicke 80 mym.
Menge: 240,000 m

**20.11.0180 Geländerverankerung RiZ Gel 14 für Rohrgeländer**
Geländerverankerung mit Fußplatte und Verbundankern nach RiZ-Ing Gel 14,
Größe der Fußplatte 230 x 230 x 20 mm mit 4 Ankern M 12
mit Zulassung des IfB für gerissenen Beton.
Ankerplatte nach RiZ Gel 14 mit schwind- und rissefreiem Kunstharzmörtel unterfüttern.
einschließlich dem Bohren der Löcher entsprechend
Richtzeichnung einbauen.
einschl. Korrosionsschutz nach ZTV-ING Teil 4, Abschnitt 3 und TL/TP-KOR.
Menge: 120,000 St

**20.11.0190 Zulage zu Geländerverankerung,**
Zulage zu Geländerverankerung des vorbeschriebenen Rohrgeländers für Verankerung an der Stirnseite/ Wand des Bauwerks,
Verankerung auf vertikaler Fläche.
einschl. Anpassung/Verlängerung der Geländerpfosten, vertikale Fußplatte.
Menge: 20,000 St

**20.11.0200 Zulage für demontierbare Einzelfelder**
Zulage zur Geländerverankerung für die Herstellung demontierbare Einzelfelder innerhalb des Rohrgeländers,
Abschnittslänge zwischen 0,5 und 2,0 m
Ausführung nach Wahl des AN (z.B.: System Serrublock® 21 o. glw.)
Menge: 24,000 St

**20.11.0210 Leiter**
Sicherheitssteigleiter aus Edelstahl V4A (1.4401),
nach DIN 4569 und 3620
Leiterbreite 520 mm, Sprossenabstand 280 mm,
Sprossen: als gelochtes U-Profil 30 x 30 mm, tritt-
und rutschsicher,
Holmprofil: Rechteckrohr 60 x 25 mm
komplett mit Wandhaltern und Befestigungsmaterial
Steighöhe bis ca. 5000 mm,
Leiter mit mit Sicherung zum Einstieg in Kaskade von hangseitiger Randmauer
einschl. um 1,20 m verlängerte Seitenholme für sicheren Ein- und Ausstieg,
einschl. aller Befestigungsmittel, Stahlsorte A4, Werkstoff-Nummer 1.4401.
Einbau zur Überwindung des Höhenunterschieds zwischen Brückenbauwerk und Bedien- bzw. Mittelpfeiler,
Einschl. Prüfung durch einen externen zugelassenen Sachverständigen nicht eher als 1 Monat vor Bauabnahme.
Menge: 1,000 St

**20.11.0220 Leiter**
Sicherheitssteigleiter aus Edelstahl V4A (1.4401),
nach DIN 4569 und 3620
Leiterbreite 520 mm, Sprossenabstand 280 mm,
Sprossen: als gelochtes U-Profil 30 x 30 mm, tritt-
und rutschsicher,
Holmprofil: Rechteckrohr 60 x 25 mm
komplett mit Wandhaltern und Befestigungsmaterial
Steighöhe bis ca. 5000 mm,
Leiter mit mit Sicherung zum Abstieg in Kaskade
einschl. um 1,20 m verlängerte Seitenholme für sicheren Ein- und Ausstieg,
einschl. aller Befestigungsmittel, Stahlsorte A4, Werkstoff-Nummer 1.4401.
Einbau zur Überwindung des Höhenunterschieds zwischen Brückenbauwerk und Bedien- bzw. Mittelpfeiler,
Einschl. Prüfung durch einen externen zugelassenen Sachverständigen nicht eher als 1 Monat vor Bauabnahme.
Menge: 4,000 St

*Hinweis: Schilder*

**20.11.0230 Erläuterungstafel liefern und montieren**
Erläuterungstafel liefern und an Bediengebäude in Höhe gut sichtbar nach Vorgabe des AG montieren.
Die Position umfasst im Wesentlichen folgende Leistungen:
- Herstellung einer Erläuterungstafel im A4 - Format
entsprechend der Mustererläuterungstafel,
Material aus Alu-Dibond (Kunststoff-Aluminiumverbindung)
3 mm stark mit Folierung und Schutzlaminat
(Haltbarkeit mind. 7 Jahre, UV- und Witterungsbeständig)
mit folgender Beschriftung:
Umsetzung der Hochwasserschutzkonzeption
..........................................................................
(Name des Projektes/ Vorhabens, bei Bedarf mehrzeilig)
fand mit der Fertigstellung im .................(Monat Jahr)
seinen erfolgreichen Abschluss
Das folgende Signet - Paar mit Text muss 25% des Schildes
einnehmen.
- HIER INVESTIERT EUROPA IN DIE ZUKUNFT UNSERES LANDES
- www.europa.sachsen-anhalt.de
- Logo Sachsen-Anhalt
- EU-Logo auf blauen Untergrund (EU-Farbvorschriften sind
einzuhalten) einschl. folgendem Text:
Europäische Union
EFRE
Europäischer Fonds für regionale Entwicklung

Einschl. aller zur Montage benötigten Befestigungsmaterialien, Hilfsmittel und Nebenarbeiten. Abgängiges Material ist fachgerecht zu entsorgen
Menge: 5,000 St

**20.11.0240 Anlagenschild liefern, aufstellen**
Hinweisschild nach Angaben des AG liefern,
dauerhaft standsicher aufstellen und montieren,
einschließlich der notwendigen Nebenleistungen,
Schild aus zwei 0,3 Millimeter dicken Aluminiumschichten,
die mit einem Polyethylenkern thermisch verbunden sind,
Größe ca. 0,35 m x 0,65 m,
Ecken abgerundet,
Hintergrund blau, Text weiß,
nach Vorlage des AG mit Logo,
Befestigungsschellen aus Stahl, feuerverzinkt,
Schichtdicken mind. 60 mym, einschließlich Verschraubung,
Rohrschelle, Durchmesser 6 0,3 mm,
Aufstellvorrichtung wird gesondert vergütet.
Beschriftung:
"Betreten und Befahren verboten, Wasserwirtschaftliche
Anlage, Polder Rösa, Einlaufbauwerk"
Menge: 2,000 St

**20.11.0250 Warnschilder liefern, aufstellen**
wie Pos. z uvor, jedoch
Warnschilder an den Böschungstreppen, jeweils oben und
unten,
Beschriftung:
"Betreten auf eigene Gefahr!, Wasserwirtschaftliche Anlage
Polder Rösa"
Menge: 10,000 St

**20.11.0260 Aufstellvorrichtung für Schild**
Aufstellvorrichtung für Schild liefern, einbauten
Höhe über Gelände 2,25 m,
Rohrpfosten aus feuerverzinktem Stahl,
Außendurchmesser 60,3 mm,
Wandstärke mind. 2,0 mm, Schichtdicke mind. 60 mym,
Länge 3,75 m,
mit wasserdichter Abdeckkappe,
Fundament aus Beton C20/25 XC4 nach statischen
Erfordernissen herstellen, einschließlich Bewehrung,
zum Teil gegen Grund betoniert, die obersten 20 cm mit
Schalung.
Oberfläche mit leichtem Gefälle nach außen glätten.
Größe 0,30 x 0,30 x 0,80 m,
einschl. Erdarbeiten.
Menge: 17,000 St

#### Abschnitt 20.12 Bauwerksüberwachung (Messbolzen, Schutzhauben)

#### Abschnitt 20.13 Nebenanlagen (Treppe, Hangentwässerung)

**20.13.0010 Böschungstreppe Dammböschung herstellen*H/B n. Unterl. AG Betonfertigteile*beids. Tr.w. Bet. Fugenmörtel**
StL-Nr. 23115922921201
Böschungstreppe nach Unterlagen des AG entsprechend RiZ
Bösch auf mind. 10 cm dickem, konstruktiv bewehrtem Un-
terbeton C12/15, Ausbreitmaßklasse F1 einschließlich
ggf. notwendiger Sporne zur Gleitsicherung und der erforderlichen Erdarbeiten herstellen. Abgerechnet wird
die Treppenlänge in der Neigung von der Vorderkante der
untersten bis Vorderkante der obersten Stufe einschließlich der Stufen an den Podesten.
Stufenbreite '1,0 m'
Auftrittsbreite und Auftrittshöhe nach Unterlagen des
AG.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 15,000 m
Leistungsbereichkatalog: 115 KatLB

**20.13.0020 Zulage Vorpositon für Herstellung von Zwischenpodesten**
Zulage Vorpositon für Herstellung von Zwischenpodesten und Anbindung an Flügelwand
Menge: 1,000 Psch

**20.13.0030 Böschungstreppe Hangböschung Kaskade herstellen*H/B n. Unterl. AG Betonfertigteile*beids. Tr.w. Bet. Fugenmörtel**
StL-Nr. 23115922921201
Böschungstreppe nach Unterlagen des AG entsprechend RiZ
Bösch auf mind. 10 cm dickem, konstruktiv bewehrtem Un-
terbeton C12/15, Ausbreitmaßklasse F1 einschließlich
ggf. notwendiger Sporne zur Gleitsicherung und der erforderlichen Erdarbeiten herstellen. Abgerechnet wird
die Treppenlänge in der Neigung von der Vorderkante der
untersten bis Vorderkante der obersten Stufe einschließlich der Stufen an den Podesten.
Stufenbreite '1,0 m'
Auftrittsbreite und Auftrittshöhe nach Unterlagen des
AG.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 55,000 m
Leistungsbereichkatalog: 115 KatLB

**20.13.0040 Zulage Vorpositon für Herstellung von Zwischenpodesten**
Menge: 1,000 Psch

**20.13.0050 Frostschutzschicht f. (Wikelstützwand) herstellen 0/56*Dicke 30 cm**
StL-Nr. 2411221090079991
Frostschutzschicht herstellen.
In Verkehrsflächen 'der Winkelstützwand als Unterbau/ Tragschicht'
Baustoffgemisch 0/56.
Umweltrelevante Anforderungen 'Baustoffgemisch aus natürlichen Gesteinskörnungen'
Verdichtungsgrad/Verformungsmodul 'EV2 auf der Oberfläche mind. 45 MN/m2'
Einbaudicke '30 cm'
Abrechnung nach Auftragsprofilen.
Menge: 4,000 m3
Leistungsbereichkatalog: 112 KatLB

**20.13.0060 Betonfertigteile (Winkelstützwand) einbauen Winkelstützen*FT:Stahlbeton**
StL-Nr. 2211851391499000
Bewehrte Betonfertigteile entsprechend statischen und
konstruktiven Erfordernissen nach Unterlagen des AG
herstellen und einbauen.
Bauteil 'Winkelstützen für Stützwand als
Geländeabfangung,
Ausführung und Dimensionierung nach Technischer Bearbeitung des AN. Als Kalkulationsgrundlage sind folgende Abmessungen anzunehmen:
Fußlänge = ca. 0,90 m
Höhe = ca. 1,55 m
Wanddicke = ca. 0,25.
Wandlänge = ca. 10,00 m'
Fertigteile aus Stahlbeton.
Druckfestigkeitsklasse C35/45.
Expositionsklasse 'XC4, XF1'
Zusätzliche Anforderungen 'Sichtbetonklasse 2.
Schalung, Bewehrung, Nachbehandlung usw. sind einzurechnen und werden nicht gesondert vergütet.'
Menge: 6,000 m3
Leistungsbereichkatalog: 118 KatLB

**20.13.0070 Stahlgeländer Dammböschung einbauen Treppe*Stahl*H = 1100 mm Rohrg.in Bösch.*Seil DU 20 mm Anschlagkonstr. Verz/EP HS/PUR HS**
StL-Nr. 2412131331261192
Geschweißtes Stahlgeländer nach Unterlagen des AG einbauen.
Abrechnung nach Länge des Handlaufs zwischen den
Achsen der Endpfosten bzw. Endstäbe.
Geländer für Treppe.
Baustoff = Stahl
Höhe des Geländers 1100 mm.
Ausbildung als Rohrgeländer in Böschungen.
Im Handlauf feuerverzinktes Drahtseil, Durchmesser 20
mm, einziehen und verankern.
Anschlagkonstruktion für Drahtseil nach RiZ Gel 11 herstellen.
Verankerung 'gem. RiZ GEL 7 herstellen'
Korrosionsschutz: Geländer feuerverzinken, zu beschichtende Flächen sweep-strahlen. Zwischenbeschichtung auf
Epoxidharzgrundlage, lösemittelarm (high solid), nach
Blatt 94/95, Sollschichtdicke 160 mym. Deckbeschichtung
auf Polyurethan-Grundlage, lösemittelarm (high solid),
nach Blatt 94/95 oder auf Polyurethan-Grundlage nach
Blatt 87, Sollschichtdicke 80 mym.
Menge: 15,000 m
Leistungsbereichkatalog: 121 KatLB

**20.13.0080 Stahlgeländer Hangböschung Kaskade einbauen Treppe*Stahl*H = 1100 mm Rohrg.in Bösch.*Seil DU 20 mm Anschlagkonstr. Verz/EP HS/PUR HS**
StL-Nr. 2412131331261192
Geschweißtes Stahlgeländer nach Unterlagen des AG einbauen.
Abrechnung nach Länge des Handlaufs zwischen den
Achsen der Endpfosten bzw. Endstäbe.
Geländer für Treppe.
Baustoff = Stahl
Höhe des Geländers 1100 mm.
Ausbildung als Rohrgeländer in Böschungen.
Im Handlauf feuerverzinktes Drahtseil, Durchmesser 20
mm, einziehen und verankern.
Anschlagkonstruktion für Drahtseil nach RiZ Gel 11 herstellen.
Verankerung 'gem. RiZ GEL 7 herstellen'
Korrosionsschutz: Geländer feuerverzinken, zu beschichtende Flächen sweep-strahlen. Zwischenbeschichtung auf
Epoxidharzgrundlage, lösemittelarm (high solid), nach
Blatt 94/95, Sollschichtdicke 160 mym. Deckbeschichtung
auf Polyurethan-Grundlage, lösemittelarm (high solid),
nach Blatt 94/95 oder auf Polyurethan-Grundlage nach
Blatt 87, Sollschichtdicke 80 mym.
Menge: 55,000 m
Leistungsbereichkatalog: 121 KatLB

**20.13.0090 Betonfertigteile Hanggraben als Böschungskaskade lief., herst.**
Betonfertigteile Hanggraben als Böschungskaskade einschließlich Ein- und Auslaufschalen zur Anbindung an Einlaufschacht liefern und herstellen
einschließlich erforderlicher Erdarbeiten und Gründung
Böschungskaskade für Böschungsneigung 1:1,5 bis 1:1,6
gegen Frost und Tausalzeinwirkung beständig
Sohlbreite 50cm bis 60 cm
Gerinnetiefe ca. 50 cm
Endschwellen mit Niedrigwasserrinne an jeder Kaskadestufe Endschwellenhöhe ca. 15 bis ca. 25 cm
einschließlich erf. Zwischenstücke als Gerinneschalen
einschließlich Ein- und Auslaufteile
nach Herstellerangaben herstellen
Menge: 55,000 m

**20.13.0100 Einlaufbauwerk für Böshungskaskade inkl. Rechen**
Einlaufbauwerk für Böschungskaskade inkl. Rechen

Einlaufschacht als Betonfertigteil liefern und einbauen:
- mit demontierbarem Einlaufrechen
- inkl. Rohranbindung für Rohrleitung PE ID DN300
- inkl. Anbindung an Entwässerungsgraben
- inkl. erf. Erdarbeiten

Einlaufrechen:
- verzinkt, demontierbar, verschließbar
- 30 bis 60 Grad geneigt,
- vertikale Höhe ca. 0,6 m,  Breite ca 0,6 m
- Rechenfläche mind. 0,5 m2
- Stababstand mind 80 mm
Menge: 1,000 Stk

**20.13.0110 Umpflasterung Böschungskaskade herst. einschl. Einlaufbauwerk**
Umpflasterung in unbefestigten Flächen herstellen.
linksseitig der Böschungskaskade mit Anbindung an Böschungstreppe
rechtsseitig der Böschungskaskade mit Anbindung
an Gelände
Umpflasterung Einlaufsschacht zur Anbindung der Böschungskaskade
Pflasterung umlaufend mind. 100 cm
Größe der Pflastersteine Wasserbaupflaster CP 90/250
Fundament und Rückenstütze aus Beton C 12/15.
Fundament 20 cm dick.
Rückenstützen 15 cm breit herstellen.
Die Rückenstütze bis zur vollen Steinhöhe hochziehen.
Fugen mit Fertigzementmörtel vergießen. Druckfestigkeit
am Würfel mindestens 50 N/mm2, Ausbreitmaßklasse F5.
Menge: 120,000 m2

**20.13.0120 Rohrleitung PE ID DN300**
Abwasserkanal  aus PE-Rohren,  für Straßenentwässerung/ Regenwasser als Sammmelleitung,
mit Steckmuffe, DN/ID 300,
einschl. Anbindung an Schächte und Leitungen
einschl. erf. Muffenverbindungen
einschl. statischem Nachweis
Bettung entsprechend statischem Erfordernis
Menge: 50,000 m

**20.13.0130 Rohrdurchführung herstellen Faserzement ohne Dichtung**
StL-Nr. 21111354991910
Rohrdurchführung mit Mantelrohr nach Unterlagen des AG
herstellen.
Einbauort 'Massivbauwerk'
Mantelrohr 'di > 350'
Mantelrohr aus Faserzement.
Außendurchmesser 'passend für Rohr DN 300'
Rohrdurchführung ohne Abdichtung.
Menge: 2,000 St
Leistungsbereichkatalog: 111 KatLB

**20.13.0140 Froschklappen liefern, einbauen**
Froschklappe bzw. Rückstauklappe liefern und einbauen
in Böschungen mit Raupflaster
Weichdichtende Rückstauklappe aus PE-HD
für Freispiegelleitungen zum Anflanschen
Rückstauklappe für Brauch- und Abwasser
DN 300, PN 0,5

Mit schräg aufliegender Klappenscheibe;
Abfluss vorzugsweise über Wasser;
Korrosionssicherheit durch Einsatz nichtrostender Materialien;
Rahmen, Deckel, Klappenscheibe aus PE-HD;
Klappenwelle aus Edelstahl 1.4401;
Klappenscheibendichtung aus EPDM;
Flanschanschluss nach EN 1092-2, PN 10
Menge: 2,000 St

**20.13.0150 Wildholzsperre Dalben Fertigbauteil liefern, einbauen**
Dalben als Wildholzsperre oberwasserseitig des Auslaufbauwerks liefern und einbauen
Dalbenfertigteil bestehend aus Betonfundament
Stahlrohr und Montagebefestigung
einschließlich Transport, Montage und Sandfüllung

Betonfundament aus bewehrtem Beton gem. ZTV-W 215
Expositionsklassen XC2, XA1, WA
Druckfestigkeitsklasse C35/45
Bewehrung Q 524, nomc 6 cm,
Fundamentabmessungen 0,8 x 1,2 x 1,2 m

Stahlrohr DN 500,
Wandungsdicke 16 mm,
Länge 3 m bis 4 m,
Oberkante 50 cm über Scheitel Gewässerdurchlass
60 cm in Betonfundament eingebunden

Planum herstellen,
Lagegenau gemäß zeichnerischer Darstellung aufstellen
vollständig mit Sand befüllen
Menge: 15,000 St

#### Abschnitt 20.14 Wasserbau- und Natursteinarbeiten

**20.14.0010 Unbewehrten Beton liefern, einbauen**
Unbewehrten Beton gemäß ZTV-W LB215 einschließlich Schalung
Beton als Unterbeton für Gerinne und Böschungen
Dicke bis  1,00 m.
Beton C30/37, XC4,XF3, XA2, WA, r < 0,3, LH
Beton einschließlich Schalung liefern und herstellen. Schalung vorhalten und beseitigen.
Abgerechnet wird die eingebaute Frischbetonmenge.
Menge: 1900,000 m3

**20.14.0020 Fugenkammer herstellen**
Fugenkammer im Anschluß
Sohlpflaster/Wand
mittels einlegen und entfernen
einer Fugenfüllung herstellen.
Fugenfüllung liefern, einbauen, schadlos entfernen in Eigentum des AN übernehmen und von der Baustelle entfernen
Fugenkammer
2x10 cm (B x H)
Menge: 280,000 m

**20.14.0030 Probefeld Raupflaster**
Probefeld Raupflaster offene Fuge mit Störsteinen
herstellen und rückbauen
Fläche 5 m breit x 4 m lang
Gerinne entsprechend Abschnitt Massivbauwerk
Freigabe ist voraussetzung für nachstehendes Raupflaster
Freigabe durch Umweltbaubegleitung und Fischereisachverständigen
einschließlich erforderlicher Anpassungen, Nacharbeiten oder Neuherstellungen zur Erlangung der Freigabe
Menge: 1,000 Psch

**20.14.0040 Raupflaster in Beton LMB 60/300 (offene Fuge, mit Sohlsubstrat) liefern, einbauen**
Gerinne als Raupflaster in Beton C 30/37 befestigen;
Beton C30/37 und Wasserbausteine LMB 60/300 liefern und einbauen
Verlegung als Raupflaster in Beton C 30/37
Gesamtdicke ca. 115 cm.
auf horizontalen und geneigten Flächen
Böschungsneigung ist aus Zeichnung ersichtlich.

Wasserbausteine:
Abmessung Steingröße LMB 60/300 gemäß TLW 2003
Material: Standorttypische Steine verwenden
Verlegung als Raupflaster
Keine durchlaufenden Fugen in Fließrichtung,
Fugentiefe ca. 20 cm
Mindestkantenlänge 40 cm
obere Fugenfüllung mit ca. 20 cm Sohlsubstrat

Anforderungen Beton
C30/37, XA2, XC4, XF3, WA, r<0,3, LH
gem. ZTV-W LB 215

Einzurechnen sind:
Anpassarbeiten an Einbauteile und Störriegel
die Auswahl und Bearbeitung einzelner Wasserbausteine bei der Herstellung der stumpfen Profilkanten (Übergang von Mittelwasserrinne zum vergrößerten Querschnitt)
keine Verwendung von plattigen Steinen
alle für die Ausführung der Arbeiten erforderlichen Leistungen

Ausführung gemäß Zeichnung und Baubeschreibung.
Menge: 1300,000 m2

**20.14.0050 Raupflaster in Beton LMB 60/300 (geschlossene Fuge) liefern, einbauen**
Gerinne als Raupflaster in Beton C 30/37 befestigen;
Beton C30/37 und Wasserbausteine LMB 60/300 liefern und einbauen
Verlegung als Raupflaster in Beton C 30/37
Gesamtdicke ca. 115 cm.
auf horizontalen und geneigten Flächen
Böschungsneigung ist aus Zeichnung ersichtlich.

Wasserbausteine:
Abmessung Steingröße LMB 60/300 gemäß TLW 2003
Material: Standorttypische Steine verwenden
Verlegung als Raupflaster
Keine durchlaufenden Fugen in Fließrichtung,
Fugentiefe ca. 20 cm
Mindestkantenlänge 40 cm
obere Fugenfüllung mit ca. 20 cm Sohlsubstrat

Anforderungen Beton
C30/37, XA2, XC4, XF3, WA, r<0,3, LH
gem. ZTV-W LB 215

Einzurechnen sind:
Anpassarbeiten an Einbauteile und Störriegel
die Auswahl und Bearbeitung einzelner Wasserbausteine bei der Herstellung der stumpfen Profilkanten (Übergang von Mittelwasserrinne zum vergrößerten Querschnitt)
keine Verwendung von plattigen Steinen
alle für die Ausführung der Arbeiten erforderlichen Leistungen

Ausführung gemäß Zeichnung und Baubeschreibung.
Menge: 600,000 m2

**20.14.0060 Zulage Störsteine/-riegel aus Wasserbausteinen LMB 60/300**
Zulage zur Herstellung von Störriegeln
aus Wasserbausteinen LMB 60/300
im Bereich der Gewässersohle
Steine dicht an dicht hochkant setzen
Steine mindestens 60 cm  in Gewässersohle einbinden
Riegel mindestens 15 cm in Gewässerböschung einbinden
Riegel Oberkante 40 cm über Gewässersohle
Riegel mit wechselseitiger Niedrigwasserrinne
Niedrigwasserrinnenbreite ca. 20 cm
je Riegel ca. 4 bis 6 Steine.
Menge: 150,000 St

#### Abschnitt 20.15 Erdungsanlage

**20.15.0010 Erdungsfestpunkt mit Kreuzklemme**
Erdungsfestpunkt zum Erdungsanschluss über die
Kreuzklemme, zum schalungsbündigen Einbau.

Maße: Leiterkern: rund, Ø 25 mm ; Kontaktscheibe: Ø 72 mm ;
Abstand zwischen Kontaktscheibe und Kreuzklemme: 120 mm

Werkstoff: Leiterkern und Kontaktscheiben: Edelstahl V4A (AISI
316L); Schalungsscheibe: PE; Kreuzklemme 70x70 mm mit
Gewindebolzen: St 37 verzinkt

Beständigkeit: Korrosion

Lastfall: Aufstauendes Sickerwasser; Druckwasser; WU-Beton
Beanspruchungsklasse 1

Prüfungen/Normen: Nach DIN 18014; DIN EN 62305-3; VDE
0185-305-3 (mit Blitzschutzanwendung)

Gewindeanschluss: M12
Menge: 239,000 St
DIN 276:2018: 359 KatKgr
Leistungsbereichkatalog: 3 KatLB

**20.15.0020 Überbrückungsseil**
Überbrückungsseil,
Cu,
flexibel,
16 mm²,
Länge bis 60 cm.
Menge: 219,000 St
DIN 276:2018: 359 KatKgr
Leistungsbereichkatalog: 3 KatLB

**20.15.0030 Dehn-Element**
Verbindungskonstruktion in Feldfugen
(Bewegungsfugen)
Dehnteil an Durchstoßpunkt der Blockfugen,
Fabrikat: Dehn o. glw.
Menge: 31,000 St
DIN 276:2018: 359 KatKgr
Leistungsbereichkatalog: 3 KatLB

**20.15.0040 Überbrückungsbänder**
Überbrückungsband Ausführung kurz Al
Überbrückungsbänder zum Verbinden der Geländerabschnitte als Dehnungsausgleichsstück, zum Schrauben,
Werkstoff: Al
Länge: 180 mm
Befestigung: [8x] Ø5,2 / [2x] Ø10,5 mm
Normenbezug: DIN EN 62561-1

Fabrikat: DEHN
Typ: UEBB L180 B10.5 B5.2 AL
Art.-Nr.: 377015

oder gleichwertig.
Menge: 150,000 St
DIN 276:2018: 359 KatKgr
Leistungsbereichkatalog: 3 KatLB

**20.15.0050 Universal-Verbinder NIRO zum Einbau im Boden**
Universal-Verbinder NIRO Rd 10 für Kreuz-, T- und Parallel-
Verbindungen bzw. Doppelleiter-Anschluss und als Anklemmstelle für Überbrückungsseil.
DIN EN 50164-1 (VDE 0185-201), Klasse N für normale
Belastung, für Kreuzverbindungen, aus nichtrostendem
Stahl, für Rd 10 oder Rd 10 mit Fl 20 bis 30, mit Zwischenplatte.
liefern und montieren
Menge: 56,000 St
DIN 276:2018: 359 KatKgr
Leistungsbereichkatalog: 3 KatLB

**20.15.0060 Universal-Verbinder verzinkt zum Einbau in Beton**
Universal-Verbinder verzinkt Rd 10 für Kreuz-, T- und Parallel-
Verbindungen bzw. Doppelleiter-Anschluss
DIN EN 50164-1 (VDE 0185-201), Klasse N für normale
Belastung, für Kreuzverbindungen, aus nichtrostendem
Stahl, für Rd 10 oder Rd 10 mit Fl 20 bis 30, mit Zwischenplatte. liefern und montieren
Menge: 108,000 St
DIN 276:2018: 359 KatKgr
Leistungsbereichkatalog: 3 KatLB

**20.15.0070 Erdung, Edelstahl, verzinkt, Rd 10mm, in Beton**
Erdung zum Schutz der Bauteile an Betonbauwerken vor
magnetischen Einkoppelungen im Betonbauwerk  verlegen und
an die zugehörigen Verbindungsstücke (Kreuzklemmen,
Anschlusspunkte) anbinden.

Erdung nach DIN EN 50164-2
feuerverzinkt 70 µm, 10mm Durchmesser
liefern und montieren

Die Verbindungsmittel werden gesondert vergütet.
Menge: 880,000 m
DIN 276:2018: 359 KatKgr
Leistungsbereichkatalog: 3 KatLB

**20.15.0080 Erdung, Edelstahl, V4A, Rd 10mm, erdverlegt**
Erdung zum Schutz der Kabel- u. Rohrtrasse vor magnetischen
Einkoppelungen ca. 300mm mittig über der Kabel- oder
Rohrrtrasse in vorhandenen Graben / vorhandene Baugrube
fachgerecht verlegen.

Erdung nach DIN EN 50164-2
Edelstahl NIRO V4A, 10mm Durchmesser
liefern und montieren
Menge: 210,000 m
DIN 276:2018: 359 KatKgr
Leistungsbereichkatalog: 3 KatLB

**20.15.0090 Erdungsanlage messen**
Gesamte Erdungsanlage aller Bauwerke messen und
dokumentieren gemäß Formblatt für die Dokumentation der
Erdungsanlagen nach DIN 18014 ausführen und liefern.

Neben der Dokumentation der durchgeführten Messungen sind
ein Erdungsplan als Bestandsplan zu übergeben.

Die Übergabe der Dokumentation erfolgt 3-fach analog und 1-
fach auf Datenträger.
Menge: 1,000 Psch
DIN 276:2018: 359 KatKgr
Leistungsbereichkatalog: 3 KatLB

### Bereich 30 Untergrundinjektion

*Hinweis: In die nachfolgenden Positionen sind die für die Herstellung der Untergrundinjektion zusätzlichen notwendige Leistungen einzukalkulieren*
In die nachfolgenden Positionen sind die für die Herstellung der Untergrundinjektion zusätzlichen notwendige Leistungen einzukalkulieren.

#### Abschnitt 30.01 Technische Bearbeitung Feld 1 bis Widerl

**30.01.0010 Beweissicherung für BE Fläche und Arbeitsbereich**
Beweissicherungsmaßnahmen sind vor Beginn und nach Been
digung der Bauarbeiten sowie abschnittsweise in Abhängi
gkeit vom Baufortschritt im Benehmen mit dem AG, der Ba
uüberwachung des AG und Dritten (z.B. Privaten, der Gem
einde ___, usw.) hinsichtlich Schäden aller Art durchzu
führen.
Es ist eine Beweissicherung für vorhandene Anlagen im B
aufeld bzw. angrenzend an das Baufeld, wie:

Wege und Straßen
Schächte
Abzweigungen
Durchlässe
Geländeoberfläche
Grundwassermessstellen
Ein- und Ausläufe
Messrichtungen
Kabel und Leitungen durchzuführen.

Es sind Aufnahmen des Ist-Zustandes sowohl vor Beginn d
er Bauarbeiten als auch nach Beendigung der Baumaßnahme
 durch visuelle Begutachtung und fotografische Aufnahme
n durchzuführen und ein Vergleich vorher/ nachher darzu
stellen. Der Gesamtbericht der Beweissicherung (u.a. Be
gehungsprotokolle, Fotodokumentation, Niederschriften,
Vergleich vorher/ nachher) ist dem AG mit der Abnahme z
u übergeben.
Lieferung im Archiv-/Druckformat = PDF, Version A-1
Medium für die Datenübergabe USB-Stick oder Datentransf
er
Lieferung auf Papier, weiß, 2-fach,
Druckbild = farbig
Menge: 1,000 Psch
- 0,000, (unb) Gl: id4 KatKgr
- 0,000, (unb) Gl: a5d2934d- KatKgr
- 0,000, (unb) Gl: 36ccf07a7 KatKgr

**30.01.0020 Bauzeitenplan aufstellen**
Bauzeitenplan mit einer Aufgliederung in Planung, Herst
ellung, nach Abschnitten des LV prüffähig aufstellen. A
bhängigkeiten der Vorgänge darstellen. Vereinbarte Term
ine und Abläufe berücksichtigen für alle Leistungen des
 Leistungsverzeichnisses als Balkenplan.
Fortschreibung entsprechend dem Bauablauf.
Lieferung digital in Dateiformat/Version = taggenaue mp
p-, sowie xlsx-Datei
Lieferung im Archiv-/Druckformat = PDF, Version A-1
Medium für Datenübergabe = USB-Stick oder Datentransfer
Lieferung auf Papier, weiß,
Anzahl 2-fach
Druckbild = farbig
Menge: 1,000 Psch
- 0,000, (unb) Gl: id5 KatKgr
- 0,000, (unb) Gl: bcd04d1a- KatKgr
- 0,000, (unb) Gl: ed90ce6bf KatKgr

**30.01.0030 Baustelleneinrichtungsplan aufstellen**
Baustelleneinrichtungsplan mit Darstellung der Baustell
eneinrichtung einschließlich Lager- und Verkehrsflächen
, Büro- und Aufenthaltscontainer, Ver- und Entsorgungsl
eitungen, Mischanlagen, usw. aufstellen für alle Leistu
ngen des LV für die Bohr- und Verpressarbeiten
Lieferung im Archiv-/Druckformat = PDF, Version A-1
Medium für Datenübergabe = USB-Stick oder Datentransfer
Lieferung auf Papier, weiß,
Anzahl 2-fach
Druckbild = farbig
Menge: 1,000 Psch
- 0,000, (unb) Gl: id7 KatKgr
- 0,000, (unb) Gl: 8344dc63- KatKgr
- 0,000, (unb) Gl: f3f494a81 KatKgr

**30.01.0040 Fotodokumentation liefern**
Fotodokumentation aus digitalen Lichtbildern vom Bauges
chehen, mit Datumsanzeige herstellen.
Die Fotos sind entsprechend Bauteilen / Bauwerken / Anl
agen zu benennen und zuzuordnen für alle Leistungen des
 LV, Auflösung = nach Wahl des AN,
max. 2 Farbbilder, Bildgröße mind. 10x15 cm, je DIN A4-
Seite, inklusive Bildunterschriften mit eindeutiger Zuo
rdnung von Aufnahmeort und -zeitpunkt.
Lieferung digital in Dateiformat/Version = *.jpg
Lieferung im Archiv-/Druckformat = PDF, Version A-1 Med
ium für Datenübergabe = USB-Stick oder Datentransfer
Lieferung auf Papier
Anzahl 2fach
Menge: 1,000 Psch
- 0,000, (unb) Gl: id9 KatKgr
- 0,000, (unb) Gl: 5a139839- KatKgr
- 0,000, (unb) Gl: 8a1073ada KatKgr

**30.01.0050 Baudokumentation**
Erstellen und Liefern der Baudokumentation bestehend au
s Originalunterlagen/Duplikate folgender Unterlagen:
- Abnahmen, Freistellungen, Zustandsfeststellungen
- Bautagebuch (einschl. Beobachtungen zur Gewässertrübu
ng),
- Protokolle der Bauberatungen
- Lieferscheine
- Beweissicherung

Dokumentation der Untergrundinjektion gem. ZTV- Untergr
undinjektion
- Bauleitererklärung
- Eignungsprüfung/Vertragliche Prüfung
- Eigenüberwachungsprüfungen/Kontrollprüfung
- Datenblätter der verwendeten Baustoffe/Bauteile
- Bestandsvermessung/Bestandspläne
- Protokolle der Materialprüfergebnisse / Technische Me
rkblätter
- Entsorgungsnachweise

Beachte die Vorgaben für die Dokumentation der Bohr- un
d Verpressarbeiten und der Eigenüberwachung gemäß ZTV V
erpressarbeiten
Das Leseexemplar der Enddokumentation ist dem AG für di
e Revision vier Wochen vor Übergabe der revidierten End
dokumentation 1-fach auf Papier sowie 1-fach digital (P
DF) zu übergeben (einschl. Wiedervorlagen bei Wiederhol
ungsprüfungen). Die Ergebnisse der Eigenüberwachungsprü
fungen müssen vollständig vorliegen und sind der Dokume
ntation beizufügen.
Die Dateien sind so zu bezeichnen, dass der Inhalt aus
dem Dateinamen zu erkennen ist.
Die Unterlagen sind vor der Abnahme mit Stempel und Unt
erschrift des Baubetriebes in jeweils gesonderten A4-Or
dner mit Zwischenlagen zu überreichen.

Lieferung:
- auf Papier, weiß, 1-fach im Original, 1-fach als Kopi
e
- digital auf USB-Stick oder Datentransfer
Lieferung auf Papier, weiß, Anzahl 2-fach
Druckbild = farbig
Menge: 1,000 Psch
- 0,000, (unb) Gl: id11 KatKgr
- 0,000, (unb) Gl: 1d124f4c- KatKgr
- 0,000, (unb) Gl: d6301af8b KatKgr

**30.01.0060 Bestandsunterlagen aufstellen**
Bestandsunterlagen aus den Ausführungszeichnungen/ -unt
erlagen entwickeln und aufstellen für alle Leistungen d
es LV
Art der Bestandsunterlagen = in Anlehnung an ZTV-W 202.

Lieferung im Archiv-/Druckformat = PDF, Version A-1
Medium für Datenübergabe = USB-Stick oder Datentransfer
Lieferung auf Papier, weiß
Anzahl 2-fach
Druckbild = farbig
Menge: 1,000 Psch
- 0,000, (unb) Gl: id12 KatKgr
- 0,000, (unb) Gl: 84ddf859- KatKgr
- 0,000, (unb) Gl: a20bccd14 KatKgr

**30.01.0070 Dokumentation Qualitätssicherung**
Dokumentation für Qualitätssicherung liefern. Einhaltun
g der Qualitätsanforderungen dokumentieren.
Zusammenstellung der Eignungsprüfungen, Zusammenstellun
g der Ergebnisse der Eigen- und Fremdüberwachungen nach
 Gewerken strukturiert für alle Leistungen des LV
Lieferung im Archiv-/Druckformat = PDF, Version A-1
Medium für Datenübergabe = USB-Stick oder Datentransfer
Lieferung auf Papier, weiß
Anzahl 2-fach
Druckbild = farbig
Menge: 1,000 Psch
- 0,000, (unb) Gl: id14 KatKgr
- 0,000, (unb) Gl: 109b25e0- KatKgr
- 0,000, (unb) Gl: c45962dd7 KatKgr

**30.01.0080 Verfahrensbeschreibung**
Verfahrensbeschreibung entsprechend
ZTV Untergrundinjektion erstellen
einschließlich Angabe von
- Zementsorte und Lieferwerk für Bindemittel
- Bentonitsorte und Hersteller
- Typ und Hersteller für Stabilisierer
- Typ und Hersteller Verpresshilfe
- Messung Hebungsüberwachung
- Plan und Absteckungsliste Bohransatzpunkte
Menge: 1,000 Psch
- 0,000, (unb) Gl: id16 KatKgr
- 0,000, (unb) Gl: ecb54914- KatKgr
- 0,000, (unb) Gl: ea709edf3 KatKgr

#### Abschnitt 30.02 Baustelleneinrichtung für Bohr- und Verp

*Hinweis: Zusätzliche BE*
Zusätzliche Baustelleneinrichtung

In die nachfolgenden Positionen der Baustelleneinrichtung ist lediglich die für die Herstellung der Untergrundinjektion zusätzlich notwendige Baustelleneinrichtung einzurechnen.
Bauabwasser ist über die Bauwasserreinigungsanlage zu neutralisieren.
Die allgemeine Baustelleneinrichtung wird gesondert vergütet.

**30.02.0010 Baustelle einrichten für Herstellung Untergrundinjektion**
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'die über die allgemeine Baustelleneinrichtung
hinausgehende BE Untergrundinjektion.'
Zufahrt zur Baustelle vorhanden.
Menge: 1,000 Psch
Leistungsbereichkatalog: 101 KatLB

**30.02.0020 Baustelle räumen für Herstellung Untergrundinjektion**
StL-Nr. 1910111299
Baustelle von allen Geräten, Anlagen, Einrichtungen und
dgl. räumen. Benutzte Flächen und Wege entsprechend dem
ursprünglichen Zustand herrichten. Soweit nicht für
bestimmte Leistungen für das Räumen der Baustelle gesonderte Positionen im Leistungsverzeichnis enthalten
sind, gilt die Pauschale
für 'die über die allgemeine Baustelleneinrichtung
hinausgehende BE Untergrundinjektion.'
Menge: 1,000 Psch
Leistungsbereichkatalog: 101 KatLB

**30.02.0030 BE vorhalten und betreiben**
Vorhalten und betreiben vorgenannter Baustelleneinrichtung während der Bauzeit
Menge: 10,000 Mt
- 0,000, (unb) Gl: id22 KatKgr
- 0,000, (unb) Gl: 17d06c42- KatKgr
- 0,000, (unb) Gl: a0ddca672 KatKgr

**30.02.0040 Einholung Einleitgenehmigung**
Einholen der Einleitgenehmigung für das Einleiten von B
auabwässern / Wasser aus dem Baugeschehen in die Vorflu
t bei der entsprechenden Behörde.
Kopie der Einleitgenehmigung ist dem AG vor Beginn der
Arbeiten zu übergeben.
Menge: 1,000 Psch
- 0,000, (unb) Gl: id29 KatKgr
- 0,000, (unb) Gl: a9f7feac- KatKgr
- 0,000, (unb) Gl: a128f0847 KatKgr

**30.02.0050 Bauzeitliche Wasserhaltung betreiben**
Diese Position gilt für die Zeit, wenn eine bauzeitlich
e Wasserhaltung für die Ausführung der Bohr- und Verpre
ssarbeiten erforderlich ist.
Das Einrichten und Räumen der bauzeitlichen Wasserhaltu
ng ist in die Baustelleneinrichtung einzurechnen.
Menge: 10,000 Mt
- 0,000, (unb) Gl: id40 KatKgr
- 0,000, (unb) Gl: c79db9e0- KatKgr
- 0,000, (unb) Gl: e73b2cce8 KatKgr

**30.02.0060 Kernlager zur Zwischenlagerung einichten und räumen**
Als Anlage für Brauchwasser, wenn Wasser mit einem pH-W
ert kleiner 6,5 oder größer 8,5 anfällt und eingeleitet
 werden muss.
Neutralisationsanlage aufstellen und beseitigen. Vorrat
stank für Neutralisationsmittel, automatische Dosierein
richtung,
Schreibeinrichtung für pH-Werte-Messung, Mischtank und
Rührwerk einbauen.
Ursprünglichen Zustand wieder herstellen. Einschließlic
h Erd- und Gründungsarbeiten.
Neutralisationsmittel nach Wahl des AN.
PH-Wert einstellen zwischen 6,5 und 8,5.
Menge: 1,000 Psch
- 0,000, (unb) Gl: id23 KatKgr
- 0,000, (unb) Gl: 9b3aed1e- KatKgr
- 0,000, (unb) Gl: bc40b2c20 KatKgr

**30.02.0070 Kernlager vorhalten, unterh. und betreiben**
Neutralisationsanlage mit allen Anlageteilen und Einric
htungen betriebsbereit vorhalten für die Zeit der Bohr-
 und Injektionsarbeiten.
Menge: 9,000 Mt
- 0,000, (unb) Gl: id25 KatKgr
- 0,000, (unb) Gl: ac051c3a- KatKgr
- 0,000, (unb) Gl: 6f88ad331 KatKgr

#### Abschnitt 30.03 Kontrollmaßnahmen für Bohr- und Verpress

**30.03.0010 Trübungsmessung einrichten**
Einbau der Anlage zur Messung der Trübung im Unterlauf
der Selke.
Einbauort ca. 20 m hinter der letzten Eintragstelle der
 Baustelle
Messung von Veränderungen der Gewässertrübung durch die
 Baustelle.
Speichern der Daten in einem Datenlogger.
Alarmfunktion mit einem Triggerwert. Der Triggerwert wi
rd im Rahmen der Probeinjektion festgelegt.
Der Alarm wird online an den AG und die Leitstelle über
mittelt
Vor Inbetriebnahme sind das gewählte Messverfahren sowie die Messtechnik, bzw. Messgerät zur Freigabe vorzulegen
Menge: 1,000 Psch
- 0,000, (unb) Gl: 6602ea0d- KatKgr
- 0,000, (unb) Gl: c251c74a5 KatKgr

**30.03.0020 Trübungsmessung durchführen**
Trübungsmessung in der Selke durchführen.
Die Messungen sind während der Bohr- und Verpressarbeit
en durchzuführen.
Einschließlich Auswertung und wöchentlicher Information
des AGs
Menge: 35,000 Wo
- 0,000, (unb) Gl: f2235d2f- KatKgr
- 0,000, (unb) Gl: 274f7d1cc KatKgr

**30.03.0030 Einmessen der Bohransatzpunkte**
Markieren, Sichern und Einmessen nder Bohransatzpunkte
und Ausbaugewerke gemäß Leistungsbeschreibung einschlie
ßlich
Dokumentation.
Koordinatenreferenzsystem '
Höhenbezug = DHHN 12
Lagebezug = Gauß-Krüger-System '
Übergabe der Daten als ASCII-Datei digital und Ausdruck
 vor der Abnahme in 2-facher Ausführung.
Menge: 1,000 Psch
- 0,000, (unb) Gl: id43 KatKgr
- 0,000, (unb) Gl: 690dc8a7- KatKgr
- 0,000, (unb) Gl: a864c6850 KatKgr

**30.03.0040 Kontrollmaßnahmen**
Weitergehende Kontrollmaßnahmen gem. ZTV- Untergrundinj
ektion nach Leistungsbeschreibung durchführen.
Kontrollmaßnahme = Bestimmung von:

- Suspensionsdichte,
- Absetzmaß,
- Marshzeit,
- Festigkeitsentwicklung des Einpressgutes.
Ausführung gem. ZTV-Untergrundinjektion 2x arbeitstägli
ch, 1x je Mischart (W/Z).

- Erstarrungsbeginn
- Erstarrungsende
Ausführung gem. ZTV-Untergrundinjektion 1x arbeitstägli
ch, 1x je Mischart (W/Z).

- Festigkeitsentwicklung 1x wöchentlich

Kontrollmaßnahmen täglich für eingeleitete Wässer:
- pH-Wert Messung
- Bestimmung der absetzbaren Stoffe

Kontrollmaßnahmen dokumentieren.
Lieferung digital im Archiv-/Druckformat = PDF, Version
 A-1. Medium für Datenübergabe = USB-Stick oder Datentr
ansfer
Lieferung auf Papier, weiß
Anzahl 2-fach
Druckbild = farbig
Menge: 1,000 Psch
- 0,000, (unb) Gl: id77 KatKgr
- 0,000, (unb) Gl: b0c90d66- KatKgr
- 0,000, (unb) Gl: 84eba9fa- KatKgr
- 0,000, (unb) Gl: ee86fae42 KatKgr

**30.03.0050 Hebungsüberwachung**
Überwachung der Verpresswiderbewegungen durch Messung d
er Relativverschiebungen an Blockfugen gemäß Baubeschre
ibung;
Installation von geeigneten Messvorrichtungen nach Wahl
 des AN *) einschließlich laufender Messwertaufnahme un
d Aufzeichnung während der lnjektionsarbeiten an den je
weils der lnjektionsstelle benachbarten Blockfugen in e
inem Abstand von 10 m zur aktuell verpressten Bohrung.
Menge: 1,000 Psch
- 0,000, (unb) Gl: id78 KatKgr
- 0,000, (unb) Gl: 7a11e2ed- KatKgr
- 0,000, (unb) Gl: a4decbcf- KatKgr
- 0,000, (unb) Gl: fa16875d3 KatKgr

**30.03.0060 Vermessung einer hergestellten Bohrung**
Vermessung einer hergestellten Bohrung zum Nachweis der
 Maßhaltigkeit durchführen.
Azimut und Neigung sind nachzuweisen. Lieferung der Aus
wertung vor Ort.
Ansatzpunkt der Vermessung = Ansatzpunkt der Bohrung.
Länge bis 30 m unter Ansatzpunkt.

Neigung der Bohrachse zur Vertikalen bis 60°.
Menge: 13,000 Stk
- 0,000, (unb) Gl: id74 KatKgr
- 0,000, (unb) Gl: 8ed23789- KatKgr
- 0,000, (unb) Gl: 75e155c77 KatKgr

**30.03.0070 WD-Test durchführen**
Wasserdurchlässigkeitstest nach Leistungsbeschreibung b
is 2 Stunden Messzeit nach Freispülen des Untersuchungs
abschnittes im Bohrloch durchführen.
Messen des Wasseraufnahmevermögens über einen Wassermen
genzähler (Liter), des Druckverlaufes (MPa) sowie Aufze
ichnen der Werte auf einen Datenspeicher. Beim Messen u
nd Aufzeichnen entstehende Wartezeiten werden nicht ges
ondert vergütet.
Die Druckmessung erfolgt in der Teststrecke. Den Prüfdr
uck auf jeder Stufe 10 Minuten halten. Nach Erreichen d
er höchsten Stufe ist in gleichen Schritten zurückzufah
ren. Die einzusetzende WD- Testanlage muss folgenden An
forderungen genügen:
Die digitale Messwertaufnahme erfolgt mit wählbarer Tak
tfrequenz von mindestens 1 s.
Die Pumpen, Packer, Messeinrichtungen und Zuleitungen s
ind auf einen maximalen Druck von 2,0 MPa auszurichten.

Messung folgender Parameter:
Die Ergebnisse sind als Fließraten/Druck-Diagramm darzu
stellen.
Neben einem Ausgabeplot sind die Versuchsergebnisse auf
 USB-Stick dem AG zur weiteren Bearbeitung zur Verfügun
g zu stellen.
Ausführung mit Einfachpacker.
Einsatz eines Druckschreibers und eines Wasserdurchflus
s-Schreibers.

Testdurchführung im Verlauf der Bohrarbeiten.
Länge der Teststrecke = ca. 1 bis 15 m.
Bohrdurchmesser im Bohrbereich = mind. 86 mm.
Menge: 120,000 Stk
- 0,000, (unb) Gl: id75 KatKgr
- 0,000, (unb) Gl: 97bf61f9- KatKgr
- 0,000, (unb) Gl: 7425cb776 KatKgr

**30.03.0080 Kamerabefahrung von Injektionsbohrungen**
Kamerabefahrung von Injektionsbohrungen ausführen.
 Auf Datenträger dokumentieren.
Bohrdurchmesser über 80 bis 100 mm. Befahrungslänge bis
 25,00 m.
Dokumentation dem AG vorlegen.
Daten aufbereitet in Video-Datenformat dem AG übergeben
.
Datenträger = USB-Stick oder Datentransfer
Menge: 200,000 m
- 0,000, (unb) Gl: id80 KatKgr
- 0,000, (unb) Gl: a3633c70- KatKgr
- 0,000, (unb) Gl: ad056a01- KatKgr
- 0,000, (unb) Gl: f5ebbdcb5 KatKgr

#### Abschnitt 30.04 Herstellung Dichtungsschleier Bohren

**30.04.0010 Bohrgerät einrichten**
Bohrgerät zum Bohransatzpunkt über dem Verpresswiderlager transportieren und installieren.
Die Entfernung der Bohransatzpunkte untereinander variieren durch das Pilgerschrittverfahren Bohrung für Injektionsarbeiten nach Leistungsbeschreibung und Technischer Bearbeitung des AN einschließlich ggf. erforderlicher Umrüstung der Bohreinrichtung ausführen.

Bohrlochneigung = 0° bis 60° zur Vertikalen
Herstellung der Bohrung auf dem Verpresswiderlager und
in den Hangbereichen
Menge: 93,000 St
- 0,000, (unb) Gl: id48 KatKgr
- 0,000, (unb) Gl: 6742e7d6- KatKgr
- 0,000, (unb) Gl: ab5c35d8- KatKgr
- 0,000, (unb) Gl: fce5910b8 KatKgr

**30.04.0020 vertikale Kernbohrung für Injektionsarbeiten ausführen**
vertikale Bohrung für Injektionsarbeiten nach Leistungsbeschreibung und technischer Bearbeitung des AN ausführen.
Herstellung der Bohrung im Bereich des Massivbauwerks
Bohrgrund = Beton des Widerlagers und Fels
Bohrverfahren = Kernbohrung als Doppelkernbohrung unter
 Beachtung der ZTV- Untergrundinjektion.
Bohrdurchmesser = mind. 86 mm.
Bohrlochneigung = bis zu 10° zur Vertikalen.
Bohrteufe im Beton bis 1 m
Maximale Endtiefe der Gesamtbohrung = 25 m.
Entsorgung des Bohrgutes ist einzurechnen und wird nicht gesondert vergütet.
Menge: 230,000 m
- 0,000, (unb) Gl: id49 KatKgr
- 0,000, (unb) Gl: 16ae6d11- KatKgr
- 0,000, (unb) Gl: cdf0f50b- KatKgr
- 0,000, (unb) Gl: aac8e20be KatKgr

**30.04.0030 geneigte Kernbohrung für Injektionsarbeiten ausführen**
geneigte Bohrung für Injektionsarbeiten nach Leistungsbeschreibung und technischer Bearbeitung des AN ausführen.
Herstellung der Bohrung im Bereich des Massivbauwerks
Bohrgrund = Beton des Widerlagers und Fels
Bohrverfahren = Kernbohrung als Doppelkernbohrung unter
 Beachtung der ZTV- Untergrundinjektion.
Bohrdurchmesser = mind. 86 mm.
Bohrlochneigung = 11° bis 60° zur Vertikalen.
Bohrteufe im Beton = 1 - 2 m
Maximale Endtiefe der Gesamtbohrung = 25 m.
Entsorgung des Bohrgutes ist einzurechnen und wird nicht gesondert vergütet.
Menge: 100,000 m
- 0,000, (unb) Gl: id50 KatKgr
- 0,000, (unb) Gl: dcda2997- KatKgr
- 0,000, (unb) Gl: c8928d6d- KatKgr
- 0,000, (unb) Gl: 2c5757a66 KatKgr

**30.04.0040 vertikale Kernbohrung für Injektionsarbeiten ausführen, als Zulage für Mehrmenge**
Kernbohrung für Injektionsarbeiten nach Leistungsbeschreibung und technischer Bearbeitung des AN ausführen.
Herstellung der Bohrung im Bereich des Massivbauwerks
Bohrgrund = Beton des Widerlagers und Fels
Bohrverfahren = Kernbohrung als Doppelkernbohrung unter
 Beachtung der ZTV- Untergrundinjektion.
Bohrdurchmesser = mind. 86 mm.
Bohrlochneigung = bis zu 10° zur Vertikalen.
Bohrtiefe im Beton bis zu 1 m
Maximale Endtiefe der Gesamtbohrung = 25 m.
Entsorgung des Bohrgutes ist einzurechnen und wird nicht gesondert vergütet.
Zulage zu Position Kernbohrung für Injektionsarbeiten
Menge: 50,000 m
- 0,000, (unb) Gl: id51 KatKgr
- 0,000, (unb) Gl: 7ffc1b5f- KatKgr
- 0,000, (unb) Gl: 4fa97723- KatKgr
- 0,000, (unb) Gl: a8c73ae82 KatKgr

**30.04.0050 Kernprobe beim Bohren entnehmen als Zulage**
Zulage zu den Positionen Kernbohrung für Injektionsarbeiten ausführen.
Kernprobe nach DIN EN ISO 22475-1 der Injektionsbohrung

Kerndurchmesser über 80 bis 100 mm.
Kernkiste zweifächerig mit Deckel liefern.
Kerne sind auf der Baustelle in Kernkisten auszulegen und eindeutig und dauerhaft zu bezeichnen und für die Kartierung anschließend in das Kernlager des AN in bis zu
5,0 km Entfernung transportieren.

Nachweis über geschultes Personal nach DIN EN ISO 22475-1 erforderlich.
Menge: 400,000 m
- 0,000, (unb) Gl: id59 KatKgr
- 0,000, (unb) Gl: 34b5fbea- KatKgr
- 0,000, (unb) Gl: 259db226- KatKgr
- 0,000, (unb) Gl: 72ee0ba6b KatKgr

**30.04.0060 vertikale Bohrung für Injektionsarbeiten ausführen**
Bohrung für Injektionsarbeiten nach Leistungsbeschreibung und technischer Bearbeitung des AN ausführen.
Bohrung im Bereich des Massivbauwerks
Bohrgrund = Beton des Verpresswiderlagers und Fels
Bohrverfahren = nach Wahl des AG, unter Beachtung der
ZTV- Untergrundinjektion.
Bohrlochneigung = bis zu 10° zur Vertikalen.
Maximale Endtiefe der Gesamtbohrung bis 25 m.
Bohrdurchmesser = mind. 86 mm.
Fachgerechte Entsorgung des Bohrgutes ist einzurechnen
(mit Nachweis) und wird nicht gesondert vergütet.
Menge: 900,000 m
- 0,000, (unb) Gl: id53 KatKgr
- 0,000, (unb) Gl: b0a0a6f0- KatKgr
- 0,000, (unb) Gl: 43fd6bc6- KatKgr
- 0,000, (unb) Gl: c4cee145d KatKgr

**30.04.0070 geneigte Bohrung für Injektionsarbeiten ausführen**
Bohrung für Injektionsarbeiten nach Leistungsbeschreibung und technischer Bearbeitung des AN ausführen.
Bohrung im Bereich des Massivbauwerks
Bohrgrund = Beton des Verpresswiderlagers und Fels
Bohrverfahren = nach Wahl des AG, unter Beachtung der
ZTV- Untergrundinjektion.
Bohrlochneigung = 10° bis zu 70° zur Vertikalen.
Maximale Endtiefe der Gesamtbohrung bis 25 m.
Bohrdurchmesser = mind. 86 mm.
Fachgerechte Entsorgung des Bohrgutes ist einzurechnen
(mit Nachweis) und wird nicht gesondert vergütet.
Menge: 120,000 m
- 0,000, (unb) Gl: id54 KatKgr
- 0,000, (unb) Gl: ad04d274- KatKgr
- 0,000, (unb) Gl: a55e89cc- KatKgr
- 0,000, (unb) Gl: e61dbbb03 KatKgr

**30.04.0080 vertikale Bohrung für Injektionsarbeiten ausführen, als Zulage für Meh rmenge**
Bohrung für Injektionsarbeiten nach Leistungsbeschreibung und technischer Bearbeitung des AN ausführen.
Herstellung der Bohrung im Bereich des Massivbauwerks
Bohrgrund = Beton des Widerlagers und Fels
Bohrverfahren = Bohrung nach Wahl des AG unter Beachtung der ZTV- Untergrundinjektion.
Bohrdurchmesser = mind. 86 mm.
Bohrlochneigung = bis zu 10° zur Vertikalen.
Bohrtiefe im Beton bis zu 1 m
Maximale Endtiefe der Gesamtbohrung = 25 m.
Entsorgung des Bohrgutes ist einzurechnen und wird nicht gesondert vergütet.
Zulage zu Position Bohrung für Injektionsarbeiten
Menge: 250,000 m
- 0,000, (unb) Gl: id55 KatKgr
- 0,000, (unb) Gl: 5ac290ed- KatKgr
- 0,000, (unb) Gl: 690d7297- KatKgr
- 0,000, (unb) Gl: ddb02a5b5 KatKgr

**30.04.0090 Wiederaufbohren Injektionsbohrung**
Wiederaufbohren einer Bohrung für Injektionsarbeiten im
 Zuge der von "von oben nach unten" ausgeführten Injektionsarbeiten.
Bohrgrund = erhärtetes Injektionsgut.
Bohrverfahren = Bohrung unter Beachtung der
ZTV- Untergrundinjektion.
Bohrlochneigung = bis zu 60° zur Vertikalen
Endtiefe der Gesamtbohrung bis 25 m.
Bohrdurchmesser = mind. 86 mm.
Leerbohrmeter (Einbau von Gestänge oberhalb des aufzubohrenden Bereichs) werden mit 25 % dieser Position vergütet.
Fachgerechte Entsorgung des Bohrgutes ist einzurechnen
(mit Nachweis) und wird nicht gesondert vergütet.
Menge: 80,000 m
- 0,000, (unb) Gl: id57 KatKgr
- 0,000, (unb) Gl: f4779c71- KatKgr
- 0,000, (unb) Gl: a9a1ddd2- KatKgr
- 0,000, (unb) Gl: 8440df88c KatKgr

**30.04.0100 Reinigen der Bohrlöcher**
Reinigen der Bohrlöcher vor dem Einbringen des Einpress
guts mit einem Hochdruckreiniger bis Endteufe.
Vorhandenes Bohrloch unmittelbar vor dem Einbringen von
 Einpressgut mit Hochdruck klarspülen.
Mindestspülzeit = 15 Minuten.
Wasser einschließlich Verunreinigungen auffangen und nach Wahl des AN verwerten.
Menge: 93,000 St
- 0,000, (unb) Gl: id58 KatKgr
- 0,000, (unb) Gl: 386ca720- KatKgr
- 0,000, (unb) Gl: 896bd529- KatKgr
- 0,000, (unb) Gl: bfdc72f45 KatKgr

#### Abschnitt 30.05 Herstellung Dichtungsschleier Verpressen

**30.05.0010 Bindemittel liefern**
Zement für Einpressgut für Injektionsarbeiten im Fels l
iefern.
Abgerechnet wird die tatsächlich verbrauchte Menge.
Einpressgut gemäß ZTV- Untergrundinjektion.
Menge: 40,000 t
- 0,000, (unb) Gl: id62 KatKgr
- 0,000, (unb) Gl: 5f23bc9d- KatKgr
- 0,000, (unb) Gl: 3283823f- KatKgr
- 0,000, (unb) Gl: 252d4c1ce KatKgr

**30.05.0020 Einpressgut herstellen**
Einpressgut für Injektionsarbeiten herstellen. Abgerech
net wird die verpresste/ verfüllte Menge.
Einpressgut Zementbasis gemäß ZTV- Untergrundinjektion.
Herstellen durch Aufbereiten und Mischen aller Stoffe g
emäß Leistungsbeschreibung.
Lieferung der Stoffe wird gesondert vergütet.
Das Anmachwasser ist einzurechnen und wird nicht gesond
ert vergütet.
Menge: 40000,000 l
- 0,000, (unb) Gl: id63 KatKgr
- 0,000, (unb) Gl: 37363021- KatKgr
- 0,000, (unb) Gl: 288cb229- KatKgr
- 0,000, (unb) Gl: 9cc6a3b91 KatKgr

**30.05.0030 Bentonit liefern**
Bentonit für Einpressgut für Injektionsarbeiten im Fels
 liefern.
Abgerechnet wird die tatsächlich verbrauchte Menge.
Einpressgut gemäß ZTV- Untergrundinjektion.
Menge: 400,000 kg
- 0,000, (unb) Gl: id65 KatKgr
- 0,000, (unb) Gl: 63b804be- KatKgr
- 0,000, (unb) Gl: e7cd058d- KatKgr
- 0,000, (unb) Gl: 8e8970675 KatKgr

**30.05.0040 Stabilisierer liefern**
Stabilisierer für Einpressgut für Injektionsarbeiten im
 Fels liefern.
Abgerechnet wird die tatsächlich verbrauchte Menge.
Einpressgut auf Zementbasis/Zementsuspension gemäß ZTV-
Untergrundinjektion.
Menge: 100,000 kg
- 0,000, (unb) Gl: id67 KatKgr
- 0,000, (unb) Gl: c0c96d0d- KatKgr
- 0,000, (unb) Gl: fe89e823- KatKgr
- 0,000, (unb) Gl: 630021536 KatKgr

**30.05.0050 Verpresshilfe liefern**
Verpresshilfe für Einpressgut für Injektionsarbeiten im
 Fels liefern.
Abgerechnet wird die tatsächlich verbrauchte Menge.
Einpressgut auf Zementbasis/Zementsuspension gemäß ZTV-
Untergrundinjektion.
Menge: 200,000 kg
- 0,000, (unb) Gl: id66 KatKgr
- 0,000, (unb) Gl: 89c28e7c- KatKgr
- 0,000, (unb) Gl: 604f2075- KatKgr
- 0,000, (unb) Gl: 1515570b0 KatKgr

**30.05.0060 Bohrloch klarspülen**
Vorhandenes Bohrloch (Bohrlöcher gemäß Pos. '....') unm
ittelbar vor dem Einbringen von Verpressgut klarspülen;
Mindestspülzeit 15 Minuten;
einschließlich Betrieb der Pumpen und einschl. Ein- und
Ausbau der Zu- und Ableitungen.
Menge: 93,000 St
- 0,000, (unb) Gl: id68 KatKgr
- 0,000, (unb) Gl: 51e784d8- KatKgr
- 0,000, (unb) Gl: 244ff1b9- KatKgr
- 0,000, (unb) Gl: d642d14f3 KatKgr

**30.05.0070 Manschettenpacker als Einfachpacker einbauen**
Packer als Einfachpacker gem. ZTV-Untergrundinjektion
für die Injektion oder WD-Tests in vorhandene Injektionsbohrung im unteren Teil des Bohrlochs höhengerecht mit
allen Zu- und Ableitungen einbauen, vorhalten und nach
Durchführung von lnjektionsarbeiten bzw.
Wasserabpressungen wieder ausbauen.
Manschettenlänge mindestens 1000 mm.
Einbautiefe bis 25 m.
Das Umsetzen des Manschettenpackers innerhalb der
Bohrung wird gesondert vergütet.
Menge: 650,000 St
- 0,000, (unb) Gl: id69 KatKgr
- 0,000, (unb) Gl: 2e00ce73- KatKgr
- 0,000, (unb) Gl: d35542f8- KatKgr
- 0,000, (unb) Gl: 654c4646e KatKgr

**30.05.0080 Packer umsetzen**
Packer als Einfachpacker gem. ZTV-Untergrundinjektion bei Verpressung von "unten nach oben" oder bei einem WD-
Test innerhalb eines Bohrlochs entsprechend Verpressabschnittslänge (ca. 1,0 bis 5,0 m) umsetzen.
Menge: 360,000 St
- 0,000, (unb) Gl: id70 KatKgr
- 0,000, (unb) Gl: 246aa12e- KatKgr
- 0,000, (unb) Gl: a056e2a3- KatKgr
- 0,000, (unb) Gl: 7c03cd840 KatKgr

**30.05.0090 Einpressung im Bohrloch durchführen**
Einpressung in vorhandenem Bohrloch nach Zeichnung und
Baugrundunterlagen durchführen.
Umsetzen der Verpresseinrichtungen wird nicht gesondert
 vergütet.
Liefern des Einpressgutes und Bohrarbeiten werden geson
dert vergütet.
Zweck = Untergrunddichtung Einpressen von unten nach ob
en.
Länge des einzelnen Verpressabschnittes von der Endteuf
e der Bohrung bis 1 m über Gründungssohle der Staumauer
Bohrdurchmesser > 86 mm
Enddruck bis 2 MPa
Menge: 360,000 h
- 0,000, (unb) Gl: id71 KatKgr
- 0,000, (unb) Gl: c5fd295d- KatKgr
- 0,000, (unb) Gl: 9db0d4b1- KatKgr
- 0,000, (unb) Gl: ad11fede3 KatKgr

**30.05.0100 Einpressung im Bohrloch durchführ. als Zulage Mindermenge**
Einpressung in vorhandenem Bohrloch nach Zeichnung und
Baugrundunterlagen durchführen.
Mindermenge als Zulage.
Zulage zu Position Einpressung im Bohrloch durchführen,
 als Zulage für Mindermenge Einpresszeit
Menge: 100,000 h
- 0,000, (unb) Gl: id72 KatKgr
- 0,000, (unb) Gl: 36f40795- KatKgr
- 0,000, (unb) Gl: d42ce812- KatKgr
- 0,000, (unb) Gl: d2a0858b2 KatKgr

**30.05.0110 Einpressung im Bohrloch durchführen als Zulage Mehrmenge**
Einpressung in vorhandenem Bohrloch nach Zeichnung und
Baugrundunterlagen durchführen.
Mehrmenge als Zulage.
Zulage zu Position Einpressung im Bohrloch durchführen,
 als Zulage für Mehrmenge Einpresszeit
Menge: 100,000 h
- 0,000, (unb) Gl: id73 KatKgr
- 0,000, (unb) Gl: 54f8dc37- KatKgr
- 0,000, (unb) Gl: 1507ebfa- KatKgr
- 0,000, (unb) Gl: 43fd7ad36 KatKgr

**30.05.0120 Bohrungen in Feststoffen versiegeln**
Dauerhaftes wasserundurchlässiges Versiegeln der Bohrun
gen im Verpresswiderlager
Durchbohrter Feststoff = Beton des Verpresswiderlagers

Durchmesser der Bohrung > 86 mm
Verfüllmaterial = wasserundurchlässiger Quellmörtel, Dr
uckfestigkeit nach 28 Tagen entsprechend C 25/30, Quell
maß nach 24 Stunden >= 0,1 %.
Lieferung des Verfüllmaterials ist einzurechnen und wir
d nicht gesondert vergütet.
Drucklose Verfüllung von 0,50 m über der Gründungssohle
bis Oberkante der Bohrung
Die Verfüllung muss bündig bis zum Bohransatzpunkt erfo
lgen.
Menge: 93,000 St
- 0,000, (unb) Gl: id74 KatKgr
- 0,000, (unb) Gl: 9157240d- KatKgr
- 0,000, (unb) Gl: 270f34f6- KatKgr
- 0,000, (unb) Gl: 294e0fc7a KatKgr

### Bereich 50 Stahlwasserbau

#### Abschnitt 50.01 Technische Bearbeitung

**50.01.0010 Allgemeine technische Bearbeitung**
Technische Bearbeitung für alle Stahl- und
Maschinenbauteile prüffähig liefern,
Technische Bearbeitung wie z.B. Berechnungen,
Zeichnungen/ Übersichtszeichnungen, Abstimmungen mit
anderen Gewerken, Zuarbeit zu Bauzeitenplänen und
SiGe-Plänen

Insbesondere sind Leistungen wie das Aufstellen von:
- Detail-Gerätekonzepten,
- Montageablaufpläne,
- Planmanagement, mit Einhaltung der Prüffristen gem. Baubeschreibungen.
- Örtliche Bauleitung und Koordination etc.,
- Aufwendung für die Beachtung und Umsetzung der Baustellenordnung sowie für die Lieferung und Abstimmung
von Unterlagen für den SiGeKo zu erbringen.

Darüber hinaus sind folgende Leistungen vom Bieter auszuführen und mit in dieser  Pos. einzurechnen:
- Eigenüberwachung:
Die Eigenüberwachungsprüfungen über Art und Umfang sind gem. der entsprechenden  ZTV's durchzuführen und dem AG vorzulegen. Sämtliche Eignungsprüfungen sind mindestens 6 KW vor Einbau der einzubauenden Materialien zur Genehmigung beim Auftraggeber vorzulegen.
Prüffrist 6 Wochen ist einzurechnen.

Ablieferung zur Prüfung in Papier und elektronisch.
Abzuliefernde Ausfertigungen = '4-fach in Papier und
2-fach elektronisch', (als Excel, Word,Micro-Station DGN/V8, DWG, .pdf)
Bauteil = Gewässerdurchlass, Bahndurchlass, Betriebsauslass
Menge: 1,000 Psch

**50.01.0020 Ausführungszeichnungen aufstellen*Vektor, VU PDF, Version A-1*Datenübergabe VU*Druck s/w**
StL-Nr. 1420220399912191
Ausführungszeichnungen mit allen für
die Prüfung, Fertigung, Montage, Inbetriebsetzung
und dem Betrieb erforderlichen Angaben und
Darstellungen aufstellen
für 'Gewässerdurchlass, Bahndurchlass, Betriebsauslass'
Art der Ausführungszeichnungen = 'Werkstattzeichnungen'
Lieferung digital in Vektorformat/Version = '.dwg'
Datenmodell nach Vertragsunterlagen
Lieferung im Archiv-/Druckformat = PDF, Version A-1
Medium für die Datenübergabe nach Vertragsunterlagen
Lieferung 'auf Papier, weiß 4-fach'
Druckbild = schwarz/weiß
Menge: 1,000 Psch

**50.01.0030 Ausführungszeichnungen fortschreiben*Vektor, VU PDF, Version A-1*Datenübergabe VU*Druck s/w**
Ausführungsunterlagen mit allen für
die Prüfung, Fertigung, Montage, Inbetriebsetzung
und dem Betrieb erforderlichen Angaben, Darstellungen und
Unterlagen fortschreiben.
Für Gewässerdurchlass, Bahndurchlass, Betriebsauslass
Datenmodell nach Vertragsunterlagen
Lieferung im Archiv-/Druckformat: nach Vertragsunterlagen
Lieferung digital: nach Vertragsunterlagen
Medium für die Datenübergabe nach Vertragsunterlagen
Menge: 1,000 Psch

**50.01.0040 Montage-/Demontagekonzept aufst.*PDF, Version A-1 Datenübergabe VU Druck s/w**
StL-Nr. 14202963921901
Montage-/Demontagekonzept für Baugruppen aufstellen.
Angabe von Montage- und Anschlagpunkten,
Darstellung von Kran- und Transportfahrzeugen
einschließlich deren Zu- und Abfahrtswegen,
Darstellung von Gerüsten und Hebezeugen,
einschliesslich der Aufstellung aller erforderlicher
Standsicherheitsnachweise und Ablaufpläne
für 'Gewässerdurchlass, Bahndurchlass, Betriebsauslass'
Lieferung im Archiv-/Druckformat = PDF, Version A-1
Medium für die Datenübergabe nach Vertragsunterlagen
Lieferung 'auf Papier, weiß, 4-fach'
Druckbild = schwarz/weiß
Menge: 1,000 Psch

**50.01.0050 Bestandszeichnungen aufstellen Vektor, VU*PDF, Version A-1 Datenübergabe VU Druck s/w**
StL-Nr. 1420230399121901
Bestandszeichnungen aus den Ausführungszeichnungen/
-unterlagen entwickeln und aufstellen
Temporäre Bauteile, die verbleiben, sind darzustellen
für 'Gewässerdurchlass, Bahndurchlass, Betriebsauslass'
Lieferung digital in Vektorformat/Version = '.dwg'
Datenmodell nach Vertragsunterlagen
Lieferung im Archiv-/Druckformat = PDF, Version A-1
Medium für die Datenübergabe nach Vertragsunterlagen
Lieferung 'auf Papier, weiß 4-fach'
Druckbild = schwarz/weiß
Menge: 1,000 Psch

**50.01.0060 Berech. von Anstrichflächen aufst.*PDF, Version A-1 Datenübergabe VU Druck s/w**
StL-Nr. 1420216390021901
Berechnungen von Anstrichflächen getrennt nach
Korrosionsschutzsystemen und Bauteilen aufstellen
für 'Gewässerdurchlass, Bahndruchlass, Betriebsauslass'
Lieferung im Archiv-/Druckformat = PDF, Version A-1
Medium für die Datenübergabe nach Vertragsunterlagen
Lieferung 'auf Papier, weiß 4-fach'
Druckbild = schwarz/weiß
Menge: 1,000 Psch

**50.01.0070 Betriebs-, Bedienungs- und Wartungsanleitung aufstellen und liefern**
Betriebs-, Bedienungs- und Wartungsanleitung als Bestandsunterlage für die planmäßige Unterhaltung unter Verwendung der Ausführungsunterlagen prüffähig liefern.

Die Unterlagen sind Teile der Anlagendokumentation und müssen vor Validierung der Anlage vorliegen.
In dieser Anleitung sind alle Angaben bezüglich Lager,  Schmierstellen, Dichtungskontrollen usw anzuführen. Sowie die wiederkehrenden Prüfungen für die turnusmäßig durchzuführenden Wartungs-, Revisions- und Prüfarbeiten, es sind alle Stellen, Bereiche und Bauteile, aufzuführen, an denen später zu Wartungs-, Revisions- und Prüfzwecken Arbeiten durchzuführen sind.
Dies betrifft alle stahlwasserbaulichen Bereiche und Bauteile.
Insbesondere Schmier-, Öl- und Gleitstellen.
Ferner sind die Stellen, Bereiche und Bauteile zu benennen und aufzuzeigen, die besonderem Verschleiß unterliegen.
Zur besseren Kenntlichmachung der Stellen sind ggf. Fotos und/ oder Planausschnitte mit einzufügen bzw. gesondert beizuheften.
Weiter sind Angaben über Hersteller bzw. Lieferanten und Materialien zu machen (z.B. Dichtungen, Lager, Datenblätter,  Verbindungsmittel usw.)
Bestandteil sind außerdem Unterlagen wie:
    - Bedienungsanleitung (komplett, umfassend für die gesamte  Anlage)
    - Wartungs-, Betriebs- und Kontrollanleitungen der  Einzelkomponenten
    - Schmierstellenübersicht und-verzeichnis
    - Schmierstoffverzeichnis
    - Prüf- und Messprotokolle
    - Abnahmebescheinigungen
    - Zeugnisse
    - Abbildungen
    - Zertifikate
    - Betriebsanleitungen (für den Betrieb der Anlage)
    - Datenblätter von z.B. Dichtungen, Gleitfugenmaterial,
  Lagerwerkstoffen, Verbindungsmitteln, Beschichtungen usw.
    - Werkstoffblätter
    - Herstellernachweise
- Stücklisten
    - Ersatzteillisten
    - Lagerlisten
    - Einbauanleitungen
    - Zusammenbauzeichnungen bzw. -anleitungen
    - Typen- und Bestelllisten
    - Code - Nr.
    - Bestell - Schlüssel-Nr.
    - Gewährleistungsunterlagen
    - Laborergebnisse
    - Verarbeitungsrichtlinien
    - Sonstige firmen- und produktspezifische Unterlagen

Die Aufzählung erhebt nicht den Anspruch auf Vollständigkeit.
Weitere für das Bauwerk nötige technische Unterlagen nach ZTV-W bzw. ZTV-ING sind zu erstellen.
Nicht beizuheftende Unterlagen, Blätter oder Zeichnungen sind einzuscannen.
Ablieferung, im Ring-Ordner, durch Trennblätter unterteilt, sortiert, beschriftet und nach Bauteilen bzw. Konstruktionsteilen, geheftet. Aufbau der Arbeitsanleitung nach Wahl des AN.
Lieferung 4 Wochen vor 1. Probebetrieb der Anlage.
Abzuliefernde Ausfertigungen = "4-fach in Papier und
2-fach digital (.pdf)"
Alle Zeichnungen gefaltet auf A 4-Format mit Loch-Verstärkungsstreifen versehen.
Menge: 1,000 Psch

**50.01.0080 Risikobeurteilung aufstellen und fortschreiben**
Risikobeurteilung aufstellen und fortschreiben

Risikobeurteilung gemäß EG-Maschinenrichtlinie in der Planungsphase (Ausführungsplanung) aufstellen und bis zur Übergabe des Leistungssolls anpassen/fortschreiben.
Bei der Erstellung der Risikobeurteilung ist die Form nach Vorgabe des AG einzuhalten.
- Erstellung der Unterlagen für die Zertifizierung gemäß
9. ProdSV / MRL 2006/ 42/ EG
- Erstellung von Unterlagen zum Nachweis für das Auftreten von gefährlichen Bauteilausfällen während der Nutzungszeit (SISTEMA-Berechnungen, Risikoprioritätszahlen).
Pauschale enthält Aufwendungen für die Erfüllung, wie Reise-, Übernachtungskosten für Abstimmungsgespräche.
Die Risikobeurteilung ist dem AG mind. 3 Wochen vor dem ersten Probebetrieb zur Genehmigung vorzulegen.
Validierung wird gesondert vergütet.
für 'Gewässerdurchlass, Bahndruchlass, Betriebsauslass'
Lieferung im Archiv-/Druckformat = PDF, Version A-1
Medium für Datenübergabe = 'nach Vertragsunterlagen'
Lieferung auf Papier, weiß, Anzahl 4-fach
Menge: 1,000 Psch

**50.01.0090 Erprobungsprogramm aufstellen Verschlüsse*Anford. VU PDF, Version A-1*Datenübergabe VU*Druck s/w**
StL-Nr. 14202903312191
Erprobungsprogramm zum Nachweis der Einzelfunktionen
und Betriebsabläufe (Funktionsprüfung)im Trockenen und
unter Wassereinwirkung bei Teil- und Vollbelastung
aufstellen
für Verschlusskonstruktionen einschließlich
deren Antriebe und Steuerung
Anforderungen und Inhalte nach Vertragsunterlagen
Lieferung im Archiv-/Druckformat = PDF, Version A-1
Medium für die Datenübergabe nach Vertragsunterlagen
Lieferung 'auf Papier, weiß 4-fach'
Druckbild = schwarz/weiß
Menge: 1,000 Psch

**50.01.0100 Vermessungsleistung**
Vermessungsleistung

Örtliches Aufmaß nach Betonage Zweitbeton.
Aufmaß mittels geeigneter Messverfahren und Messmittel nach Wahl AN.
Bereitstellung durch den AN.
Messung dokumentieren.
Dokumentierte Messung Lieferung im Archiv-/Druckformat=PDF, Version A-1
Medium für Datenübergabe nach Vertragsunterlagen.
Lieferung auf Papier, weiß, 4-fach
Druckbild = schwarz/weiß
Menge: 1,000 Psch

**50.01.0110 SiGe-Plan aufstellen PDF, Version A-1*Datenübergabe VU Papier 4fach*Druck s/w**
StL-Nr. 142025132111
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung im Archiv-/Druckformat = PDF, Version A-1
Medium für die Datenübergabe nach Vertragsunterlagen
Lieferung auf Papier, weiß, Anzahl 4fach
und 1fach wetterfest laminiert
Druckbild = schwarz/weiß
Menge: 1,000 Psch

**50.01.0120 Bauzeitenplan aufstellen Fort. Bauabl.*Lieferung VU PDF, Version A-1*Datenübergabe VU Papier 4fach**
StL-Nr. 1420240390911211
Bauzeitenplan mit einer Aufgliederung in Planung,
Lieferung, Herstellung, ggf. Montage und Erprobung nach
Abschnitten des LV prüffähig aufstellen.
Abhängigkeiten der Vorgänge darstellen.
Vereinbarte Termine und Abläufe berücksichtigen
für 'Gewässerdurchlass, Bahndurchlass, Betriebsauslass 1 und 2 sowie Rechenanlagenund zugehörige Bauteile'
als 'Format in Absprache mit AG'
Fortschreibung entsprechend dem Bauablauf
Lieferung digital in Dateiformat/Version nach
Vertragsunterlagen
Lieferung im Archiv-/Druckformat = PDF, Version A-1
Medium für die Datenübergabe nach Vertragsunterlagen
Lieferung auf Papier, weiß, Anzahl 4fach
Menge: 1,000 Psch

**50.01.0130 Dokumentation Qualitätssicherung*PDF, Version A-1 Datenübergabe VU*Papier 4fach Druck s/w**
StL-Nr. 14202923921101
Dokumentation für Qualitätssicherung liefern.
Einhaltung der Qualitätsanforderungen dokumentieren.
Zusammenstellung der Eignungsprüfungen,
Zusammenstellung der Ergebnisse der Eigen- und
Fremdüberwachungen nach Gewerken strukturiert
für 'Gewässerdurchlass, Bahndurchlass, Betriebsauslass'
Lieferung im Archiv-/Druckformat = PDF, Version A-1
Medium für die Datenübergabe nach Vertragsunterlagen
Lieferung auf Papier, weiß, Anzahl 4fach
Druckbild = schwarz/weiß
Menge: 1,000 Psch

**50.01.0140 Baustelleneinrichtungsplan aufst.*PDF, Version A-1 Datenübergabe VU*Papier 4fach Druck s/w**
StL-Nr. 14202943921101
Baustelleneinrichtungsplan mit Darstellung
der Baustelleneinrichtung einschließlich Lager- und
Verkehrsflächen, Wohncontainer, Ver- und Entsorgungsleitungen, Mischanlagen, Krane, usw. aufstellen
für 'Gewässerdurchlass, Bahndurchlass, Betriebsauslass'
Lieferung im Archiv-/Druckformat = PDF, Version A-1
Medium für die Datenübergabe nach Vertragsunterlagen
Lieferung auf Papier, weiß, Anzahl 4fach
Druckbild = schwarz/weiß
Menge: 1,000 Psch

**50.01.0150 Konzept Beweissicherung aufstellen**
Konzept Beweissicherung aufstellen
Lieferung im Archiv-/Druckformat = PDF, Version A-1 Medium für Datenübergabe = 'CD/DVD' Lieferung 'auf Papier, weiß, 2-fach'
Druckbild = schwarz/weiß
Menge: 1,000 Psch
DIN 276:2018: 790 KatKgr

**50.01.0160 Bautagebuch führen**
Bautagebericht
des Baugeschehens als Zuarbeit taggenau in Schriftform und Bildern erstellen als Bautagebuch, nach Vorgabe AG.
Lieferung im Archiv-/Druckformat = PDF, Version A-1
Medium für Datenübergabe = 'nach Vertragsunterlagen'
Lieferung auf Papier, weiß, Anzahl 4-fach
Menge: 1,000 Psch

**50.01.0170 Beweissicherung als Fotodokumentation**
Beweissicherung als Fotodokumentation
In Vorbereitung zur Baumaßnahme werden Baubereiche, Außengelände sowie die unmittelbare Umgebung inkl. Gebäude und Teile der Infrastruktur zur Absicherung der Vertragsparteien dokumentiert.

Lieferung im Archiv-/Druckformat = PDF, Version A-1 Medium für Datenübergabe = 'nach Vertragsunterlagen' Lieferung 'auf Papier, weiß, 4-fach'
Druckbild = farbig
Menge: 1,000 Psch
DIN 276:2018: 790 KatKgr

**50.01.0180 Fotodokumentation liefern*PDF, Version A-1 Datenübergabe VU*Lieferung VU**
StL-Nr. 14202993999212
Fotodokumentation aus digitalen Lichtbildern vom Baugeschehen, insbesondere auch für die später nicht
mehr zugänglichen Bauteile, mit Datumsanzeige
herstellen.
Die Fotos sind entsprechend Bauteilen / Bauwerken/
Anlagen zu benennen und zuzuordnen
für 'den Gewässerdurchlass, Bahndurchlass und Betriebsauslass'
Auflösung = 'min.12MP für Detailaufnahmen,min. 6 MP für Übersichtsbilder'
Lieferung digital in Dateiformat/Version = '.docx'
Lieferung im Archiv-/Druckformat = PDF, Version A-1
Medium für die Datenübergabe nach Vertragsunterlagen
Lieferung nach Vertragsunterlagen
Menge: 1,000 St

**50.01.0190 Weitere Unterlagen**
Zusätzlich zu den Werkstattzeichnungen sind im Bedarfsfall folgende Unterlagen prüffähig zu erstellen und zu liefern und bei Abweichung und notwendigen Überarbeitung erneut zu liefern:
- Stücklisten
- Materialverteilungspläne
- Brennpläne
- Mechanische Bearbeitungspläne
- Fertigungs-, Zusammenbau- und Schweißfolgepläne
- Schweißnahtprüfpläne (zerstörungsfreie
  Werkstoffprüfung Röntgen, Ultraschallen, u.s.w.)
- Prüfanweisungen
- Korrosionsschutzpläne mit zeichnerischer Darstellung
  insbesondere von Übergangsbereichen zu anderen
  Anstrichsystemen und bearbeiteten Flächen
- Maßkontrollpläne mit Vermessungskonzept
- Maßprotokolle nach Baugruppen
- Prüfprotokolle
- Verpackungs- und Schutzanweisungen
- Transport-, Lager- und Verladepläne
- Transportbeschreibungen
- Montagepläne
- Detailpläne zur Kollisionsprüfung
- Einbau und Montageanweisungen im Herstellungswerk
- Einbau und Montageanweisungen auf der Baustelle
- Leitungsverlegepläne
- Gitterrost-Belagpläne bzw.Riffel-/Tränenblechverlegepläne
- Abdeckungspläne
- Inbetriebsetzungsanweisungen
- Probebetriebsanweisungen
- Wartungs-und Inspektionsanweisungen
- Funktionsprüfpläne
- Betriebsanweisungen
- Arbeitsanweißungen aller Art

Die Liste erhebt keinen Anspruch auf Vollständigkeit. Weitere für das Bauwerk nötige technische Unterlagen nach ZTV-W bzw. ZTV-ING sind zu erstellen.

Soweit keine gesonderte Position ausgewiesen sind die Kosten vollständig in dieser Position zu kalkulieren.

In den Positionen enthalten sind außerdem alle evtl. Stahlbau- und werksspezifischen Unterlagen, die noch zur Durchführung der Arbeiten erforderlich sind, auch wenn sie hier nicht eigens aufgeführt sind.

Digitale Unterlagen prüffähig auf Papier und
digital liefern und erneut liefern bei Abweichungen und notwendigen Korrekturen.

Lieferung im Archiv-/Druckformat nach Vertragsunterlagen
Lieferung digital in Vektorformat/Version = nach Vertragsunterlagen
Medium für Datenübergabe = 'nach Vertragsunterlagen'
Lieferung auf Papier, weiß, Anzahl 4-fach
Druckbild = schwarz/weiß
Menge: 1,000 Psch

#### Abschnitt 50.02 Baustelleneinrichtung

*Hinweis: Hinweis*
Hinweis:

Sämtliche Positionen der Baustelleneinrichtung sind in Abstimmung mit dem AG bzw. als Zuarbeit auszuführen und zu kalkulieren.

**50.02.0010 Vorankündigung und Verkehrssicherung**
Ggfs. Baustelle öffentlich vorankündigen.
Vorankündigung nach Baustellenverordnung Par. 2, Abs. 2
vorbereiten, mit AG abstimmen und spätestens 2 Wochen
vor Einrichten der Baustelle der zuständigen Behörde
übermitteln.
Vorankündigung sichtbar und witterungsgeschützt auf
der Baustelle aushängen und bei erheblichen Änderungen
i.S.v. Par. 2, Abs.2, Satz 2 der Baustellenverordnung
während der Bauzeit anpassen.
Umleitungskonzept aufstellen.
Genehmigung für Straßensperrungen und Umleitungen bei zuständiger Verkehrsbehörde einholen.
Notwendige Hinweis-, und Straßenschilder aufstellen.
Menge: 1,000 Psch
DIN 276:2018: 790 KatKgr

**50.02.0020 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für den Gewässerdurchlass, Bahndurchlass und Betriebsauslass.
Zufahrt zur Baustelle vorhanden.
Menge: 1,000 Psch
DIN 276:2018: 390 KatKgr

**50.02.0030 Bauzaun aufstellen und entfernen Zaunhöhe 2,0 m*Stahlgitter-FT**
Bauzaunaufstellung mit AG einschl. der erforderlichen Tore und Pfosten koordinieren/absprechen, ggfs. in Eigenleistung standsicher aufstellen, während
der Bauzeit vorhalten und unterhalten sowie nach Beendigung der Bauzeit entfernen. 70 v.H. des Preises werden nach Aufstellen, der Rest nach Entfernen des Bauzaunes vergütet.
Zaunhöhe = 2,00 m.
Zaun aus Stahlgitter-Fertigteilen.
Menge: 1,000 Psch
DIN 276:2018: 390 KatKgr

**50.02.0040 Baust.einrichtung vorh.u.betreiben**
StL-Nr. 2120410600
Baustelleneinrichtung vorhalten, unterhalten und betreiben. Außer den vollen Monaten werden Teilzeiten
nach Tagen zu 1/30 des Einheitspreises vergütet.
Menge: 54,000 Mt
DIN 276:2018: 390 KatKgr

**50.02.0050 Baustelle räumen aller Abschnitte*Einbauten beseit. Oberboden andeck.**
Baustelle räumen. Soweit nicht für bestimmte Leistungen
das Räumen der Baustelle als besonderer Ansatz
enthalten ist, umfasst die Pauschale die Vergütung
der Baustellenräumung für den Gewässerdurchlass, Bahndurchlass und Betriebsauslass.
Hilfsfundamente und sonstige eingebaute Teile der
Baustelleneinrichtung abbrechen. Das Abbruchmaterial
in Eigentum des AN übernehmen und von der Baustelle
schadlos entfernen.
Rekultivierung im Bereich der Baustelleneinrichtungsfläche und Andecken seitlich gelagerten Oberbodens wird
nicht gesondert vergütet.
Menge: 1,000 Psch
DIN 276:2018: 390 KatKgr

#### Abschnitt 50.03 Gewässerdurchlass

*Hinweis: Hinweis*
Hinweis:

Der Transport zur Baustelle ist, sofern nicht ohnehin ausgewiesen, in die Einzelpositionen einzukalkulieren.

Materialzeugnisse aller Stahlbauteile, sofern nicht ohnehin ausgewiesen, nach ZTV-W 216/1.

Betoneinbauteile werden fortan als Armierung bezeichnet.

**50.03.0010 Verschluss herst. und montieren Rollschütz Kstr.geschweißt**
StL-Nr. 24216123998919
Stahlkonstruktion des Verschlusses mit Haltekonstruktion für Lagerungs- und Führungskonstruktionen,
für Antriebe, für Dichtungen, für Verriegelungen,
für Befestigungen der externen Sensorik u. für sonstige
Zubehörteile, einschließlich Klemmleisten und Schraubverbindungen, entsprechend statischen und konstruktiven
Erfordernissen, gemäß Leistungsbeschreibung herstellen,
liefern und betriebsfertig montieren.
Materialzeugnisse nach ZTV-W 216/1.
Anzahl baugleicher Verschlüsse '2'
als Verschluss für 'Gewässerdurchlass Hochwasserrückhaltebecken'
System = Rollschütz.
Stahlsorte = 'S355J2+N'
Konstruktion geschweißt.
Massenermittlung durch = 'Wiegen'
Menge: 2,600 t

**50.03.0020 Verbindungselement herst. u. mont. Rollschütz**
StL-Nr. 242166430899
Kraftübertragendes Verbindungselement zwischen Antrieb
und Verschlusskörper, entsprechend betrieblichen und
konstruktiven Erfordernissen, ggf. isolierter Einbau
Schnittstelle Verbindungselement/Verschluss auf Grundlage der gültigen Maschinenrichtlinie und der dazugehörigen Risikobeurteilung sowie Betriebssicherheitsverordnung, gemäß Leistungsbeschreibung herstellen,
liefern und betriebsfertig montieren.
Materialgütenachweis nach ZTV-W 216/1, Abschnitt 2.
System = Rollschütz.
Bauart = '2x Gestänge mit Ausknicksicherung und Kardanik'
Menge: 2,000 St

**50.03.0030 EHZ herstellen und montieren Rollschütz*Kardanlag**
Elektrohubzylinder (EHZ) bestehend aus Antriebsmotor,
Getriebe, Gewindespindel, Gewindemutter,
Sensorik, Leitungsverbindungen am/im EHZ bis zum Übergabepunkt/Schnittstelle, der Übergabepunkt/die
Schnittstelle (Klemmenkasten oder Steckverbindung)
der elektrischen Betriebsmittel am EHZ, Handantrieb,
Stahl-, Maschinenbau, Lager- und Anschlussteilen
entsprechend betrieblichen und konstruktiven Erfordernissen, auf Grundlage der gültigen Maschinenrichtlinie und zugehörigen Risikobeurteilung sowie Betriebssicherheitsverordnung, gemäß Leistungsbeschreibung herstellen, liefern und betriebsfertig montieren. An-
triebsleistung Antriebskräfte, Fahrweg, Fahrgeschwindigkeit, Schutzart, ggf. isolierter Einbau Schnittstelle Antrieb/Verschluss gemäß Leistungsbeschreibung.
Materialgütenachweis nach ZTV-W 216/1, Abschnitt 2.

System = Antrieb für Rollschütz.
Zugkraft dynamisch: 157 kN
Zugkraft statisch: 157 kN
Druckkraft dynamisch: 37 kN
Druckkraft statisch: 37 kN
Geschwindigkeit bei 50 Hz: 7,5 mm/s
Nutzhub: 3030 mm
Hub: 3100 mm
Motorleistung: 3 kW

Mechanik:
- Integriertes Federpaket zur Aufnahme von betriebsbedingten axialen Stoßbelastungen
- Spindel-/Muttersystem: Trapezgewindetrieb; ausgelegt auf geforderte Lebensdauer/Druckkräfte
- Kolbenstange intern gegen Verdrehen gesichert
- Kolbenstange mit Keramikbeschichtung Stahlwasserbau
- äußere blanke Teile aus rostfreiem Stahl oder korrosionsgeschützt
- Schwenkzapfen (S355) – hartverchromt oder Beschichtung QPQ
- alle außen liegenden und nicht beschichteten Schrauben, Muttern, Scheiben etc. aus nichtrostendem Stahl
- Kolbenstangenführung komplett korrosionsgeschützt mit Dichtungssystem in IP68 sowie Schmutz-/Eisabstreifern
- sämtliche Flanschverbindungen mit O-Ring Abdichtung
- Gelenkkopf in korrosionsgeschützter Ausführung mit Verdrehsicherung und kolbenstangenseitiger Abdichtung
- Fettfüllung in WGK 1
- Sonderlackierung DIN EN ISO 12944 C5-M
- Handrad

Motor und EHZ beheizt.
Drehantrieb mit Eignung für Stahlwasserbaubetrieb und angebauter Steuerung.
Sensorik bzw. Steuerung, überwacht: Position, Drehmoment, Handrad, Temperatur und versorgt Heizung

Spannung: 400V 50Hz 3-ph AC + 24VDC für Steuerung
Betriebsart: S2-15min bzw. S2-30min
Schutzart: IP68-DS
Motorschutz: Thermoschalter
Überlastschutzsicherung: Abschalteinrichtung auf Druck
EHZ und Drehantrieb selbsthemmend
Isolierklasse: F
Abschließbarer Handantrieb mit Überwachungsschalter

Mechanische Schnittstellen:
- Schwenkzapfen am Gehäuserohr EHZ
- Bohrung nach Leistungsbeschreibung im Gelenkkopf mit Bolzenverbindung
- Druckdichte Durchführung durch Druckdeckel in der ersten Verschlussebene

Elektrische Schnittstellen:
- Steckanschluss Drehantrieb bzw. Steuerung in DS-Ausführung (double sealed)
Menge: 2,000 St

**50.03.0040 Dichtung herstellen und montieren Rollschütz*Sohldichtung eins. dichtend*Flachdichtung**
StL-Nr. 2421643808111990
Dichtung entsprechend konstruktiven Erfordernissen
gemäß Leistungsbeschreibung herstellen, liefern und
montieren.
Für Rollschütz.
Als Sohldichtung,
einseitig dichtend,
Profil = Flachdichtung.
Material der Dichtungen = 'NBR Shore 65°'
Max. zulässiger Leckwasserverlust = '0,05 l/m'
Menge: 6,500 m

**50.03.0050 Dichtung herstellen und montieren Rollschütz*Seitendichtung eins. dichtend*Notendichtung**
StL-Nr. 2421643808412999
Dichtung entsprechend konstruktiven Erfordernissen
gemäß Leistungsbeschreibung herstellen, liefern und
montieren.
Für Rollschütz.
Als Seitendichtung,
einseitig dichtend,
Profil = Notendichtung.
Material der Dichtungen = 'NBR Shore 65°'
Max. zulässiger Leckwasserverlust = '0,05 l/m'
Mit 'Dichtleisten auf Nischenarmierung'
Menge: 13,500 m

**50.03.0060 Dichtung herstellen und montieren Rollschütz*Kopfdichtung eins. dichtend**
StL-Nr. 2421643808519990
Dichtung entsprechend konstruktiven Erfordernissen
gemäß Leistungsbeschreibung herstellen, liefern und
montieren.
Für Rollschütz.
Als Kopfdichtung,
einseitig dichtend,
Profil = 'Wulstdichtung'
Material der Dichtungen = 'NBR Shore 65°'
Max. zulässiger Leckwasserverlust = '0,05 l/m'
Menge: 6,500 m

**50.03.0070 Lagerungs-u.Führungsk.herst.u.mont. Rollschütz**
StL-Nr. 2421633808999900
Lauf- und Führungseinrichtungen und/oder Lagerteile
für Verschluss mit Lager-, Lagerunterstützungs- und
Befestigungskonstruktion einschließlich aller festen
und nachstellbaren Verankerungen, den erforderlichen
Verbindungen, einschließlich aller erforderlichen
Dichtungen sowie Ein- und Ausbauvorrichtungen für den
Reparaturfall mit allen Zubehörteilen entsprechend
statischen und konstruktiven Erfordernissen gemäß
Leistungsbeschreibung herstellen, liefern
und montieren.
Materialzeugnisse nach ZTV-W 216/1.
Für Rollschütz.
Art = 'Laufrollensystem als Hauptführungen, Seitenführungen als Gleitkufensystem'
Materialkombination 'Laufrollen und Achsen: 1.6580, Haupt- und Nebenführungsleisten: 1.6580, Ein-/Aushubschienen: PE-UHMW, Gleitkufen: PE-UHMW, sonstige Stahlbauteile: S355J2+N'
Menge: 2,000 St

**50.03.0080 Feste Teile herstellen u. montieren Rollschütz*Dichtg.hohl,iso. in Erst/Zweitbet.**
StL-Nr. 2421652308999704
Konstruktion der festen Teile
mit Befestigungskonstruktion einschließlich aller
festen und nachstellbaren Verankerungen sowie den
Betonankern an den festen Teilen (maximaler Abstand
300 mm) entsprechend statischen und konstruktiven
Erfordernissen, gemäß Leistungsbeschreibung
herstellen, liefern und montieren.
Materialzeugnisse nach ZTV-W 216/1.
Für Rollschütz.
Bauteil = '2x Sohlenarmierung'
Material = 'Dichtleiste, Steg und Gurte: S355J2+N, Betonanker: Stahl'
Mit Hohlkonstruktion zur Aufnahme der Heizung und
Isolierung der Rückseite.
Einbau teils in Erstbeton, teils in Zweitbeton, der
Zweitbeton wird gesondert vergütet,
Hilfskonstruktionen für den Einbau werden nicht
gesondert vergütet.
Menge: 0,500 t

**50.03.0090 Feste Teile herstellen u. montieren Rollschütz*Dichtg.hohl,iso. in Erst/Zweitbet.**
StL-Nr. 2421652308999704
Konstruktion der festen Teile
mit Befestigungskonstruktion einschließlich aller
festen und nachstellbaren Verankerungen sowie den
Betonankern an den festen Teilen (maximaler Abstand
300 mm) entsprechend statischen und konstruktiven
Erfordernissen, gemäß Leistungsbeschreibung
herstellen, liefern und montieren.
Materialzeugnisse nach ZTV-W 216/1.
Für Rollschütz.
Bauteil = '2x Nischenarmierung'
Material = 'S355J2+N, Betonanker: Stahl'
Mit Hohlkonstruktion zur Aufnahme der Heizung und
Isolierung der Rückseite.
Einbau teils in Erstbeton, teils in Zweitbeton, der
Zweitbeton wird gesondert vergütet,
Hilfskonstruktionen für den Einbau werden nicht
gesondert vergütet.
Menge: 30,000 t

**50.03.0100 Feste Teile herstellen u. montieren Rollschütz*Dichtg.hohl,iso. in Erst/Zweitbet.**
StL-Nr. 2421652308999704
Konstruktion der festen Teile
mit Befestigungskonstruktion einschließlich aller
festen und nachstellbaren Verankerungen sowie den
Betonankern an den festen Teilen (maximaler Abstand
300 mm) entsprechend statischen und konstruktiven
Erfordernissen, gemäß Leistungsbeschreibung
herstellen, liefern und montieren.
Materialzeugnisse nach ZTV-W 216/1.
Für Rollschütz.
Bauteil = '2x Kopfarmierung'
Material = 'Dichtleiste: 1.4401, Rippen und Bleche: S355J2+N, Betonanker: Stahl'
Mit Hohlkonstruktion zur Aufnahme der Heizung und
Isolierung der Rückseite.
Einbau teils in Erstbeton, teils in Zweitbeton, der
Zweitbeton wird gesondert vergütet,
Hilfskonstruktionen für den Einbau werden nicht
gesondert vergütet.
Menge: 0,800 t

**50.03.0110 Feste Teile herstellen u. montieren Rollschütz*in Erst/Zweitbet.**
StL-Nr. 2421652308999004
Konstruktion der festen Teile
mit Befestigungskonstruktion einschließlich aller
festen und nachstellbaren Verankerungen sowie den
Betonankern an den festen Teilen (maximaler Abstand
300 mm) entsprechend statischen und konstruktiven
Erfordernissen, gemäß Leistungsbeschreibung
herstellen, liefern und montieren.
Materialzeugnisse nach ZTV-W 216/1.
Für Rollschütz.
Bauteil = 'Einbauteil Maschinenrahmen 2. Verschlussebene'
Material = 'S355J2+N'
Einbau teils in Erstbeton, teils in Zweitbeton, der
Zweitbeton wird gesondert vergütet,
Hilfskonstruktionen für den Einbau werden nicht
gesondert vergütet.
Menge: 0,400 t

**50.03.0120 Feste Teile herstellen u. montieren Rollschütz*in Erst/Zweitbet.**
StL-Nr. 2421652308999004
Konstruktion der festen Teile
mit Befestigungskonstruktion einschließlich aller
festen und nachstellbaren Verankerungen sowie den
Betonankern an den festen Teilen (maximaler Abstand
300 mm) entsprechend statischen und konstruktiven
Erfordernissen, gemäß Leistungsbeschreibung
herstellen, liefern und montieren.
Materialzeugnisse nach ZTV-W 216/1.
Für Rollschütz.
Bauteil = 'Einbauteil Maschinenrahmen + Dichtungsrahmen für Druckdeckel 1. Verschlussebene'
Material = 'S355J2+N'
Einbau teils in Erstbeton, teils in Zweitbeton, der
Zweitbeton wird gesondert vergütet,
Hilfskonstruktionen für den Einbau werden nicht
gesondert vergütet.
Menge: 0,900 t

**50.03.0130 Stahlkonstruktion herst. u. mont. Geschw./geschr.*Abr.n. Wiegen Bescht.-flächber.**
StL-Nr. 21120112993201
Stahlkonstruktion entsprechend statischen und konstruktiven Erfordernissen nach Unterlagen des AG
einschl. aller Verbindungsmittel herstellen und montieren. Vorbereiten der Stahloberfläche sowie Aufbringen der Beschichtungen werden gesondert vergütet.
Bauteil 'Arbeitsbühnen und Leitern, unterste Leiter beweglich bis Sohle ausgeführt'
Stahlsorte 'S355J2+N'
Konstruktion geschweißt, Baustellenstöße geschraubt.
Abgerechnet wird nach Masse durch Wiegen.
Beschichtungsflächenberechnung 3-fach vorlegen.
Menge: 4,500 t

**50.03.0140 Gitterrostabdeckung einbauen*Schweißpressrost*Verriegel./Aufl.**
StL-Nr. 2412162392999599
Gitterrostabdeckung nach Unterlagen des AG einbauen.
Einbauort 'Arbeitsbühnen im Schacht'
Ausführung = Schweißpressrost.
Belastung 'Flächenlast nach DIN 19704 2,5 kN/m², Einzellast nach DGUV 1,5 kN auf 20x20cm'
Öffnung 'nach Gitterrostplan'
Gitterrost 'Maschenweite nach Gitterrostplan'
Befestigung mit Verriegelung an Auflagerkonstruktion
aus Profilstahl. Auflagerkonstruktion einbauen.
Baustoff 'Stahl feuerverzinkt'
Menge: 6,000 St

**50.03.0150 Stahlkonstruktion herst. u. mont. Geschw./geschr.*Abr.n. Wiegen Bescht.-flächber.**
StL-Nr. 21120112993201
Stahlkonstruktion entsprechend statischen und konstruktiven Erfordernissen nach Unterlagen des AG
einschl. aller Verbindungsmittel herstellen und montieren. Vorbereiten der Stahloberfläche sowie Aufbringen der Beschichtungen werden gesondert vergütet.
Bauteil '2x Maschinenrahmen (je ein Maschinenrahmen erste und zweite Verschlussebene)'
Stahlsorte 'S355J2+N'
Konstruktion geschweißt, Baustellenstöße geschraubt.
Abgerechnet wird nach Masse durch Wiegen.
Beschichtungsflächenberechnung 3-fach vorlegen.
Menge: 1,100 t

**50.03.0160 Stahlkonstruktion herst. u. mont. Geschw./geschr.*Abr.n. Wiegen Bescht.-flächber.**
StL-Nr. 21120112993201
Stahlkonstruktion entsprechend statischen und konstruktiven Erfordernissen nach Unterlagen des AG
einschl. aller Verbindungsmittel herstellen und montieren. Vorbereiten der Stahloberfläche sowie Aufbringen der Beschichtungen werden gesondert vergütet.
Bauteil 'Druckdeckel'
Stahlsorte 'S355J2+N'
Konstruktion geschweißt, Baustellenstöße geschraubt.
Abgerechnet wird nach Masse durch Wiegen.
Beschichtungsflächenberechnung 3-fach vorlegen.
Menge: 0,700 t

**50.03.0170 Stahlkonstruktion herst. u. mont. Geschweißt*Abr.n. Wiegen Bescht.-flächber.**
StL-Nr. 21120112991201
Stahlkonstruktion entsprechend statischen und konstruktiven Erfordernissen nach Unterlagen des AG
einschl. aller Verbindungsmittel herstellen und montieren. Vorbereiten der Stahloberfläche sowie Aufbringen der Beschichtungen werden gesondert vergütet.
Bauteil 'Steckgeländer'
Stahlsorte 'S355J2+N'
Konstruktion geschweißt.
Abgerechnet wird nach Masse durch Wiegen.
Beschichtungsflächenberechnung 3-fach vorlegen.
Menge: 0,300 t

**50.03.0180 Stahlblechabdeckung einbauen*Gemustert Schraube/Aufl.**
StL-Nr. 24121628999249
Stahlblechabdeckung nach Unterlagen des AG einbauen.
Einbauort 'Schachtabdeckung im Maschinenraum'
Belastung 'Flächenlast nach DIN 19704 2,5 kN/m², Einzellast nach DGUV 1,5 kN auf 20x20cm'
Öffnung 'nach Unterlagen AG'
Stahlblech, gemustert.
Befestigung mit Schrauben an Auflagerkonstruktion aus
Profilstahl. Auflagerkonstruktion einbauen.
Baustoff 'Stahl feuerverzinkt'
Menge: 1,000 St

**50.03.0190 Be- und Entlüftungsventile besch., liefern u. mont.**
Be- und Entlüftungsventile für Druckdeckel entsprechend aller Erfordernisse nach Unterlagen des AG einschl. aller Verbindungsmittel beschaffen, zur Baustelle transportieren und montieren.

Be- und Entlüftungsventil für Trink- und Abwasser, für den Einbau in Schächten und Anlagen, stufenlos arbeitend von 0 - 16 bar, mit Technik für die Entlüftung großer Luftmengen unter Betriebsdruck, Dichtprinzip mit druckstoßdämpfender Wirkung, Wartungsanschluss mit Kugelhahn, oberer Auslassbogen mit Insektengitter für Abluft, mit Innengewinde- oder Flanschabgang, Prüfgrundlagen: DIN EN 1074-1, DIN EN 1074-4.

Material:
Gehäuse: Stahl, Korrosionsschutz durch Epoxidharz-Pulverbeschichtung innen und außen gemäß Gütesicherung RAL-GZ 662 der Gütegemeinschaft Schwerer Korrosionsschutz – GSK unter Berücksichtigung der DIN 3476 (P) und DIN 30677-2 (Schichtdicke: min. 250 µm, Porenfreiheit bei 3 kV, Haftung innen und außen min. 12 N/mm² nach Heißwasserlagerung)

Schwimmerstange, Feder: nichtrostender Stahl
Schwimmerkugel: POM
Ventilgehäuse-Oberteil: POM
Auslassbogen/Schmutzsieb: PE 100 / nichtrostender Stahl
Medium: Abwasser
Abgang: Flansch DN 80 nach EN 1092-2
PN 10/16
Max. Entlüftungsleistung: 440 Nm³/h
Menge: 2,000 St

**50.03.0200 Stahlkonstruktion vorbereiten Gesamtfläche*Strahlen Werk*Sa 2 1/2**
StL-Nr. 1121811299910191
Stahlkonstruktion nach Leistungsbeschreibung des AG für
Korrosionsschutz vorbereiten.
Bauteil = '2x Verschlusskörper'
Oberfläche 'Rohmaterial'
Gesamtfläche.
Verfahren = Strahlen im Werk.
Strahlmittel = 'nach Wahl des AN bzw. nach vom AN gelieferten Stahl'
Oberflächenvorbereitungsgrad Sa 2 1/2,
DIN EN ISO 12944-4, Teil 4.
Menge: 120,000 m2

**50.03.0210 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '2x Verschlusskörper'
Gesamtfläche.
Eine Grundbeschichtung im Werk.
Zwischen- und Deckbeschichtung im Werk.
Auftragen = 'Airless/Pinsel/Rolle'
Beschichtungssystem = 'Systeme 3/4'
Menge: 120,000 m2

**50.03.0220 Stahlkonstruktion vorbereiten Gesamtfläche*Strahlen Werk*Sa 2 1/2**
StL-Nr. 1121811299910191
Stahlkonstruktion nach Leistungsbeschreibung des AG für
Korrosionsschutz vorbereiten.
Bauteil = '2x Maschinenrahmen (je ein Maschinenrahmen 1. und 2. Verschlussebene)'
Oberfläche 'Rohmaterial'
Gesamtfläche.
Verfahren = Strahlen im Werk.
Strahlmittel = 'Nach Wahl des AN bzw. nach vom AN gelieferten Stahl'
Oberflächenvorbereitungsgrad Sa 2 1/2,
DIN EN ISO 12944-4, Teil 4.
Menge: 10,600 m2

**50.03.0230 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '2x Maschinenrahmen (je ein Maschinenrahmen 1. und 2. Verschlussebene)'
Gesamtfläche.
Eine Grundbeschichtung im Werk.
Zwischen- und Deckbeschichtung im Werk.
Auftragen = 'Airless/Pinsel/Rolle'
Beschichtungssystem = 'Systeme 3/4'
Menge: 10,600 m2

**50.03.0240 Stahlkonstruktion vorbereiten Gesamtfläche*Strahlen Werk*Sa 2 1/2**
StL-Nr. 1121811299910191
Stahlkonstruktion nach Leistungsbeschreibung des AG für
Korrosionsschutz vorbereiten.
Bauteil = 'Einbauteil Maschinenrahmen + Dichtungsrahmen für Druckdeckel 1. Verschlussebene'
Oberfläche 'Rohmaterial'
Gesamtfläche.
Verfahren = Strahlen im Werk.
Strahlmittel = 'Nach Wahl des AN bzw. nach vom AN gelieferten Stahl'
Oberflächenvorbereitungsgrad Sa 2 1/2,
DIN EN ISO 12944-4, Teil 4.
Menge: 17,000 m2

**50.03.0250 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = 'Einbauteil Maschinenrahmen + Dichtungsrahmen für Druckdeckel 1. Verschlussebene'
Teilfläche = 'Alle bewitterten Flächen (bei betonberührten Flächen Randstreifen von 5 cm mitbeschichten) gesamtes System, betonzugewandte Flächen grundbeschichten, Dichtungsflächen nur Grund- und Zwischenbeschichtungen'
Eine Grundbeschichtung im Werk.
Zwischen- und Deckbeschichtung im Werk.
Auftragen = 'Airless/Pinsel/Rolle'
Beschichtungssystem = 'Systeme 3/4'
Menge: 17,000 m2

**50.03.0260 Stahlkonstruktion vorbereiten Gesamtfläche*Strahlen Werk*Sa 2 1/2**
StL-Nr. 1121811299910191
Stahlkonstruktion nach Leistungsbeschreibung des AG für
Korrosionsschutz vorbereiten.
Bauteil = 'Einbauteil Maschinenrahmen 2. Verschlussebene'
Oberfläche 'Rohmaterial'
Gesamtfläche.
Verfahren = Strahlen im Werk.
Strahlmittel = 'Nach Wahl des AN bzw. nach vom AN gelieferten Stahl'
Oberflächenvorbereitungsgrad Sa 2 1/2,
DIN EN ISO 12944-4, Teil 4.
Menge: 11,000 m2

**50.03.0270 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = 'Einbauteil Maschinenrahmen 2. Verschlussebene'
Teilfläche = 'Alle bewitterten Flächen (bei betonberührten Flächen Randstreifen von 5 cm mitbeschichten) gesamtes System, betonzugewandte Flächen grundbeschichten'
Eine Grundbeschichtung im Werk.
Zwischen- und Deckbeschichtung im Werk.
Auftragen = 'Airless/Pinsel/Rolle'
Beschichtungssystem = 'Systeme 3/4'
Menge: 11,000 m2

**50.03.0280 Stahlkonstruktion vorbereiten Gesamtfläche*Strahlen Werk*Sa 2 1/2**
StL-Nr. 1121811299910191
Stahlkonstruktion nach Leistungsbeschreibung des AG für
Korrosionsschutz vorbereiten.
Bauteil = 'Druckdeckel 1. Verschlussebene'
Oberfläche 'Rohmaterial'
Gesamtfläche.
Verfahren = Strahlen im Werk.
Strahlmittel = 'Nach Wahl des AN bzw. nach vom AN gelieferten Stahl'
Oberflächenvorbereitungsgrad Sa 2 1/2,
DIN EN ISO 12944-4, Teil 4.
Menge: 14,100 m2

**50.03.0290 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = 'Druckdeckel 1. Verschlussebene'
Teilfläche = 'Gesamte Oberfläche, Dichtfläche nur Grund- und Zwischenbeschichtungen'
Eine Grundbeschichtung im Werk.
Zwischen- und Deckbeschichtung im Werk.
Auftragen = 'Airless/Pinsel/Rolle'
Beschichtungssystem = 'Systeme 3/4'
Menge: 14,100 m2

**50.03.0300 Stahlkonstruktion vorbereiten Gesamtfläche*Strahlen Werk*Sa 2 1/2**
StL-Nr. 1121811299910191
Stahlkonstruktion nach Leistungsbeschreibung des AG für
Korrosionsschutz vorbereiten.
Bauteil = '2x Sohlenarmierung'
Oberfläche 'Rohmaterial'
Gesamtfläche.
Verfahren = Strahlen im Werk.
Strahlmittel = 'Nach Wahl des AN bzw. nach vom AN gelieferten Stahl'
Oberflächenvorbereitungsgrad Sa 2 1/2,
DIN EN ISO 12944-4, Teil 4.
Menge: 7,600 m2

**50.03.0310 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Sohlenarmierung'
Teilfläche = 'Gesamtfläche grundbeschichten, Dichtfläche und Randstreifen von 5 cm an betonberührten Flächen: gesamtes System'
Eine Grundbeschichtung im Werk.
Zwischen- und Deckbeschichtung im Werk.
Auftragen = 'Airless/Pinsel/Rolle'
Beschichtungssystem = 'Systeme 3/4'
Menge: 7,600 m2

**50.03.0320 Stahlkonstruktion vorbereiten Gesamtfläche*Strahlen Werk*Sa 2 1/2**
StL-Nr. 1121811299910191
Stahlkonstruktion nach Leistungsbeschreibung des AG für
Korrosionsschutz vorbereiten.
Bauteil = '2x Nischenarmierung'
Oberfläche 'Rohmaterial'
Gesamtfläche.
Verfahren = Strahlen im Werk.
Strahlmittel = 'Nach Wahl des AN bzw. nach vom AN gelieferten Stahl'
Oberflächenvorbereitungsgrad Sa 2 1/2,
DIN EN ISO 12944-4, Teil 4.
Menge: 374,000 m2

**50.03.0330 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Nischenarmierung'
Teilfläche = 'Alle bewitterten Flächen (bei betonberührten Flächen Randstreifen von 5 cm mitbeschichten) gesamtes System, betonzugewandte Flächen grundbeschichten'
Eine Grundbeschichtung im Werk.
Zwischen- und Deckbeschichtung im Werk.
Auftragen = 'Airless/Pinsel/Rolle'
Beschichtungssystem = 'Systeme 3/4'
Menge: 374,000 m2

**50.03.0340 Stahlkonstruktion vorbereiten Gesamtfläche*Strahlen Werk*Sa 2 1/2**
StL-Nr. 1121811299910191
Stahlkonstruktion nach Leistungsbeschreibung des AG für
Korrosionsschutz vorbereiten.
Bauteil = '2x Kopfarmierung'
Oberfläche 'Rohmaterial'
Gesamtfläche.
Verfahren = Strahlen im Werk.
Strahlmittel = 'Nach Wahl des AN bzw. nach vom AN gelieferten Stahl'
Oberflächenvorbereitungsgrad Sa 2 1/2,
DIN EN ISO 12944-4, Teil 4.
Menge: 14,800 m2

**50.03.0350 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Kopfarmierung'
Teilfläche = 'Alle bewitterten Flächen (bei betonberührten Flächen Randstreifen von 5 cm mitbeschichten) gesamtes System, betonzugewandte Flächen grundbeschichten'
Eine Grundbeschichtung im Werk.
Zwischen- und Deckbeschichtung im Werk.
Auftragen = 'Airless/Pinsel/Rolle'
Beschichtungssystem = 'Systeme 3/4'
Menge: 14,800 m2

**50.03.0360 Stahlkonstruktion vorbereiten*Strahlen Werk*Sa 2 1/2**
StL-Nr. 1121811299990191
Stahlkonstruktion nach Leistungsbeschreibung des AG für
Korrosionsschutz vorbereiten.
Bauteil = '2x Lagerungs- und Führungskonstruktion'
Oberfläche 'Rohmaterial'
Teilfläche = 'Gesamte Bauteiloberflächen, außer Lauf-/Pass- und Dichtflächen'
Verfahren = Strahlen im Werk.
Strahlmittel = 'Nach Wahl des AN bzw. nach vom AN gelieferten Stahl'
Oberflächenvorbereitungsgrad Sa 2 1/2,
DIN EN ISO 12944-4, Teil 4.
Menge: 30,000 m2

**50.03.0370 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Lagerungs- und Führungskonstruktion'
Teilfläche = 'Alle bewitterten Flächen (bei betonberührten Flächen Randstreifen von 5 cm mitbeschichten) gesamtes System, betonzugewandte Flächen grundbeschichten, Lauf-/Dicht- und Passflächen nicht beschichten, Vergütungsstahloberflächen von Laufrollen, Achsen, Haupt- und Nebenführungsleisten ausgenommen und in nächster Position beschrieben'
Eine Grundbeschichtung im Werk.
Zwischen- und Deckbeschichtung im Werk.
Auftragen = 'Airless/Pinsel/Rolle'
Beschichtungssystem = 'Systeme 3/4'
Menge: 8,000 m2

**50.03.0380 Stahlkonstruktion beschichten**
StL-Nr. 1121831299999999
Stahlkonstruktion nach Leistungsbeschreibung des AG mit
Beschichtungssystem, lt. "Liste der empfohlenen Be-
schichtungssysteme für den Stahlwasserbau" (www.baw.de)
versehen.
Kanten, Ecken, Schweißnähte, Niet- und Schraubenverbindungen sowie schwer zugängliche Bereiche vorstreichen.
Angaben im Bieterangaben-Verzeichnis über
Stofflieferbezeichnung '....................................................'.
Bauteil = 'Führungsrollen, Achsen, Haupt- und Nebenführungsleisten Werkstoff 1.6580'
Teilfläche = 'Alle bewitterten Flächen (bei betonberührten Flächen Randstreifen von 5 cm mitbeschichten) gesamtes System, betonzugewandte Flächen grundbeschichten, Lauf-/Dicht- und Passflächen nicht beschichten'
Anzahl und Ausführungsort der Grundbeschichtungen '1x GB 1K-PUR Eisenglimmer oder EP-Eisenglimmer'
Anzahl und Ausführungsort der Deckbeschichtungen 'mind. 2x DB 1K-PUR oder EP'
Auftragen = 'Airless/Pinsel/Rolle'
Beschichtungssystem = 'System F'
Menge: 22,000 m2

**50.03.0390 Stahlkonstruktion vorbereiten*Strahlen Werk*Sa 2 1/2**
StL-Nr. 1121811299990191
Stahlkonstruktion nach Leistungsbeschreibung des AG für
Korrosionsschutz vorbereiten.
Bauteil = '2x Kardanik'
Oberfläche 'Rohmaterial'
Teilfläche = 'Gesamte Bauteiloberflächen, außer Lauf-/Pass- und Dichtflächen'
Verfahren = Strahlen im Werk.
Strahlmittel = 'Nach Wahl des AN bzw. nach vom AN gelieferten Stahl'
Oberflächenvorbereitungsgrad Sa 2 1/2,
DIN EN ISO 12944-4, Teil 4.
Menge: 9,000 m2

**50.03.0400 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Kardanik'
Teilfläche = 'Gesamte Bauteiloberflächen, außer Lauf-/Pass- und Dichtflächen'
Eine Grundbeschichtung im Werk.
Zwischen- und Deckbeschichtung im Werk.
Auftragen = 'Airless/Pinsel/Rolle'
Beschichtungssystem = 'Systeme 3/4'
Menge: 9,000 m2

**50.03.0410 Stahlbauteil verzinken**
Stahlbauteil nach Unterlagen des AG verzinken.
Verbindungsmittel nach DIN EN ISO 965-4, Teil 10,
feuerverzinkt.
Feuerverzinkte Fläche nicht mit Öl bzw. Fett behandeln.
Bauteilvorbereitung durch geeignetes Reinigungsverfahren
Bauteil = Arbeitsbühnen und Leitern, unterste Leiter beweglich bis Sohle ausgeführt
Verzinkungsart = Feuerverzinkung nach DIN EN ISO 14713-Teil 2 und DIN EN ISO 12944-3, bzw. ZTV-W
Ausführung im Werk
Menge: 96,000 m2

**50.03.0420 Stahlbauteil verzinken**
Stahlbauteil nach Unterlagen des AG verzinken.
Verbindungsmittel nach DIN EN ISO 965-4, Teil 10,
feuerverzinkt.
Feuerverzinkte Fläche nicht mit Öl bzw. Fett behandeln.
Bauteilvorbereitung durch geeignetes Reinigungsverfahren
Bauteil = 2x Kopplung Antrieb
Verzinkungsart = Feuerverzinkung nach DIN EN ISO 14713-Teil 2 und DIN EN ISO 12944-3, bzw. ZTV-W
Duplexbeschichtung nach Unterlagen des AG
Reibungsbereich nur Verzinken.
Ausführung im Werk
Menge: 17,000 m2

**50.03.0430 Stahlbauteil verzinken**
Stahlbauteil nach Unterlagen des AG verzinken.
Verbindungsmittel nach DIN EN ISO 965-4, Teil 10,
feuerverzinkt.
Feuerverzinkte Fläche nicht mit Öl bzw. Fett behandeln.
Bauteilvorbereitung durch geeignetes Reinigungsverfahren
Bauteil = Steckgeländer Oberseite Verschluss
Verzinkungsart = Feuerverzinkung nach DIN EN ISO 14713-Teil 2 und DIN EN ISO 12944-3, bzw. ZTV-W
Ausführung im Werk
Menge: 73,000 m2

#### Abschnitt 50.04 Bahndurchlass

*Hinweis: Hinweis*
Hinweis:

Der Transport zur Baustelle ist, sofern nicht ohnehin ausgewiesen, in die Einzelpositionen einzukalkulieren.

Materialzeugnisse aller Stahlbauteile, sofern nicht ohnehin ausgewiesen, nach ZTV-W 216/1.

Betoneinbauteile werden fortan als Armierung bezeichnet.

**50.04.0010 Verschluss herst. und montieren Kstr.geschweißt**
StL-Nr. 24216123999919
Stahlkonstruktion des Verschlusses mit Haltekonstruktion für Lagerungs- und Führungskonstruktionen,
für Antriebe, für Dichtungen, für Verriegelungen,
für Befestigungen der externen Sensorik u. für sonstige
Zubehörteile, einschließlich Klemmleisten und Schraubverbindungen, entsprechend statischen und konstruktiven
Erfordernissen, gemäß Leistungsbeschreibung herstellen,
liefern und betriebsfertig montieren.
Materialzeugnisse nach ZTV-W 216/1.
Anzahl baugleicher Verschlüsse '2'
als Verschluss für 'Bahndurchlass Hochwasserrückhaltebecken'
System = 'Gleitschütz'
Stahlsorte = 'S355J2+N'
Konstruktion geschweißt.
Massenermittlung durch = 'Wiegen'
Menge: 14,600 t

**50.04.0020 Verbindungselement herst. u. mont.**
StL-Nr. 242166439999
Kraftübertragendes Verbindungselement zwischen Antrieb
und Verschlusskörper, entsprechend betrieblichen und
konstruktiven Erfordernissen, ggf. isolierter Einbau
Schnittstelle Verbindungselement/Verschluss auf Grundlage der gültigen Maschinenrichtlinie und der dazugehörigen Risikobeurteilung sowie Betriebssicherheitsverordnung, gemäß Leistungsbeschreibung herstellen,
liefern und betriebsfertig montieren.
Materialgütenachweis nach ZTV-W 216/1, Abschnitt 2.
System = 'Gleitschütz'
Bauart = 'Kardanik'
Menge: 4,000 St

**50.04.0030 Verbindungselement herst. u. mont.**
Kraftübertragendes Verbindungselement zwischen Antrieb
und Verschlusskörper, entsprechend betrieblichen und
konstruktiven Erfordernissen, ggf. isolierter Einbau
Schnittstelle Verbindungselement/Verschluss auf Grundlage der gültigen Maschinenrichtlinie und der dazugehörigen Risikobeurteilung sowie Betriebssicherheitsverordnung, gemäß Leistungsbeschreibung herstellen,
liefern und betriebsfertig montieren.
Materialgütenachweis nach ZTV-W 216/1, Abschnitt 2.
System = Gleitschütz
Bauart = Gelenkwellen
Gelenkwellen zur Synchronisierung der EHZ.
Drehmomentübertragung 1000 Nm
Drehzahl 180 U/min
Beidseitiger Anschluss über Welle-Nabe-Verbindung.
Anschlussmaße nach Hersteller EHZ.
Mit Längenausgleich.
Menge: 2,000 St

**50.04.0040 EHZ herstellen und montieren Rollschütz*Kardanlag**
Elektrohubzylinder (EHZ) bestehend aus Antriebsmotor,
Getriebe, Gewindespindel, Gewindemutter,
Sensorik, Leitungsverbindungen am/im EHZ bis zum Übergabepunkt/Schnittstelle, der Übergabepunkt/die
Schnittstelle (Klemmenkasten oder Steckverbindung)
der elektrischen Betriebsmittel am EHZ, Handantrieb,
Stahl-, Maschinenbau, Lager- und Anschlussteilen
entsprechend betrieblichen und konstruktiven Erfordernissen, auf Grundlage der gültigen Maschinenrichtlinie und zugehörigen Risikobeurteilung sowie Betriebssicherheitsverordnung, gemäß Leistungsbeschreibung herstellen, liefern und betriebsfertig montieren. An-
triebsleistung Antriebskräfte, Fahrweg, Fahrgeschwindigkeit, Schutzart, ggf. isolierter Einbau Schnittstelle Antrieb/Verschluss gemäß Leistungsbeschreibung.
Materialgütenachweis nach ZTV-W 216/1, Abschnitt 2.

System = Antrieb für Gleitschütz, je Gleitschütz zwei mechanisch synchronisierte EHZ
Zugkraft dynamisch: 152 kN
Zugkraft statisch: 220 kN
Druckkraft dynamisch: 33 kN
Druckkraft statisch: 33 kN
Geschwindigkeit bei 50 Hz: 3,8 mm/s
Nutzhub: 5400 mm
Hub: 5500 mm
Motorleistung: 5 kW

Mechanik:
- Integriertes Federpaket zur Aufnahme von betriebsbedingten axialen Stoßbelastungen
- Spindel-/Muttersystem: Trapezgewindetrieb; ausgelegt auf geforderte Lebensdauer/Druckkräfte
- Kolbenstange intern gegen Verdrehen gesichert
- Kolbenstange mit Keramikbeschichtung Stahlwasserbau
- äußere blanke Teile aus rostfreiem Stahl oder korrosionsgeschützt
- Schwenkzapfen (S355) – hartverchromt oder Beschichtung QPQ
- alle außen liegenden und nicht beschichteten Schrauben, Muttern, Scheiben etc. aus nichtrostendem Stahl
- Kolbenstangenführung komplett korrosionsgeschützt mit Dichtungssystem in IP68 sowie Schmutz-/Eisabstreifern
- sämtliche Flanschverbindungen mit O-Ring Abdichtung
- Gelenkkopf in korrosionsgeschützter Ausführung mit Verdrehsicherung und kolbenstangenseitiger Abdichtung
- Fettfüllung in WGK 1
- Sonderlackierung DIN EN ISO 12944 C5-M
- Handrad

Motor und EHZ beheizt.
Drehantrieb mit Eignung für Stahlwasserbaubetrieb und angebauter Steuerung.
Sensorik bzw. Steuerung, überwacht: Position, Drehmoment, Handrad, Temperatur und versorgt Heizung

Spannung: 400V 50Hz 3-ph AC + 24VDC für Steuerung
Betriebsart: S2-15min bzw. S2-30min
Schutzart: IP68-DS
Motorschutz: Thermoschalter
Überlastschutzsicherung: Abschalteinrichtung auf Druck
EHZ und Drehantrieb selbsthemmend
Isolierklasse: F
Abschließbarer Handantrieb mit Überwachungsschalter

Mechanische Schnittstellen:
- Schwenkzapfen am Gehäuserohr EHZ
- Bohrung nach Leistungsbeschreibung im Gelenkkopf mit Bolzenverbindung
- Druckdichte Durchführung durch beide Druckdeckel in beiden Verschlussebenen

Elektrische Schnittstellen:
- Steckanschluss Drehantrieb bzw. Steuerung in DS-Ausführung (double sealed)
Menge: 4,000 St

**50.04.0050 Dichtung herstellen und montieren*Sohldichtung eins. dichtend*Flachdichtung**
StL-Nr. 2421643899111999
Dichtung entsprechend konstruktiven Erfordernissen
gemäß Leistungsbeschreibung herstellen, liefern und
montieren.
Für 'Gleitschütz'
Als Sohldichtung,
einseitig dichtend,
Profil = Flachdichtung.
Material der Dichtungen = 'NBR Shore 65°'
Max. zulässiger Leckwasserverlust = '0,05 l/m'
Mit 'Anpassung der Form für dichtende Funktion an den Bahngleisen'
Menge: 11,500 m

**50.04.0060 Dichtung herstellen und montieren*Seitendichtung eins. dichtend*Notendichtung**
StL-Nr. 2421643899412999
Dichtung entsprechend konstruktiven Erfordernissen
gemäß Leistungsbeschreibung herstellen, liefern und
montieren.
Für 'Gleitschütz'
Als Seitendichtung,
einseitig dichtend,
Profil = Notendichtung.
Material der Dichtungen = 'NBR Shore 65°'
Max. zulässiger Leckwasserverlust = '0,05 l/m'
Mit 'Dichtungsleisten auf Nischenarmierung'
Menge: 22,400 m

**50.04.0070 Dichtung herstellen und montieren*Kopfdichtung eins. dichtend**
StL-Nr. 2421643899519990
Dichtung entsprechend konstruktiven Erfordernissen
gemäß Leistungsbeschreibung herstellen, liefern und
montieren.
Für 'Gleitschütz'
Als Kopfdichtung,
einseitig dichtend,
Profil = 'Wulstdichtung'
Material der Dichtungen = 'NBR Shore 65°'
Max. zulässiger Leckwasserverlust = '0,05 l/m'
Menge: 11,500 m

**50.04.0080 Dichtung herstellen und montieren eins. dichtend**
Dichtung entsprechend konstruktiven Erfordernissen
gemäß Leistungsbeschreibung herstellen, liefern und
montieren.
Für Gleitschütz
Als Dichtung zum Abdichten der Gleise
einseitig dichtend,
Material der Dichtungen =  NBR Shore weniger hart
Max. zulässiger Leckwasserverlust = 0,05 l/m???
Menge: 2,000 St

**50.04.0090 Lagerungs-u.Führungsk.herst.u.mont.**
StL-Nr. 2421633899999900
Lauf- und Führungseinrichtungen und/oder Lagerteile
für Verschluss mit Lager-, Lagerunterstützungs- und
Befestigungskonstruktion einschließlich aller festen
und nachstellbaren Verankerungen, den erforderlichen
Verbindungen, einschließlich aller erforderlichen
Dichtungen sowie Ein- und Ausbauvorrichtungen für den
Reparaturfall mit allen Zubehörteilen entsprechend
statischen und konstruktiven Erfordernissen gemäß
Leistungsbeschreibung herstellen, liefern
und montieren.
Materialzeugnisse nach ZTV-W 216/1.
Für 'Gleitschütz'
Art = 'Gleitführungen als Schienen'
Materialkombination 'Führungsschienen: S355J2+N, Ein-/Aushubschienen: PE-UHMW, Schützführungen: PE-UHMW'
Menge: 2,000 St

**50.04.0100 Feste Teile herstellen u. montieren*in Erst/Zweitbet.**
StL-Nr. 2421652399999004
Konstruktion der festen Teile
mit Befestigungskonstruktion einschließlich aller
festen und nachstellbaren Verankerungen sowie den
Betonankern an den festen Teilen (maximaler Abstand
300 mm) entsprechend statischen und konstruktiven
Erfordernissen, gemäß Leistungsbeschreibung
herstellen, liefern und montieren.
Materialzeugnisse nach ZTV-W 216/1.
Für 'Gleitschütz'
Bauteil = '2x Sohlenarmierung'
Material = 'Dichtleiste, Steg und Gurte: S355J2+N, Betonanker: Stahl'
Einbau teils in Erstbeton, teils in Zweitbeton, der
Zweitbeton wird gesondert vergütet,
Hilfskonstruktionen für den Einbau werden nicht
gesondert vergütet.
Menge: 0,700 t

**50.04.0110 Feste Teile herstellen u. montieren*in Erst/Zweitbet.**
StL-Nr. 2421652399999004
Konstruktion der festen Teile
mit Befestigungskonstruktion einschließlich aller
festen und nachstellbaren Verankerungen sowie den
Betonankern an den festen Teilen (maximaler Abstand
300 mm) entsprechend statischen und konstruktiven
Erfordernissen, gemäß Leistungsbeschreibung
herstellen, liefern und montieren.
Materialzeugnisse nach ZTV-W 216/1.
Für 'Gleitschütz'
Bauteil = '2x Nischenarmierung'
Material = 'S355J2+N, Betonanker: Stahl'
Einbau teils in Erstbeton, teils in Zweitbeton, der
Zweitbeton wird gesondert vergütet,
Hilfskonstruktionen für den Einbau werden nicht
gesondert vergütet.
Menge: 14,000 t

**50.04.0120 Feste Teile herstellen u. montieren*in Erst/Zweitbet.**
StL-Nr. 2421652399999004
Konstruktion der festen Teile
mit Befestigungskonstruktion einschließlich aller
festen und nachstellbaren Verankerungen sowie den
Betonankern an den festen Teilen (maximaler Abstand
300 mm) entsprechend statischen und konstruktiven
Erfordernissen, gemäß Leistungsbeschreibung
herstellen, liefern und montieren.
Materialzeugnisse nach ZTV-W 216/1.
Für 'Gleitschütz'
Bauteil = '2x Kopfarmierung'
Material = 'Dichtleiste: 1.4401, Rippen und Bleche: S355J2+N, Betonanker: Stahl'
Einbau teils in Erstbeton, teils in Zweitbeton, der
Zweitbeton wird gesondert vergütet,
Hilfskonstruktionen für den Einbau werden nicht
gesondert vergütet.
Menge: 1,400 t

**50.04.0130 Feste Teile herstellen u. montieren*in Erst/Zweitbet.**
StL-Nr. 2421652399999004
Konstruktion der festen Teile
mit Befestigungskonstruktion einschließlich aller
festen und nachstellbaren Verankerungen sowie den
Betonankern an den festen Teilen (maximaler Abstand
300 mm) entsprechend statischen und konstruktiven
Erfordernissen, gemäß Leistungsbeschreibung
herstellen, liefern und montieren.
Materialzeugnisse nach ZTV-W 216/1.
Für 'Gleitschütz'
Bauteil = '2x Einbauteil Maschinenrahmen + Dichtungsrahmen für Druckdeckel, je 1x erste und zweite Verschlussebene'
Material = 'S355J2+N'
Einbau teils in Erstbeton, teils in Zweitbeton, der
Zweitbeton wird gesondert vergütet,
Hilfskonstruktionen für den Einbau werden nicht
gesondert vergütet.
Menge: 2,600 t

**50.04.0140 Stahlkonstruktion herst. u. mont. Geschw./geschr.*Abr.n. Wiegen Bescht.-flächber.**
StL-Nr. 21120112993201
Stahlkonstruktion entsprechend statischen und konstruktiven Erfordernissen nach Unterlagen des AG
einschl. aller Verbindungsmittel herstellen und montieren. Vorbereiten der Stahloberfläche sowie Aufbringen der Beschichtungen werden gesondert vergütet.
Bauteil 'Arbeitsbühnen und Leitern, unterste Leiter beweglich bis Sohle ausgeführt'
Stahlsorte 'S355J2+N'
Konstruktion geschweißt, Baustellenstöße geschraubt.
Abgerechnet wird nach Masse durch Wiegen.
Beschichtungsflächenberechnung 3-fach vorlegen.
Menge: 4,200 t

**50.04.0150 Gitterrostabdeckung einbauen*Schweißpressrost*Verriegel./Aufl.**
StL-Nr. 2412162392999599
Gitterrostabdeckung nach Unterlagen des AG einbauen.
Einbauort 'Arbeitsbühnen im Schacht'
Ausführung = Schweißpressrost.
Belastung 'Flächenlast nach DIN 19704 2,5 kN/m², Einzellast nach DGUV 1,5 kN auf 20x20cm'
Öffnung 'nach Gitterrostplan'
Gitterrost 'Maschenweite nach Gitterrostplan'
Befestigung mit Verriegelung an Auflagerkonstruktion
aus Profilstahl. Auflagerkonstruktion einbauen.
Baustoff 'Stahl feuerverzinkt'
Menge: 4,000 St

**50.04.0160 Stahlkonstruktion herst. u. mont. Geschw./geschr.*Abr.n. Wiegen Bescht.-flächber.**
StL-Nr. 21120112993201
Stahlkonstruktion entsprechend statischen und konstruktiven Erfordernissen nach Unterlagen des AG
einschl. aller Verbindungsmittel herstellen und montieren. Vorbereiten der Stahloberfläche sowie Aufbringen der Beschichtungen werden gesondert vergütet.
Bauteil '4x Maschinenrahmen, je 2x pro Verschlussebene'
Stahlsorte 'S355J2+N'
Konstruktion geschweißt, Baustellenstöße geschraubt.
Abgerechnet wird nach Masse durch Wiegen.
Beschichtungsflächenberechnung 3-fach vorlegen.
Menge: 2,000 t

**50.04.0170 Stahlkonstruktion herst. u. mont. Geschw./geschr.*Abr.n. Wiegen Bescht.-flächber.**
StL-Nr. 21120112993201
Stahlkonstruktion entsprechend statischen und konstruktiven Erfordernissen nach Unterlagen des AG
einschl. aller Verbindungsmittel herstellen und montieren. Vorbereiten der Stahloberfläche sowie Aufbringen der Beschichtungen werden gesondert vergütet.
Bauteil '2x Druckdeckel, je 1x erste und zweite Verschlussebene'
Stahlsorte 'S355J2+N'
Konstruktion geschweißt, Baustellenstöße geschraubt.
Abgerechnet wird nach Masse durch Wiegen.
Beschichtungsflächenberechnung 3-fach vorlegen.
Menge: 2,200 t

**50.04.0180 Stahlkonstruktion herst. u. mont. Geschweißt*Abr.n. Wiegen Bescht.-flächber.**
StL-Nr. 21120112991201
Stahlkonstruktion entsprechend statischen und konstruktiven Erfordernissen nach Unterlagen des AG
einschl. aller Verbindungsmittel herstellen und montieren. Vorbereiten der Stahloberfläche sowie Aufbringen der Beschichtungen werden gesondert vergütet.
Bauteil 'Steckgeländer'
Stahlsorte 'S355J2+N'
Konstruktion geschweißt.
Abgerechnet wird nach Masse durch Wiegen.
Beschichtungsflächenberechnung 3-fach vorlegen.
Menge: 0,300 t

**50.04.0190 EHZ herstellen und montieren Verriegelung*Kardanlag**
Elektrohubzylinder (EHZ) bestehend aus Antriebsmotor,
Getriebe, Gewindespindel, Gewindemutter,
Sensorik, Leitungsverbindungen am/im EHZ bis zum Übergabepunkt/Schnittstelle, der Übergabepunkt/die
Schnittstelle (Klemmenkasten oder Steckverbindung)
der elektrischen Betriebsmittel am EHZ, Handantrieb,
Stahl-, Maschinenbau, Lager- und Anschlussteilen
entsprechend betrieblichen und konstruktiven Erfordernissen, auf Grundlage der gültigen Maschinenrichtlinie und zugehörigen Risikobeurteilung sowie Betriebssicherheitsverordnung, gemäß Leistungsbeschreibung herstellen, liefern und betrebsfertig montieren. An-
triebsleistung Antriebskräfte, Fahrweg, Fahrgeschwindigkeit, Schutzart, ggf. isolierter Einbau Schnittstelle Antrieb/Verschluss gemäß Leistungsbeschreibung.
Materialgütenachweis nach ZTV-W 216/1, Abschnitt 2.

System = Verriegelung
Zugkraft: 4 kN
Druckkraft: 4 kN
Geschwindigkeit: 0,8-5,8 mm/s
Nutzhub: 250 mm +- 25 mm
Hub: 300 mm

Mechanik:
- Spindel-/Muttersystem: Trapezgewindetrieb; ausgelegt auf geforderte Lebensdauer/Druckkräfte
- Kolbenstange intern gegen Verdrehen gesichert
- Kolbenstange mit Keramikbeschichtung Stahlwasserbau
- äußere blanke Teile aus rostfreiem Stahl oder korrosionsgeschützt
- Schwenkzapfen (S355) – hartverchromt oder Beschichtung QPQ
- alle außen liegenden und nicht beschichteten Schrauben, Muttern, Scheiben etc. aus nichtrostendem Stahl
- Kolbenstangenführung komplett korrosionsgeschützt mit Dichtungssystem in IP68 sowie Schmutz-/Eisabstreifern
- sämtliche Flanschverbindungen mit O-Ring Abdichtung
- Gelenkkopf in korrosionsgeschützter Ausführung mit Verdrehsicherung und kolbenstangenseitiger Abdichtung
- Fettfüllung in WGK 1
- Sonderlackierung DIN EN ISO 12944 C5-M
- Handrad

Motor und EHZ beheizt.
Drehantrieb mit Eignung für Stahlwasserbaubetrieb und angebauter Steuerung.
Sensorik bzw. Steuerung, überwacht: Position, Drehmoment, Handrad, Temperatur und versorgt Heizung

Spannung: 400V 50Hz 3-ph AC + 24VDC für Steuerung
Betriebsart: S2-15min bzw. S2-30min
Schutzart: IP68-DS
Motorschutz: Thermoschalter
Überlastschutzsicherung: Abschalteinrichtung auf Druck
EHZ und Drehantrieb selbsthemmend
Isolierklasse: F
Abschließbarer Handantrieb mit Überwachungsschalter

Mechanische Schnittstellen:
- Schwenkzapfen am Gehäuserohr EHZ
- Bohrung nach Leistungsbeschreibung im Gelenkkopf mit Bolzenverbindung

Elektrische Schnittstellen:
- Steckanschluss Drehantrieb bzw. Steuerung in DS-Ausführung (double sealed)
Menge: 4,000 St

**50.04.0200 Sensorik f. EHZ herst. u. mont. Rollschütz*2 Endsch.**
Sensorik an EHZ zur Positions-/Stellungs- und Wegerfassung wie Endschalter (Positionsschalter), berührungslose Positionsschalter (Initiatoren), Wegmesssysteme
Drehmessgeber, einschließlich der erforderlichen
Schnittstelle/Übergabepunkt (Klemmenkasten oder Steckverbindung), den erforderlichen Stahl-, Maschinenbau-,
Befestigungs- und Betätigungsteilen entsprechend betrieblichen und konstruktiven Erfordernissen, auf
Grundlage der gültigen Maschinenrichtlinie und zugehörigen Risikobeurteilung sowie Betriebssicherheits-,
verordnung und Schutzart, gemäß Leistungsbeschreibung
herstellen, liefern und betriebsfertig montieren.
System = Verriegelung Rollschütz.
Menge: 1,000 Psch

**50.04.0210 Stahlkonstruktion herst. u. mont. Geschw./geschr.*Abr.n. Wiegen Bescht.-flächber.**
StL-Nr. 21120112993201
Stahlkonstruktion entsprechend statischen und konstruktiven Erfordernissen nach Unterlagen des AG
einschl. aller Verbindungsmittel herstellen und montieren. Vorbereiten der Stahloberfläche sowie Aufbringen der Beschichtungen werden gesondert vergütet.
Bauteil 'Verriegelung'
Stahlsorte 'S355J2+N'
Konstruktion geschweißt, Baustellenstöße geschraubt.
Abgerechnet wird nach Masse durch Wiegen.
Beschichtungsflächenberechnung 3-fach vorlegen.
Menge: 0,500 t

**50.04.0220 Stahlblechabdeckung einbauen*Gemustert Schraube/Aufl.**
StL-Nr. 24121628999249
Stahlblechabdeckung nach Unterlagen des AG einbauen.
Einbauort 'Schachtabdeckung im Maschinenraum'
Belastung 'Flächenlast nach DIN 19704 2,5 kN/m², Einzellast nach DGUV 1,5 kN auf 20x20cm'
Öffnung 'nach Unterlagen AG'
Stahlblech, gemustert.
Befestigung mit Schrauben an Auflagerkonstruktion aus
Profilstahl. Auflagerkonstruktion einbauen.
Baustoff 'Stahl feuerverzinkt'
Menge: 1,000 St

**50.04.0230 Be- und Entlüftungsventile besch., liefern u. mont.**
Be- und Entlüftungsventile für Druckdeckel entsprechend aller Erfordernisse nach Unterlagen des AG einschl. aller Verbindungsmittel beschaffen, zur Baustelle transportieren und montieren.

Be- und Entlüftungsventil für Trink- und Abwasser, für den Einbau in Schächten und Anlagen, stufenlos arbeitend von 0 - 16 bar, mit Technik für die Entlüftung großer Luftmengen unter Betriebsdruck, Dichtprinzip mit druckstoßdämpfender Wirkung, Wartungsanschluss mit Kugelhahn, oberer Auslassbogen mit Insektengitter für Abluft, mit Innengewinde- oder Flanschabgang, Prüfgrundlagen: DIN EN 1074-1, DIN EN 1074-4.

Material:
Gehäuse: Stahl, Korrosionsschutz durch Epoxidharz-Pulverbeschichtung innen und außen gemäß Gütesicherung RAL-GZ 662 der Gütegemeinschaft Schwerer Korrosionsschutz – GSK unter Berücksichtigung der DIN 3476 (P) und DIN 30677-2 (Schichtdicke: min. 250 µm, Porenfreiheit bei 3 kV, Haftung innen und außen min. 12 N/mm² nach Heißwasserlagerung)

Schwimmerstange, Feder: nichtrostender Stahl
Schwimmerkugel: POM
Ventilgehäuse-Oberteil: POM
Auslassbogen/Schmutzsieb: PE 100 / nichtrostender Stahl
Medium: Abwasser
Abgang: Flansch DN 80 nach EN 1092-2
PN 10/16
Max. Entlüftungsleistung: 440 Nm³/h
Menge: 2,000 St

**50.04.0240 Be- und Entlüftungsventile besch., liefern u. mont.**
Fahrbare Podesttreppe zur Betätigung des Handantriebes der EHZ entsprechend aller Erfordernisse nach Unterlagen des AG einschl. aller Verbindungsmittel beschaffen, zur Baustelle transportieren und montieren.

Material: Aluminium
Arbeitshöhe: ca. 3,2 m
Plattformhöhe: ca. 1,2 m
Geländerhöhe: ca. 1 m
Plattformbreite: ca. 0,6 m
Plattformlänge: ca. 0,8 m
Menge: 1,000 St

**50.04.0250 Stahlkonstruktion vorbereiten Gesamtfläche*Strahlen Werk*Sa 2 1/2**
StL-Nr. 1121811299910191
Stahlkonstruktion nach Leistungsbeschreibung des AG für
Korrosionsschutz vorbereiten.
Bauteil = '2x Verschlusskörper'
Oberfläche 'Rohmaterial'
Gesamtfläche.
Verfahren = Strahlen im Werk.
Strahlmittel = 'nach Wahl des AN bzw. nach vom AN gelieferten Stahl'
Oberflächenvorbereitungsgrad Sa 2 1/2,
DIN EN ISO 12944-4, Teil 4.
Menge: 296,000 m2

**50.04.0260 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '2x Verschlusskörper'
Gesamtfläche.
Eine Grundbeschichtung im Werk.
Zwischen- und Deckbeschichtung im Werk.
Auftragen = 'Airless/Pinsel/Rolle'
Beschichtungssystem = 'Systeme 3/4'
Menge: 296,000 m2

**50.04.0270 Stahlkonstruktion vorbereiten Gesamtfläche*Strahlen Werk*Sa 2 1/2**
StL-Nr. 1121811299910191
Stahlkonstruktion nach Leistungsbeschreibung des AG für
Korrosionsschutz vorbereiten.
Bauteil = '4x Maschinenrahmen (je 2x Maschinenrahmen erste und zweite Verschlussebene)'
Oberfläche 'Rohmaterial'
Gesamtfläche.
Verfahren = Strahlen im Werk.
Strahlmittel = 'Nach Wahl des AN bzw. nach vom AN gelieferten Stahl'
Oberflächenvorbereitungsgrad Sa 2 1/2,
DIN EN ISO 12944-4, Teil 4.
Menge: 20,000 m2

**50.04.0280 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '4x Maschinenrahmen (je 2x Maschinenrahmen erste und zweite Verschlussebene)'
Gesamtfläche.
Eine Grundbeschichtung im Werk.
Zwischen- und Deckbeschichtung im Werk.
Auftragen = 'Airless/Pinsel/Rolle'
Beschichtungssystem = 'Systeme 3/4'
Menge: 20,000 m2

**50.04.0290 Stahlkonstruktion vorbereiten Gesamtfläche*Strahlen Werk*Sa 2 1/2**
StL-Nr. 1121811299910191
Stahlkonstruktion nach Leistungsbeschreibung des AG für
Korrosionsschutz vorbereiten.
Bauteil = '2x Einbauteil Maschinenrahmen + Dichtungsrahmen für Druckdeckel, je 1x erste und zweite Verschlussebene'
Oberfläche 'Rohmaterial'
Gesamtfläche.
Verfahren = Strahlen im Werk.
Strahlmittel = 'Nach Wahl des AN bzw. nach vom AN gelieferten Stahl'
Oberflächenvorbereitungsgrad Sa 2 1/2,
DIN EN ISO 12944-4, Teil 4.
Menge: 49,000 m2

**50.04.0300 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Einbauteil Maschinenrahmen + Dichtungsrahmen für Druckdeckel, je 1x erste und zweite Verschlussebene'
Teilfläche = 'Alle bewitterten Flächen (bei betonberührten Flächen Randstreifen von 5 cm mitbeschichten) gesamtes System, betonzugewandte Flächen grundbeschichten, Dichtungsflächen nur Grund- und Zwischenbeschichtungen'
Eine Grundbeschichtung im Werk.
Zwischen- und Deckbeschichtung im Werk.
Auftragen = 'Airless/Pinsel/Rolle'
Beschichtungssystem = 'Systeme 3/4'
Menge: 49,400 m2

**50.04.0310 Stahlkonstruktion vorbereiten Gesamtfläche*Strahlen Werk*Sa 2 1/2**
StL-Nr. 1121811299910191
Stahlkonstruktion nach Leistungsbeschreibung des AG für
Korrosionsschutz vorbereiten.
Bauteil = '2x Druckdeckel, je 1x erste und zweite Verschlussebene'
Oberfläche 'Rohmaterial'
Gesamtfläche.
Verfahren = Strahlen im Werk.
Strahlmittel = 'Nach Wahl des AN bzw. nach vom AN gelieferten Stahl'
Oberflächenvorbereitungsgrad Sa 2 1/2,
DIN EN ISO 12944-4, Teil 4.
Menge: 47,000 m2

**50.04.0320 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Druckdeckel, je 1x erste und zweite Verschlussebene'
Teilfläche = 'Gesamtfläche, Dichtfläche nur Grund- und Zwischenbeschichtungen'
Eine Grundbeschichtung im Werk.
Zwischen- und Deckbeschichtung im Werk.
Auftragen = 'Airless/Pinsel/Rolle'
Beschichtungssystem = 'Systeme 3/4'
Menge: 47,000 m2

**50.04.0330 Stahlkonstruktion vorbereiten Gesamtfläche*Strahlen Werk*Sa 2 1/2**
StL-Nr. 1121811299910191
Stahlkonstruktion nach Leistungsbeschreibung des AG für
Korrosionsschutz vorbereiten.
Bauteil = '2x Sohlenarmierung'
Oberfläche 'Rohmaterial'
Gesamtfläche.
Verfahren = Strahlen im Werk.
Strahlmittel = 'Nach Wahl des AN bzw. nach vom AN gelieferten Stahl'
Oberflächenvorbereitungsgrad Sa 2 1/2,
DIN EN ISO 12944-4, Teil 4.
Menge: 12,400 m2

**50.04.0340 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Sohlenarmierung'
Teilfläche = 'Gesamtfläche grundbeschichten, Dichtfläche und betonberührte Flächen (Randstreifen von 5 cm mitbeschichten) gesamtes System'
Eine Grundbeschichtung im Werk.
Zwischen- und Deckbeschichtung im Werk.
Auftragen = 'Airless/Pinsel/Rolle'
Beschichtungssystem = 'Systeme 3/4'
Menge: 12,400 m2

**50.04.0350 Stahlkonstruktion vorbereiten Gesamtfläche*Strahlen Werk*Sa 2 1/2**
StL-Nr. 1121811299910191
Stahlkonstruktion nach Leistungsbeschreibung des AG für
Korrosionsschutz vorbereiten.
Bauteil = '2x Nischenarmierung'
Oberfläche 'Rohmaterial'
Gesamtfläche.
Verfahren = Strahlen im Werk.
Strahlmittel = 'Nach Wahl des AN bzw. nach vom AN gelieferten Stahl'
Oberflächenvorbereitungsgrad Sa 2 1/2,
DIN EN ISO 12944-4, Teil 4.
Menge: 254,000 m2

**50.04.0360 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Nischenarmierung'
Teilfläche = 'Alle bewitterten Flächen (bei betonberührten Flächen Randstreifen von 5 cm mitbeschichten) gesamtes System, betonzugewandte Flächen grundbeschichten'
Eine Grundbeschichtung im Werk.
Zwischen- und Deckbeschichtung im Werk.
Auftragen = 'Airless/Pinsel/Rolle'
Beschichtungssystem = 'Systeme 3/4'
Menge: 254,000 m2

**50.04.0370 Stahlkonstruktion vorbereiten Gesamtfläche*Strahlen Werk*Sa 2 1/2**
StL-Nr. 1121811299910191
Stahlkonstruktion nach Leistungsbeschreibung des AG für
Korrosionsschutz vorbereiten.
Bauteil = '2x Kopfarmierung'
Oberfläche 'Rohmaterial'
Gesamtfläche.
Verfahren = Strahlen im Werk.
Strahlmittel = 'Nach Wahl des AN bzw. nach vom AN gelieferten Stahl'
Oberflächenvorbereitungsgrad Sa 2 1/2,
DIN EN ISO 12944-4, Teil 4.
Menge: 26,000 m2

**50.04.0380 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Kopfarmierung'
Teilfläche = 'Alle bewitterten Flächen (bei betonberührten Flächen Randstreifen von 5 cm mitbeschichten) gesamtes System, betonzugewandte Flächen grundbeschichten'
Eine Grundbeschichtung im Werk.
Zwischen- und Deckbeschichtung im Werk.
Auftragen = 'Airless/Pinsel/Rolle'
Beschichtungssystem = 'Systeme 3/4'
Menge: 26,000 m2

**50.04.0390 Stahlkonstruktion vorbereiten*Strahlen Werk*Sa 2 1/2**
StL-Nr. 1121811299990191
Stahlkonstruktion nach Leistungsbeschreibung des AG für
Korrosionsschutz vorbereiten.
Bauteil = 'Lagerungs- und Führungskonstruktion'
Oberfläche 'Rohmaterial'
Teilfläche = 'Gesamte Bauteiloberflächen, außer Lauf-/Pass- und Dichtflächen'
Verfahren = Strahlen im Werk.
Strahlmittel = 'Nach Wahl des AN bzw. nach vom AN gelieferten Stahl'
Oberflächenvorbereitungsgrad Sa 2 1/2,
DIN EN ISO 12944-4, Teil 4.
Menge: 22,000 m2

**50.04.0400 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = 'Lagerungs- und Führungskonstruktion'
Teilfläche = 'Alle bewitterten Flächen (bei betonberührten Flächen Randstreifen von 5 cm mitbeschichten) gesamtes System, betonzugewandte Flächen grundbeschichten, Lauf-/Dicht- und Passflächen nicht beschichten'
Eine Grundbeschichtung im Werk.
Zwischen- und Deckbeschichtung im Werk.
Auftragen = 'Airless/Pinsel/Rolle'
Beschichtungssystem = 'Systeme 3/4'
Menge: 22,000 m2

**50.04.0410 Stahlkonstruktion vorbereiten*Strahlen Werk*Sa 2 1/2**
StL-Nr. 1121811299990191
Stahlkonstruktion nach Leistungsbeschreibung des AG für
Korrosionsschutz vorbereiten.
Bauteil = '4x Kardanik'
Oberfläche 'Rohmaterial'
Teilfläche = 'Gesamte Bauteiloberflächen, außer Lauf-/Pass- und Dichtflächen'
Verfahren = Strahlen im Werk.
Strahlmittel = 'Nach Wahl des AN bzw. nach vom AN gelieferten Stahl'
Oberflächenvorbereitungsgrad Sa 2 1/2,
DIN EN ISO 12944-4, Teil 4.
Menge: 11,000 m2

**50.04.0420 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = 'Lagerungs- und Führungskonstruktion'
Teilfläche = 'Gesamte Bauteiloberflächen, außer Lauf-/Pass- und Dichtflächen'
Eine Grundbeschichtung im Werk.
Zwischen- und Deckbeschichtung im Werk.
Auftragen = 'Airless/Pinsel/Rolle'
Beschichtungssystem = 'Systeme 3/4'
Menge: 11,000 m2

**50.04.0430 Stahlbauteil verzinken**
Stahlbauteil nach Unterlagen des AG verzinken.
Verbindungsmittel nach DIN EN ISO 965-4, Teil 10,
feuerverzinkt.
Feuerverzinkte Fläche nicht mit Öl bzw. Fett behandeln.
Bauteilvorbereitung durch geeignetes Reinigungsverfahren
Bauteil = Arbeitsbühnen + Leitern
Verzinkungsart = Feuerverzinkung nach DIN EN ISO 14713-Teil 2 und DIN EN ISO 12944-3, bzw. ZTV-W
Ausführung im Werk
Menge: 90,000 m2

**50.04.0440 Stahlbauteil verzinken**
Stahlbauteil nach Unterlagen des AG verzinken.
Verbindungsmittel nach DIN EN ISO 965-4, Teil 10,
feuerverzinkt.
Feuerverzinkte Fläche nicht mit Öl bzw. Fett behandeln.
Bauteilvorbereitung durch geeignetes Reinigungsverfahren
Bauteil = Steckgeländer Oberseite Verschluss
Verzinkungsart = Feuerverzinkung nach DIN EN ISO 14713-Teil 2 und DIN EN ISO 12944-3, bzw. ZTV-W
Ausführung im Werk
Menge: 102,000 m2

**50.04.0450 Rechen, stählern, einbauen**
Stählernen Rechen, ausbaubar, mit Auflagerrahmen, Ve-
rankerungs- und Befestigungsteilen nach Zeichnung und Unterlagen des AG entsprechend statischen und konstruktiven Erfordernissen, herstellen, zur Baustelle liefern und einbauen.
Höhe:  0,81 m
Breite: 3,24 m
Stabquerschnitt: 12 mm x ca. 1600 mm
lichter Stababstand: 10 cm
Bauart: geschweißt, ohne Zwischenabstützung
Material: S355J2 + N
Korrosionsschutz Feuerverzinken
Menge: 1,000 St

#### Abschnitt 50.05 Betriebsauslass

*Hinweis: Hinweis*
Hinweis:

Der Transport zur Baustelle ist, sofern nicht ohnehin ausgewiesen, in die Einzelpositionen einzukalkulieren.

Materialzeugnisse aller Stahlbauteile, sofern nicht ohnehin ausgewiesen, nach ZTV-W 216/1.

Betoneinbauteile werden fortan als Armierung bezeichnet.

**50.05.0010 Verschluss herst. und montieren Rollschütz Kstr.geschweißt**
StL-Nr. 24216123998919
Stahlkonstruktion des Verschlusses mit Haltekonstruktion für Lagerungs- und Führungskonstruktionen,
für Antriebe, für Dichtungen, für Verriegelungen,
für Befestigungen der externen Sensorik u. für sonstige
Zubehörteile, einschließlich Klemmleisten und Schraubverbindungen, entsprechend statischen und konstruktiven
Erfordernissen, gemäß Leistungsbeschreibung herstellen,
liefern und betriebsfertig montieren.
Materialzeugnisse nach ZTV-W 216/1.
Anzahl baugleicher Verschlüsse '4'
als Verschluss für 'Betriebsauslass Hochwasserrückhaltebecken'
System = Rollschütz.
Stahlsorte = 'S355J2+N'
Konstruktion geschweißt.
Massenermittlung durch = 'Wiegen'
Menge: 2,200 t

**50.05.0020 Verbindungselement herst. u. mont. Rollschütz**
StL-Nr. 242166430899
Kraftübertragendes Verbindungselement zwischen Antrieb
und Verschlusskörper, entsprechend betrieblichen und
konstruktiven Erfordernissen, ggf. isolierter Einbau
Schnittstelle Verbindungselement/Verschluss auf Grundlage der gültigen Maschinenrichtlinie und der dazugehörigen Risikobeurteilung sowie Betriebssicherheitsverordnung, gemäß Leistungsbeschreibung herstellen,
liefern und betriebsfertig montieren.
Materialgütenachweis nach ZTV-W 216/1, Abschnitt 2.
System = Rollschütz.
Bauart = '4x Gestänge mit Ausknicksicherung und Kardanik'
Menge: 4,000 St

**50.05.0030 EHZ herstellen und montieren Rollschütz*Kardanlag**
Elektrohubzylinder (EHZ) bestehend aus Antriebsmotor,
Getriebe, Gewindespindel, Gewindemutter,
Sensorik, Leitungsverbindungen am/im EHZ bis zum Übergabepunkt/Schnittstelle, der Übergabepunkt/die
Schnittstelle (Klemmenkasten oder Steckverbindung)
der elektrischen Betriebsmittel am EHZ, Handantrieb,
Stahl-, Maschinenbau, Lager- und Anschlussteilen
entsprechend betrieblichen und konstruktiven Erfordernissen, auf Grundlage der gültigen Maschinenrichtlinie und zugehörigen Risikobeurteilung sowie Betriebssicherheitsverordnung, gemäß Leistungsbeschreibung herstellen, liefern und betriebsfertig montieren. An-
triebsleistung Antriebskräfte, Fahrweg, Fahrgeschwindigkeit, Schutzart, ggf. isolierter Einbau Schnittstelle Antrieb/Verschluss gemäß Leistungsbeschreibung.
Materialgütenachweis nach ZTV-W 216/1, Abschnitt 2.

System = Antrieb für Rollschütz.
Zugkraft dynamisch: 80 kN
Zugkraft statisch: 80 kN
Druckkraft dynamisch: 46 kN
Druckkraft statisch: 46 kN
Geschwindigkeit bei 50 Hz: 3,3 mm/s
Nutzhub: 1300 mm
Hub: 1400 mm
Motorleistung: 0,8 kW

Mechanik:
- Integriertes Federpaket zur Aufnahme von betriebsbedingten axialen Stoßbelastungen
- Spindel-/Muttersystem: Trapezgewindetrieb; ausgelegt auf geforderte Lebensdauer/Druckkräfte
- Kolbenstange intern gegen Verdrehen gesichert
- Kolbenstange mit Keramikbeschichtung Stahlwasserbau
- äußere blanke Teile aus rostfreiem Stahl oder korrosionsgeschützt
- Schwenkzapfen (S355) – hartverchromt oder Beschichtung QPQ
- alle außen liegenden und nicht beschichteten Schrauben, Muttern, Scheiben etc. aus nichtrostendem Stahl
- Kolbenstangenführung komplett korrosionsgeschützt mit Dichtungssystem in IP68 sowie Schmutz-/Eisabstreifern
- sämtliche Flanschverbindungen mit O-Ring Abdichtung
- Gelenkkopf in korrosionsgeschützter Ausführung mit Verdrehsicherung und kolbenstangenseitiger Abdichtung
- Fettfüllung in WGK 1
- Sonderlackierung DIN EN ISO 12944 C5-M
- Handrad

Motor und EHZ beheizt.
Drehantrieb mit Eignung für Stahlwasserbaubetrieb und angebauter Steuerung.
Sensorik bzw. Steuerung, überwacht: Position, Drehmoment, Handrad, Temperatur und versorgt Heizung

Spannung: 400V 50Hz 3-ph AC + 24VDC für Steuerung
Betriebsart: S2-15min bzw. S2-30min
Schutzart: IP68-DS
Motorschutz: Thermoschalter
Überlastschutzsicherung: Abschalteinrichtung auf Druck
EHZ und Drehantrieb selbsthemmend
Isolierklasse: F
Abschließbarer Handantrieb mit Überwachungsschalter

Mechanische Schnittstellen:
- Schwenkzapfen am Gehäuserohr EHZ
- Bohrung nach Leistungsbeschreibung im Gelenkkopf mit Bolzenverbindung
- Druckdichte Durchführung durch Druckdeckel in der ersten Verschlussebene

Elektrische Schnittstellen:
- Steckanschluss Drehantrieb bzw. Steuerung in DS-Ausführung (double sealed)
Menge: 4,000 St

**50.05.0040 Dichtung herstellen und montieren Rollschütz*Sohldichtung eins. dichtend*Flachdichtung**
StL-Nr. 2421643808111990
Dichtung entsprechend konstruktiven Erfordernissen
gemäß Leistungsbeschreibung herstellen, liefern und
montieren.
Für Rollschütz.
Als Sohldichtung,
einseitig dichtend,
Profil = Flachdichtung.
Material der Dichtungen = 'NBR Shore 65°'
Max. zulässiger Leckwasserverlust = '0,05 l/m'
Menge: 4,200 m

**50.05.0050 Dichtung herstellen und montieren Rollschütz*Seitendichtung eins. dichtend*Notendichtung**
StL-Nr. 2421643808412999
Dichtung entsprechend konstruktiven Erfordernissen
gemäß Leistungsbeschreibung herstellen, liefern und
montieren.
Für Rollschütz.
Als Seitendichtung,
einseitig dichtend,
Profil = Notendichtung.
Material der Dichtungen = 'NBR Shore 65°'
Max. zulässiger Leckwasserverlust = '0,05 l/m'
Mit 'Dichtungsleisten auf Nischenarmierung'
Menge: 12,000 m

**50.05.0060 Dichtung herstellen und montieren Rollschütz*Kopfdichtung eins. dichtend**
StL-Nr. 2421643808519990
Dichtung entsprechend konstruktiven Erfordernissen
gemäß Leistungsbeschreibung herstellen, liefern und
montieren.
Für Rollschütz.
Als Kopfdichtung,
einseitig dichtend,
Profil = 'Wulstdichtung'
Material der Dichtungen = 'NBR Shore 65°'
Max. zulässiger Leckwasserverlust = '0,05 l/m'
Menge: 4,200 m

**50.05.0070 Lagerungs-u.Führungsk.herst.u.mont. Rollschütz**
StL-Nr. 2421633808999900
Lauf- und Führungseinrichtungen und/oder Lagerteile
für Verschluss mit Lager-, Lagerunterstützungs- und
Befestigungskonstruktion einschließlich aller festen
und nachstellbaren Verankerungen, den erforderlichen
Verbindungen, einschließlich aller erforderlichen
Dichtungen sowie Ein- und Ausbauvorrichtungen für den
Reparaturfall mit allen Zubehörteilen entsprechend
statischen und konstruktiven Erfordernissen gemäß
Leistungsbeschreibung herstellen, liefern
und montieren.
Materialzeugnisse nach ZTV-W 216/1.
Für Rollschütz.
Art = 'Laufrollensystem als Hauptführungen, Seitenführungen als Gleitkufensystem'
Materialkombination 'Laufrollen und Achsen: 1.6580, Haupt- und Nebenführungsleisten: 1.6580, Ein-/Aushubschienen: PE-UHMW, Gleitkufen: PE-UHMW, sonstige Stahlbauteile: S355J2+N'
Menge: 4,000 St

**50.05.0080 Feste Teile herstellen u. montieren Rollschütz*in Erst/Zweitbet.**
StL-Nr. 2421652308999004
Konstruktion der festen Teile
mit Befestigungskonstruktion einschließlich aller
festen und nachstellbaren Verankerungen sowie den
Betonankern an den festen Teilen (maximaler Abstand
300 mm) entsprechend statischen und konstruktiven
Erfordernissen, gemäß Leistungsbeschreibung
herstellen, liefern und montieren.
Materialzeugnisse nach ZTV-W 216/1.
Für Rollschütz.
Bauteil = '4x Sohlenarmierung'
Material = 'Dichtleiste, Steg und Gurte: S355J2+N, Betonanker: Stahl'
Einbau teils in Erstbeton, teils in Zweitbeton, der
Zweitbeton wird gesondert vergütet,
Hilfskonstruktionen für den Einbau werden nicht
gesondert vergütet.
Menge: 0,400 t

**50.05.0090 Feste Teile herstellen u. montieren Rollschütz*in Erst/Zweitbet.**
StL-Nr. 2421652308999004
Konstruktion der festen Teile
mit Befestigungskonstruktion einschließlich aller
festen und nachstellbaren Verankerungen sowie den
Betonankern an den festen Teilen (maximaler Abstand
300 mm) entsprechend statischen und konstruktiven
Erfordernissen, gemäß Leistungsbeschreibung
herstellen, liefern und montieren.
Materialzeugnisse nach ZTV-W 216/1.
Für Rollschütz.
Bauteil = '4x Nischenarmierung'
Material = 'S355J2+N, Betonanker: Stahl'
Einbau teils in Erstbeton, teils in Zweitbeton, der
Zweitbeton wird gesondert vergütet,
Hilfskonstruktionen für den Einbau werden nicht
gesondert vergütet.
Menge: 55,000 t

**50.05.0100 Feste Teile herstellen u. montieren Rollschütz*in Erst/Zweitbet.**
StL-Nr. 2421652308999004
Konstruktion der festen Teile
mit Befestigungskonstruktion einschließlich aller
festen und nachstellbaren Verankerungen sowie den
Betonankern an den festen Teilen (maximaler Abstand
300 mm) entsprechend statischen und konstruktiven
Erfordernissen, gemäß Leistungsbeschreibung
herstellen, liefern und montieren.
Materialzeugnisse nach ZTV-W 216/1.
Für Rollschütz.
Bauteil = '4x Kopfarmierung'
Material = 'Dichtleiste: 1.4401, Rippen und Bleche: S355J2+N, Betonanker: Stahl'
Einbau teils in Erstbeton, teils in Zweitbeton, der
Zweitbeton wird gesondert vergütet,
Hilfskonstruktionen für den Einbau werden nicht
gesondert vergütet.
Menge: 0,500 t

**50.05.0110 Feste Teile herstellen u. montieren S355J2 in Erst/Zweitbet.**
StL-Nr. 2421652399992904
Konstruktion der festen Teile
mit Befestigungskonstruktion einschließlich aller
festen und nachstellbaren Verankerungen sowie den
Betonankern an den festen Teilen (maximaler Abstand
300 mm) entsprechend statischen und konstruktiven
Erfordernissen, gemäß Leistungsbeschreibung
herstellen, liefern und montieren.
Materialzeugnisse nach ZTV-W 216/1.
Für 'Betriebsausslässe'
Bauteil = 'Panzerung zwischen Ein- u. Auslauf'
Stahlsorte = S355J2.
Besondere Bauteilgestaltung '- Einlauf 3-seitig ausgerundet,
 - Panzerung Decke, Sohle u. Seiten,
 - Anbindung an Sohl-, Kopf- u. Nischenarmierung'
Einbau teils in Erstbeton, teils in Zweitbeton, der
Zweitbeton wird gesondert vergütet,
Hilfskonstruktionen für den Einbau werden nicht
gesondert vergütet.
Menge: 24,000 t

**50.05.0120 Feste Teile herstellen u. montieren Rollschütz*in Erst/Zweitbet.**
StL-Nr. 2421652308999004
Konstruktion der festen Teile
mit Befestigungskonstruktion einschließlich aller
festen und nachstellbaren Verankerungen sowie den
Betonankern an den festen Teilen (maximaler Abstand
300 mm) entsprechend statischen und konstruktiven
Erfordernissen, gemäß Leistungsbeschreibung
herstellen, liefern und montieren.
Materialzeugnisse nach ZTV-W 216/1.
Für Rollschütz.
Bauteil = '2x Einbauteil Maschinenrahmen 2. Verschlussebene'
Material = 'S355J2+N'
Einbau teils in Erstbeton, teils in Zweitbeton, der
Zweitbeton wird gesondert vergütet,
Hilfskonstruktionen für den Einbau werden nicht
gesondert vergütet.
Menge: 0,500 t

**50.05.0130 Feste Teile herstellen u. montieren Rollschütz*in Erst/Zweitbet.**
StL-Nr. 2421652308999004
Konstruktion der festen Teile
mit Befestigungskonstruktion einschließlich aller
festen und nachstellbaren Verankerungen sowie den
Betonankern an den festen Teilen (maximaler Abstand
300 mm) entsprechend statischen und konstruktiven
Erfordernissen, gemäß Leistungsbeschreibung
herstellen, liefern und montieren.
Materialzeugnisse nach ZTV-W 216/1.
Für Rollschütz.
Bauteil = '2x Einbauteil Maschinenrahmen + Dichtungsrahmen für Druckdeckel 1. Verschlussebene'
Material = 'S355J2+N'
Einbau teils in Erstbeton, teils in Zweitbeton, der
Zweitbeton wird gesondert vergütet,
Hilfskonstruktionen für den Einbau werden nicht
gesondert vergütet.
Menge: 1,100 t

**50.05.0140 Stahlkonstruktion herst. u. mont. Geschw./geschr.*Abr.n. Wiegen Bescht.-flächber.**
StL-Nr. 21120112993201
Stahlkonstruktion entsprechend statischen und konstruktiven Erfordernissen nach Unterlagen des AG
einschl. aller Verbindungsmittel herstellen und montieren. Vorbereiten der Stahloberfläche sowie Aufbringen der Beschichtungen werden gesondert vergütet.
Bauteil 'Arbeitsbühnen und Leitern'
Stahlsorte 'S355J2+N'
Konstruktion geschweißt, Baustellenstöße geschraubt.
Abgerechnet wird nach Masse durch Wiegen.
Beschichtungsflächenberechnung 3-fach vorlegen.
Menge: 2,600 t

**50.05.0150 Ruhepodeste besch., liefern u. mont.**
Ruhepodeste als Klapppodeste entsprechend aller Erfordernisse nach Unterlagen des AG einschl. aller Verbindungsmittel beschaffen, zur Baustelle transportieren und montieren.

Klapppodeste zur Montage auf Leiternsprosse,
zulässige Belastung 150 kg, geprüft nach DIN 18799,
Einsatz als Ruhepodest gemäß DIN EN ISO 14122-4, DIN EN 14396 und DIN 18799-1; 2-teilige Ausführung (auf Leitern mit mittig angeordneter Steigschutzschiene), Grundfläche ca. B400 x T300 mm
Material: Stahl verzinkt
Menge: 8,000 St

**50.05.0160 Gitterrostabdeckung einbauen*Schweißpressrost*Verriegel./Aufl.**
StL-Nr. 2412162392999599
Gitterrostabdeckung nach Unterlagen des AG einbauen.
Einbauort 'Arbeitsbühnen im Schacht'
Ausführung = Schweißpressrost.
Belastung 'Flächenlast nach DIN 19704 2,5 kN/m², Einzellast nach DGUV 1,5 kN auf 20x20cm'
Öffnung 'nach Gitterrostplan'
Gitterrost 'Maschenweite nach Gitterrostplan'
Befestigung mit Verriegelung an Auflagerkonstruktion
aus Profilstahl. Auflagerkonstruktion einbauen.
Baustoff 'Stahl feuerverzinkt'
Menge: 4,000 St

**50.05.0170 Stahlkonstruktion herst. u. mont. Geschw./geschr.*Abr.n. Wiegen Bescht.-flächber.**
StL-Nr. 21120112993201
Stahlkonstruktion entsprechend statischen und konstruktiven Erfordernissen nach Unterlagen des AG
einschl. aller Verbindungsmittel herstellen und montieren. Vorbereiten der Stahloberfläche sowie Aufbringen der Beschichtungen werden gesondert vergütet.
Bauteil '4x Maschinenrahmen (je zwei Maschinenrahmen erste und zweite Verschlussebene)'
Stahlsorte 'S355J2+N'
Konstruktion geschweißt, Baustellenstöße geschraubt.
Abgerechnet wird nach Masse durch Wiegen.
Beschichtungsflächenberechnung 3-fach vorlegen.
Menge: 1,800 t

**50.05.0180 Stahlkonstruktion herst. u. mont. Geschw./geschr.*Abr.n. Wiegen Bescht.-flächber.**
StL-Nr. 21120112993201
Stahlkonstruktion entsprechend statischen und konstruktiven Erfordernissen nach Unterlagen des AG
einschl. aller Verbindungsmittel herstellen und montieren. Vorbereiten der Stahloberfläche sowie Aufbringen der Beschichtungen werden gesondert vergütet.
Bauteil '2x Druckdeckel'
Stahlsorte 'S355J2+N'
Konstruktion geschweißt, Baustellenstöße geschraubt.
Abgerechnet wird nach Masse durch Wiegen.
Beschichtungsflächenberechnung 3-fach vorlegen.
Menge: 0,700 t

**50.05.0190 Stahlkonstruktion herst. u. mont. Geschweißt*Abr.n. Wiegen Bescht.-flächber.**
StL-Nr. 21120112991201
Stahlkonstruktion entsprechend statischen und konstruktiven Erfordernissen nach Unterlagen des AG
einschl. aller Verbindungsmittel herstellen und montieren. Vorbereiten der Stahloberfläche sowie Aufbringen der Beschichtungen werden gesondert vergütet.
Bauteil '2x Steckgeländer'
Stahlsorte 'S355J2+N'
Konstruktion geschweißt.
Abgerechnet wird nach Masse durch Wiegen.
Beschichtungsflächenberechnung 3-fach vorlegen.
Menge: 0,300 t

**50.05.0200 Stahlblechabdeckung einbauen*Gemustert Schraube/Aufl.**
StL-Nr. 24121628999249
Stahlblechabdeckung nach Unterlagen des AG einbauen.
Einbauort 'Schachtabdeckung im Maschinenraum'
Belastung 'Flächenlast nach DIN 19704 2,5 kN/m², Einzellast nach DGUV 1,5 kN auf 20x20cm'
Öffnung 'nach Unterlagen AG'
Stahlblech, gemustert.
Befestigung mit Schrauben an Auflagerkonstruktion aus
Profilstahl. Auflagerkonstruktion einbauen.
Baustoff 'Stahl feuerverzinkt'
Menge: 2,000 St

**50.05.0210 Be- und Entlüftungsventile besch., liefern u. mont.**
Be- und Entlüftungsventile für Druckdeckel entsprechend aller Erfordernisse nach Unterlagen des AG einschl. aller Verbindungsmittel beschaffen, zur Baustelle transportieren und montieren.

Be- und Entlüftungsventil für Trink- und Abwasser, für den Einbau in Schächten und Anlagen, stufenlos arbeitend von 0 - 16 bar, mit Technik für die Entlüftung großer Luftmengen unter Betriebsdruck, Dichtprinzip mit druckstoßdämpfender Wirkung, Wartungsanschluss mit Kugelhahn, oberer Auslassbogen mit Insektengitter für Abluft, mit Innengewinde- oder Flanschabgang, Prüfgrundlagen: DIN EN 1074-1, DIN EN 1074-4.

Material:
Gehäuse: Stahl, Korrosionsschutz durch Epoxidharz-Pulverbeschichtung innen und außen gemäß Gütesicherung RAL-GZ 662 der Gütegemeinschaft Schwerer Korrosionsschutz – GSK unter Berücksichtigung der DIN 3476 (P) und DIN 30677-2 (Schichtdicke: min. 250 µm, Porenfreiheit bei 3 kV, Haftung innen und außen min. 12 N/mm² nach Heißwasserlagerung)

Schwimmerstange, Feder: nichtrostender Stahl
Schwimmerkugel: POM
Ventilgehäuse-Oberteil: POM
Auslassbogen/Schmutzsieb: PE 100 / nichtrostender Stahl
Medium: Abwasser
Abgang: Flansch DN 80 nach EN 1092-2
PN 10/16
Max. Entlüftungsleistung: 440 Nm³/h
Menge: 4,000 St

**50.05.0220 Stahlkonstruktion vorbereiten Gesamtfläche*Strahlen Werk*Sa 2 1/2**
StL-Nr. 1121811299910191
Stahlkonstruktion nach Leistungsbeschreibung des AG für
Korrosionsschutz vorbereiten.
Bauteil = '4x Verschlusskörper'
Oberfläche 'Rohmaterial'
Gesamtfläche.
Verfahren = Strahlen im Werk.
Strahlmittel = 'nach Wahl des AN bzw. nach vom AN gelieferten Stahl'
Oberflächenvorbereitungsgrad Sa 2 1/2,
DIN EN ISO 12944-4, Teil 4.
Menge: 48,000 m2

**50.05.0230 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '4x Verschlusskörper'
Gesamtfläche.
Eine Grundbeschichtung im Werk.
Zwischen- und Deckbeschichtung im Werk.
Auftragen = 'Airless/Pinsel/Rolle'
Beschichtungssystem = 'Systeme 3/4'
Menge: 48,000 m2

**50.05.0240 Stahlkonstruktion vorbereiten Gesamtfläche*Strahlen Werk*Sa 2 1/2**
StL-Nr. 1121811299910191
Stahlkonstruktion nach Leistungsbeschreibung des AG für
Korrosionsschutz vorbereiten.
Bauteil = '4x Maschinenrahmen (je zwei Maschinenrahmen 1. und 2. Verschlussebene)'
Oberfläche 'Rohmaterial'
Gesamtfläche.
Verfahren = Strahlen im Werk.
Strahlmittel = 'Nach Wahl des AN bzw. nach vom AN gelieferten Stahl'
Oberflächenvorbereitungsgrad Sa 2 1/2,
DIN EN ISO 12944-4, Teil 4.
Menge: 16,800 m2

**50.05.0250 Stahlkonstruktion beschichten*Gesamtfläche Eine Besch.i.Werk*Zw+DbBesch.i.Werk**
StL-Nr. 1121831299112999
Stahlkonstruktion nach Leistungsbeschreibung des AG mit
Beschichtungssystem, lt. "Liste der empfohlenen Be-
schichtungssysteme für den Stahlwasserbau" (www.baw.de)
versehen.
Kanten, Ecken, Schweißnähte, Niet- und Schraubenverbindungen sowie schwer zugängliche Bereiche vorstreichen.
Angaben im Bieterangaben-Verzeichnis über
Stofflieferbezeichnung '....................................................'.
Bauteil = '2x Maschinenrahmen (je ein Maschinenrahmen 1. und 2. Verschlussebene)'
Gesamtfläche.
Eine Grundbeschichtung im Werk.
Zwischen- und Deckbeschichtung im Werk.
Auftragen = 'Airless/Pinsel/Rolle'
Beschichtungssystem = 'Systeme 3/4'
Menge: 16,800 m2

**50.05.0260 Stahlkonstruktion vorbereiten Gesamtfläche*Strahlen Werk*Sa 2 1/2**
StL-Nr. 1121811299910191
Stahlkonstruktion nach Leistungsbeschreibung des AG für
Korrosionsschutz vorbereiten.
Bauteil = '2x Einbauteil Maschinenrahmen + Dichtungsrahmen für Druckdeckel 1. Verschlussebene'
Oberfläche 'Rohmaterial'
Gesamtfläche.
Verfahren = Strahlen im Werk.
Strahlmittel = 'Nach Wahl des AN bzw. nach vom AN gelieferten Stahl'
Oberflächenvorbereitungsgrad Sa 2 1/2,
DIN EN ISO 12944-4, Teil 4.
Menge: 21,000 m2

**50.05.0270 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Einbauteil Maschinenrahmen + Dichtungsrahmen für Druckdeckel 1. Verschlussebene'
Teilfläche = 'Alle bewitterten Flächen (bei betonberührten Flächen Randstreifen von 5 cm mitbeschichten) gesamtes System, betonzugewandte Flächen grundbeschichten, Dichtungsflächen nur Grund- und Zwischenbeschichtungen'
Eine Grundbeschichtung im Werk.
Zwischen- und Deckbeschichtung im Werk.
Auftragen = 'Airless/Pinsel/Rolle'
Beschichtungssystem = 'Systeme 3/4'
Menge: 21,000 m2

**50.05.0280 Stahlkonstruktion vorbereiten Gesamtfläche*Strahlen Werk*Sa 2 1/2**
StL-Nr. 1121811299910191
Stahlkonstruktion nach Leistungsbeschreibung des AG für
Korrosionsschutz vorbereiten.
Bauteil = '2x Einbauteil Maschinenrahmen 2. Verschlussebene'
Oberfläche 'Rohmaterial'
Gesamtfläche.
Verfahren = Strahlen im Werk.
Strahlmittel = 'Nach Wahl des AN bzw. nach vom AN gelieferten Stahl'
Oberflächenvorbereitungsgrad Sa 2 1/2,
DIN EN ISO 12944-4, Teil 4.
Menge: 14,000 m2

**50.05.0290 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Einbauteil Maschinenrahmen 2. Verschlussebene'
Teilfläche = 'Alle bewitterten Flächen (bei betonberührten Flächen Randstreifen von 5 cm mitbeschichten) gesamtes System, betonzugewandte Flächen grundbeschichten'
Eine Grundbeschichtung im Werk.
Zwischen- und Deckbeschichtung im Werk.
Auftragen = 'Airless/Pinsel/Rolle'
Beschichtungssystem = 'Systeme 3/4'
Menge: 14,000 m2

**50.05.0300 Stahlkonstruktion vorbereiten Gesamtfläche*Strahlen Werk*Sa 2 1/2**
StL-Nr. 1121811299910191
Stahlkonstruktion nach Leistungsbeschreibung des AG für
Korrosionsschutz vorbereiten.
Bauteil = '2x Druckdeckel 1. Verschlussebene'
Oberfläche 'Rohmaterial'
Gesamtfläche.
Verfahren = Strahlen im Werk.
Strahlmittel = 'Nach Wahl des AN bzw. nach vom AN gelieferten Stahl'
Oberflächenvorbereitungsgrad Sa 2 1/2,
DIN EN ISO 12944-4, Teil 4.
Menge: 12,300 m2

**50.05.0310 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Druckdeckel 1. Verschlussebene'
Teilfläche = 'Gesamte Oberfläche, Dichtfläche nur Grund- und Zwischenbeschichtungen'
Eine Grundbeschichtung im Werk.
Zwischen- und Deckbeschichtung im Werk.
Auftragen = 'Airless/Pinsel/Rolle'
Beschichtungssystem = 'Systeme 3/4'
Menge: 12,300 m2

**50.05.0320 Stahlkonstruktion vorbereiten Gesamtfläche*Strahlen Werk*Sa 2 1/2**
StL-Nr. 1121811299910191
Stahlkonstruktion nach Leistungsbeschreibung des AG für
Korrosionsschutz vorbereiten.
Bauteil = '4x Sohlenarmierung'
Oberfläche 'Rohmaterial'
Gesamtfläche.
Verfahren = Strahlen im Werk.
Strahlmittel = 'Nach Wahl des AN bzw. nach vom AN gelieferten Stahl'
Oberflächenvorbereitungsgrad Sa 2 1/2,
DIN EN ISO 12944-4, Teil 4.
Menge: 5,700 m2

**50.05.0330 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '4x Sohlenarmierung'
Teilfläche = 'Gesamtfläche grundbeschichten, Dichtfläche und Randstreifen von 5 cm an betonberührten Flächen: gesamtes System'
Eine Grundbeschichtung im Werk.
Zwischen- und Deckbeschichtung im Werk.
Auftragen = 'Airless/Pinsel/Rolle'
Beschichtungssystem = 'Systeme 3/4'
Menge: 5,700 m2

**50.05.0340 Stahlkonstruktion vorbereiten Gesamtfläche*Strahlen Werk*Sa 2 1/2**
StL-Nr. 1121811299910191
Stahlkonstruktion nach Leistungsbeschreibung des AG für
Korrosionsschutz vorbereiten.
Bauteil = '4x Nischenarmierung'
Oberfläche 'Rohmaterial'
Gesamtfläche.
Verfahren = Strahlen im Werk.
Strahlmittel = 'Nach Wahl des AN bzw. nach vom AN gelieferten Stahl'
Oberflächenvorbereitungsgrad Sa 2 1/2,
DIN EN ISO 12944-4, Teil 4.
Menge: 770,000 m2

**50.05.0350 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '4x Nischenarmierung'
Teilfläche = 'Alle bewitterten Flächen (bei betonberührten Flächen Randstreifen von 5 cm mitbeschichten) gesamtes System, betonzugewandte Flächen grundbeschichten'
Eine Grundbeschichtung im Werk.
Zwischen- und Deckbeschichtung im Werk.
Auftragen = 'Airless/Pinsel/Rolle'
Beschichtungssystem = 'Systeme 3/4'
Menge: 770,000 m2

**50.05.0360 Stahlkonstruktion vorbereiten Gesamtfläche*Strahlen Werk*Sa 2 1/2**
StL-Nr. 1121811299910191
Stahlkonstruktion nach Leistungsbeschreibung des AG für
Korrosionsschutz vorbereiten.
Bauteil = '4x Kopfarmierung'
Oberfläche 'Rohmaterial'
Gesamtfläche.
Verfahren = Strahlen im Werk.
Strahlmittel = 'Nach Wahl des AN bzw. nach vom AN gelieferten Stahl'
Oberflächenvorbereitungsgrad Sa 2 1/2,
DIN EN ISO 12944-4, Teil 4.
Menge: 10,000 m2

**50.05.0370 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '4x Kopfarmierung'
Teilfläche = 'Alle bewitterten Flächen (bei betonberührten Flächen Randstreifen von 5 cm mitbeschichten) gesamtes System, betonzugewandte Flächen grundbeschichten'
Eine Grundbeschichtung im Werk.
Zwischen- und Deckbeschichtung im Werk.
Auftragen = 'Airless/Pinsel/Rolle'
Beschichtungssystem = 'Systeme 3/4'
Menge: 10,000 m2

**50.05.0380 Stahlkonstruktion vorbereiten Gesamtfläche*Strahlen Werk*Sa 2 1/2**
StL-Nr. 1121811299910191
Stahlkonstruktion nach Leistungsbeschreibung des AG für
Korrosionsschutz vorbereiten.
Bauteil = '2x Panzerung Betriebsauslässe'
Oberfläche 'Rohmaterial'
Gesamtfläche.
Verfahren = Strahlen im Werk.
Strahlmittel = 'Nach Wahl des AN bzw. nach vom AN gelieferten Stahl'
Oberflächenvorbereitungsgrad Sa 2 1/2,
DIN EN ISO 12944-4, Teil 4.
Menge: 290,000 m2

**50.05.0390 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '2x Panzerung Betriebsauslässe'
Teilfläche = 'Alle bewitterten Flächen (bei betonberührten Flächen Randstreifen von 5 cm mitbeschichten) gesamtes System, betonzugewandte Flächen grundbeschichten'
Eine Grundbeschichtung im Werk.
Zwischen- und Deckbeschichtung im Werk.
Auftragen = 'Airless/Pinsel/Rolle'
Beschichtungssystem = 'Systeme 3/4'
Menge: 290,000 m2

**50.05.0400 Stahlkonstruktion vorbereiten*Strahlen Werk*Sa 2 1/2**
StL-Nr. 1121811299990191
Stahlkonstruktion nach Leistungsbeschreibung des AG für
Korrosionsschutz vorbereiten.
Bauteil = '4x Lagerungs- und Führungskonstruktion'
Oberfläche 'Rohmaterial'
Teilfläche = 'Gesamte Bauteiloberflächen, außer Lauf-/Pass- und Dichtflächen'
Verfahren = Strahlen im Werk.
Strahlmittel = 'Nach Wahl des AN bzw. nach vom AN gelieferten Stahl'
Oberflächenvorbereitungsgrad Sa 2 1/2,
DIN EN ISO 12944-4, Teil 4.
Menge: 68,000 m2

**50.05.0410 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '4x Lagerungs- und Führungskonstruktion'
Teilfläche = 'Alle bewitterten Flächen (bei betonberührten Flächen Randstreifen von 5 cm mitbeschichten) gesamtes System, betonzugewandte Flächen grundbeschichten, Lauf-/Dicht- und Passflächen nicht beschichten, Vergütungsstahloberflächen von Laufrollen, Achsen, Haupt- und Nebenführungsleisten ausgenommen und in nächster Position beschrieben'
Eine Grundbeschichtung im Werk.
Zwischen- und Deckbeschichtung im Werk.
Auftragen = 'Airless/Pinsel/Rolle'
Beschichtungssystem = 'Systeme 3/4'
Menge: 15,000 m2

**50.05.0420 Stahlkonstruktion beschichten**
StL-Nr. 1121831299999999
Stahlkonstruktion nach Leistungsbeschreibung des AG mit
Beschichtungssystem, lt. "Liste der empfohlenen Be-
schichtungssysteme für den Stahlwasserbau" (www.baw.de)
versehen.
Kanten, Ecken, Schweißnähte, Niet- und Schraubenverbindungen sowie schwer zugängliche Bereiche vorstreichen.
Angaben im Bieterangaben-Verzeichnis über
Stofflieferbezeichnung '....................................................'.
Bauteil = 'Führungsrollen, Achsen, Haupt- und Nebenführungsleisten Werkstoff 1.6580'
Teilfläche = 'Alle bewitterten Flächen (bei betonberührten Flächen Randstreifen von 5 cm mitbeschichten) gesamtes System, betonzugewandte Flächen grundbeschichten, Lauf-/Dicht- und Passflächen nicht beschichten'
Anzahl und Ausführungsort der Grundbeschichtungen '1x GB 1K-PUR Eisenglimmer oder EP-Eisenglimmer'
Anzahl und Ausführungsort der Deckbeschichtungen 'mind. 2x DB 1K-PUR oder EP'
Auftragen = 'Airless/Pinsel/Rolle'
Beschichtungssystem = 'System F'
Menge: 53,000 m2

**50.05.0430 Stahlkonstruktion vorbereiten*Strahlen Werk*Sa 2 1/2**
StL-Nr. 1121811299990191
Stahlkonstruktion nach Leistungsbeschreibung des AG für
Korrosionsschutz vorbereiten.
Bauteil = '4x Kardanik'
Oberfläche 'Rohmaterial'
Teilfläche = 'Gesamte Bauteiloberflächen, außer Lauf-/Pass- und Dichtflächen'
Verfahren = Strahlen im Werk.
Strahlmittel = 'Nach Wahl des AN bzw. nach vom AN gelieferten Stahl'
Oberflächenvorbereitungsgrad Sa 2 1/2,
DIN EN ISO 12944-4, Teil 4.
Menge: 9,000 m2

**50.05.0440 Stahlkonstruktion beschichten Eine Besch.i.Werk*Zw+DbBesch.i.Werk**
StL-Nr. 1121831299912999
Stahlkonstruktion nach Leistungsbeschreibung des AG mit
Beschichtungssystem, lt. "Liste der empfohlenen Be-
schichtungssysteme für den Stahlwasserbau" (www.baw.de)
versehen.
Kanten, Ecken, Schweißnähte, Niet- und Schraubenverbindungen sowie schwer zugängliche Bereiche vorstreichen.
Angaben im Bieterangaben-Verzeichnis über
Stofflieferbezeichnung '....................................................'.
Bauteil = '4x Kardanik'
Teilfläche = 'Gesamte Bauteiloberflächen, außer Lauf-/Pass- und Dichtflächen'
Eine Grundbeschichtung im Werk.
Zwischen- und Deckbeschichtung im Werk.
Auftragen = 'Airless/Pinsel/Rolle'
Beschichtungssystem = 'Systeme 3/4'
Menge: 9,000 m2

**50.05.0450 Stahlbauteil verzinken**
Stahlbauteil nach Unterlagen des AG verzinken.
Verbindungsmittel nach DIN EN ISO 965-4, Teil 10,
feuerverzinkt.
Feuerverzinkte Fläche nicht mit Öl bzw. Fett behandeln.
Bauteilvorbereitung durch geeignetes Reinigungsverfahren
Bauteil = Arbeitsbühnen + Leitern
Verzinkungsart = Feuerverzinkung nach DIN EN ISO 14713-Teil 2 und DIN EN ISO 12944-3, bzw. ZTV-W
Ausführung im Werk
Menge: 62,000 m2

**50.05.0460 Stahlbauteil verzinken**
Stahlbauteil nach Unterlagen des AG verzinken.
Verbindungsmittel nach DIN EN ISO 965-4, Teil 10,
feuerverzinkt.
Feuerverzinkte Fläche nicht mit Öl bzw. Fett behandeln.
Bauteilvorbereitung durch geeignetes Reinigungsverfahren
Bauteil = 2x Steckgeländer Oberseite Verschluss
Verzinkungsart = Feuerverzinkung nach DIN EN ISO 14713-Teil 2 und DIN EN ISO 12944-3, bzw. ZTV-W
Ausführung im Werk
Menge: 88,000 m2

**50.05.0470 Stahlbauteil verzinken**
Stahlbauteil nach Unterlagen des AG verzinken.
Verbindungsmittel nach DIN EN ISO 965-4, Teil 10,
feuerverzinkt.
Feuerverzinkte Fläche nicht mit Öl bzw. Fett behandeln.
Bauteilvorbereitung durch geeignetes Reinigungsverfahren
Bauteil = 4x Kopplung Antrieb
Verzinkungsart = Feuerverzinkung nach DIN EN ISO 14713-Teil 2 und DIN EN ISO 12944-3, bzw. ZTV-W
Duplexbeschichtung nach Unterlagen des AG
Reibungsbereich nur Verzinken.
Ausführung im Werk
Menge: 40,000 m2

**50.05.0480 Rechen, stählern, einbauen**
Stählernen Rechen, ausbaubar, mit Auflagerrahmen, Ve-
rankerungs- und Befestigungsteilen nach Zeichnung und Unterlagen des AG entsprechend statischen und konstruktiven Erfordernissen, herstellen, zur Baustelle liefern und einbauen.
Höhe: ca. 1,80 m
Breite: ca. 11,10 m
Stabquerschnitt:  6 mm
lichter Stababstand: 10 cm
Bauart: geschweißt + geschraubt, mit Zwischenabstützungen
Material: S355J2+N
Korrosionsschutz Feuerverzinken
Menge: 1,000 St

#### Abschnitt 50.06 Inbetriebsetzen, Probebetrieb, Validierung, Schulung, Konformitätserklärung, Inbetriebnahme, Abnahme

**50.06.0010 Inbetriebsetzung**
StL-Nr. 2421692399
Herstellen und Prüfen der bestimmungsgemäßen Funktion,
gemeinsame Inbetriebsetzung der Anlagenteile durch die
beteiligten Fachgewerke gemäß Leistungsbeschreibung und ZTV-W LB 216/1 und ZTV-W LB 216/2.
Für = 'Gesamte Anlage Gewässerdurchlass, Bahndurchlass, Betriebsauslass'
Menge: 1,000 Psch

**50.06.0020 Funktionsprüfung Funktpr.Trocken*Funkpr.Stb.Mb.Et.**
StL-Nr. 2421692816
Sicht-, Qualitäts- und Funktionsprüfung der betriebsfertig montierten und in Betrieb gesetzten Anlagen
und Anlagenteile durch den AN gemäß ZTV-W LB 216-1 und
ZTV-W LB 216-2, Leistungsbeschreibung und dem vom AN
aufgestellten und vom AG genehmigten Ablaufplan.
Beistellung erforderlicher Prüf- und Messgeräte sowie
erforderliches Fachpersonal des AN. Erstellen und
Übergeben einer Prüf- und Messdokumentation.
Funktionsprüfung im Trockenen.
Für den Stahlbau, Maschinenbau und die
elektrotechnische Ausrüstung.
Menge: 1,000 Psch

**50.06.0030 Funktionsprüfung Funktpr. Nass*Funkpr.Stb.Mb.Et.**
StL-Nr. 2421692826
Sicht-, Qualitäts- und Funktionsprüfung der betriebsfertig montierten und in Betrieb gesetzten Anlagen
und Anlagenteile durch den AN gemäß ZTV-W LB 216-1 und
ZTV-W LB 216-2, Leistungsbeschreibung und dem vom AN
aufgestellten und vom AG genehmigten Ablaufplan.
Beistellung erforderlicher Prüf- und Messgeräte sowie
erforderliches Fachpersonal des AN. Erstellen und
Übergeben einer Prüf- und Messdokumentation.
Funktionsprüfung unter Wassereinwirkung.
Für den Stahlbau, Maschinenbau und die
elektrotechnische Ausrüstung.
Menge: 1,000 Psch

**50.06.0040 Validierung der Gesamtanlage**
StL-Nr. 2421694099
Validierung der Gesamtanlage nach DIN EN ISO 13849 und
DIN EN 12100 und auf der Grundlage der Risikobeurteilung nach Maschinenrichtlinie. Die Validierung erfolgt
durch eine Kombination aus Analyse und Prüfverfahren
an der fertigen Anlage vor Ort und ist vollumfänglich
zu dokumentieren. Sie dient der Prüfung der umgesetzten Maßnahmen und Abschluss des Konformitätsbewertungsverfahrens. Geänderte Systeme sind neu zu
validieren. Die Validierung ist durch eine zweite,
sachkundige Person durchzuführen.
Für 'Gesamte Anlage Gewässerdurchlass, Bahndurchlass, Betriebsauslass'
Menge: 1,000 Psch

**50.06.0050 Schulung durchführen**
Schulung für Personal des AG gemäß
Leistungsbeschreibung durchführen,
einschließlich Aufstellen eines Schulungsprogramms,
Schulungsunterlagen für jeden Teilnehmer in Papier,
sowie 1x digital.
Schulungsinhalte und -unterlagen sind vorab mit dem
AG abzustimmen. Protokollierung der Schulung,
Schulungsbestätigung/Zertifikat für jeden Teilnehmer.
Festlegung der Schulungstermine in Abstimmung mit d. AG
Zielgruppe =  Bedien- und Service-/Wartungspersonal
Schulungsobjekt =  Gesamte Anlage Gewässerdurchlass, Bahndurchlass, Betriebsauslass
Menge: 1,000 Psch

**50.06.0060 Einweisung des Fachpersonals**
Durchführung der Einweisung des Fachpersonals des AG
in den Betrieb und in die Wartung der Anlage durch das
Fachpersonal des AN.
Einweisung in Gesamte Anlage Gewässerdurchlass, Bahndurchlass, Betriebsauslass
Menge: 1,000 Psch

**50.06.0070 Probebetrieb**
StL-Nr. 242169489000
Durchführung des vollständigen Betriebsablaufes
der funktionsgeprüften unbeanstandeten Anlage
durch das Fachpersonal des AN gemäß Leistungsbeschreibung und dem vom AN aufgestellten und
vom AG genehmigten Ablaufplan. Erstellen und
Übergeben einer Prüf- und Messdokumentation.
Durchführung des Probebetriebs für 'Gesamte Anlage Gewässerdurchlass, Bahndurchlass, Betriebsauslass'
Menge: 1,000 Psch

**50.06.0080 Inverkehrbringen Maschine Konform.erkl.**
StL-Nr. 2421695301
Inverkehrbringen der Maschine nach Maschinenrichtlinie.
Nach DIN EN ISO 12100 sind auf Grundlage
der Risikobeurteilung die Schutzmaßnahmen
1. Inhärent sichere Konstruktion
2. Technische und ergänzende Schutzmaßnahmen
3. Benutzerinformationen
durchzuführen. Die Schutzmaßnahmen überprüfen.
Nach Abschluss die CE Kennzeichnung anbringen.
EG Konformitätserkl. erst. für vollständige Maschine.
Menge: 1,000 Psch

**50.06.0090 Inbetriebnahme und Abnahme**
Abnahme der Anlage erfolgt durch den AG, nachdem alle Leistungen vollständig erbracht wurden.
Der Abnahmetermin ist mit dem AG min. 2 Wochen im Voraus abzustimmen.
Übergabe aller übergabepflichtigen Dokumente an den AG.

Die Inbetriebnahme erfolgt durch den AG nach erfolgreicher Abnahme.
Menge: 1,000 Psch

### Bereich 60 Technische Ausrüstung

### Bereich 70 Gleisbau

*Hinweis: Allgemeiner Hinweis*
Hinweis: Sofern nicht in den einzelnen Positionen eindeutig anders beschrieben, ist der AN damit beauftragt, alle erforderlichen Einbaumaterialien in der nach aktuellen Normen geforderten Qualität, selbst bei den Herstellern zu bestellen, dort abzuholen und zum Einbauort zu transportieren. Es werden keine Materialien durch den AG bestellt und dem AN zur Verfügung gestellt.
Die Beschaffung der Materialien ist die die Einheitspreise entsprechend einzukalkulieren.

#### Abschnitt 70.01 Allgemeine Leistungen Infrastruktur: Technische Bearbeitung

**70.01.0010 Werks- und Detaiplanung**
Alle für die ausgeschriebenen Arbeiten notwendigen
Planungsleistungen zur Erbringung der Werksleistung für das Bauwerk sowie alle sonstigen Gewerke. Erstellung der entsprechenden Planunterlagen.
Soweit nicht in anderen
Titeln gesondert aufgeführt. Unterlagen 1* digital,
'4'* in Papierform zur Prüfung liefern,
Prüfungsanmerkungen einarbeiten, nach Gleichstellung
1* digital, 1 Original und
'4' Kopien an AG liefern.
Digitale Unterlagen im Format PDF/A-1b (Level B)
gemäß ISO 19005-1, Papierformate gemäß DIN-Norm 476
bzw. EN ISO 216.

Unter anderem sind folgende Unterlagen zu erstellen:
- Werks- und Detailplanung,
- statische Berechnung,
- Objektübergreifende, integrierte Bauablaufplanung,
- Koordination des Gesamtprojekts,
- Vervollständigung der Ausführungsplanung während der Objektausführung,
- Aufstellen von Ablauf- und Netzplänen
- etc.
Menge: 1,000 Psch

**70.01.0020 Beweissicherung an Gleisen**
Bestandsaufnahme zur Beweissicherung an Gleisen im
Bereich der Baumaßnahme durchführen. Aufmaß der
Schienenoberkanten und des Gleisquerschnittes (bis zum
Schotterfußpunkt) des angrenzenden Gleises nach Höhe
und Lage im Rasterabstand von
'5,00'm -vor und
nach den Gründungsarbeiten durch einen unabhängigen
Vermessungsingenieur. Einschließlich Protokollierung
und Übergabe an den AG vor Beginn der Bauarbeiten auf der Baustelle. Abgerechnet wird pro laufenden
Meter Gleis, nicht die Anzahl der Messpunkte.
Unterlagen sind jeweils
'3'-fach in Papierform und
1-fach digital zu liefern. Digitale Unterlagen im
Format PDF, Fotos im Format JPG (Bildgröße mind. 900 x
600 Pixel), Papierformate gemäß DIN-Norm 476 bzw. EN
ISO 216
Menge: 300,000 m

**70.01.0030 Bauzeitenplan aufstellen*Balkenpl. Format nach VU**
StL-Nr. 1420240390199109
Bauzeitenplan mit einer Aufgliederung in Planung,
Lieferung, Herstellung, ggf. Montage und Erprobung nach
Abschnitten des LV prüffähig aufstellen.
Abhängigkeiten der Vorgänge darstellen.
Vereinbarte Termine und Abläufe berücksichtigen
für 'Gleisbauarbeiten'
als Balkenplan
Fortschreibung 'quartalsweise oder auf Aufforderung des AG'
Lieferung digital in Dateiformat/Version = 'mpp'
Lieferung digital im Archiv-/Druckformat nach
Vertragsunterlagen
Lieferung 'in Papier Weiß 2-fach'
Menge: 1,000 Psch
Leistungsbereichkatalog: 202 KatLB

#### Abschnitt 70.02 Allgemeine Leistungen Infrastruktur: Baustelleneinrichtung

*Hinweis: Hinweis*
Nachfolgende Positionen gelten für den gesamten Leistungsbereich soweit nicht in anderen Titeln separat beschrieben.
TLKNr: Muster-LV/00/01.02.

**70.02.0010 Baustellenlogistik**
Zu- und Abführung von Baumaschinen und Personal,
Durchführung aller notwendigen Transporte zwischen
Übergabe-/Güterverkehrs- und Einbaustelle sowie
Montage-/Demontageplatz und Verwendungsstelle
einschließlich aller Transportmittel und Personal
einschließl. Rangierbegleiter und Triebfahrzeugführer
sowie Telekommunikationsmöglichkeiten für alle
Beteiligte und inkl. Fahrplänen und Überwachung des
Zuglaufs von Material, Transportmitteln und
gleisgebundenen Maschinen. Alle zur
Leistungserbringung erforderlichen Be- und
Entlade-arbeiten sind einzurechnen und werden nicht
gesondert vergütet. Vorbereiten, Erstellen und
Aktualisieren des Betriebs-ablaufplanes einschließlich
aller erforderlichen Einsatzpläne.
Menge: 1,000 Psch

**70.02.0020 Baustelle einrichten**
Geräte, Großgeräte, Werkzeuge und sonstige
Betriebsmittel, die zur vertragsgemäßen Durchführung
der Bauleistungen erforderlich sind, auf die Baustelle
bringen, bereitstellen und soweit der Geräteeinsatz
nicht gesondert vergütet wird, betriebsfertig
aufstellen einschl. der dafür notwendigen Arbeiten,
die erforderlichen festen Anlagen herstellen.
Baubüros, Unterkünfte, Werkstätten, Lagerschuppen und
dgl., soweit erforderlich, antransportieren, aufbauen
und einrichten. Strom-, Wasser-, Fernsprechanschluss
sowie Entsorgungseinrichtungen und dgl. für die
Baustelle, soweit erforderlich, herstellen. Bei Bedarf
Lagerplätze, Montage-/ Demontageflächen, sonstige
Platzbefestigungen, notwendige Eingleisstellen und
Wege im Baustellenbereich anlegen. Beseitigung von
Aufwuchs für die Baustelleneinrichtung, soweit
erforderlich, ausführen. Flächen beschaffen, sofern
die vom AG zur Verfügung gestellten nicht ausreichen.
Soweit nicht für bestimmte Leistungen für das
Einrichten der Baustelle gesonderte Positionen
enthalten sind, gilt die Pauschale für alle Leistungen
dieser Ausschreibung. Vom AN ist vor Baubeginn ein
Baustelleneinrichtungsplan aufzustellen und mit dem AG
abzustimmen. Oberbodenarbeiten sind einzurechnen und
werden nicht gesondert vergütet.
Menge: 1,000 Psch

**70.02.0030 Baustelleneinrichtung vorhalten**
Vorhalten, Unterhalten und Betreiben der Anlagen und
Einrichtungen, einschl. Mieten, Pacht, Gebühren und
dgl., die für die Baustelle notwendig sind und nicht
mit den Einheitspreisen anderer Teilleistungen
vergütet werden. Beleuchtung, Wasser und Strom
bereitstellen, Abwasser beseitigen. Vorhalten für die
vertraglich vereinbarte Gesamtbauzeit und die
Ausführung der ausgeschriebenen Leistungen. Abrechnung
der Pauschale erfolgt anteilig gemäß Baufortschritt.
Menge: 1,000 Psch

**70.02.0040 Baustelle räumen**
Baustelle von allen Geräten, Großgeräten, Anlagen,
Einrichtungen und dergl. räumen. Benutzte Flächen und
Wege entsprechend dem ursprünglichen Zustand unter
Wahrung der landschaftspflegerischen Belange
ordnungsgemäß herrichten. Verunreinigungen beseitigen.
Soweit nicht für bestimmte Bauleistungen das Räumen
der Baustelle als gesonderter Ansatz enthalten ist,
umfasst die Pauschale die Vergütung der
Baustellenräumung für alle Bauleistungen dieser
Ausschreibung. Oberbodenarbeiten sind einzurechnen und
werden nicht gesondert vergütet.
Menge: 1,000 Psch

#### Abschnitt 70.03 Gleisbauarbeiten: Interne Baustellenlogistik

**70.03.0010 Baustellenlogistik heran- abführen Baumaschinen Personal**
Baustellenlogistik,
Heran- und abführen von Baumaschinen und Personal, Transport von Abfällen und Stoffen,
schienengebundener Transport, zwischen Übergabe-/Güterverkehrsstelle und Verwendungsstelle sowie Gegenrichtung, einschl. Transportmittel (Wagen und Triebfahrzeug mit Betriebsstoffen), und Personal einschl. Rangierbegleiter und Triebfahrzeugführer (Tf),
einschl. Telekommunikationsmöglichkeiten für Beteiligte,
Gestellen aller Transportmittel, einschl. Fahrpläne und Überwachung des Zuglaufs von Material, Transportmittel und schienengebundenen Maschinen,
Vorbereiten, Erstellen und Aktualisieren des Betriebsablaufplanes einschl. aller erforderlichen Einsatzpläne,
Veranlassen und Überwachen der Abfuhr aller schienengebundener Transportmittel und Maschinen,
Baustellenlogistik gilt für Bauabschnitt dieses Loses.
Menge: 1,000 Psch
Leistungsbereichkatalog: 097 KatLB

#### Abschnitt 70.04 Gleisbauarbeiten: Absteckung und Abnahmemessung

**70.04.0010 Absteckung durchführen**
Absteckung durchführen,
nach Abstimmung mit dem Betreiber.
Durch den AN sind sämtliche Absteckleistungen, die zur
Durchführung der Baumaßnahme notwendig sind, in Eigenregie
durchzuführen. einschl. aller Nebenleistungen.
Der AG übergibt dem AN ein baustellennahes Festpunktfeld zur
Absteckung der Hauptachsen, Festpunkt- und Trassendaten
Im Format .KF (Festpunkte), .TRA (Trassen), .GRA (Gradienten)
Plandaten im digitalen Format .TIF, .DGN, .DWG, .PDF.
Der AG übergibt die Daten vor Baubeginn.
Die Festpunkte sind vor der Absteckung auf ihre unveränderte Lage und Höhe zu überprüfen. Sie sind während der Umbauarbeiten freizuhalten und zu sichern.
Menge: 440,000 m

**70.04.0020 Geodätische Abnahme Vermessung - Gleise**
Geodätische Abnahme Vermessung - Gleise
Durchführung der Geodätischen Abnahmevermessung im Bereich des Gleisumbaus mit den zum Umbau verwendeten Festpunkten und Trassen/Gradienten inkl. Erstellung und Übergabe der Messergebnisse nach Rücksprache mit dem Betreiber.

Die geodätische Abnahmevermessung muss von einem unabhängigen Vermessungsbüro durchgeführt werden. Das Vermessungsbüro darf nicht die Bauabsteckung durchgeführt haben.
Menge: 440,000 m

**70.04.0030 Hauptpunkte kennzeichnen**
Hauptpunkte kennzeichnen  Kennzeichnen der Hauptpunkte (UA, UE, BA, BW, BE, AA ,NW, AE ) der Gleistrasse dauerhaft, durch Anbringen von Aluschildern (90x 60x 2mm) mit Bohrung 30 mm und ausgestanzter Buchstaben, ALU- Plättchen mit ausgestanzter Markierung liefern und einbauen. Abkürzung der Hauptpunkte, Schrifthöhe 20 mm. Ausgestanztes ALU-Plättchen befestigen an Haken- oder Schwellenschraube.

Gilt für die Gleisanlage dieses Loses
Menge: 16,000 St
Leistungsbereichkatalog: 097 KatLB

#### Abschnitt 70.05 Gleisbauarbeiten: Zusammenhangsarbeiten (Herrichten Fläche, Vorarbeiten)

**70.05.0010 Bereitstellungsplatz einrichten räumen**
Bereitstellungsplatz einrichten und räumen, für Stoffe Zuordnung Z 0 (uneingeschränkter Einbau).

Bereitstellungsplatz vorhalten, Vorhaltedauer ein Monat, für Stoffe Zuordnung Z 0 (uneingeschränkter Einbau).

bis 4 Wochen nach letzter Umbausperrung
Menge: 1,000 St
Leistungsbereichkatalog: 097 KatLB

**70.05.0020 Bereitstellungsplatz einrichten räumen**
Bereitstellungsplatz für Gleisjoche einrichten und räumen.
bis 4 Wochen nach letzter Umbausperrung
Menge: 1,000 St
Leistungsbereichkatalog: 097 KatLB

**70.05.0030 Bereitstellungsplatz einrichten räumen**
Bereitstellungsplatz für Altschotter, Unterbauschichten und Boden, einrichten und räumen, für Stoffe Zuordnung Z 2 (eingeschränkter Einbau mit definierten technischen Sicherungsmaßnahmen).

Abdeckung Boden und Haufwerk aus PE-Folie, Dicke 0,5 mm,

Bereitstellungsplatz vorhalten, Vorhaltedauer ein Monat, für Stoffe Zuordnung Z 2 (eingeschränkter Einbau mit definierten technischen Sicherungsmaßnahmen).

bis 4 Wochen nach letzter Umbausperrung
Menge: 1,000 St
Leistungsbereichkatalog: 097 KatLB

**70.05.0040 Montage-/Demontageplatz einrichten räumen**
Verfahrensabhängigen Montage-/Demontageplatz für Gleisjoche einrichten und räumen.

Montage-/Demontageplatz vorhalten, Vorhaltedauer ein Monat, für Stoffe Zuordnung Z 0 (uneingeschränkter Einbau).
Menge: 1,000 St
Leistungsbereichkatalog: 097 KatLB

**70.05.0050 Baugelände abräumen Aufwuchs H 200-300cm**
Baugelände abräumen, von Aufwuchs, Bewuchshöhe über 200 bis 300 cm, Schnittstelle auf Höhe der Geländeoberfläche, Schlagabraum häckseln und auf dem Baugelände verteilen.
Menge: 4800,000 m2
Leistungsbereichkatalog: 003 KatLB

**70.05.0060 Bäume fällen**
Bäume fällen, höchstens 0,25 m über GOK absägen,
Wurzelstöcke roden. Gemessen wird der Durchmesser 1 m
über GOK. Durchmesser über
'0,10 bis 0,70 m'. Wurzellöcher mit
geeignetem Boden verfüllen. Boden liefern. Gesamtes
Holz, Wurzelstöcke und Schlagabraum der nachweislichen
Verwertung nach Wahl des AN zuführen.
Menge: 200,000 St

**70.05.0070 Wurzelstöcke bereits gefällter Bäume roden**
Wurzelstöcke bereits gefällter Bäume roden.  Gemessen
wird der Durchmesser an der Schnittstelle, im
Regelfall 0,25 m über GOK. Durchmesser über
'0,1 bis 0,7 m'. Wurzellöcher mit geeignetem Boden verfüllen.
Boden liefern. Gesamtes Rodungsgut der nachweislichen
Verwertung nach Wahl des AN zuführen.
Menge: 200,000 St

**70.05.0080 Planierarbeiten in Gleisen**
Planierarbeiten in Gleisen, vor Abladen der Langschienen.
Abrechnung erfolgt nach Gleislänge.
Menge: 440,000 m
Leistungsbereichkatalog: 097 KatLB

**70.05.0090 Schiene liefern und abladen**
S49-Schiene beim Hersteller bestellen, abholen, zum Umbaubereich transportieren und abladen, von Bahnwagen, abladen mit kompatibler Ladevorrichtung AN, im Baustellenbereich, neben dem Gleis lagern, Schiene gegen Verrutschen, Verschieben und Verkanten sichern, Schienenlänge über 30 bis 60 m.

Alle erforderlichen Fahrzeuge und Geräte stellt der AN.
Menge: 880,000 m
Leistungsbereichkatalog: 097 KatLB

**70.05.0100 Schiene in Längsrichtung verziehen L 10-50m**
Schiene in Längsrichtung verziehen, Schienenlänge über 30 bis 60 m, über 10 bis 50 m.
Menge: 880,000 m
Leistungsbereichkatalog: 097 KatLB

**70.05.0110 Schwelle abladen**
Y-Stahlschwellen bei Hersteller bestellen, abholen, zum Umbaubereich transportieren und ablatten.
Schwellen, aufgeplattet, abladen, von Bahnwagen, im Baustellenbereich, neben dem Gleis lagern, Schwellenlänge bis 2m.

Alle erforderlichen Fahrzeuge und Geräte stellt der AN.
Menge: 420,000 St
Leistungsbereichkatalog: 097 KatLB

**70.05.0120 Randweg herstellen B 70cm T bis 8cm abdecken verdichten Brechsand D 8cm**
Rangier- oder Zwischenweg profilgemäß herstellen, mittlere Wegbreite 70 cm, Abtrag auf Bahnwagen des AN laden, Abtragtiefe bis 8 cm, abdecken und verdichten mit Brechsand, Körnung 0/8 mm, Dicke in verdichtetem Zustand bis 8 cm.

Inkl. Lieferung des Einbaumaterials

Zulässige mineralische Ersatzbaustoffe gemäß EBV Anlage 2

Bodenmaterial der Klassen 0 (BM-0), F0 (BM-F0), Baggergut der Klassen 0 (BG-0), F0 (BG-F0); Gleisschotter der Klasse 0 (GS-0)
Menge: 880,000 m
Leistungsbereichkatalog: 097 KatLB

**70.05.0130 Kabeltrog Gr. II Einbau in Randweg**
Kabeltrog Gr. II mit innenliegenden Deckeln mit DB InfraGO -Produktfreigabe als Kabeltrog oder -HPQ  liefern und einbauen.
Material- und Ausführungsvariante 'vollständig aus Betonfertigteilen / mit Betonfertigteildeckel'.
Einbau in Randwegen mit Schutzschicht und einer speziellen Dräainage in anlehnung an DB-Richtlinie "Ril 836.4101, Bild 1". Einschließlich allernotwendigen Schotter- und Erdarbeiten.
Überschüssiges Material ist auf Flächen des AN zu
transportieren, zur Beprobung abzulegen und bis zum
Wiedereinbau bzw. der weiteren Verwertung zwischenzulagern.
DieDeckel sind in Abstimmung mit dem AG gemäß Herstellerangaben zu montieren, einschließlich aller erforderlichen Hilfs- und Nebenarbeiten.
Stirnseitig wird der Kabeltrog bei km 23,000 mit einem senkrecht aufgestellten Betonelement verschlossen. Dies ist einzukalkulieren.
Menge: 164,000 m

**70.05.0140 Anhebungsbausatz 30° für Kabelkanal Gr. II i. F.**
Anhebungsbausatz 30° für Kabelkanal Gr. II i. F. mit
innenliegenden Deckeln aus Stahlbetonfertigteilen,
Beton C 30/37 nach EN 206-1, Ausführung gemäß
BZA-Zeichnung S 4201.05.2 und S 4201.06.2 liefern und
einbauen lichte Länge 500/425 mm lichte Breite 240 mm
lichte Tiefe 155 mm Anhebungsbausatz 30° für
Kabelkanal Gr. II i. F. bestehend aus: - 2 Stück
Kabeltrogteilstück mit Schrägschnitt 15° - 2 Stück
Deckel mit Schrägschnitt 15° Einbau in Rand-, Zwischen
und Rangierwegen nach DS 899/4 Abs. 90 in der Neigung
des Planums, Abschluss Kabeltrog mit OK Planum bzw. OK
Schwelle. Einbau in wasserdurchlässigem KG 2-Material
nach Ril 836. Einschließlich aller gemäß
BZA-Zeichnungen notwendigen Erdarbeiten.
Überschüssiges Material ist auf Flächen des AN zu
transportieren, zur Beprobung abzulegen und bis zum
Wiedereinbau bzw. der weiteren Verwertung
zwischenzulagern. "
Menge: 5,000 St

**70.05.0150 Schachtanschlussbausatz Ausführung 3, Betonkabelkanal Gr. II i. F.**
Schachtanschlussbausatz Ausführung 3 aus
Stahlbetonfertigteilen, bewehrt, Beton C 35/45 nach EN
206-1, Einführungstiefe 120 cm, liefern und einbauen
Länge 156 cm Breite 85 cm Einführungstiefe 120 cm
Schachtanschlussbausatz Ausführung 3 bestehend aus: -
1 Stück Anschlussstück Teil 3 mit Anschlussöffnung für
Betonkabelkanal Gr. II i. F. - 3 Stück Deckel 75/50/6
cm, bewehrt für 10 kN Belastung - 3 lfm Teerstrick o
12 mm als Deckelauflage Gewicht 0,8 kg/lfm
einschließlich aller notwendigen Erdarbeiten und
Verbau entsprechend statischen und konstruktiven
Erfordernissen nach Wahl des AN, überschüssiges
Material ist auf Flächen des AN zu transportieren, zur
Beprobung abzulegen und bis zum Wiedereinbau bzw. der
weiteren Verwertung zwischenzulagern. "
Die Elemente sind an der Unterseite so auszuführend, dass eine ausreichende Entwässerung gewärleistet ist.
Menge: 2,000 St

#### Abschnitt 70.06 Gleisbauarbeiten: Oberbauarbeiten - Schotteroberbau inkl. Rückbau

*Hinweis: Gleiserneuerung Einzelschwellen*
Gleiserneuerung Einzelschwellen
TLKNr: DB Netz/41.1/10.40.

**70.06.0010 Schiene lösen aufnehmen**
Schiene von den Schwellen lösen und aufnehmen, im direkten Zusammenhang mit den Umbauarbeiten, Schienen zum Verschrotten trennen, Kleineisenteile sammeln, sortieren und versandfertig verladen, Hebe- und Fahrzeuge stellt der AN.

Schiene aufladen, transportieren und abladen, auf LKW, vom AN beigestellt, im Baustellenbereich, verteilt neben dem Gleis gelagert
Menge: 880,000 m
Leistungsbereichkatalog: 097 KatLB

**70.06.0020 Schwelle aufnehmen verladen**
Schwelle aus dem Gleisbett aufnehmen, versandfertig verladen auf LKW, vom AN beigestellt, im direkten Zusammenhang mit den Umbauarbeiten.

einschließlich Zwischenlagen im Baufeld aufsammeln / in Säcken sortiert zur Bereitstellungsfläche transportieren / Entsorgung durch den AN / AVV Schlüsselnummer "17 02 03 Kunststoff" für nicht gefährliche Bauabfälle

Inkl. Transport zum Entsorger
Menge: 740,000 St
Leistungsbereichkatalog: 097 KatLB

**70.06.0030 Gleis auf Verlegeplanum einbauen Schienen aufnehmen aufsetzen mont. an Gleis anschließen**
Gleis auf vorbereitetes Verlegeplanum einbauen, Schwellen seitlich gelagert, aufnehmen, verfahren, ablegen und ausrichten, Schienen seitlich gelagert, aufnehmen, aufsetzen, montieren und kraftschlüssig verspannen, Schienen mit Notlaschen verbinden und Stoßlücken herstellen, Schienenlänge über 30 bis 60 m, Anschluss an bestehendes Gleis herstellen, Übergangs- und Passschienen heranschaffen, ablängen, einbauen und verlaschen, Hebe- und Fahrzeuge stellt der AN.
Abgerechnet wird nach Gleislänge.
Menge: 305,000 m
Leistungsbereichkatalog: 097 KatLB

*Hinweis: Bettungsarbeiten*
Bettungsarbeiten
TLKNr: DB Netz/41.1/10.40.

**70.06.0040 Bettung aufn. verladen B 4,0-4,5m D 45-50cm**
Bettung auf dem Bahnkörper, Gleis abgebaut, maschinell aufnehmen und verladen, auf gleisloses Förderfahrzeug, freigelegte Unterbaukrone ebnen und verdichten, Bearbeitungsbreite über 4,0 bis 4,5 m, Dicke über 45 bis 50 cm, Fahrzeuge stellt der AN.

Abgerechnet wird nach Abtragprofil
Menge: 880,000 m3
Leistungsbereichkatalog: 097 KatLB

**70.06.0050 Bettung Gleisschotter entladen einbauen verd. Einbau Verlegeplanum EV2 50MPa B 3-4m D 25-30cm**
Bettung aus Gleisschotter, aus gleislosem Förderfahrzeug, entladen, einbauen, verdichten und in Schwellenmitte eine Vertiefung (Mittelrinne) herstellen, als Verlegeplanum, Unebenheiten des Oberflächenplanums innerhalb einer Messstrecke von 4 m nicht größer als 3 cm, Verformungsmodul mind. EV2 50 MPa, Bearbeitungsbreite über 3 bis 4 m, Dicke über 25 bis 30 cm, Stromaggregat und Bedienungspersonal stellt der AN.

Inkl. Bestellung der Materialien, der Abholung beim Erzeuger und Transport zum Umbaubereich.

Grundschotter bis 4cm unter Unterkannte neuer Schwelle

Fahrzeuge des AN

Abgerechnet wird nach Auftragprofil
Menge: 366,000 m3
Leistungsbereichkatalog: 097 KatLB

#### Abschnitt 70.07 Gleisbauarbeiten: Oberbauarbeiten - Feste Fahrbahn

*Hinweis: Feste Fahrbahn*
Für die Ausbildung der festen Fahrbahn wird in dem Betonkörper, welcher das küftige Dammbauwerk durchdringt, ein Schlitz je Schienenprofil eingelassen. Die Ausbildung der Schlitze ist in dem übergeordneten LV des Dammbauwerks enthalten.
Dieses LV beschreibt lediglich das Einlegen der Schiene und die Verwendung des Verdämmmaterials.

**70.07.0010 S49-Schienen in vorbereitete Schlitze einheben, ablegen und ausrichten. an Gleis anschließen**
S49-Schienen in vorbereitete Schlitze im Betonbauwerk einbauen, Schienen seitlich gelagert, aufnehmen, aufsetzen, montieren und kraftschlüssig verspannen, Schienen mit Notlaschen verbinden und Stoßlücken herstellen, Schienenlänge über 30 bis 60 m, Anschluss an bestehendes Gleis herstellen, Übergangs- und Passschienen heranschaffen, ablängen, einbauen und verlaschen, Hebe- und Fahrzeuge stellt der AN.
Abgerechnet wird nach Gleislänge.
Menge: 135,000 m
Leistungsbereichkatalog: 097 KatLB

**70.07.0020 Verguss der Hohlräume**
Verguss der Hohlräume zwischen S49-Schienen und dem Betonkörper. Der Verguss ist so zu gestalten, dass der Spurkranz der Schmalspurbahn nicht beeinträchtigt wird. Darüber hinaus ist der Verguss so zu wählen, dass er ausreichen elastisch ist, um den Anforderungen des Schienenverkehrs zu genügen. Außerdem muss das Material wasserbeständig sein, sodass auch im Einstaufall keine Schäden entstehen.
Anstatt einem Verguss können auch Kammerfüllelemente verwendet werden, wenn diese die beschriebenen Anforderungen erfüllen.
Die Wahl des Verdämmmaterials ist mit dem Betreiber, vor der Bestellung der Materialien, abzustimmen.

Inkl. Bestellung des Materials beim Hersteller und Lieferung zum Einbauort.

Abgerechnet wird nach Gleislänge.
Menge: 135,000 m
Leistungsbereichkatalog: 097 KatLB

#### Abschnitt 70.08 Gleisbauarbeiten: Stopf-/Richtarbeiten

**70.08.0010 Bettungsstoff abladen**
Bettungsstoff abladen, von Selbstentladewagen, im Baustellenbereich, verteilen.

Inkl. Bestellung der Materialien, der Abholung beim Erzeuger und Transport zum Umbaubereich.
Menge: 380,000 t
Leistungsbereichkatalog: 097 KatLB

**70.08.0020 Gleis heben Bettung verdichten 1.Stabil. Verschieb. 2.Stabil. Verschieb.**
Gleis heben, Bettung verdichten und stabilisieren, erste Stabilisierung, Schwellenfächer und Schwellen vor Kopf mit Schotter versehen, mit dem Stopf-Richtgang seitlich ausrichten, max. 30 mm Hebung je Durchgang und max. 20 mm Verschiebung je Durchgang, zweite Stabilisierung, Schwellenfächer und Schwellen vor Kopf mit Schotter versehen, mit dem Stopf-Richtgang seitlich ausrichten, max. 25 mm Hebung und max. 10 mm Verschiebung je Durchgang, die Hebungen nach den Stopfgängen des Gleises dürfen die Werte gemäß Ril 824.2200 nicht überschreiten, Bettungsquerschnitt herstellen,
Einschottern des Gleises wird gesondert vergütet.
Menge: 405,000 m
Leistungsbereichkatalog: 097 KatLB

**70.08.0030 Gleisrtg Verschiebew. Längsh. Hebew.**
Gleisrichtung vor Beginn der Arbeiten feststellen, Verschiebewerte für die Gleisrichtung festlegen und Längshöhe des Gleises feststellen, Hebewerte festlegen, Werte auf den Schwellen mit Ölkreide anschreiben.

Abschnitt Schotteroberbau inkl. 50m Anschlussgleis je Richtung
Menge: 405,000 m
Leistungsbereichkatalog: 097 KatLB

**70.08.0040 Gleis stopfen richten verdichten angeschriebene Werte Stopf-Richtmaschine**
Gleis stopfen, richten und verdichten, nach angeschriebenen Werten, mit kombinierter Stopf-Richtmaschine, Schwellen im Bereich behindernder Anlagen (Kontakte, Indusimagnete) mit Kraftstopfer stopfen, Hebe- und Verschiebemaße sind angeschrieben, Bettungsquerschnitt herstellen.

Abschnitt Schotteroberbau inkl. 50m Anschlussgleis je Richtung
Menge: 405,000 m
Leistungsbereichkatalog: 097 KatLB

#### Abschnitt 70.09 Gleisbauarbeiten: Schweißarbeiten

**70.09.0010 Schweißwulst mechanisch abarbeiten**
Schweißwulst mechanisch abarbeiten.
Menge: 30,000 St
Leistungsbereichkatalog: 097 KatLB

**70.09.0020 Spannungsausgleich Schienen längen Wärmegeräte**
Spannungsausgleich, Schienen längen mit Wärmegeräten des AN, Verspanntemperatur auf Solltemperatur, Lücke für Längenänderung herstellen und Winkellage der Schwellen berichtigen, einschl. Behandeln der Kleineisenteile mit Korrosionsschutzmittel während des endgültigen Verspannens, abgerechnet wird nach Schienenlänge.
Menge: 880,000 m
Leistungsbereichkatalog: 097 KatLB

**70.09.0030 Aluminotherm-Verbindungsschweißung SkV**
Aluminotherm-Verbindungsschweißung in Gleisen und Weichen mit kurzer Vorwärmung (SkV), als schwebender Stoß, Laschen ausbauen, Kleineisen im Bereich der Schweißung aus- und einbauen sowie verspannen, Zwischenlage aus- und einbauen, Vorbereiten und Herstellen der Schweißlücke, Schienenkopf profilgerecht schleifen, Schweißung und Schotterbett säubern, einschl. Schweißzusatzstoffe liefern, Schienenform 49 mit Schienenform 49, alle zugelassenen Schienenzugfestigkeiten.
Menge: 30,000 St
Leistungsbereichkatalog: 097 KatLB

**70.09.0040 Neuschiene maschinell bearbeiten T 0,3-0,6mm**
Neuschiene im Gleis maschinell bearbeiten, auf Strecken bis 160 km/h, Abtragtiefe über 0,3 bis 0,6 mm, Abrechnung nach Gleislänge.
Menge: 440,000 m
Leistungsbereichkatalog: 097 KatLB

#### Abschnitt 70.10 Erdbauarbeiten: Bodenaustausch

*Hinweis: Hinweis Oberboden*
Hinweis zum Oberboden:
Der Oberbodenabtrag wird übergeordnet im Abschnitt 10.02. dieses Leistungsverzeichnisses erfasst.

**70.10.0010 Bodenaustausch Material liefern**
Aushub für Bodenaustausch unter
'Dammaufstandsfläche' bei nicht ausreichend tragfähigem Untergund, Homogenbereich
gemäß geotechnischen Bericht profilgerecht lösen, laden, transportieren und fachgerecht auf Flächen des AN zwischenlagern. Trag- und verdichtungsfähiges, kornabgestuftes frostunempfindliches Material liefern, profilgerecht und lagenweise einbauen und verdichten.
Verdichtungsgrad
'DPr 97%'.
Abrechnung nach Abtragsprofilen. Die Verdichtung ist
in der Eigenüberwachung nachzuweisen. Dabei ist gemäß "Prüfkatalog für Eigenüberwachungs- und Kontrollprüfungen" des AG vorzugehen.

Inkl. bauzeitlicher Verbauarbeiten nach Wahl des AN.
Menge: 4000,000 m3

#### Abschnitt 70.11 Erdbauarbeiten: Damm

**70.11.0010 Planum Dammaufstandsfläche**
Herstellen und Verdichten des Planums der
Dammaufstandsfläche mit einer Ebenheit von
'3cm auf 4m' und einem
Verformungsmodul
'EV2'
'45MN/m2' nach Zeichnung.
Toleranz der Sollhöhe:
'3cm'.
Die Verdichtung ist in der Eigenüberwachung nachzuweisen. Dabei ist gemäß "Prüfkatalog für Eigenüberwachungs- und Kontrollprüfungen" des AG vorzugehen.
Menge: 2300,000 m2

**70.11.0020 Damm Material liefern**
Boden für Damm
'nach Rücksprache mit Betreiber', profilgerecht und
lagenweise in Damm einbauen und verdichten nach Zeichnung. Dammhöhe bis
'3 m'. Abrechnung nach Auftragprofilen. Bodengruppe und Verdichtungsgrad in Anlehnung an die DB Richtlinie: Ril 836.4101.
Die Verdichtung ist in der Eigenüberwachung nachzuweisen. Dabei ist gemäß "Prüfkatalog für Eigenüberwachungs- und
Kontrollprüfungen" des AG vorzugehen.
Menge: 1000,000 m3

**70.11.0030 Mulde Graben herstellen**
Mulde oder Graben am Dammfuß profilgerecht herstellen.
Homogenbereich gemäß geotechnischem Bericht.
Mulden- / Grabenbreite
'1,0m bis 1,6 m'.
Tiefe über
'0,3m'.
Sohlgefälle
'gemäß Neigung des Gleises' und flacher.
Überschüssiges Material ist auf Flächen des AN zu
transportieren, zur Beprobung abzulegen und bis zum
Wiedereinbau bzw. der weiteren Verwertung getrennt
nach Homogenbereichen zwischenzulagern.
Menge: 558,000 m

**70.11.0040 Böschungs-/Rettungstreppe Betonstufen**
Rettungstreppe 1,60m Stufenbreite in Anlehnung an
RZ Bösch 2 nach Planung AN bestehend aus:
- Betonblockstufen aus frost-/tausalzbeständigen
Betonfertigteilen - Auftrittshöhe / -breite 18/27cm
- Betongüte mind. C35/45 XC4, XD1, XF2'
- auf mind. 10cm dickem konstruktiv bewehrten
Unterbeton mind. C12/15 XF2
- inkl. ggf. notwendiger Sporne zur Gleitsicherung
- Fugen mit Zementmörtel verfüllen mind. CEM I, frost-/tausalzbeständig
- mit beidseitiger Einfassung aus Betonbordsteinen Tiefbord 8/25/100
- inkl. ggf. erforderlicher Schneid- und Anpassungsarbeiten
- auf gleichem Fundament wie Blockstufen,
- den Fundamentbeton als Rückenstütze mit einer Breite von 15 cm bis auf halbe Steinhöhe hochziehen inkl. der hierfür notwendigen Erdarbeiten und Lieferung aller Materialien herstellen.
Überschüssiges Aushubmaterial auf Bereitstellungsfläche transportieren und lagern.
Abgerechnet wird die Treppenlänge in der Neigung von der Vorderkante der untersten Stufe bis zur Vorderkante der obersten Stufe, ggf. erforderliche Podeste werden gesondert vergütet.
Menge: 5,000 m

#### Abschnitt 70.12 Erdbauarbeiten: Entwässerung und Versickerung

**70.12.0010 Bahngraben reprofilieren**
Bahngraben reprofilieren, Aushubtiefe bis maximal
'0,8 m', Abmessungen nach DIN 4124 in Anlehnung an den Bestand, Homogenbereich gemäß geotechnischem Bericht. Boden lösen, ausheben, seitlich zwischenlagern, Baugrubensohle planieren und verdichten, Überschüssiges Material ist auf Flächen des AN zu transportieren, zur Beprobung abzulegen und bis zum Wiedereinbau bzw. der weiteren Verwertung zwischenzulagern, Grabenböschungen nach Regelprofil profilieren.
Menge: 450,000 m

#### Abschnitt 70.13 Erdbauarbeiten: Schutz- und Tragschichten

**70.13.0010 Unterbau vorbereiten Schienen/Schwellen ausgebaut Unterbauschichten ausbauen**
Unterbau für Planumsverbesserung vorbereiten, bei ausgebauten Schienen und Schwellen, Gesamtabgrabungstiefe bis 80cm, gemessen von Schwellenoberkante, Ausbaubreite bis 6 m, Unterbauschichten ausbauen,
Abtrag auf LKW laden, auf Bereitstellungsplatz abladen, Oberfläche des freigelegten Bahnkörpers ebnen und verdichten, Verformungsmodul mind. EV2 20 MPa.

Einschließlich der erforderlichen Längs- und Quertransporte.

Hier nur Anteil Boden, bis 60cm Aushubtiefe

Abgerechnet wird nach Abtragprofil
Menge: 1300,000 m3
Leistungsbereichkatalog: 097 KatLB

**70.13.0020 Schutz- bzw. Tragschichten herstellen**
Baustoffgemisch für Schutz- bzw. Tragschichten gemäß Zeichnung einschließlich erforderlicher Nachweise liefern, profilgerecht und eben einbauen sowie verdichten: Baustoffgemisch:
'wasserdurchlässiges KG 2 gemäß DBS 918062'.
Dicke: '100 cm',
Einbau in '3 Lagen',
Verdichtungsgrad DPr = '100%'.
Die Verdichtung ist in der Eigenüberwachung nachzuweisen. Dabei  ist gemäß "Prüfkatalog für Eigenüberwachungs- und Kontrollprüfungen" des AG vorzugehen.
Menge: 2000,000 m3

**70.13.0030 Oberfläche Tragschicht für Oberbau**
Oberfläche der Tragschicht OFTS für Oberbau herstellen: Ev2 mind. '40 MN/m2'
Auf der OFTS dürfen keine Spurrillen verbleiben. Fertig gestellte Oberflächen dürfen nicht mehr befahren werden.  Die Verdichtung ist in der Eigenüberwachung nachzuweisen.
Dabei ist gemäß "Prüfkatalog für Eigenüberwachungs- und
Kontrollprüfungen" des AG vorzugehen.
Menge: 2000,000 m2

**70.13.0040 Schutz- bzw. Tragschichten herstellen - HGT**
Baustoffgemisch für Schutz- bzw. Tragschichten gemäß Zeichnung einschließlich erforderlicher Nachweise liefern, profilgerecht und eben einbauen sowie verdichten: Baustoffgemisch:
'Hydraulisch gebundene Tragschicht'.
Dicke: '60 cm',
Einbau in '2 Lagen',
Verdichtungsgrad DPr = '98%'.
Die Verdichtung ist in der Eigenüberwachung nachzuweisen. Dabei  ist gemäß "Prüfkatalog für Eigenüberwachungs- und Kontrollprüfungen" des AG vorzugehen.
Menge: 18,000 m3

**70.13.0050 Schutz- bzw. Tragschichten herstellen - HGT**
Baustoffgemisch für Schutz- bzw. Tragschichten gemäß Zeichnung einschließlich erforderlicher Nachweise liefern, profilgerecht und eben einbauen sowie verdichten: Baustoffgemisch:
'Hydraulisch gebundene Tragschicht'.
Dicke: '30 cm',
Einbau in '1 Lage',
Verdichtungsgrad DPr = '98%'.
Die Verdichtung ist in der Eigenüberwachung nachzuweisen. Dabei  ist gemäß "Prüfkatalog für Eigenüberwachungs- und Kontrollprüfungen" des AG vorzugehen.
Menge: 9,000 m3

#### Abschnitt 70.14 Erdbauarbeiten: Durchlässe / Querungen

**70.14.0010 Stahlbetonrohr Durchlass in offener Bauweise**
Rohrleitung aus Stahlbetonrohren DN
'500', Rohrform 'ohne Fuß' nach DIN EN 1916 und DIN V 1201 Typ 1 und der FBS-Qualitätsrichtlinie mit Rohrverbindungen aus Elastomer- Dichtungen nach DIN EN 681 und 4060 liefern und in offener Bauweise verlegen, einschließlich aller benötigten Formstücke, Rohrmaterialien einschließlich Statik. Die notwendigen Erdarbeiten einschließlich Verbau, Auflager,
Leitungszone,  filterstabilem Filtermaterial, Verfüllung etc.
'sind mit einzurechnen'. Auflager, Leitungszone und Rohrgrabenbreite nach DIN EN1610. Baulänge nach Wahl des AN. Verkehrslast
'nach Angabe des AG', Leitungsgrabentiefe bis
'2,50 m'.
Menge: 8,000 m

**70.14.0020 Böschungsstück für Stahlbetonrohr DN '(500)'**
Böschungsstück für Rohrleitung DN
'500' aus Stahlbeton nach DIN EN 1916-DIN V 1201 nach statischen und konstruktiven Erfordernissen herstellen. Bettung nach DIN EN 1610, Typ 1, Bettungsschicht aus Beton C12/15, einschließlich evtl. Schalung, mit Schubsicherung und Böschungssicherung.
Verlegung in vorhandenem Graben, Füllmaterial zum Verfüllen der Leitungszone liefern und einbauen.
Verlegetiefe bis
'2,50 m'.
Menge: 2,000 St

**70.14.0030 Abbruch bestehender Durchlass**
Abbruch bestehender Durchlass.
Rückbauverfahren nach Wahl des AN, Abbruchmaterial laden, zur Bereitstellungsfläche des AN transportieren, abladen und in Haufwerk lagern.
Die Erdarbeiten werden separat vergütet.
Menge: 8,000 m

**70.14.0040 Geländeanpassung Durchlass**
Anpassung des neuen Durchlasses an vorhandene Gräben inklusive Böschungen nach Angabe des AG nachprofilieren. Boden nach Homogenbereich
gemäß geotechnischem Bericht.
Menge: 10,000 m2

### Bereich 90 Wege

#### Abschnitt 90.01 Technische Bearbeitung

**90.01.0010 Berechnung. Ing.-Bauwerke aufstell. Winkelstützen nördl. Umfahrung**
StL-Nr. 1420210391029903
Berechnungen für Ingenieurbauwerke des Hoch-, Tief-,
und Wasserbaus mit allen für die Prüfung, Fertigung,
Montage, Instandhaltung und den Betrieb erforderlichen
Nachweisen aufstellen
für 'die vom AN herzustellenden Winkelstützelemente im
Bereich der nördlichen Umfahrung ca. bei Station 0+260'
Art der Berechnungen = Nachweise der Standsicherheit, Tragfähigkeit, Gebrauchstauglichkeit und
Dauerhaftigkeit
Lieferung im Archiv-/Druckformat = PDF, Version A-1
Medium für Datenübergabe = 'USB-Stick'
Lieferung 'auf Papier, weiß, Anzahl 2fach'
Druckbild = farbig
Menge: 1,000 Psch
Leistungsbereichkatalog: 202 KatLB

**90.01.0020 Ausführungszeichnungen aufstellen Winkelstützen nördl. Umfahrung**
StL-Nr. 1420220390002993
Ausführungszeichnungen mit allen für
die Prüfung, Fertigung, Montage, Inbetriebsetzung
und dem Betrieb erforderlichen Angaben und
Darstellungen aufstellen
für 'die vom AN herzustellenden Winkelstützelemente im
Bereich der nördlichen Umfahrung ca. bei Station 0+260'
Lieferung im Archiv-/Druckformat = PDF, Version A-1
Medium für Datenübergabe = 'USB-Stick'
Lieferung 'auf Papier, weiß, Anzahl 2fach'
Druckbild = farbig
Menge: 1,000 Psch
Leistungsbereichkatalog: 202 KatLB

**90.01.0030 Werkplanung Durchlässe**
Werkplanung Durchlässe
Rohrstatik nach DWA-A 127
in prüffähiger Form
4 Wochen vor Ausführung
für alle Durchlässe
Menge: 1,000 Psch

#### Abschnitt 90.02 nördliche Umfahrung (linke Talseite)

*Hinweis: Rückbau vorh. Weg*
Rückbau des vorhandenen Weges

**90.02.0010 Schicht ohne Bindemittel aufnehmen Abrechng. Abtrag**
StL-Nr. 24112010999091
Schicht ohne Bindemittel aufnehmen
Schicht 'aus Baustoffgemisch für Frostschutzschichten
und/oder Schottertragschichten.'
Dicke 'über 10 bis 40 cm.'
Fläche '= vorhandener Forstweg im Bereich der neuen
nördlichen Umfahrung.'
Baustoffgemisch 'entsorgen. Entsorgung wird gesondert
vergütet.'
Abrechnung nach Abtragsprofilen.
Menge: 510,000 m3
Leistungsbereichkatalog: 112 KatLB

*Hinweis: Herstellen Umfahrung*
Herstellung der nördlichen Umfahrung

**90.02.0020 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 1600,000 m3
Leistungsbereichkatalog: 106 KatLB

**90.02.0030 Gel. Boden bzw. Fels des AG aufn. Bod. i.lag./verd.*Abrechng. Auftrag**
StL-Nr. 2410623099100002
Gelagerten Boden bzw. Fels des AG aufnehmen. Beschreibung der Homogenbereiche nach Unterlagen des AG.
Homogenbereich 'zwischengelagertes Material der Homogenbereiche HoB B, bindige Böden, und HoB C, Selkeschotter/Hangschutt (, Felszersatz), gem. geotechnischem Bericht'
Einbaustelle '= Unterbau für die nördliche Umfahrung'
Boden bzw. Fels lagert innerhalb der Baustelle. Boden
bzw. Fels in Auftragsbereichen profilgerecht einbauen und verdichten einschließlich ggf. erforderlicher
Wasserzugabe.
Abrechnung nach Auftragsprofilen.
Menge: 1200,000 m3
Leistungsbereichkatalog: 106 KatLB

**90.02.0040 Abtreppung herstellen**
Abtreppung, mind. 0,60 m hoch, in geneigter Grundfläche
für Anschüttung nach Unterlagen des AG herstellen, Sohle der Abtreppung verdichten einschließlich ggf. erforderlicher Wasserzugabe. Boden bzw. Fels in Auftragsbereichen einbauen und verdichten einschließlich ggf.
erforderlicher Wasserzugabe. Beschreibung der Homogenbereiche nach Unterlagen des AG.
Homogenbereich 'HoB B, bindige Böden, und HoB C, Selkeschotter/Hangschutt (, Felszersatz), gem. geotechnischem Bericht'
Menge: 540,000 m2
Leistungsbereichkatalog: 106 KatLB

**90.02.0050 Planum herstellen Ev2 = 45 MPa**
StL-Nr. 2410625001
Planum herstellen nach Unterlagen des AG.
Verformungsmodul Ev2 = 45 MPa.
Menge: 2050,000 m2
Leistungsbereichkatalog: 106 KatLB

*Hinweis: Asphaltbauweise*

**90.02.0060 Schottertragschicht herstellen 0/45*Dicke 40-60 cm**
StL-Nr. 2411232099990900
Schottertragschicht herstellen.
In Verkehrsflächen 'der nördlichen Umfahrung'
Baustoffgemisch '0/45'
Umweltrelevante Anforderungen 'Baustoffgemisch aus natürlichen Gesteinskörnungen'
Verdichtungsgrad/Verformungsmodul 'EV2 auf der Oberfläche mind. 100 MN/m2'
Einbaudicke 'über 40 bis 60 cm.'
Menge: 930,000 m2
Leistungsbereichkatalog: 112 KatLB

**90.02.0070 Asphalttragd. aus AC 16 TD herst. Dicke 10 cm**
StL-Nr. 23113822921000
Asphalttragdeckschicht aus Asphalttragdeckschichtmischgut AC 16 TD herstellen. Anlieferung des Asphaltmischguts in thermoisolierten Transportbehältern.
In Verkehrsflächen 'der nördlichen Umfahrung'
Einbaudicke = 10 cm.
Bindemittel = 70/100.
Menge: 810,000 m2
Leistungsbereichkatalog: 113 KatLB

**90.02.0080 Anschluss a. Fuge m. Fugenm. herst. Tiefe 40 mm*Breite 10 mm Verf. mit Trstr.*Fugenmasse N2**
StL-Nr. 2311391291061101
Anschluss als Fuge mit Fugenmasse herstellen.
Fuge 'Randfuge an Borden und Rinnen.'
In der Asphaltdeckschicht ausbilden.
Fugenspalttiefe = 40 mm.
Fugenspaltbreite = 10 mm.
Fugenspalt verfüllen in einer Lage mit Trennstreifen.
Mit heiß verarbeitbarer Fugenmasse Typ N2, einschließlich zugehörigem und zuvor aufgetragenem Voranstrichmittel.
Menge: 27,000 m
Leistungsbereichkatalog: 113 KatLB

**90.02.0090 Bordstein aus Beton setzen BSt. TB 10x25 cm*gerader Stein**
StL-Nr. 2311531106000199
Bordstein aus Beton setzen. Breite der Rückenstütze
mind. 15 cm.
Bordstein = TB 10 x 25 cm.
Gerader Stein.
Rückenstütze 'bis 10 cm unter Oberkante Bordstein.
Beton mit einer Druckfestigkeit (Einzelwert) am Bohrkern von 20 MPa.'
Fundamentbeton 'mit einer Druckfestigkeit (Einzelwert)
am Bohrkern von 20 MPa.'
Menge: 12,000 m
Leistungsbereichkatalog: 115 KatLB

*Hinweis: Deckschicht ohne Bindemittel*

**90.02.0100 Frostschutzschicht herstellen 0/56*Dicke 20-60 cm**
StL-Nr. 2411221090079991
Frostschutzschicht herstellen.
In Verkehrsflächen 'der nördlichen Umfahrung'
Baustoffgemisch 0/56.
Umweltrelevante Anforderungen 'Baustoffgemisch aus natürlichen Gesteinskörnungen'
Verdichtungsgrad/Verformungsmodul 'EV2 auf der Oberfläche mind. 45 MN/m2'
Einbaudicke 'über 20 bis 60 cm'
Abrechnung nach Auftragsprofilen.
Menge: 830,000 m3
Leistungsbereichkatalog: 112 KatLB

**90.02.0110 Schottertragschicht herstellen 0/45*Dicke 25-45 cm**
StL-Nr. 2411232092990900
Schottertragschicht herstellen.
In Verkehrsflächen 'der nördlichen Umfahrung'
Baustoffgemisch 0/45.
Umweltrelevante Anforderungen 'Baustoffgemisch aus natürlichen Gesteinskörnungen'
Verdichtungsgrad/Verformungsmodul 'EV2 auf der Oberfläche mind. 80 MN/m2'
Einbaudicke 'über 25 bis 45 cm.'
Menge: 1000,000 m2
Leistungsbereichkatalog: 112 KatLB

**90.02.0120 Deckschicht ohne Bindem. herst. 0/8*Dicke 5 cm**
StL-Nr. 241125029199
Deckschicht ohne Bindemittel herstellen.
In Verkehrsflächen 'der nördlichen Umfahrung'
Baustoffgemisch 0/8.
Umweltrelevante Anforderungen 'Baustoffgemisch aus natürlichen Gesteinskörnungen'
Einbaudicke '5 cm'
Menge: 900,000 m2
Leistungsbereichkatalog: 112 KatLB

*Hinweis: Bankette nördliche Umfahrung*
Bankette der nördlichen Umfahrung

**90.02.0130 Bankett profilgerecht herstellen Neben Fahrbahn Schotterrasen als Gemisch*Dicke 20-40 cm**
StL-Nr. 2411271219999119
Bankett gemäß ZTV E-StB profilgerecht herstellen.
Neben Verkehrsfläche Fahrbahn.
Baustoff '= Schotterrasen als Gemisch aus Schotter (70 Vol.-%) und Oberboden (30 Vol.-%).
Schotter 0/32 aus natürlichen Gesteinskörnungen liefern.
Gelagerten Oberboden des AG innerhalb der Baustelle
aufnehmen. Oberboden mit Schotter mischen.
Regiosaatgutmischung (RSM Regio) für Ursprungsgebiet 6 (Oberes Weser- und Leinebergland mit Harz), Standortvariante Grundmischung nach den Empfehlungen für Begrünungen mit gebietseigenem Saatgut der FLL mit anerkannter und gültiger Zertifizierung liefern. Saatgut ausbringen und einarbeiten, 20 g/m2.'
Umweltrelevante Anforderungen 'Baustoffgemisch aus natürlichen Gesteinskörnungen'
Breite '50 cm'
Einbaudicke 'über 20 bis 40cm'
Querneigung 12 v.H. am tiefliegenden und 6 v.H. am
hochliegenden Fahrbahnrand.
Einbau 3 cm tiefer als Fahrbahnrand.
Verformungsmodul 'EV2 auf der Oberfläche mind. 80 MN/m2'
Menge: 420,000 m2
Leistungsbereichkatalog: 112 KatLB

*Hinweis: Mulden*
Mulden der nördlichen Umfahrung

**90.02.0140 Mulde herstellen gewachsener Boden**
StL-Nr. 2410651329910500
Mulde nach Unterlagen des AG herstellen.
In gewachsenem Boden. Homogenbereiche nach Unterlagen
des AG.
Mulde 'neben Straße.'
Muldenbreite '= 1,00 m.'
Tiefe über 0,20 bis 0,30 m.
Boden bzw. Fels entsorgen. Entsorgung wird gesondert
vergütet.
Menge: 320,000 m
Leistungsbereichkatalog: 106 KatLB

**90.02.0150 Mulde als Raubettmulde befestigen**
StL-Nr. 2411011999110003
Mulde als Raubettmulde durch Einbau witterungsbeständiger Bruchsteine befestigen einschließlich Erdarbeiten.
Muldenbreite '= 1,00 m'
Sohlgefälle 'über 8 bis 11 %'
Mittlere Steinhöhe h = 20 cm.
Steinsatz in Beton C 20/25, Bettungsdicke = h/2 + 10
cm. Splitt in Steinsatz einstreuen. Fugen mit Pflasterfugenmörtel Typ A verschließen.
Überschüssigen Boden entsorgen. Entsorgung wird gesondert vergütet.
Menge: 170,000 m
Leistungsbereichkatalog: 110 KatLB

*Hinweis: Durchlässe*
Durchlässe der nördlichen Umfahrung
Die nachfolgend beschriebenen Arbeiten zur Herstellung der Durchlässe der nördlichen Umfahrung sind in Teilleistungen auszuführen. Daraus entstehende Mehraufwendungen sind einzurechnen und werden nicht gesondert vergütet.

**90.02.0160 Leitungsgr. m. Schachtbaugr. herst. Rohr DN 300*m.Verb./o.Wassrh. lag. i./ver.o.Lz.*Entsorg. gesond.**
StL-Nr. 2410821599241030
Leitungsgraben einschließlich Schachtbaugruben herstellen. Straßenaufbruch wird gesondert vergütet. Schachtdurchmesser und -abstände nach Unterlagen des AG.
In gewachsenem Boden. Homogenbereiche 'HoB B, bindige Böden, und HoB C, Selkeschotter/Hangschutt (, Felszersatz), gem. geotechnischem Bericht'
Grabentiefe 'bis 1,75 m.'
Breite der Grabensohle für Rohr DN 300.
Notwendigen Verbau entsprechend statischen und konstruktiven Erfordernissen herstellen, vorhalten und
entfernen. Wasserhaltung wird gesondert vergütet.
Aushub zur Wiederverwendung innerhalb der Baustelle
lagern, nach Verlegen der Leitung in Graben oberhalb
der Leitungszone und in Baugruben einbauen und verdichten einschl. ggf. erforderlicher Wasserzugabe.
Zum Verfüllen nicht verwendeten Aushub entsorgen. Entsorgung wird gesondert vergütet.
Menge: 26,000 m3
Leistungsbereichkatalog: 108 KatLB

**90.02.0170 Planum herstellen Ev2 = 45 MPa**
StL-Nr. 2410625001
Planum herstellen nach Unterlagen des AG.
Verformungsmodul Ev2 = 45 MPa.
Menge: 45,000 m2
Leistungsbereichkatalog: 106 KatLB

**90.02.0180 Beton f. Sauberkeitsschicht herst. C12/15*X0*Dicke min. 10 cm**
StL-Nr. 221183282101
Beton für Sauberkeitsschicht einschließlich ggf. erforderlicher Schalung nach Unterlagen des AG herstellen.
Ggf. erforderliche Schalung vorhalten und beseitigen.
Druckfestigkeitsklasse C12/15.
Expositionsklasse X0.
Dicke min. 10 cm.
Menge: 45,000 m2
Leistungsbereichkatalog: 118 KatLB

**90.02.0190 Betonrohrleitung herstellen Rohr DN 300*Beton-Rohr K**
StL-Nr. 2411032011199199
Entwässerungsrohrleitung aus Betonrohren nach statischen und konstruktiven Erfordernissen herstellen. An-
schluss an Schacht sowie Formstücke werden gesondert
vergütet.
Rohr DN/ID 300.
Rohr aus Beton, Form K.
Rohrverbindung mittels Muffe mit fest integrierter
Dichtung aus Elastomeren.
Bettung 'aus Unterbeton wird gesondert vergütet.'
Fließsohlentiefe 'bis 1,75 m.'
Überdeckungshöhe 0,50 bis 1,00 m.
Straßenverkehrslast 'SLW60. Statische Berechnung aufstellen und in geprüfter Form liefern.'
Menge: 31,000 m
Leistungsbereichkatalog: 110 KatLB

**90.02.0200 Böschungsstück einbauen (Zul.) Rohr DN 300*Beton-Rohr Anlauf 1 zu 1**
StL-Nr. 241103740111
Böschungsstück einbauen. Vergütet wird der Mehraufwand
gegenüber der bis zur unteren Vorderkante des
Böschungsstückes durchgemessenen Rohrleitung.
Rohr DN/ID 300.
Rohr aus Beton.
Neigung des Anlaufs 1 zu 1.
Menge: 5,000 St
Leistungsbereichkatalog: 110 KatLB

**90.02.0210 Fertigteil-Schacht herstellen BFT*DU 400*Tiefe bis 1,00 m**
Fertigteil-Schacht als Einlaufschacht mit Minikonus einschließlich der Öffnungen für die Rohranschlüsse herstellen. Erforderliche Auflageringe einbauen. Schachtabdeckung und Anschluss der Rohrleitungen werden gesondert vergütet.
Schacht aus Betonfertigteilen.
Schacht DU '400 mm.'
Lichte Schachttiefe bis 1,00 m.
Auflager aus Beton C 8/10, 10 cm dick, herstellen.
Fugendichtung mit Gleitringdichtung aus Elastomeren und
Lastübertragungsring.
Schachtsohle 'für Einlaufschacht ausbilden.'
Menge: 1,000 St
Leistungsbereichkatalog: 110 KatLB

**90.02.0220 Schachtabdeckung aufsetzen Gitterrostabdeckung**
Schachtabdeckung, mit lichter Weite mindestens 250 mm
und rundem Rahmen, aufsetzen.
Schachtabdeckung 'als Einlauf mit Gitterrostabdeckung.'
Schachtabdeckung auf planmäßige Höhe setzen.
Fuge zwischen Fertigteilen mit Mörtel M20 vollflächig
herstellen, Fugen glattstreichen.
Menge: 1,000 St
Leistungsbereichkatalog: 110 KatLB

**90.02.0230 Schachtanschluss herstellen (Zul.) Rohr DN 300*Beton-Rohr Betonfertigteile**
StL-Nr. 24110362061100
Rohrleitung an Schacht anschließen, Anschluss abdichten. Vergütet wird der Mehraufwand für das Herstellen
des Anschlusses einschließlich Passstücke gegenüber der
bis zur Innenfläche des Schachtes durchgemessenen Rohrleitung.
Rohrleitung DN/ID 300.
Rohr aus Beton.
Schacht aus Betonfertigteilen.
Menge: 1,000 St
Leistungsbereichkatalog: 110 KatLB

**90.02.0240 Baustoff lief.,in Leitungsgr. einb. Kiessand*Rohr DN 300**
StL-Nr. 24108238992090
Baustoff nach Unterlagen des AG liefern, in Leitungsgraben einschließlich Schachtbaugruben einbauen und
verdichten. Einbaudokumentation nach Unterlagen des AG
übergeben.
Baustoff 'Kiessand oder gleichwertiges Material'
Grabentiefe 'bis 1,75 m.'
Breite der Grabensohle für Rohr DN 300.
Baustoff 'als Seitenverfüllung und Abdeckung einbauen und verdichten.'
Menge: 28,000 m3
Leistungsbereichkatalog: 108 KatLB

**90.02.0250 Pflasterdecke herstellen WBS*20x20x25**
Pflasterdecke in gebundener Bauweise mit Wasserbaupflaster herstellen.
Haftzugfestigkeit zwischen Pflasterstein und Bettung
sowie zwischen Pflasterstein und Fugenfüllung im fertigen Zustand mind. 0,6 MPa im Einzelwert.
In Flächen 'Ein- und Auslaufbereiche der Straßendurchlässe der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 11,000 m2
Leistungsbereichkatalog: 115 KatLB

**90.02.0260 Steinschüttung herstellen Waba. mind.2,60*Dicke 40 cm**
Steinschüttung herstellen und abgleichen.
Zweck = 'Sicherung von Auslaufbereichen der Straßendurchlässe der nördlichen Umfahrung'
Material = Wasserbaustein, Rohdichte
mindestens 2,60 Mg/m3
Größen- oder Gewichtsklasse: 'CP 63/180'
Einbaudicke 20 cm.
Menge: 7,000 m2
Leistungsbereichkatalog: 210 KatLB

**90.02.0270 Mulde herstellen Breite 1,50 m*Tiefe ü. 0,2-0,3m**
StL-Nr. 2410651319119500
Mulde nach Unterlagen des AG herstellen.
In eingebautem und verdichtetem Boden.
Mulde 'im Auslaufbereich Straßendurchlass'
Muldenbreite = 1,50 m.
Tiefe über 0,20 bis 0,30 m.
Sohlgefälle '1:2'
Boden bzw. Fels entsorgen. Entsorgung wird gesondert
vergütet.
Menge: 15,000 m
Leistungsbereichkatalog: 106 KatLB

**90.02.0280 Mulde als Raubettmulde befestigen**
StL-Nr. 2411011929110003
Mulde als Raubettmulde durch Einbau witterungsbeständiger Bruchsteine befestigen einschließlich Erdarbeiten.
Muldenbreite = 1,50 m.
Sohlgefälle '1:2'
Mittlere Steinhöhe h = 20 cm.
Steinsatz in Beton C 20/25, Bettungsdicke = h/2 + 10
cm. Splitt in Steinsatz einstreuen. Fugen mit Pflasterfugenmörtel Typ A verschließen.
Überschüssigen Boden entsorgen. Entsorgung wird gesondert vergütet.
Menge: 15,000 m
Leistungsbereichkatalog: 110 KatLB

*Hinweis: Pflasterrinne*
Pflasterrinne der nördlichen Umfahrung

**90.02.0290 Rinne mit Pflast. aus Beton herst. Pfst.160/160/140*5-zeilig**
StL-Nr. 2311542191259100
Rinne mit Pflastersteinen aus Beton herstellen. Mehrzeilige Rinne ist mit beidseitigen Schnurkanten herzustellen.
Rinne 'als überfahrbare Entwässerungsrinne ca. bei
Station 0+260'
Format für Rastermaß des Pflastersteins = 160/160/140
mm.
Mit Fase, mit Vorsatzbeton.
Breite 5-zeilig.
Fundament und Rückenstütze 'aus Beton mit einer
Druckfestigkeit (Einzelwert) am Bohrkern von mind. 20
MPa.'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 7,500 m
Leistungsbereichkatalog: 115 KatLB

**90.02.0300 Pflasterdecke herstellen WBS*20x20x25**
Pflasterdecke in gebundener Bauweise mit Wasserbaupflaster herstellen.
Haftzugfestigkeit zwischen Pflasterstein und Bettung
sowie zwischen Pflasterstein und Fugenfüllung im fertigen Zustand mind. 0,6 MPa im Einzelwert.
In Flächen 'Auslaufbereich der Entwässerungsrinne der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 m2
Leistungsbereichkatalog: 115 KatLB

*Hinweis: Drainleitung*

**90.02.0310 Leitungsgr. m. Schachtbaugr. herst. T = 20 cm*B = 20 cm**
Leitungsgraben einschließlich Schachtbaugruben herstellen. Straßenaufbruch wird gesondert vergütet. Schachtdurchmesser und -abstände nach Unterlagen des AG.
In gewachsenem Boden. Homogenbereiche 'HoB B, bindige Böden, und HoB C, Selkeschotter/Hangschutt (, Felszersatz), gem. geotechnischem Bericht'
Grabentiefe '= 20 cm'
Breite der Grabensohle '= 20 cm'
Aushub 'innerhalb der Baustelle auf Zwischenlager nach Unterlagen des AG einbauen und verdichten.'
Menge: 5,000 m3
Leistungsbereichkatalog: 108 KatLB

**90.02.0320 Sickerstrang herstellen im Straßenkörp.**
StL-Nr. 24110224199003
Sickerstrang durch Einfüllen und Verdichten von Filtermaterial in vorhandenen Graben herstellen. Sickerrohrleitungen werden gesondert vergütet.
Graben im Bereich des Straßenkörpers.
Grabenbreite '= 20 cm'
Grabentiefe '= 20 cm'
Filter aus Kies 8/16.
Menge: 110,000 m
Leistungsbereichkatalog: 110 KatLB

**90.02.0330 Sickerrohrleitung verlegen in Sickerstrang*Rohr DN 100**
StL-Nr. 24110229311101
Sickerrohrleitung in Sickeranlage verlegen. Schachtanschluss wird gesondert vergütet.
Einbau in Sickerstrang.
Rohr DN/ID 100.
Vollsickerrohr (TP).
Rohr aus PE-HD Typ R 2 (innen glatt, außen gewellt).
Fließsohlentiefe bis 1,25 m.
Menge: 110,000 m
Leistungsbereichkatalog: 110 KatLB

**90.02.0340 Kunststoffschacht herstellen Schacht-DU 400 mm*Höhe bis 1,00 m Aufl.konstr.Erf.*Abd. D400,geschl.**
StL-Nr. 241102431113
Fertigteil-Schacht aus Kunststoff für Sickerleitungen
einschließlich der Öffnungen für Rohranschlüsse einschließlich aller erforderlichen Zwischen- und Auflageringe, Ausgleichsringe und Dichtungen herstellen.
Schachtabdeckung liefern und aufsetzen, Auflager für
Schachtabdeckung nach konstruktiven Erfordernissen herstellen. Anschluss der Rohrleitungen wird gesondert
vergütet.
Schacht-DU = 400 mm.
Lichte Schachthöhe bis 1,00 m.
Schachtauflager nach konstruktiven Erfordernissen.
Schachtabdeckung Klasse D 400, geschlossen.
Menge: 4,000 St
Leistungsbereichkatalog: 110 KatLB

**90.02.0350 Kunststoffsch. Anschl. herst.(Zul.) Rohr DN 100**
StL-Nr. 2411025101
Kunststoffrohrleitung an Kunststoffschacht anschließen,
Anschluss dichten. Vergütet wird der Mehraufwand für
das Herstellen des Anschlusses einschließlich Pass- und
Reduzierstücke gegenüber der bis zur Innenfläche des
Schachtes durchgemessenen Rohrleitung.
Rohrleitung DN/ID 100.
Menge: 4,000 St
Leistungsbereichkatalog: 110 KatLB

**90.02.0360 Schachtanschluss herstellen (Zul.) Rohr DN 100*Betonfertigteile**
StL-Nr. 24110362014100
Rohrleitung an Schacht anschließen, Anschluss abdichten. Vergütet wird der Mehraufwand für das Herstellen
des Anschlusses einschließlich Passstücke gegenüber der
bis zur Innenfläche des Schachtes durchgemessenen Rohrleitung.
Rohrleitung DN/ID 100.
Rohr aus Kunststoff.
Schacht aus Betonfertigteilen.
Menge: 2,000 St
Leistungsbereichkatalog: 110 KatLB

**90.02.0370 Umpflasterung von Einbauten herst.**
StL-Nr. 2311590690111100
Umpflasterung von Einbauten in unbefestigten Flächen
herstellen. Abgerechnet wird je Stück Einbauteil.
Einbauteil '= Schachtabdeckung Kunststoff-Schacht DN 400'
Umpflasterung 3-zeilig.
Betonstein, Format für Rastermaß des Pflastersteins =
160/160/140 mm.
Beton für Fundament und Rückenstütze mit einer Druckfestigkeit (Einzelwert) am Bohrkern von mind. 12 MPa.
Fundament 20 cm dick. Rückenstütze bis 10 cm unter O-
berkante Streifen.
Menge: 4,000 St
Leistungsbereichkatalog: 115 KatLB

*Hinweis: WSW*
Winkelstützwand ca. bei Station 0+260

**90.02.0380 Frostschutzschicht herstellen 0/56*Dicke 30 cm**
StL-Nr. 2411221090079991
Frostschutzschicht herstellen.
In Verkehrsflächen 'der Winkelstützwand als Unterbau/ Tragschicht'
Baustoffgemisch 0/56.
Umweltrelevante Anforderungen 'Baustoffgemisch aus natürlichen Gesteinskörnungen'
Verdichtungsgrad/Verformungsmodul 'EV2 auf der Oberfläche mind. 45 MN/m2'
Einbaudicke '30 cm'
Abrechnung nach Auftragsprofilen.
Menge: 4,500 m3
Leistungsbereichkatalog: 112 KatLB

**90.02.0390 Betonfertigteile einbauen Winkelstützen*FT:Stahlbeton**
StL-Nr. 2211851391499000
Bewehrte Betonfertigteile entsprechend statischen und
konstruktiven Erfordernissen nach Unterlagen des AG
herstellen und einbauen.
Bauteil 'Winkelstützen für Stützwand als
Geländeabfangung,
Ausführung und Dimensionierung nach Technischer Bearbeitung des AN. Als Kalkulationsgrundlage sind folgende Abmessungen anzunehmen:
Fußlänge = ca. 0,90 m
Höhe = ca. 1,55 m
Wanddicke = ca. 0,25.
Wandlänge = ca. 17,00 m'
Fertigteile aus Stahlbeton.
Druckfestigkeitsklasse C35/45.
Expositionsklasse 'XC4, XF1'
Zusätzliche Anforderungen 'Sichtbetonklasse 2.
Schalung, Bewehrung, Nachbehandlung usw. sind einzurechnen und werden nicht gesondert vergütet.'
Menge: 8,000 m3
Leistungsbereichkatalog: 118 KatLB

**90.02.0400 Sickerrohrleitung verlegen Rohr DN 200*Vollsickerrohr**
Sickerrohrleitung verlegen. Schachtanschluss wird gesondert vergütet.
Einbau 'hinter der Winkelstützwand zur Entwässerung des
anstehenden Bodens.'
Rohr DN/ID 200.
Vollsickerrohr (TP).
Rohr aus PE-HD Typ R 2 (innen glatt, außen gewellt).
Fließsohlentiefe bis 1,75 m.
Menge: 15,000 m
Leistungsbereichkatalog: 110 KatLB

**90.02.0410 Formstück einbauen (Zul.) Teller DN 200*Kunststoff-Rohr Rohr DN 200**
StL-Nr. 24110369060404
Formstück in Rohrleitung einbauen. Vergütet wird der
Mehraufwand für den Einbau des Formstückes gegenüber
der bis zur Innenfläche der Sammelrohrleitung durchgemessenen Rohrleitung.
Formstück = Verschlussteller DN/ID 200.
Rohr aus Kunststoff.
Durchgangsrohr DN/ID 200.
Menge: 1,000 St
Leistungsbereichkatalog: 110 KatLB

**90.02.0420 Böschungsstück einbauen (Zul.)**
StL-Nr. 241103749992
Böschungsstück einbauen. Vergütet wird der Mehraufwand
gegenüber der bis zur unteren Vorderkante des
Böschungsstückes durchgemessenen Rohrleitung.
Rohr DN/ID '200'
Rohr aus 'Kunststoff'
Neigung des Anlaufs 1 zu 1,5.
Menge: 1,000 St
Leistungsbereichkatalog: 110 KatLB

#### Abschnitt 90.03 südliche Umfahrung + Betriebswege (rechte Talseite)

*Hinweis: Rückbau vorh. Weg (Weg 3)*
Rückbau des vorhandenen Weges

**90.03.0010 Schicht ohne Bindemittel aufnehmen Abrechng. Abtrag**
StL-Nr. 24112010999091
Schicht ohne Bindemittel aufnehmen
Schicht 'aus Baustoffgemisch für Frostschutzschichten
und/oder Schottertragschichten.'
Dicke 'über 10 bis 40 cm.'
Fläche '= vorhandener Forstweg im Bereich der neuen
nördlichen Umfahrung.'
Baustoffgemisch 'entsorgen. Entsorgung wird gesondert
vergütet.'
Abrechnung nach Abtragsprofilen.
Menge: 400,000 m3
Leistungsbereichkatalog: 112 KatLB

*Hinweis: Herstellen Umfahrung (Wege 4, 5, 6, 7)*
Herstellung der nördlichen Umfahrung

**90.03.0020 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 20000,000 m3
Leistungsbereichkatalog: 106 KatLB

**90.03.0030 Gel. Boden bzw. Fels des AG aufn. Bod. i.lag./verd.*Abrechng. Auftrag**
StL-Nr. 2410623099100002
Gelagerten Boden bzw. Fels des AG aufnehmen. Beschreibung der Homogenbereiche nach Unterlagen des AG.
Homogenbereich 'zwischengelagertes Material der Homogenbereiche HoB B, bindige Böden, und HoB C, Selkeschotter/Hangschutt (, Felszersatz), gem. geotechnischem Bericht'
Einbaustelle '= Unterbau Wege'
Boden bzw. Fels lagert innerhalb der Baustelle. Boden
bzw. Fels in Auftragsbereichen profilgerecht einbauen und verdichten einschließlich ggf. erforderlicher
Wasserzugabe.
Abrechnung nach Auftragsprofilen.
Menge: 2500,000 m3
Leistungsbereichkatalog: 106 KatLB

**90.03.0040 Gel. Boden bzw. Fels des AG aufn. Bod. i.lag./verd.*Abrechng. Auftrag**
StL-Nr. 2410623099100002
Gelagerten Boden bzw. Fels des AG aufnehmen. Beschreibung der Homogenbereiche nach Unterlagen des AG.
Homogenbereich 'zwischengelagertes Material der Homogenbereiche HoB B, bindige Böden, und HoB C, Selkeschotter/Hangschutt (, Felszersatz), gem. geotechnischem Bericht'
Einbaustelle '= Geländmodellierungen im Baufeld'
Boden bzw. Fels lagert innerhalb der Baustelle. Boden
bzw. Fels in Auftragsbereichen profilgerecht einbauen und verdichten einschließlich ggf. erforderlicher
Wasserzugabe.
Abrechnung nach Auftragsprofilen.
Menge: 17500,000 m3
Leistungsbereichkatalog: 106 KatLB

**90.03.0050 Planum herstellen Ev2 = 45 MPa**
StL-Nr. 2410625001
Planum herstellen nach Unterlagen des AG.
Verformungsmodul Ev2 = 45 MPa.
Menge: 2050,000 m2
Leistungsbereichkatalog: 106 KatLB

*Hinweis: Asphaltbauweise (Weg 4 anteilig, Wege 5+6)*
Asphaltbauweise

**90.03.0060 Schottertragschicht herstellen 0/45*Dicke 40-60 cm**
StL-Nr. 2411232099990900
Schottertragschicht herstellen.
In Verkehrsflächen 'der nördlichen Umfahrung'
Baustoffgemisch '0/45'
Umweltrelevante Anforderungen 'Baustoffgemisch aus natürlichen Gesteinskörnungen'
Verdichtungsgrad/Verformungsmodul 'EV2 auf der Oberfläche mind. 100 MN/m2'
Einbaudicke 'über 40 bis 60 cm.'
Menge: 1710,000 m2
Leistungsbereichkatalog: 112 KatLB

**90.03.0070 Asphalttragd. aus AC 16 TD herst. Dicke 10 cm**
StL-Nr. 23113822921000
Asphalttragdeckschicht aus Asphalttragdeckschichtmischgut AC 16 TD herstellen. Anlieferung des Asphaltmischguts in thermoisolierten Transportbehältern.
In Verkehrsflächen 'der nördlichen Umfahrung'
Einbaudicke = 10 cm.
Bindemittel = 70/100.
Menge: 1490,000 m2
Leistungsbereichkatalog: 113 KatLB

**90.03.0080 Anschluss a. Fuge m. Fugenm. herst. Tiefe 40 mm*Breite 10 mm Verf. mit Trstr.*Fugenmasse N2**
StL-Nr. 2311391291061101
Anschluss als Fuge mit Fugenmasse herstellen.
Fuge 'Randfuge an Borden und Rinnen.'
In der Asphaltdeckschicht ausbilden.
Fugenspalttiefe = 40 mm.
Fugenspaltbreite = 10 mm.
Fugenspalt verfüllen in einer Lage mit Trennstreifen.
Mit heiß verarbeitbarer Fugenmasse Typ N2, einschließlich zugehörigem und zuvor aufgetragenem Voranstrichmittel.
Menge: 56,000 m
Leistungsbereichkatalog: 113 KatLB

**90.03.0090 Bordstein aus Beton setzen BSt. TB 10x25 cm*gerader Stein**
StL-Nr. 2311531106000199
Bordstein aus Beton setzen. Breite der Rückenstütze
mind. 15 cm.
Bordstein = TB 10 x 25 cm.
Gerader Stein.
Rückenstütze 'bis 10 cm unter Oberkante Bordstein.
Beton mit einer Druckfestigkeit (Einzelwert) am Bohrkern von 20 MPa.'
Fundamentbeton 'mit einer Druckfestigkeit (Einzelwert)
am Bohrkern von 20 MPa.'
Menge: 40,000 m
Leistungsbereichkatalog: 115 KatLB

*Hinweis: Deckschicht ohne Bindemittel (Weg 4 anteilig, Weg 7)*

**90.03.0100 Frostschutzschicht herstellen 0/56*Dicke 20-60 cm**
StL-Nr. 2411221090079991
Frostschutzschicht herstellen.
In Verkehrsflächen 'der nördlichen Umfahrung'
Baustoffgemisch 0/56.
Umweltrelevante Anforderungen 'Baustoffgemisch aus natürlichen Gesteinskörnungen'
Verdichtungsgrad/Verformungsmodul 'EV2 auf der Oberfläche mind. 45 MN/m2'
Einbaudicke 'über 20 bis 60 cm'
Abrechnung nach Auftragsprofilen.
Menge: 2590,000 m3
Leistungsbereichkatalog: 112 KatLB

**90.03.0110 Schottertragschicht herstellen 0/45*Dicke 25-45 cm**
StL-Nr. 2411232092990900
Schottertragschicht herstellen.
In Verkehrsflächen 'der nördlichen Umfahrung'
Baustoffgemisch 0/45.
Umweltrelevante Anforderungen 'Baustoffgemisch aus natürlichen Gesteinskörnungen'
Verdichtungsgrad/Verformungsmodul 'EV2 auf der Oberfläche mind. 80 MN/m2'
Einbaudicke 'über 25 bis 45 cm.'
Menge: 3120,000 m2
Leistungsbereichkatalog: 112 KatLB

**90.03.0120 Deckschicht ohne Bindem. herst. 0/8*Dicke 5 cm**
StL-Nr. 241125029199
Deckschicht ohne Bindemittel herstellen.
In Verkehrsflächen 'der nördlichen Umfahrung'
Baustoffgemisch 0/8.
Umweltrelevante Anforderungen 'Baustoffgemisch aus natürlichen Gesteinskörnungen'
Einbaudicke '5 cm'
Menge: 2810,000 m2
Leistungsbereichkatalog: 112 KatLB

*Hinweis: Bankette (Wege 4, 5, 6, 7)*
Bankette der nördlichen Umfahrung

**90.03.0130 Bankett profilgerecht herstellen Neben Fahrbahn Schotterrasen als Gemisch*Dicke 20-40 cm**
StL-Nr. 2411271219999119
Bankett gemäß ZTV E-StB profilgerecht herstellen.
Neben Verkehrsfläche Fahrbahn.
Baustoff '= Schotterrasen als Gemisch aus Schotter (70 Vol.-%) und Oberboden (30 Vol.-%).
Schotter 0/32 aus natürlichen Gesteinskörnungen liefern.
Gelagerten Oberboden des AG innerhalb der Baustelle
aufnehmen. Oberboden mit Schotter mischen.
Regiosaatgutmischung (RSM Regio) für Ursprungsgebiet 6 (Oberes Weser- und Leinebergland mit Harz), Standortvariante Grundmischung nach den Empfehlungen für Begrünungen mit gebietseigenem Saatgut der FLL mit anerkannter und gültiger Zertifizierung liefern. Saatgut ausbringen und einarbeiten, 20 g/m2.'
Umweltrelevante Anforderungen 'Baustoffgemisch aus natürlichen Gesteinskörnungen'
Breite '50 cm'
Einbaudicke 'über 20 bis 40cm'
Querneigung 12 v.H. am tiefliegenden und 6 v.H. am
hochliegenden Fahrbahnrand.
Einbau 3 cm tiefer als Fahrbahnrand.
Verformungsmodul 'EV2 auf der Oberfläche mind. 80 MN/m2'
Menge: 930,000 m2
Leistungsbereichkatalog: 112 KatLB

*Hinweis: Mulden (Wege 4, 5, 6, 7)*
Mulden der nördlichen Umfahrung

**90.03.0140 Mulde herstellen gewachsener Boden**
StL-Nr. 2410651329910500
Mulde nach Unterlagen des AG herstellen.
In gewachsenem Boden. Homogenbereiche nach Unterlagen
des AG.
Mulde 'neben Straße.'
Muldenbreite '= 1,00 m.'
Tiefe über 0,20 bis 0,30 m.
Boden bzw. Fels entsorgen. Entsorgung wird gesondert
vergütet.
Menge: 1570,000 m
Leistungsbereichkatalog: 106 KatLB

**90.03.0150 Mulde als Raubettmulde befestigen**
StL-Nr. 2411011999110003
Mulde als Raubettmulde durch Einbau witterungsbeständiger Bruchsteine befestigen einschließlich Erdarbeiten.
Muldenbreite '= 1,00 m'
Sohlgefälle 'über 6 bis 11 %'
Mittlere Steinhöhe h = 20 cm.
Steinsatz in Beton C 20/25, Bettungsdicke = h/2 + 10
cm. Splitt in Steinsatz einstreuen. Fugen mit Pflasterfugenmörtel Typ A verschließen.
Überschüssigen Boden entsorgen. Entsorgung wird gesondert vergütet.
Menge: 560,000 m
Leistungsbereichkatalog: 110 KatLB

**90.03.0160 Einlaufbauwerk für Raubettmulde inkl. Rechen**
Einlaufbauwerk für Böschungskaskade inkl. Rechen

Einlaufschacht als Betonfertigteil liefern und einbauen:
- mit demontierbarem Einlaufrechen
- inkl. Rohranbindung für Rohrleitung PE ID DN300
- inkl. Anbindung an Entwässerungsgraben
- inkl. erf. Erdarbeiten

Einlaufrechen:
- verzinkt, demontierbar, verschließbar
- 30 bis 60 Grad geneigt,
- vertikale Höhe ca. 0,6 m,  Breite ca 0,6 m
- Rechenfläche mind. 0,5 m2
- Stababstand mind 80 mm
Menge: 1,000 Stk

**90.03.0170 Rohrleitung PE ID DN300**
Abwasserkanal  aus PE-Rohren,  für Straßenentwässerung/ Regenwasser als Sammmelleitung,
mit Steckmuffe, DN/ID 300,
einschl. Anbindung an Schächte und Leitungen
einschl. erf. Muffenverbindungen
einschl. statischem Nachweis
Bettung entsprechend statischem Erfordernis
Menge: 20,000 m

*Hinweis: Durchlässe (Wege 4, 5, 6, 7)*
Durchlässe der nördlichen Umfahrung
Die nachfolgend beschriebenen Arbeiten zur Herstellung der Durchlässe der nördlichen Umfahrung sind in Teilleistungen auszuführen. Daraus entstehende Mehraufwendungen sind einzurechnen und werden nicht gesondert vergütet.

**90.03.0180 Leitungsgr. m. Schachtbaugr. herst. Rohr DN 300*m.Verb./o.Wassrh. lag. i./ver.o.Lz.*Entsorg. gesond.**
StL-Nr. 2410821599241030
Leitungsgraben einschließlich Schachtbaugruben herstellen. Straßenaufbruch wird gesondert vergütet. Schachtdurchmesser und -abstände nach Unterlagen des AG.
In gewachsenem Boden. Homogenbereiche 'HoB B, bindige Böden, und HoB C, Selkeschotter/Hangschutt (, Felszersatz), gem. geotechnischem Bericht'
Grabentiefe 'bis 1,75 m.'
Breite der Grabensohle für Rohr DN 300.
Notwendigen Verbau entsprechend statischen und konstruktiven Erfordernissen herstellen, vorhalten und
entfernen. Wasserhaltung wird gesondert vergütet.
Aushub zur Wiederverwendung innerhalb der Baustelle
lagern, nach Verlegen der Leitung in Graben oberhalb
der Leitungszone und in Baugruben einbauen und verdichten einschl. ggf. erforderlicher Wasserzugabe.
Zum Verfüllen nicht verwendeten Aushub entsorgen. Entsorgung wird gesondert vergütet.
Menge: 26,000 m3
Leistungsbereichkatalog: 108 KatLB

**90.03.0190 Planum herstellen Ev2 = 45 MPa**
StL-Nr. 2410625001
Planum herstellen nach Unterlagen des AG.
Verformungsmodul Ev2 = 45 MPa.
Menge: 45,000 m2
Leistungsbereichkatalog: 106 KatLB

**90.03.0200 Beton f. Sauberkeitsschicht herst. C12/15*X0*Dicke min. 10 cm**
StL-Nr. 221183282101
Beton für Sauberkeitsschicht einschließlich ggf. erforderlicher Schalung nach Unterlagen des AG herstellen.
Ggf. erforderliche Schalung vorhalten und beseitigen.
Druckfestigkeitsklasse C12/15.
Expositionsklasse X0.
Dicke min. 10 cm.
Menge: 45,000 m2
Leistungsbereichkatalog: 118 KatLB

**90.03.0210 Betonrohrleitung herstellen Rohr DN 300*Beton-Rohr K**
StL-Nr. 2411032011199199
Entwässerungsrohrleitung aus Betonrohren nach statischen und konstruktiven Erfordernissen herstellen. An-
schluss an Schacht sowie Formstücke werden gesondert
vergütet.
Rohr DN/ID 300.
Rohr aus Beton, Form K.
Rohrverbindung mittels Muffe mit fest integrierter
Dichtung aus Elastomeren.
Bettung 'aus Unterbeton wird gesondert vergütet.'
Fließsohlentiefe 'bis 1,75 m.'
Überdeckungshöhe 0,50 bis 1,00 m.
Straßenverkehrslast 'SLW60. Statische Berechnung aufstellen und in geprüfter Form liefern.'
Menge: 32,000 m
Leistungsbereichkatalog: 110 KatLB

**90.03.0220 Böschungsstück einbauen (Zul.) Rohr DN 300*Beton-Rohr Anlauf 1 zu 1**
StL-Nr. 241103740111
Böschungsstück einbauen. Vergütet wird der Mehraufwand
gegenüber der bis zur unteren Vorderkante des
Böschungsstückes durchgemessenen Rohrleitung.
Rohr DN/ID 300.
Rohr aus Beton.
Neigung des Anlaufs 1 zu 1.
Menge: 8,000 St
Leistungsbereichkatalog: 110 KatLB

**90.03.0230 Fertigteil-Schacht herstellen BFT*DU 400*Tiefe bis 1,00 m**
Fertigteil-Schacht als Einlaufschacht mit Minikonus einschließlich der Öffnungen für die Rohranschlüsse herstellen. Erforderliche Auflageringe einbauen. Schachtabdeckung und Anschluss der Rohrleitungen werden gesondert vergütet.
Schacht aus Betonfertigteilen.
Schacht DU '400 mm.'
Lichte Schachttiefe bis 1,00 m.
Auflager aus Beton C 8/10, 10 cm dick, herstellen.
Fugendichtung mit Gleitringdichtung aus Elastomeren und
Lastübertragungsring.
Schachtsohle 'für Einlaufschacht ausbilden.'
Menge: 1,000 St
Leistungsbereichkatalog: 110 KatLB

**90.03.0240 Schachtabdeckung aufsetzen Gitterrostabdeckung**
Schachtabdeckung, mit lichter Weite mindestens 250 mm
und rundem Rahmen, aufsetzen.
Schachtabdeckung 'als Einlauf mit Gitterrostabdeckung.'
Schachtabdeckung auf planmäßige Höhe setzen.
Fuge zwischen Fertigteilen mit Mörtel M20 vollflächig
herstellen, Fugen glattstreichen.
Menge: 1,000 St
Leistungsbereichkatalog: 110 KatLB

**90.03.0250 Schachtanschluss herstellen (Zul.) Rohr DN 300*Beton-Rohr Betonfertigteile**
StL-Nr. 24110362061100
Rohrleitung an Schacht anschließen, Anschluss abdichten. Vergütet wird der Mehraufwand für das Herstellen
des Anschlusses einschließlich Passstücke gegenüber der
bis zur Innenfläche des Schachtes durchgemessenen Rohrleitung.
Rohrleitung DN/ID 300.
Rohr aus Beton.
Schacht aus Betonfertigteilen.
Menge: 1,000 St
Leistungsbereichkatalog: 110 KatLB

**90.03.0260 Baustoff lief.,in Leitungsgr. einb. Kiessand*Rohr DN 300**
StL-Nr. 24108238992090
Baustoff nach Unterlagen des AG liefern, in Leitungsgraben einschließlich Schachtbaugruben einbauen und
verdichten. Einbaudokumentation nach Unterlagen des AG
übergeben.
Baustoff 'Kiessand oder gleichwertiges Material'
Grabentiefe 'bis 1,75 m.'
Breite der Grabensohle für Rohr DN 300.
Baustoff 'als Seitenverfüllung und Abdeckung einbauen und verdichten.'
Menge: 28,000 m3
Leistungsbereichkatalog: 108 KatLB

**90.03.0270 Pflasterdecke herstellen WBS*20x20x25**
Pflasterdecke in gebundener Bauweise mit Wasserbaupflaster herstellen.
Haftzugfestigkeit zwischen Pflasterstein und Bettung
sowie zwischen Pflasterstein und Fugenfüllung im fertigen Zustand mind. 0,6 MPa im Einzelwert.
In Flächen 'Ein- und Auslaufbereiche der Straßendurchlässe, Böschungsstücke umlaufend mind. 0,5 m bis 1,0 m  (mind. 3 Steinbreiten), Einbindung 20 cm unter Mulden-/Grabensohle'
Wasserbaupflaster = 'C 20/25, BxLxH = 20x20x25 cm'
Beton für Fundament und Rückenstütze 'C12/15'
Fundament 20 cm dick. Rückenstütze bis 10 cm unter Oberkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 24,000 m2
Leistungsbereichkatalog: 115 KatLB

**90.03.0280 Steinschüttung herstellen Waba. mind.2,60*Dicke 40 cm**
Steinschüttung herstellen und abgleichen.
Zweck = 'Sicherung von Auslaufbereichen der Straßendurchlässe'
Material = Wasserbaustein, Rohdichte
mindestens 2,60 Mg/m3
Größen- oder Gewichtsklasse: 'CP 63/180'
Einbaudicke 20 cm.
Menge: 16,000 m2
Leistungsbereichkatalog: 210 KatLB

**90.03.0290 Mulde herstellen Breite 1,50 m*Tiefe ü. 0,2-0,3m**
StL-Nr. 2410651319119500
Mulde nach Unterlagen des AG herstellen.
In eingebautem und verdichtetem Boden.
Mulde 'im Auslaufbereich Straßendurchlass'
Muldenbreite = 1,50 m.
Tiefe über 0,20 bis 0,30 m.
Sohlgefälle '1:2'
Boden bzw. Fels entsorgen. Entsorgung wird gesondert
vergütet.
Menge: 16,000 m
Leistungsbereichkatalog: 106 KatLB

*Hinweis: Pflasterrinne*
Pflasterrinne der nördlichen Umfahrung

**90.03.0300 Rinne mit Pflast. aus Beton herst. Pfst.160/160/140*5-zeilig**
StL-Nr. 2311542191259100
Rinne mit Pflastersteinen aus Beton herstellen. Mehrzeilige Rinne ist mit beidseitigen Schnurkanten herzustellen.
Rinne 'als überfahrbare Entwässerungsrinne ca. bei
Station 0+260'
Format für Rastermaß des Pflastersteins = 160/160/140
mm.
Mit Fase, mit Vorsatzbeton.
Breite 5-zeilig.
Fundament und Rückenstütze 'aus Beton mit einer
Druckfestigkeit (Einzelwert) am Bohrkern von mind. 20
MPa.'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 7,500 m
Leistungsbereichkatalog: 115 KatLB

**90.03.0310 Pflasterdecke herstellen WBS*20x20x25**
Pflasterdecke in gebundener Bauweise mit Wasserbaupflaster herstellen.
Haftzugfestigkeit zwischen Pflasterstein und Bettung
sowie zwischen Pflasterstein und Fugenfüllung im fertigen Zustand mind. 0,6 MPa im Einzelwert.
In Flächen 'Auslaufbereich der Entwässerungsrinne der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 2,000 m2
Leistungsbereichkatalog: 115 KatLB

*Hinweis: WSW*
Winkelstützwand ca. bei Station 0+260

**90.03.0320 Frostschutzschicht herstellen 0/56*Dicke 30 cm**
StL-Nr. 2411221090079991
Frostschutzschicht herstellen.
In Verkehrsflächen 'der Winkelstützwand als Unterbau/ Tragschicht'
Baustoffgemisch 0/56.
Umweltrelevante Anforderungen 'Baustoffgemisch aus natürlichen Gesteinskörnungen'
Verdichtungsgrad/Verformungsmodul 'EV2 auf der Oberfläche mind. 45 MN/m2'
Einbaudicke '30 cm'
Abrechnung nach Auftragsprofilen.
Menge: 4,500 m3
Leistungsbereichkatalog: 112 KatLB

**90.03.0330 Betonfertigteile einbauen Winkelstützen*FT:Stahlbeton**
StL-Nr. 2211851391499000
Bewehrte Betonfertigteile entsprechend statischen und
konstruktiven Erfordernissen nach Unterlagen des AG
herstellen und einbauen.
Bauteil 'Winkelstützen für Stützwand als
Geländeabfangung,
Ausführung und Dimensionierung nach Technischer Bearbeitung des AN. Als Kalkulationsgrundlage sind folgende Abmessungen anzunehmen:
Fußlänge = ca. 0,90 m
Höhe = ca. 1,55 m
Wanddicke = ca. 0,25.
Wandlänge = ca. 17,00 m'
Fertigteile aus Stahlbeton.
Druckfestigkeitsklasse C35/45.
Expositionsklasse 'XC4, XF1'
Zusätzliche Anforderungen 'Sichtbetonklasse 2.
Schalung, Bewehrung, Nachbehandlung usw. sind einzurechnen und werden nicht gesondert vergütet.'
Menge: 8,000 m3
Leistungsbereichkatalog: 118 KatLB

**90.03.0340 Sickerrohrleitung verlegen Rohr DN 200*Vollsickerrohr**
Sickerrohrleitung verlegen. Schachtanschluss wird gesondert vergütet.
Einbau 'hinter der Winkelstützwand zur Entwässerung des
anstehenden Bodens.'
Rohr DN/ID 200.
Vollsickerrohr (TP).
Rohr aus PE-HD Typ R 2 (innen glatt, außen gewellt).
Fließsohlentiefe bis 1,75 m.
Menge: 15,000 m
Leistungsbereichkatalog: 110 KatLB

**90.03.0350 Formstück einbauen (Zul.) Teller DN 200*Kunststoff-Rohr Rohr DN 200**
StL-Nr. 24110369060404
Formstück in Rohrleitung einbauen. Vergütet wird der
Mehraufwand für den Einbau des Formstückes gegenüber
der bis zur Innenfläche der Sammelrohrleitung durchgemessenen Rohrleitung.
Formstück = Verschlussteller DN/ID 200.
Rohr aus Kunststoff.
Durchgangsrohr DN/ID 200.
Menge: 1,000 St
Leistungsbereichkatalog: 110 KatLB

**90.03.0360 Böschungsstück einbauen (Zul.)**
StL-Nr. 241103749992
Böschungsstück einbauen. Vergütet wird der Mehraufwand
gegenüber der bis zur unteren Vorderkante des
Böschungsstückes durchgemessenen Rohrleitung.
Rohr DN/ID '200'
Rohr aus 'Kunststoff'
Neigung des Anlaufs 1 zu 1,5.
Menge: 1,000 St
Leistungsbereichkatalog: 110 KatLB

#### Abschnitt 90.04 Betriebswege Damm

*Hinweis: ws Dammfußweg*
Herstellung des wasserseitigen Dammfußweges (asphaltierter Bereich)

**90.04.0010 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 90,000 m3
Leistungsbereichkatalog: 106 KatLB

**90.04.0020 Gel. Boden bzw. Fels des AG aufn. Bod. i.lag./verd.*Abrechng. Auftrag**
StL-Nr. 2410623099100002
Gelagerten Boden bzw. Fels des AG aufnehmen. Beschreibung der Homogenbereiche nach Unterlagen des AG.
Homogenbereich 'zwischengelagertes Material der Homogenbereiche HoB B, bindige Böden, und HoB C, Selkeschotter/Hangschutt (, Felszersatz), gem. geotechnischem Bericht'
Einbaustelle '= Unterbau für den wasserseitigen Dammfußweg'
Boden bzw. Fels lagert innerhalb der Baustelle. Boden
bzw. Fels in Auftragsbereichen profilgerecht einbauen und verdichten einschließlich ggf. erforderlicher
Wasserzugabe.
Abrechnung nach Auftragsprofilen.
Menge: 4700,000 m3
Leistungsbereichkatalog: 106 KatLB

**90.04.0030 Planum herstellen Ev2 = 45 MPa**
StL-Nr. 2410625001
Planum herstellen nach Unterlagen des AG.
Verformungsmodul Ev2 = 45 MPa.
Menge: 1200,000 m2
Leistungsbereichkatalog: 106 KatLB

*Hinweis: Asphaltbauweise*

**90.04.0040 Schottertragschicht herstellen 0/45*Dicke 40-60 cm**
StL-Nr. 2411232099990900
Schottertragschicht herstellen.
In Verkehrsflächen 'wasserseitiger Dammfuß-Weg'
Baustoffgemisch '0/45'
Umweltrelevante Anforderungen 'Baustoffgemisch aus natürlichen Gesteinskörnungen'
Verdichtungsgrad/Verformungsmodul 'EV2 auf der Oberfläche mind. 100 MN/m2'
Einbaudicke 'über 40 bis 60 cm.'
Menge: 520,000 m2
Leistungsbereichkatalog: 112 KatLB

**90.04.0050 Asphalttragd. aus AC 16 TD herst. Dicke 10 cm**
StL-Nr. 23113822921000
Asphalttragdeckschicht aus Asphalttragdeckschichtmischgut AC 16 TD herstellen. Anlieferung des Asphaltmischguts in thermoisolierten Transportbehältern.
In Verkehrsflächen 'wasserseitiger Dammfuß-Weg'
Einbaudicke = 10 cm.
Bindemittel = 70/100.
Menge: 460,000 m2
Leistungsbereichkatalog: 113 KatLB

**90.04.0060 Anschluss a. Fuge m. Fugenm. herst. Bord-Randfuge*Deckschicht Tiefe 40 mm*Breite 10 mm Verf. mit Trstr.*Fugenmasse N2**
StL-Nr. 2311391241061101
Anschluss als Fuge mit Fugenmasse herstellen.
Randfuge vor Borden.
In der Asphaltdeckschicht ausbilden.
Fugenspalttiefe = 40 mm.
Fugenspaltbreite = 10 mm.
Fugenspalt verfüllen in einer Lage mit Trennstreifen.
Mit heiß verarbeitbarer Fugenmasse Typ N2, einschließlich zugehörigem und zuvor aufgetragenem Voranstrichmittel.
Menge: 3,000 m
Leistungsbereichkatalog: 113 KatLB

**90.04.0070 Bordstein aus Beton setzen BSt. TB 10x25 cm*gerader Stein**
StL-Nr. 2311531106000199
Bordstein aus Beton setzen. Breite der Rückenstütze
mind. 15 cm.
Bordstein = TB 10 x 25 cm.
Gerader Stein.
Rückenstütze 'bis 10 cm unter Oberkante Bordstein.
Beton mit einer Druckfestigkeit (Einzelwert) am Bohrkern von 20 MPa.'
Fundamentbeton 'mit einer Druckfestigkeit (Einzelwert)
am Bohrkern von 20 MPa.'
Menge: 3,000 m
Leistungsbereichkatalog: 115 KatLB

*Hinweis: Herstellen Umfahrung Deckschicht ohne Bindemittel*
Deckschicht ohne Bindemittel

**90.04.0080 Frostschutzschicht herstellen 0/56*Dicke 20-60 cm**
StL-Nr. 2411221090079991
Frostschutzschicht herstellen.
In Verkehrsflächen 'wasserseitiger Dammfuß-Weg'
Baustoffgemisch 0/56.
Umweltrelevante Anforderungen 'Baustoffgemisch aus natürlichen Gesteinskörnungen'
Verdichtungsgrad/Verformungsmodul 'EV2 auf der Oberfläche mind. 45 MN/m2'
Einbaudicke 'über 20 bis 60 cm'
Abrechnung nach Auftragsprofilen.
Menge: 460,000 m3
Leistungsbereichkatalog: 112 KatLB

**90.04.0090 Schottertragschicht herstellen 0/45*Dicke 25-45 cm**
StL-Nr. 2411232092990900
Schottertragschicht herstellen.
In Verkehrsflächen 'wasserseitiger Dammfuß-Weg'
Baustoffgemisch 0/45.
Umweltrelevante Anforderungen 'Baustoffgemisch aus natürlichen Gesteinskörnungen'
Verdichtungsgrad/Verformungsmodul 'EV2 auf der Oberfläche mind. 80 MN/m2'
Einbaudicke 'über 25 bis 45 cm.'
Menge: 600,000 m2
Leistungsbereichkatalog: 112 KatLB

**90.04.0100 Deckschicht ohne Bindem. herst. 0/8*Dicke 5 cm**
StL-Nr. 241125029199
Deckschicht ohne Bindemittel herstellen.
In Verkehrsflächen 'wasserseitiger Dammfuß-Weg'
Baustoffgemisch 0/8.
Umweltrelevante Anforderungen 'Baustoffgemisch aus natürlichen Gesteinskörnungen'
Einbaudicke '5 cm'
Menge: 550,000 m2
Leistungsbereichkatalog: 112 KatLB

*Hinweis: ls Dammfußweg*
Herstellung des luftseitigen Dammfußweges

**90.04.0110 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 300,000 m3
Leistungsbereichkatalog: 106 KatLB

**90.04.0120 Gel. Boden bzw. Fels des AG aufn. Bod. i.lag./verd.*Abrechng. Auftrag**
StL-Nr. 2410623099100002
Gelagerten Boden bzw. Fels des AG aufnehmen. Beschreibung der Homogenbereiche nach Unterlagen des AG.
Homogenbereich 'zwischengelagertes Material der Homogenbereiche HoB B, bindige Böden, und HoB C, Selkeschotter/Hangschutt (, Felszersatz), gem. geotechnischem Bericht'
Einbaustelle '= Unterbau für den luftseitigen Dammfußweg'
Boden bzw. Fels lagert innerhalb der Baustelle. Boden
bzw. Fels in Auftragsbereichen profilgerecht einbauen und verdichten einschließlich ggf. erforderlicher
Wasserzugabe.
Abrechnung nach Auftragsprofilen.
Menge: 170,000 m3
Leistungsbereichkatalog: 106 KatLB

**90.04.0130 Planum herstellen Ev2 = 45 MPa**
StL-Nr. 2410625001
Planum herstellen nach Unterlagen des AG.
Verformungsmodul Ev2 = 45 MPa.
Menge: 1800,000 m2
Leistungsbereichkatalog: 106 KatLB

**90.04.0140 Frostschutzschicht herstellen 0/56*Dicke 20-60 cm**
StL-Nr. 2411221090079991
Frostschutzschicht herstellen.
In Verkehrsflächen 'luftseitiger Dammfuß-Weg'
Baustoffgemisch 0/56.
Umweltrelevante Anforderungen 'Baustoffgemisch aus natürlichen Gesteinskörnungen'
Verdichtungsgrad/Verformungsmodul 'EV2 auf der Oberfläche mind. 45 MN/m2'
Einbaudicke 'über 20 bis 60 cm'
Abrechnung nach Auftragsprofilen.
Menge: 470,000 m3
Leistungsbereichkatalog: 112 KatLB

**90.04.0150 Schottertragschicht herstellen 0/45*Dicke 25-45 cm**
StL-Nr. 2411232092990900
Schottertragschicht herstellen.
In Verkehrsflächen 'luftseitiger Dammfuß-Weg'
Baustoffgemisch 0/45.
Umweltrelevante Anforderungen 'Baustoffgemisch aus natürlichen Gesteinskörnungen'
Verdichtungsgrad/Verformungsmodul 'EV2 auf der Oberfläche mind. 80 MN/m2'
Einbaudicke 'über 25 bis 45 cm.'
Menge: 1700,000 m2
Leistungsbereichkatalog: 112 KatLB

**90.04.0160 Deckschicht ohne Bindem. herst. 0/8*Dicke 5 cm**
StL-Nr. 241125029199
Deckschicht ohne Bindemittel herstellen.
In Verkehrsflächen 'luftseitiger Dammfuß-Weg'
Baustoffgemisch 0/8.
Umweltrelevante Anforderungen 'Baustoffgemisch aus natürlichen Gesteinskörnungen'
Einbaudicke '5 cm'
Menge: 1500,000 m2
Leistungsbereichkatalog: 112 KatLB

*Hinweis: ws Bermenzuwegung*
Herstellung der wasserseitigen Bermenzuwegung

**90.04.0170 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 20,000 m3
Leistungsbereichkatalog: 106 KatLB

**90.04.0180 Gel. Boden bzw. Fels des AG aufn. Bod. i.lag./verd.*Abrechng. Auftrag**
StL-Nr. 2410623099100002
Gelagerten Boden bzw. Fels des AG aufnehmen. Beschreibung der Homogenbereiche nach Unterlagen des AG.
Homogenbereich 'zwischengelagertes Material der Homogenbereiche HoB B, bindige Böden, und HoB C, Selkeschotter/Hangschutt (, Felszersatz), gem. geotechnischem Bericht'
Einbaustelle '= Unterbau für die wasserseitige Bermenzuwegung'
Boden bzw. Fels lagert innerhalb der Baustelle. Boden
bzw. Fels in Auftragsbereichen profilgerecht einbauen und verdichten einschließlich ggf. erforderlicher
Wasserzugabe.
Abrechnung nach Auftragsprofilen.
Menge: 1000,000 m3
Leistungsbereichkatalog: 106 KatLB

**90.04.0190 Planum herstellen Ev2 = 45 MPa**
StL-Nr. 2410625001
Planum herstellen nach Unterlagen des AG.
Verformungsmodul Ev2 = 45 MPa.
Menge: 500,000 m2
Leistungsbereichkatalog: 106 KatLB

**90.04.0200 Frostschutzschicht herstellen 0/56*Dicke 20-60 cm**
StL-Nr. 2411221090079991
Frostschutzschicht herstellen.
In Verkehrsflächen 'wasserseitige Bermenzuwegung'
Baustoffgemisch 0/56.
Umweltrelevante Anforderungen 'Baustoffgemisch aus natürlichen Gesteinskörnungen'
Verdichtungsgrad/Verformungsmodul 'EV2 auf der Oberfläche mind. 45 MN/m2'
Einbaudicke 'über 20 bis 60 cm'
Abrechnung nach Auftragsprofilen.
Menge: 150,000 m3
Leistungsbereichkatalog: 112 KatLB

**90.04.0210 Schottertragschicht herstellen 0/45*Dicke 25-45 cm**
StL-Nr. 2411232092990900
Schottertragschicht herstellen.
In Verkehrsflächen 'wasserseitige Bermenzuwegung'
Baustoffgemisch 0/45.
Umweltrelevante Anforderungen 'Baustoffgemisch aus natürlichen Gesteinskörnungen'
Verdichtungsgrad/Verformungsmodul 'EV2 auf der Oberfläche mind. 80 MN/m2'
Einbaudicke 'über 25 bis 45 cm.'
Menge: 420,000 m2
Leistungsbereichkatalog: 112 KatLB

**90.04.0220 Deckschicht ohne Bindem. herst. 0/8*Dicke 5 cm**
StL-Nr. 241125029199
Deckschicht ohne Bindemittel herstellen.
In Verkehrsflächen 'wasserseitige Bermenzuwegung'
Baustoffgemisch 0/8.
Umweltrelevante Anforderungen 'Baustoffgemisch aus natürlichen Gesteinskörnungen'
Einbaudicke '5 cm'
Menge: 380,000 m2
Leistungsbereichkatalog: 112 KatLB

*Hinweis: Durchlass*
Durchlass der wasserseitigen Bermenzuwegung

**90.04.0230 Leitungsgr. m. Schachtbaugr. herst. Rohr DN 300*m.Verb./o.Wassrh. lag. i./ver.o.Lz.*Entsorg. gesond.**
StL-Nr. 2410821599241030
Leitungsgraben einschließlich Schachtbaugruben herstellen. Straßenaufbruch wird gesondert vergütet. Schachtdurchmesser und -abstände nach Unterlagen des AG.
In gewachsenem Boden. Homogenbereiche 'HoB B, bindige Böden, und HoB C, Selkeschotter/Hangschutt (, Felszersatz), gem. geotechnischem Bericht'
Grabentiefe 'bis 1,75 m.'
Breite der Grabensohle für Rohr DN 300.
Notwendigen Verbau entsprechend statischen und konstruktiven Erfordernissen herstellen, vorhalten und
entfernen. Wasserhaltung wird gesondert vergütet.
Aushub zur Wiederverwendung innerhalb der Baustelle
lagern, nach Verlegen der Leitung in Graben oberhalb
der Leitungszone und in Baugruben einbauen und verdichten einschl. ggf. erforderlicher Wasserzugabe.
Zum Verfüllen nicht verwendeten Aushub entsorgen. Entsorgung wird gesondert vergütet.
Menge: 15,000 m3
Leistungsbereichkatalog: 108 KatLB

**90.04.0240 Planum herstellen Ev2 = 45 MPa**
StL-Nr. 2410625001
Planum herstellen nach Unterlagen des AG.
Verformungsmodul Ev2 = 45 MPa.
Menge: 10,000 m2
Leistungsbereichkatalog: 106 KatLB

**90.04.0250 Beton f. Sauberkeitsschicht herst. C12/15*X0*Dicke min. 10 cm**
StL-Nr. 221183282101
Beton für Sauberkeitsschicht einschließlich ggf. erforderlicher Schalung nach Unterlagen des AG herstellen.
Ggf. erforderliche Schalung vorhalten und beseitigen.
Druckfestigkeitsklasse C12/15.
Expositionsklasse X0.
Dicke min. 10 cm.
Menge: 10,000 m2
Leistungsbereichkatalog: 118 KatLB

**90.04.0260 Betonrohrleitung herstellen Rohr DN 300*Beton-Rohr K**
StL-Nr. 2411032011199199
Entwässerungsrohrleitung aus Betonrohren nach statischen und konstruktiven Erfordernissen herstellen. An-
schluss an Schacht sowie Formstücke werden gesondert
vergütet.
Rohr DN/ID 300.
Rohr aus Beton, Form K.
Rohrverbindung mittels Muffe mit fest integrierter
Dichtung aus Elastomeren.
Bettung 'aus Unterbeton wird gesondert vergütet.'
Fließsohlentiefe 'bis 1,75 m.'
Überdeckungshöhe 0,50 bis 1,00 m.
Straßenverkehrslast 'SLW60. Statische Berechnung aufstellen und in geprüfter Form liefern.'
Menge: 8,000 m
Leistungsbereichkatalog: 110 KatLB

**90.04.0270 Böschungsstück einbauen (Zul.) Rohr DN 300*Beton-Rohr Anlauf 1 zu 1**
StL-Nr. 241103740111
Böschungsstück einbauen. Vergütet wird der Mehraufwand
gegenüber der bis zur unteren Vorderkante des
Böschungsstückes durchgemessenen Rohrleitung.
Rohr DN/ID 300.
Rohr aus Beton.
Neigung des Anlaufs 1 zu 1.
Menge: 2,000 St
Leistungsbereichkatalog: 110 KatLB

**90.04.0280 Baustoff lief.,in Leitungsgr. einb. Kiessand*Rohr DN 300**
StL-Nr. 24108238992090
Baustoff nach Unterlagen des AG liefern, in Leitungsgraben einschließlich Schachtbaugruben einbauen und
verdichten. Einbaudokumentation nach Unterlagen des AG
übergeben.
Baustoff 'Kiessand oder gleichwertiges Material'
Grabentiefe 'bis 1,75 m.'
Breite der Grabensohle für Rohr DN 300.
Baustoff 'als Seitenverfüllung und Abdeckung einbauen und verdichten.'
Menge: 8,000 m3
Leistungsbereichkatalog: 108 KatLB

**90.04.0290 Pflasterdecke herstellen WBS*20x20x25**
Pflasterdecke in gebundener Bauweise mit Wasserbaupflaster herstellen.
Haftzugfestigkeit zwischen Pflasterstein und Bettung
sowie zwischen Pflasterstein und Fugenfüllung im fertigen Zustand mind. 0,6 MPa im Einzelwert.
In Flächen 'Ein- und Auslaufbereiche der Straßendurchlässe der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 15,000 m2
Leistungsbereichkatalog: 115 KatLB

*Hinweis: ls Bermenzuwegung*
Herstellung der luftseitigen Bermenzuwegung

**90.04.0300 Boden bzw. Fels lös. u. wiederverw. HoB B und C*Boden i. Zw.verd. Abrechng. Auftrag**
StL-Nr. 24106210900301
Boden bzw. Fels aus Abtragsbereichen profilgerecht
lösen und wiederverwenden, einschließlich ggf. erforderlicher Wasserzugabe. Beschreibung der Homogenbereiche nach Unterlagen des AG. Die Herstellung von Mulden
und Gräben wird gesondert vergütet.
Homogenbereich 'HoB B, bindige Böden, und HoB C, Selkeschotter/Hangschutt (, Felszersatz), gem. geotechnischem Bericht'
Boden bzw. Fels innerhalb der Baustelle auf Zwischenlager nach Unterlagen des AG einbauen und verdichten.
Abrechnung nach Abtragsprofilen.
Menge: 260,000 m3
Leistungsbereichkatalog: 106 KatLB

**90.04.0310 Gel. Boden bzw. Fels des AG aufn. Bod. i.lag./verd.*Abrechng. Auftrag**
StL-Nr. 2410623099100002
Gelagerten Boden bzw. Fels des AG aufnehmen. Beschreibung der Homogenbereiche nach Unterlagen des AG.
Homogenbereich 'zwischengelagertes Material der Homogenbereiche HoB B, bindige Böden, und HoB C, Selkeschotter/Hangschutt (, Felszersatz), gem. geotechnischem Bericht'
Einbaustelle '= Unterbau für die luftseitige Bermenzuwegung'
Boden bzw. Fels lagert innerhalb der Baustelle. Boden
bzw. Fels in Auftragsbereichen profilgerecht einbauen und verdichten einschließlich ggf. erforderlicher
Wasserzugabe.
Abrechnung nach Auftragsprofilen.
Menge: 210,000 m3
Leistungsbereichkatalog: 106 KatLB

**90.04.0320 Planum herstellen Ev2 = 45 MPa**
StL-Nr. 2410625001
Planum herstellen nach Unterlagen des AG.
Verformungsmodul Ev2 = 45 MPa.
Menge: 900,000 m2
Leistungsbereichkatalog: 106 KatLB

**90.04.0330 Frostschutzschicht herstellen 0/56*Dicke 20-60 cm**
StL-Nr. 2411221090079991
Frostschutzschicht herstellen.
In Verkehrsflächen 'luftseitige Bermenzuwegung'
Baustoffgemisch 0/56.
Umweltrelevante Anforderungen 'Baustoffgemisch aus natürlichen Gesteinskörnungen'
Verdichtungsgrad/Verformungsmodul 'EV2 auf der Oberfläche mind. 45 MN/m2'
Einbaudicke 'über 20 bis 60 cm'
Abrechnung nach Auftragsprofilen.
Menge: 310,000 m3
Leistungsbereichkatalog: 112 KatLB

**90.04.0340 Schottertragschicht herstellen 0/45*Dicke 25-45 cm**
StL-Nr. 2411232092990900
Schottertragschicht herstellen.
In Verkehrsflächen 'luftseitige Bermenzuwegung'
Baustoffgemisch 0/45.
Umweltrelevante Anforderungen 'Baustoffgemisch aus natürlichen Gesteinskörnungen'
Verdichtungsgrad/Verformungsmodul 'EV2 auf der Oberfläche mind. 80 MN/m2'
Einbaudicke 'über 25 bis 45 cm.'
Menge: 800,000 m2
Leistungsbereichkatalog: 112 KatLB

**90.04.0350 Deckschicht ohne Bindem. herst. 0/8*Dicke 5 cm**
StL-Nr. 241125029199
Deckschicht ohne Bindemittel herstellen.
In Verkehrsflächen 'luftseitige Bermenzuwegung'
Baustoffgemisch 0/8.
Umweltrelevante Anforderungen 'Baustoffgemisch aus natürlichen Gesteinskörnungen'
Einbaudicke '5 cm'
Menge: 730,000 m2
Leistungsbereichkatalog: 112 KatLB

*Hinweis: Durchlass*
Durchlass der landseitigen Bermenzuwegung

**90.04.0360 Leitungsgr. m. Schachtbaugr. herst. Rohr DN 300*m.Verb./o.Wassrh. lag. i./ver.o.Lz.*Entsorg. gesond.**
StL-Nr. 2410821599241030
Leitungsgraben einschließlich Schachtbaugruben herstellen. Straßenaufbruch wird gesondert vergütet. Schachtdurchmesser und -abstände nach Unterlagen des AG.
In gewachsenem Boden. Homogenbereiche 'HoB B, bindige Böden, und HoB C, Selkeschotter/Hangschutt (, Felszersatz), gem. geotechnischem Bericht'
Grabentiefe 'bis 1,75 m.'
Breite der Grabensohle für Rohr DN 300.
Notwendigen Verbau entsprechend statischen und konstruktiven Erfordernissen herstellen, vorhalten und
entfernen. Wasserhaltung wird gesondert vergütet.
Aushub zur Wiederverwendung innerhalb der Baustelle
lagern, nach Verlegen der Leitung in Graben oberhalb
der Leitungszone und in Baugruben einbauen und verdichten einschl. ggf. erforderlicher Wasserzugabe.
Zum Verfüllen nicht verwendeten Aushub entsorgen. Entsorgung wird gesondert vergütet.
Menge: 26,000 m3
Leistungsbereichkatalog: 108 KatLB

**90.04.0370 Planum herstellen Ev2 = 45 MPa**
StL-Nr. 2410625001
Planum herstellen nach Unterlagen des AG.
Verformungsmodul Ev2 = 45 MPa.
Menge: 17,000 m2
Leistungsbereichkatalog: 106 KatLB

**90.04.0380 Beton f. Sauberkeitsschicht herst. C12/15*X0*Dicke min. 10 cm**
StL-Nr. 221183282101
Beton für Sauberkeitsschicht einschließlich ggf. erforderlicher Schalung nach Unterlagen des AG herstellen.
Ggf. erforderliche Schalung vorhalten und beseitigen.
Druckfestigkeitsklasse C12/15.
Expositionsklasse X0.
Dicke min. 10 cm.
Menge: 17,000 m2
Leistungsbereichkatalog: 118 KatLB

**90.04.0390 Betonrohrleitung herstellen Rohr DN 300*Beton-Rohr K**
StL-Nr. 2411032011199199
Entwässerungsrohrleitung aus Betonrohren nach statischen und konstruktiven Erfordernissen herstellen. An-
schluss an Schacht sowie Formstücke werden gesondert
vergütet.
Rohr DN/ID 300.
Rohr aus Beton, Form K.
Rohrverbindung mittels Muffe mit fest integrierter
Dichtung aus Elastomeren.
Bettung 'aus Unterbeton wird gesondert vergütet.'
Fließsohlentiefe 'bis 1,75 m.'
Überdeckungshöhe 0,50 bis 1,00 m.
Straßenverkehrslast 'SLW60. Statische Berechnung aufstellen und in geprüfter Form liefern.'
Menge: 14,000 m
Leistungsbereichkatalog: 110 KatLB

**90.04.0400 Böschungsstück einbauen (Zul.) Rohr DN 300*Beton-Rohr Anlauf 1 zu 1**
StL-Nr. 241103740111
Böschungsstück einbauen. Vergütet wird der Mehraufwand
gegenüber der bis zur unteren Vorderkante des
Böschungsstückes durchgemessenen Rohrleitung.
Rohr DN/ID 300.
Rohr aus Beton.
Neigung des Anlaufs 1 zu 1.
Menge: 1,000 St
Leistungsbereichkatalog: 110 KatLB

**90.04.0410 Fertigteil-Schacht herstellen BFT*DU 400*Tiefe bis 2,00 m**
Fertigteil-Schacht als Einlaufschacht mit Minikonus einschließlich der Öffnungen für die Rohranschlüsse herstellen. Erforderliche Auflageringe einbauen. Schachtabdeckung und Anschluss der Rohrleitungen werden gesondert vergütet.
Schacht aus Betonfertigteilen.
Schacht DU '400 mm.'
Lichte Schachttiefe bis 2,00 m.
Auflager aus Beton C 8/10, 10 cm dick, herstellen.
Fugendichtung mit Gleitringdichtung aus Elastomeren und
Lastübertragungsring.
Schachtsohle 'für Einlaufschacht ausbilden.'
Menge: 1,000 St
Leistungsbereichkatalog: 110 KatLB

**90.04.0420 Schachtabdeckung aufsetzen Gitterrostabdeckung**
Schachtabdeckung, mit lichter Weite mindestens 250 mm
und rundem Rahmen, aufsetzen.
Schachtabdeckung 'als Einlauf mit Gitterrostabdeckung.'
Schachtabdeckung auf planmäßige Höhe setzen.
Fuge zwischen Fertigteilen mit Mörtel M20 vollflächig
herstellen, Fugen glattstreichen.
Menge: 1,000 St
Leistungsbereichkatalog: 110 KatLB

**90.04.0430 Schachtanschluss herstellen (Zul.) Rohr DN 300*Beton-Rohr Betonfertigteile**
StL-Nr. 24110362061100
Rohrleitung an Schacht anschließen, Anschluss abdichten. Vergütet wird der Mehraufwand für das Herstellen
des Anschlusses einschließlich Passstücke gegenüber der
bis zur Innenfläche des Schachtes durchgemessenen Rohrleitung.
Rohrleitung DN/ID 300.
Rohr aus Beton.
Schacht aus Betonfertigteilen.
Menge: 1,000 St
Leistungsbereichkatalog: 110 KatLB

**90.04.0440 Baustoff lief.,in Leitungsgr. einb. Kiessand*Rohr DN 300**
StL-Nr. 24108238992090
Baustoff nach Unterlagen des AG liefern, in Leitungsgraben einschließlich Schachtbaugruben einbauen und
verdichten. Einbaudokumentation nach Unterlagen des AG
übergeben.
Baustoff 'Kiessand oder gleichwertiges Material'
Grabentiefe 'bis 1,75 m.'
Breite der Grabensohle für Rohr DN 300.
Baustoff 'als Seitenverfüllung und Abdeckung einbauen und verdichten.'
Menge: 13,000 m3
Leistungsbereichkatalog: 108 KatLB

**90.04.0450 Pflasterdecke herstellen WBS*20x20x25**
Pflasterdecke in gebundener Bauweise mit Wasserbaupflaster herstellen.
Haftzugfestigkeit zwischen Pflasterstein und Bettung
sowie zwischen Pflasterstein und Fugenfüllung im fertigen Zustand mind. 0,6 MPa im Einzelwert.
In Flächen 'Ein- und Auslaufbereiche der Straßendurchlässe der nördlichen Umfahrung'
Wasserbaupflaster = 'aus Beton, BxLxH = 20x20x25 cm'
Beton für Fundament und Rückenstütze 'C12/15'
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 15,000 m2
Leistungsbereichkatalog: 115 KatLB

*Hinweis: Bankette*
Bankette der Betriebswege Damm

**90.04.0460 Bankett profilgerecht herstellen Neben Fahrbahn Schotterrasen als Gemisch*Dicke 20-40 cm**
StL-Nr. 2411271219999119
Bankett gemäß ZTV E-StB profilgerecht herstellen.
Neben Verkehrsfläche Fahrbahn.
Baustoff '= Schotterrasen als Gemisch aus Schotter (70 Vol.-%) und Oberboden (30 Vol.-%).
Schotter 0/32 aus natürlichen Gesteinskörnungen liefern.
Gelagerten Oberboden des AG innerhalb der Baustelle
aufnehmen. Oberboden mit Schotter mischen.
Regiosaatgutmischung (RSM Regio) für Ursprungsgebiet 6 (Oberes Weser- und Leinebergland mit Harz), Standortvariante Grundmischung nach den Empfehlungen für Begrünungen mit gebietseigenem Saatgut der FLL mit anerkannter und gültiger Zertifizierung liefern. Saatgut ausbringen und einarbeiten, 20 g/m2.'
Umweltrelevante Anforderungen 'Baustoffgemisch aus natürlichen Gesteinskörnungen'
Breite '50 cm'
Einbaudicke 'über 20 bis 40 cm'
Querneigung 12 v.H. am tiefliegenden und 6 v.H. am
hochliegenden Fahrbahnrand.
Einbau 3 cm tiefer als Fahrbahnrand.
Verformungsmodul 'EV2 auf der Oberfläche mind. 80 MN/m2'
Menge: 750,000 m2
Leistungsbereichkatalog: 112 KatLB

*Hinweis: Mulden*
Mulden der Betriebswege

**90.04.0470 Mulde herstellen gewachsener Boden**
StL-Nr. 2410651329910500
Mulde nach Unterlagen des AG herstellen.
In gewachsenem Boden. Homogenbereiche nach Unterlagen
des AG.
Mulde 'neben Straße.'
Muldenbreite '= 1,00 m.'
Tiefe über 0,20 bis 0,30 m.
Boden bzw. Fels entsorgen. Entsorgung wird gesondert
vergütet.
Menge: 650,000 m
Leistungsbereichkatalog: 106 KatLB

### Bereich 99 Landschaftsbau

#### Abschnitt 99.01 Aufforstung

**99.01.0010 Wurzelschutzgel liefern**
Wurzelschutzgel liefern.
Material Wurzelschutzgel: Mischung aus organischem
Copolymer auf Kalimsalzbasis zur Herstellung der Tauchbrühe
für Sämlinge, Sträucher und Heister.
Körnung: granuliert.
Lieferform : Originalverpackt
Menge: 15,000 kg

**99.01.0020 Gehölzwurzeln in Schutzlös. tauchen**
StL-Nr. 2110731299
Gehölzwurzeln ohne Ballen unmittelbar nach Entnahme aus
dem Einschlag bzw. vor Pflanzung in Schutzlösung tauchen.
Schutzlösung 'Mischung aus organischem Copopolymer auf Kaliumsalzbasis, Anwendung nach Herstellerangabe,
Schutzlösung liefern wird gesondert vergütet'
Gehölz 'Sämling, Höhe 50-80 cm'
Menge: 4580,000 St

**99.01.0030 Quercus robur liefern*HkG 817 06**
StL-Nr. 18104503990006
Quercus robur (Stieleiche) liefern.
Güte '2j. 1+1 30-50 cm'
Herkunftsgebiet Westdeutsches Bergland, 817 06.
Menge: 2050,000 St

**99.01.0040 Carpinus betulus liefern*HkG 806 04**
StL-Nr. 18104105990004
Carpinus betulus (Hainbuche) liefern.
Güte '2j. 1+1 30-50 cm'
Herkunftsgebiet West- und Süddeutsches Bergland sowie
Alpen und Alpenvorland, 806 04.
Menge: 600,000 St

**99.01.0050 Alnus glutinosa liefern*HkG 802 04**
StL-Nr. 181040119004
Alnus glutinosa (Roterle) liefern.
Güte '2j. 1+1 30-50 cm'
Herkunftsgebiet Westdeutsches Bergland, 802 04.
Menge: 1000,000 St

**99.01.0060 Acer pseudoplatanus liefern*HkG 801 04**
StL-Nr. 18104005990004
Acer pseudoplatanus (Bergahorn) liefern.
Güte '2j. 1+1 30-50 cm'
Herkunftsgebiet Westdeutsches Bergland, montane Stufe,
801 04.
Menge: 300,000 St

**99.01.0070 Sorbus aucuparia liefern*VkG 4**
StL-Nr. 181046379904
Sorbus aucuparia (Eberesche) liefern.
Güte '2j. 1+1 30-50 cm'
Vorkommensgebiet 4, Westdeutsches Bergland und Oberrheingraben.
Menge: 80,000 St

**99.01.0080 Prunus avium liefern*HkG 814 04**
StL-Nr. 18104427990004
Prunus avium (Vogelkirsche) liefern.
Güte '2j. 1+1 30-50 cm'
Herkunftsgebiet West- und Süddeutsches Bergland sowie
Alpen und Alpenvorland, 814 04.
Menge: 80,000 St

**99.01.0090 Corylus avellana liefern v.Str 4Tr.60-100*VkG 4**
StL-Nr. 1810412134
Corylus avellana (Hasel) liefern.
Verpflanzter Strauch, 4 Triebe, 60 bis 100 cm.
Vorkommensgebiet 4, Westdeutsches Bergland und Oberrheingraben.
Menge: 80,000 St

**99.01.0100 Prunus spinosa liefern*VkG 4**
StL-Nr. 1810443994
Prunus spinosa (Schlehe) liefern.
Güte '2j. 1+1 30-50 cm'
Vorkommensgebiet 4, Westdeutsches Bergland und Oberrheingraben.
Menge: 40,000 St

**99.01.0110 Rhamnus frangula liefern*VkG 4**
Rhamnus frangula (Faulbaum) liefern.
Güte 2j. 1+1 30-50 cm
Vorkommensgebiet 4, Westdeutsches Bergland und Oberrheingraben.
Menge: 50,000 St

**99.01.0120 Salix fragilis liefern v.Str 4Tr. 60-100*VkG 4**
StL-Nr. 1810461534
Salix fragilis (Bruchweide) liefern.
Verpflanzter Strauch, 4 Triebe, 60 bis 100 cm.
Vorkommensgebiet 4, Westdeutsches Bergland und Oberrheingraben.
Menge: 100,000 St

**99.01.0130 Salix purpurea liefern v.Str 4Tr. 60-100*VkG 4**
StL-Nr. 1810461934
Salix purpurea (Purpurweide) liefern.
Verpflanzter Strauch, 4 Triebe, 60 bis 100 cm.
Vorkommensgebiet 4, Westdeutsches Bergland und Oberrheingraben.
Menge: 100,000 St

**99.01.0140 Salix viminalis liefern v.Str 4Tr. 60-100*VkG 4**
StL-Nr. 1810462934
Salix viminalis (Korbweide) liefern.
Verpflanzter Strauch, 4 Triebe, 60 bis 100 cm.
Vorkommensgebiet 4, Westdeutsches Bergland und Oberrheingraben.
Menge: 100,000 St

**99.01.0150 Gehölz pflanzen l.Hei, l.Str.,J.*Loch 30x30x30 cm Boden einplan.**
StL-Nr. 2110732010020001
Gehölz pflanzen. Pflanzloch oder Pflanzgraben herstellen. Brauchbaren Boden wieder einbauen. Gehölz liefern
wird gesondert vergütet.
Gehölz = leichter Heister, leichter Strauch, Jungpflanze, Sämling.
Pflanzloch 30 x 30 cm oder Durchmesser = 35 cm, 30 cm
tief.
Überschüssigen Boden seitlich einplanieren.
Menge: 4280,000 St

**99.01.0160 Gehölz pflanzen v.Str.*steiler 1:3 Böschung*Loch 30x30x30 cm Boden einplan.**
StL-Nr. 2110732022120001
Gehölz pflanzen. Pflanzloch oder Pflanzgraben herstellen. Brauchbaren Boden wieder einbauen. Gehölz liefern
wird gesondert vergütet.
Gehölz = verpflanzter Strauch.
Neigung der Fläche steiler 1:3.
Pflanzung auf Böschung.
Pflanzloch 30 x 30 cm oder Durchmesser = 35 cm, 30 cm
tief.
Überschüssigen Boden seitlich einplanieren.
Menge: 300,000 St
Leistungsbereichkatalog: 107 KatLB

**99.01.0170 Greifvogelstange setzen Länge 5,00 m*Zopf-DU 10-12 cm**
StL-Nr. 211074641200
Greifvogelstange aus Nadelholz, standfest aufstellen.
Auf dem Stangenende ein 30 cm langes halbrundes Querholz, Durchmesser 5 bis 6 cm, mit Streben kippsicher
befestigen.
Länge = 5,00 m.
Zopf-Durchmesser 10 bis 12 cm.
Menge: 10,000 St

*Hinweis: Kontrolle Verbissschutzzaun*
Die Kontrolle des Verbissschutzzaunes während des gesamten Zeitraumes der Fertigstellungs- und Entwicklungspflege ist in die nachfolgende Position mit einzurechnen und wird nicht gesondert vergütet.
Die Anzahl der Kontrolltermine liegt im Ermessen und der Verantwortung des AN, jedoch mindestens einmal vierteljährlich.

**99.01.0180 Verbissschutzzaun herstellen Abst. 150/40-130*Gefl. verankern Höhe 2,0 m Pfahl 2,50 m*Pfahlabstand 4 m**
StL-Nr. 2110737432394399
Verbissschutzzaun aus Drahtgeflecht als Verbissschutz
von Gehölzflächen herstellen.
Knotengeflecht, Senkrechtdrähte Abstand 150 mm, Waagerechtdrähte Abstand 40 bis 130 mm, Drahtdicke 2 mm.
Drahtgeflecht mit Metallheringen am Boden verankern.
Höhe des Drahtgeflechts 2,00 m.
Pfahl 'Z-Profil'
Pfahllänge = 2,50 m.
Pfahlabstand = 4,00 m.
Anzahl Verstrebungen '4'
Menge: 1000,000 m

**99.01.0190 Tor herstellen 1-2 Schwebepfähle*Zaunfeldlänge**
StL-Nr. 2110737611
Tor in Verbissschutzzaun als Zugang zu den Vegetationsflächen herstellen.
Spanntor mit ein bis zwei Schwebepfählen aus Rundhölzern, buntgeschält.
Torbreite = Zaunfeldlänge.
Menge: 8,000 St

*Hinweis: Fertigstellungspflege*

**99.01.0200 Reparatur Verbissschutzzaun**
Reparatur von Verbissschutzzaun.
Wiederherstellen des Zaunes entspr. der
ausgeschriebenen Qualität.
Ersetzen der beschädigten oder fehlenden Materialien.
Menge: 50,000 m

**99.01.0210 Gehölzfläche pflegen über 0,5-1 St/m2*1. Pflegegang Fertigst.pflege**
StL-Nr. 2110761402119009
Gehölzfläche pflegen. Die Bearbeitungsgrenze außerhalb
der Randpflanzen entspricht einem halben Reihenabstand.
Mittlerer Gehölzbestand über 0,5 bis 1 Stück je m2.
Erster Pflegegang.
Während der Fertigstellungspflege.
Fläche 'zwischen den Pflanzreihen mähen'
Mähgut 'verwerten, Verwertung ist in den EP einzurechnen'
Menge: 4400,000 m2

**99.01.0220 Gehölzfläche pflegen Böschung, st. 1:3*über 0,5-1 St/m2 1. Pflegegang*Fertigst.pflege**
StL-Nr. 2110761422119009
Gehölzfläche pflegen. Die Bearbeitungsgrenze außerhalb
der Randpflanzen entspricht einem halben Reihenabstand.
Gehölzfläche = Böschung, Neigung steiler 1:3.
Mittlerer Gehölzbestand über 0,5 bis 1 Stück je m2.
Erster Pflegegang.
Während der Fertigstellungspflege.
Fläche 'zwischen den Pflanzreihen mähen'
Mähgut 'verwerten, Verwertung ist in den EP einzurechnen'
Menge: 1100,000 m2
Leistungsbereichkatalog: 107 KatLB

**99.01.0230 Gehölzfläche pflegen über 0,5-1 St/m2*2. Pflegegang Fertigst.pflege**
StL-Nr. 2110761402219009
Gehölzfläche pflegen. Die Bearbeitungsgrenze außerhalb
der Randpflanzen entspricht einem halben Reihenabstand.
Mittlerer Gehölzbestand über 0,5 bis 1 Stück je m2.
Zweiter Pflegegang.
Während der Fertigstellungspflege.
Fläche 'zwischen den Pflanzreihen mähen'
Mähgut 'verwerten, Verwertung ist in den EP einzurechnen'
Menge: 4400,000 m2

**99.01.0240 Gehölzfläche pflegen Böschung, st. 1:3*über 0,5-1 St/m2 2. Pflegegang*Fertigst.pflege**
StL-Nr. 2110761422219009
Gehölzfläche pflegen. Die Bearbeitungsgrenze außerhalb
der Randpflanzen entspricht einem halben Reihenabstand.
Gehölzfläche = Böschung, Neigung steiler 1:3.
Mittlerer Gehölzbestand über 0,5 bis 1 Stück je m2.
Zweiter Pflegegang.
Während der Fertigstellungspflege.
Fläche 'zwischen den Pflanzreihen mähen'
Mähgut 'verwerten, Verwertung ist in den EP einzurechnen'
Menge: 1100,000 m2
Leistungsbereichkatalog: 107 KatLB

**99.01.0250 Gehölzfläche pflegen über 0,5-1 St/m2*3. Pflegegang Fertigst.pflege**
StL-Nr. 2110761402319009
Gehölzfläche pflegen. Die Bearbeitungsgrenze außerhalb
der Randpflanzen entspricht einem halben Reihenabstand.
Mittlerer Gehölzbestand über 0,5 bis 1 Stück je m2.
Dritter Pflegegang.
Während der Fertigstellungspflege.
Fläche 'zwischen den Pflanzreihen mähen'
Mähgut 'verwerten, Verwertung ist in den EP einzurechnen'
Menge: 4400,000 m2

**99.01.0260 Gehölzfläche pflegen Böschung, st. 1:3*über 0,5-1 St/m2 3. Pflegegang*Fertigst.pflege**
StL-Nr. 2110761422319009
Gehölzfläche pflegen. Die Bearbeitungsgrenze außerhalb
der Randpflanzen entspricht einem halben Reihenabstand.
Gehölzfläche = Böschung, Neigung steiler 1:3.
Mittlerer Gehölzbestand über 0,5 bis 1 Stück je m2.
Dritter Pflegegang.
Während der Fertigstellungspflege.
Fläche 'zwischen den Pflanzreihen mähen'
Mähgut 'verwerten, Verwertung ist in den EP einzurechnen'
Menge: 1100,000 m2
Leistungsbereichkatalog: 107 KatLB

*Hinweis: Entwicklungspflege 1. Jahr*

**99.01.0270 Reparatur Verbissschutzzaun**
Reparatur von Verbissschutzzaun.
Wiederherstellen des Zaunes entspr. der
ausgeschriebenen Qualität.
Ersetzen der beschädigten oder fehlenden Materialien.
Menge: 50,000 m

**99.01.0280 Gehölzfläche pflegen über 0,5-1 St/m2*1. Pflegegang E.-pflege 1. Jahr**
StL-Nr. 2110761402129009
Gehölzfläche pflegen. Die Bearbeitungsgrenze außerhalb
der Randpflanzen entspricht einem halben Reihenabstand.
Mittlerer Gehölzbestand über 0,5 bis 1 Stück je m2.
Erster Pflegegang.
Während der Entwicklungspflege im 1. Pflegejahr.
Fläche 'zwischen den Pflanzreihen mähen'
Mähgut 'verwerten, Verwertung ist in den EP einzurechnen'
Menge: 4400,000 m2

**99.01.0290 Gehölzfläche pflegen Böschung, st. 1:3*über 0,5-1 St/m2 1. Pflegegang*E.-pflege 1. Jahr**
StL-Nr. 2110761422129009
Gehölzfläche pflegen. Die Bearbeitungsgrenze außerhalb
der Randpflanzen entspricht einem halben Reihenabstand.
Gehölzfläche = Böschung, Neigung steiler 1:3.
Mittlerer Gehölzbestand über 0,5 bis 1 Stück je m2.
Erster Pflegegang.
Während der Entwicklungspflege im 1. Pflegejahr.
Fläche 'zwischen den Pflanzreihen mähen'
Mähgut 'verwerten, Verwertung ist in den EP einzurechnen'
Menge: 1100,000 m2
Leistungsbereichkatalog: 107 KatLB

**99.01.0300 Gehölzfläche pflegen über 0,5-1 St/m2*2. Pflegegang E.-pflege 1. Jahr**
StL-Nr. 2110761402229009
Gehölzfläche pflegen. Die Bearbeitungsgrenze außerhalb
der Randpflanzen entspricht einem halben Reihenabstand.
Mittlerer Gehölzbestand über 0,5 bis 1 Stück je m2.
Zweiter Pflegegang.
Während der Entwicklungspflege im 1. Pflegejahr.
Fläche 'zwischen den Pflanzreihen mähen'
Mähgut 'verwerten, Verwertung ist in den EP einzurechnen'
Menge: 4400,000 m2

**99.01.0310 Gehölzfläche pflegen Böschung, st. 1:3*über 0,5-1 St/m2 2. Pflegegang*E.-pflege 1. Jahr**
StL-Nr. 2110761422229009
Gehölzfläche pflegen. Die Bearbeitungsgrenze außerhalb
der Randpflanzen entspricht einem halben Reihenabstand.
Gehölzfläche = Böschung, Neigung steiler 1:3.
Mittlerer Gehölzbestand über 0,5 bis 1 Stück je m2.
Zweiter Pflegegang.
Während der Entwicklungspflege im 1. Pflegejahr.
Fläche 'zwischen den Pflanzreihen mähen'
Mähgut 'verwerten, Verwertung ist in den EP einzurechnen'
Menge: 1100,000 m2
Leistungsbereichkatalog: 107 KatLB

**99.01.0320 Gehölzfläche pflegen über 0,5-1 St/m2*3. Pflegegang E.-pflege 1. Jahr**
StL-Nr. 2110761402329009
Gehölzfläche pflegen. Die Bearbeitungsgrenze außerhalb
der Randpflanzen entspricht einem halben Reihenabstand.
Mittlerer Gehölzbestand über 0,5 bis 1 Stück je m2.
Dritter Pflegegang.
Während der Entwicklungspflege im 1. Pflegejahr.
Fläche 'zwischen den Pflanzreihen mähen'
Mähgut 'verwerten, Verwertung ist in den EP einzurechnen'
Menge: 4400,000 m2

**99.01.0330 Gehölzfläche pflegen Böschung, st. 1:3*über 0,5-1 St/m2 3. Pflegegang*E.-pflege 1. Jahr**
StL-Nr. 2110761422329009
Gehölzfläche pflegen. Die Bearbeitungsgrenze außerhalb
der Randpflanzen entspricht einem halben Reihenabstand.
Gehölzfläche = Böschung, Neigung steiler 1:3.
Mittlerer Gehölzbestand über 0,5 bis 1 Stück je m2.
Dritter Pflegegang.
Während der Entwicklungspflege im 1. Pflegejahr.
Fläche 'zwischen den Pflanzreihen mähen'
Mähgut 'verwerten, Verwertung ist in den EP einzurechnen'
Menge: 1100,000 m2
Leistungsbereichkatalog: 107 KatLB

*Hinweis: Entwicklungspflege 2. Jahr*

**99.01.0340 Reparatur Verbissschutzzaun**
Reparatur von Verbissschutzzaun.
Wiederherstellen des Zaunes entspr. der
ausgeschriebenen Qualität.
Ersetzen der beschädigten oder fehlenden Materialien.
Menge: 50,000 m

**99.01.0350 Gehölzfläche pflegen über 0,5-1 St/m2*1. Pflegegang E.-pflege 2. Jahr**
StL-Nr. 2110761402139009
Gehölzfläche pflegen. Die Bearbeitungsgrenze außerhalb
der Randpflanzen entspricht einem halben Reihenabstand.
Mittlerer Gehölzbestand über 0,5 bis 1 Stück je m2.
Erster Pflegegang.
Während der Entwicklungspflege im 2. Pflegejahr.
Fläche 'zwischen den Pflanzreihen mähen'
Mähgut 'verwerten, Verwertung ist in den EP einzurechnen'
Menge: 4400,000 m2

**99.01.0360 Gehölzfläche pflegen Böschung, st. 1:3*über 0,5-1 St/m2 1. Pflegegang*E.-pflege 2. Jahr**
StL-Nr. 2110761422139009
Gehölzfläche pflegen. Die Bearbeitungsgrenze außerhalb
der Randpflanzen entspricht einem halben Reihenabstand.
Gehölzfläche = Böschung, Neigung steiler 1:3.
Mittlerer Gehölzbestand über 0,5 bis 1 Stück je m2.
Erster Pflegegang.
Während der Entwicklungspflege im 2. Pflegejahr.
Fläche 'zwischen den Pflanzreihen mähen'
Mähgut 'verwerten, Verwertung ist in den EP einzurechnen'
Menge: 1100,000 m2
Leistungsbereichkatalog: 107 KatLB

**99.01.0370 Gehölzfläche pflegen über 0,5-1 St/m2*2. Pflegegang E.-pflege 2. Jahr**
StL-Nr. 2110761402239009
Gehölzfläche pflegen. Die Bearbeitungsgrenze außerhalb
der Randpflanzen entspricht einem halben Reihenabstand.
Mittlerer Gehölzbestand über 0,5 bis 1 Stück je m2.
Zweiter Pflegegang.
Während der Entwicklungspflege im 2. Pflegejahr.
Fläche 'zwischen den Pflanzreihen mähen'
Mähgut 'verwerten, Verwertung ist in den EP einzurechnen'
Menge: 4400,000 m2

**99.01.0380 Gehölzfläche pflegen Böschung, st. 1:3*über 0,5-1 St/m2 2. Pflegegang*E.-pflege 2. Jahr**
StL-Nr. 2110761422239009
Gehölzfläche pflegen. Die Bearbeitungsgrenze außerhalb
der Randpflanzen entspricht einem halben Reihenabstand.
Gehölzfläche = Böschung, Neigung steiler 1:3.
Mittlerer Gehölzbestand über 0,5 bis 1 Stück je m2.
Zweiter Pflegegang.
Während der Entwicklungspflege im 2. Pflegejahr.
Fläche 'zwischen den Pflanzreihen mähen'
Mähgut 'verwerten, Verwertung ist in den EP einzurechnen'
Menge: 1100,000 m2
Leistungsbereichkatalog: 107 KatLB

**99.01.0390 Gehölzfläche pflegen über 0,5-1 St/m2*3. Pflegegang E.-pflege 2. Jahr**
StL-Nr. 2110761402339009
Gehölzfläche pflegen. Die Bearbeitungsgrenze außerhalb
der Randpflanzen entspricht einem halben Reihenabstand.
Mittlerer Gehölzbestand über 0,5 bis 1 Stück je m2.
Dritter Pflegegang.
Während der Entwicklungspflege im 2. Pflegejahr.
Fläche 'zwischen den Pflanzreihen mähen'
Mähgut 'verwerten, Verwertung ist in den EP einzurechnen'
Menge: 4400,000 m2

**99.01.0400 Gehölzfläche pflegen Böschung, st. 1:3*über 0,5-1 St/m2 3. Pflegegang*E.-pflege 2. Jahr**
StL-Nr. 2110761422339009
Gehölzfläche pflegen. Die Bearbeitungsgrenze außerhalb
der Randpflanzen entspricht einem halben Reihenabstand.
Gehölzfläche = Böschung, Neigung steiler 1:3.
Mittlerer Gehölzbestand über 0,5 bis 1 Stück je m2.
Dritter Pflegegang.
Während der Entwicklungspflege im 2. Pflegejahr.
Fläche 'zwischen den Pflanzreihen mähen'
Mähgut 'verwerten, Verwertung ist in den EP einzurechnen'
Menge: 1100,000 m2
Leistungsbereichkatalog: 107 KatLB

*Hinweis: Entwicklungspflege 3. Jahr*

**99.01.0410 Reparatur Verbissschutzzaun**
Reparatur von Verbissschutzzaun.
Wiederherstellen des Zaunes entspr. der
ausgeschriebenen Qualität.
Ersetzen der beschädigten oder fehlenden Materialien.
Menge: 50,000 m

**99.01.0420 Gehölzfläche pflegen über 0,5-1 St/m2*1. Pflegegang E.-pflege 3. Jahr**
StL-Nr. 2110761402149009
Gehölzfläche pflegen. Die Bearbeitungsgrenze außerhalb
der Randpflanzen entspricht einem halben Reihenabstand.
Mittlerer Gehölzbestand über 0,5 bis 1 Stück je m2.
Erster Pflegegang.
Während der Entwicklungspflege im 3. Pflegejahr.
Fläche 'zwischen den Pflanzreihen mähen'
Mähgut 'verwerten, Verwertung ist in den EP einzurechnen'
Menge: 4400,000 m2

**99.01.0430 Gehölzfläche pflegen Böschung, st. 1:3*über 0,5-1 St/m2 1. Pflegegang*E.-pflege 3. Jahr**
StL-Nr. 2110761422149009
Gehölzfläche pflegen. Die Bearbeitungsgrenze außerhalb
der Randpflanzen entspricht einem halben Reihenabstand.
Gehölzfläche = Böschung, Neigung steiler 1:3.
Mittlerer Gehölzbestand über 0,5 bis 1 Stück je m2.
Erster Pflegegang.
Während der Entwicklungspflege im 3. Pflegejahr.
Fläche 'zwischen den Pflanzreihen mähen'
Mähgut 'verwerten, Verwertung ist in den EP einzurechnen'
Menge: 1100,000 m2
Leistungsbereichkatalog: 107 KatLB

**99.01.0440 Gehölzfläche pflegen über 0,5-1 St/m2*2. Pflegegang E.-pflege 3. Jahr**
StL-Nr. 2110761402249009
Gehölzfläche pflegen. Die Bearbeitungsgrenze außerhalb
der Randpflanzen entspricht einem halben Reihenabstand.
Mittlerer Gehölzbestand über 0,5 bis 1 Stück je m2.
Zweiter Pflegegang.
Während der Entwicklungspflege im 3. Pflegejahr.
Fläche 'zwischen den Pflanzreihen mähen'
Mähgut 'verwerten, Verwertung ist in den EP einzurechnen'
Menge: 4400,000 m2

**99.01.0450 Gehölzfläche pflegen Böschung, st. 1:3*über 0,5-1 St/m2 2. Pflegegang*E.-pflege 3. Jahr**
StL-Nr. 2110761422249009
Gehölzfläche pflegen. Die Bearbeitungsgrenze außerhalb
der Randpflanzen entspricht einem halben Reihenabstand.
Gehölzfläche = Böschung, Neigung steiler 1:3.
Mittlerer Gehölzbestand über 0,5 bis 1 Stück je m2.
Zweiter Pflegegang.
Während der Entwicklungspflege im 3. Pflegejahr.
Fläche 'zwischen den Pflanzreihen mähen'
Mähgut 'verwerten, Verwertung ist in den EP einzurechnen'
Menge: 1100,000 m2
Leistungsbereichkatalog: 107 KatLB

**99.01.0460 Gehölzfläche pflegen über 0,5-1 St/m2*3. Pflegegang E.-pflege 3. Jahr**
StL-Nr. 2110761402349009
Gehölzfläche pflegen. Die Bearbeitungsgrenze außerhalb
der Randpflanzen entspricht einem halben Reihenabstand.
Mittlerer Gehölzbestand über 0,5 bis 1 Stück je m2.
Dritter Pflegegang.
Während der Entwicklungspflege im 3. Pflegejahr.
Fläche 'zwischen den Pflanzreihen mähen'
Mähgut 'verwerten, Verwertung ist in den EP einzurechnen'
Menge: 4400,000 m2

**99.01.0470 Gehölzfläche pflegen Böschung, st. 1:3*über 0,5-1 St/m2 3. Pflegegang*E.-pflege 3. Jahr**
StL-Nr. 2110761422349009
Gehölzfläche pflegen. Die Bearbeitungsgrenze außerhalb
der Randpflanzen entspricht einem halben Reihenabstand.
Gehölzfläche = Böschung, Neigung steiler 1:3.
Mittlerer Gehölzbestand über 0,5 bis 1 Stück je m2.
Dritter Pflegegang.
Während der Entwicklungspflege im 3. Pflegejahr.
Fläche 'zwischen den Pflanzreihen mähen'
Mähgut 'verwerten, Verwertung ist in den EP einzurechnen'
Menge: 1100,000 m2
Leistungsbereichkatalog: 107 KatLB

*Hinweis: Entwicklungspflege 4. Jahr*

**99.01.0480 Reparatur Verbissschutzzaun**
Reparatur von Verbissschutzzaun.
Wiederherstellen des Zaunes entspr. der
ausgeschriebenen Qualität.
Ersetzen der beschädigten oder fehlenden Materialien.
Menge: 50,000 m

**99.01.0490 Gehölzfläche pflegen über 0,5-1 St/m2*1. Pflegegang**
StL-Nr. 2110761402199009
Gehölzfläche pflegen. Die Bearbeitungsgrenze außerhalb
der Randpflanzen entspricht einem halben Reihenabstand.
Mittlerer Gehölzbestand über 0,5 bis 1 Stück je m2.
Erster Pflegegang.
Während 'der Entwicklungspflege im 4. Pflegejahr'
Fläche 'zwischen den Pflanzreihen mähen'
Mähgut 'verwerten, Verwertung ist in den EP einzurechnen'
Menge: 4400,000 m2

**99.01.0500 Gehölzfläche pflegen Böschung, st. 1:3*über 0,5-1 St/m2 1. Pflegegang**
StL-Nr. 2110761422199009
Gehölzfläche pflegen. Die Bearbeitungsgrenze außerhalb
der Randpflanzen entspricht einem halben Reihenabstand.
Gehölzfläche = Böschung, Neigung steiler 1:3.
Mittlerer Gehölzbestand über 0,5 bis 1 Stück je m2.
Erster Pflegegang.
Während 'der Entwicklungspflege im 4. Pflegejahr'
Fläche 'zwischen den Pflanzreihen mähen'
Mähgut 'verwerten, Verwertung ist in den EP einzurechnen'
Menge: 1100,000 m2
Leistungsbereichkatalog: 107 KatLB

**99.01.0510 Gehölzfläche pflegen über 0,5-1 St/m2*2. Pflegegang**
StL-Nr. 2110761402299009
Gehölzfläche pflegen. Die Bearbeitungsgrenze außerhalb
der Randpflanzen entspricht einem halben Reihenabstand.
Mittlerer Gehölzbestand über 0,5 bis 1 Stück je m2.
Zweiter Pflegegang.
Während 'der Entwicklungspflege im 4. Pflegejahr'
Fläche 'zwischen den Pflanzreihen mähen'
Mähgut 'verwerten, Verwertung ist in den EP einzurechnen'
Menge: 4400,000 m2

**99.01.0520 Gehölzfläche pflegen Böschung, st. 1:3*über 0,5-1 St/m2 2. Pflegegang**
StL-Nr. 2110761422299009
Gehölzfläche pflegen. Die Bearbeitungsgrenze außerhalb
der Randpflanzen entspricht einem halben Reihenabstand.
Gehölzfläche = Böschung, Neigung steiler 1:3.
Mittlerer Gehölzbestand über 0,5 bis 1 Stück je m2.
Zweiter Pflegegang.
Während 'der Entwicklungspflege im 4. Pflegejahr'
Fläche 'zwischen den Pflanzreihen mähen'
Mähgut 'verwerten, Verwertung ist in den EP einzurechnen'
Menge: 1100,000 m2
Leistungsbereichkatalog: 107 KatLB

**99.01.0530 Gehölzfläche pflegen über 0,5-1 St/m2*3. Pflegegang**
StL-Nr. 2110761402399009
Gehölzfläche pflegen. Die Bearbeitungsgrenze außerhalb
der Randpflanzen entspricht einem halben Reihenabstand.
Mittlerer Gehölzbestand über 0,5 bis 1 Stück je m2.
Dritter Pflegegang.
Während 'der Entwicklungspflege im 4. Pflegejahr'
Fläche 'zwischen den Pflanzreihen mähen'
Mähgut 'verwerten, Verwertung ist in den EP einzurechnen'
Menge: 4400,000 m2

**99.01.0540 Gehölzfläche pflegen Böschung, st. 1:3*über 0,5-1 St/m2 3. Pflegegang**
StL-Nr. 2110761422399009
Gehölzfläche pflegen. Die Bearbeitungsgrenze außerhalb
der Randpflanzen entspricht einem halben Reihenabstand.
Gehölzfläche = Böschung, Neigung steiler 1:3.
Mittlerer Gehölzbestand über 0,5 bis 1 Stück je m2.
Dritter Pflegegang.
Während 'der Entwicklungspflege im 4. Pflegejahr'
Fläche 'zwischen den Pflanzreihen mähen'
Mähgut 'verwerten, Verwertung ist in den EP einzurechnen'
Menge: 1100,000 m2
Leistungsbereichkatalog: 107 KatLB

**99.01.0550 Verbissschutzzaun abbauen Höhe Gefl. 2,00 m*Pfahl 2,50 m Pfahlabstand 4 m**
StL-Nr. 21107380304300
Verbissschutzzaun aus Drahtgeflecht einschließlich der
Tore und Zaunüberstiege abbauen und nach Wahl des AN
verwerten.
Höhe des Drahtgeflechts = 2,00 m.
Pfahllänge = 2,50 m.
Pfahlabstand = 4,00 m.
Menge: 1000,000 m
Leistungsbereichkatalog: 107 KatLB

#### Abschnitt 99.02 Saatarbeiten

*Hinweis: Ansaaten*
Herstellen der Rasenansaaten

**99.02.0010 Tiefenlockerung des Untergrunds bis 30?cm Tiefe**
Mechanische Tiefenlockerung des gewachsenen/verdichteten Bodens bis ca. 0,30?m Tiefe mit geeigneten Geräten (z.?B. Ripper/Tiefenlockerer) ohne Bodenvermischung. Ausführung nur bei geeigneter Bodenfeuchte (keine Staunässe/keine extreme Trockenheit). Vermeidung schädlicher Verdichtung unterhalb der Eingriffstiefe.

Arbeitsrichtung variierend (mind. zwei Richtungen in 45–90°), um Scherhorizonte zu vermeiden.
Menge: 74500,000 m²

**99.02.0020 Fläche lockern Oberboden*Grubbern*Tiefe 30 cm Horizontal**
StL-Nr. 06207004199001
Fläche unter Vermeidung von zusammenhängenden,
festen Bänken lockern. Lockern von Rand- und
Restflächen wird nicht gesondert vergütet.
Oberboden.
Lockern durch 'Grubbern'
Lockerungstiefe 'bis 30cm'
Fläche = Horizontal bis schwach geneigt.
Menge: 74500,000 m2

**99.02.0030 Fläche lockern Oberboden*Eggen*Tiefe 10 cm Horizontal**
StL-Nr. 06207004151001
Fläche unter Vermeidung von zusammenhängenden,
festen Bänken lockern. Lockern von Rand- und
Restflächen wird nicht gesondert vergütet.
Oberboden.
Lockern durch Eggen.
Lockerungstiefe 10 cm.
Fläche = Horizontal bis schwach geneigt.
Menge: 74500,000 m2

**99.02.0040 Zertifiz. gebietseig. Saatgut lief. Böschung zertif.*Ursprungsgeb. 6**
StL-Nr. 242073150606
Zertifiziertes gebietseignes Saatgut für die freie
Landschaft liefern. Saatgut nach Baubeschreibung.
Saatgutmischung liefern für Böschung, zertifiziert.
Herkunft = Ursprungsgebiet 6 (Oberes Weser- und Leinebergland mit Harz).
Menge: 140,000 kg

**99.02.0050 Zertifiz. gebietseig. Saatgut lief. Frischw. zertif.*Ursprungsgeb. 6**
StL-Nr. 242073150106
Zertifiziertes gebietseignes Saatgut für die freie
Landschaft liefern. Saatgut nach Baubeschreibung.
Saatgutmischung liefern für Frischwiese, zertifiziert.
Herkunft = Ursprungsgebiet 6 (Oberes Weser- und Leinebergland mit Harz).
Menge: 375,000 kg

**99.02.0060 Rasenansaat mit RSM Regio herst. steiler 1:3*Feinplanum herst.**
StL-Nr. 2110720429290600
Rasenansaat mit RSM Regio herstellen. Saatgut ohne Entmischung ausbringen, einarbeiten und andrücken.
Neigung der Fläche steiler 1:3.
Fläche 'Böschungen Dammbauwerk sowie sonstige
Böschungen innerhalb des Baufeldes.'
Feinplanum herstellen.
Saatgutmenge '7 g/m² Saatgut + 3 g/m² Füllstoff, Füllstoff liefern und Mischen wird nicht gesondert vergütet'
Regiosaatgutmischung (RSM Regio), Ursprungsgebiet 6,
Oberes Weser- und Leinebergland mit Harz.
Menge: 20000,000 m2
Leistungsbereichkatalog: 107 KatLB

**99.02.0070 Rasenansaat mit RSM Regio herst. eben bis 1:3*Feinplanum herst.**
StL-Nr. 2110720499290600
Rasenansaat mit RSM Regio herstellen. Saatgut ohne Entmischung ausbringen, einarbeiten und andrücken.
Neigung 'der Fläche eben bis 1:3 (Böschungen)'
Fläche 'wiederangedeckter Oberbodens innerhalb des Baufelds.'
Feinplanum herstellen.
Saatgutmenge '5 g/m² Saatgut + 5 g/m² Füllstoff, Füllstoff liefern und Mischen wird nicht gesondert vergütet'
Regiosaatgutmischung (RSM Regio), Ursprungsgebiet 6,
Oberes Weser- und Leinebergland mit Harz.
Menge: 74500,000 m2
Leistungsbereichkatalog: 107 KatLB

*Hinweis: Fertigstellungspflege*
Pflegearbeiten der Fertigstellungspflege

**99.02.0080 Rasen mähen steiler 1:3*1. Pflegegang**
StL-Nr. 21107606201132
Rasen mähen.
Neigung der Fläche steiler 1:3.
Erster Pflegegang.
Während der Fertigstellungspflege.
Mähgut nach Wahl des AN verwerten.
Schnitthöhe 6 bis 10 cm.
Menge: 20000,000 m2
Leistungsbereichkatalog: 107 KatLB

**99.02.0090 Rasen mähen bis 1:3*1. Pflegegang**
StL-Nr. 21107606901132
Rasen mähen.
Fläche 'eben bis 1:3 geneigt'
Erster Pflegegang.
Während der Fertigstellungspflege.
Mähgut nach Wahl des AN verwerten.
Schnitthöhe 6 bis 10 cm.
Menge: 74500,000 m2
Leistungsbereichkatalog: 107 KatLB

**99.02.0100 Rasen mähen steiler 1:3*2. Pflegegang**
StL-Nr. 21107606202132
Rasen mähen.
Neigung der Fläche steiler 1:3.
Zweiter Pflegegang.
Während der Fertigstellungspflege.
Mähgut nach Wahl des AN verwerten.
Schnitthöhe 6 bis 10 cm.
Menge: 20000,000 m2
Leistungsbereichkatalog: 107 KatLB

**99.02.0110 Rasen mähen bis 1:3*2. Pflegegang**
StL-Nr. 21107606902132
Rasen mähen.
Fläche 'eben bis 1:3 geneigt (Böschungen)'
Zweiter Pflegegang.
Während der Fertigstellungspflege.
Mähgut nach Wahl des AN verwerten.
Schnitthöhe 6 bis 10 cm.
Menge: 74500,000 m2
Leistungsbereichkatalog: 107 KatLB

**99.02.0120 Rasen mähen steiler 1:3*3. Pflegegang**
StL-Nr. 21107606203132
Rasen mähen.
Neigung der Fläche steiler 1:3.
Dritter Pflegegang.
Während der Fertigstellungspflege.
Mähgut nach Wahl des AN verwerten.
Schnitthöhe 6 bis 10 cm.
Menge: 20000,000 m2
Leistungsbereichkatalog: 107 KatLB

**99.02.0130 Rasen mähen bis 1:3*3. Pflegegang**
StL-Nr. 21107606903132
Rasen mähen.
Fläche 'eben bis 1:3 geneigt (Böschungen)'
Dritter Pflegegang.
Während der Fertigstellungspflege.
Mähgut nach Wahl des AN verwerten.
Schnitthöhe 6 bis 10 cm.
Menge: 74500,000 m2
Leistungsbereichkatalog: 107 KatLB

*Hinweis: Entwicklungspflege*
Pflegearbeiten der Entwicklungspflege

**99.02.0140 Rasen mähen steiler 1:3*1. Pflegegang E.-pflege 1. Jahr**
StL-Nr. 21107606201232
Rasen mähen.
Neigung der Fläche steiler 1:3.
Erster Pflegegang.
Während der Entwicklungspflege im 1. Pflegejahr.
Mähgut nach Wahl des AN verwerten.
Schnitthöhe 6 bis 10 cm.
Menge: 20000,000 m2
Leistungsbereichkatalog: 107 KatLB

**99.02.0150 Rasen mähen bis 1:3*1. Pflegegang E.-pflege 1. Jahr**
StL-Nr. 21107606901232
Rasen mähen.
Fläche 'eben bis 1:3 geneigt (Böschungen)'
Erster Pflegegang.
Während der Entwicklungspflege im 1. Pflegejahr.
Mähgut nach Wahl des AN verwerten.
Schnitthöhe 6 bis 10 cm.
Menge: 74500,000 m2
Leistungsbereichkatalog: 107 KatLB

**99.02.0160 Rasen mähen steiler 1:3*2. Pflegegang E.-pflege 1. Jahr**
StL-Nr. 21107606202232
Rasen mähen.
Neigung der Fläche steiler 1:3.
Zweiter Pflegegang.
Während der Entwicklungspflege im 1. Pflegejahr.
Mähgut nach Wahl des AN verwerten.
Schnitthöhe 6 bis 10 cm.
Menge: 20000,000 m2
Leistungsbereichkatalog: 107 KatLB

**99.02.0170 Rasen mähen bis 1:3*2. Pflegegang E.-pflege 1. Jahr**
StL-Nr. 21107606902232
Rasen mähen.
Fläche 'eben bis 1:3 geneigt (Böschungen)'
Zweiter Pflegegang.
Während der Entwicklungspflege im 1. Pflegejahr.
Mähgut nach Wahl des AN verwerten.
Schnitthöhe 6 bis 10 cm.
Menge: 74500,000 m2
Leistungsbereichkatalog: 107 KatLB

**99.02.0180 Rasen mähen steiler 1:3*3. Pflegegang E.-pflege 1. Jahr**
StL-Nr. 21107606203232
Rasen mähen.
Neigung der Fläche steiler 1:3.
Dritter Pflegegang.
Während der Entwicklungspflege im 1. Pflegejahr.
Mähgut nach Wahl des AN verwerten.
Schnitthöhe 6 bis 10 cm.
Menge: 20000,000 m2
Leistungsbereichkatalog: 107 KatLB

**99.02.0190 Rasen mähen bis 1:3*3. Pflegegang E.-pflege 1. Jahr**
StL-Nr. 21107606903232
Rasen mähen.
Fläche 'eben bis 1:3 geneigt (Böschungen)'
Dritter Pflegegang.
Während der Entwicklungspflege im 1. Pflegejahr.
Mähgut nach Wahl des AN verwerten.
Schnitthöhe 6 bis 10 cm.
Menge: 74500,000 m2
Leistungsbereichkatalog: 107 KatLB

**99.02.0200 Rasen mähen steiler 1:3*1. Pflegegang E.-pflege 2. Jahr**
StL-Nr. 21107606201332
Rasen mähen.
Neigung der Fläche steiler 1:3.
Erster Pflegegang.
Während der Entwicklungspflege im 2. Pflegejahr.
Mähgut nach Wahl des AN verwerten.
Schnitthöhe 6 bis 10 cm.
Menge: 20000,000 m2
Leistungsbereichkatalog: 107 KatLB

**99.02.0210 Rasen mähen bis 1:3*1. Pflegegang E.-pflege 2. Jahr**
StL-Nr. 21107606901332
Rasen mähen.
Fläche 'eben bis 1:3 geneigt (Böschungen)'
Erster Pflegegang.
Während der Entwicklungspflege im 2. Pflegejahr.
Mähgut nach Wahl des AN verwerten.
Schnitthöhe 6 bis 10 cm.
Menge: 74500,000 m2
Leistungsbereichkatalog: 107 KatLB

**99.02.0220 Rasen mähen steiler 1:3*2. Pflegegang E.-pflege 2. Jahr**
StL-Nr. 21107606202332
Rasen mähen.
Neigung der Fläche steiler 1:3.
Zweiter Pflegegang.
Während der Entwicklungspflege im 2. Pflegejahr.
Mähgut nach Wahl des AN verwerten.
Schnitthöhe 6 bis 10 cm.
Menge: 20000,000 m2
Leistungsbereichkatalog: 107 KatLB

**99.02.0230 Rasen mähen bis 1:3*2. Pflegegang E.-pflege 2. Jahr**
StL-Nr. 21107606902332
Rasen mähen.
Fläche 'eben bis 1:3 geneigt (Böschungen)'
Zweiter Pflegegang.
Während der Entwicklungspflege im 2. Pflegejahr.
Mähgut nach Wahl des AN verwerten.
Schnitthöhe 6 bis 10 cm.
Menge: 74500,000 m2
Leistungsbereichkatalog: 107 KatLB

**99.02.0240 Rasen mähen steiler 1:3*3. Pflegegang E.-pflege 2. Jahr**
StL-Nr. 21107606203332
Rasen mähen.
Neigung der Fläche steiler 1:3.
Dritter Pflegegang.
Während der Entwicklungspflege im 2. Pflegejahr.
Mähgut nach Wahl des AN verwerten.
Schnitthöhe 6 bis 10 cm.
Menge: 20000,000 m2
Leistungsbereichkatalog: 107 KatLB

**99.02.0250 Rasen mähen bis 1:3*3. Pflegegang E.-pflege 2. Jahr**
StL-Nr. 21107606903332
Rasen mähen.
Fläche 'eben bis 1:3 geneigt (Böschungen)'
Dritter Pflegegang.
Während der Entwicklungspflege im 2. Pflegejahr.
Mähgut nach Wahl des AN verwerten.
Schnitthöhe 6 bis 10 cm.
Menge: 74500,000 m2
Leistungsbereichkatalog: 107 KatLB

**99.02.0260 Rasen mähen steiler 1:3*1. Pflegegang E.-pflege 3. Jahr**
StL-Nr. 21107606201432
Rasen mähen.
Neigung der Fläche steiler 1:3.
Erster Pflegegang.
Während der Entwicklungspflege im 3. Pflegejahr.
Mähgut nach Wahl des AN verwerten.
Schnitthöhe 6 bis 10 cm.
Menge: 20000,000 m2
Leistungsbereichkatalog: 107 KatLB

**99.02.0270 Rasen mähen bis 1:3*1. Pflegegang E.-pflege 3. Jahr**
StL-Nr. 21107606901432
Rasen mähen.
Fläche 'eben bis 1:3 geneigt (Böschungen)'
Erster Pflegegang.
Während der Entwicklungspflege im 3. Pflegejahr.
Mähgut nach Wahl des AN verwerten.
Schnitthöhe 6 bis 10 cm.
Menge: 74500,000 m2
Leistungsbereichkatalog: 107 KatLB

**99.02.0280 Rasen mähen steiler 1:3*2. Pflegegang E.-pflege 3. Jahr**
StL-Nr. 21107606202432
Rasen mähen.
Neigung der Fläche steiler 1:3.
Zweiter Pflegegang.
Während der Entwicklungspflege im 3. Pflegejahr.
Mähgut nach Wahl des AN verwerten.
Schnitthöhe 6 bis 10 cm.
Menge: 20000,000 m2
Leistungsbereichkatalog: 107 KatLB

**99.02.0290 Rasen mähen bis 1:3*2. Pflegegang E.-pflege 3. Jahr**
StL-Nr. 21107606902432
Rasen mähen.
Fläche 'eben bis 1:3 geneigt (Böschungen)'
Zweiter Pflegegang.
Während der Entwicklungspflege im 3. Pflegejahr.
Mähgut nach Wahl des AN verwerten.
Schnitthöhe 6 bis 10 cm.
Menge: 74500,000 m2
Leistungsbereichkatalog: 107 KatLB

**99.02.0300 Rasen mähen steiler 1:3*3. Pflegegang E.-pflege 3. Jahr**
StL-Nr. 21107606203432
Rasen mähen.
Neigung der Fläche steiler 1:3.
Dritter Pflegegang.
Während der Entwicklungspflege im 3. Pflegejahr.
Mähgut nach Wahl des AN verwerten.
Schnitthöhe 6 bis 10 cm.
Menge: 20000,000 m2
Leistungsbereichkatalog: 107 KatLB

**99.02.0310 Rasen mähen bis 1:3*3. Pflegegang E.-pflege 3. Jahr**
StL-Nr. 21107606903432
Rasen mähen.
Fläche 'eben bis 1:3 geneigt (Böschungen)'
Dritter Pflegegang.
Während der Entwicklungspflege im 3. Pflegejahr.
Mähgut nach Wahl des AN verwerten.
Schnitthöhe 6 bis 10 cm.
Menge: 74500,000 m2
Leistungsbereichkatalog: 107 KatLB

**99.02.0320 Rasen mähen steiler 1:3*1. Pflegegang*Mähgut Verw. AN Höhe 6-10 cm**
StL-Nr. 21107606201932
Rasen mähen.
Neigung der Fläche steiler 1:3.
Erster Pflegegang.
Während 'Während der Entwicklungspflege im 4. Pflegejahr'
Mähgut nach Wahl des AN verwerten.
Schnitthöhe 6 bis 10 cm.
Menge: 20000,000 m2
Leistungsbereichkatalog: 107 KatLB

**99.02.0330 Rasen mähen*1. Pflegegang*Mähgut Verw. AN Höhe 6-10 cm**
StL-Nr. 21107606901932
Rasen mähen.
Fläche 'eben bis 1:3 geneigt (Böschungen)'
Erster Pflegegang.
Während 'Während der Entwicklungspflege im 4. Pflegejahr'
Mähgut nach Wahl des AN verwerten.
Schnitthöhe 6 bis 10 cm.
Menge: 74500,000 m2
Leistungsbereichkatalog: 107 KatLB

**99.02.0340 Rasen mähen steiler 1:3*2. Pflegegang*Mähgut Verw. AN Höhe 6-10 cm**
StL-Nr. 21107606202932
Rasen mähen.
Neigung der Fläche steiler 1:3.
Zweiter Pflegegang.
Während 'Während der Entwicklungspflege im 4. Pflegejahr'
Mähgut nach Wahl des AN verwerten.
Schnitthöhe 6 bis 10 cm.
Menge: 20000,000 m2
Leistungsbereichkatalog: 107 KatLB

**99.02.0350 Rasen mähen*2. Pflegegang*Mähgut Verw. AN Höhe 6-10 cm**
StL-Nr. 21107606902932
Rasen mähen.
Fläche 'eben bis 1:3 geneigt (Böschungen)'
Zweiter Pflegegang.
Während 'Während der Entwicklungspflege im 4. Pflegejahr'
Mähgut nach Wahl des AN verwerten.
Schnitthöhe 6 bis 10 cm.
Menge: 74500,000 m2
Leistungsbereichkatalog: 107 KatLB

**99.02.0360 Rasen mähen steiler 1:3*3. Pflegegang*Mähgut Verw. AN Höhe 6-10 cm**
StL-Nr. 21107606203932
Rasen mähen.
Neigung der Fläche steiler 1:3.
Dritter Pflegegang.
Während 'Während der Entwicklungspflege im 4. Pflegejahr'
Mähgut nach Wahl des AN verwerten.
Schnitthöhe 6 bis 10 cm.
Menge: 20000,000 m2
Leistungsbereichkatalog: 107 KatLB

**99.02.0370 Rasen mähen*3. Pflegegang*Mähgut Verw. AN Höhe 6-10 cm**
StL-Nr. 21107606903932
Rasen mähen.
Fläche 'eben bis 1:3 geneigt (Böschungen)'
Dritter Pflegegang.
Während 'Während der Entwicklungspflege im 4. Pflegejahr'
Mähgut nach Wahl des AN verwerten.
Schnitthöhe 6 bis 10 cm.
Menge: 74500,000 m2
Leistungsbereichkatalog: 107 KatLB

USt %: 19,00
